# Dahlemer Dreieck Haus 1
Angebotsaufforderung (GAEB DA XML 3.3, DA83)
Projekt: 06434
Währung: EUR
Bieterkommentare zugelassen: ja
Vergabeart: Offenes Verfahren
Auftraggeber: Bundesamt für Bauwesen und Raumordnung, Straße des 17. Juni 112, 10623 Berlin, DE, Telefon 030-18 401 0; Vergabenummer: 202-26
Erstellt mit: GXML Toolbox V3.3 R20230829, iTWO_64 V25.0.650, 31.03.2026

## 202-26 Labortechnische Ausstattung KKE 47410
Datum: 31.03.2026

*Hinweis: ALLGEMEINE TECHNISCHE VORBEMERKUNGEN - ATV*
Im Folgenden sind die projektbezogenen allgemeinen Anforderungen beschrieben.

Grundsätzliche Anforderungen an die vorgesehenen Elemente der Labortechnik sind in den ZUSÄTZLICHEN TECHNISCHEN VORBEMERKUNGEN - ZTV beschrieben.

*Hinweis: 1. Baubeschreibung*
1.1 Das Grundstück

Die Baustelle befindet sich im südwestlichen Randbezirk Berlins in Steglitz-Zehlendorf und grenzt in südlicher Richtung an die Bundesstraße B1, Unter den Eichen sowie in östlicher Richtung an die Boetticherstraße. Das Baufeld ist Teil des Geländes der Liegenschaft Dahlemer Dreieck und durch einen Bauzaun nördlich und westlich der Baustelle klar von den anderen Bestandsgebäuden auf der dem Gelände abgegrenzt. Die Boetticherstraße ist eine schmale öffentliche Erschließungsstraße mit Kopfsteinpflaster, geprägt durch eine kleinteilige Wohnbebauung. Auf der gegenüberliegenden Straßenseite von Unter den Eichen befindet sich die Bundesanstalt für Materialforschung.

Die Ausdehnung der Baustelle beträgt in Ost-West Richtung ca. 130 Meter entlang der Bundesstraße Unter den Eichen, mit einer Tiefe von ca. 35 Metern in Nord-Süd Richtung. Der Zugang ist über die Zufahrten Unter den Eichen 82-84 und Boetticherstraße 2, 14195 Berlin möglich.
Die Baufeldfreimachung sowie das Herrichten der Baustraße und der Baustelleneinrichtungsfläche wurden im Vorfeld als vorgezogene Maßnahme durchgeführt.

1.2 Das Bauvorhaben

Das Bauvorhaben umfasst zwei Gebäude: ein denkmalgeschütztes Bestandsgebäude und einen daran anschließenden Neubau. Nach der Sanierung wird das denkmalgeschützte Altbau als Büro- und Verwaltungsgebäude genutzt, wobei Werkstätten im untersten Geschoss vorgesehen sind. Der Neubau ist als Forschungs- und Laborgebäude des Umweltbundesamtes geplant. Vor der eigentlichen Sanierung wurden Schadstoffsanierungen und umfangreiche Abbruchmaßnahmen im Bestandsgebäude durchgeführt. Der Altbau wurde entkernt und ist derzeit nicht in Nutzung
Gebäudedaten Bestandsgebäude
enthält keine Komponenten der Laboreinrichtung
Gebäudedaten Neubau
Bruttogrundfläche: ca. 5.860,00 m²
Anzahl Geschosse, einschl. Unter- und 2. Dachgeschoss: 7
Maximale Bauwerkshöhe: ca. 24,96 m
Anzahl Treppenhäuser: 2

2. allgemeine Angaben zur Leistung

Zur Ausschreibung kommt die Laboreinrichtung für die Ausstattung des Ersatzneubaus. Sie beinhaltet die gängigen Komponenten eines Labors, z.B. Abzüge, Laborarbeitsbänke, Stauräume, Sicherheitsstauräume usw.
Die Abzüge sind teilweise mit Abluftwäschern und / oder Abluftfiltration auszustatten.
Ein Teil der Medienerschließung erfolgt über Medienkanäle, die an TGA-seitig vorgesehenen Schienenkonstruktionen montiert werden.
Weiterhin enthalten ist ein metallfreier Arbeitsplatz als Sondermöbel.

3. Angaben zur Baustelle

3.1 Parken

Das Parken von Firmen- und Privatfahrzeugen auf der Baustelle ist strengstens untersagt. Die Zufahrt zur Baustelle ist ausschließlich zum Be- und Entladen gestattet. Nach Abschluss der Liefertätigkeiten müssen alle Fahrzeuge die Baustelle umgehend verlassen. Es gibt Zufahrten von den Straßen "Unter den Eichen" und "Boetticherstraße" gemäß dem beiliegenden Baustellenplan (BE-Plan). Die Zu-und Abfahrt über die Boetticherstraße hat vorzugsweise in Richtung „Unter den Eichen“ zu erfolgen.

3.2 Zugang zur Liegenschaft

Die auf dem Gelände des Dahlemer Dreieck tätigen Firmen werden bei der Objektüberwachung registriert. Beschäftigte der einzelnen Firmen müssen beim Betreten der Liegenschaft die Zugehörigkeit nachweisen können. Für den Zugang beim Liegenschaftspförtner sind Listen mit den auf der Baustelle Tätigen des AN durch diesen an den AN zu übergeben.

3.3 Materialtransport und Lagerflächen

Neu und Altbau werden fassadenseitig jeweils mit einem Bauaufzug im Zuge der Gerüstbauarbeiten ausgestattet. Sämtliches Baumaterial im Altbaubereich muss geschossweise von Hand in die Räumlichkeiten transportiert werden. Die kleinsten verfügbaren Türmaße in die Räume des Altbaus betragen 0,90 m x 2,00 m (Breite x Höhe).
Auf der Baustelle stehen nur sehr begrenzte Lagerflächen zur Verfügung. Es ist grundsätzlich davon auszugehen, dass eine tägliche Belieferung und Entsorgung der Materialien für die Baustelle erfolgen muss. Es besteht kein Anspruch auf Flächen zur Zwischenlagerung von Materialien. Vor Beginn der Ausführungsarbeiten legt die Objektüberwachung fest, wo die Materiallieferungen und die demontierten Bauteile auf der Baustelle gelagert werden können. Entladezonen müssen innerhalb von 24 Stunden geräumt werden, und das Baumaterial muss an den Einbauort oder die vom Auftragnehmer - im Folgenden "AN" - zugewiesenen Lagerflächen transportiert werden.
Anlieferungen müssen mindestens 24 Stunden im Voraus mit der Objektüberwachung abgesprochen und angemeldet werden.

3.4 Werbung

Das Aufstellen und Anbringen eigener Schilder für Werbezwecke an Fassaden, Zäunen, Gerüsten und sonstigen Baustelleneinrichtungen ist nicht gestattet. Eigene Schilder können am vorhandenen Bauschild gem. den Vorgaben des Bundes auf eigene Kosten in Absprache mit dem AG angebracht werden.

3.5 weitere Hinweise in den WBVB

Für Angaben und Hinweise zu:
- Arbeitssicherheit, Baustellenverordnung
- Wasch- & Toilettenanlagen
- Aufenthalts- und Lagerräumen
- Baustrom, Bauwasser, Baustellenbeleuchtung
- Baufristenplan
- Bautagesberichte
- Baubesprechung / Baubegehung
- Einsatz eines Projektkommunikationssystems
- Übergabe von Zeichnungen und Unterlagen an den AN
- Herstellen von Zeichnungen und Unterlagen durch den AN
- Unterweisungspflicht Ausweispapiere
- Fertigstellung der Leistung / Abnahme
- Arbeiten zum Nachweis
- Brandschutz während der Bauphase
- Dokumentationsrichtlinie des BBR
- Denkmalschutz

wird auf die WBVBs als Vertragsbestandteil verwiesen.

3.6 Öffnungszeiten

Die hier aufgeführten Baustellenöffnungszeiten entsprechen der maximal möglichen Regelarbeitszeit. Die tatsächliche arbeitstägliche Regelarbeitszeit richtet sich nach dem Bedarf der Baumaßnahme.

Montag bis Samstag 7:00 bis 20:00

Eine Abweichung von der Regelarbeitszeit ist nur in begründeten Ausnahmefällen möglich, die dem AG mindestens 5AT im Voraus schriftlich mitzuteilen ist. Der AG kann das Abweichen von der Regelarbeitszeit begründet ablehnen, ohne daß dem AN dadurch Ansprüche entstehen. Die Anordnung auf Abweichung von der Regelarbeitszeit durch den AG bleibt von dieser Regelung unberührt.
Die Einholung behördlicher Erlaubnisse für Sonn- und Feiertagsarbeit sowie Ausnahmezulassung gemäß §10 LImSchG Bln für Bauarbeiten während der gesetzlich geschützten Ruhezeiten (Sonn- und Feiertage 22:00- 6:00 Uhr) obliegt dem AN.

3.7 Abfallentsorgung

Es ist das Kreislaufwirtschaftsgesetz vom 29. Feb. 2012 sowie die Gewerbeabfallverordnung des Landes Berlin vom 1. August 2017 in der jeweils aktuell gültigen Fassung, mit allen Rechtsgrundlagen, Verordnungen und Merkblättern zur Vermeidung, Wiederverwendung, Recycling, Verwertung und Beseitigung von Abfällen anzuwenden.
Bauabfälle des AN, die keine Rückbau- oder Abbruchabfälle sind, wie z. Bsp. Verpackungsabfälle, Materialverschnitt und Verbrauchsstoffe des AN sind durch diesen fachgerecht zu entsorgen. Der Nachweis der fachgerechten Entsorgung ist dem AG mit der SR unaufgefordert vorzulegen.
Die Bauabfälle sind täglich vom AN zu entfernen.
Für Abbruch- und Bauschuttabfälle siehe LV Vorbemerkungen im Abschnitt 2 „Abbrucharbeiten, Bauabfälle“

3.8 Sauberkeit auf der Baustelle

Die Baustelle, der Baustellenbereich, deren Umfeld und die vom AN genutzten privaten und öffentlichen Verkehrsflächen sind sauber zu halten.
Der AN ist dafür verantwortlich, dass die von ihm, seinen Subunternehmern oder einem von ihm beauftragten Dritten (z.B. Lieferanten) verursachten Verunreinigungen umgehend beseitigt werden.
Die Baustelle ist in Ordnung zu halten und mindestens einmal täglich nach Arbeitsende bzw. nach Anforderung zu reinigen. Arbeitsplätze und Zufahrtswege sind nach der Räumung im ursprünglichen Zustand zurückzugeben. Kommt der AN bzw. sein Erfüllungsgehilfe seinen Reinigungspflichten nicht rechtzeitig nach, so wird die Reinigung auf Kosten des AN vorgenommen.

3.9 Rauchverbot

Es gilt ein generelles Rauchverbot auf der Baustelle außerhalb der ausgewiesenen Raucherzonen.

3.10 Umgebungsschutz

Generell ist jede Staubentwicklung, die zu einer Beeinträchtigung der angrenzenden Nutzung führen kann, zu unterbinden. Staubbildende Arbeiten im Außenbereich sind in Abstimmung mit der Objektüberwachung unter Einsatz von Beregnungseinrichtungen durchzuführen.
Die Bauarbeiten sind so zu wählen, dass keinerlei Beschädigung angrenzender Bauwerke durch die Bauarbeiten erfolgt. Der AN hat diesbezüglich dem AG oder Dritten entstandene Schäden zu ersetzen. Der AN haftet auch für von ihm eingesetzte Subunternehmer.
Für Lagerung und Verwendung wassergefährdender Stoffe - auch Treibstoffe - sind die einschlägigen Vorschriften zu beachten.

3.11 Vermessung

Die Hauptachsen und Höhenbezugspunkte werden je Bauteil und Ebene durch den bauseits gebundenen Vermesser des AG eingemessen und formstabil markiert. Dies gilt auch für Grob und Feinabsteckung des Gebäudeensembles sowie für den Absteck- bzw.- Einmesspunkt.
Alle weiteren Vermessungen / Absteckungen sind durch den AN durchzuführen - diese Leistungen sind in die Einheitspreise einzukalkulieren.
Dies gilt insbesondere für das Gewerk Rohbau. Durch den AN Rohbau sind auch geschossweise an allen Treppenhäusern notwendige Meterrisse formstabil zu ergänzen, welche dann durch alle Folgegewerke zu nutzen sind.
Die örtlich markierten Messpunkte dürfen nicht beschädigt werden, sind für alle Gewerke zugänglich zu halten und dürfen erst nach Rücksprache mit der Objektüberwachung des AG überbaut werden.
Meterrisse dürfen nur dann auf Innenwände übertragen werden, wenn es sich nicht um Sichtflächen handelt, und müssen vor dem Anbringen mit der Objektüberwachung des AG abgestimmt werden.

3.12 Kampfmittel

Im Zuge der Baugrubenerstellung wurde für den gesamten Bereich der Baugrube sowie der Rückverankerung des Verbaus eine Flächensondierung durchgeführt. Es wurden keine Kampfmittelverdachtsfälle gefunden.

3.13 Unterbrechung von Ver- und Entsorgungsleitungen

Ist es im Zuge der Arbeiten notwendig, vorhandene Ver- und Entsorgungsleitungen zu unterbrechen, ist dies der Bauleitung und dem für die Ver- und Entsorgungsleitungen zuständigen Träger mindestens 5 Werktage vorher mündlich und schriftlich mitzuteilen. Es ist dafür Sorge zu tragen, dass bei einer Unterbrechung der Ver- und Entsorgungsleitungen die Ver- und Entsorgung benachbarter Bereiche unbeeinträchtigt bleibt. Unvorhergesehene Unterbrechungen (Beschädigungen) von Ver- und Entsorgungsleitungen durch den AN sind der Bauleitung und dem für die Ver- und Entsorgungsleitungen zuständigen Träger unverzüglich mitzuteilen.

4. Vorbemerkungen nachhaltiges Bauen nach BNB

4.1 Allgemeine Vorbemerkungen für nachhaltiges Bauen gemäß BNB

Das Bauvorhaben wird als nachhaltiges Gebäude geplant und ausgeführt. Für den Bauherrn sind daher die Umweltverträglichkeit der Bauprodukte, die Qualität der Ausführung, der Verzicht auf Schadstoffe sowie die Minimierung von Umweltbelastungen durch die Baustelle besonders wichtig. Mit Fertigstellung des Gebäudes beabsichtigt der Bauherr eine Zertifizierung nach BNB durchführen zu lassen. Diese beinhaltet vor allem eine Überprüfung der eingesetzten Bauprodukte sowie umfangreiche Messungen zur Schadstoffbelastung. Die vom Bauherrn in der Planung definierten Vorgaben und Einschränkungen zu Baustoffen und Bauprodukten sind zwingend einzuhalten.
Der Bieter ist aufgefordert, möglichst umweltfreundliche und schadstoffarme Baustoffe und Bauprodukte einzusetzen. Die Bauprodukte und –materialien sollen so gewählt werden, dass Dauerhaftigkeit, Instandhaltungsfreundlichkeit, Rückbaufähigkeit und Reinigungsfreundlichkeit gewährleistet werden.

4.2 Deklaration und Auftaktgespräch

Alle Produkte mit Nachhaltigkeitsanforderungen sind mit dem Auftaktgespräch durch den Unternehmer in einem Produktkataster zu benennen. Die zugehörigen Nachweise (Sicherheitsdatenblätter oder Herstellererklärungen) sind digital vorzulegen. Produktdatenblätter und Technische Merkblätter sind digital vorzulegen. Das Auftaktgespräch findet im Zuge der Bauanlaufbesprechung oder spätestens innerhalb 28 KT nach Beauftragung als eigenständiger Termin statt.

4.3 Freigabe

Es dürfen nur freigegebene Bauprodukte eingesetzt werden. Die Freigabe erfolgt auf Grundlage der vorzulegenden Nachweise: technischen Datenblätter, Sicherheitsdatenblätter (soweit für das Produkt vorhanden) und Umweltdeklarationen (kurz: EPD, soweit für das Produkt vorhanden).
Der AN verpflichtet sich, alle Produkte mit Nachhaltigkeitsanforderungen entsprechend der Festlegung in Vorbemerkungen und / oder Positionsbeschreibung zur Deklaration vollständig und gesammelt zu deklarieren und die geforderten Unterlagen zu übergeben. Grundsätzlich sind alle Produkte mit Sicherheitsdatenblatt durch den Unternehmer zu benennen und einzureichen. Eine Freigabe wird nur in Gänze bei Vorliegen der vollständigen Deklaration aller Produkte mit Nachhaltigkeitsanforderungen erteilt. Der AG behält sich vor, bei Austausch einmal freigegebener Produkte eine zusätzliche Bearbeitungsgebühr zu berechnen. Bei Unklarheiten über den Einsatz eines Produktes ist unbedingt vor dem Einbau Rücksprache mit der Bauleitung zu halten. Sollte der Anbieter nicht freigegebene Produkte verwenden, sind diese Produkte auf eigene Kosten vollständig zu entfernen und auszutauschen.

4.4 Produkte mit Sicherheitsdatenblättern

Produkte mit Sicherheitsdatenblättern sind grundsätzlich zu deklarieren. Dies gilt auch, wenn keine Anforderung an der Position genannt ist. Zusätzlich gelten mindestens folgende Vorgaben. Sind in den Positionen oder Titeln höhere Anforderungen genannt, gelten jene.
PU-Systeme nicht schlechter als GIS-Code PU10 oder RU1.
RE-Systeme nur GIS-Code RE05 und RE20.
Vor Ort eingesetzte Lacke und Farben auf nicht mineralischen Untergründen VOC <10%.
Farben und Beschichtungen auf mineralischen Untergründen mit ELF-Zertifikat.
Bitumenprodukte haben GIS-Code BBP10.
Geschäumte Dämmstoffe sind ohne (teil)halogenierte Treibmittel hergestellt.
Kunststoffe ohne Stabilisatoren mit Blei, Cadmium und Zinn-Verbindungen.
Holz-Öle nur GIS-Code Ö10.
Montageschäume sind nur für Fugen in Wärmedämmung gemäß abZ zulässig.

4.5 Vorgaben zum Einsatz von Holz

Alle eingesetzten Hölzer, Holzprodukte oder Holzwerkstoffe müssen ein FSC oder PEFC Zertifikat sowie das dazugehörige CoC Zertifikat haben. Es ist die Lieferkette (CoC) sicherzustellen und nachzuweisen.
Alle Verarbeiter von Holz- und Holzprodukten haben eine Erklärung abzugeben, dass Sie nur Produkte mit gültigem Zertifikat bestellt und verarbeitet haben. Dies erfolgt auf Firmenpapier mit Nennung der Baustelle, Auflistung der Lieferscheine (Lieferscheinnummer) und Bestätigung, dass nur zertifiziertes Holz eingesetzt wurde.

4.6 Mengennachweise

Mit Fertigstellung der Arbeiten ist ein Mengen- und Massennachweis zu führen. Dieser dient zur abschließenden Feststellung der real im Gebäude verbauten Produktmengen. Der Mengen- und Massennachweis kann auf Grundlage der LV Mengen und Massen erfolgen, die um Mehr- oder Mindermengen ergänzt werden.

4.7 Vorgaben Baustelle

- Abfälle auf der Baustelle sind weitgehend zu vermeiden. Die dennoch anfallenden Abfälle sind sortenrein in mineralische Abfälle, Wertstoffe, gemischte Baustellenabfälle, Problemabfälle und asbesthaltige Abfälle zu sortieren.
- Eine lärmarme Baustelle ist grundsätzlich anzustreben. Dazu sind soweit technisch möglich lärmarme Baumaschinen und Geräte einzusetzen. In den Schutzzeiten Wochentags 20:00 bis 6:00 Uhr sowie am Wochenende ist Baustellenlärm prinzipiell auszuschließen.
- Maschinen und Geräte sind mit einer wirksamen Absaugung zu versehen, Stäube sind an der Entstehungsstelle möglichst vollständig zu erfassen und gefahrlos zu entsorgen. Die Ausbreitung des Staubs auf unbelastete Arbeitsbereiche ist, soweit technisch möglich, zu verhindern. Ablagerungen sind zu vermeiden. Zur Beseitigung von Staub sind Feucht- bzw. Nassverfahren oder saugende Verfahren einzusetzen. Die Einrichtungen zum Abscheiden, Erfassen von Stäuben haben dem Stand der Technik zu entsprechen und sind regelmäßig zu warten.
- Es ist sicherzustellen, dass der Boden nicht durch chemische Verunreinigungen kontaminiert wird. Es ist auszuschließen, dass kein mit folgenden H-Sätzen und dem Gefahrensymbol gekennzeichneter Stoff in Kontakt mit der Umwelt kommt:

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
| H300, H310, H330 | Akute Toxizität |
| --- | --- |
| H340 | Keimzell-Mutagenität Muta. 1A / 1B |
| H341 | Keimzell-Mutagenität Muta. 2 |
| H350 | Karzinogenität Carc. 1A / 1B |
| H351 | Karzinogenität Carc. 2 |
| H360 | Reproduktionstoxizität Rep. 1A /1B |
| H361 | Reproduktionstoxizität Rep. 1A /1B |
| H400 | akut gewässergefährdend |
| H400, H410, H411, H412, H413 | chronisch gewässergefährdend |
| H420 | Ozonschicht schädigend |
| H334 | Sensibilisierung der Atemwege |
| H317 | Sensibilisierung der Haut |
| PTB-Eigenschaft | persistent, bioakkumulierend und toxisch |
| vPvB-Eigenschaft | sehr persistent und sehr bioakkumulierend |

- Der Boden auf und um die Baustelle ist soweit technisch möglich vor unnötigen Verdichtungen zu schützen.

*Hinweis: 2. Labornutzung*
Die Labore unterliegen u.a. folgenden besonderen regulatorischen Anforderungen:

Laborrichtlinien (DGUV Information 213-850)
Biologische Labor der Schutzstufe S2 gemäß Biostoffverordnung, die Labore sind baulich ausgestattet für die Nutzung der Labore nach Schutzstufe 2 (BioStoffV).
Biologische Labore der Sicherheitsstufe S2 gemäß Gentechnik-Sicherheitsverordnung, die Labore sind baulich ausgestattet für Nutzung der Labore nach Sicherheitsstufe S2 (GenTSV)

In den Laboren werden molekularbiologische, biochemische und chemische Analysen durchgeführt.

Die Nutzung der Labore erfolgt im Rahmen von Analysetätigkeiten mit eingewiesenen Mitarbeitern.

Die Labore werden in den üblichen Zeiten genutzt, besondere Maßnahmen und Sicherheitseinrichtungen z.B. für unbeaufsichtigte Versuche mit erhöhtem Gefahrenpotential, Einzelarbeitsplätze etc. sind nicht vorgesehen.

*Hinweis: 3. Ausführungstermine / Baufristenplan*
Für die Ausführung der ausgeschriebenen Leistung gelten die in BVB/WBVB (Anlage 21) genannten Vertragstermine.

Der Termin zum Montagestart wird im Rahmen des Bauanlauftermins auf Grundlage des dann gültigen Bauzeitenplans verifiziert.
Die vorgesehene Montagedauer ist vom tatsächlichen Starttermin unbenommen.

Der AN hat spätestens 2 Wochen nach Auftragserteilung dem AG bzw. der Bauleitung einen Balkenterminplan über den vorgesehenen Produktions- und Montageablauf seiner vertraglichen Leistungen zur Prüfung und Freigabe vorzulegen. Der Terminplan muss differenziert die Montagezeiträume je Bauteil/Geschoss und die notwendigen Vorläufe für die Fertigung darstellen. Es muss erkennbar sein, wann folgende Bauleistungen, z.B. für die Inbetriebnahme der Haus- und Labortechnik durch den AG vorgesehen werden können.
Anhand dieses Baufristenplans kann die Einhaltung der Vertragsfristen nachgewiesen und überwacht werden.

Die Balken müssen je Vorgang mit Start, Ende und Dauer des Einzelvorgangs belegt sein. Die Vorgänge sind so weit zu detaillieren, dass anhand des Baufristenplans wöchentliche Erfolgskontrollen möglich sind.

Der AN hat mit Abgabe des Bauzeitenplans den letztmöglichen Zeitpunkt zu benennen, zu dem vor Beginn der Fertigung eine Verschiebung der unter VHB FO 214, Punkt 1 Ausführungsfristen (§5 VOB/B) genannten Fristen möglich ist ("Point of no return"), ohne dass dem AG zusätzliche Kosten entstehen. Weiterhin hat er 14 Tage vor erreichen des Point of no return darauf hinzuweisen und sich vom AG bzw. der OÜ eine Freigabe für den Beginn der Produktion erteilen zu lassen.

Der AN hat weiterhin zum gegebene Zeitpunkt zu benennen, ob die Verschiebung frei erfolgen kann oder ob sich auf seiner Seite zeitliche Zwänge z.B. durch bereits belegte Produktionszeiträume ergeben.

*Hinweis: 4. Kalkulationshinweise / Aufbau des Leistungsverzeichnisses*
4.1 Konzept

Das Laboreinrichtungssystem beruht auf einer konzeptionellen Trennung zwischen Medienversorgung und Arbeitstisch bzw. Stauräumen. Die Medienversorgung von Sanitär und Elektro erfolgt über wandständige und freistehende Medienzellen, über Medienkanäle / Elektrokanäle und über von der Decke abgehängte Medienversorgungen mit den dazugehörigen vom Nutzer frei montierbaren Komponenten. Mit Ausnahme der Spülen und der Abzüge muss eine Trennung zwischen Medienversorgung und Arbeitstisch durch den Nutzer möglich sein.

4.2 Raster

Das System ist auf einem Rastermaß (RM) von 300 mm in der Breite und 750 mm, 825 mm bzw. 900 mm in der Gesamttiefe aufgebaut. Die einzelnen Elemente müssen je nach Bedarf zusammengestellt werden können. Die Rastermaße der Medienzellen sind dabei nicht zwingend identisch mit den Rastermaßen von Tischen, Hängeschränken, Ablagen, etc.
Vor die Medienzellen werden Laborarbeitstische in unterschiedlicher Höhe (900 mm bzw. 750 mm) gestellt bzw. montiert oder Geräte (zum Teil Beistellungen des Nutzers) aufgestellt.
Die vorgegebenen Rastermaße sind verbindlich einzuhalten. Einzelne Abweichungen sind in den Positionen gesondert aufgeführt.

4.3 Komponenten

Die einzelnen Komponenten wie Abzüge, Medienzellen, Medienversorgung, Unterbauten, Schränke usw. sind in den nachfolgenden Abschnitten der Vorbemerkungen in Geometrie und Material hinsichtlich ihrer Grundanforderungen beschrieben. Das Leistungsverzeichnis ist aus diesen Einzelkomponenten aufgebaut.

4.4 Leistungsumfang

Zum Leistungsumfang gehören sämtliche Leistungen gem. den Positionsbeschreibungen, den beigefügten Plänen und Anlagen, entsprechend den in den Vorbemerkungen beschriebenen Qualitäten und den beschriebenen Schnittstellen.
Einzelteile wie Befestigungselemente, produktspezifische Kleinteile etc. sind in der Ausschreibung nicht explizit genannt, sind vom Bieter jedoch mit einzukalkulieren. Alle Positionen beinhalten immer das Herstellen, Liefern, Einbringen, Montieren bzw. den betriebsfertigen Einbau inkl. aller Anschlussarbeiten und inkl. der Inbetriebnahme und des Probebetriebs. Der Angebotspreis beinhaltet alle intern erforderlichen Verrohrungen und Verkabelungen. Der AN hat seine Einrichtungen an die bauseits vorhandenen Medien und Zuleitungen (Sanitär, Gase, Elektro, Lüftung, MSR usw.) betriebsfertig inkl. Erstprüfung nach VDE/DVGW Richtlinien, mit entsprechender Dokumentation anzuschließen. Diese Leistungen sind in die Einheitspreise mit einzukalkulieren. Es dürfen dem AG hierfür keine zusätzlichen Kosten entstehen.

4.5 Halogenfreiheit

Sämtliche verwendete Materialien müssen halogenfrei sein, Die Kosten hierfür sind in die Einheitspreise einzukalkulieren.

4.6 Konstruktion

Über die Konstruktionsmerkmale zu Stabilität und Tragfähigkeit bei Zugrundelegung der max. Bruttogewichte sind vom Bieter - bei Angebotsabgabe - entsprechende Informationen beizulegen. Der Bieter hat ebenso eine Bedienungsanleitung zum Einrichtungssystem beizulegen.

4.7 Maßangaben

Die in den Plänen und Ausschreibungspositionen genannten Abmessungen sind, sofern sie sich auf Baumaße und Anschlüsse an bauseitige Leistungen beziehen, Circa-Maße. Der AN hat vor Produktionsbeginn ein Aufmaß zum Abgleich der Maße vorzusehen bzw. muss entsprechende Bauteile vor Ort anpassen und diese entsprechend mit Überlänge bzw. Übergröße produzieren. Alle hierfür entstehenden Kosten sind in den Einheitspreisen einzukalkulieren.
Maßangaben in der Ausschreibung, die sich auf Abmessungen der anzubietenden Bauteile beziehen und als Cirka-Maße gekennzeichnet sind, lassen geringe Abweichungen im Bereich von 1-25 mm zu. Wenn die vom Bieter angebotenen Teile stärker von den Maßvorgaben abweichen, ist dies als Abweichung bei Angebotsabgabe anzugeben.
Maßangaben in der Ausschreibung, die als Rastermaß (RM) angegeben sind, sind an das angebotene Einrichtungssystem und die Einbausituation maßlich anzupassen (z.B. bei Unterbauten von Tischen oder Abzügen maßliche Anpassung an die tragende Konstruktion), dabei soll das angepasste Maß jedoch nur so wenig wie technisch nötig vom vorgegebenen Rastermaß abweichen.

4.8 Bieterangaben

Je Position sind die Preise immer zwingend als Einzelpreise (EP) und, sofern abgefragt, als Gesamtpreis (GP) anzugeben. In einzelnen Positionen und in den Vorbemerkungen sind Bieterangaben einzutragen, z.B. Fabrikats- und Typenangaben des angebotenen Produktes. Diese Angaben sind vom Bieter zwingend und vollständig anzugeben. Alle abgefragten Bieterangaben sind auch als GAEB-Daten zu übergeben, sofern entsprechende Eingabefelder (Bieterstoppstellen) in der GAEB-Datei der Ausschreibung hinterlegt sind. Alle Bieterangaben sind in deutscher Sprache zu machen. Fehlende oder unvollständige Angaben können zum Ausschluss aus der Wertung führen.
Sind im Leistungsverzeichnis Unterlagen gefordert, die mit dem Angebot abzugeben sind, sind diese Unterlagen ebenfalls in deutscher Sprache zu übergeben. Fehlende oder unvollständige Unterlagen können zum Ausschluss aus der Wertung führen.

4.9 Abweichungen

Der Bieter hat sein Angebot entsprechend den Vorbemerkungen, Positionsbeschreibungen und den Anlagen zu kalkulieren. Nebenangebote sind nicht zugelassen.

Abweichend von den beschriebenen Spezifikationen sind die im folgenden benannten Alternativen zugelassen, sofern die in den Vorbemerkungen, Positionsbeschreibungen und den Anlagen beschriebenen funktionalen Anforderungen ohne Einschränkungen in gleicher Weise zu erfüllen werden:

Möbelsockel können in der Standardvariante des AN ausgeführt werden, sofern nachgewiesen ist, dass diese Variante die S2-Anforderungen nach GenTSV und TRBA100 erfüllt.

*Hinweis: 5. Schnittstellen Medienversorgung*
Die prinzipiellen Übergabepunkte der Medien an die Laborzeilen (Medieneinspeisepunkte / MEP) sind den Plänen zu entnehmen, bzw. sind wie folgt definiert:

5.1 Sanitärmedien:

bauseitige Zuleitung bis Absperrorgan in ca. 2.750 mm über OKFF
Abwasser: bauseitige Anschlüsse werden zur Verfügung gestellt: ca. 150 mm über OKFF bei Führung durch die Geschossdecke innerhalb des Raumes bzw. ca. 5 cm aus der rückwärtigen Wand

5.2 Elektro:

bauseitige Zuleitung mit 7m Überlänge je Laborzeile, Absicherung in der Laborzelle. Anschlüsse mit 32 A und höher werden bauseits abgesichert.
Separate Einspeisung für Steckdosen der Netzersatzversorgung (NE).

5.3 EDV:

Leerdosen für EDV werden in der Laboreinrichtung durch den AN Laboreinrichtung eingebaut. Die Verkabelung der EDV (CAT 7) erfolgt bauseitig parallel mit der Montage der Laboreinrichtung. Vom AN Laboreinrichtung werden die Kabelwege innerhalb der Laboreinrichtung zur Verfügung gestellt.

5.4 Lüftungsregelung:

erfolgt durch die TGA, inkl. Lieferung der konstanten Volumenstromregler, variable Volumenstromregler der Abzüge werden durch den AN geliefert und eingebaut.

5.5 Gerätealarmierung / Klimaüberwachung:

GLT/EDV – Verkabelung erfolgt durch die TGA parallel mit der Montage der Laboreinrichtung.

*Hinweis: 6. Leitungsqualitäten Sanitär*
6.1 Reinstgase

Zur Ausführung kommen folgende Reinstgasarten:
- CO2 (zentral), Reinstgas RG 5.0, Netzdruck 10 bar (PN 10), Hinterdruck 0-6 bar
- N2 (zentral), Reinstgas RG 5.0, Netzdruck 10 bar (PN 10), Hinterdruck 0-6 bar
- Ar (zentral), Reinstgas RG 5.0, Netzdruck 10 bar (PN 10), Hinterdruck 0-6 bar
- He (zentral), Reinstgas RG 5.0, Netzdruck 10 bar (PN 10), Hinterdruck 0-6 bar
- SA (zentral), Reinstgas RG 5.0, Netzdruck 10 bar (PN 10), Hinterdruck 0-6 bar
- H2 (zentral), Reinstgas RG 5.0, Netzdruck 10 bar (PN 10), Hinterdruck 0-6 bar
- 2x Wahlgas (zentral), Reinstgas RG 5.0, Netzdruck 10 bar (PN 10), Hinterdruck 0-6 bar
Leitungsqualität bauseits: Kupfer, Doppelklemmringverschraubung, DN 8 oder 10 bzw. gem. Einspeiseschema TGA
Leitungsqualität in der Laboreinrichtung: Kupfer, gelötet, DN 8
Unabhängig von genanntem vorgesehenen Betriebsdruck sind alle Installationen für Reinstgase für einen Nenndruck von 16 bar (PN 16) auszuführen.

6.2 Druckluft

Zur Ausführung kommt folgende technische Druckluftqualität:
- CA [1:4:1] nach ISO 8573-1, Netzdruck 10 bar (PN 10), Hinterdruck 0-6 bar
Leitungsqualität bauseits: Kupfer, gelötet, DN 15 bzw. gem. Einspeiseschema TGA
Leitungsqualität in der Laboreinrichtung: Kupfer, Doppelklemmringverschraubung, DN 8
Unabhängig von genanntem vorgesehenen Betriebsdruck sind alle Installationen für technische Gase für einen Nenndruck von 16 bar (PN 16) auszuführen.

6.3 WNC (Betriebswasser in Trinkwasserqualität, kalt)

Leitungsqualität bauseits: Edelstahl, Pressfitting, DN20, isoliert
Leitungsqualität in der Laboreinrichtung: Edelstahl, Pressfitting, DN 15, isoliert mit synthetischem Kautschuk
Die Leitungsführung ist so zu gestalten, dass sie der Trinkwasserverordung entspricht und das Wasser als Betriebswasser in Trinkwasserqualität klassifiziert werden kann.
Für das verwendete System der Wasserleitungen inkl. Verbindungsmittel ist eine Zulassung des DVGW vorzulegen.
Die Zuleitung erfolgt im Stich. Die Wasser ist über eine Spülarmatur zum zyklischen Spülen der Leistung zu führen(Leistung AN).

6.4 WNH (Betriebswasser, warm)

Leitungsqualität bauseits: nicht vorgesehen, Durchlauferhitzer (DLH oder DLE) sind Bestandteil der Laboreinrichtung
Leitungsqualität in der Laboreinrichtung: Edelstahl, Pressfitting, DN 15, isoliert mit synthetischem Kautschuk
Für das verwendete System der Wasserleitungen inkl. Verbindungsmittel ist eine Zulassung des DVGW vorzulegen.

6.5 WDC (VE-Wasser) Vorlauf

Leitungsqualität bauseits: Kunststoff PPh, geschweißt, Dimension gem. Einspeiseschema TGA
Leitungsqualität in der Laboreinrichtung: Kunststoff PPh nach DIN 16892, geschweißt, Dimension wie bauseits anstehend, vollständig ohne medienberührende Metallteile, nicht isoliert.

6.6 WDC (VE-Wasser) Rücklauf

Leitungsqualität bauseits: Kunststoff PPh
Leitungsqualität in der Laboreinrichtung: Kunststoff PPh nach DIN 16892, geschweißt, Dimension wie bauseits anstehend, vollständig ohne medienberührende Metallteile, nicht isoliert.

6.7 WCF/WCR (Kühlwasser / Vor-/Rücklauf, 14/19 Grad C)

Leitungsqualität bauseits: Edelstahl, gepresst, isoliert mit synthetischem Kautschuk, Dimension gem. Einspeiseschema TGA
Leitungsqualität in der Laboreinrichtung: Edelstahl, gepresst, isoliert mit synthetischem Kautschuk, Dimension wie bauseits anstehend

6.8 Abwasser

Leitungsqualität bauseits : HD-PE  DN 50 – 100, vor Ort zu überprüfen
Leitungsqualität in der Laboreinrichtung: HD–PE, DN 50 – DN 70, Steckverbindungen

6.9 Dämmungen

Sämtliche Dämmungen müssen mit halogenfreiem Material erfolgen.

*Hinweis: 7. Leistungsgrenzen Sanitär*
Von den bauseitigen Sanitärgewerken werden die Zuleitungen bis zum Übergabepunkt gemäß Schnittstellenplan geführt. Dort enden die bauseitigen Zuleitungen mit einer Absperrung (1/2“ IG wässrige Medien, 10 mm Doppelklemmringverschraubung Gase und Druckluft, DN 50 – DN 100 Abwasser bzw. gem. beigefügten Schemata TGA).

7.1 Wasserversorgung

a) Verteilerleitungen innerhalb der Laborzeilen: AN
b) Heranführen der Verteilerleitungen an das Hausnetz: AN
c) Anschluss an vorhandene Sanitäranschlüsse: AN
d) Verkoffern sichtbarer Leitungen außerhalb der Labormöbel: AN
Der Einbau von Rohrtrennern in die Wasserversorgung erfolgt bauseits im Gewerk Sanitär.

7.2 Abwasser

a) Verteilerleitungen innerhalb der Laborzeilen: AN
b) Heranführen der Verteilerleitungen an Hausnetz: AN
c) Anschluss an vorhandene Abwasseranschlüsse: AN
d) Verkoffern sichtbarer Leitungen außerhalb des Labormöbels: AN
e) Übergang zu bauseitiger Dimensionierung: AN
Bauseitige Vorleistungen: bauseitige Abwasser-Anschlusspunkte

7.3 Kühlwasser

a) Verteilerleitungen innerhalb der Laborzeilen: AN
b) Heranführen der Verteilerleitungen an das Hausnetz: AN
c) Anschluss an vorhandene Sanitäranschlüsse: AN

7.4 Kondensatableitungen

Für Kondensatableitungen sind unterhalb der Spüle Festanschlüsse noch vor dem Siphon vorzusehen.
Diese Anschlüsse sind bis 2,70m üOKFF zu verlängern und mit einem Trichter auszustatten. An diesen schließt das Gewerk TGA an. Sofern die Anschlüsse bei der Erstinbetriebnahme nicht benötigt werden, sind sie mit einem Stopfen zu verschließen.
a) Vorhalten Festanschluss: AN
b) Heranführen und Anschließen: bauseits

7.5 zentral versorgte Gase / Druckluft

a) Verteilerleitungen innerhalb der Laborzeilen: AN
b) Heranführen der Verteilerleitungen an das Hausnetz: AN
c) Anschluss an vorhandene Sanitäranschlüsse: AN

Sämtliche vorgenannten Leistungsinhalte des AN sind in die Einheitspreise einzukalkulieren.

*Hinweis: 8. Leistungsgrenzen Elektro*
a) Verdrahtung der Elektrogeräte innerhalb des Elektrosystems endend auf Reihenklemmen:
AN

b) Absicherung der Stromkreise 230 V für AV mit Leitungsschutzschalter / Überspannungsfeinschutz:
AN

c) Absicherung der Stromkreise 230 V für Netzersatz mit Leitungsschutzschalter / Überspannungsfeinschutz:
AN

d) Absicherung der Stromkreise 400 V / 16 A, bzw. 25 A mit Leitungsschutzschalter:
AN

e) Absicherung der Stromkreise 400 V / 32 A, bzw. 400 V / 36 A:
bauseits

f) Tischanbindung, d.h. Verbindung mit dem Hausnetz (bauseitig 32 A vorabgesichert oder direkt abgesichert):
AN

g) Herstellen der Aussparungen für die Verlegung und Leerrohrverlegung innerhalb der Laboreinrichtung zu den Reihenklemmen inkl. offene Verrohrung hinter dem Labormöbel mit PG – Rohren:
AN

h) Prüfung der werksseitigen Anschlüsse und Verkabelungen innerhalb der Laboreinrichtung:
AN

i) Prüfung der Anschlüsse gem. VDE 0100-600 inkl. Prüfprotokolle und Beschriftung:
AN in Abstimmung mit Auftragnehmer Elektro

j) Erdung Laborelemente untereinander:
AN

k) Anschluss Potentialausgleich (PA) /Erdung:
AN

Hinweise:
Pro Laborzeile wird bauseits ein PA-Anschluss mit 7m Überlänge, 1 x 6mm², zur Verfügung gestellt. Das Auflegen an die PA-Anschlusspunkte in der Laboreinrichtung erfolgt durch den AN.

Sämtliche Installationen sind halogenfrei auszuführen.

Für Installationen der Elektrik, Datenverarbeitung und MSR-Technik (Kabel, Leitungen, Leerrohre sowie Kabelkanäle und Kabelrinnen) aus Kunststoff (PVC, FPO, EPDM, etc.) gilt außerdem:
Reproduktionstoxische Phthalat-Weichmacher ≤ 0,10 % | PBB ≤ 0,10 % | PBDE ≤ 0,10 % | Blei ≤ 0,10 % | Zinn ≤ 0,10 % | Cadmium ≤ 0,010 % | SVHC ≤ 0,1 %

Sämtliche vorgenannten Leistungsinhalte des AN sind in die Einheitspreise einzukalkulieren.

*Hinweis: 9. Leistungsgrenzen Lüftung*
9.1 Abluft / Prozessfortluft

Die Leistungen des AN enden werksseitig mit dem Abluftanschlussstutzen für Abzüge, Schränke, Quellabluft sowie Boden- und Unterbauabsaugungen.
Abluftverrohrung / Abluftanschluss erfolgt bauseits in: PPs
Abluftanschlussstutzen des AN ist vorzusehen in: PP

9.2 Bauseitige Leistungen

Anschließen der Abzüge, Schränke, Quellablüfte sowie Boden- und Unterbauabsaugungen an die bauseitige Abluftanlage aus chemikalienbeständigem Material.
Anschluss erfolgt mit Festverrohrung mit Gegenflansch.
Der Gegenflansch ist vom AN kostenfrei beizustellen.
Der Anschluss an Sonderabluft, wie Quellabluft / Punktabsaugungen und Absaugarme erfolgt bauseits an den Wand- bzw. Deckensockelkasten.

9.3 Volumenstromregler

Die Lieferung und der Einbau der Volumenstromregler der Abzüge erfolgt durch den AN.
Die Lieferung und der Einbau der Volumenstromregler der Sicherheitsstauräume (Typ90, G90, Säure-Lauge etc. ) erfolgt bauseits.

9.4 Einregulieren

Einregulieren und Protokollieren der Abzüge und Absaugungen erfolgt zusammen mit dem Auftragnehmer für Lüftungstechnik.

Sämtliche vorgenannten Leistungsinhalte des AN sind in die Einheitspreise einzukalkulieren.

*Hinweis: 10. Einsatz des Projektkommunikationssystems (PKMS)*
Zur Unterstützung der Projektkommunikation wird der Einsatz eines internetbasierten PKMS der Firma thinkproject! GmbH (nachfolgend: Systemanbieter) vereinbart. Der AN verwendet dieses Programm während der Durchführung der vertraglichen Leistungen.
Die Bereitstellung, Datenerhaltung und –sicherung sowie die Master-Administration werden entsprechend der jeweiligen Vertragsbedingungen (verfügbar unter http://www.thinkproject.com/de)
vom Systemanbieter vorgenommen.

Der AN erhält mit Vertragsabschluss Zugang zum vom Auftraggeber (AG) eingesetzten Projektkommunikationssystem PKMS des Systemanbieters und den darin enthaltenen Projektinformationen.

*Hinweis: 11. Planunterlagen / Anlagen*
Zum Leistungsumfang gehören sämtliche Laboreinrichtungen gem. den Laborplänen entsprechend den in den Vorbemerkungen beschriebenen Qualitäten und den beschriebenen Schnittstellen.

*Hinweis: 12. Projektbearbeitung*
Der AN benennt bei Auftragserteilung dem AG einen Ansprechpartner für die kaufmännische und technische Projektleitung. Der Projektleiter ist für alle kaufmännischen und technischen Fragestellungen sowie für alle Fragen zu Terminen und zu Montageabläufen der alleinige Ansprechpartner des AN für den AG.

Im Fall eines Wechsels des Projektleiters im Projektverlauf ist dies vorher mit dem AG abzustimmen.

Die Projektleitung muss durch den AN mit eigenen Mitarbeitern erfolgen. Eine Bearbeitung durch Nachunternehmer oder die Bearbeitung durch externe Mitarbeiter ist ausgeschlossen. Der Projektleiter des AN muss die deutsche Sprache verhandlungssicher in Wort und Schrift beherrschen.

Die Projektleitung nimmt auf Einladung der Bauleitung oder des AG an Abstimmungsterminen und Baubesprechungen teil.
Der AN hat zu den Baustellenbesprechungen, die der AG oder der beauftragte Objektüberwacher in der Regel wöchentlich im Bereich der Baustelleneinrichtung durchführt, einen qualifizierten, bevollmächtigten, deutschsprachigen Vertreter zu entsenden, der befugt und verpflichtet ist, verbindliche Abstimmungen zu treffen, Anweisungen des AG entgegenzunehmen und erforderlichenfalls sofort ausführen zu lassen. Die Teilnahme ist zwingend und wird nicht separat vergütet.

*Hinweis: 13. Arbeitssicherheit, Baustellenverordnung*
Für die Baumaßnahme wird seitens des Bauherrn ein SiGeKo nach Baustellenverordnung bestellt. Die Bauleistungen sind entsprechend der Baustellenordnung und des SiGe-Planes und der Hinweise des SiGeKo durchzuführen. Die protokollierten Hinweise sind bei den entsprechenden Objektüberwachungen (KG 300/400) sowie dem SiGeKo in Kopie schriftlich frei zu melden.

*Hinweis: 14. Unterweisungspflicht zur Mitführung- und Vorlagepflicht von Ausweispapieren*
Der AN hat jeden seiner Arbeitnehmer und die Arbeitnehmer seiner Nachunternehmer gem. §2a Abs.2 Schwarzarbeiterbekämpfungsgesetz (SchwarzArbG) nachweislich und schriftlich auf die Mitführungspflicht von Personalausweis, Pass, Passersatz oder Ausweisersatz für die Dauer der Erbringung der Dienst- oder Werkleistungen hinzuweisen. Alle auf der Baustelle tätigen Arbeitnehmer sind der Objektüberwachung mittels Personallisten (digital) zu melden. Eine Zugangskontrolle ist aktuell nicht geplant, kann ggf. im Bauverlauf bei Notwendigkeit eingerichtet werden.

*Hinweis: 15. Montageplanung*
Der AG stellt als Grundlage für die vom AN zu erstellende Montage- und Werkstattplanung die Ausführungszeichnungen und -unterlagen digital als pdf und dwg über das Projektkommunikationssystem „think project“ (tp) zur Verfügung.

Der AN hat spätestens 4 Wochen nach Auftragserteilung dem AG bzw. der Bauleitung seine Montageplanung und ggf. weitere für dei Freigabe erforderliche Unterlagen 1-fach in kopierfähiger Papierform und zweifach (2-fach) in digitaler Form (DWG (Datenformat AutoCAD DWG 2018 oder neuer) und PDF) via tp zu versenden und zur Freigabe vorzulegen.

Die Montagepläne müssen umfassen:
- Grundrisse der Laboreinrichtung min. im Maßstab 1:50
- Wandansichten der Laboreinrichtung min. im Maßstab 1:50
- Konstruktionszeichnungen von sämtlichen Bauteilen und Komponenten

Der Bezug zwischen Grundriss und Wandansichten ist verwechselungsfrei über die Angabe der Positionsnummern herzustellen. Der Nullpunkt zum Bezug der Referenzplanung Hochbau ist als Einfügepunkt in den CAD Dateien darzustellen.

Mit der Montageplanung sind auch zur Freigabe vorzulegen:
- die Produktdatenblätter der vorgesehenen Produkte und Geräte
- Produktdatenblatt für das vorgesehene Verfugungsmaterial
- Elektro-Schemata und Stromlaufpläne
- Kabelzuglisten für bauseitig benötigte Verkabelung, z.B. für Steuerkabel zwischen den Laborzeilen
- Schaltpläne und Schemata für die Anbindung der Lüftungssteuerung/MSR/GLT
- Farbmuster

Sofern zutreffend hat der AN außerdem die folgenden Unterlagen dem vom AG beauftragten Planer zur Freigabe zu übergeben:
alle bauaufsichtlichen Zulassungen, Herstellerrichtlinien, Produktblätter, Eignungs- und Übereinstimmungsnachweise etc. aller zur Verwendung vorgesehenen Bauteile und Baustoffe

Alle Unterlagen sind in deutscher Sprache zu übergeben.

Nach Aufforderung erläutert der AN die Montagepläne dem AG und den Planungsbeteiligten.
Nach Aufforderung sind vom AN Farb- und Materialmuster vorzulegen.

Für die Freigabe der Montagepläne durch den AG sind vom AN mindestens 2 Wochen pro Geschoss einzuplanen.

Der AN erhält mit der Freigabe einen Satz der Unterlagen mit eventuellen Korrekturen und Freigabevermerken zurück. Die Korrekturen und Freigabevermerke sind vom AN in die baufreie Montageplanung einzuarbeiten. Spätestens 2 Wochen nach Freigabe übergibt der AN dem AG bzw. der Bauleitung die baufreie Montageplanung 1fach in Papier- und in Datenform (DWG und PDF).

*Hinweis: 16. Prüfung bauseitiger Vorleistungen*
Der AN ist vor Montagebeginn zur Prüfung der bauseitigen Vorleistungen verpflichtet. Hierzu sind entsprechende Ortstermine durch den AN durchzuführen und zu dokumentieren. Die Ortstermine sind vorher mit dem AG bzw. der Bauleitung abzustimmen. Im Rahmen der Ortstermine sind auch die Haustechnik-Installationen an den Schnittstellen auf Vollständigkeit, Maße und Qualität zu prüfen.

*Hinweis: 17. Anlieferung / Transport- und Montage*
17.1 Anlieferung

Die Anlieferung erfolgt über folgende Zufahrt zum Areal: Unter den Eichen 82-84 und Boetticherstraße 2, 14195 Berlin
Andere Anfahrtswege können von der Bauleitung angegeben werden.

Alle Anlieferungen sind eine Woche im Voraus der Bauleitung mit folgenden Angaben schriftlich anzugeben:
- Anliefertag / voraussichtliche Anlieferzeit
- Art und Umfang der Anlieferung, Anzahl LKW etc.
- Voraussichtlich benötigte Abladezeit.

Bei jeder Anlieferung muss ein Vertreter des AN anwesend sein, um die Lieferung anzunehmen. Eine Warenannahme durch den AG bzw. die Bauleitung ist ausgeschlossen. Sollte bei der Anlieferung kein Vertreter des AN anwesend sein, wird die Anlieferung zurückgewiesen.

Der Zugang zur Baustelle für Mitarbeiter des AN ist nur nach vorheriger Anmeldung mit Baustellenausweis möglich.

17.2 Einbringung

Anlieferungen sind ebenerdig möglich. Die auszustattenden Räume liegen im Erdgeschoss und in den Obergeschossen 1 und 2. Türbreiten im Inneren können aus den Plänen entnommen werden und sind bei der Planung der Einbringung zu berücksichtigen.

Im Gebäude steht ein Aufzug zur Verfügung, der für Transport und Einbringung der Laboreinrichtung etc. genutzt werden kann. Der Aufzug ist zum Zeitpunkt der Montage der Laboreinrichtung bereits fertig ausgebaut. Der Aufzug und die Portale sind ist vom AN gegen Beschädigungen zu schützen.

Abmessungen und Tragfähigkeit der Aufzugkabine
Tragfähigkeit: 2.000 kg
Kabinenbreite innen: ca. 1.500 mm
Kabinentiefe innen: ca. 2.700 mm
Lichte Kabinenhöhe: ca. 2.200 mm
Abmessungen Aufzugstüren/Portale (h/b): ca. 2.100 / 1.300 mm

Die Zugänge zu den Laborräumen (Flure, Treppenhaus etc.) sind zum Zeitpunkt der Montage der Laboreinrichtung bereits fertig ausgebaut. Böden, Wände, Türen und Zargen sind vom AN gegen Beschädigungen zu schützen. Die lichten Durchgangsmasse der Türen in den Zugänge zu den Laborräumen sind (h/b): mind. 2.200 / 1.035 bzw. 990 mm.

Die max. zulässige Traglast des Bodens in den Einbringwegen beträgt:
- Eingangshalle und Flure: 5 kN/m2

Für die Anlieferung und den Transport im Gebäude sind alle Elemente entsprechend der baulichen Gegebenheiten zerlegt und in Teilen zu produzieren und anzuliefern. Falls Hilfsmittel oder zusätzliche Maßnahmen für die Einbringung erforderlich sind, sind diese vom AN mit in die Einheitspreise einzukalkulieren.

17.3 Aufenthalts- und Lagerräume

Aufenthaltscontainer (Standard 2,5 x 6 m) mit einer einfachen Ausstattung (Spinde, Tisch und Stühle für 8 Arbeitskräfte) werden vom AG im Bereich des Parkplatzes im nördlichen Teil des Baufeldes bereitgestellt, vorgehalten, betrieben und regelmäßig gereinigt. Die Aufenthaltscontainer sind nicht mit Telefon- und Internetverbindung ausgestattet.
Die Container können vom AN gegen ein Nutzungsentgelt von 10 € netto/Kalendertag (KT) genutzt werden. Das Nutzungsentgelt beinhaltet auch die Stellung der Ausstattung, wöchentliche Reinigung und Betriebskosten. Das Nutzungsentgelt wird von den Abschlags- und Schlußzahlungen abgezogen. Die Anzahl der Container ist begrenzt.

Lagercontainer werden vom AG im Bereich des Parkplatzes im nördlichen Teil des Baufeldes bereitgestellt, vorgehalten und betrieben. Die Container können vom AN gegen ein Nutzungsentgelt von 5€ netto/KT genutzt werden. Das Nutzungsentgelt beinhaltet auch die Betriebskosten. Das Nutzungsentgelt wird von den Abschlags- und Schlußzahlungen abgezogen. Die Anzahl der Container ist begrenzt. Ein Anspruch auf Stellung eines Lagercontainers besteht nicht.

Zur Bedarfssteuerung hat der AN auf Basis seiner Terminplanung seine Kapazitäten auszuweisen und seinen Raumbedarf spätestens 2 Wochen nach Auftragserteilung beim AG anzumelden.
Schlafunterkünfte dürfen auf dem Gelände nicht unterhalten werden.

17.4 Wasch- und Toilettenanlagen

Wasch- und Toilettenanlagen (keine Duschmöglichkeit) werden vom AG kostenfrei im Zuge der Baustelleneinrichtung aufgestellt.

17.5 Baustrom und Bauwasser

Übergabestellen für Baustrom und Bauwasser werden nach Art und Lage gemäß BE-Plan zur Verfügung gestellt. Die weitere Verteilung des Baustroms und Bauwassers z.B. bis zum Arbeitsbereich ist Sache des AN und in die Einheitspreise einzukalkulieren. Der AN ist verpflichtet sorgfältig und sparsam mit den zur Verfügung gestellten Medien umzugehen. Sollten die vom AG zur Verfügung gestellten Bauwasser- und Baustromanschlüsse für die Leistungen des ANs nicht ausreichend sein, so hat der AN eigenverantwortlich und auf eigene Kosten weitere Anschlüsse herzustellen. Die notwendigen Abstimmungen mit den jeweiligen Leitungsträgern sind vom AN eigenständig zu führen.
Je nach Baufortschritt wird jeweils an den Treppenhäusern im Neu- und Altbau einen Baustromverteiler mit ausreichend Anschlussmöglichkeiten bauseits gestellt.
Auf Terrainebene gibt es jeweils für Neu- Altbau ebenfalls einen ELT Verteiler, von welchen dann die Geschossverteiler gem. Baufortschritt angeschlossen sind.
Die Verkehrswege der Baustelle (innen und außen) werden bauseits beleuchtet.
Die Arbeitsplatzbeleuchtung ist durch den AN eigenständig zu organisieren
Bauwasser wird über eine Bauwasser-Zapfstelle, B-Anschluss DN80 (mit Rückflussverhinderer) am Eingang TRH 04, Altbau zur Verfügung gestellt. Anschlüsse für Bauwasser im Gebäude sind weder vorgesehen noch zulässig.
In Ausnahmefällen ggf. notwendige Weiterverteilung in die Geschosse (gilt ausschließlich für den Neubau) müssen durch den AN eigenständig hergestellt werden. Vor ggf. notwendiger Installation sind notwendige Maßnahmen durch die jeweiligen Objektüberwachungen (KG 300/400) freizugeben. Hier muss in jedem Falle auch ein Konzept zur sicheren Abwasserführung zur Freigabe vorgestellt werden. Jedwelche Schäden, welche durch unsachgemäße Wasserführung am oder im Gebäude entstehen, liegen vollumfänglich im Verantwortungsbereich des AN.

17.6 Sicherheitsbelange

Den Sicherheitsbeauftragten des Bauherrn bzw. der Bauleitung gegenüber ist vom AN auf Aufforderung nachzuweisen, dass die entsprechend der gesetzlichen Vorschriften und Richtlinien für die Montage erforderlichen Sicherheitsmaßnahmen eingehalten werden. Auf Aufforderung hat der AN die Sicherheitsdatenblätter für die bei der Montage verwendeten Materialien und die Gefährdungsbeurteilungen für die Montagearbeiten zu übergeben.

17.7 Fluchtwege

Bei der Ausführung der Arbeiten ist die bauseits vorhandene Fluchtwegsituationen mit einzubeziehen. Es ist zu gewährleisten, dass zu keinem Zeitpunkt Fluchtwege durch Arbeiten blockiert werden. Werden bauseitige Sicherungsmaßnahmen entfernt (z.B. Geländer), ist für Ersatzmaßnahmen zu sorgen. Erfordern die Arbeiten des AN eine Änderung der Fluchtwegsituation, dann ist dies vorab mit der Bauleitung und dem Sicherheitskoordinator abzustimmen.

17.8 Bautagesberichte

Der AN hat Bautageberichte arbeitstäglich zu führen und den entsprechenden Objektüberwachungen aus KG300/400 innerhalb der laufenden Woche zu übergeben.
Die Tagesberichte sind zu unterschreiben und müssen Angaben die folgenden Angaben enthalten:
- Kalenderdatum
- Anlieferungen
- Anzahl und Art der auf der Baustelle beschäftigten Arbeitskräfte (namentlich mit Vor- und Zuname)
- Anzahl und Art der eingesetzten Geräte
- Tätigkeiten / Leistungsstand
- Bereiche, in denen gearbeitet wurde (Bauteile / Räume)
- Wetterverhältnisse
- Angaben zu Materiallieferungen
- von der Objektüberwachung erhaltene Unterlagen
-Anordnungen sowie besondere Vorkommnisse.

*Hinweis: 18. Schutz der Bodenflächen und anderer bauseitiger Bauteile*
18.1 Bodenflächen und andere Gewerke

Bei der Einbringung der Möbel sind die Transportwege im Gebäude mit Hartfaserplatten ausreichend zu schützen. An den Stößen zwischen den Hartfaserplatten sind die Übergänge mit geeignetem und dauerhaft belastbarem Klebeband zu fixieren.

In den Laboren und allen sonstigen Flächen, die für die Montage oder als Lagerfläche genutzt werden, sind Bodenflächen vollflächig mit einem mechanisch stark beanspruchbaren Schutz- und Abdeckvlies auszulegen. Das Abdeckvlies muss folgende Eigenschaften erfüllen:
- rutschfest
- flüssigkeitsdicht
- reissfest
- fusselfrei

An den Möbelstandorten sind entsprechende Ausschnitte im Abdeckvlies vorzusehen. Alle offenen Kanten des Abdeckvlies sind mit Klebeband auf ganzer Länge zu schließen.
In den Laboren sind zusätzlich alle Laufwege und Bewegungsflächen (z.B. Bewegungsflächen zwischen den Laborzeilen und andere Bodenflächen außer den Stellflächen der zu montierenden Labortechnik) mit Hartfaserplatten zu schützen. An den Stöße zwischen den Hartfaserplatten sind die Übergänge mit geeignetem und dauerhaft belastbarem Klebeband zu fixieren.

Um den Eintrag von Schmutz in die Laborbereiche bei der Einbringung zu reduzieren, ist im Eingangsbereich zum Montagebereich durch den AN eine Sauberlaufzone mit geeigneten Matten einzurichten.

Wände, Türen und Zargen in den Transportwegen im Gebäude, an den Zugängen zum Gebäude und zu den Montageflächen und in den Montageflächen selbst sind vom AN gegen Beschädigungen zu schützen.

Alle Schutzmaßnahmen sind vom AN nach Abschluss der Montage wieder zu entfernen und das verwendete Material ist zu entsorgen.

Die Kosten für den Schutz der Bodenflächen sind in der entsprechenden LV-Position (3.187.20) auszuweisen.
Der AG behält sich vor, den Schutz der Bodenflächen von einem anderen Gewerk durchführen zu lassen.

Zum Schutz der Bodenflächen sind Spezialstauräume und Geräte mit PP–Rutschern/Gleitern auszustatten. Es ist zu gewährleisten, dass durch wiederholtes Herein- und Herausschieben keine Kratzspuren auf dem Boden verbleiben.

18.2 Denkmalschutz / Schutz umliegender Gebäude

Der AN hat seine Mitarbeiter darauf hinzuweisen, dass das gesamte Gebäude Haus 1, Altbau unter Denkmalschutz steht. Die vorhandene Bausubstanz ist mit größtmöglicher Schonung der vorhandenen Bausubstanz zu behandeln.

Die Montagearbeiten der Laboreinrichtung finden nicht im Altbau statt.

Generell ist jede Staubentwicklung, die zu einer Beeinträchtigung der angrenzenden Nutzung führen kann, zu unterbinden. Staubbildende Arbeiten im Außenbereich sind in Abstimmung mit der Objektüberwachung unter Einsatz von Beregnungseinrichtungen durchzuführen.
Eine Beschädigung angrenzender Bauwerke durch die Bauarbeiten ist auszuschließen. Der AN hat diesbezüglich dem AG oder Dritten entstandene Schäden zu ersetzen. Der AN haftet auch für von ihm eingesetzte Subunternehmer. Für Lagerung und Verwendung wassergefährdender Stoffe - auch Treibstoffe - sind die einschlägigen Vorschriften zu beachten.

*Hinweis: 19. Reinigung*
Sämtliche Labormöbel sind innen und außen sauber aus- bzw. abgewischt zu übergeben. Tischplatten sowie Ablagen sind vor der Übergabe ebenfalls abzuwischen. Aufkleber und deren Kleberreste sind zu entfernen.

*Hinweis: 20. Revisionsunterlagen / Dokumentation*
20.1 Revisionspläne

2 Wochen nach Abschluss der Montage sind Revisionsstände der Montageplanung des AN dem AG bzw. der Bauleitung in Papier- und Datenform (PDF) über das PKMS tp zu übergeben. Die Vorgaben für die Erstellung der Montagepläne sind entsprechend zu berücksichtigen. In den Revisionsplänen ist der Stand der Ausführung der Laboreinrichtung in Wandansichten und Grundrissen darzustellen ("as built Stand").
Weiterhin hat der AN alle Eigen- und Fremdüberwachungsunterlagen, Vermessungsnachweise, Prüfprotokolle etc., die seine Leistung in geeigneter Weise dokumentieren, spätestens 14 Tage nach Ausführung der jeweiligen Leistung vollständig dem zuständigen Planer zur Bestätigung des as-built-Zustandes über das PKMS tp zu übergeben.

Dokumentationsrichtlinie (DRL) des Bundesamts für Bauwesen und Raumordnung (BBR)
Der AN ist verpflichtet, die Dokumentationsrichtlinie des Bundesamtes für Bauwesen und Raumordnung einzuhalten. Die vollständige Dokumentationsrichtlinie kann im Internet unter www.bbr.bund.de oder https://social.bscw.bund.de/pub/bscw.cgi/5562033 eingesehen und heruntergeladen werden. Die zur Abnahme nicht vollständig vorliegenden / übergebenen Dokumentationsunterlagen sind ein wesentlicher Mangel. Gemäß § 12 (3) VOB/B kann der AG daher die VOB-Abnahme der Leistungen verweigern. Die Dokumentation ist 14 Kalendertage vor der VOB Abnahme vollständig dem AG vorzulegen

20.2 Wartungspläne

Für sicherheitsrelevante Bauteile ist gemäß Betriebssicherheitsverordnung ein Wartungsplan zu erstellen und dem AG zu übergeben.

20.3 Revisionsunterlagen

Spätestens 2 Wochen vor Abnahme sind folgende Revisionsunterlagen vom AN an den AG zu übergeben:

- Revisionspläne (wie oben beschrieben)
- Prüfprotokolle der Sanitärinstallation
- Prüfprotokolle und Pläne der Elektroinstallation
- Produktdatenblätter und Herstellerlisten der eingebauten Produkte
- Inbetriebnahmeprotokolle Abzüge / Einstellwerte zur Inbetriebnahme
- Inbetriebnahmeprotokolle Geräte / Einstellwerte zur Inbetriebnahme
- Auslegungsdiagramme
- Wartungsplan für sicherheitsrelevante Bauteile gemäß Betriebssicherheitsverordnung (wie oben beschrieben)
- Prüfzeugnisse
- Ersatzteillisten
- Anlagenbeschreibungen / Gerätedokumentation / Betriebsanleitungen
- Bedienungs- und Pflegeanweisungen
- Zertifikate
- Fachunternehmererklärung
- Konformitätserklärungen
- Einweisungsprotokolle Nutzer / Betreiber
- von der Bauleitung genehmigte Bautagesberichte
- von der Bauleitung genehmigte Stundenzettel

Unterlagen wie Ersatzteillisten oder Bedienungs- und Pflegeanweisungen etc. müssen sich jeweils auf die effektiv gelieferten Produkte beziehen. Es muss leicht und eindeutig nachvollziehbar sein, welche Unterlagen/Angaben sich auf welches gelieferte Produkt beziehen.

Für alle verwendeten Bauteile aus dem Bereich Sanitär und Elektro ist eine Konformitätserklärung vom AN gemäß den gesetzlichen Vorschriften vorzulegen. Die Konformitätserklärungen sind ebenfalls für Schaltgerätekombinationen vorzulegen.

Auf allen Prüfprotokollen und Inbetriebnahmeprotokollen ist der Ortsbezug verwechselungsfrei über die Angabe der Raumnummer, der Bezeichnung der Laborzeile gem. Laborplanung sowie der Positionsnummer gem. Ausschreibung herzustellen. In allen Prüfprotokollen sind die tatsächlich gemessenen Werte für jede Messung anzugeben.

Prüfprotokolle müssen allen geltenden Vorschriften und den vereinbarten Normen und Ausführungsstandards genügen.

Die Prüfprotokolle von Sanitärinstallation müssen folgende Angaben enthalten:
- Grundlage der Prüfung / angewendete Prüfvorschrift (Vorschrift, in der die anzulegenden Prüfvorgaben definiert sind)
- durchgeführte Prüfungen / Prüfverfahren gem. Prüfvorschrift (Sichtprüfung, Dichtheitsprüfung, Druckprüfung, Belastungsprüfung, Festigkeitsprüfung etc.)
- verwendete Prüfgeräte (Typ / Hersteller)
- vorgesehener Betriebsdruck
- zulässiger Betriebsdruck und maximal zulässiger Betriebsdruck
- zulässige Betriebstemperatur und maximal bzw. minimal zulässige Betriebstemperatur
- Prüfdauer / Prüfdruck (Angabe von Startdruck und Enddruck je Prüfung in ausreichender Genauigkeit, um die Einhaltung der anzulegenden Prüfvorgaben zu dokumentieren. In der Regel sind hierzu der Startdruck und Enddruck in bar mit zwei Nachkommastellen anzugeben.)
- Prüfmedium (Medium, Reinheit des Prüfmediums)
- Datum der Prüfung
- Name / Unterschrift des Prüfers
Es sind getrennte Messprotokolle je Sanitärmedium zu erstellen.

Für Gase ist zusätzlich zusammen eine Gasartenprüfung durchzuführen und in den Prüfprotokollen zu dokumentieren. Mit der Gasartenprüfung ist eindeutig sicherzustellen, dass Verwechselungen von Gasen bei der Installation ausgeschlossen sind.

Die Inbetriebnahmeprotokolle für die Regelungen von Laborabzügen / Volumenstromreglern müssen folgende Angaben enthalten:
- Angabe der Soll-Werte der Regelung
- Dokumentation aller hinterlegten Werte der Regelung / Einstellwerte zur Inbetriebnahme
- Datum der Inbetriebnahme
- Name / Unterschrift des Monteurs
Es sind getrennte Inbetriebnahmeprotokolle für jeden einzelnen Laborabzug zu erstellen.

Die Gliederung der Revisionsunterlagen hat nach Vorgaben des AG zu erfolgen. Es ist ein Inhaltsverzeichnis und ein Register aller Unterlagen anzufertigen. Die Unterlagen sind 2fach als Papierexemplar und 2fach digital (PDF und DWG) an den AG zu übergeben sowie 1fach digital an die Bauleitung.

Alle Unterlagen sind in deutscher Sprache zu übergeben.

*Hinweis: 21. Nutzereinweisung*
Der AN hat die Nutzer und das Bedienpersonal des Gebäudes in die Bedienung der gelieferten Labortechnik vor Ort einzuweisen. Hierzu sind entsprechende Einweisungstermine für die Laboreinrichtung und die gelieferten Geräte durchzuführen.

Im Rahmen des Termins sind die erforderlichen Bedienungsanleitungen an die Nutzer zu übergeben.

*Hinweis: 22. Fertigstellung der Leistung*
Nach erfolgter VOB-Abnahme der Leistungen muss der AN die Baustelle spätestens 1 Woche danach geräumt haben. Vom Auftraggeber zur Verfügung gestellte oder gegen Nutzungsentgelt genutzte Lagerplätze, Arbeitsplätze und Zufahrtswege sind nach der Räumung im früheren Zustand zurückzugeben. Der Zustand ist gemeinsam mit dem Objektüberwacher aufzunehmen und durch den AN ein Protokoll anzufertigen. Das Protokoll ist der Schlussrechnung beizufügen.

*Hinweis: 23. Fabrikatsvorgaben*
Der AG fordert aus Gründen einer wirtschaftlichen Wartung und Instandhaltung die Begrenzung auf Produkte weniger Hersteller. Es werden nachfolgende Produkte/Hersteller genannt, die bindend sind. Gleichwertige Produkte sind nicht zugelassen.^

Faltpapierspender
Edelstahl gebürstet, mit Sichtschlitz zur Füllstandskontrolle, ohne Zylinderschloß, für Papier mit ZZ-Faltung, 25 x 23 cm

Nachfüllseife
passend für Flaschen mit einem Volumen von 1000ml
auszuführen mit langem Armhebel

Nachfülldesinfektion
passend für Flaschen mit einem Volumen von 1000ml
auszuführen mit langem Armhebel

Unabhängig von den genannten Fabrikatsvorgaben müssen Komponenten gem. Ausschreibung jeweils mit den gleichen Bauteilen ausgeführt werden. Falls der AN für ein Bauteil Produkte von unterschiedlichen Zulieferern verwenden oder unterschiedliche Produkte / Baureihen eines Herstellers einbauen will, ist dies dem AG vorher zur Prüfung und Freigabe mitzuteilen.

Es gelten außerdem für alle Produkte die folgenden Anforderungen:
Für alle Hölzer und Holzprodukte die dauerhaft im oder am Gebäude zum Einsatz kommen (grenze bildet die Baugrube zzgl. Arbeitsraum inkl. ggf. Auskragungen) gilt: FSC, PEFC.
Für Holzwerkstoffe (kunstharzgebundene Spanplatten, OSB-, HPL-, Tischler-, Faser-, Furnierplatten) gilt: DE-UZ 76
Für punkt- und linienförmige Verklebungen von Bauteilen mit Kleb- und Dichtstoffen auf PU-, PU-Hybrid-, MS-Polymer- oder SMP-Basis in Innenräumen gilt: EMICODE EC1PLUS |
GISCODE PU10, PU20, RS10, DA20, DSE20, DSA20, DSO20, DH20, DSC20, RU0.5 oder RU1 (lösemittelfrei) | Chlorparaffine (LCCP) ≤ 0,10 % | PBB ≤ 0,10 % | PBDE ≤ 0,10 % |
TCEP ≤ 0,10 %
Für bauseitige Beschichtungen (dekorative Lackierungen inkl. Haftgründe/Grundierungen, und Lasuren) auf nicht mineralischen Untergründen innen und außen gilt: DE-UZ 12a oder
Indoor-Air-Comfort Gold | Keine Pigmente und Sikkative auf Basis von Blei- und Chrom-VI-Verbindungen | Keine Verwendung von Bioziden Wirkstoffen im Innenraum mit Ausnahme
von Topfkonservierungen Ausnahme: Fenster nur mit verkehrsfähigen Biozidprodukten nach 528/2012/EG

Für werkseitige Beschichtungen auf Holzerzeugnissen in Innenräumen und außen gilt: VOC ≤ 100,0 g/l (wasserbasierte Rezeptur) oder Einhaltung 31. BImSchV / RL 2010/75/EU |
Keine Pigmente und Sikkative auf Basis von Blei- und Chrom-VI-Verbindungen | Beschichtung von Treppenstufen: Einhaltung AgBB-Schema

Für werkseitige Beschichtungen inkl. Grundierungen auf Metall und Kunststoff innen und außen gilt: VOC ≤ 100,0 g/l (wasserbasierte Rezeptur) oder Einhaltung 31. BImSchV / RL
2010/75/EU oder Pulverbeschichtung | Keine Pigmente und Sikkative auf Basis von Blei- und Chrom-VI-Verbindungen.

*Hinweis: 24. Wartungsangebot*
Beauftragung

Die Beauftragung der Wartung erfolgt nicht über den Auftraggeber sondern über das Umweltbundesamt als Laborbetreiber. Das Wartungsangebot wird über ein gesondertes Verfahren ausgeschrieben.

*Hinweis: 25. Abrechnung*
Rechnungen müssen getrennt nach Positionen der Leistungsbeschreibung gestellt werden.
Abschlagsrechnungen sind zulässig und im Rahmen des Bauanlaufgesprächs abzustimmen.
Der Bauherr behält sich vor, eine Vertragserfüllungsbürgschaft vom AN zu fordern.

Alle Abrechnungs- und Kalkulationsunterlagen wie z.B. Ausmaße, Massen, Rechnungen, Nachträge etc. vom AN sind als Tabellen im Datenformat .xls/.xlsx zu übergeben.

### 1 entfällt

### 2 entfällt

### 3 KG 473 Labortechnik

*Hinweis: ZUSÄTZLICHE TECHNISCHE VORBEMERKUNGEN - ZTV*
Im Folgenden sind die Anforderungen an die vorgesehenen Elemente und Installationen der Labortechnik beschrieben.

*Hinweis: 1. Elektroinstallation*
1.1 Allgemeines

Die Elektroversorgung mit dem Elektrosystem ist getrennt von den übrigen Medien zu führen und nach der geltenden Bestimmung DIN VDE 0100-717 und DIN VDE 0100-723 zu fertigen. Die komplette Elektroinstallation ist mindestens in IP 44 auszuführen, sofern nicht in den Positionsbeschreibungen abweichend definiert.

Der AN erhält als bauseitige Vorleistung an den Einspeisepunkten Zuleitungen (Normalstrom) mit 5 x 6 mm² + 1 x 6 mm² PA (Potentialausgleich) mit 5 Meter Überlänge; das Absichern und Auflegen der Zuleitung erfolgt durch das Gewerk Laboreinrichtung.

32A Anschlüsse oder höher erhalten eine separate Zuleitung 5 x 6 mm², welche durch das Gewerk Elektro bauseitig abgesichert werden. Sondergeräte erhalten Direktanschlüsse, sofern erforderlich.

In der Laboreinrichtung werden vom AN Elektrokleinverteiler mit Fehlerstromschutzschalter (FI) und Sicherungsautomaten (LSS) eingebaut.

Die Spannungsversorgung der FAZ der Abzüge erfolgt über 1 x NYM 3 x 2,5 mm. Schnittstelle analog der Spannungszuführung der Laborzeile. Die in der Laboreinrichtung verwandten Klemmen- und Sicherungskästen sind mit einer 25% Nachrüstreserve auszustatten. Ist dies mit einem Kasten nicht gegeben, sind weitere vorzusehen.

Die Kabelführung des bauseitigen Anschlusses zum Klemmenkasten in der Laboreinrichtung hat in Aluminiumrohren (E6/EV1) mit Endtüllen zu erfolgen, Ausführung mit offenen Richtungswechseln. Herstellung der Verrohrung durch den AN. Querschnitte nach Erfordernis.
Auch die Ausführung von sonstigen Elektro-Sichtinstallationen hat in Aluminiumrohren (E6/EV1) mit Endtüllen und offenen Richtungswechseln zu erfolgen.

Steckdosen, die nicht über den Not-Aus stromlos geschaltet werden sollen, sind in einem bauseitigen UV abgesichert und erhalten eine separate Zuleitung mit 3 x 2,5 mm². Diese sind über eine eigene Klemmleiste anzuschließen.

1.2 Elektrokanäle / Kabelkanäle

Zur Ausführung kommen einzügige Elektrokanäle mit Trennsteg. Der Elektrokanal muss geeignet sein zur Installation von EDV-Verkabelung bis Cat 7 und gleichzeitig (getrennt durch den Trennsteg) von Elektroverkabelung 230V und 400V. Die Trennung zwischen Spannungsversorgung und EDV-Verkabelung ist lückenlos vorzusehen. Falls der Trennsteg unterbrochen werden muss, z.B. aufgrund von Einbauteilen oder bedingt durch die Kabelführung, ist die Trennung durch andere, zugelassene Maßnahmen sicherzustellen. Die Kabeleinführungen in die Elektrokanäle sind mit Kabeltüllen vorzusehen.
Die Kabelkanäle sind gem. Positionsbeschreibung aus Aluminium, eloxiert in E6EV1 bzw. pulverbeschichtet oder aus PVC vorzusehen. Für die Elektrokanäle sind übliche Muster vorzulegen, für Anschlüsse, Eckverbindungen und Einbauteile. Die Eckverbinder sind als Formteil auszuführen. Elektrokanäle sind einschließlich Abdeckung und sämtlichen notwendigen Formteilen für Anschlüsse und Ecken, Befestigungs- und mit sonstigen Kleinteilen anzubieten.
Einzellängen: gemäß Positionsbeschreibung, bzw. tatsächlichem Baumaß
Ausführung: einzügig mit Trennsteg (Trennung Spannungsversorgung und IT-Verkabelung)
Abmessungen: ca. 70 / 170 mm
Werkstoff: gem. Positionsbeschreibung
Farbe / Oberfläche: gem. Positionsbeschreibung
Ausstattung: Elektrokleinverteiler inkl. FI, Leitungsschutzschalter; Einspeisung, Steckdosen, Leerdosen, Bedienelemente und sonstige Einbauteile gemäß Positionsbeschreibung.

1.3 Überspannungsfeinschutz

vergl. Positionsbeschreibung

1.4 EDV–Verkabelung

Vom Laboreinrichter sind die Wege für die EDV–Verkabelung in der Einrichtung vorzuhalten. Die Einführung der EDV–Kabel in die Laboreinrichtung erfolgt mit einem PG–Rohr analog der Einspeisung Elektro. Pro Laborzeile ist ein Einführungspunkt EDV vorzusehen. Bauseits werden die EDV–Kabel im Labormöbel verzogen und in die vom Laboreinrichter erstellten Leerdosen im Labormöbel eingezogen.
Die Vergütung der Leerdosen erfolgt über die einzelnen Positionen der Leistungsbeschreibung. Der AN hat tiefe EDV-Hohlwanddose mit min. 68mm Höhe einzubauen, die zum bauseitigen Einbau von Cat 7 Anschlussmodulen geeignet sind. Die vorgesehenen Leerdosen sind vom AN vor der Ausführung als Muster vorzulegen und durch das Gewerk Elektro freizugeben.
Die Einführung und die Vorhaltung der Wege im Labormöbel ist in die Einheitspreise einzukalkulieren.
Bei Sichtinstallationen ist die Verkabelung in Aluminiumrohren (E6/EV1) mit Endtüllen und offenen Richtungswechseln zu führen.

1.4 Verdrahtung / Leitungsführung / Betriebsmitteleinbau

Innerhalb der Elektroversorgung sind die Schwach- und Starkstromleitungen getrennt zu führen. Die Elektroinstallation ist grundsätzlich variabel auszuführen. Eine Erweiterung, Ergänzung bzw. Änderung muss mittels Systembauteilen ohne Elektrofachkraft möglich sein. Für diesen Zweck sind die elektrischen Betriebsmittel wie Steckdosen, Befehlsgeräte und Sicherungen in Elektro-Module betriebsfertig verdrahtet einzubauen. Die Leitungsverbindungen sind steckerfertig und flexibel auszuführen. Die Elektroversorgung mit dem Elektrosystem ist getrennt von den übrigen Medien zu führen. Innerhalb der Elektroversorgung sind die Schwach – und Starkstromleitungen getrennt zu führen.

1.5 Grundsätzliche Anforderungen

- Ausführung nach DIN VDE 0100-717 und DIN VDE 0100-723
- Nennspannung: 400 V
- Stromart: 3/N / PE
- Frequenz: 50 Hz
- Nennstrom: max. 35 A (KLV 1), 50 A (KLV2), 25 A (KLV 3)
- Schutzmaßnahme: Schutzklasse 1
- Schutzart: IP 44 spritzwassergeschützt

Äußere Leitungsverbindungen mit Steckvorrichtungen nach VDE 0625 und VDE 0628.

1.6 Leitungstypen

- H 07 V-K - innen bei Modul-Elektro
- H 05 VV-F - außen bei Modul-Elektro

bzw. die jeweils halogenfreie, entsprechende Leitung.

Lt. VDE-geprüfter Version
Alle internen und externen Leitungen im Anschlussbereich (außer Schwachstrom) sind einzeln auf Reihenklemmen zu führen. Beim Einsatz eines Kleinverteilers sind Mittelleiter-Trennklemmen zu verwenden. Bei Baueinheiten der Schutzklasse 1 sind berührbare Metallteile, die im Fehlerfall berührungsgefährlich werden können, dauerhaft und zuverlässig mit dem Schutzleiter zu verbinden. Der Widerstand zwischen Schutzleiteranschluss und den berührbaren Metallteilen darf 0,1 Ohm nicht überschreiten.

1.7 Stromkreis-Aufteilung

- max. 6 Schukosteckdosen AV 230 V/16 A = 1 Stromkreis (1 x LSS 16 A, 1-polig)

- max- 2 Schukosteckdosen NE 230 V/16 A = 1 Stromkreis (1x LSS 16 A, 1-polig)

- max. 1 CEE-Steckdosen 400 V/16 A  = 1 Drehstromkreis (1 x LSS 16 A, 3-polig)

- max. 1 Festanschluss 400 V/25 A  = 1 Drehstromkreis (1 x LSS 25 A, 3-polig)

- max. 1 CEE-Steckdose 400 V/32 A  = 1 Drehstromkreis (1 x LSS 32 A, 3-polig)

- bauseitige Absicherung (sep. Zuleitung)

- Abzugsbeleuchtung 230 V = 1 Stromkreis (1 x LSS 6 A, 1-polig)

- lufttechnische Überwachungseinrichtung / FAZ 230 V = 1 Stromkreis ( 1x LSS 6 A, 1-polig)

1.8 Leitungsschutzschalter (LSS)

- Sicherungsautomaten Baureihe S 260 B
- Nennschaltvermögen: 6 KA
- Strombegrenzungsklasse: 3
- Auslöse-Charakteristik: B
- Nennstrom: 6 - 25 A
- Nennspannung: 230/400 V
- Nennfrequenz: 50 - 60 Hz

1.9 Fehlerstromschutzschalter (FI)

- 4 polig
- Auslöse-Charakteristik: Typ A
- zulässiger Fehlerstrom: 30 mA
- Stromstärke: 40 A

1.10 Schukosteckdose

- nach DIN 49 440

- Klappe mit Gehäuse, 3-seitig mit Griffkante versehen, mit Beschriftungsfeld, gleichzeitige Nutzung montierter Steckdosen übereinander durch Winkelstecker möglich.

- 10/16 A, 250 V, 2-polig + E

- Farben: Normalstrom (AV) grau, Notstrom / Netzersatz (NEA) grün, unterbrechungsfreie Stromversorgung (USV) orange, bzw. nach Vorgabe des Bauherrn

- Schutzart IP 44

1.11 CEE-Steckdose

- nach DIN EN 60309-1
- Klappdeckel mit Gehäuse
- 16 A, 380 V, 3-polig + N + E
- Schutzart IP 44

1.12 Monitoring und Befehlsgeräte

tiefe EDV-Leerdosen, wie zuvor beschrieben, geeignet zum späteren Einbau von Anschlussmodulen EDV, Schaltern, Tastern und Fühlern

1.13 Messprotokolle

Messprotokolle nach DIN VDE 0100 sind für die gesamte Elektro-Installation ab MEP/Übergabeklemmen vorzulegen.

1.14 Potentialausgleich

Zwischen allen elektrisch leitfähigen Teilen der Laboreinrichtung ist durch den AN ein Potentialausgleich mit Anschluss an Erdung/Potentialausgleich im Raum herzustellen. Die Verbindung zwischen den einzelnen Teilen der Laboreinrichtung kann z.B. durch Kabelbrücken erfolgen. Die Anforderungen nach DIN VDE 0100 Gruppe 700 sind zu berücksichtigen. Auf Anforderung des AG hat der AN durch Messprotokolle der Nachweis des Potentialausgleichs zu erbringen.

*Hinweis: 2. Sanitärversorgung*
2.1 Dämmung

Anschlussleitungen sowie zirkulierende Leitungen der Warm-, Kaltwasser- und der Kühlwassersysteme werden mit flexiblen Schläuchen aus synthetischem Kautschuk gedämmt. Kaltwasserleitungen und Kühlwassersysteme sind gegen Kondenswasserbildung diffusionsdicht zu dämmen. Stichleitungen, Armaturen, Rohrschellen, Befestigungen etc. sind entsprechend mit zu dämmen, so dass eine lückenlose diffusionsdichte Dämmung ohne Wärmebrücken und Schwachstellen erreicht wird.
Die Dämmung hat mit Materialien in der Qualität Brandschutzklasse B1, schwerentflammbar, zu erfolgen. Die Dämmstoffdicke und -qualität unterliegt den geltenden Richtlinien wie EnEV und VDI 2055, Blatt 1 „Wärme- und Kälteschutz von betriebstechnischen Anlagen in der Industrie und in der Technischen Gebäudeausrüstung". Ein Nachweis der erforderlichen Dämmstoffdicke ist auf Anforderung vom AN vorzulegen.

2.2 Grundleitungen

Die Bemessung der Grundleitungen erfolgt nach den aktuell gültigen Regeln der Technik z.B. DIN EN 806-2, DIN 1988-200; DVGW-TRGI 2008, TRG.

2.3 Trinkwasserschutz

Der Trinkwasserschutz nach DIN 1988, Teil 4, bzw. DIN EN 1717 wird bauseits vorgesehen.

2.4 Prüfprotokolle

Sämtliche Gas- und Wasserinstallationen inkl. Verbindungen sind auf der Baustelle zu prüfen und mit Prüfprotokollen zu dokumentieren. Die Prüfungen müssen alle entsprechend der geltenden Vorschriften erforderlichen Prüfungen umfassen, wie Inaugenscheinnahme, Druckprüfung, Belastungsprüfung, Dichtheitsprüfung, Druckmessung oder Leckprüfung mit Prüfgeräten. In die Prüfung müssen die Armaturen die im Leitungsverlauf eingebaut sind, mit einbezogen werden, wenn ihre maximale Druckstufe mit dem vorgeschriebenen Prüfdruck technisch vereinbar ist. Dies gilt auch für Abzugsarmaturen und andere Armaturen mit Fernabsperrung.

2.5 Armaturen

Die Laborarmaturen für technische Gase und Wasser sind gem. DIN 12 918 Teil 1 u. Teil 2 zu fertigen. Der Oberflächenschutz der Armaturen ist als Epoxidharz- Pulverbeschichtung oder Kunststoffmantel auszuführen.
Die Kennzeichnung der Entnahmearmaturen erfolgt gemäß DIN EN 13792.

2.6 Hygienespülsystem

Automatisches Hygienespülsystem mit DVGW Zulassung für gesteuert ausgelöste Spülungen zum Erhalt der Trinkwassergüte entsprechend der Trinkwasserverordnung und der geltenden Normen und Vorschriften für die Auslegung und Installation von Trinkwasseranlagen.

2.7 Augenduschen

Auszuführen sind Augenduschen mit integriertem Durchflussbegrenzer, mit flexiblem Auszug, mit Zulassung nach DVGW und gem. DIN EN 15154 Teil 2, DGUV Information 213-850 und TRGS 526. Ausführung als einstrahlige bzw. zweistrahlige und als temperierte bzw. untemperierte / kalte Augendusche gemäß Leistungsbeschreibung.

2.8 Notduschen

Auszuführen sind Notduschen selbstentleerend, nicht nachtropfend, mit Zulassung nach DVGW und gem. DIN EN 15154 Teil 1, DGUV Information 213-850 und TRGS 526.

2.9 Befestigung

Die Versorgungsleitungen im sichtbaren Bereich sind mit C-Schiene und Reihenschellen an den Installationszellen zu befestigen. Der Abstand zwischen zwei Aufhängungen darf nicht größer als 60 cm (Möbelraster) sein. Die Leitungen sind mit Schriftstreifen aus einer Kunststofffolie zu kennzeichnen.

2.10 Abwasser

Die Geruchsverschlüsse der Beckenabläufe sind mit einer Reinigungsmöglichkeit auszustatten. Die Abwasserleitungen sind in Mindestabständen von 60 cm an den Installationszellen zu befestigen.

2.11 Vakuumversorgung

Sofern nicht in den Positionsbeschreibungen anders beschrieben, erfolgt die Verrohrung für Vakuumnetze in PTFE (Polytetrafluorethylen).

2.12 Auslaufsicherung der Sanitärmedien

Alle Sanitärentnahmen für wässrige Medien, die nicht über einer Spüle oder Tropfbecken angebracht sind, sind mit geschlossenen Endstopfen gegen ein Auslaufen zu sichern. Die Endstopfen dürfen erst nach der Übergabe an den Nutzer entfernt werden. Lediglich zur Prüfung der Leitungen sind die Endstopfen unter Aufsicht zu entfernen. Weiterhin sind die Endstopfen zur Abnahme der Leistungen auf Anweisung der Bauleitung kurzzeitig zu entfernen.

2.13 Gas- und Druckluftinstallationen

Die Verrohrung und -Installation muss den einschlägigen Normen und Vorschriften entsprechen. Insbesondere Europäische Druckgeräterichtlinie (2014/68/EU), TRGS und TRBS sind zu beachten

2.14 Rohrwerkstoffe für Gasinstallationen

Je nach vorgegebenem Rohrmaterial und Reinheit gelten folgende Ausführungsvorgaben:

- Kupfer, Anlagen zur Versorgung mit nicht korrosiven Reinstgasen bis Reinheit 5.0, Werkstoff nach DIN EN 13348 (R 220, R 250, R 290), Toleranzen nach DIN EN 1057, Restfettgehalt max. 0,2 mg/dm2

- Kupfer, Anlagen zur Versorgung mit nicht korrosiven Reinstgasen bis Reinheit 5.5, Werkstoff nach DIN EN 12735 (R 250 und R 290), Toleranzen nach DIN EN 1057, Reinheit Restfettgehalt max. 0,1 mg/dm2

- Edelstahl, Anlagen zur Versorgung mit Technischen Gasen, Werkstoff 1.4404/1.4435 (316 L), nahtlos gezogen nach DIN EN 10216-5, Toleranzen nach DIN EN ISO 1127, Härte kontrolliert <RB 8

- Edelstahl, Anlagen zur Versorgung mit Reinstgasen bis Reinheit 5.0, Werkstoff 1.4404/1.4435 (316 L) oder höherwertig, nahtlos gezogen nach DIN EN 10216-5, Toleranz nach DIN EN ISO 1127, Härte kontrolliert < RB 80, Rauheit innen je nach Abmessung Ra < 0,8 -1 mm, Reinheit Innenoberfläche ohne Oxid- und Anlauffarben, frei von organischen Verunreinigungen und Fremdpartikeln, Restfettgehalt < 0,2 mg/dm2

- Edelstahl, Anlagen zur Versorgung mit Reinstgasen bis Reinheit 6.0, Werkstoff 1.4404/1.4435 (316 L), nahtlos gezogen nach DIN EN 10216-5, Toleranz nach DIN EN ISO 1127, Härte kontrolliert < RB 80, Rauheit innen je nach Abmessung Ra < 0,4

- 0,6 mm, Reinheit Innenoberfläche ohne Oxid- und Anlauffarben, frei von organischen Verunreinigungen und Fremdpartikeln, Restfettgehalt < 0,1 mg/dm2

- Edelstahl, Anlagen zur Versorgung mit Reinstgasen bis Reinheit 6.0 und sehr korrosiven Gasen, Werkstoff 1.4404/1.4435 (316 L), nahtlos gezogen nach DIN EN 10216-5, Toleranz nach DIN EN ISO 1127, Härte kontrolliert < RB 80, Rauheit innen je nach Abmessung Ra < 0,2 -0,35 mm, Reinheit Innenoberfläche ohne Oxid- und Anlauffarben, frei von organischen Verunreinigungen und Fremdpartikeln, Restfettgehalt < 0,1 mg/dm2

Fittinge und Verbindungselemente müssen in der gleichen Qualität ausgeführt sein wie das Rohrmaterial.

Lötungen für Kupferrohre von Reinstgasanlagen sind ausschließlich als Schutzgas-Hartlötung flußmittelfrei mit Silberlot CP 105 (L-Ag 2P), CP 104 (L-Ag 5p), CP 102 (L-Ag 15p) auszuführen. Vor und beim Löten der Muffen ist Lufteintritt durch Formieren auszuschließen.

Installationen für Technischen Gase sind, sofern nicht in der Positionsbeschreibung anders angegeben, mit einer Reinheit von 4.5 auszuführen

Die Rohre müssen an den Enden mit Kappen, Stopfen o. ä. verschlossen sein, damit die Sauberkeit der Innenoberfläche erhalten bleibt. Die Rohre müssen beim Transport wirksam geschützt werden (z. B. einzeln in Folie eingeschweißt, im Karton oder Köcher).

Das Spülen der Reinstgasversorgung vor Inbetriebnahme beinhaltet mindestens die 10-malige Druckwechselspülung unter Verwendung von Inertgas. Dabei ist bei den einzelnen Spülgängen eine Druckhaltezeit von 10 Minuten einzuhalten. Die Spülvorgänge sind darüber hinaus zu wiederholen bis sichergestellt ist, dass die Gase an den Entnahmestellen nicht verunreinigt sind. Das Spülen der Reinstgasversorgung ist zu dokumentieren.

2.15 Entnahmestellen für Gasinstallationen

Entnahmestellen für Reinstgase sind, sofern nicht in der Positionsbeschreibung abweichend angegeben, mit der Reinheit 5.5 auszuführen. Entnahmestellen für technische Gase sind, sofern nicht in der Positionsbeschreibung abweichend angegeben, mit Reinheit 4.5 auszuführen.
Hinter-Druckbereiche, wahlweise: 0,2 - 1,5 bar; 0,4 - 4 bar; 0 - 6 bar; 0 - 10 bar; Vordruck: min. bis 10 bar, Entnahmetülle mit Klemmringverschraubung, Durchmesser nach Angaben AG in handelsüblichen Größen.
Werkstoff:

- Membrane für Druckregler und Ventile aus Hastelloy C

- für nichtkorrosive Gase: Gehäuse in Messing

- für korrosive Gase: Gehäuse in Edelstahl-Werkstoff-Nr.: 1.4404

2.16 Abzugs-Armaturenkombination bestehend aus:

Absperrventil, Druckminderer, Hinterdruck-Manometer und Dosierventil in der Medienblende, Entnahmetülle mit Klemmringverschraubung im Abzug, Durchmesser nach Angaben AG in handelsüblichen Größen.
Armaturenkombination für den Einbau in Medienzellen, Mediensäulen, Medienampeln, Medienkanälen oder für Wandmontage bestehend aus: Absperrventil, Druckminderer, Hinterdruck-Manometer, Dosierventil mit Klemmringverschraubung in der Medienblende, Durchmesser nach Angaben AG in handelsüblichen Größen.

2.17 Rohrwerkstoffe für Druckluftinstallationen

Die gesamte Installation muss für die vorgegebene Druckluftqualität geeignet sein. Sofern nicht abweichend angegeben, gilt hierbei [1:4:1] nach ISO 8573-1 als Mindestanforderung.

2.18 Entnahmestellen für Druckluftinstallationen

Entnahmestellen müssen für die vorgegebene Druckluftqualität geeignet sein. Sofern nicht abweichend angegeben, gilt hierbei [1:4:1] nach ISO 8573-1 als Mindestanforderung.
Hinter-Druckbereiche, wahlweise: 0,2 - 1,5 bar; 0,4 - 4 bar; 0 - 6 bar; 0 - 10 bar; Vordruck: min. bis 10 bar, Entnahmetülle mit Klemmringverschraubung, Durchmesser nach Angaben AG in handelsüblichen Größen.
Werkstoff:  Membrane für Druckregler und Ventile aus Hastelloy C, Gehäuse in Messing
Abzugs-Armaturenkombination bestehend aus:
Absperrventil, Druckminderer, Hinterdruck-Manometer und Dosierventil in der Medienblende, Entnahmetülle mit Klemmringverschraubung im Abzug, Durchmesser nach Angaben AG in handelsüblichen Größen.
Armaturenkombination für den Einbau in Medienzellen, Mediensäulen, Medienampeln, Medienkanälen oder für Wandmontage bestehend aus: Absperrventil, Druckminderer, Hinterdruck-Manometer, Dosierventil mit Klemmringverschraubung in der Medienblende, Durchmesser nach Angaben AG in handelsüblichen Größen.

*Hinweis: 3. Abluftabzüge und Absaugungen*
3.1 Abluftabzüge

Der Aufbau, die Funktionsweise, die lufttechnische Überwachung und die Schallleistungspegel der Abzüge, haben den geltenden Vorschriften zum Zeitpunkt der Abnahme zu entsprechen. Vom Bieter sind die entsprechenden Messprotokolle und Prüfzeugnisse zertifizierter Prüforgane / Prüfinstitute mit der Einreichung des Angebotes vorzulegen.

3.2 Varianten

Die Abzüge werden in den Varianten Tischabzug, Niedrigraumabzug, Tiefabzug, begehbarer Abzug, Radionuklidabzug und säurefester Abzug ausgeschrieben. Die Maße sind den Einzelpositionen zu entnehmen.
Aus Gründen der Ersatzteilhaltung, Variabilität und Austauschbarkeit müssen die Abzüge grundsätzlich zerlegbar hergestellt werden. Der Grad der Vormontage kann den Verkehrswegen / Transportwegen entsprechend durch den AG selbst gewählt werden.

3.3 Allgemeines

Zur Ausführung kommen nur Abluftabzüge gemäß DIN EN 14175. In die Einheitspreise der Abzüge sind entsprechende Unterbauabsaugungen einzukalkulieren, wenn abgesaugte Unterbauten vorhanden sind.

3.4 Ausstattung

- Frontschieber 1–teilig, bei begehbaren Abzügen, Niedrigraumabzügen und Tiefabzug auch 2-teilig möglich. Bei 2-teiligen Frontschiebern müssen sich die einzelnen Schiebefenster beim Öffnen und Schließen synchron zueinander bewegen.

- Querschieber 2–teilig, ab 1.800 mm Breite des Abzugs 3-teilig

- Abzugsoberteil – Front vollverglast

Die Abzugsfronten sind mittels Sicherheitsglasscheiben so zu gestalten, dass der gesamte Innenraum des Abzuges vollständig einsehbar ist.
Sämtliche Entnahmen, Beleuchtung usw. sind von außen bedienbar herzustellen, im Abzug befinden sich keine Absperrungen. Schalter usw. Steckdosen sind von außerhalb des Abzugsinnenraums schaltbar auszuführen.

3.5 Überwachung / Abzugsfunktionseinrichtung (FAZ)

Überwachung nach DIN EN 14175 mit Abzugsfunktionseinrichtung (FAZ) als Standardausstattung.
Folgende Datenpunkte sind als potentialfreier Kontakt auszuführen:

1 x Datenpunkt für die Störmeldung

1 x Datenpunkt für das An und Abschalten der Abzüge

1 x Datenpunkt für die Meldung von der GLT, das die Luftmenge reduziert wird (Nachtabsenkung)

1 x Datenpunkt für die Störmeldung der Stützventilators (sofern vorgesehen)

Das Auflegen der Datenpunkte erfolgt bauseits.

3.6 Verblendungen Unterbauten

Alle festen Unterbauten unter Abzügen sind seitlich an der Front zu den Abzugsseitenwänden zu verblenden. Die Farbe des Blendenmaterial soll dem der Sockelblenden entsprechen. Diese Leistung ist in die Einheitspreise der Unterbauten einzukalkulieren.

3.7 Aufbau / Konstruktion

Das Abzugsunterteil besteht gem. Positionsbeschreibung entweder aus festen Seitenwänden, einer zur Hälfte herausnehmbaren Rückwand und zwei Traversen, oder aus selbsttragenden Unterbauten mit Traversen, oder einem tragenden Stahlgestell (H-Fuß-Gestell). Von der Seite sichtbare Stahlgestelle sind mit einem Füllstück aus Korpusmaterial zu versehen und gegen den Fußboden abzufugen.
Alle Seitenwände und Rückwände sind im Sockelbereich aus mindestens 16 mm dicker Vollkernplatte zu fertigen. Die Sockelhöhe ist angepasst an die Rollenhöhe der rollbaren Unterbauten (ca. 80 mm) auszuführen.
Das Abzugsoberteil besteht aus zwei Seitenwänden, einer Rückwand, einer Frontblende, einem feststehenden Fenster und einem Frontschieber (ein-, bzw. mehrteilig). Die Anzahl der Querschieber richtet sich nach Typ, sowie Breite des Abzuges.
Die Seitenwände und die Rückwände sind aus 19 mm Spanplatte direkt beschichtet, optional 19 mm Vollkernplatte direkt beschichtet, optional 16 mm Spanplatte direkt beschichtet zusätzlich innen 3 mm PP-Belag, optional (nur  für Seitenwände) 19 mm Spanplatte direkt beschichtet zusätzlich innen 8 mm Corian-Belag zu fertigen.
Die innen liegende Luftleitwand ist aus 5 mm Vollkernmaterial oder 6 mm PP zu fertigen.

Die Seitenwände sind mit strömungsgünstig geformten Profilen auszustatten und dienen der Aufnahme der Anzeige und Bedienungselemente der lufttechnischen Überwachungs- und Regelgeräten des Abzuges. Die Einbringung von Fenstern, Pendelklappen etc. in die Seitenwände ist in den Einzelpositionen beschrieben.
Einzubauen in der Decke des Abzugs ist eine den DIN / VDE-Bestimmungen entsprechende Beleuchtung mit austauschbaren LED-Leuchtmitteln, Lichtfarbe Tageslichtweiß, Glas-Abdeckung zum Abzugsinnenraum, schaltbar ein/aus. Die geforderte Beleuchtungsstärke auf der Arbeitsfläche beträgt min. 500 Lux.
In der Decke des Abzugs ist ebenfalls eine Druckentlastungsvorrichtung zu integrieren.
Schiebefenstergriffleiste und vordere Geometrie der Arbeitsebene (Einströmprofil) bilden eine aerodynamische Einheit um eine turbulenzarme Einströmung zu realisieren.
Die Schiebefenster werden mit ihren Gegengewichten über chemisch resistente Zahnriemen oder Seile mit kugelgelagerten Kunststoffumlenkrollen verbunden. Es ist eine aktive, in jeder Lage sofort wirkende Fallsicherung vorzusehen. Die Leichtgängigkeit des Schiebefensters und die Höhenarretierung in jeder Stellung muss gewährleisten sein. Die Schiebefensterbedienung muss, auch über eine Öffnungshöhe von 500 mm hinaus, mit einer Hand möglich sein, eine Öffnungsbegrenzung ist bei 500 mm vorzusehen.

3.8 Medien

Die Medienversorgung im Abzug ist modular und mit einfachen Mitteln nachrüstbar zu gestalten. Die Armaturen werden als Durchgangsventil mit den Absperrventilen in einer Medienblende unterhalb der Tischplatte angebracht. Bei Abzügen, bei denen eine Medieninstallation / Medienbedienung in der Abzugsseitenwand ausdrücklich gefordert ist (z.B. begehbare Abzüge) ist die Anordnung entsprechend abweichend.
Aus Gründen der Instand- und Ersatzteilhaltung sind die Armaturen grundsätzlich mit demontierbaren Oberteilen herzustellen.
Die Trichterbecken für Abzüge mit Wasserarmaturen sind außerhalb der Arbeitsebene an der Rückwand anzuordnen Steckdosen sollen entsprechend Positionsbeschreibungen innerhalb des Abzuges oder in der Blende unterhalb der Arbeitsebene eingebaut werden. Die innen liegenden Steckdosen müssen von außen einzeln schaltbar sein.

3.9 Arbeitsplatten

Die Materialien der Arbeitsplatten in den Abzügen sind in den Einzelpositionen beschrieben.

3.10 Stativhalterungen

Stativhalterungen sind aus Polybutylenteraphalat mit Exzenter-Befestigung für Stativstäbe mit einem Durchmesser von 13 mm zu fertigen und stabil an der Rückwand zu befestigen.

3.11 Unterbauabsaugung

Alle Abzüge sind mit einer Unterbauabsaugung auszuführen. Diese Absaugung darf die Positionierung der im Abzugsinnenraum angeordneten Medien nicht beeinflussen. Die Abluftleitung soll hinter der Prallwand montiert sein und als Stutzen oberhalb des Abzuges enden.

3.12 Abluftstutzen

Material PPs, sofern nicht in den Schnittstellen, Leistungsgrenzen oder Positionsbeschreibungen abweichend beschrieben. Abluftanschluss für die Absaugung der Stauräume (Typ90, G90, Unterbauabsaugungen, Säure-Lauge etc.) Durchmesser 90 mm, Abluftstutzen des Abzuges Durchmesser von 250 mm. Der Gegenflansch ist vom AN jeweils kostenfrei beizustellen.

3.13 Normalabzüge

Normalabzüge / Abluftabzüge sind nach DIN EN 14175 anzubieten. Die Schadstoffkonzentrationen für innere Messebene, sowie äußere Messebene und Robustheit des Rückhaltevermögens sind unter Nennung des dazugehörigen Volumenstromes anzugeben und mit der Einreichung des Angebotes vorzulegen.

Für die in der äußeren Messebene zu bestimmenden, gemittelten Spürgas-Höchstwerte ömax (SF6) und Spürgas-Spitzenwerte  (SF6-Messpeaks) gelten öR, max(SF6) = 0,65 ppm, als Mittelwert und als Spitzenwert für SF6-Messpeaks 5* 0,65 ppm, in den Phasen 3 und 5, sowie 3* 0,65 ppm, in den Phasen 2 und 4,  zu bestimmen nach DIN EN 14175-3:2003, Abschnitt 5.3.
Für die Prüfung der Robustheit gelten als maximale Werte: öR, max(SF6) = 0,65 ppm, als Mittelwert und als Spitzenwert für SF6-Messpeaks 5*0,65 ppm, zu bestimmen nach DIN EN 14175-3. Die genannten Maximalspürgaswerte müssen bei einem Volumenstrom von kleiner gleich 400m³/h pro laufendem Meter Abzugstischfläche erreicht werden.

3.14 Normalabzüge mit Stützstrahltechnik

Es gelten die Anforderungen an Normalabzüge / Abluftabzüge. Stützstrahlventilator inkl Spannungsversorgung, Netzteil und Verkabelung, mit Schnittstelle zur Ansteuerung durch die Abzugsregelung für Ein/Aus bzw. Drehzahlregelung des Ventilators entsprechend des Zulassung des jeweiligen Systems. Der Stützstrahlventilator muss bei geschlossenem abgeschaltet werden können.

31.15 Radionuklidabzüge

Es gelten die Anforderungen an Normalabzüge / Abluftabzüge. Zusätzliche Anforderungen sind in den Positionen beschrieben.
Es sind entsprechend DIN 25425-3 Bauteile aus nichtbrennbaren Baustoffen, Klasse A2 nach DIN 4102 vorzusehen. Dort wo aus technischen Gründen keine nicht brennbaren Baustoffe eingesetzt werden können, müssen schwerentflammbare Baustoffe der Baustoffklasse B 1 nach DIN 4102 vorgesehen werden.

3.16 Filterabzüge

Es gelten die Anforderungen an Normalabzüge / Abluftabzüge. Zusätzliche Anforderungen sind in den Positionen beschrieben.

3.17 Abrauchabzüge

Es gelten die Anforderungen an Normalabzüge / Abluftabzüge. Zusätzliche Anforderungen sind in den Positionen beschrieben.

3.18 Säureabzüge

Es gelten die Anforderungen an Normalabzüge / Abluftabzüge. Zusätzliche Anforderungen sind in den Positionen beschrieben.

3.19 begehbare Abzüge

Es gelten die Anforderungen an Normalabzüge / Abluftabzüge. Zusätzliche Anforderungen sind in den Positionen beschrieben.

3.20 abgesaugte Einhausungen

Anforderungen sind in den Positionen beschrieben.

3.21 Punktabsaugungen

Punktabsaugungen sind mittels Gelenken so zu gestalten, dass der Absaugarm dreidimensional verschoben werden kann. Der verstellbare Radius soll so bemessen sein, dass auf einer Labortischfläche von ca. 1,5 m Breite jeder Punkt erreicht wird. Der Absaugarm muss mit unterschiedlichen Hauben oder einer Saugspitze ausgestattet werden können. Das Verschieben des Armes, sowie das Wechseln der Spitze/Haube muss vom Nutzer ohne Werkzeugeinsatz möglich sein.

3.22 Wandabsaugungen

Wandabsaugungen dienen der Abfuhr von nicht giftigen aber geruchsbelästigen Stoffen und zur Erzeugung einer gerichteten Strömung an den Stellflächen vor den Wandabsaugungen. Diese Wandabsaugungen dienen nicht dem Personenschutz. Die Wandabsaugungen sind aus Stahlblech 1mm, pulverbeschichtet, zu fertigen. Großflächige Elemente der Wandabsaugungen sind geben Beulen konstruktiv zu verstärken.

Aufbau:

- Sammelkanal als Flachkanal in die Medienzelle integriert oder freistehend

- Anschluss an Abluftsystem - je nach Erfordernis - über einen oder mehrere Abluft-Steigekanal als Rundrohr(e)

- vordere Absaugfläche als Lochblech oder Schlitzblech, demontierbar. Ausführung als Kassette, maximales Kassettenmaß </= 1,0m², Lochgröße 4mm, Lochanteil >/= 30 %

- Feinmaschiges Gewebe als Insektenschutz und Schmutzfang auf der Rückseite der Kassetten mit einem Klemmrahmen eingebaut, demontierbar

- Innere Luftverteilwand, gelocht, zur homogenen Verteilung der Luftmenge über die Fläche der Absaugung.

Folgende Luftverteilung ist zu realisieren: 80% der anteiligen Luftmenge ist auf der Fläche nachzuweisen. Messgröße der einzelnen Teilflächen: 300 x 300 mm
Luftmengen und Abmessungen gemäß Positionsbeschreibung und Planung.
Schallleistungspegel pro Einheit Wandabsaugung max. 40 db(A) ohne Volumenstromregler
Die Vorgaben für den Schalleistungspegel und die Luftverteilung sind im eingebauten Zustand vor Ort nachzuweisen.

3.23 Variable Volumenstromregler mit Regelung für Abzüge

Dieser regelt die Luftmenge des Abzuges in Abhängigkeit der Schiebefensteröffnung / Position Frontschieber, zum Betrieb des Abzugs mit variablem Luftstrom nach DIN EN 14175.
Mit integrierter Funktionsüberwachung nach DIN EN 14175, bei zu geringer Luftmenge gibt er nach DIN EN 14175 einen optischen und akustischen Alarm aus. Die Kosten für die Inbetriebnahme des Systems in Zusammenarbeit mit dem Gewerken MSR und RLT sind in die Einzelpreise der Komponenten einzurechnen. Ausgangssignal für die übergeordnete Lüftungssteuerung gem. Positionsbeschreibung. Das Auflegen der Steuerleitungen der Volumenstrommessung und Steuerung im Abzug erfolgt durch den AN.

*Hinweis: 4. Medienversorgungssysteme*
4.1 Medienkanal

Der Medienkanal dient zur Aufnahme aller gasförmigen und wässrigen Medienentnahmen sowie der Steckdosen und IT- und Regeltechnik mit Modulen. Der Medienkanal ist gem. Positionsbeschreibungen wandmontiert oder in Kombination mit anderen Trägersysteme vorzusehen. Durch Montage des Medienkanals an einem Zellenständer erfolgt die Herstellung einer Medienzelle.

4.2 Abmessungen des Medienkanals

Breite (mm): 600, 900, 1.200, 1.500, 1.800, plus n x 300
Tiefe (mm): ca. 110
Gesamthöhe (mm): ca. 250

Der Spritzwasserschutz nach IP 44 ist zu gewährleisten und nachzuweisen.
Die Trennung zwischen Spannungsversorgung und EDV-Verkabelung im Medienkanal ist lückenlos vorzusehen.
Der Medienkanal ist aus Stahlblech zu fertigen und mit Polyester / Epoxidharz -  Pulver (Bepulverung im Mittel 80 µm) zu bepulvern. Er ist in den Rastern 300 mm und ein Vielfaches davon anzubieten. Die jeweils gewünschten Längen sind den Einzelpositionen zu entnehmen. Seine äußere Geometrie ist mit einer Höhe von ca. 250 mm und einer Tiefe von ca. 110 mm zu fertigen. Die Positionierung der Medienentnahmen erfolgt in mit Polyester / Epoxidharz-Pulver (Bepulverung im Mittel 80 µm) beschichteten Paneelen (200 mm hoch und 300 mm breit). Die Stromversorgung der Paneele mit Elektroentnahmen erfolgt über Kabel und Steckverbindungen 230 V und 400 V, so dass eine Erweiterung oder Reduzierung der Einheiten ohne Umverdrahtung möglich ist. Die modulare Gestaltung des Kanals ist aus Gründen der späteren Medienergänzung oder örtlichen Veränderungsmöglichkeit der Medienentnahmen unbedingt einzuhalten.
In horizontaler gestalteter Montage ist die obere Seite des Kanals zugleich als erste Ablage auszubilden. Der Medienkanal ist so auszubilden, dass er jederzeit den An- und Abbau von Zubehör gestattet. Das Zubehör ist in den Einzelpositionen aufgeführt. Die technische Lösung der Zubehöraufnahme ist so zu realisieren, dass diese optisch kaum wahrnehmbar und hygienisch einwandfrei gestaltet ist. In horizontaler Ebene ist eine durchgängige Verschiebung über die gesamte Länge des Medienkanals zu realisieren.

4.3 Medienzelle

Die Medienzellen als Ver- und Entsorgungseinheiten sind modular ausgeschrieben. Sie bestehen aus verschiedenen, nachfolgend beschriebenen miteinander kombinierbaren Einzelbaugruppen, die in den Positionen genannt sind. Die Medienzelle ist konstruktiv so zu gestalten, dass sie zum späteren Zeitpunkt verändert werden kann / ausbaubar ist.

Abmessungen der Medienzellen
Breite (mm): 600, 900, 1.200, 1.500, 1.800
Tiefe (mm):
- Wandzelle ca. 1 x 75
- Doppelzelle ca. 2 x 90
Arbeitshöhen (mm): 900, 750, 540
Gesamthöhen (mm): ca. 1.790 (verlängerbar bis Raumhöhe)

Die Tragestrukturen der Zelle sind aus verzinktem Stahlblech zu fertigen und zu bepulvern (mind. 80 µm). Der Zellenständer ist zweigeteilt zu fertigen, damit ein späterer Umbau der Zellenkonstruktion möglich wird. Beide Teile sind statisch und dynamisch fest mit lösbarer Verbindungstechnik zu fixieren.

Das Wandbefestigungsprofil ist als C -Profil aus 2,5 mm verzinktem Stahl zu fertigen. Die Tiefe ist 75 mm zu gestalten, Breite und Höhe sind in den Maßen des Wandkanals zu gestalten. Das Wandbefestigungsprofil ist so auszulegen, dass der Medienkanal ohne Versatz in Höhe oder Tiefe im Anschluss einer Medienzelle montiert werden kann. Das Wandbefestigungsprofil ist nivellierbar auszuführen und muss in der Lage sein, kleine Wandunebenheiten aufzunehmen. Die Verbindung C-Profil-Medienkanal ist einfach und lösbar zu gestalten. Das C-Profil dient gleichzeitig der Aufnahme der Medienführung.

Unterhalb der Tischplatte sind von den Ständern Medienaufnahmegitter zur Befestigung der Mediengrundleitungen vorzusehen. Der Installationsraum unterhalb der Tischplatte ist mit einer Installationsraumverkleidung (Installationsraumblende) auszuführen, bestehend aus einem ca. 200 mm hohem Sockel und 4 mm MDF - Platte, in Kunststoffprofilen, die verschoben werden kann. Freistehende Zellen, vor denen sich keine Tische befinden, erhalten Frontblenden aus 16 mm dicken, beidseitig beschichtete Spanplatten, im unteren Bereich als Sockelprofil ausgebildet.

Die nivellierbaren Fußelemente sind so zu gestalten, dass die Fußbodensockelkante ausgeglichen werden kann. Der untere Teil des Zellenständers ist so auszubilden, dass eine lösbare mechanische Arretierung der Tragestrukturen des davorstehenden Tisches gegeben ist.
Oberhalb der Tischplatte werden von den Zellenständern die Medienblende (Spritzschutz unterhalb des Medienkanals), der Medienkanal, der Spritzschutz oberhalb des Medienkanals, Ablagen, Hängeschränke und Ständerverlängerungen bis zur Verankerung an der Decke aufgenommen.
Die Bestückung der Medienzellen mit Modulen und Medienentnahmen ist in den Einzelpositionen beschrieben.

Ausleger zur Aufnahme von Ablagen und Stativhaltern
Der Ausleger ist aus ca. 3,0 mm dickem, bepulvertem (Bepulverung im Mittel 80 µm) Stahl zu fertigen. Er ist so zu gestalten, dass er in den Zellenständer eingehängt werden kann. Auf einer Höhe von 390 mm sind in Summe 5 Möglichkeiten zur Fixierung von Ablagen zu schaffen. Die Konstruktion hat den in der Norm geforderten Lasten für Übertischablagen und den hygienischen Anforderungen des Projektes  Rechnung zu tragen.

Reagenzienablagen 150 mm / 350 mm tief
Die Reagenzienablagen sind aus einer Glasplatte aus ESG von 150 mm Tiefe, ca. 7 mm Dicke, einem hinteren Anschlagwinkel aus Metall und zwei seitlichen Trägern aus Metall zur Fixierung in den Auslegern zu fertigen. Die Teilelemente werden mit Rändelschrauben verbunden. Die einzelne Montage / Demontage der Ablagen ist zu gewährleisten.

Geräteablagen 300 mm / 350 mm / 400 mm tief
Die Geräteablagen sind aus einer direkt beschichteten OSB-Platte (22 mm dick), mit einem hinteren Metallwinkel als Anschlag und mit zwei seitlichen Metallträgern zur Fixierung in den Auslegern zu gestalten. Die Teilelemente werden mit Beschlägen und Exzenterschrauben verbunden. Die einzelne Montage / Demontage der Ablagen ist zu gewährleisten.

Stativhalter
Der Stativhalter für Stativstangen von 12 mm bis 13 mm ist so zu gestalten, dass eine mechanisch stabile Zweipunktfixierung am Ausleger möglich wird.

Spritzschutz
Spritzschutz oberhalb Medienkanal bei Doppelzellen ( freistehend )

- Rasterbreiten 600 / 900 / 1200 / 1.500 / 1.800 mm, Höhe 390 mm

- Einscheibensicherheitsglas Scheibe 5 mm dick
Spritzschutz oberhalb Medienkanal bei Wandzellen

- Rasterbreiten 600 / 900 / 1.200 / 1.500 / 1.800 mm, Höhe 390 mm

- Verzinktes Stahlblech bepulvert ( Bepulverung im Mittel 80 µm )

Spritzschutz unterhalb des Medienkanals
Der Spritzschutz muss entsprechend den Positionsbeschreibungen aus Vollkern oder verzinktem Stahlblech bepulvert (Bepulverung im Mittel 80 µm) sein. Er ist in den Breiten der Raster oder rasterübergreifend / unabhängig zu gestalten.

4.3 Medienstation

Medienstationen sind Versorgungseinheiten, die an den Tischen befestigt werden. Sie sind jederzeit ohne Werkzeugeinsatz lösbar und werden flexibel von Medienampeln, -brücken, -flügeln oder -zellen versorgt.

Abmessungen der Medienstationen
Breite (mm): 300 – 600
Tiefe (mm): ca. 125

Deckenbefestigungseinheit
Die Deckenbefestigungseinheit besteht aus der Aufhängevorrichtung und dem C-Funktionsträger.
Die Aufhängevorrichtung ist zu fertigen aus 3 mm pulverbeschichtetem (Bepulverung im Mittel 80 µm) Voll-Stahlprofil. Die Vorrichtung bietet die Möglichkeit der unmittelbaren Deckenbefestigung. Alternativ ist die Befestigung in einem in der Decke verankerten Profilschienensystem, je nach Positionsbeschreibung, anzubieten. Ebenso enthält die Befestigungseinheit das Gegenstück zur mechanisch lösbaren Aufnahme des C-Funktionsträgers.
Der C-Funktionsträger selbst ist aus 2 mm pulverbeschichtetem (Bepulverung im Mittel 80 µm),130 mm breitem, durchbrochenem Stahlprofil zu fertigen. Die Parametrierung der endgültigen Höheneinstellung, so wie ihrer Veränderung im Nachhinein ist durch eine Teleskopkonstruktion zu gewährleisten.
Der C-Funktionsträger nimmt am unteren Ende die beidseitig vertikal positionierten Medienkanäle auf.
Ablagen zwischen den Mediensäulen, 105 mm tief einseitig oder 155 mm tief zweiseitig.
Die Ablagen sind aus einer 7 mm dicken Rohglasplatte oder einer 5 mm dicken Vollkernplatte in den entsprechenden Maßen zu gestalten. Die mechanische Stabilität ist mit einem 2 mm dicken, pulverbeschichteten (Bepulverung im Mittel 80 µm), durchbrochenen C- Stahlprofil, in welches die Platten hineingelegt werden, herzustellen.

4.4 Medienflügel / Medienampel / Medienbrücke

Medienflügel / Medienampel / Medienbrücke sind Systeme der Medienver- und -entsorgung, welche als abgehängte Konstruktion der Erschließung des Raumes oder von Teilen des Raumes dient. Die Module sind so zu gestalten, dass eine spätere Erweiterung ohne konstruktive Veränderung der bereits installierten Elemente der Medientrasse möglich ist.
Grundeinheit und Erweiterungseinheit sind aus pulverbeschichtetem (Bepulverung im Mittel 80 µm) Stahlblech zu fertigen, ausgestattet mit Querversteifungsteilen.
Entsprechend der Positionsbeschreibungen, sind Staubabdeckungen zur Schließung der Einheiten von oben her anzubieten. Die deckenmontierte Medienver- und -entsorgungseinheit ist über Halfenschienen und Gewindestangen an der Rohdecke zu befestigen. Um eine ausreichende Stabilität zu erreichen, sind diagonale Längs- und Querverspannungen vorzusehen.
Die Einspeisung der Medien kann stirnseitig oder von oben erfolgen. Eine leichte Zugänglichkeit für die Medieneinspeisungen (von unten bei stirnseitiger Einspeisung und von der Seite bei Einspeisung von oben) ist zu gewährleisten.
Die Einheiten sind so zu gestalten, dass die folgenden Einrichtungen aufgenommen werden können:

- Halterungen zur Befestigung von Absperrventilen

- Halterungen zur Befestigung der Medienver- und -entsorgungsleitungen

- verschließbare Öffnungen zur Aufnahme von Entnahmeventilen, Medienanschlüssen und Entsorgungsanschlüssen

- Möglichkeiten zur Aufnahme von Elektromodulen zum Einbau von el. Betriebsmitteln wie Steckdosen, Absicherungen und Befehlsgeräten

- Leerpanels zur Aufnahme von Betriebsmitteln für EDV und Telekommunikation

- Beleuchtung

Die Grundeinheiten und Erweiterungseinheiten sind je nach Positionsbeschreibung zu fertigen und zu montieren.

*Hinweis: 5. Labortische*
5.1 Tragekonstruktion Tischgestelle

Alle Metall-Tragekonstruktionsteile sind als C- oder H-Fußgestell, selbsttragend aus Rechteck-Präzisionsstahlrohren kalt gezogen bzw. Stahlprofilen zu fertigen (RR,ST 37). Alle Stoßverbindungen sind zu verschweißen und sauber zu verschleifen. Scharfe Profil- oder Blechkanten, Bohrlochränder und Außenecken müssen entgratet werden. Gepunktete Schweißverbindungen sind nicht zulässig. Die Standelemente müssen nivellierbar sein. Verstellbereich +/- 25 mm mit Schlüsselansatz und Kugelkopf mit Kunststoffauflageplatte. Die Standelemente sind mit oberer und mittlerer stumpf verschweißter Querverbindung einschließlich Bohrungen für Tischplattenbefestigung, Befestigungselementen für Längstraversen und Sicherungsschrauben zu versehen. Die Traversen sind flach zu montieren, um eine ausreichende Höhe zur Positionierung von Geräten wie Spülmaschinen und Kühl- oder Gefrierschränke unter den Arbeitsbänken zu ermöglichen. Im Bereich der Gerätelabore und Labornebenflächen ist mit den Nutzern abzustimmen, ob eine höhere Stabilität oder eine ausreichende Höhe für Kühlschränke o.ä. benötigt wird.
Oberflächenschutz der Stahlteile durch Sandstrahlen oder chemisches Entfetten mit Pulverbeschichtung (Epoxi-Polyester Mischpulver), thermisch gehärtet. Die Schichtdicke beträgt im Mittel 80µm. Jedes Tischgestell muss ohne Befestigung an anderen Bauteilen in sich dauerhaft absolut steif, also ohne Spiel in den Verbindungen sein.
Belastung je Tischgestell gem. Beschreibung in den Einzelpositionen, sonst min. 200 kg Nutzlast, bei Ausführung als Schwerlasttisch min. 500 kg.

5.2 Cantilever-Tischgestell

Cantilever Tischgestell sind Tischgestelle, bei denen vordere Abstützung des Vierfuß-Gestells oder der untere Schenkel des C-Fuß-Gestells fehlen. Die freitragende Auslegerkonstruktion des Tischgestells wird je nach Position an Medienzellen oder an Wände montiert. Diese Befestigung ist mit in die Angebotspreise einzurechnen. Für die Tischgestelle gelten die vorbeschriebenen Anforderungen an die Tragekonstruktionsteile.

5.3 Tischplatten

Tischplatten sind grundsätzlich entsprechend nachfolgenden Beschreibungen herzustellen. Alle Verfugungen sind in der Farbe gemäß Farbkonzept des Projektes auszuführen.

5.4 Melaminharz-Schichtplatten

bestehen aus einer Trägerplatte, ca. 28 mm dicke Flachpressplatte. Arbeitsfläche mindestens 0,8 mm Hochdruck-Schichtstoff HPL belegt. Seiten- und Frontkanten aus ca. 3 mm dickem Polypropylen belegt, die Ecken der Tischplatten sind auf ca. 3 mm Radius zu runden. Hintere Längskante mit ca. 0,4 mm Melaminharzkante belegt. Die Unterseite ist mit mindestens 0,03 mm Kunstharzfolie versehen. Ober- und Unterseite wasser- und hitzebeständig mit der Trägerplatte verleimt. Die Arbeitsfläche darf sich durch die gängigen Lösungsmittel und wässrigen Lösungen nicht verfärben.

5.5 Melaminharz-Schichtplatten mit Postformingkante

Ausführung wie Melaminharz-Schichtplatten, zusätzlich Postforming - Vorderkante 2-fach, nahtlos gerundet. Der Melaminharzbelag muss ca. 20 mm nach hinten an der Unterseite verzogen werden. Die Unterseite ist mit mindestens 0,03 mm dicker Kunstharzfolie mit Lacksiegelanstrich an der Schlussfräsung (Dampfsperre) versehen.

5.6 Großflächige Steinzeug-Tischplatten (Technische Keramik / TK)

Tischplatten aus selbsttragendem, säurefestem, glasiertem Steinzeug, Beschichtung gem. DIN EN 14879-6, Plattenstärke 28 +/-3 mm, Wulstrand 7+/-1 mm. Säurebeständigkeitsprüfung DIN 51102, Blatt 2; physikalische Eigenschaften gem. DECHEMA-Werkstofftabelle Gruppe 71, Blatt 1 und 2.
Tischabschlusskanten sind mit umlaufenden Wulstrand auszuführen.
Verbindungsfugen einschließlich Anschluss an Medienzelle mit wasserdichtem, imprägniertem Comprimierband weiß, und aushärtendem Fugenmaterial, säurefest und Farbe gemäß Farbkonzept des Projektes.
Plattenausschnitte für Unterbaubecken müssen glatt glasiert sein.

5.7 Tischplatten aus Edelstahl (VA) auf Trägerplatte

Werkstoff 1.4301, bzw. 1.4571 gem. Positionsbeschreibung, 1,25 mm, rostfrei, korrosionsbeständig und desinfektionsmittelfest. Oberfläche mit 340 Korn geschliffen. Ausführung mit oder ohne Wulstrand entsprechend Positionsbeschreibung. Auf feuchtigkeitsabweisender, 30 mm dicker Spanplatte, Unterseite feuchtigkeitsdämmend isoliert, Antidröhnausführung, Becken nahtlos eingeschweißt.

5.8 Polypropylen (PP) - Tischplatten

bestehen aus einer Spanplatten-Trägerplatte, ca. 25 mm dick. Arbeitsflächenbelag und Kanteneinfassung aus ca. 6 mm dickem PP verschweißt und mit Spezialkleber und Haftvermittler auf der Grundplatte verklebt.
Randprofil flächenbündig bzw. mit Wulstrand versehen, ist an der Unterseite als Abtropfnase auszubilden. Die Unterseite der Grundplatte muss gegen Feuchtigkeitseinwirkung mit einem melaminharzbelegten Gegenzugmaterial ausgeführt sein. Eckausbildungen sind zu verschweißen. Alle Schweißnähte sind an der Oberfläche sauber zu verschleifen.

5.9 Vollkern-Tischplatten

Tischplatten gefertigt aus 19 mm Vollkernkunststoffplatte mit beidseitiger dekorativer Melaminharz-Oberfläche, Arbeitsfläche mit gehärteter Oberfläche, schwarzer zellulosefaserverstärkter Phenolharzkern, homogen gepresst, Temperaturbeständigkeit zwischen -40 und +140°C, kurzzeitige Temperaturbeständigkeit bis 180°C.
Entsprechend der Positionsbeschreibung ist die Platte mit oder ohne Wulstrand anzubieten. Der Wulstrand ist aus PP oder Epoxidharz zu fertigen und mechanisch fest sowie hygienisch unbedenklich mit der Tischplatte zu verbinden. Platten ohne Wulstrand erhalten eine Rundung an Kanten. Wulstrand bzw. Randeinfassung sind laugen- und säurebeständig verklebt und verfugt mit Epoxidharz in Kantenfarbe.

5.10 Tischplatten mit Glasoberfläche

ESG 8, verklebt auf  30mm Spanplatte V 20, E1 beidseitig mit Melaminharz beschichtet, Beschichtung weiß (RAL 9010), Schnittkanten der Trägerplatten sind mit Umleimer abgedichtet.
Der Wulstrand ist aus PP oder Epoxidharz zu fertigen und mechanisch fest sowie hygienisch unbedenklich mit der Tischplatte zu verbinden. Platten ohne Wulstrand erhalten eine Einfassung aus PP. Wulstrand bzw. Randeinfassung sind laugen- und säurebeständig verklebt und verfugt mit Epoxidharz in Kantenfarbe.

5.11 Rolltische

Rolltische müssen eine Tragfähigkeit von min. 150 kg gewährleisten, sofern in der Positionsbeschreibung nicht abweichend angegeben, Tragstruktur aus 4-Fuß-Stahlgestell, 4 Gleitlager-Doppelrollen aus Polyamid, 100 mm, mit Polyurethan-Bereifung, min. 2 Rollen feststellbar, Tragkraft pro Rolle mind. 100 kg bzw. min. 50% der in der Positionsbeschreibung angegebenen Tragfähigkeit des Tisches. 1 Ablageboden aus Melaminharzplatten 19 mm auf zwei durchgehende Metalltraversen montiert.

5.12 Wägetische

Die Konstruktion der Tische muss einen Berührungs- und Dämpfungsschutz für die Wägeplatte gewährleisten. Tragstrukturen gefertigt aus 4-Fuß-Stahlgestell mit schwingungsabsorbierenden Dämpfungselementen. Berührungsschutz durch allseitige Verkleidung. Wägeplatte aus Stahlbeton mit Terrazzo-Oberfläche, Arbeitsflächen gem. Beschreibung in den Einzelpositionen.

*Hinweis: 6. Stauräume*
Die folgenden Festlegungen gelten für alle Stauräume wie Laborschränke, Oberschränke, Aufsatzschränke, Unterbauten, Sockelunterbauten, Auszugsschränke (Apothekerschränke/Kulissenauszug), Regale und Spülenunterbauten.

Unterbauten sind entsprechend den Positionsbeschreibungen als Sockelvariante / fest, rollbar / fahrbar oder in das Tischgestell einhängbar zu gestalten. Die Korpushöhe der Unterbauten muss, je nach Tischhöhe, so ausgeführt werden, dass für konstruktive Merkmale max. 150 mm der Höhe zwischen Fußboden und Unterkante Tischplatte in Anspruch genommen werden. Die Höhenraster der einzelnen Ausführungen müssen in sich und zu den Schrankausführungen kompatibel sein.

6.1 Aufbau / Material

Der Korpus der Stauräume besteht aus 2 Seitenteilen, 1 unteren Boden und 1 oberen Boden.
Die Teile sind aus beidseitig kunststoffbeschichteter Melaminharz-Flachpressplatte, 19 mm dick (Abriebwiderstand S, Beschichtungsklasse 2 - Beschichtung größer 0,14 mm – Emissionsklasse E1), zu fertigen.
Die Korpusteile sind über lösbare Beschläge und einseitig im Boden verleimte Dübel zu verbinden. Die Korpusteile von Oberschränken oder Unterbauten sind unlösbar zu verdübeln und zu verleimen.
Die Rückwand der Stauräume ist mit einer beidseitig beschichteten HDF-Platte auszuführen, mindestens 4 mm stark, eingenutet. Sichtbare Rückwände sind mit einer Platte in Korpusqualität auszuführen.

6.2 Fachböden

Fachböden sind aus beidseitig kunststoffbeschichteter Melaminharz - Flachpressplatte, 19 mm dick (Abriebwiderstand S, Beschichtungsklasse 2 - Beschichtung größer 0,14 mm – Emissionsklasse E1), zu fertigen.
Die Flächentragfähigkeit der Fachböden beträgt mindestens 30 kg. Fachboden und Fachbodenträger sind im montierten Zustand geometrisch miteinander zu verbinden, so dass ein Herausziehen des Fachbodens wirksam vermieden wird. Die Belastbarkeit eines jeden Fachbodenträgers beträgt mindestens 50 kg.
Die Fachböden sind höhenverstellbar vorzusehen. Die Innenflächen der Korpus-Seitenteile erhalten Rasterbohrungen im Abstand von ca. 32 mm zur Aufnahme von Beschlagteilen, Fachböden oder Führungsschienen für Schubkästen / Auszüge.

6.3 Fronten

Die Ausführung der Fronten ist den Einzelpositionen zu entnehmen. Die Fronten sind in Korpusqualität zu fertigen. Für verglaste Fronten ist mindestens 5 mm Sicherheitsglas zu verwenden.

6.4 Sockel

Alle bodenstehenden Stauräume sind mit Sockel zu fertigen. Der Sockel ist mit dem übrigen Korpus fest verbunden und komplett aus mindestens 16 mm dicker Vollkernplatte zu fertigen. Die Schranksockelhöhe ist angepasst an die Rollenhöhe der rollbaren Unterbauten (ca. 80 mm) auszuführen. Bodenunebenheiten sind mittels 4 Nivellierfüßen pro Raster auszugleichen.

6.5 Kanten

Alle Kanten einschließlich der Montageböden haben eine ca. 0,4 mm dicke PP-Dünnkante. Die Vorderkanten Korpus, die Kanten der Fronten und die Vorderkanten der Fachböden werden in 2 mm abgerundetem PP ausgeführt.
Generell müssen alle Kanten, auch in nicht sichtbaren Bereichen, mindestens mit einer stark eindringenden Flüssigkeitsbeschichtung in der Farbe der angrenzenden Oberflächen behandelt werden.

6.6 Scharniere

Die eingesetzten Scharniere müssen einen Öffnungswinkel der Türen von 270 Grad ermöglichen und dreidimensional einstellbar sein. Bei Türen höher als 1.000 mm sind mindestens 3 Scharniere einzusetzen.

6.7 Schiebetüren

Schiebetüren sind mit einer kugelgelagerten Laufwagenführung zu fertigen.

6.8 Griffe

Die Türen sind mit Metallbügelgriffen auszuführen. Die Griffe müssen ausreichend chemikalienbeständig für die vorgesehene Labornutzung sein. Jede Tür erhält ein Griffelement, bei Doppeltüren erhält eine Tür zusätzlich auch eine Anschlagleiste.

6.9 Beschriftung

Unterbauten, hinter denen sich Absperrventile befinden, sind mit Symbolen entsprechend den dort vorhandenen Medien zu kennzeichnen.

6.10 Befestigung

Schränke und Regale sind grundsätzlich als Kippsicherung auch an der Wand zu befestigen.
Oberschränke, Hängeschränke und Hängeregale werden zur Befestigung an Medienzellen, Profilen oder der Wand gemäß den Positionsbeschreibungen eingesetzt. Die Wandbefestigungen müssen zweidimensional verstellbar und justierbar sein.

Hängekonstruktion für die Befestigung an Deckentragrastern
Wenn ein Deckentragraster vorgesehen ist, erfolgt die Befestigung der Hängeschränke und Ablagen am bauseitigen Deckenraster auf einer Höhe von 3 m. Vom AN sind entsprechende Hängekonstruktionen für die Aufnahme von Ablagen, Hängeschränken und Stativhaltern zu erstellen.
Die Hängekonstruktion ist aus mindestens 3,0 mm dickem, bepulvertem (Bepulverung im Mittel 80 µm) Stahl zu fertigen. Sie ist so zu gestalten, dass sie in dem bauseitigen Deckenraster verschiebbar befestigt werden kann. Auf einer Höhe von 600 mm sind in Summe mindestens 7 Möglichkeiten zur Fixierung von Ablagen zu schaffen. Die Konstruktion hat den in der Norm geforderten Lasten für Übertischablagen und den hygienischen Anforderungen des Projektes Rechnung zu tragen. Die Hängekonstruktion muss auch ohne Bestückung mit Ablagen / Hängeschränken verwindungssteif ausgeführt werden.

6.11 Leiterschiene

Aufsatzschränke, die auf Laborhochschränke, Auszugsschränke oder hohe Säure- und Laugenschränke montiert werden, sowie Oberschränke, die in einer Höhe von UK 2,0 m oder darüber montiert werden, sind mit einer Leiterschiene zum sicheren Fixieren von Anstellleitern auszuführen.

6.12 Schubkasten / Auszüge

Die Tiefe von Schubkästen ist der Tiefe des Stauraums anzupassen. Die Schubkästen sind prinzipiell als Vollauszug mit Teleskopführung und mit Einzugsautomatik und Softeinzug, verkantungsfrei zu fertigen.
Die Zarge des Schubkastens ist aus pulverbeschichtetem Stahl (1,0 mm Materialstärke) zu fertigen. Die Rollschubführung bzw. Teleskopführung ist kugelgelagert zu gestalten. Die Führung selbst ist aus hygienischen Gründen mit einer Verkleidung zu versehen. Ebenso sind die Fronten der Schubkästen zu Reinigungszwecken abnehmbar zu gestalten.
Die Rückseite und der Boden des Schubkastens sind aus beidseitig kunststoffbeschichteter Melaminharz-Flachpressplatte, 16 mm dick zu fertigen.
Auszüge oder Schubkästen besitzen eine Belastbarkeit von minimal ca. 30 kg. Hochauszüge erhalten eine Rollenschubführung mit einer Belastbarkeit von min. 100 kg.
Die Anzahl der Schubkästen ist in den Positionsbeschreibungen angegeben. Schubkästen sind - sofern nicht in der Positionsbeschreibung abweichend angegeben - mit der Rasterhöhe 150 bzw. 200 mm vorzusehen und nach Wahl AG in der einfachen Rasterhöhe (150 bzw. 200 mm) bzw. in doppelter Rasterhöhe (300 mm bzw. 400 mm) auszuführen.

6.13 Abfallbehälter

Stauräume mit integrierten Abfallbehältern sind wie folgt auszuführen. Die Abfallbehälter sind mit einer Abdeckung zu versehen, die sich beim Herausziehen des Auszugs (auf dem die Abfallbehälter stehen) automatisch öffnet. Die Abfallbehälter sind entsprechend zu fixieren, dennoch muss eine variable Anordnung der Behälter möglich sein.

6.14 Rollbare Unterbauten

Die Unterbauten sind ausgestattet mit 4 Lenkrollen, die frontseitigen 2 Rollen mit Feststeller. Die Tragkraft einer Rolle muss mindestens 70 kg betragen. Die Höhe der Rollen ist an die Sockelhöhe anzupassen.
Rollbare Unterbauten mit Schubkästen sind mit einer Wechselauszugssperre zu versehen. Eine Einschränkung von Schubladenhöhen durch den Einbau der Wechselauszugssperre ist zu vermeiden.
Rollbare Unterbauten und Tischgestelle mit C-Fuss Gestell sind so aufeinander abzustimmen, dass die Rollunterbauten frei positionierbar sind. Die Unterbauten müssen dabei auch im Bereich der C-Fuss Tischgestelle einschiebbar sein, so dass das bodennahe Profil des Tischgestells unter dem Rollunterbau liegt. Die Unterbauten dürfen in dieser Position nicht aus der Flucht der Laborzeile nach vorne herausstehen.

6.15 Eingehängte Unterbauten

Die Unterbauten sind ohne zusätzliches Werkzeug an 2 oberen Quertraversen des Tisches einhängbar zu gestalten. Die Unterbauten sind an den Traversen seitlich verschiebbar. Die Quertraversen und ggf. weitere notwendige Ausstattung der Tischgestelle sind mit in die Einheitspreise der eingehängten Unterbauten einzukalkulieren.

6.16 Abgesaugte Stauräume / Medienversorgung

Anforderungen für Stauräume mit Dauerabsaugung oder Medienversorgung sind den Positionsbeschreibungen zu entnehmen.

6.17 Metallregale

Metallregale sind so zu gestalten, dass alle Oberflächen gut und leicht zu reinigen sind. Alle Oberflächen müssen so gestaltet sein, dass sie für eine manuellen Reinigung und Sprüh-, Wisch- oder Scheuerdesinfektion gut zugänglich und geeignet sind. Sofern nicht in den Positionsbeschreibungen ausdrücklich anders beschrieben, sind die Fachböden glatt, eben, ohne Lochungen, Schlitze, Rillen oder Profilierungen auszuführen.
Die Träger bzw. Eckprofile sind so auszuführen, dass die Fachböden in einem Höhenraster von max. 50 mm versetzbar sind. Fachböden und Träger/Eckprofile sind an allen Verbindungspunkten zu verschrauben. Steckverbindungen sind möglich sofern sie mindestens die gleiche Stabilität bieten, wie Schraubverbindungen und die Fachböden gegen Ausheben gesichert sind. Metallregale sind mit Stahl-Füßen zum Schutz der Bodenfläche vorzusehen und mit Kippsicherung und Aussteifungen auszuführen.

*Hinweis: 7. Laborspülen und Becken*
Unterbauten von Spülen sind entsprechend Qualität und Ausführung der Beschreibung Stauräume zu fertigen. Weiterhin gelten folgende Ergänzungen:

7.1 Laborspülen und Becken

Alle Becken sind komplett mit Ablauf, Standrohr, Sieb, Verschlussstopfen, Ablaufstutzen und Geruchsverschluss anzubieten. Der Überlauf erfolgt über das Standrohr. Größe der Becken ist entsprechend der Positionsbeschreibung zu kalkulieren.

7.2 Spritzschutz aus Glas

Die Spritzschutzscheiben sind in ESG 6 mm, Ecken gerundet, Kanten geschliffen, auszuführen.

7.3 Seifenspender / Desinfektionsmittelspender (Universal-Spender)

Universeller Seifen- und Desinfektionsmittelspender mit nachfüllbarem Vorratsbehälter 500ml, geeignet für Desinfektionsmittel, Flüssigseife oder Hautpflegemittel, entsprechend Positionsbeschreibung Ausführung in Kunststoff, weiß oder gebürstetem Edelstahl. Edelstahlpumpe mit verstellbarer Dosiermenge, Vorratsbehälter zur Befüllung herausnehmbar. Ausführung mit langem Armhebel und Wandhalterung für Montage an Medienzellen, Wänden, Verkleidungen oder Spritzschutz.

7.4 Papierhandtuchspender

Papierhandtuchspender, geeignet für alle marktüblichen Falthandtücher (Tüchern in Zick-Zack-Falz, Lagenfalz, Interfold etc.), Fassungsvermögen min. 500 - 800 Blatt, je Positionsbeschreibung Ausführung in Kunststoff, weiß, Stahlblech, weiß lackiert oder gebürstetem Edelstahl. Spender geeignet zur berührungslosen Entnahme der Falthandtücher, für Montage an Medienzellen, Wänden, Verkleidungen oder Spritzschutz. Lieferung und Montage inkl. Erstbefüllung mit Papierhandtüchern.

7.5 Tropfbecken für Einbau in Arbeitsplatten

Tropfbecken werden in die Tischplatte bzw. die Arbeitsplatte des Abzugs eingebaut. Beckenmaterial ist Steinzeug. Sofern in der Positionsbeschreibung nicht abweichend definiert, werden die Becken erhöht bzw. mit Wulstrand vorgesehen, so dass Flüssigkeiten von der Arbeitsplatte NICHT unkontrolliert in das Tropfbecken ablaufen.

7.6 Trichterbecken für Einbau in Medienzellen und Abzugsrückwände

Sofern in der Einzelposition beschrieben, werden Trichterbecken erhöht an den Medienzellen, bzw. Abzugsrückwänden montiert. Größe ca. 100 x 290 x 120 mm.

7.7 Laborbecken aus Steinzeug (Technische Keramik / TK)

Gemäß Positionsbeschreibung werden die Laborbecken von unten an-, oder von oben eingesetzt. Von unten angesetzte Becken müssen geklebt, d.h. mit den Tischplatten selbsttragend verbunden sein. Die Becken sind zusätzlich auf zwei Traversen aufzulegen, damit ein Herunterfallen ausgeschlossen ist.
Von oben eingesetzte Becken sind mit Stufenfalz zu versehen und flächenbündig einzusetzen. Die entstehende Fuge ist mit säurefestem 2 K – Epoxydharzmörtel zu verfugen. Diese Verfugung ist flächenbündig und mit einer glatten, porenfreien Oberfläche auszuführen.

7.8 Spülmodul (Arbeitsplatte Steinzeug mit integriertem Becken)

Aus selbsttragender, glasierter, technischen Keramik. Arbeitsebene  und Becken sind fugenlos aus einem Stück zu fertigen. Der Abfluss ist mit einem Überlaufrohr verschließbar zu gestalten. Die äußere Begrenzung des Spülmoduls ist seitlich und hinten als hoher und breiter Wulstrand auszulegen. Der vordere Wulstrand ist flacher und ergonomisch zu gestalten.

7.9 Kopfspülen

Spülen, die quer vor Doppelarbeitstischen angeordnet werden ("Kopfspülen"), sind so auszuführen, dass sie seitlich bündig zu den Vorderkanten der anschließenden Laborzeilen ausgeführt werden. Die Breite der Spülen und der Unterbauten ist entsprechend anzupassen. Die in den Positionen genannte Breite der Spüle gilt nur zur Orientierung.

7.10 Einbaubecken und Tropfbecken, Polypropylen

Gemäß Positionsbeschreibung sind PP-Becken in unterschiedliche Tischplattenmaterialien einzubauen.
Bei PP-Tischplatten bzw. Medienzellen-Konsolen aus PP sind die Becken fugenlos in die Tischplatten bzw. Konsolen einzuschweißen und zu verschleifen. Bei anderen Tischplatten werden die Becken mit Wulstrand von oben eingesetzt. Diese Einbaubecken sind aus 10 mm bzw. 6 mm dickem PP tiefgezogen zu fertigen.

7.11 Laborbecken aus Edelstahl

Edelstahlbecken sind tiefgezogen zu fertigen.
Bei Edelstahl -Tischplatten müssen sie materialgleich mit diesen sein. Die Becken sind fugenlos in die Tischplatten einzuschweißen und zu verschleifen. Bei anderen Tischplatten werden die Becken mit Wulstrand von oben eingesetzt.

7.12 Handwaschbecken

Handwaschbecken werden zur sofortigen optischen Unterscheidung gegenüber Spülen rund ausgeführt. Handwaschbecken sind aus Edelstahl oder emailliert.

7.13 Armaturen

An den Spülen sind Armaturen als Standarmaturen auszuführen, sofern in den Positionstexten keine andere Ausführungsart vorgegeben ist. Es wird davon ausgegangen, dass je Armatur eine Tischbohrung benötigt wird. Falls aufgrund des Fabrikats zusätzliche Bohrungen oder Ausschnitte in der Arbeitsplatte benötigt werden, ist dies in die Angebotspreise einzukalkulieren.

*Hinweis: 8. Säure- und Laugenschränke / Chemikalienschränke / Giftschränke*
Säure- und Laugenschränke, Chemikalienschränke / Giftschränke sind zur Lagerung von entsprechenden Stoffen in geeigneten Behältern vorgesehen. Die Schränke können als Unterbauvarianten und einzeln stehende Schränke vorgesehen werden. Sie sind entsprechend Qualität und Ausführung der Beschreibung Stauräume mit nachfolgenden Ergänzungen zu fertigen:

Die Schränke sind abgesaugt. Die Rückwand im Schrankinneren ist als Luftleitwand auszulegen. Der Abluftstutzen befindet sich oben auf dem Schrankboden.
Die Innenausstattung ist den Einzelpositionen beschrieben.

Schränke mit Aufsatzschränken sind überbaufähig auszuführen und müssen für eine entsprechende Lastabtragung auf den Schrank geeignet sein.

Die Ausstattung der Stauräume beinhaltet ohne Nennung in den Einzelpositionen:

- die Abschließbarkeit der Türen mittels Schloss (3 Schlüssel)

- auf den Fronten Beschriftungen mit deutlich lesbaren genormten Symbolen

- die Scharniere der Türen erhalten eine spezielle Bepulverung zur Vermeidung von Korrosion

- die Wannen zum Einstellung der Reagenzien sind aus PP zu fertigen.

*Hinweis: 9. Lösemittelschränke / Sicherheitsschränke Typ 90*
Stauräume zur Lagerung von brennbaren Gefahrstoffen in Arbeitsräumen nach DIN EN 14470-1, TRbF und TRGS.

Mehrwandige Fertigung aus Stahlblech (1,5 mm dick) in A-Qualität und Isoliermaterial nach DIN 4102, nicht brennbar. Die Schränke müssen als Sicherheitszelle Typ 90 ausgelegt sein.
Innenkorpus aus Stahlblech pulverbeschichtet oder hochbeständigen, robusten Melaminharz beschichteten Dekorplatten gefertigt.
Die Fronten werden als Flügeltür(en), Falttüren und Hochauszug (Toplader) ausgelegt.
Der Lüftungsanschluss befindet sich je nach Version als Unterbauschrank oder freistehender Schrank in der Rückwand oder oben auf dem Schrankboden.
Der Sockel ist entsprechend dem Einrichtungssystem ca. 80 mm hoch zu gestalten.
Die Innenausstattung ist den Einzelpositionen beschrieben.

Stauräume mit Aufsatzschränken sind überbaufähig auszuführen und müssen für eine entsprechende Lastabtragung auf den Schrank geeignet und zugelassen sein.

Die Ausstattung der Stauräume beinhaltet ohne Nennung in den Einzelpositionen:

- die Thermoüberwachung

- selbstschließend im Brandfall

- die Einhandbedienung der Türen bzw. Hochauszüge

- die Abschließbarkeit der Türen bzw. des Hochauszugs mittels Schloss (3 Schlüssel)

- die Bodenwanne ist aus pulverbeschichtet Stahlblech

- die Lochblecheinsätze pulverbeschichtet

- die Griffe an Türen bzw. Hochauszügen pulverbeschichtet

- Türen mit Feststellanlage bzw. Hochauszüge in jeder Stellung feststehend

- auf den Fronten Beschriftungen mit deutlich lesbaren genormten Symbolen

*Hinweis: 10. Gasflaschenschränke G 90*
Zum sicheren Unterbringen von Druckgasflaschen werden Schränke nach DIN EN 14 470-2 ausgeschrieben. Die Schränke müssen als Sicherheitszelle – G90 ausgelegt sein.

Ausführung: Mehrwandige Fertigung aus Stahlblech (1,5 mm dick) in A-Qualität und Isoliermaterial nach DIN 4102 - nicht brennbar. Innenkorpus aus Stahlblech pulverbeschichtet oder hochbeständigen, robusten melaminharzbeschichteten Dekorplatten.

Die Fronten werden als Flügeltür(en) ausgelegt. Der Lüftungsanschluss befindet sich oben auf dem Schrankdach. Der Sockel ist entsprechend dem Einrichtungssystem ca. 80 mm hoch zu gestalten.
Die Innenausstattung ist in den Einzelpositionen ausführlich beschrieben.

Gasflaschenschränke mit Aufsatzschränken sind überbaufähig auszuführen und müssen für eine entsprechende Lastabtragung auf den Schrank geeignet und zugelassen sein.

Die Ausstattung der Gasflaschenschränke beinhaltet ohne Nennung in den Einzelpositionen:

- die Thermoüberwachung

- selbstschließend im Brandfall

- die Einhandbedienung der Türen

- die Abschließbarkeit der Türen mittels Schloss (3 Schlüssel)

- die Montagschienen zur Aufnahme der Entspannungsstation und Gasarmaturen

- Flaschenhalter, höhenverstellbar, mit Spanngurten

- die Rampe zur Einbringung der Flaschen (Einrollklappe)

- Durchbrüche für die Gasleitungen

- Potentialausgleich einzukalkulieren

- auf den Fronten Beschriftungen mit deutlich lesbaren genormten Symbolen.

*Hinweis: 11. Vorhänge*
Die Vorhänge bestehen aus einer biegesteifen, abgehängten Tragkonstruktion, Vorhangschienen und Behängen / Vorhangstoffen.

11.1 Tragkonstruktion

Sämtliche Systemprofile sind als Systemelemente mit rechteckigen/quadratischen Querschnitten 50x50 bzw. 100x50mm auszuführen. Als Material/Aufbau ist Aluminium/Aluminiumstrangpressprofil mit Montagenuten, eloxiert (E6-EV1) oder pulverbeschichtet, zu verwenden. Die Profile sind so vorzusehen, dass sie auf ganzer Länge, frei verschiebbar Lasten aufnehmen können. Die Tragfähigkeit der Profile und des Systems ist mit mindestens 100Kg/lfm auszulegen. Alle Verbindungen sind als verdeckte Schraubverbindungen auszuführen und müssen leicht zugänglich und revisionierbar sein. Die Schiebe- und Biegefestigkeit der Verbindungen ist nachzuweisen.

Für die Aufhängungsprofile sowie deren Verbindungen zum Vorhangsystem gelten die gleichen Vorgaben wie für die oben beschriebenen Systemprofile. Zur Decken- und Wandbefestigung sind Konsolen aus verzinktem oder verzinkt- und pulverbeschichtetem Flachstahlprofil vorzusehen. Die Konsolen sind mit einem fest fixierbaren Einstellbereich auf der Z- Achse von mindestens 50mm auszustatten. Die mechanische Sicherung des Vorhangsystems gegen Herunterfallen ist mit einer Funktionszeichnung zu belegen.

Für alle Bauteile gilt:

-Scharfe Profil- oder Blechkanten, Bohrlochränder und Außenecken sind zu entgraten.

-Offene Profilenden sind mit einer Abdeckkappe aus Kunststoff oder Aluminium, entsprechend des Farbtons der Profile, zu versehen.

- Verschraubungen sind verdeckt auszuführen und so vorzusehen, dass sie an allen Profilen eingesetzt werden können. Schraubenenden dürfen nicht über Bauteile herausstehen.

- Die Oberflächenbeschaffenheit aller Materialien muss der Einwirkung aus dem Umfeld Labor entsprechen (Beständigkeit gegen Säure, Laugen, Lösungsmittel, etc.)

Die Anzahl der verwendeten Befestigungsanker, Bohrtiefen, etc. sind vor Ort zu überprüfen und abzustimmen. Die Befestigungsanker sind mit einer Zugkraft von mindestens 25kN/Stück anzusetzen.

11.2 Vorhangschienen

Die Vorhangschienen werden als Doppelschienen verdeckt unter die Systemprofile geschraubt und werden in Aluminium eloxiert (E6-EV1) oder Stahl pulverbeschichtet ausgeführt.

11.3 Behang / Vorhangstoff

Vorhangstoff geführt in Doppelschiene, Teilung und Ausführung gem. Positionsbeschreibung.

*Hinweis: 12. Verfugung*
Verfugung mit elastischem,1-komponentigen Silikon-Dichtstoff, aminvernetzend, reinraumtauglich, chemisch beständig gegenüber Reinigungs- und Desinfektionsmitteln, UV-beständig. Essigvernetzte Verfugungsmaterialien sind nicht zu gelassen.
Verfugungen sind vor Ausführung exemplarisch zu bemustern.

Folgende Anschlüsse sind zu verfugen:

1. Laboreinrichtung untereinander:

- Fugen an Tischplattenstößen

- Tischplatte / Spüle zu aufgehender Laboreinrichtung

- Tischplatte im Abzug umlaufend

- Verdeckte Stoßfugen zwischen Sockel und festen Unterbauten

- Spülbeckeneinsätze

- Spritzschutz

- Stöße und Fugen in Medienzellen / Mediensäulen / Medienampeln / Elektrokanälen

2. Laboreinrichtung an angrenzende Gewerke:

- Tischplatten / Spülen zu aufgehenden Wänden

- Blenden und Sockel zu Wänden

- Blenden und Sockel zu Bodenflächen

- Abzugsseitenteile zu Bodenflächen

- Medienzelle an Bodenflächen

- Fugen in Medienzellen / Mediensäulen / Elektrokanälen an Wände und Decken in Reinräumen

Einzubauende Geräte und abgesaugte Stauräume als Unterbauten unter Abzügen sind nicht zu verfugen.

Sockel von Unterbauten, Medienzellen, Gestelle etc. sind grundsätzlich allseits umlaufend so zu verfugen, dass das Eindringen von Flüssigkeiten hinter die Sockelkonstruktion zuverlässig verhindert wird.

In Laboren mit besonderen Hygieneanforderungen (wie z.B. Isotopenlabore, Labore für Arbeiten nach BioSoffV oder GenTSV) sind vorrangig zu den oben genannten Festlegungen die Verfugungen entsprechend der geltenden Richtlinien und Vorschriften auszuführen.

Für punkt- und linienförmige Verklebungen von Bauteilen mit Kleb- und Dichtstoffe auf Acrylat- oder Silikonbasis in Innenräumen gilt: EMICODE EC1PLUS | GISCODE PU10, PU20,
RS10, DA20, DSE20, DSA20, DSO20, DH20 oder DSC20 | Keine aminvernetzenden Silikone | Keine oximvernetzenden Silikone | Deklaration biozider Wirkstoffe in Silikonen |
Chlorparaffine (LCCP) ≤ 0,10 %

*Hinweis: 13. Beschriftung*
Alle Beschriftung erfolgen mit selbstklebender Folie. Die Folien und Beschriftungen sind lösemittel- und chemikalienbeständig im Hinterdruckverfahren herzustellen.

13.1 Medienkennzeichnung

Zusätzlich zu den farblichen Kennzeichnungen nach EN / DIN und den Medienkürzeln auf den Entnahmearmaturen sind alle Entnahmen für Medien in vollem Wortlaut zu beschriften. Die Medienbezeichnung ist mit dem AG abzustimmen.

13.2 Abfallsammler / Stauräume

Abfallsammler und Stauräume für Lösemittel und Chemikalien sind in Abstimmung mit dem AG zu beschriften.

13.3 Sicherheitszeichen

Sicherheitszeichen nach DIN ISO 3864-1 und DIN EN ISO 7010 sind für alle vom AN gelieferten Bauteile vorzusehen. Hierzu gehören z.B. die Sicherheitszeichen für Augenduschen, Notduschen und Notfalleinrichtungen.

*Hinweis: 14. Geräte*
Innerhalb der Ausschreibung sind eine Lamiarstromanlage anzubieten. Es gelten die Vorgaben gem. der Positionsbeschreibungen.

Alle angebotenen Geräte müssen den gesetzlichen Sicherheits- bzw. Unfallverhütungsvorschriften sowie den gültigen Normen und Richtlinien entsprechen.

Die Anordnung bzw. der Einbau der Geräte ist so vorzunehmen, dass eine gute Zugänglichkeit sowie die gefahrlose Nutzung aller Bedienelemente und Anzeigeinstrumente gewährleistet ist.

Alle Geräte sind eindeutig und ausreichend zu beschildern und zu beschriften. Die Kennzeichnung hat in deutsch zu erfolgen. Die Befestigung und Positionierung der Schilder und Beschriftungen darf zu keiner Einschränkung der Funktionsweise und der Handhabung der Geräte führen.

Die für die Funktion der Geräte notwendigen, in der Leistungsbeschreibung nicht gesondert aufgeführte, Verbindungskabel, Anschluss- und Verbindungsleitungen inkl. aller notwendigen Klein- und Formteile, Schalt- und Steuereinheiten, Kabelein und -durchführungen sind Leistungsbestandteil und in die jeweiligen Positionen einzukalkulieren.

Alle elektrisch betriebenen Geräte müssen mindestens tropfwassergeschützt (IP 31) sowie nach den VDE-Richtlinien ausgeführt sein, sofern in der Positionsbeschreibung keine abweichenden Anforderungen definiert sind.

Alle Geräte und die verarbeiteten Materialien müssen reinigungs- und desinfektionsmittelbeständig sowie gegen Korrosion geschützt sein.

Die in den Geräten verwendeten Anzeige- und Messinstrumente müssen den gesetzlichen Prüf- und Eichvorschriften der sowie den neusten SI-Messeinheiten entsprechen.

Die Inbetriebnahme der Geräte erfolgt eigenverantwortlich durch den AN. Der AN ist verpflichtet alle Verkabelungen und medienseitigen Anschlüsse ab bauseitiger Schnittstelle zu prüfen. Schäden aus Nichtbeachtung dieser Maßnahmen gehen zu seinen Lasten.

*Hinweis: 15. Bemusterungen und Farben*
Der Auftraggeber behält sich vor, vor Vergabe des Auftrages bzw. vor Freigabe der Montageplanung einzelne Komponenten wie Medienzellen, Abzüge, Stauräume oder Tische zu bemustern. Der Bieter erklärt sich mit Angebotsangabe zur Bemusterung je einer Komponente bereit.

Verfugungen sind vor Ausführung exemplarisch zu bemustern.

Es ist folgende Farbgestaltung vorgesehen. Der AG behält sich vor, im Rahmen der Montageplanung Änderungen zur Farbgestaltung - im Rahmen der vom AN lieferbaren Standardfarbtöne - zu definieren.
Aus der Änderung der Farbgestaltung im Rahmen der vom AN lieferbaren Standardfarbtöne dürfen derm AG keine zusätzlichen Kosten entstehen.

15.1 weiß

- Korpusse

- Fronten

- Elektrokanäle / Kabelkanäle (abhängig von den Positionsbeschreibungen)

- Tischplatten inkl. Wulstränder

- Steinzeug (uni)

- Tischgestelle

- Spezialstauräume

- Schiebefensterrahmen

- Steckdosen (Steckdosen für Notstrom / Netzersatz (NEA) bzw. unterbrechungsfreie Stromversorgung (USV) abweichend farbig)

- Medienzellen

- Medienampeln

- Verfugungen

- Elektrogehäuse

- Armaturen

- Medienstationen

- Elektrokanäle / Kabelkanäle (abhängig von den Positionsbeschreibungen)

15.2 silber - RAL 9006

- Stahl- und Blechteile

- Aluminiumteile

- Griffe

15.3 hellgrau

- Polypropylen

- Befehlsgeräte

- Kleinteile

15.4 dunkelgrau / schwarz

- Sockel aller Korpusse

- Sockel Medienzellen

15.5 Aluminium eloxiert - E6 / EV 1

- Systemabsaugungen

Alle sichtbaren Materialien der Labortechnik sind jeweils mit exakt gleicher Farbigkeit, Struktur und Oberfläche einzubauen, um ein einheitliches Erscheinungsbild zu gewährleisten. Falls Materialien aus unterschiedlichen Produktionschargen verwendet werden, ist zu gewährleisten, das sie hinsichtlich der Farbigkeit, Struktur und Oberfläche keine Abweichungen aufweisen.

Die vorgesehenen EDV Leerdosen sind vom AN vor der Ausführung als Muster vorzulegen und durch das Gewerk Elektro freizugeben.

*Hinweis: 16. Normenverzeichnis*
Vom Bieter sind die einschlägigen Normen, Vorschriften und Richtlinien in der neusten gültigen Ausgabe zu beachten, insbesondere folgende:

16.1 Richtlinien:

- Laborrichtlinien (DGUV Information 213-850)

- Technische Regeln für Gefahrstoffe (TRGS)

- Technische Regeln für Betriebssicherheit (TRBS)

- Technische Regeln für Biologische Arbeitsstoffe (TRBA)

- Druckgeräterichtlinie 2014/68/EU

- Berufsgenossenschaftliche Vorschriften und Vorgaben (BGV, BGR, BGI)

- Arbeitsstättenrichtlinien (ASR)

- Betriebssicherheitsverordnung

16.2 Normen:

- DIN 12 898:
Laborarmaturen: Schlauchtüllen

- DIN 12 899:
Laboreinrichtungen: Notduschen-Einrichtungen, Augenduschen

- DIN 12 915:
Laboreinrichtungen: Labortisch-Becken

- DIN 12 918-1:
Laboreinrichtungen: Laborarmaturen -Entnahmestellen für Wasser

- DIN 12 918-2:
Laboreinrichtungen: Laborarmaturen -Entnahmestellen für Brenngas

- DIN 12 918-3:
Laboreinrichtungen: Laborarmaturen -Entnahmestellen für Entnahmestellen für technische Gase

- DIN 12 918-4:
Laboreinrichtungen: Laborarmaturen -Entnahmestellen für Reingase

- DIN 25 422:
Aufbewahrung und Lagerung radioaktiver Stoffe

- DIN 25 425-1-5:
Normen für Radionuklidlabore

- DIN 25 466:
Radionuklidabzüge

- DIN 12 925-2:
Laboreinrichtungen: Schränke für Druckgasflaschen

- DIN 12 926-2:
Laboreinrichtungen: Labortische, Gerätelabortische, Außenmaße

- DIN 1946-7:
Raumlufttechnik: Raumlufttechnische Anlagen in Laboratorien

- DIN 18 355:
Tischlerarbeiten

- DIN 18 357:
Beschlagarbeiten

- DIN 18 360:
Metallbauarbeiten, Schlosserarbeiten

- DIN 18 381:
Gas-, Wasser-, und Abwasser-Installationsarbeiten

- DIN 18 382:
Elektrische Kabel- und Leitungsanlagen in Gebäuden

- DIN 18 421:
Dämmarbeiten an technischen Anlagen

- DIN EN 1333:
Flansche und ihre Verbindungen - Rohrleitungsteile - Definition und Auswahl von PN

- DIN EN 13150:
Arbeitstische für Laboratorien - Maße, Sicherheitsanforderungen und Prüfverfahren

- DIN EN 13792:
Farbige Kennzeichnung von Laborarmaturen

- DIN EN 14056:
Laboreinrichtungen - Empfehlungen für Anordnung und Montage

- DIN EN 14175-1:
Abzüge - Teil 1: Begriffe

- DIN EN 14175-2:
Abzüge - Teil 2: Anforderungen an Sicherheit und Leistungsvermögen

- DIN EN 14175-3:
Abzüge - Teil 3: Baumusterprüfverfahren

- DIN EN 14175-4:
Abzüge - Teil 4: Vor-Ort-Prüfverfahren

- DIN EN 14175-6: Abzüge - Teil 6: Abzüge mit variablem Luftstrom

- DIN EN 14175-7:
Abzüge - Teil 7: Abzüge für hohe thermische und Säurelasten (Abrauchabzüge)

- DIN EN 14470-1:
Laboreinrichtungen – Teil 1: Schränke für feuergefährliche flüssige und feste Stoffe

- DIN EN 14470-2:
Feuerwiderstandsfähige Lagerschränke - Teil 2: Sicherheitsschränke für Druckgasflaschen

- DIN EN 15154-1:
Sicherheitsnotduschen, Teil 1: Körperduschen mit Wasseranschluss für Laboratorien

- DIN EN 15154-2:
Sicherheitsnotduschen, Teil 2: Augenduschen mit Wasseranschluss

- DIN EN 60204-1 / VDE 0113-1:
Elektrische Ausrüstung von Maschinen

- DIN EN 61010-1:
Sicherheitsbestimmungen für elektrische Mess-, Steuer-, Regel- und Laborgeräte - Teil 1: Allgemeine Anforderungen

- DIN ISO 9001-4:
Qualitätssicherungsnorm Qualitätsmanagementsysteme- Anforderungen

- DIN VDE 0100-717:
Errichten von Niederspannungsanlagen - Teil 7-717: Anforderungen für Betriebsstätten, Räume und Anlagen besonderer Art - Ortsveränderliche oder transportable Baueinheiten

- DIN VDE 0100-723:
Errichten von Niederspannungsanlagen- Anforderungen für Betriebsstätten, Räume und Anlagen besonderer Art - Teil 723: Unterrichtsräume mit Experimentiereinrichtungen

- DIN EN ISO 7010:
Graphische Symbole - Sicherheitsfarben und Sicherheitszeichen

Des Weiteren sind alle einschlägigen Vorschriften wie DVGW, VDE-, VBG- und VDI-Richtlinien und die sonstigen behördlichen Vorschriften und Bauauflagen zu berücksichtigen, die für die anzubietenden Komponenten und Elemente gültig sind.

#### 3.1 N-UG01-R021/24 (Inf. 62 / Inf. 63 / Inf. 64) Zeile A + B

**3.1.10 Sicherheitsschrank Typ90, passive Lagerung, b/h = 1.200 / 2.000 mm**
Sicherheitsschrank nach DIN EN 14470-1 zur Lagerung von Gefahrstoffen in Arbeitsräumen

Abmessungen: b/t/h = 1.200 / 600 / 2.000 mm

Ausführung:
- 2 Flügeltüren, im Brandfall selbstschließend
- Korpus und Türen: Stahlblech, pulverbeschichtet
- Innenkorpus: Innenausstattung Stahlblech, pulverbeschichtet
- Typ90 (Feuerwiderstand 90 Minuten / feuerbeständig)
- abschließbar (min. 3 Schlüssel)
- inkl. Anschluss an Absaugung und Potentialausgleich/Erdung

Ausstattung:
- 3 Wannenböden ausziehbar, Stahlblech pulverbeschichtet, ausziehbar
- 1 Bodenwanne mit Lochblecheinsatz, Stahlblech pulverbeschichtet

angeboten wird:

Fabrikat / Typ: '.....

...................................' vom Bieter einzutragen
Menge: 9,000 St

**3.1.20 Sicherheitsschränke: Anschluss an PA**
Für vorbeschriebene Sicherheitsschränke (Pos. 3.1.10): Anschluss an Potentialausgleich / Erdung, inkl. Zuleitung ab MEP, Verbindung der einzelnen Laborzeilenelemente untereinander über Kabelbrücken oder Überleitungen, Verlegung von Zuleitungen und Überleitungen außerhalb der Laborzeilenelemente im Hüllrohr aufputz, Ausführung entsprechend ATEX Vorgaben für die Anforderungen des jeweiligen Aufstellbereichs.
Menge: 3,000 St

**3.1.30 Wandanschlussblende Schrank/Abzug, h / b = bis 2.900 / 300 mm**
Wandanschlussblende aus Korpusmaterial d = ca. 20 mm zum seitlichen Anschluss von Schränken oder Abzügen bis zur Wand, inkl. UK

Höhe: bis ca. 2.900 mm
Breite: bis ca. 300 mm
Ausführung: Anpassung vor Ort
Kanten: PP-Dünnkante
Menge: 3,000 St

**3.1.40 Deckelblende Schrank, b/t = 900 / 300 mm**
Deckelblende aus Korpusmaterial d = ca. 20 mm zum horizontalen Verschließen des Hohlraumes hinter Schränken bis zur Wand, inkl.UK

Breite: 900 mm
Tiefe: ca. 300 mm
Ausführung: Anpassung vor Ort
Kanten: PP-Dünnkante
Menge: 3,000 St

#### 3.2 N-UG01-R021/24 zusätzlicher Sicherheitsschrank für Werkstattgebäude Altbau

**3.2.10 Sicherheitsschrank Typ90, passive Lagerung, b/h = 1.200 / 2.000 mm**
Sicherheitsschrank nach DIN EN 14470-1 zur Lagerung von Gefahrstoffen in Arbeitsräumen

Abmessungen: b/t/h = 1.200 / 600 / 2.000 mm

Ausführung:
- 2 Flügeltüren, im Brandfall selbstschließend
- Korpus und Türen: Stahlblech, pulverbeschichtet
- Innenkorpus: Innenausstattung Stahlblech, pulverbeschichtet
- Typ90 (Feuerwiderstand 90 Minuten / feuerbeständig)
- abschließbar (min. 3 Schlüssel)
- inkl. Anschluss an Absaugung und Potentialausgleich/Erdung

Ausstattung:
- 3 Wannenböden ausziehbar, Stahlblech pulverbeschichtet, ausziehbar
- 1 Bodenwanne mit Lochblecheinsatz, Stahlblech pulverbeschichtet

angeboten wird:

Fabrikat / Typ: '.........

...............................' vom Bieter einzutragen
Menge: 1,000 St

#### 3.3 N-UG01-R016 (II14.52 B) Materiallager Zeile A/B

**3.3.10 Regal, b/t/h = 1.200 / 550 / 2.000 mm**
offenes Regal

Breite: 1.200 mm
Tiefe: ca. 550 mm
Höhe: ca. 2.000 mm
Ausführung: offen
Ausstattung: 4 Fachböden, höhenverstellbar, Wandbefestigung / Kippsicherung
Menge: 4,000 St

#### 3.4 N-EG00-R004 (II12.32A) KühlzelleZeile A

**3.4.10 Metallregalanlage, Edelstahl, t/h = 600 / 2.000 mm, lfdm**
Metallregalanlage als Fachbodenregal als Stecksystem, bestehend aus Grundregal und Anbauregal(en), Tiefe 600 mm, Profile und Böden Edelstahl V2A, Traglast je Boden min. 100 kg, Böden im Abstand von 25 mm schraublos höhenverstellbar, 5 Böden je Feld, bei Wandaufstellung mit Wandbefestigung / Kippsicherung, Aussteifung über Diagonalstreben oder Traversen

Fabrikat / Typ: '............

............................' vom Bieter einzutragen
Menge: 3,000 m

**3.4.20 Metallregalanlage: Anschluss an PA**
Für vorbeschriebenen Metallregalanlage (Pos. 3.4.10) : Anschluss an Potentialausgleich / Erdung, inkl. Zuleitung ab MEP, Verbindung der einzelnen Regalelemente untereinander über Kabelbrücken oder Überleitungen, Verlegung von Zuleitungen und Überleitungen außerhalb der Metallregalanlage im Hüllrohr aufputz, Ausführung entsprechend ATEX Vorgaben für die Anforderungen des jeweiligen Aufstellbereichs.
Menge: 1,000 St

**3.4.30 Laborarbeitstisch, Melamin, b/t = 900 / 750, AH 900 mm**
Laborarbeitstisch inkl. Tragkonstruktion

Abmessungen:
- b = 900 mm
- t = 750 mm als Systemtiefe
t = 750 mm bei Ausführung ohne rückseitige Medienzelle, vor Medienzellen Gesamttiefe inkl. Zelle t = 750 mm mit Tischplatte jedoch min. t = 650 mm
- Arbeitshöhe: 900 mm
Tragkonstruktion: C bzw. H-Fuß-Gestell aus Stahlrohr gem. Plan
 Arbeitsplatte: Melamin mit PP-Kante
Ausstattung: Tiefenanschlag für Rollcontainer
Menge: 1,000 St

**3.4.40 Laborarbeitstisch: Anschluss an PA**
Für vorbeschriebenen Laborarbeitstisch (Pos. 3.4.30): Anschluss an Potentialausgleich / Erdung, inkl. Zuleitung ab MEP, Verbindung der einzelnen Laborzeilenelemente untereinander über Kabelbrücken oder Überleitungen, Verlegung von Zuleitungen und Überleitungen außerhalb der Laborzeilenelemente im Hüllrohr aufputz, Ausführung entsprechend ATEX Vorgaben für die Anforderungen des jeweiligen Aufstellbereichs.
Menge: 1,000 St

**3.4.50 Tischplatte: Arbeitsplatte Edelstahl, b = 900 mm**
Zur vorbeschriebenen Laborzeile (Pos. 3.4.30): Arbeitsplatte Edelstahl

Abmessungen: b = 900 mm
Arbeitsplatte: Tischplatte mit Edelstahloberfläche auf Trägerplatte
Menge: 1,000 St

#### 3.5 N-EG00-R004 (II12.32A) Kühlzelle Zeile B

**3.5.10 Metallregalanlage, Edelstahl, t/h = 600 / 2.000 mm, lfdm**
Metallregalanlage als Fachbodenregal als Stecksystem, bestehend aus Grundregal und Anbauregal(en), Tiefe 600 mm, Profile und Böden Edelstahl V2A, Traglast je Boden min. 100 kg, Böden im Abstand von 25 mm schraublos höhenverstellbar, 5 Böden je Feld, bei Wandaufstellung mit Wandbefestigung / Kippsicherung, Aussteifung über Diagonalstreben oder Traversen

angeboten wird:

Fabrikat / Typ: '........

................................' vom Bieter einzutragen
Menge: 3,000 m

**3.5.20 Metallregalanlage: Anschluss an PA**
Für vorbeschriebenen Metallregalanlage (Pos. 3.5.20): Anschluss an Potentialausgleich / Erdung, inkl. Zuleitung ab MEP, Verbindung der einzelnen Regalelemente untereinander über Kabelbrücken oder Überleitungen, Verlegung von Zuleitungen und Überleitungen außerhalb der Metallregalanlage im Hüllrohr aufputz, Ausführung entsprechend ATEX Vorgaben für die Anforderungen des jeweiligen Aufstellbereichs.
Menge: 1,000 St

#### 3.6 N-EG00-R005 (II13.54) Elektrolabor Zeile A

**3.6.10 Laborschrank, b/t/h = 1.200 / 550 / 2.000 mm, FT**
Laborhochschrank

Breite: 1.200 mm
Tiefe: ca. 550 mm
Höhe: ca. 2.000 mm
Ausführung: 2 Flügeltüren
Ausstattung: 4 Fachböden, höhenverstellbar
Menge: 3,000 St

**3.6.20 Laborschrank, b/t/h = 600 / 550 / 2.000 mm, FT**
Laborhochschrank

Breite: 600 mm
Tiefe: ca. 550 mm
Höhe: ca. 2.000 mm
Ausführung: 1 Flügeltür
Ausstattung: 4 Fachböden, höhenverstellbar
Menge: 1,000 St

#### 3.7 N-EG00-R005 (II13.54) Elektrolabor Zeile B

**3.7.10 Medieneinspeisepunkt: Tragkonstruktion mit Verkleidung**
Medienzuführung am Medieneinspeisepunkt zur Laborzeile

Tragkonstruktion mit horizontalen Halteschienen zur Befestigung der vorgesehenen Elektromedien ab Oberkante Laborzeile bis zur Übergabehöhe der Medien gem. Vorbemerkungen/Plänen, die Breite der Konstruktion beträgt 300 mm, revisionierbare Verkleidung
Menge: 1,000 St

**3.7.20 Medienkanal an bauseitiger Tragkonstruktion, lfdm**
Medienkanal inkl.
- Anschlüssen und Entnahmestellen gem. separater Positionen
- Querverrohrung und Verkabelung aller aufgeführten Medien, sowie der durchlaufenden Medien gem. Grundriss und/oder Ansicht, bzw. weiteren daran anschließenden LV-Positionen
- Durchführen bauseitiger Zuleitungen
- Anbindung an bauseitige Medien (Ver- und Entsorgung) und Medienschacht

Montagehöhe: UK 2,3 m über OKFF
Medienausstattung: in separater Position
Menge: 2,400 m

**3.7.30 Medienkanal: Zwischenbrett, lfdm**
Für Medienkanal Pos. 3.7.20
Zwischenbrett zur Montage an bauseitiger Tragkonstruktion, lfm

Höhe entsprechend Notwenigkeit der Befestigung des vorbeschriebenen Medienkanals an bauseitiger Tragkonstruktion, ca. 525mm

Material: Melaminbrett mit umlaufender PP-Kante

Dicke: ca. 22mm

Farbe: entsprechend Farbe des Medienkanals

Preis pro Laufmeter
Menge: 2,600 m

**3.7.40 Medienkanal: Zwischenbrett, lfdm**
Für Medienkanal Pos. 3.7.20
Zwischenbrett zur Montage an bauseitiger Tragkonstruktion, lfm

Höhe entsprechend Notwenigkeit der Befestigung des vorbeschriebenen Medienkanals an bauseitiger Tragkonstruktion, ca. 525mm

Material: Melaminbrett mit umlaufender PP-Kante

Dicke: ca. 22mm

Farbe: entsprechend Farbe des Medienkanals

Preis pro Laufmeter
Menge: 0,350 m

**3.7.50 Bestückung Medienzelle/-ampel/-kanal: Elektrokleinverteiler**
Elektrokleinverteiler zur Absicherung der Steckdosen in Medienzelle / -ampel / -kanal, mit 1 x Fi-Schalter, 4-pol., 40 A/30 mA, LSS anteilig in der Bestückung enthalten
Menge: 1,000 St

**3.7.60 Bestückung Medienzelle/-ampel/-kanal: Elektro 230V**
Steckdose Elektro 230V, 3 x 2,5 mm², inkl. Zuleitung ab MEP bzw. ab Elektrokleinverteiler, LSS anteilig
Menge: 8,000 St

**3.7.70 Bestückung Medienzelle/-ampel/-kanal: Leerdose EDV**
Leerdose für EDV oder andere bauseitige Einbauteile
Menge: 1,000 St

**3.7.80 Bestückung Medienzelle/-ampel/-kanal: Entnahmearmatur techn. Gas**
Entnahmearmatur technisches Gas oder Druckluft gem. Plan, bestehend aus Vorabsperrung und Druckregler mit Manometer, sowie Feinregulierung, inkl. Zuleitung ab MEP bzw. Anbindung an das Verteilnetz
Menge: 1,000 St

#### 3.8 N-EG00-R005 (II13.54) Elektrolabor Zeile C

**3.8.10 Medienkanal an bauseitiger Tragkonstruktion, lfdm**
Medienkanal inkl.
- Anschlüssen und Entnahmestellen gem. separater Positionen
- Querverrohrung und Verkabelung aller aufgeführten Medien, sowie der durchlaufenden Medien gem. Grundriss und/oder Ansicht, bzw. weiteren daran anschließenden LV-Positionen
- Durchführen bauseitiger Zuleitungen
- Anbindung an bauseitige Medien (Ver- und Entsorgung) und Medienschacht

Montagehöhe: UK 2,3 m über OKFF
Medienausstattung: in separater Position
Menge: 2,400 m

**3.8.20 Medienkanal: Zwischenbrett, lfdm**
Für Medienkanal Pos.: 3.8.10
Zwischenbrett zur Montage an bauseitiger Tragkonstruktion, lfm

Höhe entsprechend Notwenigkeit der Befestigung des vorbeschriebenen Medienkanals an bauseitiger Tragkonstruktion, ca. 525mm

Material: Melaminbrett mit umlaufender PP-Kante

Dicke: ca. 22mm

Farbe: entsprechend Farbe des Medienkanals

Preis pro Laufmeter
Menge: 2,600 m

**3.8.30 Medienkanal: Zwischenbrett, lfdm**
Für Medienkanal Pos.: 3.8.10
Zwischenbrett zur Montage an bauseitiger Tragkonstruktion, lfm

Höhe entsprechend Notwenigkeit der Befestigung des vorbeschriebenen Medienkanals an bauseitiger Tragkonstruktion, ca. 525mm

Material: Melaminbrett mit umlaufender PP-Kante

Dicke: ca. 22mm

Farbe: entsprechend Farbe des Medienkanals

Preis pro Laufmeter
Menge: 0,350 m

**3.8.40 Bestückung Medienzelle/-ampel/-kanal: Elektrokleinverteiler**
Elektrokleinverteiler zur Absicherung der Steckdosen in Medienzelle / -ampel / -kanal, mit 1 x Fi-Schalter, 4-pol., 40 A/30 mA, LSS anteilig in der Bestückung enthalten
Menge: 1,000 St

**3.8.50 Bestückung Medienzelle/-ampel/-kanal: Elektro 230V**
Steckdose Elektro 230V, 3 x 2,5 mm², inkl. Zuleitung ab MEP bzw. ab Elektrokleinverteiler, LSS anteilig
Menge: 8,000 St

**3.8.60 Bestückung Medienzelle/-ampel/-kanal: Leerdose EDV**
Leerdose für EDV oder andere bauseitige Einbauteile
Menge: 1,000 St

**3.8.70 Bestückung Medienzelle/-ampel/-kanal: Entnahmearmatur techn. Gas**
Entnahmearmatur technisches Gas oder Druckluft gem. Plan, bestehend aus Vorabsperrung und Druckregler mit Manometer, sowie Feinregulierung, inkl. Zuleitung ab MEP bzw. Anbindung an das Verteilnetz
Menge: 1,000 St

#### 3.9 N-EG00-R005 (II13.54) Elektrolabor Zeile D

**3.9.10 Medieneinspeisepunkt: Tragkonstruktion mit Verkleidung**
Medienzuführung am Medieneinspeisepunkt zur Laborzeile

Tragkonstruktion mit horizontalen Halteschienen zur Befestigung der vorgesehenen Sanitär- und Elektromedien ab Oberkante Laborzeile bis zur Übergabehöhe der Medien gem. Vorbemerkungen/Plänen, die Breite der Konstruktion beträgt 400 mm, revisionierbare Verkleidung
Menge: 1,000 St

**3.9.20 Medienkanal wandhängend, lfdm**
Medienkanal wandhängend inkl.
- Anschlüssen und Entnahmestellen gem. separater Positionen
- Querverrohrung und Verkabelung aller aufgeführten Medien, sowie der durchlaufenden Medien gem. Grundriss und/oder Ansicht, bzw. weiteren daran anschließenden LV-Positionen
- Durchführen bauseitiger Zuleitungen
- Anbindung an bauseitige Medien (Ver- und Entsorgung) und Medienschacht

Montagehöhe: bis UK 2,2 m über OKFF
Medienausstattung: in separater Position
Menge: 4,200 m

**3.9.30 Bestückung Elektrokanal: Elektrokleinverteiler**
Elektrokleinverteiler zur Absicherung der Steckdosen im Elektrokanal, mit 1 x Fi-Schalter, 4-pol., 40 A/30 mA, LSS anteilig in der Bestückung enthalten
Menge: 1,000 St

**3.9.40 Bestückung Medienzelle/-ampel/-kanal: Leerdose EDV**
Leerdose für EDV oder andere bauseitige Einbauteile
Menge: 2,000 St

**3.9.50 Bestückung Medienzelle/-ampel/-kanal: Elektro 230V**
Steckdose Elektro 230V, 3 x 2,5 mm², inkl. Zuleitung ab MEP bzw. ab Elektrokleinverteiler, LSS anteilig
Menge: 16,000 St

**3.9.60 Bestückung Medienzelle/-ampel/-kanal: Entnahmearmatur techn. Gas**
Entnahmearmatur technisches Gas oder Druckluft gem. Plan, bestehend aus Vorabsperrung und Druckregler mit Manometer, sowie Feinregulierung, inkl. Zuleitung ab MEP bzw. Anbindung an das Verteilnetz
Menge: 1,000 St

**3.9.70 Punktabsaugung mit Absaugarm, Rohrdurchmesser = 75 mm**
Punktabsaugung mit Absaugarm

- je Einbauort gem. Plan entweder für Decken- oder Montage an Wand bzw. Medienzelle
- bei Deckenmontage: inkl. Deckensockelkasten bzw. Deckenhalterung mit integrierter Abluftführung, Länge Deckenhalterung nach baulicher Erfordernis gem. Einbauposition, Abluftanschluss DN 75
- bei Wandmontage: inkl. Halterung für Montage an Wand oder Medienzelle, inkl. Steigekanal und Abluftanschluss DN 75
- bei Montage an Medienzelle: inkl. Halterung für Montage an Medienzelle, inkl. Ständerverlängerung und UK für die Montage von Halterung und Steigekanal, inkl. Steigekanal und Abluftanschluss DN 75
- Absauggelenkarm mit Drehgelenk horizontal min. 180 Grad schwenkbar und mit 3 integrierten Gelenken einstellbar
- Rohre zur Abluftführung aus eloxiertes Aluminium
- Gelenke aus Polypropylen (PP), Gewindestange und Federn aus rostfreiem, säurebeständigem Stahl
- Saugstrahlreduzierung mit Drosselklappe
- Volumenstromregler bauseits bzw. in separater Position
- Einbauhöhe: ca. 2.200 m über OKF (Höhe Drehgelenk)
- Reichweite Höhe:  min. 700 mm über OKF - 2.000 mm über OKF
- Reichweite Radius: min. 900 mm bei AH 900
- Rohrleitungssystem d = ca. 75-80 mm
- Abluftmenge ca. 80 - 150 m3/h

- Absaughaube rund, Durchmesser 400 mm, transparent

angeboten wird:

Fabrikat / Typ: '........

................................' vom Bieter einzutragen
Menge: 1,000 St

#### 3.10 N-EG00-R006 (II12.30) Labor Probenvorbereitung Zeile A

**3.10.10 Medieneinspeisepunkt: Tragkonstruktion mit Verkleidung**
Medienzuführung am Medieneinspeisepunkt zur Laborzeile

Tragkonstruktion mit horizontalen Halteschienen zur Befestigung der vorgesehenen Sanitär- und Elektromedien ab Oberkante Laborzeile bis zur Übergabehöhe der Medien gem. Vorbemerkungen/Plänen, die Breite der Konstruktion beträgt 700 mm, revisionierbare Verkleidung
Menge: 1,000 St

**3.10.20 Medienzelle wandständig, b/h = 900 / 1.800 mm**
Medienzelle wandständig inkl.
- Querverrohrung und Verkabelung aller aufgeführten Medien, sowie der durchlaufenden Medien gem. Grundriss und/oder Ansicht, bzw. weiteren daran anschließenden LV-Positionen
- Durchführen bauseitiger Zuleitungen

Höhe: ca. 1.800 mm
Arbeitshöhe: 900 / 750 mm
Breite: 900 mm
Tiefe: ca.75 mm
Ausführung: teilverblendet S2
Zubehör: 2 x Glasplatte als Reagenzienablage inkl. Ausleger und Stativhalter
Medienausstattung: in separater Position
Menge: 1,000 St

**3.10.30 Medienzelle wandständig, b/h = 1.800 / 1.800 mm**
Medienzelle wandständig inkl.
- Querverrohrung und Verkabelung aller aufgeführten Medien, sowie der durchlaufenden Medien gem. Grundriss und/oder Ansicht, bzw. weiteren daran anschließenden LV-Positionen
- Durchführen bauseitiger Zuleitungen

Höhe: 1.800 mm
Arbeitshöhe: 900 / 750 mm
Breite: 1.800 mm
Tiefe: ca. 75 mm
Ausführung: teilverblendet S2
Zubehör: 2 x Glasplatte als Reagenzienablage inkl. Ausleger und Stativhalter
Medienausstattung: in separater Position
Menge: 1,000 St

**3.10.40 Bestückung Medienzelle/-ampel/-kanal: Elektrokleinverteiler**
Elektrokleinverteiler zur Absicherung der Steckdosen in Medienzelle / -ampel / -kanal, mit 1 x Fi-Schalter, 4-pol., 40 A/30 mA, LSS anteilig in der Bestückung enthalten
Menge: 1,000 St

**3.10.50 Bestückung Medienzelle/-ampel/-kanal: Elektro 230V**
Steckdose Elektro 230V, 3 x 2,5 mm², inkl. Zuleitung ab MEP bzw. ab Elektrokleinverteiler, LSS anteilig
Menge: 4,000 St

**3.10.60 Bestückung Medienzelle/-ampel/-kanal: Elektro 230V Untertisch**
Steckdose Elektro 230V, 3 x 2,5 mm², inkl. Zuleitung ab MEP bzw. ab Elektrokleinverteiler, LSS anteilig, Positionierung Untertisch, inkl. Unterkonstruktion
Menge: 2,000 St

**3.10.70 Bestückung Medienzelle/-ampel/-kanal: Leerdose EDV**
Leerdose für EDV oder andere bauseitige Einbauteile
Menge: 1,000 St

**3.10.80 Handwaschbecken, b/t/h = 600 / 900 / 900 mm, Sockelunterbau**
Sockelunterbau mit Handwaschbecken

Abmessungen: b/t = 600 / 900 mm
Arbeitshöhe: 900 mm
Tragkonstruktion:
- Sockelunterbauten fest eingebaut
- 1 Flügeltüren, Anschlag nach Zeichnung
Arbeitsplatte:
- mineralorganischer Verbundwerkstoff, ggf. mit Höhenausgleich zu nebenstehender Arbeitsplatte
- 1 x Tischbohrungen für Armaturen
- 1 x Tischbohrung für Augendusche
Spülbecken: 1 x Handwaschbecken rund aus mineralorganischem Verbundwerkstoff, Durchmesser ca. 400 mm, Tiefe ca. 200 mm
Armatur:
- 1 x WNC/WNH Armhebel-Mischbatterie, Perlator
Zubehör:
- 1 x Augendusche untemperiert, einstrahlig inkl. Druckminderer in den Zuleitungen der Armaturen und der Augendusche zur Mengenreduzierung und deren Einregulierung im Rahmen der Inbetriebnahme
- Festanschluss Kondensatableitung unterhalb der Spüle sowie Steigrohr bis OK Möbel mit Trichter
Menge: 1,000 St

**3.10.90 Laborspüle, TK, b/t/h = 1.200 / 900 / 900 mm, Sockelunterbau, FT**
Laborspüle inkl. aller Ver- und Entsorgungsleitungen, sowie Anschluss an Medienverrohrung vorab beschriebener Medienzelle

Abmessungen: b/t = 1.200 / 900 mm
Arbeitshöhe: 900 mm
Maße Spülbecken: b/t/h = 400 / 400 / 250 mm
Tragkonstruktion:
- Sockelunterbauten fest eingebaut
- 2 Flügeltüren, Anschlag nach Zeichnung
Arbeitsplatte Spüle:
- Steinzeug mit umlaufendem Wulstrand und Ablaufrillen
- 1 x Beckenausschnitt
- 2 x Tischbohrungen für Armaturen
Spülbecken: 1 x Becken aus Techn. Keramik, von oben in die Arbeitsplatte eingesetzt
Armaturen:
- Standarmaturen
- 1 x WNC/WNH Armhebel-Mischbatterie, Perlator
- 1 x WDC, Schlauchtülle
Zubehör:
- 1 x Standrohr
- Festanschluss Kondensatableitung unterhalb der Spüle sowie Steigrohr bis OK Möbel mit Trichter
Menge: 1,000 St

**3.10.100 Spüle: Abfallsammler für Papierhandtücher im Spülenunterbau**
Für vorbeschriebene Spüle (Pos. 3.10.100): Abfallsammler im Spülenunterbau zum Sammeln von Papierhandtüchern:
- eine Flügeltür des Spülenunterbau mit Ausschnitt, oval, als Einwurf für benutzte Papierhandtücher
- 1 x Abfallsammler für benutzte Papierhandtücher, Metallkorb, beschichtet, zum Einstellen in den Spülenunterbau
Menge: 1,000 St

**3.10.110 Spüle: Durchlauferhitzer 11 KW, Untertischmontage**
Durchlauferhitzer inkl. Anschlussmaterial und Zuleitung, zum Einbau in vorbezeichnete Spüle (Pos. 3.10.100)

Gerät: Durchlauferhitzer zur Warmwassererzeugung
Ausführung: Untertischgerät, druckfeste Ausführung, Blankdraht-Heizelemente
Leistung: 11 KW
Temperaturbereich: ca. 30°C - 60°C
Leistung: ca. 5  l / min
Regelung: elektronisch geregelt, Temperatur stufenlos einstellbar
Energieeffizienzklasse: A
Stromversorgung: 400V 16A,  inkl. Zuleitung ab MEP bzw. ab Elektrokleinverteiler, LSS anteilig

angeboten wird:

Fabrikat / Typ: '........

................................' vom Bieter einzutragen
Menge: 1,000 St

**3.10.120 Spüle: Seifen- / Desinfektionsmittel- / Papierhandtuchspender, Edelstahl**
Für vorbeschriebene Spüle (Pos. 3.10.100):

1 x Seifenspender 500 ml, Edelstahl
1 x Desinfektionsmittelspender 500 ml, Edelstahl
1 x Spender Hautpflegemittel  500 ml, Edelstahl

angeboten wird:

Fabrikat / Typ: '........

................................' vom Bieter einzutragen

1 x Papierhandtuchspender, 500-800 Blatt, Edelstahl

angeboten wird:

Fabrikat / Typ: '........

................................' vom Bieter einzutragen
Menge: 1,000 St

**3.10.130 Halterung für Seifen- und Desinfektionsmittelspender zur Befestigung an Spritzschutz**
Halterung für Seifen- und Desinfektionsmittelspender

Ausführung:
HPL-Platte (Höhe und Breite bündig mit Seifen- und Desinfektionsmittelspender)
Art der Befestigung:
Die Halterung wird über den Spritzschutz gehängt und mittels Stellschrauben verklemmt
Menge: 1,000 St

**3.10.140 Spüle: Spritzschutz Glastrennwand, t = 700 mm**
Glastrennwand als Spritzschutz zur Abtrennung vorbezeichneter Laborspüle (Pos. 3.10.100) vom danebenliegenden Laborarbeitstisch

Abmessungen: t/h = ca. 700 / ca. 500 mm
Material: Sicherheitsglas 5 mm
Ausführung: Ecken abgerundet
Menge: 1,000 St

**3.10.150 Spüle: Abfallsammler für Papierhandtücher im Spülenunterbau**
Für vorbeschriebene Spüle (3.10.100): Abfallsammler im Spülenunterbau zum Sammeln von Papierhandtüchern:
- eine Flügeltür des Spülenunterbau mit Ausschnitt, oval, als Einwurf für benutzte Papierhandtücher
- 1 x Abfallsammler für benutzte Papierhandtücher, Metallkorb, beschichtet, zum Einstellen in den Spülenunterbau
Menge: 1,000 St

**3.10.160 Spüle: Abtropfboard, klein**
Für zu vorbeschriebener Spüle (3.10.100): 1 x Abtropfboard mit ca. 18 Abtropfstäben, mit Abtropfrinne und Ablaufschlauch, Abtropfboard und -stäbe aus Polypropylen
Menge: 1,000 St

**3.10.170 Laborarbeitstisch, Melamin, b/t = 900 / 900, AH 900 mm**
Laborarbeitstisch inkl. Tragkonstruktion

Abmessungen:
- b = 900 mm
- t = 900 mm als Systemtiefe
t = 900 mm bei Ausführung ohne rückseitige Medienzelle, vor Medienzellen Gesamttiefe inkl. Zelle t = 900 mm mit Tischplatte jedoch min. t = 800 mm
- Arbeitshöhe: 900 mm
Tragkonstruktion: C bzw. H-Fuß-Gestell aus Stahlrohr gem. Plan
Arbeitsplatte: Melamin mit PP-Kante
Ausstattung: Tiefenanschlag für Rollcontainer
Menge: 1,000 St

**3.10.180 Tischplatte: Arbeitsplatte TK/Wulst, b = 900 mm**
Zur vorbeschriebenen Laborzeile (3.10.170): Arbeitsplatte Steinzeug

Abmessungen: b = 900 mm
Arbeitsplatte: Steinzeug mit umlaufendem Wulstrand, am Übergang zu angrenzenden Steinzeugplatten ohne Wulstrand
Menge: 1,000 St

**3.10.190 Laborabzug, b = 1.500 mm**
Laborabzug als Abluftabzug gemäß DIN EN 14175, inkl.
- Querverrohrung und Verkabelung aller aufgeführten Medien, sowie der durchlaufenden Medien gem. Grundriss und/oder Ansicht, bzw. weiteren anschließenden LV-Positionen
- Durchführen bauseitiger Zuleitungen
- Anbindung an bauseitige Medien (Ver- und Entsorgung), bzw. bereits angebundene Medienträger

Ausführung: Tischabzug
Tragkonstruktion: H-Fuß-Gestell aus Stahlrohr
Arbeitsplatte: Technische Keramik mit umlaufendem Wulstrand
Abmessungen: b/t/h= 1.500 / 900 / 2.700 mm
Arbeitshöhe: 900 mm
Innenauskleidung: Melamin
Medien: in separater Position

Ausstattung:
FAZ / Funktionsüberwachung
- verglastes Kopfteil
- geteilter Querschieber
Menge: 1,000 St

**3.10.200 Abzug: Volumenstromregler mit Regelung, PP**
Für vorbeschriebenen Abzug (Pos. 3.10.190):
schnelllaufender variabler Volumenstromregler mit Steuerung zum Betrieb des Abzugs mit variablem Luftstrom nach DIN EN 14175, zur Montage am Abluftstutzen des vorbezeichneten Abzuges, mit integrierter Funktionsüberwachung nach EN 14175. Preisunterschied gegenüber Ausführung mit FAZ / Funktionsüberwachung.

Bestandteile:
- Netzteil 230 V und Pufferbatterie
- Bedientableau mit Einbau in der Abzugsblende
- mikroprozessorgesteuerte Regelung
- Volumenstromregler
- Sensorik Luftmengenerfassung
- Sensorik Fenstererfassung vertikal
- Sensorik für die Erfassung der horizontalen Querschieber

Schnittstellen:
- frei parametrierbare digitale und analoge Ein- und Ausgänge
- Parametrierung gem. Vorgabe AG
- Schnittstelle Anbindung Gruppencontroller
- Steuerung Ventilator bei Abzügen mit Stützstrahltechnik

Standardsignale MSR:
- Ausgang Signal aktueller Abluftbedarf
- Eingang Signal Nachtabsenkung
- Ausgang Signal Störmeldung

Regelungsart:
- vollvariable Regelung

Funktionen Bedientableau:
- Betriebszustand (max, reduziert, aus)
- akustischer und optischer Alarm
- Reset-Taste zur Quittierung des akustischen Alarms
- Licht ein/aus

Volumenstromregler:
- Material Polypropylen (PP)
- lageunabhängig
- Drosselklappe mit Motor-Rohrregler Abluft
- Stellgeschwindigkeit der Regelklappe max. 3 sek für 90 Grad
- sehr hohe Mess- und Regelgenauigkeit (besser als 5%)
- mit Flansch / Muffe je nach Einbausituation

die Leistung beinhaltet:
- Verkabelung zwischen allen Komponenten
- Auflegen der bauseitigen Steuerleitungen
- Auflegen der bauseitigen Spannungsversorgung
- Inbetriebnahme

angeboten wird:

Fabrikat / Typ: '........

................................' vom Bieter einzutragen

Funktionsbeschreibung Sensorik (Art der Messwerterfassung, z.B.
Luftgeschwindigkeit, Druckdifferenz, etc.):

Wert '........

................................' vom Bieter einzutragen
Menge: 1,000 St

**3.10.210 Abzug: Schließeinrichtung für Frontschieber, mit Bewegungsmelder**
Für vorbeschriebenen Abzug (Pos. 3.10.190): automatische Schließeinrichtung für das Front-Schiebefenster, inkl:
- Schiebefenster-Controller / Steuerung
- Motor-Getriebe-Einheit
- Positionsgeber
- Verkabelung
- PIR-Bewegungsmelder
Bei 2-teiligen Schiebern muss die Schließeinrichtung auf beide Schieberteile wirken und das Front-Schiebefenster in ganzer Höhe öffnen bzw. schließen. Die automatische Schließeinrichtung wirkt nicht auf die Querschieber.
Menge: 1,000 St

**3.10.220 Bestückung Abzug: Elektro 230V**
Steckdose Elektro 230V, 3 x 2,5 mm², inkl. Zuleitung ab MEP bzw. ab Elektrokleinverteiler, Einbau in der Abzugsrückwand, von außen schaltbar, LSS anteilig
Menge: 4,000 St

**3.10.230 Bestückung Abzug: Elektro 230V, Abzugsfront**
Steckdose Elektro 230V, 3 x 2,5 mm², inkl. Zuleitung ab MEP bzw. ab Elektrokleinverteiler, Einbau in die Abzugsfront, LSS anteilig
Menge: 4,000 St

**3.10.240 Unterbau Abzug: Säure/Laugen, b/t/h = RM 600 / 650 / 600 mm, FT**
Säure-/Laugenunterbau zum Einbau unter Abzügen

Abmessungen: b/t/h = RM 600 (ca. 550) / ca. 650 / ca. 600 mm
Arbeitshöhe Abzug: 900 mm

Ausführung:
- eingeschobener Sockelunterbau
- Flügeltür
- alle verwendeten Bauteile und Oberflächen korrosionsbeständig, insbesondere auch alle Auszüge und Beschläge
- 2 Fachböden herausziehbar mit PP-Auffangwannen
- abschließbar
- inkl. Steigkanal zum Anschluss an das bauseitige Lüftungssystem
- Volumenstromregler bauseits bzw. in separater Position
Menge: 1,000 St

**3.10.250 Unterbau Abzug: Säure/Laugen, b/t/h = RM 900 / 650 / 600 mm, FT**
Säure-/Laugenunterbau zum Einbau unter Abzügen

Abmessungen: b/t/h = RM 900 (ca. 850) / ca. 650 / ca. 600 mm
Arbeitshöhe Abzug: 900 mm

Ausführung:
- eingeschobener Sockelunterbau
- 2 Flügeltüren
- alle verwendeten Bauteile und Oberflächen korrosionsbeständig, insbesondere auch alle Auszüge und Beschläge
- 2 Fachböden herausziehbar mit PP-Auffangwannen
- abschließbar
- inkl. Steigkanal zum Anschluss an das bauseitige Lüftungssystem
- Volumenstromregler bauseits bzw. in separater Position
Menge: 1,000 St

**3.10.260 Rollunterbau, b = RM 600 mm, AH 900 mm, 4 SK**
rollbarer Unterbau als Stauraum zu vorbezeichneter Labortischzeile

Breite: RM 600 mm (je nach Einbauort ca. 550 - 600 mm)
Tiefe: ca. 550 mm
Höhe: ca. 850 mm (Einbau unter Labortisch mit AH 900 mm)
Ausführung:
- rollbar
- 4 Schubkästen
Ausstattung:
- 4 Lenkrollen
Menge: 1,000 St

#### 3.11 N-EG00-R006 (II12.30) Labor Probenvorbereitung Zeile B

**3.11.10 Medieneinspeisepunkt: Tragkonstruktion mit Verkleidung**
Medienzuführung am Medieneinspeisepunkt zur Laborzeile

Tragkonstruktion mit horizontalen Halteschienen zur Befestigung der vorgesehenen Elektromedien ab Oberkante Laborzeile bis zur Übergabehöhe der Medien gem. Vorbemerkungen/Plänen, die Breite der Konstruktion beträgt 300 mm, revisionierbare Verkleidung
Menge: 1,000 St

**3.11.20 Medienzelle Doppelarbeitstisch, b/h = 1.200 / 1.800 mm**
Medienzelle freistehend für Doppelarbeitstisch, beidseitig für Medienbestückung ausgelegt, beidseitig Labortische anstellbar, inkl.
- Querverrohrung und Verkabelung aller aufgeführten Medien, sowie der durchlaufenden Medien gem. Grundriss und/oder Ansicht, bzw. weiteren daran anschließenden LV-Positionen
- Durchführen bauseitiger Zuleitungen

Höhe: ca. 1.800 mm
Arbeitshöhe: 900 / 750 mm
Breite: 1.200 mm
Tiefe: ca. 90 mm
Ausführung: teilverblendet S2
Zubehör: 2 x Glasplatte beidseitig als Reagenzienablage inkl. Ausleger und Stativhalter
Medienausstattung: in separater Position
Menge: 2,000 St

**3.11.30 Bestückung Medienzelle/-ampel/-kanal: Elektrokleinverteiler**
Elektrokleinverteiler zur Absicherung der Steckdosen in Medienzelle / -ampel / -kanal, mit 1 x Fi-Schalter, 4-pol., 40 A/30 mA, LSS anteilig in der Bestückung enthalten
Menge: 1,000 St

**3.11.40 Bestückung Medienzelle/-ampel/-kanal: Elektro 230V**
Steckdose Elektro 230V, 3 x 2,5 mm², inkl. Zuleitung ab MEP bzw. ab Elektrokleinverteiler, LSS anteilig
Menge: 8,000 St

**3.11.50 Bestückung Medienzelle/-ampel/-kanal: Elektro 230V Untertisch**
Steckdose Elektro 230V, 3 x 2,5 mm², inkl. Zuleitung ab MEP bzw. ab Elektrokleinverteiler, LSS anteilig, Positionierung Untertisch, inkl. Unterkonstruktion
Menge: 2,000 St

**3.11.60 Bestückung Medienzelle/-ampel/-kanal: Leerdose EDV**
Leerdose für EDV oder andere bauseitige Einbauteile
Menge: 1,000 St

**3.11.70 Oberschrank, b/t = 1.200 / 350 mm, FT**
Hängeschrank, geschlossen, Montage an Wänden oder Medienzellen

Abmessungen: b/t/h= 1.200 / 350 / 720 mm
Ausführung: 2 Flügeltüren, Mittelwand
Ausstattung: 2x1 Fachboden, höhenverstellbar
bei Montage an Medienzellen inkl. Ständerverlängerungen und Traversen als Unterkonstruktion
Menge: 2,000 St

**3.11.80 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 2,000 St

**3.11.90 Tischplatte: Arbeitsplatte TK/Wulst, b = 1.200 mm**
Zur vorbeschriebenen Laborzeile (Pos. 3.11.80): Arbeitsplatte Steinzeug

Abmessungen: b = 1.200 mm
Arbeitsplatte: Steinzeug mit umlaufendem Wulstrand, am Übergang zu angrenzenden Steinzeugplatten ohne Wulstrand
Menge: 2,000 St

**3.11.100 Rollunterbau, b = RM 600 mm, AH 900 mm, 4 SK**
rollbarer Unterbau als Stauraum zu vorbezeichneter Labortischzeile

Breite: RM 600 mm (je nach Einbauort ca. 550 - 600 mm)
Tiefe: ca. 550 mm
Höhe: ca. 850 mm (Einbau unter Labortisch mit AH 900 mm)
Ausführung:
- rollbar
- 4 Schubkästen
Ausstattung:
- 4 Lenkrollen
Menge: 1,000 St

**3.11.110 Rollunterbau, b = RM 600 mm, AH 900 mm, FT**
rollbarer Unterbau als Stauraum zu vorbezeichneter Labortischzeile

Breite: RM 600 mm (je nach Einbauort ca. 550 - 600 mm)
Tiefe: ca. 550 mm
Höhe: ca. 850 mm (Einbau unter Labortisch mit AH 900 mm)
Ausführung:
- rollbar
- 1 Flügeltür
Ausstattung:
- 4 Lenkrollen
- 2 Fachböden, höhenverstellbar
Menge: 1,000 St

#### 3.12 N-EG00-R006 (II12.30) Labor Probenvorbereitung Zeile C

**3.12.10 Bestückung Medienzelle/-ampel/-kanal: Elektrokleinverteiler**
Elektrokleinverteiler zur Absicherung der Steckdosen in Medienzelle / -ampel / -kanal, mit 1 x Fi-Schalter, 4-pol., 40 A/30 mA, LSS anteilig in der Bestückung enthalten
Menge: 1,000 St

**3.12.20 Bestückung Medienzelle/-ampel/-kanal: Elektro 230V**
Steckdose Elektro 230V, 3 x 2,5 mm², inkl. Zuleitung ab MEP bzw. ab Elektrokleinverteiler, LSS anteilig
Menge: 12,000 St

**3.12.30 Bestückung Medienzelle/-ampel/-kanal: Elektro 230V Untertisch**
Steckdose Elektro 230V, 3 x 2,5 mm², inkl. Zuleitung ab MEP bzw. ab Elektrokleinverteiler, LSS anteilig, Positionierung Untertisch, inkl. Unterkonstruktion
Menge: 2,000 St

**3.12.40 Bestückung Medienzelle/-ampel/-kanal: Leerdose EDV**
Leerdose für EDV oder andere bauseitige Einbauteile
Menge: 2,000 St

**3.12.50 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 2,000 St

**3.12.60 Tischplatte: Arbeitsplatte TK/Wulst, b = 1.200 mm**
Zur vorbeschriebenen Laborzeile (Pos. 3.12.50): Arbeitsplatte Steinzeug

Abmessungen: b = 1.200 mm
Arbeitsplatte: Steinzeug mit umlaufendem Wulstrand, am Übergang zu angrenzenden Steinzeugplatten ohne Wulstrand
Menge: 2,000 St

**3.12.70 Rollunterbau, b = RM 600 mm, AH 900 mm, 4 SK**
rollbarer Unterbau als Stauraum zu vorbezeichneter Labortischzeile

Breite: RM 600 mm (je nach Einbauort ca. 550 - 600 mm)
Tiefe: ca. 550 mm
Höhe: ca. 850 mm (Einbau unter Labortisch mit AH 900 mm)
Ausführung:
- rollbar
- 4 Schubkästen
Ausstattung:
- 4 Lenkrollen
Menge: 1,000 St

**3.12.80 Rollunterbau, b = RM 600 mm, AH 900 mm, FT**
rollbarer Unterbau als Stauraum zu vorbezeichneter Labortischzeile

Breite: RM 600 mm (je nach Einbauort ca. 550 - 600 mm)
Tiefe: ca. 550 mm
Höhe: ca. 850 mm (Einbau unter Labortisch mit AH 900 mm)
Ausführung:
- rollbar
- 1 Flügeltür
Ausstattung:
- 4 Lenkrollen
- 2 Fachböden, höhenverstellbar
Menge: 1,000 St

**3.12.90 Oberschrank, b/t = 1.200 / 350 mm, FT**
Hängeschrank, geschlossen, Montage an Wänden oder Medienzellen

Abmessungen: b/t/h= 1.200 / 350 / 720 mm
Ausführung: 2 Flügeltüren, Mittelwand
Ausstattung: 2x1 Fachboden, höhenverstellbar
bei Montage an Medienzellen inkl. Ständerverlängerungen und Traversen als Unterkonstruktion
Menge: 2,000 St

#### 3.13 N-EG00-R006 (II12.30) Labor Probenvorbereitung Zeile D

**3.13.10 Medieneinspeisepunkt: Tragkonstruktion mit Verkleidung**
Medienzuführung am Medieneinspeisepunkt zur Laborzeile

Tragkonstruktion mit horizontalen Halteschienen zur Befestigung der vorgesehenen Elektromedien ab Oberkante Laborzeile bis zur Übergabehöhe der Medien gem. Vorbemerkungen/Plänen, die Breite der Konstruktion beträgt 300 mm, revisionierbare Verkleidung
Menge: 1,000 St

**3.13.20 Elektrokanal aus Aluminium, pulverbeschichtet, 1-zügig**
Elektrokanal aus Aluminium, pulverbeschichtet, Farbe weiß, 1-zügig, mit Trennsteg

Höhe: ca. 170 mm
Montagehöhe: bis UK 2,2 m über OKFF
Ausführung: mit Trennsteg
Bestückung: gem. gesonderten Positionen
Absicherung: gem. gesonderter Position, sonst bauseits abgesichert
Abdeckung: an die Bestückung anzupassen
Menge: 2,800 m

**3.13.30 Bestückung Elektrokanal: Elektrokleinverteiler**
Elektrokleinverteiler zur Absicherung der Steckdosen im Elektrokanal, mit 1 x Fi-Schalter, 4-pol., 40 A/30 mA, LSS anteilig in der Bestückung enthalten
Menge: 1,000 St

**3.13.40 Bestückung Elektrokanal: Elektro 230V**
Steckdose Elektro 230V, 3 x 2,5 mm², inkl. Zuleitung ab MEP bzw. ab Elektrokleinverteiler, LSS anteilig
Menge: 2,000 St

**3.13.50 Bestückung Elektrokanal: Elektro 230V NE**
Steckdose Elektro 230V, Farbe nach Abstimmung mit Nutzer
Menge: 4,000 St

**3.13.60 Bestückung Elektrokanal: Leerdose EDV**
Leerdose für EDV oder andere bauseitige Einbauteile
Menge: 2,000 St

**3.13.70 Metallregal, verzinkt, b/t/h = 900 / 600 / 2.000 mm**
Metallregal als Fachbodenregal, Tiefe 600 mm, Profile und Böden verzinkt, Traglast je Boden min. 100 kg, Böden im Abstand von 25 mm schraublos höhenverstellbar, 5 Böden je Feld, bei Wandaufstellung mit Wandbefestigung / Kippsicherung, Aussteifung über Diagonalstreben oder Traversen

angeboten wird:

Fabrikat / Typ: '........

................................' vom Bieter einzutragen
Menge: 1,000 St

#### 3.14 N-EG00-R007 (II12.32B) Kühl-/Tiefkühlzelle Zeile A

**3.14.10 Metallregalanlage, Edelstahl, t/h = 600 / 2.000 mm, lfdm**
Metallregalanlage als Fachbodenregal als Stecksystem, bestehend aus Grundregal und Anbauregal(en), Tiefe 600 mm, Profile und Böden Edelstahl V2A, Traglast je Boden min. 100 kg, Böden im Abstand von 25 mm schraublos höhenverstellbar, 5 Böden je Feld, bei Wandaufstellung mit Wandbefestigung / Kippsicherung, Aussteifung über Diagonalstreben oder Traversen

angeboten wird:

Fabrikat / Typ:

'........................................'
vom Bieter einzutragen
Menge: 3,000 m

**3.14.20 Metallregalanlage: Anschluss an PA**
Für vorbeschriebenen Metallregalanlage (Pos. 3.14.10): Anschluss an Potentialausgleich / Erdung, inkl. Zuleitung ab MEP, Verbindung der einzelnen Regalelemente untereinander über Kabelbrücken oder Überleitungen, Verlegung von Zuleitungen und Überleitungen außerhalb der Metrallregalanlage im Hüllrohr aufputz, Ausführung entsprechend ATEX Vorgaben für die Anforderungen des jeweiligen Aufstellbereichs.
Menge: 1,000 St

#### 3.15 N-EG00-R007 (II12.32B) Kühl-/Tiefkühlzelle Zeile B

**3.15.10 Laborarbeitstisch, Melamin, b/t = 900 / 750, AH 900 mm**
Laborarbeitstisch inkl. Tragkonstruktion

Abmessungen:
- b = 900 mm
- t = 750 mm als Systemtiefe
t = 750 mm bei Ausführung ohne rückseitige Medienzelle, vor Medienzellen Gesamttiefe inkl. Zelle t = 750 mm mit Tischplatte jedoch min. t = 650 mm
- Arbeitshöhe: 900 mm
Tragkonstruktion: C bzw. H-Fuß-Gestell aus Stahlrohr gem. Plan
Arbeitsplatte: Melamin mit PP-Kante
Ausstattung: Tiefenanschlag für Rollcontainer
Menge: 1,000 St

**3.15.20 Laborarbeitstisch: Anschluss an PA**
Für vorbeschriebenen Laborarbeitstisch (Pos. 3.15.10): Anschluss an Potentialausgleich / Erdung, inkl. Zuleitung ab MEP, Verbindung der einzelnen Laborzeilenelemente untereinander über Kabelbrücken oder Überleitungen, Verlegung von Zuleitungen und Überleitungen außerhalb der Laborzeilenelemente im Hüllrohr aufputz, Ausführung entsprechend ATEX Vorgaben für die Anforderungen des jeweiligen Aufstellbereichs.
Menge: 1,000 St

**3.15.30 Tischplatte: Arbeitsplatte Edelstahl, b = 900 mm**
Zur vorbeschriebenen Laborzeile (3.15.10): Arbeitsplatte Edelstahl

Abmessungen: b = 900 mm
Arbeitsplatte: Tischplatte mit Edelstahloberfläche auf Trägerplatte
Menge: 1,000 St

**3.15.40 Metallregalanlage, Edelstahl, t/h = 600 / 2.000 mm, lfdm**
Metallregalanlage als Fachbodenregal als Stecksystem, bestehend aus Grundregal und Anbauregal(en), Tiefe 600 mm, Profile und Böden Edelstahl V2A, Traglast je Boden min. 100 kg, Böden im Abstand von 25 mm schraublos höhenverstellbar, 5 Böden je Feld, bei Wandaufstellung mit Wandbefestigung / Kippsicherung, Aussteifung über Diagonalstreben oder Traversen

angeboten wird:

Fabrikat / Typ: '........

................................' vom Bieter einzutragen
Menge: 3,000 m

**3.15.50 Metallregalanlage: Anschluss an PA**
Für vorbeschriebenen Metallregalanlage (Pos. 3.15.40): Anschluss an Potentialausgleich / Erdung, inkl. Zuleitung ab MEP, Verbindung der einzelnen Regalelemente untereinander über Kabelbrücken oder Überleitungen, Verlegung von Zuleitungen und Überleitungen außerhalb der Metallregalanlage im Hüllrohr aufputz, Ausführung entsprechend ATEX Vorgaben für die Anforderungen des jeweiligen Aufstellbereichs.
Menge: 1,000 St

#### 3.16 N-EG00-R008 (III26.43) Probenlager Zeile A

**3.16.10 Regal, b/t/h = 900 / 550 / 2.000 mm**
offenes Regal

Breite: 900 mm
Tiefe: ca. 550 mm
Höhe: ca. 2.000 mm
Ausführung: offen
Ausstattung: 4 feste Fachböden, höhenverstellbar, Wandbefestigung / Kippsicherung
Menge: 1,000 St

**3.16.20 Laborschrank, b/t/h = 900 / 550 / 2.000 mm, FT**
Laborhochschrank

Breite: 900 mm
Tiefe: ca. 550 mm
Höhe: ca. 2.000 mm
Ausführung: 2 Flügeltüren
Ausstattung: 4 Fachböden, höhenverstellbar
Menge: 1,000 St

**3.16.30 Laborschrank, b/t/h = 1.200 / 550 / 2.000 mm, FT**
Laborhochschrank

Breite: 1.200 mm
Tiefe: ca. 550 mm
Höhe: ca. 2.000 mm
Ausführung: 2 Flügeltüren
Ausstattung: 4 Fachböden, höhenverstellbar
Menge: 2,000 St

#### 3.17 N-EG00-R008 (III26.43) Probenlager Zeile B

**3.17.10 Medieneinspeisepunkt: Tragkonstruktion mit Verkleidung**
Medienzuführung am Medieneinspeisepunkt zur Laborzeile

Tragkonstruktion mit horizontalen Halteschienen zur Befestigung der vorgesehenen Elektromedien ab Oberkante Laborzeile bis zur Übergabehöhe der Medien gem. Vorbemerkungen/Plänen, die Breite der Konstruktion beträgt 300 mm, revisionierbare Verkleidung
Menge: 1,000 St

**3.17.20 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 1,000 St

**3.17.30 Medienzelle wandständig, b/h = 900 / 1.800 mm**
Medienzelle wandständig inkl.
- Querverrohrung und Verkabelung aller aufgeführten Medien, sowie der durchlaufenden Medien gem. Grundriss und/oder Ansicht, bzw. weiteren daran anschließenden LV-Positionen
- Durchführen bauseitiger Zuleitungen

Höhe: ca. 1.800 mm
Arbeitshöhe: 900 / 750 mm
Breite: 900 mm
Tiefe: ca.75 mm
Ausführung: teilverblendet S2
Zubehör: 2 x Glasplatte als Reagenzienablage inkl. Ausleger und Stativhalter
Medienausstattung: in separater Position
Menge: 2,000 St

**3.17.40 Elektrokanal aus Aluminium, pulverbeschichtet, 1-zügig**
Elektrokanal aus Aluminium, pulverbeschichtet, Farbe weiß, 1-zügig, mit Trennsteg

Höhe: ca. 170 mm
Montagehöhe: bis UK 2,2 m über OKFF
Ausführung: mit Trennsteg
Bestückung: gem. gesonderten Positionen
Absicherung: gem. gesonderter Position, sonst bauseits abgesichert
Abdeckung: an die Bestückung anzupassen
Menge: 1,200 m

**3.17.50 Bestückung Elektrokanal: Elektrokleinverteiler**
Elektrokleinverteiler zur Absicherung der Steckdosen im Elektrokanal, mit 1 x Fi-Schalter, 4-pol., 40 A/30 mA, LSS anteilig in der Bestückung enthalten
Menge: 1,000 St

**3.17.60 Bestückung Elektrokanal: Elektro 230V**
Steckdose Elektro 230V, 3 x 2,5 mm², inkl. Zuleitung ab MEP bzw. ab Elektrokleinverteiler, LSS anteilig
Menge: 4,000 St

**3.17.70 Bestückung Medienzelle/-ampel/-kanal: Elektro 230V**
Steckdose Elektro 230V, 3 x 2,5 mm², inkl. Zuleitung ab MEP bzw. ab Elektrokleinverteiler, LSS anteilig
Menge: 14,000 St

**3.17.80 Bestückung Medienzelle/-ampel/-kanal: Leerdose EDV**
Leerdose für EDV oder andere bauseitige Einbauteile
Menge: 1,000 St

**3.17.90 Rolltisch, Melamin, b/t = 900 / 600, AH 900 mm**
Arbeitstisch, rollbar

Konstruktion: Tischgestell H-Fuß, mit Rollen und Bremse
Abmessungen: b/t = 900 / 600 mm
Arbeitshöhe: 900 mm
Arbeitsplatte: Melamin mit PP-Kanten
Ausstattung: unterer Ablageboden, Melamin mit PP-Kanten, fest
Menge: 1,000 St

**3.17.100 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 1,000 St

**3.17.110 Wägetisch, Melamin, b/t = 900 / 900, AH 900 mm**
Wägetisch, Arbeitsplatte Melamin mit PP-Kanten mit eingesetzter, schwingungsfrei gelagerter Betonwerksteinplatte, Unterbau als Stahlgestell
Abmessungen: b/t = 900 / 900 mm
Arbeitshöhe: 900 mm
Menge: 2,000 St

**3.17.120 Rollunterbau, b = RM 600 mm, AH 900 mm, 4 SK**
rollbarer Unterbau als Stauraum zu vorbezeichneter Labortischzeile

Breite: RM 600 mm (je nach Einbauort ca. 550 - 600 mm)
Tiefe: ca. 550 mm
Höhe: ca. 850 mm (Einbau unter Labortisch mit AH 900 mm)
Ausführung:
- rollbar
- 4 Schubkästen
Ausstattung:
- 4 Lenkrollen
Menge: 1,000 St

#### 3.18 N-EG00-R009 (III26.31) Labor f. Spurenanalytik Zeile A

**3.18.10 Medieneinspeisepunkt: Tragkonstruktion mit Verkleidung**
Medienzuführung am Medieneinspeisepunkt zur Laborzeile

Tragkonstruktion mit horizontalen Halteschienen zur Befestigung der vorgesehenen Sanitär- und Elektromedien ab Oberkante Laborzeile bis zur Übergabehöhe der Medien gem. Vorbemerkungen/Plänen, die Breite der Konstruktion beträgt 900 mm, revisionierbare Verkleidung
Menge: 1,000 St

**3.18.20 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 3,000 St

**3.18.30 Medienzelle wandständig, b/h = 600 / 1.800 mm**
Medienzelle wandständig inkl.
- Querverrohrung und Verkabelung aller aufgeführten Medien, sowie der durchlaufenden Medien gem. Grundriss und/oder Ansicht, bzw. weiteren daran anschließenden LV-Positionen
- Durchführen bauseitiger Zuleitungen

Höhe: ca. 1.800 mm
Arbeitshöhe: 900 / 750 mm
Breite: 600 mm
Tiefe: ca. 75 mm
Ausführung: teilverblendet S2
Zubehör: 2 x Glasplatte als Reagenzienablage inkl. Ausleger und Stativhalter
Medienausstattung: in separater Position
Menge: 1,000 St

**3.18.40 Bestückung Medienzelle/-ampel/-kanal: Elektrokleinverteiler**
Elektrokleinverteiler zur Absicherung der Steckdosen in Medienzelle / -ampel / -kanal, mit 1 x Fi-Schalter, 4-pol., 40 A/30 mA, LSS anteilig in der Bestückung enthalten
Menge: 1,000 St

**3.18.50 Bestückung Medienzelle/-ampel/-kanal: Elektro 230V**
Steckdose Elektro 230V, 3 x 2,5 mm², inkl. Zuleitung ab MEP bzw. ab Elektrokleinverteiler, LSS anteilig
Menge: 12,000 St

**3.18.60 Bestückung Medienzelle/-ampel/-kanal: Elektro 230V NE**
Steckdose Elektro 230V, Farbe nach Abstimmung mit Nutzer
Menge: 1,000 St

**3.18.70 Bestückung Medienzelle/-ampel/-kanal: Elektro 230V Untertisch**
Steckdose Elektro 230V, 3 x 2,5 mm², inkl. Zuleitung ab MEP bzw. ab Elektrokleinverteiler, LSS anteilig, Positionierung Untertisch, inkl. Unterkonstruktion
Menge: 4,000 St

**3.18.80 Bestückung Medienzelle/-ampel/-kanal: Leerdose EDV**
Leerdose für EDV oder andere bauseitige Einbauteile
Menge: 1,000 St

**3.18.90 Bestückung Medienzelle/-ampel/-kanal: Entnahmearmatur techn. Gas**
Entnahmearmatur technisches Gas oder Druckluft gem. Plan, bestehend aus Vorabsperrung und Druckregler mit Manometer, sowie Feinregulierung, inkl. Zuleitung ab MEP bzw. Anbindung an das Verteilnetz
Menge: 1,000 St

**3.18.100 Oberschrank, b/t = 600 / 350 mm, FT**
Hängeschrank, geschlossen, Montage an Wänden oder Medienzellen

Abmessungen: b/t/h= 600 / 350 / 720 mm
Ausführung: 1 Flügeltür
Ausstattung: 1 Fachboden, höhenverstellbar
bei Montage an Medienzellen inkl. Ständerverlängerungen und Traversen als Unterkonstruktion
Menge: 1,000 St

**3.18.110 Oberschrank, b/t = 1.200 / 350 mm, FT**
Hängeschrank, geschlossen, Montage an Wänden oder Medienzellen

Abmessungen: b/t/h= 1.200 / 350 / 720 mm
Ausführung: 2 Flügeltüren, Mittelwand
Ausstattung: 2x1 Fachboden, höhenverstellbar
bei Montage an Medienzellen inkl. Ständerverlängerungen und Traversen als Unterkonstruktion
Menge: 1,000 St

**3.18.120 Laborspüle, TK, b/t/h = 1.200 / 900 / 900 mm, Sockelunterbau, FT**
Laborspüle inkl. aller Ver- und Entsorgungsleitungen, sowie Anschluss an Medienverrohrung vorab beschriebener Medienzelle

Abmessungen: b/t = 1.200 / 900 mm
Arbeitshöhe: 900 mm
Maße Spülbecken: b/t/h = 400 / 400 / 250 mm
Tragkonstruktion:
- Sockelunterbauten fest eingebaut
- 2 Flügeltüren, Anschlag nach Zeichnung
Arbeitsplatte Spüle:
- Steinzeug mit umlaufendem Wulstrand und Ablaufrillen
- 1 x Beckenausschnitt
- 2 x Tischbohrungen für Armaturen
- 1 x Tischbohrungen für Augendusche
Spülbecken: 1 x Becken aus Techn. Keramik, von oben in die Arbeitsplatte eingesetzt
Armaturen:
- Standarmaturen
- 1 x WNC/WNH Armhebel-Mischbatterie, Perlator
- 1 x WDC, Schlauchtülle
Zubehör:
- 1 x Standrohr
- 1 x Augendusche untemperiert, einstrahlig, inkl. Druckminderer in den Zuleitung der Augendusche zur Mengenreduzierung und deren Einregulierung im Rahmen der Inbetriebnahme
- Festanschluss Kondensatableitung unterhalb der Spüle sowie Steigrohr bis OK Möbel mit Trichter
Menge: 2,000 St

**3.18.130 Spüle: Durchlauferhitzer 11 KW, Untertischmontage**
Durchlauferhitzer inkl. Anschlussmaterial und Zuleitung, zum Einbau in vorbezeichnete Spüle (Pos. 3.18.120)

Gerät: Durchlauferhitzer zur Warmwassererzeugung
Ausführung: Untertischgerät, druckfeste Ausführung, Blankdraht-Heizelemente
Leistung: 11 KW
Temperaturbereich: ca. 30°C - 60°C
Leistung: ca. 5  l / min
Regelung: elektronisch geregelt, Temperatur stufenlos einstellbar
Energieeffizienzklasse: A
Stromversorgung: 400V 16A,  inkl. Zuleitung ab MEP bzw. ab Elektrokleinverteiler, LSS anteilig

angeboten wird:

Fabrikat / Typ: '........

................................' vom Bieter einzutragen
Menge: 1,000 St

**3.18.140 Spüle: Seifen- / Desinfektionsmittel- / Papierhandtuchspender, Edelstahl**
Für vorbeschriebene Spüle (Pos. 3.18.120):

1 x Seifenspender 500 ml, Edelstahl
1 x Desinfektionsmittelspender 500 ml, Edelstahl
1 x Spender Hautpflegemittel  500 ml, Edelstahl

angeboten wird:

Fabrikat / Typ: '........

................................' vom Bieter einzutragen

1 x Papierhandtuchspender, 500-800 Blatt, Edelstahl

angeboten wird:

Fabrikat / Typ: '........

................................' vom Bieter einzutragen
Menge: 1,000 St

**3.18.150 Halterung für Seifen- und Desinfektionsmittelspender zur Befestigung an Spritzschutz**
Halterung für Seifen- und Desinfektionsmittelspender

Ausführung:
HPL-Platte (Höhe und Breite bündig mit Seifen- und Desinfektionsmittelspender)
Art der Befestigung:
Die Halterung wird über den Spritzschutz gehängt und mittels Stellschrauben verklemmt
Menge: 1,000 St

**3.18.160 Spüle: Spritzschutz Glastrennwand, t = 700 mm**
Glastrennwand als Spritzschutz zur Abtrennung vorbezeichneter Laborspüle (Pos. 3.18.120) vom danebenliegenden Laborarbeitstisch

Abmessungen: t/h = ca. 700 / ca. 500 mm
Material: Sicherheitsglas 5 mm
Ausführung: Ecken abgerundet
Menge: 1,000 St

**3.18.170 Spüle: Abtropfboard, klein**
Für vorbeschriebene Spüle (Pos. 3.18.120) : 1 x Abtropfboard mit ca. 18 Abtropfstäben, mit Abtropfrinne und Ablaufschlauch, Abtropfboard und -stäbe aus Polypropylen
Menge: 1,000 St

**3.18.180 Spüle: Abfallsammler für Papierhandtücher im Spülenunterbau**
Für vorbeschriebener Spüle (Pos. 3.18.120): Abfallsammler im Spülenunterbau zum Sammeln von Papierhandtüchern:
- eine Flügeltür des Spülenunterbau mit Ausschnitt, oval, als Einwurf für benutzte Papierhandtücher
- 1 x Abfallsammler für benutzte Papierhandtücher, Metallkorb, beschichtet, zum Einstellen in den Spülenunterbau
Menge: 1,000 St

**3.18.190 Laborarbeitstisch, Melamin, b/t = 600 / 900, AH 900 mm**
Laborarbeitstisch inkl. Tragkonstruktion

Abmessungen:
- b = 600 mm
- t = 900 mm als Systemtiefe
t = 900 mm bei Ausführung ohne rückseitige Medienzelle, vor Medienzellen Gesamttiefe inkl. Zelle t = 900 mm mit Tischplatte jedoch min. t = 800 mm
- Arbeitshöhe: 900 mm
Tragkonstruktion: C bzw. H-Fuß-Gestell aus Stahlrohr gem. Plan
Arbeitsplatte: Melamin mit PP-Kante
Ausstattung: Tiefenanschlag für Rollcontainer
Menge: 1,000 St

**3.18.200 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 2,000 St

**3.18.210 Rollunterbau, b = RM 600 mm, AH 900 mm, FT**
rollbarer Unterbau als Stauraum zu vorbezeichneter Labortischzeile

Breite: RM 600 mm (je nach Einbauort ca. 550 - 600 mm)
Tiefe: ca. 550 mm
Höhe: ca. 850 mm (Einbau unter Labortisch mit AH 900 mm)
Ausführung:
- rollbar
- 1 Flügeltür
Ausstattung:
- 4 Lenkrollen
- 2 Fachböden, höhenverstellbar
Menge: 1,000 St

**3.18.220 Rollunterbau, b = RM 600 mm, AH 900 mm, 4 SK**
rollbarer Unterbau als Stauraum zu vorbezeichneter Labortischzeile

Breite: RM 600 mm (je nach Einbauort ca. 550 - 600 mm)
Tiefe: ca. 550 mm
Höhe: ca. 850 mm (Einbau unter Labortisch mit AH 900 mm)
Ausführung:
- rollbar
- 4 Schubkästen
Ausstattung:
- 4 Lenkrollen
Menge: 1,000 St

**3.18.230 Bodenabsaugung PPs DN 50**
Bodenabsaugung, je nach Einbauort integriert in die Laborzeile, Medienzelle bzw. wandmontiert

Ausführung:
- Steigkanal zum Anschluss an das bauseitige Lüftungssystem
- Material: PPs
- Durchmesser: DN 50
- Anschluss: DN 50 - DN 90
- Volumenstromregler: bauseits bzw. in separater Position
- Ansaugung in Sockelhöhe der Laboreinrichtung, Ansaugöffnung mit demontierbarem Lüftungsgitter
- inkl. Befestigungsmaterial
Menge: 1,000 St

#### 3.19 N-EG00-R009 (III26.31) Labor f. Spurenanalytik Zeile B

**3.19.10 Medieneinspeisepunkt: Tragkonstruktion mit Verkleidung**
Medienzuführung am Medieneinspeisepunkt zur Laborzeile

Tragkonstruktion mit horizontalen Halteschienen zur Befestigung der vorgesehenen Sanitär- und Elektromedien ab Oberkante Laborzeile bis zur Übergabehöhe der Medien gem. Vorbemerkungen/Plänen, die Breite der Konstruktion beträgt 900 mm, revisionierbare Verkleidung
Menge: 1,000 St

**3.19.20 Medienkanal an bauseitiger Tragkonstruktion, lfdm**
Medienkanal inkl.
- Anschlüssen und Entnahmestellen gem. separater Positionen
- Querverrohrung und Verkabelung aller aufgeführten Medien, sowie der durchlaufenden Medien gem. Grundriss und/oder Ansicht, bzw. weiteren daran anschließenden LV-Positionen
- Durchführen bauseitiger Zuleitungen
- Anbindung an bauseitige Medien (Ver- und Entsorgung) und Medienschacht

Montagehöhe: UK 2,3 m über OKFF
Medienausstattung: in separater Position
Menge: 4,200 m

**3.19.30 Medienkanal: Zwischenbrett, lfdm**
Für Medienkanal Pos. 3.19.20
Zwischenbrett zur Montage an bauseitiger Tragkonstruktion, lfm

Höhe entsprechend Notwenigkeit der Befestigung des vorbeschriebenen Medienkanals an bauseitiger Tragkonstruktion, ca. 525mm

Material: Melaminbrett mit umlaufender PP-Kante

Dicke: ca. 22mm

Farbe: entsprechend Farbe des Medienkanals

Preis pro Laufmeter
Menge: 4,200 m

**3.19.40 Medienkanal: Zwischenbrett, lfdm**
Für Medienkanal Pos. 3.19.20:
Zwischenbrett zur Montage an bauseitiger Tragkonstruktion, lfm

Höhe entsprechend Notwenigkeit der Befestigung des vorbeschriebenen Medienkanals an bauseitiger Tragkonstruktion, ca. 525mm

Material: Melaminbrett mit umlaufender PP-Kante

Dicke: ca. 22mm

Farbe: entsprechend Farbe des Medienkanals

Preis pro Laufmeter
Menge: 0,350 m

**3.19.50 Bestückung Medienzelle/-ampel/-kanal: Elektrokleinverteiler**
Elektrokleinverteiler zur Absicherung der Steckdosen in Medienzelle / -ampel / -kanal, mit 1 x Fi-Schalter, 4-pol., 40 A/30 mA, LSS anteilig in der Bestückung enthalten
Menge: 1,000 St

**3.19.60 Bestückung Medienzelle/-ampel/-kanal: Elektro 230V**
Steckdose Elektro 230V, 3 x 2,5 mm², inkl. Zuleitung ab MEP bzw. ab Elektrokleinverteiler, LSS anteilig
Menge: 8,000 St

**3.19.70 Bestückung Medienzelle/-ampel/-kanal: Elektro 230V NE**
Steckdose Elektro 230V, Farbe nach Abstimmung mit Nutzer
Menge: 1,000 St

**3.19.80 Bestückung Medienzelle/-ampel/-kanal: Leerdose EDV**
Leerdose für EDV oder andere bauseitige Einbauteile
Menge: 1,000 St

**3.19.90 Bestückung Medienzelle/-ampel/-kanal: Entnahmearmatur Reinstgas**
Entnahmearmatur Reinstgas gem. Plan, Reinheit bis 5.5, bestehend aus Vorabsperrung und Druckregler mit Manometer, sowie Feinregulierung, inkl. Zuleitung ab MEP bzw. Anbindung an das Verteilnetz
Menge: 3,000 St

**3.19.100 Bestückung Medienzelle/-ampel/-kanal: Entnahmearmatur techn. Gas**
Entnahmearmatur technisches Gas oder Druckluft gem. Plan, bestehend aus Vorabsperrung und Druckregler mit Manometer, sowie Feinregulierung, inkl. Zuleitung ab MEP bzw. Anbindung an das Verteilnetz
Menge: 1,000 St

**3.19.110 Punktabsaugung mit Absaugarm, Rohrdurchmesser = 50 mm**
Punktabsaugung mit Absaugarm

- je Einbauort gem. Plan entweder für Decken- oder Montage an Wand bzw. Medienzelle
- bei Deckenmontage: inkl. Deckensockelkasten bzw. Deckenhalterung mit integrierter Abluftführung, Länge Deckenhalterung nach baulicher Erfordernis gem. Einbauposition, Abluftanschluss DN 75
- bei Wandmontage: inkl. Halterung für Montage an Wand oder Medienzelle, inkl. Steigekanal und Abluftanschluss DN 75
- bei Montage an Medienzelle: inkl. Halterung für Montage an Medienzelle, inkl. Ständerverlängerung und UK für die Montage von Halterung und Steigekanal, inkl. Steigekanal und Abluftanschluss DN 75
- Absauggelenkarm mit Drehgelenk horizontal min. 180 Grad schwenkbar und mit 3 integrierten Gelenken einstellbar
- Rohre zur Abluftführung aus eloxiertes Aluminium
- Gelenke aus Polypropylen (PP), Gewindestange und Federn aus rostfreiem, säurebeständigem Stahl
- Saugstrahlreduzierung mit Drosselklappe
- Volumenstromregler bauseits bzw. in separater Position
- Einbauhöhe: ca. 2.200 mm über OKF (Höhe Drehgelenk)
- Reichweite Höhe:  min. 700 mm über OKF - 2.000 mm über OKF
- Reichweite Radius: min. 900 mm bei AH 900
- Rohrleitungssystem d = ca. 50 mm
- Abluftuftmenge bis zu ca. 50-75 m3/h

- Absaughaube rund, Durchmesser 400 mm, transparent

angeboten wird:

Fabrikat / Typ: '........

................................' vom Bieter einzutragen
Menge: 1,000 St

**3.19.120 Rolltisch, Melamin, b/t = 900 / 800, AH 750 mm**
Arbeitstisch, rollbar

Konstruktion: Tischgestell H-Fuß, mit Rollen und Bremse
Abmessungen: b/t = 900 / 800 mm
Arbeitshöhe: 750 mm
Arbeitsplatte: Melamin mit PP-Kanten
Ausstattung: unterer Ablageboden, Melamin mit PP-Kanten, fest
Menge: 1,000 St

**3.19.130 Laborarbeitstisch, Melamin, b/t = 900 / 900, AH 1.100 mm**
Laborarbeitstisch inkl. Tragkonstruktion

Abmessungen:
- b = 900 mm
- t = 900 mm als Systemtiefe
t = 900 mm bei Ausführung ohne rückseitige Medienzelle, vor Medienzellen Gesamttiefe inkl. Zelle t = 900 mm mit Tischplatte jedoch min. t = 800 mm
- Arbeitshöhe: 1.100 mm
Tragkonstruktion: C bzw. H-Fuß-Gestell aus Stahlrohr gem. Plan
Arbeitsplatte: Melamin mit PP-Kante
Ausstattung: Tiefenanschlag für Rollcontainer
Menge: 2,000 St

#### 3.20 N-EG00-R009 (III26.31) Labor f. Spurenanalytik Zeile C

**3.20.10 Medienkanal an bauseitiger Tragkonstruktion, lfdm**
Medienkanal inkl.
- Anschlüssen und Entnahmestellen gem. separater Positionen
- Querverrohrung und Verkabelung aller aufgeführten Medien, sowie der durchlaufenden Medien gem. Grundriss und/oder Ansicht, bzw. weiteren daran anschließenden LV-Positionen
- Durchführen bauseitiger Zuleitungen
- Anbindung an bauseitige Medien (Ver- und Entsorgung) und Medienschacht

Montagehöhe: UK 2,3 m über OKFF
Medienausstattung: in separater Position
Menge: 4,200 m

**3.20.20 Medienkanal: Zwischenbrett, lfdm**
Für Medienkanal Pos.: 3.20.10
Zwischenbrett zur Montage an bauseitiger Tragkonstruktion, lfm

Höhe entsprechend Notwenigkeit der Befestigung des vorbeschriebenen Medienkanals an bauseitiger Tragkonstruktion, ca. 525mm

Material: Melaminbrett mit umlaufender PP-Kante

Dicke: ca. 22mm

Farbe: entsprechend Farbe des Medienkanals

Preis pro Laufmeter
Menge: 4,200 m

**3.20.30 Medienkanal: Zwischenbrett, lfdm**
Für Medienkanal Pos.:3.20.10
Zwischenbrett zur Montage an bauseitiger Tragkonstruktion, lfm

Höhe entsprechend Notwenigkeit der Befestigung des vorbeschriebenen Medienkanals an bauseitiger Tragkonstruktion, ca. 525mm

Material: Melaminbrett mit umlaufender PP-Kante

Dicke: ca. 22mm

Farbe: entsprechend Farbe des Medienkanals

Preis pro Laufmeter
Menge: 0,350 m

**3.20.40 Bestückung Medienzelle/-ampel/-kanal: Elektrokleinverteiler**
Elektrokleinverteiler zur Absicherung der Steckdosen in Medienzelle / -ampel / -kanal, mit 1 x Fi-Schalter, 4-pol., 40 A/30 mA, LSS anteilig in der Bestückung enthalten
Menge: 1,000 St

**3.20.50 Bestückung Medienzelle/-ampel/-kanal: Elektro 230V**
Steckdose Elektro 230V, 3 x 2,5 mm², inkl. Zuleitung ab MEP bzw. ab Elektrokleinverteiler, LSS anteilig
Menge: 8,000 St

**3.20.60 Bestückung Medienzelle/-ampel/-kanal: Elektro 230V NE**
Steckdose Elektro 230V, Farbe nach Abstimmung mit Nutzer
Menge: 1,000 St

**3.20.70 Bestückung Medienzelle/-ampel/-kanal: Leerdose EDV**
Leerdose für EDV oder andere bauseitige Einbauteile
Menge: 1,000 St

**3.20.80 Bestückung Medienzelle/-ampel/-kanal: Entnahmearmatur Reinstgas**
Entnahmearmatur Reinstgas gem. Plan, Reinheit bis 5.5, bestehend aus Vorabsperrung und Druckregler mit Manometer, sowie Feinregulierung, inkl. Zuleitung ab MEP bzw. Anbindung an das Verteilnetz
Menge: 3,000 St

**3.20.90 Bestückung Medienzelle/-ampel/-kanal: Entnahmearmatur techn. Gas**
Entnahmearmatur technisches Gas oder Druckluft gem. Plan, bestehend aus Vorabsperrung und Druckregler mit Manometer, sowie Feinregulierung, inkl. Zuleitung ab MEP bzw. Anbindung an das Verteilnetz
Menge: 1,000 St

**3.20.100 Punktabsaugung mit Absaugarm, Rohrdurchmesser = 50 mm**
Punktabsaugung mit Absaugarm

- je Einbauort gem. Plan entweder für Decken- oder Montage an Wand bzw. Medienzelle
- bei Deckenmontage: inkl. Deckensockelkasten bzw. Deckenhalterung mit integrierter Abluftführung, Länge Deckenhalterung nach baulicher Erfordernis gem. Einbauposition, Abluftanschluss DN 75
- bei Wandmontage: inkl. Halterung für Montage an Wand oder Medienzelle, inkl. Steigekanal und Abluftanschluss DN 75
- bei Montage an Medienzelle: inkl. Halterung für Montage an Medienzelle, inkl. Ständerverlängerung und UK für die Montage von Halterung und Steigekanal, inkl. Steigekanal und Abluftanschluss DN 75
- Absauggelenkarm mit Drehgelenk horizontal min. 180 Grad schwenkbar und mit 3 integrierten Gelenken einstellbar
- Rohre zur Abluftführung aus eloxiertes Aluminium
- Gelenke aus Polypropylen (PP), Gewindestange und Federn aus rostfreiem, säurebeständigem Stahl
- Saugstrahlreduzierung mit Drosselklappe
- Volumenstromregler bauseits bzw. in separater Position
- Einbauhöhe: ca. 2.200 mm über OKF (Höhe Drehgelenk)
- Reichweite Höhe:  min. 700 mm über OKF - 2.000 mm über OKF
- Reichweite Radius: min. 900 mm bei AH 900
- Rohrleitungssystem d = ca. 50 mm
- Abluftuftmenge bis zu ca. 50-75 m3/h

- Absaughaube rund, Durchmesser 400 mm, transparent

angeboten wird:

Fabrikat / Typ: '........

................................' vom Bieter einzutragen
Menge: 1,000 St

**3.20.110 Rolltisch, Melamin, b/t = 900 / 800, AH 750 mm**
Arbeitstisch, rollbar

Konstruktion: Tischgestell H-Fuß, mit Rollen und Bremse
Abmessungen: b/t = 900 / 800 mm
Arbeitshöhe: 750 mm
Arbeitsplatte: Melamin mit PP-Kanten
Ausstattung: unterer Ablageboden, Melamin mit PP-Kanten, fest
Menge: 1,000 St

**3.20.120 Laborarbeitstisch, Melamin, b/t = 900 / 900, AH 1.100 mm**
Laborarbeitstisch inkl. Tragkonstruktion

Abmessungen:
- b = 900 mm
- t = 900 mm als Systemtiefe
t = 900 mm bei Ausführung ohne rückseitige Medienzelle, vor Medienzellen Gesamttiefe inkl. Zelle t = 900 mm mit Tischplatte jedoch min. t = 800 mm
- Arbeitshöhe: 1.100 mm
Tragkonstruktion: C bzw. H-Fuß-Gestell aus Stahlrohr gem. Plan
Arbeitsplatte: Melamin mit PP-Kante
Ausstattung: Tiefenanschlag für Rollcontainer
Menge: 2,000 St

#### 3.21 N-EG00-R009 (III26.31) Labor f. Spurenanalytik Zeile D

**3.21.10 Medieneinspeisepunkt: Tragkonstruktion mit Verkleidung**
Medienzuführung am Medieneinspeisepunkt zur Laborzeile

Tragkonstruktion mit horizontalen Halteschienen zur Befestigung der vorgesehenen Elektromedien ab Oberkante Laborzeile bis zur Übergabehöhe der Medien gem. Vorbemerkungen/Plänen, die Breite der Konstruktion beträgt 300 mm, revisionierbare Verkleidung
Menge: 1,000 St

**3.21.20 Medienzelle wandständig, b/h = 1.500 / 1.800 mm**
Medienzelle wandständig inkl.
- Querverrohrung und Verkabelung aller aufgeführten Medien, sowie der durchlaufenden Medien gem. Grundriss und/oder Ansicht, bzw. weiteren daran anschließenden LV-Positionen
- Durchführen bauseitiger Zuleitungen

Höhe: ca. 1.800 mm
Arbeitshöhe: 900 / 750 mm
Breite: 1.500 mm
Tiefe: ca. 75 mm
Ausführung: teilverblendet S2
Zubehör: 2 x Glasplatte als Reagenzienablage inkl. Ausleger und Stativhalter
Medienausstattung: in separater Position
Menge: 1,000 St

**3.21.30 Bestückung Elektrokanal: Elektrokleinverteiler**
Elektrokleinverteiler zur Absicherung der Steckdosen im Elektrokanal, mit 1 x Fi-Schalter, 4-pol., 40 A/30 mA, LSS anteilig in der Bestückung enthalten
Menge: 1,000 St

**3.21.40 Bestückung Medienzelle/-ampel/-kanal: Elektro 230V**
Steckdose Elektro 230V, 3 x 2,5 mm², inkl. Zuleitung ab MEP bzw. ab Elektrokleinverteiler, LSS anteilig
Menge: 4,000 St

**3.21.50 Bestückung Medienzelle/-ampel/-kanal: Elektro 230V Untertisch**
Steckdose Elektro 230V, 3 x 2,5 mm², inkl. Zuleitung ab MEP bzw. ab Elektrokleinverteiler, LSS anteilig, Positionierung Untertisch, inkl. Unterkonstruktion
Menge: 2,000 St

**3.21.60 Oberschrank, b/t = 600 / 350 mm, FT**
Hängeschrank, geschlossen, Montage an Wänden oder Medienzellen

Abmessungen: b/t/h= 600 / 350 / 720 mm
Ausführung: 1 Flügeltür
Ausstattung: 1 Fachboden, höhenverstellbar
bei Montage an Medienzellen inkl. Ständerverlängerungen und Traversen als Unterkonstruktion
Menge: 1,000 St

**3.21.70 Oberschrank, b/t = 900 / 350 mm, FT**
Hängeschrank, geschlossen, Montage an Wänden oder Medienzellen

Abmessungen: b/t/h= 900 / 350 / 720 mm
Ausführung: 2 Flügeltüren
Ausstattung: 1 Fachboden, höhenverstellbar
bei Montage an Medienzellen inkl. Ständerverlängerungen und Traversen als Unterkonstruktion
Menge: 1,000 St

**3.21.80 Laborarbeitstisch, Melamin, b/t = 1.500 / 900, AH 900 mm**
Laborarbeitstisch inkl. Tragkonstruktion

Abmessungen:
- b = 1.500 mm
- t = 900 mm als Systemtiefe
t = 900 mm bei Ausführung ohne rückseitige Medienzelle, vor Medienzellen Gesamttiefe inkl. Zelle t = 900 mm mit Tischplatte jedoch min. t = 800 mm
- Arbeitshöhe: 900 mm
Tragkonstruktion: C bzw. H-Fuß-Gestell aus Stahlrohr gem. Plan
Arbeitsplatte: Melamin mit PP-Kante
Ausstattung: Tiefenanschlag für Rollcontainer
Menge: 1,000 St

**3.21.90 Laborabzug für sitzende Tätigkeit, b = 1.500 mm**
Laborabzug als Abluftabzug gemäß DIN EN 14175 für sitzende Tätigkeit, inkl.
- Querverrohrung und Verkabelung aller aufgeführten Medien, sowie der durchlaufenden Medien gem. Grundriss und/oder Ansicht, bzw. weiteren anschließenden LV-Positionen
- Durchführen bauseitiger Zuleitungen
- Anbindung an bauseitige Medien (Ver- und Entsorgung), bzw. bereits angebundene Medienträger

Ausführung: Tischabzug für sitzende Tätigkeit
Tragkonstruktion: H-Fuß-Gestell aus Stahlrohr
Arbeitsplatte: Technische Keramik mit umlaufendem Wulstrand
Abmessungen: b/t/h= 1.500 / 900 / 2.700 mm
Arbeitshöhe: 750 mm
Innenauskleidung: Melamin
Medien: in separater Position, in der Abzugsseitenwand

Ausstattung:
FAZ / Funktionsüberwachung
- verglastes Kopfteil
- geteilter Querschieber
Menge: 1,000 St

**3.21.100 Abzug: Volumenstromregler mit Regelung, PP**
Für vorbeschriebenen Abzug (Pos. 3.21.90):
schnelllaufender variabler Volumenstromregler mit Steuerung zum Betrieb des Abzugs mit variablem Luftstrom nach DIN EN 14175, zur Montage am Abluftstutzen des vorbezeichneten Abzuges, mit integrierter Funktionsüberwachung nach EN 14175. Preisunterschied gegenüber Ausführung mit FAZ / Funktionsüberwachung.

Bestandteile:
- Netzteil 230 V und Pufferbatterie
- Bedientableau mit Einbau in der Abzugsblende
- mikroprozessorgesteuerte Regelung
- Volumenstromregler
- Sensorik Luftmengenerfassung
- Sensorik Fenstererfassung vertikal
- Sensorik für die Erfassung der horizontalen Querschieber

Schnittstellen:
- frei parametrierbare digitale und analoge Ein- und Ausgänge
- Parametrierung gem. Vorgabe AG
- Schnittstelle Anbindung Gruppencontroller
- Steuerung Ventilator bei Abzügen mit Stützstrahltechnik

Standardsignale MSR:
- Ausgang Signal aktueller Abluftbedarf
- Eingang Signal Nachtabsenkung
- Ausgang Signal Störmeldung

Regelungsart:
- vollvariable Regelung

Funktionen Bedientableau:
- Betriebszustand (max, reduziert, aus)
- akustischer und optischer Alarm
- Reset-Taste zur Quittierung des akustischen Alarms
- Licht ein/aus

Volumenstromregler:
- Material Polypropylen (PP)
- lageunabhängig
- Drosselklappe mit Motor-Rohrregler Abluft
- Stellgeschwindigkeit der Regelklappe max. 3 sek für 90 Grad
- sehr hohe Mess- und Regelgenauigkeit (besser als 5%)
- mit Flansch / Muffe je nach Einbausituation

die Leistung beinhaltet:
- Verkabelung zwischen allen Komponenten
- Auflegen der bauseitigen Steuerleitungen
- Auflegen der bauseitigen Spannungsversorgung
- Inbetriebnahme

angeboten wird:

Fabrikat / Typ: '........

................................' vom Bieter einzutragen

Funktionsbeschreibung Sensorik (Art der Messwerterfassung, z.B.
Luftgeschwindigkeit, Druckdifferenz, etc.):

Wert '........

................................' vom Bieter einzutragen
Menge: 1,000 St

**3.21.110 Abzug: Schließeinrichtung für Frontschieber, mit Bewegungsmelder**
Für vorbeschriebenen Abzug (Pos. 3.21.90): automatische Schließeinrichtung für das Front-Schiebefenster, inkl:
- Schiebefenster-Controller / Steuerung
- Motor-Getriebe-Einheit
- Positionsgeber
- Verkabelung
- PIR-Bewegungsmelder
Bei 2-teiligen Schiebern muss die Schließeinrichtung auf beide Schieberteile wirken und das Front-Schiebefenster in ganzer Höhe öffnen bzw. schließen. Die automatische Schließeinrichtung wirkt nicht auf die Querschieber.
Menge: 1,000 St

**3.21.120 Bestückung Abzug: Elektro 230V**
Steckdose Elektro 230V, 3 x 2,5 mm², inkl. Zuleitung ab MEP bzw. ab Elektrokleinverteiler, Einbau in der Abzugsrückwand, von außen schaltbar, LSS anteilig
Menge: 4,000 St

**3.21.130 Bestückung Abzug: Elektro 230V, Abzugsfront**
Steckdose Elektro 230V, 3 x 2,5 mm², inkl. Zuleitung ab MEP bzw. ab Elektrokleinverteiler, Einbau in die Abzugsfront, LSS anteilig
Menge: 4,000 St

**3.21.140 Laborschrank, b/t/h = 1.200 / 550 / 2.000 mm, FT**
Laborhochschrank

Breite: 1.200 mm
Tiefe: ca. 550 mm
Höhe: ca. 2.000 mm
Ausführung: 2 Flügeltüren
Ausstattung: 4 Fachböden, höhenverstellbar
Menge: 1,000 St

#### 3.22 N-EG00-R026 (II13.37A) Messraum REM Zeile A

**3.22.10 Laborschrank, b/t/h = 1.200 / 550 / 2.000 mm, FT**
Laborhochschrank

Breite: 1.200 mm
Tiefe: ca. 550 mm
Höhe: ca. 2.000 mm
Ausführung: 2 Flügeltüren
Ausstattung: 4 Fachböden, höhenverstellbar
Menge: 1,000 St

**3.22.20 Wandanschlussblende Schrank/Abzug, h / b = bis 2.900 / 300 mm**
Wandanschlussblende aus Korpusmaterial d = ca. 20 mm zum seitlichen Anschluss von Schränken oder Abzügen bis zur Wand, inkl. UK

Höhe: bis ca. 2.900 mm
Breite: bis ca. 300 mm
Ausführung: Anpassung vor Ort
Kanten: PP-Dünnkante
Menge: 1,000 St

**3.22.30 Deckelblende Schrank, b/t = 900 / 300 mm**
Deckelblende aus Korpusmaterial d = ca. 20 mm zum horizontalen Verschließen des Hohlraumes hinter Schränken bis zur Wand, inkl.UK

Breite: 900 mm
Tiefe: ca. 300 mm
Ausführung: Anpassung vor Ort
Kanten: PP-Dünnkante
Menge: 1,000 St

**3.22.40 Medieneinspeisepunkt: Tragkonstruktion mit Verkleidung**
Medienzuführung am Medieneinspeisepunkt zur Laborzeile

Tragkonstruktion mit horizontalen Halteschienen zur Befestigung der vorgesehenen Elektromedien ab Oberkante Laborzeile bis zur Übergabehöhe der Medien gem. Vorbemerkungen/Plänen, die Breite der Konstruktion beträgt 300 mm, revisionierbare Verkleidung
Menge: 1,000 St

**3.22.50 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 1,000 St

**3.22.60 Elektrokanal aus Aluminium, pulverbeschichtet, 1-zügig, als Steigekanal**
Elektrokanal aus Aluminium, pulverbeschichtet, Farbe weiß, 1-zügig, mit Trennsteg, als Steigekanal ab ca. 1 m über OKFF bzw. ab OK des horizontalen Elektrokanals bis zum MEP
Höhe: ca. 170 mm
Ausführung:
- mit Trennsteg
- Enddeckel mit Kabeleinführung oben
- Enddeckel bzw. Übergang zum horizontalen Elektrokanal unten
Montagehöhe: bis 3 m über OKFF
Menge: 1,000 St

**3.22.70 Bestückung Elektrokanal: Elektrokleinverteiler**
Elektrokleinverteiler zur Absicherung der Steckdosen im Elektrokanal, mit 1 x Fi-Schalter, 4-pol., 40 A/30 mA, LSS anteilig in der Bestückung enthalten
Menge: 1,000 St

**3.22.80 Bestückung Elektrokanal: Elektro 230V**
Steckdose Elektro 230V, 3 x 2,5 mm², inkl. Zuleitung ab MEP bzw. ab Elektrokleinverteiler, LSS anteilig
Menge: 4,000 St

#### 3.23 N-EG00-R026 (II13.37A) Messraum REM Zeile B

**3.23.10 Medieneinspeisepunkt: Tragkonstruktion mit Verkleidung**
Medienzuführung am Medieneinspeisepunkt zur Laborzeile

Tragkonstruktion mit horizontalen Halteschienen zur Befestigung der vorgesehenen Elektromedien ab Oberkante Laborzeile bis zur Übergabehöhe der Medien gem. Vorbemerkungen/Plänen, die Breite der Konstruktion beträgt 300 mm, revisionierbare Verkleidung
Menge: 1,000 St

**3.23.20 Medienkanal wandhängend, lfdm**
Medienkanal wandhängend inkl.
- Anschlüssen und Entnahmestellen gem. separater Positionen
- Querverrohrung und Verkabelung aller aufgeführten Medien, sowie der durchlaufenden Medien gem. Grundriss und/oder Ansicht, bzw. weiteren daran anschließenden LV-Positionen
- Durchführen bauseitiger Zuleitungen
- Anbindung an bauseitige Medien (Ver- und Entsorgung) und Medienschacht

Montagehöhe: bis UK 2,2 m über OKFF
Medienausstattung: in separater Position
Menge: 0,900 m

**3.23.30 Bestückung Medienzelle/-ampel/-kanal: Elektrokleinverteiler**
Elektrokleinverteiler zur Absicherung der Steckdosen in Medienzelle / -ampel / -kanal, mit 1 x Fi-Schalter, 4-pol., 40 A/30 mA, LSS anteilig in der Bestückung enthalten
Menge: 1,000 St

**3.23.40 Bestückung Medienzelle/-ampel/-kanal: Elektro 230V**
Steckdose Elektro 230V, 3 x 2,5 mm², inkl. Zuleitung ab MEP bzw. ab Elektrokleinverteiler, LSS anteilig
Menge: 4,000 St

**3.23.50 Bestückung Medienzelle/-ampel/-kanal: Elektro 400V, 16A**
Steckdose Elektro 400V, 16A, 5 x 2,5 mm², inkl. Zuleitung ab MEP bzw. ab Elektrokleinverteiler, LSS anteilig
Menge: 1,000 St

**3.23.60 Bestückung Medienzelle/-ampel/-kanal: Leerdose EDV**
Leerdose für EDV oder andere bauseitige Einbauteile
Menge: 1,000 St

**3.23.70 Bestückung Medienzelle/-ampel/-kanal: Entnahmearmatur techn. Gas**
Entnahmearmatur technisches Gas oder Druckluft gem. Plan, bestehend aus Vorabsperrung und Druckregler mit Manometer, sowie Feinregulierung, inkl. Zuleitung ab MEP bzw. Anbindung an das Verteilnetz
Menge: 1,000 St

**3.23.80 Laborschrank, b/t/h = 1.200 / 550 / 2.000 mm, FT**
Laborhochschrank

Breite: 1.200 mm
Tiefe: ca. 550 mm
Höhe: ca. 2.000 mm
Ausführung: 2 Flügeltüren
Ausstattung: 4 Fachböden, höhenverstellbar
Menge: 1,000 St

**3.23.90 Wandanschlussblende Schrank/Abzug, h / b = bis 2.900 / 300 mm**
Wandanschlussblende aus Korpusmaterial d = ca. 20 mm zum seitlichen Anschluss von Schränken oder Abzügen bis zur Wand, inkl. UK

Höhe: bis ca. 2.900 mm
Breite: bis ca. 300 mm
Ausführung: Anpassung vor Ort
Kanten: PP-Dünnkante
Menge: 1,000 St

**3.23.100 Deckelblende Schrank, b/t = 900 / 300 mm**
Deckelblende aus Korpusmaterial d = ca. 20 mm zum horizontalen Verschließen des Hohlraumes hinter Schränken bis zur Wand, inkl.UK

Breite: 900 mm
Tiefe: ca. 300 mm
Ausführung: Anpassung vor Ort
Kanten: PP-Dünnkante
Menge: 1,000 St

#### 3.24 N-EG00-R030 (II13.37B) Technikraum REM Zeile A

**3.24.10 Medieneinspeisepunkt: Tragkonstruktion mit Verkleidung**
Medienzuführung am Medieneinspeisepunkt zur Laborzeile

Tragkonstruktion mit horizontalen Halteschienen zur Befestigung der vorgesehenen Sanitär- und Elektromedien ab Oberkante Laborzeile bis zur Übergabehöhe der Medien gem. Vorbemerkungen/Plänen, die Breite der Konstruktion beträgt 900 mm, revisionierbare Verkleidung
Menge: 1,000 St

**3.24.20 Medienkanal wandhängend, lfdm**
Medienkanal wandhängend inkl.
- Anschlüssen und Entnahmestellen gem. separater Positionen
- Querverrohrung und Verkabelung aller aufgeführten Medien, sowie der durchlaufenden Medien gem. Grundriss und/oder Ansicht, bzw. weiteren daran anschließenden LV-Positionen
- Durchführen bauseitiger Zuleitungen
- Anbindung an bauseitige Medien (Ver- und Entsorgung) und Medienschacht

Montagehöhe: bis UK 2,2 m über OKFF
Medienausstattung: in separater Position
Menge: 3,000 m

**3.24.30 Bestückung Medienzelle/-ampel/-kanal: Elektrokleinverteiler**
Elektrokleinverteiler zur Absicherung der Steckdosen in Medienzelle / -ampel / -kanal, mit 1 x Fi-Schalter, 4-pol., 40 A/30 mA, LSS anteilig in der Bestückung enthalten
Menge: 1,000 St

**3.24.40 Bestückung Medienzelle/-ampel/-kanal: Elektro 230V**
Steckdose Elektro 230V, 3 x 2,5 mm², inkl. Zuleitung ab MEP bzw. ab Elektrokleinverteiler, LSS anteilig
Menge: 10,000 St

**3.24.50 Bestückung Medienzelle/-ampel/-kanal: Leerdose EDV**
Leerdose für EDV oder andere bauseitige Einbauteile
Menge: 2,000 St

**3.24.60 Bestückung Medienzelle/-ampel/-kanal: Entnahmearmatur techn. Gas**
Entnahmearmatur technisches Gas oder Druckluft gem. Plan, bestehend aus Vorabsperrung und Druckregler mit Manometer, sowie Feinregulierung, inkl. Zuleitung ab MEP bzw. Anbindung an das Verteilnetz
Menge: 1,000 St

**3.24.70 Bestückung Medienzelle/-ampel/-kanal: Geräteanschluss Kühlwasser, WCF/WCR**
Kühlwasser 1x WCF und 1x WCR, Geräteanschluss für Kühlschränke etc., inkl. Entnahmeventile und Zuleitung ab MEP bzw. Anbindung an das Verteilnetz
Menge: 1,000 St

#### 3.25 N-EG00-R030 (II13.37B) Technikraum REM Zeile B

**3.25.10 Medieneinspeisepunkt: Tragkonstruktion mit Verkleidung**
Medienzuführung am Medieneinspeisepunkt zur Laborzeile

Tragkonstruktion mit horizontalen Halteschienen zur Befestigung der vorgesehenen Elektromedien ab Oberkante Laborzeile bis zur Übergabehöhe der Medien gem. Vorbemerkungen/Plänen, die Breite der Konstruktion beträgt 300 mm, revisionierbare Verkleidung
Menge: 1,000 St

**3.25.20 Medienkanal wandhängend, lfdm**
Medienkanal wandhängend inkl.
- Anschlüssen und Entnahmestellen gem. separater Positionen
- Querverrohrung und Verkabelung aller aufgeführten Medien, sowie der durchlaufenden Medien gem. Grundriss und/oder Ansicht, bzw. weiteren daran anschließenden LV-Positionen
- Durchführen bauseitiger Zuleitungen
- Anbindung an bauseitige Medien (Ver- und Entsorgung) und Medienschacht

Montagehöhe: bis UK 2,2 m über OKFF
Medienausstattung: in separater Position
Menge: 3,000 m

**3.25.30 Bestückung Medienzelle/-ampel/-kanal: Elektrokleinverteiler**
Elektrokleinverteiler zur Absicherung der Steckdosen in Medienzelle / -ampel / -kanal, mit 1 x Fi-Schalter, 4-pol., 40 A/30 mA, LSS anteilig in der Bestückung enthalten
Menge: 1,000 St

**3.25.40 Bestückung Medienzelle/-ampel/-kanal: Elektro 230V**
Steckdose Elektro 230V, 3 x 2,5 mm², inkl. Zuleitung ab MEP bzw. ab Elektrokleinverteiler, LSS anteilig
Menge: 10,000 St

**3.25.50 Bestückung Medienzelle/-ampel/-kanal: Leerdose EDV**
Leerdose für EDV oder andere bauseitige Einbauteile
Menge: 2,000 St

#### 3.26 N-EG00-R025 (II13.36) Labor REM Zeile A

**3.26.10 Medieneinspeisepunkt: Tragkonstruktion mit Verkleidung**
Medienzuführung am Medieneinspeisepunkt zur Laborzeile

Tragkonstruktion mit horizontalen Halteschienen zur Befestigung der vorgesehenen Sanitär- und Elektromedien ab Oberkante Laborzeile bis zur Übergabehöhe der Medien gem. Vorbemerkungen/Plänen, die Breite der Konstruktion beträgt 400 mm, revisionierbare Verkleidung
Menge: 1,000 St

**3.26.20 Elektrokanal aus Aluminium, pulverbeschichtet, 1-zügig**
Elektrokanal aus Aluminium, pulverbeschichtet, Farbe weiß, 1-zügig, mit Trennsteg

Höhe: ca. 170 mm
Montagehöhe: bis UK 2,2 m über OKFF
Ausführung: mit Trennsteg
Bestückung: gem. gesonderten Positionen
Absicherung: gem. gesonderter Position, sonst bauseits abgesichert
Abdeckung: an die Bestückung anzupassen
Menge: 1,900 m

**3.26.30 Bestückung Elektrokanal: Elektro 230V**
Steckdose Elektro 230V, 3 x 2,5 mm², inkl. Zuleitung ab MEP bzw. ab Elektrokleinverteiler, LSS anteilig
Menge: 4,000 St

**3.26.40 Elektrokanal aus Aluminium, pulverbeschichtet, 1-zügig, als Steigekanal**
Elektrokanal aus Aluminium, pulverbeschichtet, Farbe weiß, 1-zügig, mit Trennsteg, als Steigekanal ab ca. 1 m über OKFF bzw. ab OK des horizontalen Elektrokanals bis zum MEP
Höhe: ca. 170 mm
Ausführung:
- mit Trennsteg
- Enddeckel mit Kabeleinführung oben
- Enddeckel bzw. Übergang zum horizontalen Elektrokanal unten
Montagehöhe: bis 3 m über OKFF
Menge: 1,000 St

**3.26.50 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 1,000 St

**3.26.60 Bestückung Medienzelle/-ampel/-kanal: Elektrokleinverteiler**
Elektrokleinverteiler zur Absicherung der Steckdosen in Medienzelle / -ampel / -kanal, mit 1 x Fi-Schalter, 4-pol., 40 A/30 mA, LSS anteilig in der Bestückung enthalten
Menge: 1,000 St

**3.26.70 Bestückung Medienzelle/-ampel/-kanal: Elektro 230V**
Steckdose Elektro 230V, 3 x 2,5 mm², inkl. Zuleitung ab MEP bzw. ab Elektrokleinverteiler, LSS anteilig
Menge: 4,000 St

**3.26.80 Bestückung Medienzelle/-ampel/-kanal: Elektro 230V Untertisch**
Steckdose Elektro 230V, 3 x 2,5 mm², inkl. Zuleitung ab MEP bzw. ab Elektrokleinverteiler, LSS anteilig, Positionierung Untertisch, inkl. Unterkonstruktion
Menge: 2,000 St

**3.26.90 Bestückung Medienzelle/-ampel/-kanal: Entnahmearmatur Reinstgas**
Entnahmearmatur Reinstgas gem. Plan, Reinheit bis 5.5, bestehend aus Vorabsperrung und Druckregler mit Manometer, sowie Feinregulierung, inkl. Zuleitung ab MEP bzw. Anbindung an das Verteilnetz
Menge: 1,000 St

**3.26.100 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 1,000 St

**3.26.110 Laborschrank, b/t/h = 600 / 550 / 2.000 mm, FT**
Laborhochschrank

Breite: 600 mm
Tiefe: ca. 550 mm
Höhe: ca. 2.000 mm
Ausführung: 1 Flügeltür
Ausstattung: 4 Fachböden, höhenverstellbar
Menge: 1,000 St

**3.26.120 Punktabsaugung mit Absaugarm, Rohrdurchmesser = 75 mm**
Punktabsaugung mit Absaugarm

- je Einbauort gem. Plan entweder für Decken- oder Montage an Wand bzw. Medienzelle
- bei Deckenmontage: inkl. Deckensockelkasten bzw. Deckenhalterung mit integrierter Abluftführung, Länge Deckenhalterung nach baulicher Erfordernis gem. Einbauposition, Abluftanschluss DN 75
- bei Wandmontage: inkl. Halterung für Montage an Wand oder Medienzelle, inkl. Steigekanal und Abluftanschluss DN 75
- bei Montage an Medienzelle: inkl. Halterung für Montage an Medienzelle, inkl. Ständerverlängerung und UK für die Montage von Halterung und Steigekanal, inkl. Steigekanal und Abluftanschluss DN 75
- Absauggelenkarm mit Drehgelenk horizontal min. 180 Grad schwenkbar und mit 3 integrierten Gelenken einstellbar
- Rohre zur Abluftführung aus eloxiertes Aluminium
- Gelenke aus Polypropylen (PP), Gewindestange und Federn aus rostfreiem, säurebeständigem Stahl
- Saugstrahlreduzierung mit Drosselklappe
- Volumenstromregler bauseits bzw. in separater Position
- Einbauhöhe: ca. 2.200 m über OKF (Höhe Drehgelenk)
- Reichweite Höhe:  min. 700 mm über OKF - 2.000 mm über OKF
- Reichweite Radius: min. 900 mm bei AH 900
- Rohrleitungssystem d = ca. 75-80 mm
- Abluftmenge ca. 80 - 150 m3/h

- Absaughaube rund, Durchmesser 400 mm, transparent

angeboten wird:

Fabrikat / Typ: '........

................................' vom Bieter einzutragen
Menge: 1,000 St

#### 3.27 N-EG00-R025 (II13.36) Labor REM Zeile B

**3.27.10 Medieneinspeisepunkt: Tragkonstruktion mit Verkleidung**
Medienzuführung am Medieneinspeisepunkt zur Laborzeile

Tragkonstruktion mit horizontalen Halteschienen zur Befestigung der vorgesehenen Sanitär- und Elektromedien ab Oberkante Laborzeile bis zur Übergabehöhe der Medien gem. Vorbemerkungen/Plänen, die Breite der Konstruktion beträgt 900 mm, revisionierbare Verkleidung
Menge: 1,000 St

**3.27.20 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 4,000 St

**3.27.30 Bestückung Medienzelle/-ampel/-kanal: Elektro 230V**
Steckdose Elektro 230V, 3 x 2,5 mm², inkl. Zuleitung ab MEP bzw. ab Elektrokleinverteiler, LSS anteilig
Menge: 12,000 St

**3.27.40 Bestückung Medienzelle/-ampel/-kanal: Elektro 230V Untertisch**
Steckdose Elektro 230V, 3 x 2,5 mm², inkl. Zuleitung ab MEP bzw. ab Elektrokleinverteiler, LSS anteilig, Positionierung Untertisch, inkl. Unterkonstruktion
Menge: 4,000 St

**3.27.50 Bestückung Medienzelle/-ampel/-kanal: Leerdose EDV**
Leerdose für EDV oder andere bauseitige Einbauteile
Menge: 1,000 St

**3.27.60 Bestückung Medienzelle/-ampel/-kanal: Entnahmearmatur techn. Gas**
Entnahmearmatur technisches Gas oder Druckluft gem. Plan, bestehend aus Vorabsperrung und Druckregler mit Manometer, sowie Feinregulierung, inkl. Zuleitung ab MEP bzw. Anbindung an das Verteilnetz
Menge: 1,000 St

**3.27.70 Laborspüle, TK, b/t/h = 1.200 / 900 / 900 mm, Sockelunterbau, FT**
Laborspüle inkl. aller Ver- und Entsorgungsleitungen, sowie Anschluss an Medienverrohrung vorab beschriebener Medienzelle

Abmessungen: b/t = 1.200 / 900 mm
Arbeitshöhe: 900 mm
Maße Spülbecken: b/t/h = 400 / 400 / 250 mm
Tragkonstruktion:
- Sockelunterbauten fest eingebaut
- 2 Flügeltüren, Anschlag nach Zeichnung
Arbeitsplatte Spüle:
- Steinzeug mit umlaufendem Wulstrand und Ablaufrillen
- 1 x Beckenausschnitt
- 2 x Tischbohrungen für Armaturen
- 1 x Tischbohrungen für Augendusche
Spülbecken: 1 x Becken aus Techn. Keramik, von oben in die Arbeitsplatte eingesetzt
Armaturen:
- Standarmaturen
- 1 x WNC/WNH Armhebel-Mischbatterie, Perlator
- 1 x WDC, Schlauchtülle
Zubehör:
- 1 x Standrohr
- 1 x Augendusche untemperiert, einstrahlig, inkl. Druckminderer in den Zuleitung der Augendusche zur Mengenreduzierung und deren Einregulierung im Rahmen der Inbetriebnahme
- Festanschluss Kondensatableitung unterhalb der Spüle sowie Steigrohr bis OK Möbel mit Trichter
Menge: 1,000 St

**3.27.80 Spüle: Durchlauferhitzer 11 KW, Untertischmontage**
Durchlauferhitzer inkl. Anschlussmaterial und Zuleitung, zum Einbau in vorbezeichnete Spüle (Pos. 3.27.70)

Gerät: Durchlauferhitzer zur Warmwassererzeugung
Ausführung: Untertischgerät, druckfeste Ausführung, Blankdraht-Heizelemente
Leistung: 11 KW
Temperaturbereich: ca. 30°C - 60°C
Leistung: ca. 5  l / min
Regelung: elektronisch geregelt, Temperatur stufenlos einstellbar
Energieeffizienzklasse: A
Stromversorgung: 400V 16A,  inkl. Zuleitung ab MEP bzw. ab Elektrokleinverteiler, LSS anteilig

angeboten wird:

Fabrikat / Typ: '........

................................' vom Bieter einzutragen
Menge: 1,000 St

**3.27.90 Spüle: Seifen- / Desinfektionsmittel- / Papierhandtuchspender, Edelstahl**
Für vorbeschriebene Spüle (Pos. 3.27.70):

1 x Seifenspender 500 ml, Edelstahl
1 x Desinfektionsmittelspender 500 ml, Edelstahl
1 x Spender Hautpflegemittel  500 ml, Edelstahl

angeboten wird:

Fabrikat / Typ: '........

................................' vom Bieter einzutragen

1 x Papierhandtuchspender, 500-800 Blatt, Edelstahl

angeboten wird:

Fabrikat / Typ: '........

................................' vom Bieter einzutragen
Menge: 1,000 St

**3.27.100 Halterung für Seifen- und Desinfektionsmittelspender zur Befestigung an Spritzschutz**
Halterung für Seifen- und Desinfektionsmittelspender

Ausführung:
HPL-Platte (Höhe und Breite bündig mit Seifen- und Desinfektionsmittelspender)
Art der Befestigung:
Die Halterung wird über den Spritzschutz gehängt und mittels Stellschrauben verklemmt
Menge: 1,000 St

**3.27.110 Spüle: Spritzschutz Glastrennwand, t = 700 mm**
Glastrennwand als Spritzschutz zur Abtrennung vorbezeichneter Laborspüle (Pos. 3.27.70) vom danebenliegenden Laborarbeitstisch

Abmessungen: t/h = ca. 700 / ca. 500 mm
Material: Sicherheitsglas 5 mm
Ausführung: Ecken abgerundet
Menge: 1,000 St

**3.27.120 Spüle: Abtropfboard, klein**
Für vorbeschriebene Spüle (Pos. 3.27.70): 1 x Abtropfboard mit ca. 18 Abtropfstäben, mit Abtropfrinne und Ablaufschlauch, Abtropfboard und -stäbe aus Polypropylen
Menge: 1,000 St

**3.27.130 Spüle: Abfallsammler für Papierhandtücher im Spülenunterbau**
Für vorbeschriebene Spüle (Pos. 3.27.70): Abfallsammler im Spülenunterbau zum Sammeln von Papierhandtüchern:
- eine Flügeltür des Spülenunterbau mit Ausschnitt, oval, als Einwurf für benutzte Papierhandtücher
- 1 x Abfallsammler für benutzte Papierhandtücher, Metallkorb, beschichtet, zum Einstellen in den Spülenunterbau
Menge: 1,000 St

**3.27.140 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 3,000 St

#### 3.28 N-EG00-R031 (II12.33A) Laborgeräte- und Materiallager Zeile A

**3.28.10 Wandanschlussblende Schrank/Abzug, h / b = bis 2.900 / 300 mm**
Wandanschlussblende aus Korpusmaterial d = ca. 20 mm zum seitlichen Anschluss von Schränken oder Abzügen bis zur Wand, inkl. UK

Höhe: bis ca. 2.900 mm
Breite: bis ca. 300 mm
Ausführung: Anpassung vor Ort
Kanten: PP-Dünnkante
Menge: 1,000 St

**3.28.20 Deckelblende Schrank, b/t = 900 / 300 mm**
Deckelblende aus Korpusmaterial d = ca. 20 mm zum horizontalen Verschließen des Hohlraumes hinter Schränken bis zur Wand, inkl.UK

Breite: 900 mm
Tiefe: ca. 300 mm
Ausführung: Anpassung vor Ort
Kanten: PP-Dünnkante
Menge: 1,000 St

**3.28.30 Laborschrank, b/t/h = 1.200 / 550 / 2.000 mm, FT**
Laborhochschrank

Breite: 1.200 mm
Tiefe: ca. 550 mm
Höhe: ca. 2.000 mm
Ausführung: 2 Flügeltüren
Ausstattung: 4 Fachböden, höhenverstellbar
Menge: 1,000 St

**3.28.40 Laborschrank, b/t/h = 900 / 550 / 2.000 mm, FT**
Laborhochschrank

Breite: 900 mm
Tiefe: ca. 550 mm
Höhe: ca. 2.000 mm
Ausführung: 2 Flügeltüren
Ausstattung: 4 Fachböden, höhenverstellbar
Menge: 2,000 St

#### 3.29 N-EG00-R031 (II12.33A) Laborgeräte- und Materiallager Zeile B

**3.29.10 Wandanschlussblende Schrank/Abzug, h / b = bis 2.900 / 300 mm**
Wandanschlussblende aus Korpusmaterial d = ca. 20 mm zum seitlichen Anschluss von Schränken oder Abzügen bis zur Wand, inkl. UK

Höhe: bis ca. 2.900 mm
Breite: bis ca. 300 mm
Ausführung: Anpassung vor Ort
Kanten: PP-Dünnkante
Menge: 1,000 St

**3.29.20 Deckelblende Schrank, b/t = 900 / 300 mm**
Deckelblende aus Korpusmaterial d = ca. 20 mm zum horizontalen Verschließen des Hohlraumes hinter Schränken bis zur Wand, inkl.UK

Breite: 900 mm
Tiefe: ca. 300 mm
Ausführung: Anpassung vor Ort
Kanten: PP-Dünnkante
Menge: 1,000 St

**3.29.30 Regal, b/t/h = 1.200 / 550 / 2.000 mm**
offenes Regal

Breite: 1.200 mm
Tiefe: ca. 550 mm
Höhe: ca. 2.000 mm
Ausführung: offen
Ausstattung: 4 feste Fachböden, höhenverstellbar, Wandbefestigung / Kippsicherung
Menge: 1,000 St

**3.29.40 Regal, b/t/h = 900 / 550 / 2.000 mm**
offenes Regal

Breite: 900 mm
Tiefe: ca. 550 mm
Höhe: ca. 2.000 mm
Ausführung: offen
Ausstattung: 4 feste Fachböden, höhenverstellbar, Wandbefestigung / Kippsicherung
Menge: 2,000 St

#### 3.30 N-EG00-R032 (II12.33B) Laborgeräte- und Materiallager Zeile A

**3.30.10 Wandanschlussblende Schrank/Abzug, h / b = bis 2.900 / 300 mm**
Wandanschlussblende aus Korpusmaterial d = ca. 20 mm zum seitlichen Anschluss von Schränken oder Abzügen bis zur Wand, inkl. UK

Höhe: bis ca. 2.900 mm
Breite: bis ca. 300 mm
Ausführung: Anpassung vor Ort
Kanten: PP-Dünnkante
Menge: 1,000 St

**3.30.20 Deckelblende Schrank, b/t = 900 / 300 mm**
Deckelblende aus Korpusmaterial d = ca. 20 mm zum horizontalen Verschließen des Hohlraumes hinter Schränken bis zur Wand, inkl.UK

Breite: 900 mm
Tiefe: ca. 300 mm
Ausführung: Anpassung vor Ort
Kanten: PP-Dünnkante
Menge: 1,000 St

**3.30.30 Regal, b/t/h = 1.200 / 550 / 2.000 mm**
offenes Regal

Breite: 1.200 mm
Tiefe: ca. 550 mm
Höhe: ca. 2.000 mm
Ausführung: offen
Ausstattung: 4 feste Fachböden, höhenverstellbar, Wandbefestigung / Kippsicherung
Menge: 1,000 St

**3.30.40 Regal, b/t/h = 900 / 550 / 2.000 mm**
offenes Regal

Breite: 900 mm
Tiefe: ca. 550 mm
Höhe: ca. 2.000 mm
Ausführung: offen
Ausstattung: 4 feste Fachböden, höhenverstellbar, Wandbefestigung / Kippsicherung
Menge: 1,000 St

**3.30.50 Regal, b/t/h = 900 / 550 / 2.000 mm für Lagerung Sackkarre**
offenes Regal

Breite: 900 mm
Tiefe: ca. 550 mm
Höhe: ca. 2.000 mm
Ausführung: offen
Ausstattung: 2 feste Fachböden, höhenverstellbar, Wandbefestigung / Kippsicherung
Menge: 1,000 St

#### 3.31 N-EG00-R032 (II12.33B) Laborgeräte- und Materiallager Zeile B

**3.31.10 Wandanschlussblende Schrank/Abzug, h / b = bis 2.900 / 300 mm**
Wandanschlussblende aus Korpusmaterial d = ca. 20 mm zum seitlichen Anschluss von Schränken oder Abzügen bis zur Wand, inkl. UK

Höhe: bis ca. 2.900 mm
Breite: bis ca. 300 mm
Ausführung: Anpassung vor Ort
Kanten: PP-Dünnkante
Menge: 1,000 St

**3.31.20 Deckelblende Schrank, b/t = 900 / 300 mm**
Deckelblende aus Korpusmaterial d = ca. 20 mm zum horizontalen Verschließen des Hohlraumes hinter Schränken bis zur Wand, inkl.UK

Breite: 900 mm
Tiefe: ca. 300 mm
Ausführung: Anpassung vor Ort
Kanten: PP-Dünnkante
Menge: 1,000 St

**3.31.30 Laborschrank, b/t/h = 1.200 / 550 / 2.000 mm, FT**
Laborhochschrank

Breite: 1.200 mm
Tiefe: ca. 550 mm
Höhe: ca. 2.000 mm
Ausführung: 2 Flügeltüren
Ausstattung: 4 Fachböden, höhenverstellbar
Menge: 1,000 St

**3.31.40 Laborschrank, b/t/h = 900 / 550 / 2.000 mm, FT**
Laborhochschrank

Breite: 900 mm
Tiefe: ca. 550 mm
Höhe: ca. 2.000 mm
Ausführung: 2 Flügeltüren
Ausstattung: 4 Fachböden, höhenverstellbar
Menge: 2,000 St

#### 3.32 N-EG00- (II12.31) Spülküche (exCP30) R024 Zeile A

**3.32.10 Medieneinspeisepunkt: Tragkonstruktion mit Verkleidung**
Medienzuführung am Medieneinspeisepunkt zur Laborzeile

Tragkonstruktion mit horizontalen Halteschienen zur Befestigung der vorgesehenen Sanitär- und Elektromedien ab Oberkante Laborzeile bis zur Übergabehöhe der Medien gem. Vorbemerkungen/Plänen, die Breite der Konstruktion beträgt 900 mm, revisionierbare Verkleidung
Menge: 1,000 St

**3.32.20 Medienzelle wandständig, b/h = 600 / 1.800 mm**
Medienzelle wandständig inkl.
- Querverrohrung und Verkabelung aller aufgeführten Medien, sowie der durchlaufenden Medien gem. Grundriss und/oder Ansicht, bzw. weiteren daran anschließenden LV-Positionen
- Durchführen bauseitiger Zuleitungen

Höhe: ca. 1.800 mm
Arbeitshöhe: 900 / 750 mm
Breite: 600 mm
Tiefe: ca. 75 mm
Ausführung: teilverblendet S2
Zubehör: 2 x Glasplatte als Reagenzienablage inkl. Ausleger und Stativhalter
Medienausstattung: in separater Position
Menge: 1,000 St

**3.32.30 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 3,000 St

**3.32.40 Bestückung Medienzelle/-ampel/-kanal: Elektrokleinverteiler**
Elektrokleinverteiler zur Absicherung der Steckdosen in Medienzelle / -ampel / -kanal, mit 1 x Fi-Schalter, 4-pol., 40 A/30 mA, LSS anteilig in der Bestückung enthalten
Menge: 1,000 St

**3.32.50 Bestückung Medienzelle/-ampel/-kanal: Elektro 230V**
Steckdose Elektro 230V, 3 x 2,5 mm², inkl. Zuleitung ab MEP bzw. ab Elektrokleinverteiler, LSS anteilig
Menge: 14,000 St

**3.32.60 Bestückung Medienzelle/-ampel/-kanal: Elektro 230V Untertisch**
Steckdose Elektro 230V, 3 x 2,5 mm², inkl. Zuleitung ab MEP bzw. ab Elektrokleinverteiler, LSS anteilig, Positionierung Untertisch, inkl. Unterkonstruktion
Menge: 2,000 St

**3.32.70 Bestückung Medienzelle/-ampel/-kanal: Leerdose EDV**
Leerdose für EDV oder andere bauseitige Einbauteile
Menge: 1,000 St

**3.32.80 Anschlüsse Laborglas-Reinigungsautomat herstellen**
Anschlüsse für bauseitigen Laborglas-Reinigungsautomat herstellen:
- Anschluss 400 V, 5x2,5 mm², inkl. Zuleitung ab MEP bzw. ab Elektrokleinverteiler, LSS anteilig
- Anschluss WPC bzw. WNC gem Plan und WDC inkl. Kugelhahn
- Abwasseranschluss
Menge: 2,000 St

**3.32.90 Oberschrank, b/t = 600 / 350 mm, FT**
Hängeschrank, geschlossen, Montage an Wänden oder Medienzellen

Abmessungen: b/t/h= 600 / 350 / 720 mm
Ausführung: 1 Flügeltür
Ausstattung: 1 Fachboden, höhenverstellbar
bei Montage an Medienzellen inkl. Ständerverlängerungen und Traversen als Unterkonstruktion
Menge: 1,000 St

**3.32.100 Oberschrank, b/t = 1.200 / 350 mm, FT**
Hängeschrank, geschlossen, Montage an Wänden oder Medienzellen

Abmessungen: b/t/h= 1.200 / 350 / 720 mm
Ausführung: 2 Flügeltüren, Mittelwand
Ausstattung: 2x1 Fachboden, höhenverstellbar
bei Montage an Medienzellen inkl. Ständerverlängerungen und Traversen als Unterkonstruktion
Menge: 3,000 St

**3.32.110 Laborarbeitstisch, Melamin, b/t = 600 / 900, AH 900 mm**
Laborarbeitstisch inkl. Tragkonstruktion

Abmessungen:
- b = 600 mm
- t = 900 mm als Systemtiefe
t = 900 mm bei Ausführung ohne rückseitige Medienzelle, vor Medienzellen Gesamttiefe inkl. Zelle t = 900 mm mit Tischplatte jedoch min. t = 800 mm
- Arbeitshöhe: 900 mm
Tragkonstruktion: C bzw. H-Fuß-Gestell aus Stahlrohr gem. Plan
Arbeitsplatte: Melamin mit PP-Kante
Ausstattung: Tiefenanschlag für Rollcontainer
Menge: 1,000 St

**3.32.120 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 3,000 St

**3.32.130 Säure- und Laugenschrank, 2-teilig, b/h = 600 / 2.000 mm**
Säure- und Laugenschrank, 2-teilig (oben / unten) inkl. Anschluss an Absaugung

Abmessungen: b/t/h = 600 / ca. 550 / ca. 2.000 mm
Ausstattung:
- 2 Flügeltüren (oben / unten)
- 4 höhenverstellbare, herausziehbare Fachböden mit PP Auffangwannen
- 2 PP-Bodenauffangwannen
- alle verwendeten Bauteile und Oberflächen korrosionsbeständig, insbesondere auch alle Auszüge und Beschläge
- Schrank abschließbar

angeboten wird:

Fabrikat / Typ: '........

................................' vom Bieter einzutragen
Menge: 1,000 St

#### 3.33 N-EG00-R024 (II12.31) Spülküche (exCP30) Zeile B

**3.33.10 Medieneinspeisepunkt: Tragkonstruktion mit Verkleidung**
Medienzuführung am Medieneinspeisepunkt zur Laborzeile

Tragkonstruktion mit horizontalen Halteschienen zur Befestigung der vorgesehenen Elektromedien ab Oberkante Laborzeile bis zur Übergabehöhe der Medien gem. Vorbemerkungen/Plänen, die Breite der Konstruktion beträgt 300 mm, revisionierbare Verkleidung
Menge: 1,000 St

**3.33.20 Medienzelle Doppelarbeitstisch, b/h = 1.200 / 1.800 mm**
Medienzelle freistehend für Doppelarbeitstisch, beidseitig für Medienbestückung ausgelegt, beidseitig Labortische anstellbar, inkl.
- Querverrohrung und Verkabelung aller aufgeführten Medien, sowie der durchlaufenden Medien gem. Grundriss und/oder Ansicht, bzw. weiteren daran anschließenden LV-Positionen
- Durchführen bauseitiger Zuleitungen

Höhe: ca. 1.800 mm
Arbeitshöhe: 900 / 750 mm
Breite: 1.200 mm
Tiefe: ca. 90 mm
Ausführung: teilverblendet S2
Zubehör: 2 x Glasplatte beidseitig als Reagenzienablage inkl. Ausleger und Stativhalter
Medienausstattung: in separater Position
Menge: 2,000 St

**3.33.30 Bestückung Medienzelle/-ampel/-kanal: Elektrokleinverteiler**
Elektrokleinverteiler zur Absicherung der Steckdosen in Medienzelle / -ampel / -kanal, mit 1 x Fi-Schalter, 4-pol., 40 A/30 mA, LSS anteilig in der Bestückung enthalten
Menge: 1,000 St

**3.33.40 Bestückung Medienzelle/-ampel/-kanal: Elektro 230V**
Steckdose Elektro 230V, 3 x 2,5 mm², inkl. Zuleitung ab MEP bzw. ab Elektrokleinverteiler, LSS anteilig
Menge: 8,000 St

**3.33.50 Bestückung Medienzelle/-ampel/-kanal: Leerdose EDV**
Leerdose für EDV oder andere bauseitige Einbauteile
Menge: 1,000 St

**3.33.60 Bestückung Medienzelle: Elektro 230V in Seitenblende**
Steckdose Elektro 230V, 3 x 2,5 mm², inkl. Zuleitung ab MEP bzw. ab Elektrokleinverteiler, LSS anteilig
Ausführung: in Seitenblende der Medienzelle
Menge: 4,000 St

**3.33.70 Bestückung Medienzelle: Leerdose EDV in Seitenblende**
Leerdose für EDV oder andere bauseitige Einbauteile
Ausführung: in Seitenblende der Medienzelle
Menge: 1,000 St

**3.33.80 Oberschrank, b/t = 1.200 / 350 mm, FT**
Hängeschrank, geschlossen, Montage an Wänden oder Medienzellen

Abmessungen: b/t/h= 1.200 / 350 / 720 mm
Ausführung: 2 Flügeltüren, Mittelwand
Ausstattung: 2x1 Fachboden, höhenverstellbar
bei Montage an Medienzellen inkl. Ständerverlängerungen und Traversen als Unterkonstruktion
Menge: 2,000 St

**3.33.90 Rolltisch, Melamin, b/t = 1.200 / 900, AH 900 mm**
Arbeitstisch, rollbar

Konstruktion: Tischgestell H-Fuß, mit Rollen und Bremse
Abmessungen: b/t = 1.200 / 900 mm
Arbeitshöhe: 900 mm
Arbeitsplatte: Melamin mit PP-Kanten
Ausstattung: unterer Ablageboden, Melamin mit PP-Kanten, fest
Menge: 1,000 St

**3.33.100 Laborzeile mit Sockelunterbau, Melamin, b/t = 1.200 / 900, AH 900 mm, FT**
Laborzeile mit Sockelunterbau

Abmessungen: b/t = 1.200 / 900 mm
Arbeitshöhe: 900 mm
Arbeitsplatte: Melamin mit PP-Kante
Tragkonstruktion: Sockelunterbauten fest eingebaut
Ausstattung:
- 2 Flügeltüren, Anschlag nach Zeichnung
- Mittelwand
- 2x2 Fachböden, höhenverstellbar
Menge: 2,000 St

#### 3.34 N-EG00-R024 (II12.31) Spülküche (exCP30) Zeile C

**3.34.10 Bestückung Medienzelle/-ampel/-kanal: Elektrokleinverteiler**
Elektrokleinverteiler zur Absicherung der Steckdosen in Medienzelle / -ampel / -kanal, mit 1 x Fi-Schalter, 4-pol., 40 A/30 mA, LSS anteilig in der Bestückung enthalten
Menge: 1,000 St

**3.34.20 Bestückung Medienzelle/-ampel/-kanal: Elektro 230V**
Steckdose Elektro 230V, 3 x 2,5 mm², inkl. Zuleitung ab MEP bzw. ab Elektrokleinverteiler, LSS anteilig
Menge: 8,000 St

**3.34.30 Bestückung Medienzelle/-ampel/-kanal: Leerdose EDV**
Leerdose für EDV oder andere bauseitige Einbauteile
Menge: 1,000 St

**3.34.40 Laborzeile mit Sockelunterbau, Melamin, b/t = 1.200 / 900, AH 900 mm, FT**
Laborzeile mit Sockelunterbau

Abmessungen: b/t = 1.200 / 900 mm
Arbeitshöhe: 900 mm
Arbeitsplatte: Melamin mit PP-Kante
Tragkonstruktion: Sockelunterbauten fest eingebaut
Ausstattung:
- 2 Flügeltüren, Anschlag nach Zeichnung
- Mittelwand
- 2x2 Fachböden, höhenverstellbar
Menge: 2,000 St

**3.34.50 Oberschrank, b/t = 1.200 / 350 mm, FT**
Hängeschrank, geschlossen, Montage an Wänden oder Medienzellen

Abmessungen: b/t/h= 1.200 / 350 / 720 mm
Ausführung: 2 Flügeltüren, Mittelwand
Ausstattung: 2x1 Fachboden, höhenverstellbar
bei Montage an Medienzellen inkl. Ständerverlängerungen und Traversen als Unterkonstruktion
Menge: 2,000 St

**3.34.60 Rolltisch, Melamin, b/t = 1.200 / 900, AH 900 mm**
Arbeitstisch, rollbar

Konstruktion: Tischgestell H-Fuß, mit Rollen und Bremse
Abmessungen: b/t = 1.200 / 900 mm
Arbeitshöhe: 900 mm
Arbeitsplatte: Melamin mit PP-Kanten
Ausstattung: unterer Ablageboden, Melamin mit PP-Kanten, fest
Menge: 1,000 St

#### 3.35 N-EG00-R024 (II12.31) Spülküche (exCP30) Zeile D

**3.35.10 Medieneinspeisepunkt: Tragkonstruktion mit Verkleidung**
Medienzuführung am Medieneinspeisepunkt zur Laborzeile

Tragkonstruktion mit horizontalen Halteschienen zur Befestigung der vorgesehenen Sanitär- und Elektromedien ab Oberkante Laborzeile bis zur Übergabehöhe der Medien gem. Vorbemerkungen/Plänen, die Breite der Konstruktion beträgt 900 mm, revisionierbare Verkleidung
Menge: 1,000 St

**3.35.20 Medienzelle wandständig, b/h = 1.500 / 1.800 mm**
Medienzelle wandständig inkl.
- Querverrohrung und Verkabelung aller aufgeführten Medien, sowie der durchlaufenden Medien gem. Grundriss und/oder Ansicht, bzw. weiteren daran anschließenden LV-Positionen
- Durchführen bauseitiger Zuleitungen

Höhe: ca. 1.800 mm
Arbeitshöhe: 900 / 750 mm
Breite: 1.500 mm
Tiefe: ca. 75 mm
Ausführung: teilverblendet S2
Zubehör: 2 x Glasplatte als Reagenzienablage inkl. Ausleger und Stativhalter
Medienausstattung: in separater Position
Menge: 1,000 St

**3.35.30 Elektrokanal aus Aluminium, pulverbeschichtet, 1-zügig**
Elektrokanal aus Aluminium, pulverbeschichtet, Farbe weiß, 1-zügig, mit Trennsteg

Höhe: ca. 170 mm
Montagehöhe: bis UK 2,2 m über OKFF
Ausführung: mit Trennsteg
Bestückung: gem. gesonderten Positionen
Absicherung: gem. gesonderter Position, sonst bauseits abgesichert
Abdeckung: an die Bestückung anzupassen
Menge: 1,500 m

**3.35.40 Elektrokanal aus Aluminium, pulverbeschichtet, 1-zügig, als Steigekanal**
Elektrokanal aus Aluminium, pulverbeschichtet, Farbe weiß, 1-zügig, mit Trennsteg, als Steigekanal ab ca. 1 m über OKFF bzw. ab OK des horizontalen Elektrokanals bis zum MEP
Höhe: ca. 170 mm
Ausführung:
- mit Trennsteg
- Enddeckel mit Kabeleinführung oben
- Enddeckel bzw. Übergang zum horizontalen Elektrokanal unten
Montagehöhe: bis 3 m über OKFF
Menge: 1,000 St

**3.35.50 Bestückung Elektrokanal: Elektrokleinverteiler**
Elektrokleinverteiler zur Absicherung der Steckdosen im Elektrokanal, mit 1 x Fi-Schalter, 4-pol., 40 A/30 mA, LSS anteilig in der Bestückung enthalten
Menge: 1,000 St

**3.35.60 Bestückung Elektrokanal: Elektro 230V**
Steckdose Elektro 230V, 3 x 2,5 mm², inkl. Zuleitung ab MEP bzw. ab Elektrokleinverteiler, LSS anteilig
Menge: 6,000 St

**3.35.70 Bestückung Elektrokanal: Elektro 400V, 16A**
Steckdose Elektro 400V, 16A, 5 x 2,5 mm², inkl. Zuleitung ab MEP bzw. ab Elektrokleinverteiler, LSS anteilig
Menge: 1,000 St

**3.35.80 Laborspüle, TK, b/t/h = 1.500 / 900 / 900 mm, Sockelunterbau, FT**
Laborspüle inkl. aller Ver- und Entsorgungsleitungen, sowie Anschluss an Medienverrohrung vorab beschriebener Medienzelle

Abmessungen: b/t = 1.500 / 900 mm
Arbeitshöhe: 900 mm
Maße Spülbecken: b/t/h = 400 / 400 / 250 mm
Tragkonstruktion:
- Sockelunterbauten fest eingebaut
- 1x Flügeltür, b = 600 mm
- 2x Flügeltüren, b = 450 mm
Arbeitsplatte Spüle:
- Steinzeug mit umlaufendem Wulstrand und Ablaufrillen
- 1 x Beckenausschnitt
- 2 x Tischbohrungen für Armaturen
- 1 x Tischbohrungen für Augendusche
Spülbecken: 1 x Becken aus Techn. Keramik, von oben in die Arbeitsplatte eingesetzt
Armaturen:
- Standarmaturen
- 1 x WNC/WNH Armhebel-Mischbatterie, Perlator
- 1 x WDC, Schlauchtülle
Zubehör:
- 1 x Standrohr
- 1 x Augendusche untemperiert, einstrahlig, inkl. Druckminderer in den Zuleitung der Augendusche zur Mengenreduzierung und deren Einregulierung im Rahmen der Inbetriebnahme
- Festanschluss Kondensatableitung unterhalb der Spüle sowie Steigrohr bis OK Möbel mit Trichter
Menge: 1,000 St

**3.35.90 Spüle: Durchlauferhitzer 11 KW, Untertischmontage**
Durchlauferhitzer inkl. Anschlussmaterial und Zuleitung, zum Einbau in vorbezeichnete Spüle (Pos. 3.35.80)

Gerät: Durchlauferhitzer zur Warmwassererzeugung
Ausführung: Untertischgerät, druckfeste Ausführung, Blankdraht-Heizelemente
Leistung: 11 KW
Temperaturbereich: ca. 30°C - 60°C
Leistung: ca. 5  l / min
Regelung: elektronisch geregelt, Temperatur stufenlos einstellbar
Energieeffizienzklasse: A
Stromversorgung: 400V 16A,  inkl. Zuleitung ab MEP bzw. ab Elektrokleinverteiler, LSS anteilig

angeboten wird:

Fabrikat / Typ: '........

................................' vom Bieter einzutragen
Menge: 1,000 St

**3.35.100 Spüle: Seifen- / Desinfektionsmittel- / Papierhandtuchspender, Edelstahl**
Für vorbeschriebene Spüle (Pos. 3.35.80):

1 x Seifenspender 500 ml, Edelstahl
1 x Desinfektionsmittelspender 500 ml, Edelstahl
1 x Spender Hautpflegemittel  500 ml, Edelstahl

angeboten wird:

Fabrikat / Typ: '........

................................' vom Bieter einzutragen

1 x Papierhandtuchspender, 500-800 Blatt, Edelstahl

angeboten wird:

Fabrikat / Typ: '........

................................' vom Bieter einzutragen
Menge: 1,000 St

**3.35.110 Halterung für Seifen- und Desinfektionsmittelspender zur Befestigung an Spritzschutz**
Halterung für Seifen- und Desinfektionsmittelspender

Ausführung:
HPL-Platte (Höhe und Breite bündig mit Seifen- und Desinfektionsmittelspender)
Art der Befestigung:
Die Halterung wird über den Spritzschutz gehängt und mittels Stellschrauben verklemmt
Menge: 1,000 St

**3.35.120 Spüle: Spritzschutz Glastrennwand, t = 700 mm**
Glastrennwand als Spritzschutz zur Abtrennung vorbezeichneter Laborspüle (Pos. 3.35.80) vom danebenliegenden Laborarbeitstisch

Abmessungen: t/h = ca. 700 / ca. 500 mm
Material: Sicherheitsglas 5 mm
Ausführung: Ecken abgerundet
Menge: 1,000 St

**3.35.130 Spüle: Abtropfboard**
Für vorbeschriebene Spüle (Pos. 3.38.80): 1 x Abtropfboard mit ca. 50 Abtropfstäben, mit Abtropfrinne und Ablaufschlauch, Abtropfboard und -stäbe aus Polypropylen
Menge: 1,000 St

**3.35.140 Spüle: Abfallsammler für Papierhandtücher im Spülenunterbau**
Für vorbeschriebene Spüle (Pos. 3.35.80): Abfallsammler im Spülenunterbau zum Sammeln von Papierhandtüchern:
- eine Flügeltür des Spülenunterbau mit Ausschnitt, oval, als Einwurf für benutzte Papierhandtücher
- 1 x Abfallsammler für benutzte Papierhandtücher, Metallkorb, beschichtet, zum Einstellen in den Spülenunterbau
Menge: 1,000 St

**3.35.150 Neutralisationsanlage, Einbau in Säure-/Laugenunterbau**
Anlage zur Abwasserneutralisation von Laborwasser, Einbau in einem Säure-/Laugenunterbau mit Auszug im Unterbau von Tischabzügen bzw. im Unterbau unter Laborzeilen:

- Ausführung in PP
- vollautomatische Funktion mit integrierter Steuerung
- pH-Messung und pH-Regelung
- integrierte Säure- und Laugenbehälter, Fassungsvermögen 2 x ca. 20 l
- Sammelbehälter, Fassungsvermögen ca. 30 l
- Neutralisationsbehälter, Fassungsvermögen ca. 70 l
- Füllstandsüberwachung aller Behälter
- 2 Dosierpumpen für Säure und Lauge
- Umwälzpumpe (mit Entsorgungspumpe kombinierbar)
- Entsorgungspumpe (mit Umwälzpumpe kombinierbar)
- Anschluss zur Notentleerung des Systems
- Signalleuchten für Funktion/Störmeldung und Füllstandsüberwachung der Säure- und Laugenbehälter, Einbau in der Blende des Unterbau

Funktionsweise:
Im integrierten Sammelbehälter wird Abwasser aufgefangen und in den Neutralisationsbehälter weitergeleitet. Im Anschluss wird unter ständiger pH-Wert-Erfassung und Umwälzung gemäß dem eingestellten pH-Endwert periodisch Lauge oder Säure zudosiert. Bereits während der Neutralisation kann der Sammelbehälter erneut befüllt werden. Nach Erreichen des eingestellten pH-Endwertes wird das neutralisierte Medium in das Abwassersystem abgepumpt.

Leistungsdaten:
mittlerer Durchsatz: ca. 200 l/h
maximaler Durchsatz: 600 l/h
Ausgangsgrenzwerte: >pH 6,3 -< pH 8,5

Steuerung:
- frei definierbarer pH-Endwert (Soll-Wert), der Wert muss durch den AG anpassbar sein
- Schnittstellen als potentialfreie Kontakte für folgende Betriebszustände:
- Störmeldung
- Füllstandsüberwachung der integrierten Säure- und Laugenbehälter
- Füllbereitschaft (zum Sperren von Magnetventilen für die Abwasserzuleitung)

die Leistung beinhaltet:
- alle notwendigen Anpassungen am Unterbau wie Aussparungen, Durchführungen oder Sondermasse
- Anschließen an die Stromversorgung, Zuleitung ab MEP, LSS anteilig
- Anschließen der Abwasserzuleitung
- Anschließen an das Abwassersystem
- Anschließen an die Wasserversorgung inkl. Zuleitung ab MEP
- Anschließen der Entlüftung an das Lüftungsnetz
- Erstbefüllung der Säure- und Laugenbehälter
- Programmierung der Steuerung nach Vorgaben AG
- Inbetriebnahme

Säure-/Laugenunterbau in separater Position.

angeboten wird:

Fabrikat / Typ: '........

................................' vom Bieter einzutragen
Menge: 1,000 St

**3.35.160 Spüle: Unterbau Säure/Laugen, b/t/h = RM 900 / 650 / 600 mm, FT**
Säure-/Laugenunterbau zum Einbau unter der Laborspüle (Pos. 3.35.80)

Abmessungen: b/t/h = RM 900 (ca. 850) / ca. 650 / ca. 600 mm
Arbeitshöhe Spüle: 900 mm

Ausführung:
- Sockelunterbau
- 2 Flügeltüren
- alle verwendeten Bauteile und Oberflächen korrosionsbeständig, insbesondere auch alle Auszüge und Beschläge
- inkl. Steigkanal zum Anschluss an das bauseitige Lüftungssystem
- Volumenstromregler bauseits bzw. in separater Position
Menge: 1,000 St

**3.35.170 Laborabzug für sitzende Tätigkeit, b = 1.800 mm**
Laborabzug als Abluftabzug gemäß DIN EN 14175 für sitzende Tätigkeit, inkl.
- Querverrohrung und Verkabelung aller aufgeführten Medien, sowie der durchlaufenden Medien gem. Grundriss und/oder Ansicht, bzw. weiteren anschließenden LV-Positionen
- Durchführen bauseitiger Zuleitungen
- Anbindung an bauseitige Medien (Ver- und Entsorgung), bzw. bereits angebundene Medienträger

Ausführung: Tischabzug für sitzende Tätigkeit
Tragkonstruktion: H-Fuß-Gestell aus Stahlrohr
Arbeitsplatte: Technische Keramik mit umlaufendem Wulstrand
Abmessungen: b/t/h= 1.800 / 900 / 2.700 mm
Arbeitshöhe: 750 mm
Innenauskleidung: Melamin
Medien: in separater Position, in der Abzugsseitenwand

Ausstattung:
FAZ / Funktionsüberwachung
- verglastes Kopfteil
- geteilter Querschieber
Menge: 1,000 St

**3.35.180 Abzug: Volumenstromregler mit Regelung, PP**
Für vorbeschriebenen Abzug (Pos. 3.35.170):
schnelllaufender variabler Volumenstromregler mit Steuerung zum Betrieb des Abzugs mit variablem Luftstrom nach DIN EN 14175, zur Montage am Abluftstutzen des vorbezeichneten Abzuges, mit integrierter Funktionsüberwachung nach EN 14175. Preisunterschied gegenüber Ausführung mit FAZ / Funktionsüberwachung.

Bestandteile:
- Netzteil 230 V und Pufferbatterie
- Bedientableau mit Einbau in der Abzugsblende
- mikroprozessorgesteuerte Regelung
- Volumenstromregler
- Sensorik Luftmengenerfassung
- Sensorik Fenstererfassung vertikal
- Sensorik für die Erfassung der horizontalen Querschieber

Schnittstellen:
- frei parametrierbare digitale und analoge Ein- und Ausgänge
- Parametrierung gem. Vorgabe AG
- Schnittstelle Anbindung Gruppencontroller
- Steuerung Ventilator bei Abzügen mit Stützstrahltechnik

Standardsignale MSR:
- Ausgang Signal aktueller Abluftbedarf
- Eingang Signal Nachtabsenkung
- Ausgang Signal Störmeldung

Regelungsart:
- vollvariable Regelung

Funktionen Bedientableau:
- Betriebszustand (max, reduziert, aus)
- akustischer und optischer Alarm
- Reset-Taste zur Quittierung des akustischen Alarms
- Licht ein/aus

Volumenstromregler:
- Material Polypropylen (PP)
- lageunabhängig
- Drosselklappe mit Motor-Rohrregler Abluft
- Stellgeschwindigkeit der Regelklappe max. 3 sek für 90 Grad
- sehr hohe Mess- und Regelgenauigkeit (besser als 5%)
- mit Flansch / Muffe je nach Einbausituation

die Leistung beinhaltet:
- Verkabelung zwischen allen Komponenten
- Auflegen der bauseitigen Steuerleitungen
- Auflegen der bauseitigen Spannungsversorgung
- Inbetriebnahme

angeboten wird:

Fabrikat / Typ: '........

................................' vom Bieter einzutragen

Funktionsbeschreibung Sensorik (Art der Messwerterfassung, z.B.
Luftgeschwindigkeit, Druckdifferenz, etc.):

Wert: '........

................................' vom Bieter einzutragen
Menge: 1,000 St

**3.35.190 Abzug: Schließeinrichtung für Frontschieber, mit Bewegungsmelder**
Für vorbeschriebenen Abzug (Pos. 3.35.170): automatische Schließeinrichtung für das Front-Schiebefenster, inkl:
- Schiebefenster-Controller / Steuerung
- Motor-Getriebe-Einheit
- Positionsgeber
- Verkabelung
- PIR-Bewegungsmelder
Bei 2-teiligen Schiebern muss die Schließeinrichtung auf beide Schieberteile wirken und das Front-Schiebefenster in ganzer Höhe öffnen bzw. schließen. Die automatische Schließeinrichtung wirkt nicht auf die Querschieber.
Menge: 1,000 St

**3.35.200 Abzug: Ausführung mit Stützstrahltechnik, b = 1.800 mm**
Für vorbeschriebenen Abzuge (Pos. 3.35.170): für die Ausführung mit einem Stützstrahlventilator gemäß Vorbemerkungen.
Reduzierung der erforderlichen Luftmenge auf < 300 m³/h pro lfdm Abzug.

Ausführung inkl. Stromversorgung und Verkabelung. Steuerung des Stützstrahlventilators über Abzugsregelung in separater Postion bzw. bauseits.
Menge: 1,000 St

**3.35.210 Bestückung Abzug: Elektro 230V**
Steckdose Elektro 230V, 3 x 2,5 mm², inkl. Zuleitung ab MEP bzw. ab Elektrokleinverteiler, Einbau in der Abzugsrückwand, von außen schaltbar, LSS anteilig
Menge: 4,000 St

**3.35.220 Bestückung Abzug: Elektro 230V, Abzugsfront**
Steckdose Elektro 230V, 3 x 2,5 mm², inkl. Zuleitung ab MEP bzw. ab Elektrokleinverteiler, Einbau in die Abzugsfront, LSS anteilig
Menge: 4,000 St

**3.35.230 Bestückung Abzug: WDC/WNC + integriertes Tropfbecken**
integr. Becken aus techn. Keramik, Einbau in die Arbeitsplatte des Abzugs, Ausführung des Beckens mit umlaufendem Rand, um das Ablaufen von Flüssigkeiten von der Arbeitsplatte in das Becken zu verhindern, Beckenmaße: l/b/t = ca. 400 / 400 / 300 mm

Armatur: Standarmatur WDC, Absperrung in der Abzugsblende, inkl. Zuleitung ab MEP bzw. Anbindung an das Verteilnetz
Menge: 1,000 St

#### 3.36 N-EG00-R022 (III26.30/III26.33) Labor Probenvorbereitung+Probenvorbereitung Nass Zeile A

**3.36.10 Medieneinspeisepunkt: Tragkonstruktion mit Verkleidung**
Medienzuführung am Medieneinspeisepunkt zur Laborzeile

Tragkonstruktion mit horizontalen Halteschienen zur Befestigung der vorgesehenen Elektromedien ab Oberkante Laborzeile bis zur Übergabehöhe der Medien gem. Vorbemerkungen/Plänen, die Breite der Konstruktion beträgt 300 mm, revisionierbare Verkleidung
Menge: 1,000 St

**3.36.20 Laborschrank, b/t/h = 1.200 / 550 / 2.000 mm, FT**
Laborhochschrank

Breite: 1.200 mm
Tiefe: ca. 550 mm
Höhe: ca. 2.000 mm
Ausführung: 2 Flügeltüren
Ausstattung: 4 Fachböden, höhenverstellbar
Menge: 2,000 St

**3.36.30 Laborschrank, b/t/h = 900 / 550 / 2.000 mm, FT**
Laborhochschrank

Breite: 900 mm
Tiefe: ca. 550 mm
Höhe: ca. 2.000 mm
Ausführung: 2 Flügeltüren
Ausstattung: 4 Fachböden, höhenverstellbar
Menge: 2,000 St

**3.36.40 Wandanschlussblende Schrank/Abzug, h / b = bis 2.900 / 300 mm**
Wandanschlussblende aus Korpusmaterial d = ca. 20 mm zum seitlichen Anschluss von Schränken oder Abzügen bis zur Wand, inkl. UK

Höhe: bis ca. 2.900 mm
Breite: bis ca. 300 mm
Ausführung: Anpassung vor Ort
Kanten: PP-Dünnkante
Menge: 1,000 St

**3.36.50 Deckelblende Schrank, b/t = 900 / 300 mm**
Deckelblende aus Korpusmaterial d = ca. 20 mm zum horizontalen Verschließen des Hohlraumes hinter Schränken bis zur Wand, inkl.UK

Breite: 900 mm
Tiefe: ca. 300 mm
Ausführung: Anpassung vor Ort
Kanten: PP-Dünnkante
Menge: 1,000 St

**3.36.60 Laborabzug, b = 1.200 mm**
Laborabzug als Abluftabzug gemäß DIN EN 14175, inkl.
- Querverrohrung und Verkabelung aller aufgeführten Medien, sowie der durchlaufenden Medien gem. Grundriss und/oder Ansicht, bzw. weiteren anschließenden LV-Positionen
- Durchführen bauseitiger Zuleitungen
- Anbindung an bauseitige Medien (Ver- und Entsorgung), bzw. bereits angebundene Medienträger

Ausführung: Tischabzug
Tragkonstruktion: H-Fuß-Gestell aus Stahlrohr
Arbeitsplatte: Technische Keramik mit umlaufendem Wulstrand
Abmessungen: b/t/h= 1.200 / 900 / 2.700 mm
Arbeitshöhe: 900 mm
Innenauskleidung: Melamin
Medien: in separater Position

Ausstattung:
- FAZ / Funktionsüberwachung
- verglastes Kopfteil
- geteilter Querschieber
Menge: 2,000 St

**3.36.70 Laborabzug, b = 1.500 mm**
Laborabzug als Abluftabzug gemäß DIN EN 14175, inkl.
- Querverrohrung und Verkabelung aller aufgeführten Medien, sowie der durchlaufenden Medien gem. Grundriss und/oder Ansicht, bzw. weiteren anschließenden LV-Positionen
- Durchführen bauseitiger Zuleitungen
- Anbindung an bauseitige Medien (Ver- und Entsorgung), bzw. bereits angebundene Medienträger

Ausführung: Tischabzug
Tragkonstruktion: H-Fuß-Gestell aus Stahlrohr
Arbeitsplatte: Technische Keramik mit umlaufendem Wulstrand
Abmessungen: b/t/h= 1.500 / 900 / 2.700 mm
Arbeitshöhe: 900 mm
Innenauskleidung: Melamin
Medien: in separater Position

Ausstattung:
FAZ / Funktionsüberwachung
- verglastes Kopfteil
- geteilter Querschieber
Menge: 1,000 St

**3.36.80 Abzug: Volumenstromregler mit Regelung, PP**
Für vorbeschriebenen Abzug (Por. 3.36.70):
schnelllaufender variabler Volumenstromregler mit Steuerung zum Betrieb des Abzugs mit variablem Luftstrom nach DIN EN 14175, zur Montage am Abluftstutzen des vorbezeichneten Abzuges, mit integrierter Funktionsüberwachung nach EN 14175. Preisunterschied gegenüber Ausführung mit FAZ / Funktionsüberwachung.

Bestandteile:
- Netzteil 230 V und Pufferbatterie
- Bedientableau mit Einbau in der Abzugsblende
- mikroprozessorgesteuerte Regelung
- Volumenstromregler
- Sensorik Luftmengenerfassung
- Sensorik Fenstererfassung vertikal
- Sensorik für die Erfassung der horizontalen Querschieber

Schnittstellen:
- frei parametrierbare digitale und analoge Ein- und Ausgänge
- Parametrierung gem. Vorgabe AG
- Schnittstelle Anbindung Gruppencontroller
- Steuerung Ventilator bei Abzügen mit Stützstrahltechnik

Standardsignale MSR:
- Ausgang Signal aktueller Abluftbedarf
- Eingang Signal Nachtabsenkung
- Ausgang Signal Störmeldung

Regelungsart:
- vollvariable Regelung

Funktionen Bedientableau:
- Betriebszustand (max, reduziert, aus)
- akustischer und optischer Alarm
- Reset-Taste zur Quittierung des akustischen Alarms
- Licht ein/aus

Volumenstromregler:
- Material Polypropylen (PP)
- lageunabhängig
- Drosselklappe mit Motor-Rohrregler Abluft
- Stellgeschwindigkeit der Regelklappe max. 3 sek für 90 Grad
- sehr hohe Mess- und Regelgenauigkeit (besser als 5%)
- mit Flansch / Muffe je nach Einbausituation

die Leistung beinhaltet:
- Verkabelung zwischen allen Komponenten
- Auflegen der bauseitigen Steuerleitungen
- Auflegen der bauseitigen Spannungsversorgung
- Inbetriebnahme

angeboten wird:

Fabrikat / Typ: '........

................................' vom Bieter einzutragen

Funktionsbeschreibung Sensorik (Art der Messwerterfassung, z.B.
Luftgeschwindigkeit, Druckdifferenz, etc.):

Wert '........

................................' vom Bieter einzutragen
Menge: 3,000 St

**3.36.90 Abzug: Schließeinrichtung für Frontschieber, mit Bewegungsmelder**
Für vorbeschriebenen Abzug (Pos. 3.36.70): automatische Schließeinrichtung für das Front-Schiebefenster, inkl:
- Schiebefenster-Controller / Steuerung
- Motor-Getriebe-Einheit
- Positionsgeber
- Verkabelung
- PIR-Bewegungsmelder
Bei 2-teiligen Schiebern muss die Schließeinrichtung auf beide Schieberteile wirken und das Front-Schiebefenster in ganzer Höhe öffnen bzw. schließen. Die automatische Schließeinrichtung wirkt nicht auf die Querschieber.
Menge: 3,000 St

**3.36.100 Bestückung Abzug: Elektrokleinverteiler**
Elektrokleinverteiler zur Absicherung der Steckdosen im Abzug und in der Laborzeile, Einbau in der Abzugsfront, mit 1 x Fi-Schalter, 4-pol., 40 A/30 mA, LSS anteilig in der Bestückung enthalten
Menge: 1,000 St

**3.36.110 Bestückung Abzug: Elektro 230V**
Steckdose Elektro 230V, 3 x 2,5 mm², inkl. Zuleitung ab MEP bzw. ab Elektrokleinverteiler, Einbau in der Abzugsrückwand, von außen schaltbar, LSS anteilig
Menge: 12,000 St

**3.36.120 Bestückung Abzug: Elektro 230V, Abzugsfront**
Steckdose Elektro 230V, 3 x 2,5 mm², inkl. Zuleitung ab MEP bzw. ab Elektrokleinverteiler, Einbau in die Abzugsfront, LSS anteilig
Menge: 12,000 St

**3.36.130 Unterbau Abzug: Säure/Laugen, b/t/h = RM 600 / 650 / 600 mm, FT**
Säure-/Laugenunterbau zum Einbau unter Abzügen

Abmessungen: b/t/h = RM 600 (ca. 550) / ca. 650 / ca. 600 mm
Arbeitshöhe Abzug: 900 mm

Ausführung:
- eingeschobener Sockelunterbau
- Flügeltür
- alle verwendeten Bauteile und Oberflächen korrosionsbeständig, insbesondere auch alle Auszüge und Beschläge
- 2 Fachböden herausziehbar mit PP-Auffangwannen
- abschließbar
- inkl. Steigkanal zum Anschluss an das bauseitige Lüftungssystem
- Volumenstromregler bauseits bzw. in separater Position
Menge: 2,000 St

**3.36.140 Unterbau Abzug: Sicherheitsschrank Typ90, passive Lagerung, b = RM 600 mm, HA**
Sicherheitsschrank nach DIN EN 14470-1 und DIN EN 14727 als Unterschrank zur Lagerung von Gefahrstoffen in Arbeitsräumen zum Einbau unter Abzügen

Abmessungen: b/t/h = RM 600 (ca. 550) / ca. 600 / ca. 600 mm
Arbeitshöhe Abzug: 900 mm

Ausführung:
- Schublade als Hochauszug mit Auszugswanne, im Brandfall selbstschließend
- Auszugswanne mit Lochblecheinsatz
- Korpus und Türen/Auszug: Stahlblech, pulverbeschichtet
- Innenkorpus: Innenausstattung Stahlblech, pulverbeschichtet
- Typ90 (Feuerwiderstand 90 Minuten / feuerbeständig)
- abschließbar (min. 3 Schlüssel)
- Sockel (ca. 30 - 35 mm) mit Rollen und Lüftungsschlitzen
- inkl. Anschluss Potentialausgleich/Erdung
- inkl. Steigkanal zum Anschluss an das bauseitige Lüftungssystem
- Volumenstromregler bauseits bzw. in separater Position

angeboten wird:

Fabrikat / Typ:

'........................................'
vom Bieter einzutragen
Menge: 3,000 St

**3.36.150 Unterbau Abzug: Sicherheitsschrank Typ90, passive Lagerung, b = RM 900 mm, HA**
Sicherheitsschrank nach DIN EN 14470-1 und DIN EN 14727 als Unterschrank zur Lagerung von Gefahrstoffen in Arbeitsräumen zum Einbau unter Abzügen

Abmessungen: b/t/h = RM 900 (ca. 850) / ca. 600 / ca. 600 mm
Arbeitshöhe Abzug: 900 mm

Ausführung:
- Schublade als Hochauszug mit Auszugswanne, im Brandfall selbstschließend
- Auszugswanne mit Lochblecheinsatz
- Korpus und Türen/Auszug: Stahlblech, pulverbeschichtet
- Innenkorpus: Innenausstattung Stahlblech, pulverbeschichtet
- Typ90 (Feuerwiderstand 90 Minuten / feuerbeständig)
- abschließbar (min. 3 Schlüssel)
- Sockel (ca. 30 - 35 mm) mit Rollen und Lüftungsschlitzen
- inkl. Anschluss Potentialausgleich/Erdung
- inkl. Steigkanal zum Anschluss an das bauseitige Lüftungssystem
- Volumenstromregler bauseits bzw. in separater Position

angeboten wird:

Fabrikat / Typ: '........

................................' vom Bieter einzutragen
Menge: 1,000 St

**3.36.160 Abzug: Gruppencontroller je Raum**
Für vorbeschriebene Abzügen mit Volumenstromregler und Regelung in Raum N-EG00-R022:

Der Gruppencontroller erfasst die jeweiligen Einzelabluftmengen der abgesaugten Einheiten im Laborraum, um daraus eine Gesamtabluftmenge zu bilden, die dann der übergeordneten Lüftungssteuerung zur Verfügung steht. An den Gruppencontroller können min. bis zu 10 Volumenstromregler angebunden werden.

Schnittstellen:
- bidirektionale Anbindung der Volumenstromregler
- frei parametrierbare digitale und analoge Ein- und Ausgänge
- Parametrierung gem. Vorgabe AG

Standardsignale MSR:
- Ausgang Signal Summe aktueller Abluftbedarf
- Eingang Signal Nachtabsenkung
- Ausgang Signal Sammelstörmeldung

Raumadditionsmodul:
- laufende Ermittlung des aktueller Abluftbedarf (Ist-Wert) basierend auf der Summe der Einzelwerten aller angeschlossenen Volumenstromregler und der fest hinterlegten konstanten Verbraucher wie z.B. Sicherheitsstauräume

die Leistung beinhaltet:
- Auflegen der bauseitigen Steuerleitungen
- Auflegen der bauseitigen Spannungsversorgung
- Lieferung und Verlegung der erforderlichen Kabel zwischen den Volumenstromreglern / Controllern innerhalb einer Laborzeile
- Inbetriebnahme

Die Lieferung und Verlegung der erforderlichen Kabel zwischen den Laborzeilen erfolgen gemäß Angabe AN (Kabelzugliste) bauseits.

angeboten wird:

Fabrikat / Typ: '........

................................' vom Bieter einzutragen
Menge: 1,000 St

#### 3.37 N-EG00-R022 (III26.30/III26.33) Labor Probenvorbereitung+Probenvorbereitung Nass Zeile B

**3.37.10 Medieneinspeisepunkt: Tragkonstruktion mit Verkleidung**
Medienzuführung am Medieneinspeisepunkt zur Laborzeile

Tragkonstruktion mit horizontalen Halteschienen zur Befestigung der vorgesehenen Sanitär- und Elektromedien ab Oberkante Laborzeile bis zur Übergabehöhe der Medien gem. Vorbemerkungen/Plänen, die Breite der Konstruktion beträgt 400 mm, revisionierbare Verkleidung
Menge: 1,000 St

**3.37.20 Medienzelle Doppelarbeitstisch, b/h = 1.200 / 1.800 mm**
Medienzelle freistehend für Doppelarbeitstisch, beidseitig für Medienbestückung ausgelegt, beidseitig Labortische anstellbar, inkl.
- Querverrohrung und Verkabelung aller aufgeführten Medien, sowie der durchlaufenden Medien gem. Grundriss und/oder Ansicht, bzw. weiteren daran anschließenden LV-Positionen
- Durchführen bauseitiger Zuleitungen

Höhe: ca. 1.800 mm
Arbeitshöhe: 900 / 750 mm
Breite: 1.200 mm
Tiefe: ca. 90 mm
Ausführung: teilverblendet S2
Zubehör: 2 x Glasplatte beidseitig als Reagenzienablage inkl. Ausleger und Stativhalter
Medienausstattung: in separater Position
Menge: 3,000 St

**3.37.30 Bestückung Medienzelle/-ampel/-kanal: Elektrokleinverteiler**
Elektrokleinverteiler zur Absicherung der Steckdosen in Medienzelle / -ampel / -kanal, mit 1 x Fi-Schalter, 4-pol., 40 A/30 mA, LSS anteilig in der Bestückung enthalten
Menge: 1,000 St

**3.37.40 Bestückung Medienzelle/-ampel/-kanal: Elektro 230V**
Steckdose Elektro 230V, 3 x 2,5 mm², inkl. Zuleitung ab MEP bzw. ab Elektrokleinverteiler, LSS anteilig
Menge: 12,000 St

**3.37.50 Bestückung Medienzelle/-ampel/-kanal: Leerdose EDV**
Leerdose für EDV oder andere bauseitige Einbauteile
Menge: 1,000 St

**3.37.60 Bestückung Medienzelle/-ampel/-kanal: Entnahmearmatur Reinstgas**
Entnahmearmatur Reinstgas gem. Plan, Reinheit bis 5.5, bestehend aus Vorabsperrung und Druckregler mit Manometer, sowie Feinregulierung, inkl. Zuleitung ab MEP bzw. Anbindung an das Verteilnetz
Menge: 1,000 St

**3.37.70 Laborzeile mit Sockelunterbau, Melamin, b/t = 1.200 / 900, AH 900 mm, FT**
Laborzeile mit Sockelunterbau

Abmessungen: b/t = 1.200 / 900 mm
Arbeitshöhe: 900 mm
Arbeitsplatte: Melamin mit PP-Kante
Tragkonstruktion: Sockelunterbauten fest eingebaut
Ausstattung:
- 2 Flügeltüren, Anschlag nach Zeichnung
- Mittelwand
- 2x2 Fachböden, höhenverstellbar
Menge: 3,000 St

**3.37.80 Punktabsaugung mit Absaugarm, Rohrdurchmesser = 50 mm**
Punktabsaugung mit Absaugarm

- je Einbauort gem. Plan entweder für Decken- oder Montage an Wand bzw. Medienzelle
- bei Deckenmontage: inkl. Deckensockelkasten bzw. Deckenhalterung mit integrierter Abluftführung, Länge Deckenhalterung nach baulicher Erfordernis gem. Einbauposition, Abluftanschluss DN 75
- bei Wandmontage: inkl. Halterung für Montage an Wand oder Medienzelle, inkl. Steigekanal und Abluftanschluss DN 75
- bei Montage an Medienzelle: inkl. Halterung für Montage an Medienzelle, inkl. Ständerverlängerung und UK für die Montage von Halterung und Steigekanal, inkl. Steigekanal und Abluftanschluss DN 75
- Absauggelenkarm mit Drehgelenk horizontal min. 180 Grad schwenkbar und mit 3 integrierten Gelenken einstellbar
- Rohre zur Abluftführung aus eloxiertes Aluminium
- Gelenke aus Polypropylen (PP), Gewindestange und Federn aus rostfreiem, säurebeständigem Stahl
- Saugstrahlreduzierung mit Drosselklappe
- Volumenstromregler bauseits bzw. in separater Position
- Einbauhöhe: ca. 2.200 mm über OKF (Höhe Drehgelenk)
- Reichweite Höhe:  min. 700 mm über OKF - 2.000 mm über OKF
- Reichweite Radius: min. 900 mm bei AH 900
- Rohrleitungssystem d = ca. 50 mm
- Abluftuftmenge bis zu ca. 50-75 m3/h

- Absaughaube rund, Durchmesser 400 mm, transparent

angeboten wird:

Fabrikat / Typ: '........

................................' vom Bieter einzutragen
Menge: 3,000 St

**3.37.90 Tischplatte: Arbeitsplatte TK/Wulst, b = 1.200 mm**
Zur vorbeschriebenen Laborzeile (Pos. 3.37.70): Arbeitsplatte Steinzeug

Abmessungen: b = 1.200 mm
Arbeitsplatte: Steinzeug mit umlaufendem Wulstrand, am Übergang zu angrenzenden Steinzeugplatten ohne Wulstrand
Menge: 3,000 St

**3.37.100 Laborschrank, b/t/h = 900 / 550 / 2.000 mm, FT**
Laborhochschrank

Breite: 900 mm
Tiefe: ca. 550 mm
Höhe: ca. 2.000 mm
Ausführung: 2 Flügeltüren
Ausstattung: 4 Fachböden, höhenverstellbar
Menge: 1,000 St

**3.37.110 Laborschrank, b/t/h = 1.200 / 550 / 2.000 mm, FT**
Laborhochschrank

Breite: 1.200 mm
Tiefe: ca. 550 mm
Höhe: ca. 2.000 mm
Ausführung: 2 Flügeltüren
Ausstattung: 4 Fachböden, höhenverstellbar
Menge: 1,000 St

**3.37.120 Medieneinspeisepunkt: Tragkonstruktion mit Verkleidung**
Medienzuführung am Medieneinspeisepunkt zur Laborzeile

Tragkonstruktion mit horizontalen Halteschienen zur Befestigung der vorgesehenen Elektromedien ab Oberkante Laborzeile bis zur Übergabehöhe der Medien gem. Vorbemerkungen/Plänen, die Breite der Konstruktion beträgt 300 mm, revisionierbare Verkleidung
Menge: 1,000 St

**3.37.130 Elektrokanal aus Aluminium, pulverbeschichtet, 1-zügig**
Elektrokanal aus Aluminium, pulverbeschichtet, Farbe weiß, 1-zügig, mit Trennsteg

Höhe: ca. 170 mm
Montagehöhe: bis UK 2,2 m über OKFF
Ausführung: mit Trennsteg
Bestückung: gem. gesonderten Positionen
Absicherung: gem. gesonderter Position, sonst bauseits abgesichert
Abdeckung: an die Bestückung anzupassen
Menge: 1,200 m

**3.37.140 Bestückung Elektrokanal: Elektrokleinverteiler**
Elektrokleinverteiler zur Absicherung der Steckdosen im Elektrokanal, mit 1 x Fi-Schalter, 4-pol., 40 A/30 mA, LSS anteilig in der Bestückung enthalten
Menge: 1,000 St

**3.37.150 Bestückung Elektrokanal: Elektro 230V**
Steckdose Elektro 230V, 3 x 2,5 mm², inkl. Zuleitung ab MEP bzw. ab Elektrokleinverteiler, LSS anteilig
Menge: 4,000 St

**3.37.160 Rolltisch, Melamin, b/t = 900 / 600, AH 900 mm**
Arbeitstisch, rollbar

Konstruktion: Tischgestell H-Fuß, mit Rollen und Bremse
Abmessungen: b/t = 900 / 600 mm
Arbeitshöhe: 900 mm
Arbeitsplatte: Melamin mit PP-Kanten
Ausstattung: unterer Ablageboden, Melamin mit PP-Kanten, fest
Menge: 2,000 St

#### 3.38 N-EG00-R022 (III26.30/III26.33) Labor Probenvorbereitung+Probenvorbereitung Nass Zeile C

**3.38.10 Bestückung Medienzelle/-ampel/-kanal: Elektrokleinverteiler**
Elektrokleinverteiler zur Absicherung der Steckdosen in Medienzelle / -ampel / -kanal, mit 1 x Fi-Schalter, 4-pol., 40 A/30 mA, LSS anteilig in der Bestückung enthalten
Menge: 1,000 St

**3.38.20 Bestückung Medienzelle/-ampel/-kanal: Elektro 230V**
Steckdose Elektro 230V, 3 x 2,5 mm², inkl. Zuleitung ab MEP bzw. ab Elektrokleinverteiler, LSS anteilig
Menge: 12,000 St

**3.38.30 Bestückung Medienzelle/-ampel/-kanal: Leerdose EDV**
Leerdose für EDV oder andere bauseitige Einbauteile
Menge: 1,000 St

**3.38.40 Bestückung Medienzelle/-ampel/-kanal: Entnahmearmatur Reinstgas**
Entnahmearmatur Reinstgas gem. Plan, Reinheit bis 5.5, bestehend aus Vorabsperrung und Druckregler mit Manometer, sowie Feinregulierung, inkl. Zuleitung ab MEP bzw. Anbindung an das Verteilnetz
Menge: 1,000 St

**3.38.50 Laborzeile mit Sockelunterbau, Melamin, b/t = 1.200 / 900, AH 900 mm, FT**
Laborzeile mit Sockelunterbau

Abmessungen: b/t = 1.200 / 900 mm
Arbeitshöhe: 900 mm
Arbeitsplatte: Melamin mit PP-Kante
Tragkonstruktion: Sockelunterbauten fest eingebaut
Ausstattung:
- 2 Flügeltüren, Anschlag nach Zeichnung
- Mittelwand
- 2x2 Fachböden, höhenverstellbar
Menge: 3,000 St

**3.38.60 Tischplatte: Arbeitsplatte TK/Wulst, b = 1.200 mm**
Zur vorbeschriebenen Laborzeile (Pos. 3.38.50): Arbeitsplatte Steinzeug

Abmessungen: b = 1.200 mm
Arbeitsplatte: Steinzeug mit umlaufendem Wulstrand, am Übergang zu angrenzenden Steinzeugplatten ohne Wulstrand
Menge: 3,000 St

#### 3.39 N-EG00-R022 (III26.30/III26.33) Labor Probenvorbereitung+Probenvorbereitung Nass Zeile D

**3.39.10 Medieneinspeisepunkt: Tragkonstruktion mit Verkleidung**
Medienzuführung am Medieneinspeisepunkt zur Laborzeile

Tragkonstruktion mit horizontalen Halteschienen zur Befestigung der vorgesehenen Sanitär- und Elektromedien ab Oberkante Laborzeile bis zur Übergabehöhe der Medien gem. Vorbemerkungen/Plänen, die Breite der Konstruktion beträgt 900 mm, revisionierbare Verkleidung
Menge: 1,000 St

**3.39.20 Elektrokanal aus Aluminium, pulverbeschichtet, 1-zügig**
Elektrokanal aus Aluminium, pulverbeschichtet, Farbe weiß, 1-zügig, mit Trennsteg

Höhe: ca. 170 mm
Montagehöhe: bis UK 2,2 m über OKFF
Ausführung: mit Trennsteg
Bestückung: gem. gesonderten Positionen
Absicherung: gem. gesonderter Position, sonst bauseits abgesichert
Abdeckung: an die Bestückung anzupassen
Menge: 1,500 m

**3.39.30 Elektrokanal aus Aluminium, pulverbeschichtet, 1-zügig, als Steigekanal**
Elektrokanal aus Aluminium, pulverbeschichtet, Farbe weiß, 1-zügig, mit Trennsteg, als Steigekanal ab ca. 1 m über OKFF bzw. ab OK des horizontalen Elektrokanals bis zum MEP
Höhe: ca. 170 mm
Ausführung:
- mit Trennsteg
- Enddeckel mit Kabeleinführung oben
- Enddeckel bzw. Übergang zum horizontalen Elektrokanal unten
Montagehöhe: bis 3 m über OKFF
Menge: 1,000 St

**3.39.40 Bestückung Elektrokanal: Elektro 230V**
Steckdose Elektro 230V, 3 x 2,5 mm², inkl. Zuleitung ab MEP bzw. ab Elektrokleinverteiler, LSS anteilig
Menge: 4,000 St

**3.39.50 Bestückung Elektrokanal: Elektro 400V, 32A**
Steckdose Elektro 400V, 32A, 5 x 2,5 mm², inkl. Zuleitung ab MEP, Absicherung bauseits
Menge: 1,000 St

**3.39.60 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 2,000 St

**3.39.70 Medienzelle wandständig, b/h = 900 / 1.800 mm**
Medienzelle wandständig inkl.
- Querverrohrung und Verkabelung aller aufgeführten Medien, sowie der durchlaufenden Medien gem. Grundriss und/oder Ansicht, bzw. weiteren daran anschließenden LV-Positionen
- Durchführen bauseitiger Zuleitungen

Höhe: ca. 1.800 mm
Arbeitshöhe: 900 / 750 mm
Breite: 900 mm
Tiefe: ca.75 mm
Ausführung: teilverblendet S2
Zubehör: 2 x Glasplatte als Reagenzienablage inkl. Ausleger und Stativhalter
Medienausstattung: in separater Position
Menge: 1,000 St

**3.39.80 Bestückung Medienzelle/-ampel/-kanal: Elektrokleinverteiler**
Elektrokleinverteiler zur Absicherung der Steckdosen in Medienzelle / -ampel / -kanal, mit 1 x Fi-Schalter, 4-pol., 40 A/30 mA, LSS anteilig in der Bestückung enthalten
Menge: 1,000 St

**3.39.90 Bestückung Medienzelle/-ampel/-kanal: Elektro 230V**
Steckdose Elektro 230V, 3 x 2,5 mm², inkl. Zuleitung ab MEP bzw. ab Elektrokleinverteiler, LSS anteilig
Menge: 8,000 St

**3.39.100 Bestückung Medienzelle/-ampel/-kanal: Elektro 230V Untertisch**
Steckdose Elektro 230V, 3 x 2,5 mm², inkl. Zuleitung ab MEP bzw. ab Elektrokleinverteiler, LSS anteilig, Positionierung Untertisch, inkl. Unterkonstruktion
Menge: 2,000 St

**3.39.110 Laborspüle, TK, b/t/h = 1.200 / 900 / 900 mm, Sockelunterbau, FT**
Laborspüle inkl. aller Ver- und Entsorgungsleitungen, sowie Anschluss an Medienverrohrung vorab beschriebener Medienzelle

Abmessungen: b/t = 1.200 / 900 mm
Arbeitshöhe: 900 mm
Maße Spülbecken: b/t/h = 400 / 400 / 250 mm
Tragkonstruktion:
- Sockelunterbauten fest eingebaut
- 2 Flügeltüren, Anschlag nach Zeichnung
Arbeitsplatte Spüle:
- Steinzeug mit umlaufendem Wulstrand und Ablaufrillen
- 1 x Beckenausschnitt
- 2 x Tischbohrungen für Armaturen
- 1 x Tischbohrungen für Augendusche
Spülbecken: 1 x Becken aus Techn. Keramik, von oben in die Arbeitsplatte eingesetzt
Armaturen:
- Standarmaturen
- 1 x WNC/WNH Armhebel-Mischbatterie, Perlator
- 1 x WDC, Schlauchtülle
Zubehör:
- 1 x Standrohr
- 1 x Augendusche untemperiert, einstrahlig, inkl. Druckminderer in den Zuleitung der Augendusche zur Mengenreduzierung und deren Einregulierung im Rahmen der Inbetriebnahme
- Festanschluss Kondensatableitung unterhalb der Spüle sowie Steigrohr bis OK Möbel mit Trichter
Menge: 1,000 St

**3.39.120 Spüle: Durchlauferhitzer 11 KW, Untertischmontage**
Durchlauferhitzer inkl. Anschlussmaterial und Zuleitung, zum Einbau in vorbezeichnete Spüle (Pos. 3.39.110)

Gerät: Durchlauferhitzer zur Warmwassererzeugung
Ausführung: Untertischgerät, druckfeste Ausführung, Blankdraht-Heizelemente
Leistung: 11 KW
Temperaturbereich: ca. 30°C - 60°C
Leistung: ca. 5  l / min
Regelung: elektronisch geregelt, Temperatur stufenlos einstellbar
Energieeffizienzklasse: A
Stromversorgung: 400V 16A,  inkl. Zuleitung ab MEP bzw. ab Elektrokleinverteiler, LSS anteilig

angeboten wird:

Fabrikat / Typ: '........

................................' vom Bieter einzutragen
Menge: 1,000 St

**3.39.130 Spüle: Seifen- / Desinfektionsmittel- / Papierhandtuchspender, Edelstahl**
Für vorbeschriebene Spüle (3.39.110):

1 x Seifenspender 500 ml, Edelstahl
1 x Desinfektionsmittelspender 500 ml, Edelstahl
1 x Spender Hautpflegemittel  500 ml, Edelstahl

angeboten wird:

Fabrikat / Typ: '........

................................' vom Bieter einzutragen

1 x Papierhandtuchspender, 500-800 Blatt, Edelstahl

angeboten wird:

Fabrikat / Typ: '........

................................' vom Bieter einzutragen
Menge: 1,000 St

**3.39.140 Halterung für Seifen- und Desinfektionsmittelspender zur Befestigung an Spritzschutz**
Halterung für Seifen- und Desinfektionsmittelspender

Ausführung:
HPL-Platte (Höhe und Breite bündig mit Seifen- und Desinfektionsmittelspender)
Art der Befestigung:
Die Halterung wird über den Spritzschutz gehängt und mittels Stellschrauben verklemmt
Menge: 1,000 St

**3.39.150 Spüle: Spritzschutz Glastrennwand, t = 700 mm**
Glastrennwand als Spritzschutz zur Abtrennung vorbezeichneter Laborspüle (Pos. 3.39.110) vom danebenliegenden Laborarbeitstisch

Abmessungen: t/h = ca. 700 / ca. 500 mm
Material: Sicherheitsglas 5 mm
Ausführung: Ecken abgerundet
Menge: 1,000 St

**3.39.160 Spüle: Abtropfboard, klein**
Für vorbeschriebene Spüle (Pos. 3.39.110): 1 x Abtropfboard mit ca. 18 Abtropfstäben, mit Abtropfrinne und Ablaufschlauch, Abtropfboard und -stäbe aus Polypropylen
Menge: 1,000 St

**3.39.170 Spüle: Abfallsammler für Papierhandtücher im Spülenunterbau**
Für vorbeschriebene Spüle (Pos. 3.39.110): Abfallsammler im Spülenunterbau zum Sammeln von Papierhandtüchern:
- eine Flügeltür des Spülenunterbau mit Ausschnitt, oval, als Einwurf für benutzte Papierhandtücher
- 1 x Abfallsammler für benutzte Papierhandtücher, Metallkorb, beschichtet, zum Einstellen in den Spülenunterbau
Menge: 1,000 St

**3.39.180 Laborarbeitstisch, Melamin, b/t = 900 / 900, AH 900 mm**
Laborarbeitstisch inkl. Tragkonstruktion

Abmessungen:
- b = 900 mm
- t = 900 mm als Systemtiefe
t = 900 mm bei Ausführung ohne rückseitige Medienzelle, vor Medienzellen Gesamttiefe inkl. Zelle t = 900 mm mit Tischplatte jedoch min. t = 800 mm
- Arbeitshöhe: 900 mm
Tragkonstruktion: C bzw. H-Fuß-Gestell aus Stahlrohr gem. Plan
Arbeitsplatte: Melamin mit PP-Kante
Ausstattung: Tiefenanschlag für Rollcontainer
Menge: 1,000 St

**3.39.190 Tischplatte: Arbeitsplatte TK/Wulst, b = 900 mm**
Zur vorbeschriebenen Laborzeile (Pos. 3.39.180): Arbeitsplatte Steinzeug

Abmessungen: b = 900 mm
Arbeitsplatte: Steinzeug mit umlaufendem Wulstrand, am Übergang zu angrenzenden Steinzeugplatten ohne Wulstrand
Menge: 1,000 St

**3.39.200 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 1,000 St

**3.39.210 Tischplatte: Arbeitsplatte TK/Wulst, b = 1.200 mm**
Zur vorbeschriebenen Laborzeile (Pos. 3.39.200): Arbeitsplatte Steinzeug

Abmessungen: b = 1.200 mm
Arbeitsplatte: Steinzeug mit umlaufendem Wulstrand, am Übergang zu angrenzenden Steinzeugplatten ohne Wulstrand
Menge: 1,000 St

**3.39.220 Spüle: Anschlüsse Laborglas-Reinigungsautomat herstellen**
Anschlüsse für bauseitigen Laborglas-Reinigungsautomat herstellen:
- Anschluss 400 V, 5x2,5 mm², inkl. Zuleitung ab MEP bzw. ab Elektrokleinverteiler, LSS anteilig
- Anschluss WPC bzw. WNC gem Plan und WDC inkl. Kugelhahn
- Abwasseranschluss
Menge: 1,000 St

**3.39.230 Rollunterbau, b = RM 600 mm, AH 900 mm, 4 SK**
rollbarer Unterbau als Stauraum zu vorbezeichneter Labortischzeile

Breite: RM 600 mm (je nach Einbauort ca. 550 - 600 mm)
Tiefe: ca. 550 mm
Höhe: ca. 850 mm (Einbau unter Labortisch mit AH 900 mm)
Ausführung:
- rollbar
- 4 Schubkästen
Ausstattung:
- 4 Lenkrollen
Menge: 1,000 St

**3.39.240 Oberschrank, b/t = 1.200 / 350 mm, FT**
Hängeschrank, geschlossen, Montage an Wänden oder Medienzellen

Abmessungen: b/t/h= 1.200 / 350 / 720 mm
Ausführung: 2 Flügeltüren, Mittelwand
Ausstattung: 2x1 Fachboden, höhenverstellbar
bei Montage an Medienzellen inkl. Ständerverlängerungen und Traversen als Unterkonstruktion
Menge: 1,000 St

**3.39.250 Oberschrank, b/t = 900 / 350 mm, FT**
Hängeschrank, geschlossen, Montage an Wänden oder Medienzellen

Abmessungen: b/t/h= 900 / 350 / 720 mm
Ausführung: 2 Flügeltüren
Ausstattung: 1 Fachboden, höhenverstellbar
bei Montage an Medienzellen inkl. Ständerverlängerungen und Traversen als Unterkonstruktion
Menge: 1,000 St

#### 3.40 N-EG00-R033 (III26.34/III26.38) Labor Trocknung/Labor Gefriertrocknung Zeile A

**3.40.10 Medieneinspeisepunkt: Tragkonstruktion mit Verkleidung**
Medienzuführung am Medieneinspeisepunkt zur Laborzeile

Tragkonstruktion mit horizontalen Halteschienen zur Befestigung der vorgesehenen Elektromedien ab Oberkante Laborzeile bis zur Übergabehöhe der Medien gem. Vorbemerkungen/Plänen, die Breite der Konstruktion beträgt 300 mm, revisionierbare Verkleidung
Menge: 1,000 St

**3.40.20 Elektrokanal aus Aluminium, pulverbeschichtet, 1-zügig**
Elektrokanal aus Aluminium, pulverbeschichtet, Farbe weiß, 1-zügig, mit Trennsteg

Höhe: ca. 170 mm
Montagehöhe: bis UK 2,2 m über OKFF
Ausführung: mit Trennsteg
Bestückung: gem. gesonderten Positionen
Absicherung: gem. gesonderter Position, sonst bauseits abgesichert
Abdeckung: an die Bestückung anzupassen
Menge: 3,200 m

**3.40.30 Bestückung Elektrokanal: Elektrokleinverteiler**
Elektrokleinverteiler zur Absicherung der Steckdosen im Elektrokanal, mit 1 x Fi-Schalter, 4-pol., 40 A/30 mA, LSS anteilig in der Bestückung enthalten
Menge: 1,000 St

**3.40.40 Bestückung Elektrokanal: Elektro 230V**
Steckdose Elektro 230V, 3 x 2,5 mm², inkl. Zuleitung ab MEP bzw. ab Elektrokleinverteiler, LSS anteilig
Menge: 10,000 St

**3.40.50 Bestückung Elektrokanal: Leerdose EDV**
Leerdose für EDV oder andere bauseitige Einbauteile
Menge: 2,000 St

**3.40.60 Bestückung Elektrokanal: Elektro 230V NE**
Steckdose Elektro 230V, Farbe nach Abstimmung mit Nutzer
Menge: 1,000 St

#### 3.41 N-EG00-R033 (III26.34/III26.38) Labor Trocknung/Labor Gefriertrocknung Zeile B

**3.41.10 Medieneinspeisepunkt: Tragkonstruktion mit Verkleidung**
Medienzuführung am Medieneinspeisepunkt zur Laborzeile

Tragkonstruktion mit horizontalen Halteschienen zur Befestigung der vorgesehenen Elektromedien ab Oberkante Laborzeile bis zur Übergabehöhe der Medien gem. Vorbemerkungen/Plänen, die Breite der Konstruktion beträgt 300 mm, revisionierbare Verkleidung
Menge: 1,000 St

**3.41.20 Medienkanal an bauseitiger Tragkonstruktion, lfdm**
Medienkanal inkl.
- Anschlüssen und Entnahmestellen gem. separater Positionen
- Querverrohrung und Verkabelung aller aufgeführten Medien, sowie der durchlaufenden Medien gem. Grundriss und/oder Ansicht, bzw. weiteren daran anschließenden LV-Positionen
- Durchführen bauseitiger Zuleitungen
- Anbindung an bauseitige Medien (Ver- und Entsorgung) und Medienschacht

Montagehöhe: UK 2,3 m über OKFF
Medienausstattung: in separater Position
Menge: 2,100 m

**3.41.30 Medienkanal: Zwischenbrett, lfdm**
Für Medienkanal Pos.: 3.41.20
Zwischenbrett zur Montage an bauseitiger Tragkonstruktion, lfm

Höhe entsprechend Notwenigkeit der Befestigung des vorbeschriebenen Medienkanals an bauseitiger Tragkonstruktion, ca. 525mm

Material: Melaminbrett mit umlaufender PP-Kante

Dicke: ca. 22mm

Farbe: entsprechend Farbe des Medienkanals

Preis pro Laufmeter
Menge: 2,100 m

**3.41.40 Medienkanal: Zwischenbrett, lfdm**
Für Medienkanal Pos.: 3.41.20
Zwischenbrett zur Montage an bauseitiger Tragkonstruktion, lfm

Höhe entsprechend Notwenigkeit der Befestigung des vorbeschriebenen Medienkanals an bauseitiger Tragkonstruktion, ca. 525mm

Material: Melaminbrett mit umlaufender PP-Kante

Dicke: ca. 22mm

Farbe: entsprechend Farbe des Medienkanals

Preis pro Laufmeter
Menge: 0,350 m

**3.41.50 Bestückung Medienzelle/-ampel/-kanal: Elektrokleinverteiler**
Elektrokleinverteiler zur Absicherung der Steckdosen in Medienzelle / -ampel / -kanal, mit 1 x Fi-Schalter, 4-pol., 40 A/30 mA, LSS anteilig in der Bestückung enthalten
Menge: 1,000 St

**3.41.60 Bestückung Medienzelle/-ampel/-kanal: Elektro 230V**
Steckdose Elektro 230V, 3 x 2,5 mm², inkl. Zuleitung ab MEP bzw. ab Elektrokleinverteiler, LSS anteilig
Menge: 4,000 St

**3.41.70 Bestückung Medienzelle/-ampel/-kanal: Elektro 400V, 16A**
Steckdose Elektro 400V, 16A, 5 x 2,5 mm², inkl. Zuleitung ab MEP bzw. ab Elektrokleinverteiler, LSS anteilig
Menge: 1,000 St

**3.41.80 Bestückung Medienzelle/-ampel/-kanal: Elektro 400V, 32A**
Steckdose Elektro 400V, 32A, 5 x 2,5 mm², inkl. Zuleitung ab MEP, Absicherung bauseits
Menge: 1,000 St

#### 3.42 N-EG00-R033 (III26.34/III26.38) Labor Trocknung/Labor Gefriertrocknung Zeile C

**3.42.10 Medienkanal an bauseitiger Tragkonstruktion, lfdm**
Medienkanal inkl.
- Anschlüssen und Entnahmestellen gem. separater Positionen
- Querverrohrung und Verkabelung aller aufgeführten Medien, sowie der durchlaufenden Medien gem. Grundriss und/oder Ansicht, bzw. weiteren daran anschließenden LV-Positionen
- Durchführen bauseitiger Zuleitungen
- Anbindung an bauseitige Medien (Ver- und Entsorgung) und Medienschacht

Montagehöhe: UK 2,3 m über OKFF
Medienausstattung: in separater Position
Menge: 2,100 m

**3.42.20 Medienkanal: Zwischenbrett, lfdm**
Für Medienkanal Pos.: 3.42.10
Zwischenbrett zur Montage an bauseitiger Tragkonstruktion, lfm

Höhe entsprechend Notwenigkeit der Befestigung des vorbeschriebenen Medienkanals an bauseitiger Tragkonstruktion, ca. 525mm

Material: Melaminbrett mit umlaufender PP-Kante

Dicke: ca. 22mm

Farbe: entsprechend Farbe des Medienkanals

Preis pro Laufmeter
Menge: 2,100 m

**3.42.30 Medienkanal: Zwischenbrett, lfdm**
Für Medienkanal Pos.: 3.42.10
Zwischenbrett zur Montage an bauseitiger Tragkonstruktion, lfm

Höhe entsprechend Notwenigkeit der Befestigung des vorbeschriebenen Medienkanals an bauseitiger Tragkonstruktion, ca. 525mm

Material: Melaminbrett mit umlaufender PP-Kante

Dicke: ca. 22mm

Farbe: entsprechend Farbe des Medienkanals

Preis pro Laufmeter
Menge: 0,350 m

**3.42.40 Bestückung Medienzelle/-ampel/-kanal: Elektrokleinverteiler**
Elektrokleinverteiler zur Absicherung der Steckdosen in Medienzelle / -ampel / -kanal, mit 1 x Fi-Schalter, 4-pol., 40 A/30 mA, LSS anteilig in der Bestückung enthalten
Menge: 1,000 St

**3.42.50 Bestückung Medienzelle/-ampel/-kanal: Elektro 230V**
Steckdose Elektro 230V, 3 x 2,5 mm², inkl. Zuleitung ab MEP bzw. ab Elektrokleinverteiler, LSS anteilig
Menge: 4,000 St

**3.42.60 Bestückung Medienzelle/-ampel/-kanal: Leerdose EDV**
Leerdose für EDV oder andere bauseitige Einbauteile
Menge: 1,000 St

#### 3.43 N-EG00-R033 (III26.34/III26.38) Labor Trocknung/Labor Gefriertrocknung Zeile D

**3.43.10 Medieneinspeisepunkt: Tragkonstruktion mit Verkleidung**
Medienzuführung am Medieneinspeisepunkt zur Laborzeile

Tragkonstruktion mit horizontalen Halteschienen zur Befestigung der vorgesehenen Elektromedien ab Oberkante Laborzeile bis zur Übergabehöhe der Medien gem. Vorbemerkungen/Plänen, die Breite der Konstruktion beträgt 300 mm, revisionierbare Verkleidung
Menge: 1,000 St

**3.43.20 Elektrokanal aus Aluminium, pulverbeschichtet, 1-zügig**
Elektrokanal aus Aluminium, pulverbeschichtet, Farbe weiß, 1-zügig, mit Trennsteg

Höhe: ca. 170 mm
Montagehöhe: bis UK 2,2 m über OKFF
Ausführung: mit Trennsteg
Bestückung: gem. gesonderten Positionen
Absicherung: gem. gesonderter Position, sonst bauseits abgesichert
Abdeckung: an die Bestückung anzupassen
Menge: 3,200 m

**3.43.30 Bestückung Elektrokanal: Elektrokleinverteiler**
Elektrokleinverteiler zur Absicherung der Steckdosen im Elektrokanal, mit 1 x Fi-Schalter, 4-pol., 40 A/30 mA, LSS anteilig in der Bestückung enthalten
Menge: 1,000 St

**3.43.40 Bestückung Elektrokanal: Elektro 230V**
Steckdose Elektro 230V, 3 x 2,5 mm², inkl. Zuleitung ab MEP bzw. ab Elektrokleinverteiler, LSS anteilig
Menge: 10,000 St

**3.43.50 Bestückung Elektrokanal: Leerdose EDV**
Leerdose für EDV oder andere bauseitige Einbauteile
Menge: 2,000 St

**3.43.60 Rolltisch, Melamin, b/t = 900 / 600, AH 900 mm**
Arbeitstisch, rollbar

Konstruktion: Tischgestell H-Fuß, mit Rollen und Bremse
Abmessungen: b/t = 900 / 600 mm
Arbeitshöhe: 900 mm
Arbeitsplatte: Melamin mit PP-Kanten
Ausstattung: unterer Ablageboden, Melamin mit PP-Kanten, fest
Menge: 1,000 St

**3.43.70 Rolltisch, Melamin, b/t = 900 / 900, AH 900 mm**
Arbeitstisch, rollbar

Konstruktion: Tischgestell H-Fuß, mit Rollen und Bremse
Abmessungen: b/t = 900 / 900 mm
Arbeitshöhe: 900 mm
Arbeitsplatte: Melamin mit PP-Kanten
Ausstattung: unterer Ablageboden, Melamin mit PP-Kanten, fest
Menge: 1,000 St

#### 3.44 N-EG00-R021 (III26.35) Labor Materialcharakterisierung Zeile A

**3.44.10 Medieneinspeisepunkt: Tragkonstruktion mit Verkleidung**
Medienzuführung am Medieneinspeisepunkt zur Laborzeile

Tragkonstruktion mit horizontalen Halteschienen zur Befestigung der vorgesehenen Sanitär- und Elektromedien ab Oberkante Laborzeile bis zur Übergabehöhe der Medien gem. Vorbemerkungen/Plänen, die Breite der Konstruktion beträgt 900 mm, revisionierbare Verkleidung
Menge: 1,000 St

**3.44.20 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 4,000 St

**3.44.30 Bestückung Medienzelle/-ampel/-kanal: Elektrokleinverteiler**
Elektrokleinverteiler zur Absicherung der Steckdosen in Medienzelle / -ampel / -kanal, mit 1 x Fi-Schalter, 4-pol., 40 A/30 mA, LSS anteilig in der Bestückung enthalten
Menge: 1,000 St

**3.44.40 Bestückung Medienzelle/-ampel/-kanal: Elektro 230V**
Steckdose Elektro 230V, 3 x 2,5 mm², inkl. Zuleitung ab MEP bzw. ab Elektrokleinverteiler, LSS anteilig
Menge: 12,000 St

**3.44.50 Bestückung Medienzelle/-ampel/-kanal: Leerdose EDV**
Leerdose für EDV oder andere bauseitige Einbauteile
Menge: 2,000 St

**3.44.60 Bestückung Medienzelle/-ampel/-kanal: Elektro 230V Untertisch**
Steckdose Elektro 230V, 3 x 2,5 mm², inkl. Zuleitung ab MEP bzw. ab Elektrokleinverteiler, LSS anteilig, Positionierung Untertisch, inkl. Unterkonstruktion
Menge: 4,000 St

**3.44.70 Bestückung Medienzelle/-ampel/-kanal: Entnahmearmatur techn. Gas**
Entnahmearmatur technisches Gas oder Druckluft gem. Plan, bestehend aus Vorabsperrung und Druckregler mit Manometer, sowie Feinregulierung, inkl. Zuleitung ab MEP bzw. Anbindung an das Verteilnetz
Menge: 1,000 St

**3.44.80 Bestückung Medienzelle/-ampel/-kanal: Entnahmearmatur Reinstgas**
Entnahmearmatur Reinstgas gem. Plan, Reinheit bis 5.5, bestehend aus Vorabsperrung und Druckregler mit Manometer, sowie Feinregulierung, inkl. Zuleitung ab MEP bzw. Anbindung an das Verteilnetz
Menge: 2,000 St

**3.44.90 Laborspüle, TK, b/t/h = 1.200 / 900 / 900 mm, Sockelunterbau, FT**
Laborspüle inkl. aller Ver- und Entsorgungsleitungen, sowie Anschluss an Medienverrohrung vorab beschriebener Medienzelle

Abmessungen: b/t = 1.200 / 900 mm
Arbeitshöhe: 900 mm
Maße Spülbecken: b/t/h = 400 / 400 / 250 mm
Tragkonstruktion:
- Sockelunterbauten fest eingebaut
- 2 Flügeltüren, Anschlag nach Zeichnung
Arbeitsplatte Spüle:
- Steinzeug mit umlaufendem Wulstrand und Ablaufrillen
- 1 x Beckenausschnitt
- 2 x Tischbohrungen für Armaturen
- 1 x Tischbohrungen für Augendusche
Spülbecken: 1 x Becken aus Techn. Keramik, von oben in die Arbeitsplatte eingesetzt
Armaturen:
- Standarmaturen
- 1 x WNC/WNH Armhebel-Mischbatterie, Perlator
- 1 x WDC, Schlauchtülle
Zubehör:
- 1 x Standrohr
- 1 x Augendusche untemperiert, einstrahlig, inkl. Druckminderer in den Zuleitung der Augendusche zur Mengenreduzierung und deren Einregulierung im Rahmen der Inbetriebnahme
- Festanschluss Kondensatableitung unterhalb der Spüle sowie Steigrohr bis OK Möbel mit Trichter
Menge: 1,000 St

**3.44.100 Spüle: Durchlauferhitzer 11 KW, Untertischmontage**
Durchlauferhitzer inkl. Anschlussmaterial und Zuleitung, zum Einbau in vorbezeichnete Spüle (Pos. 3.44.90)

Gerät: Durchlauferhitzer zur Warmwassererzeugung
Ausführung: Untertischgerät, druckfeste Ausführung, Blankdraht-Heizelemente
Leistung: 11 KW
Temperaturbereich: ca. 30°C - 60°C
Leistung: ca. 5  l / min
Regelung: elektronisch geregelt, Temperatur stufenlos einstellbar
Energieeffizienzklasse: A
Stromversorgung: 400V 16A,  inkl. Zuleitung ab MEP bzw. ab Elektrokleinverteiler, LSS anteilig

angeboten wird:

Fabrikat / Typ: '........

................................' vom Bieter einzutragen
Menge: 1,000 St

**3.44.110 Spüle: Seifen- / Desinfektionsmittel- / Papierhandtuchspender, Edelstahl**
Für vorbeschriebene Spüle (Pos. 3.44.90):

1 x Seifenspender 500 ml, Edelstahl
1 x Desinfektionsmittelspender 500 ml, Edelstahl
1 x Spender Hautpflegemittel  500 ml, Edelstahl

angeboten wird:

Fabrikat / Typ: '........

................................' vom Bieter einzutragen

1 x Papierhandtuchspender, 500-800 Blatt, Edelstahl

angeboten wird:

Fabrikat / Typ: '........

................................' vom Bieter einzutragen
Menge: 1,000 St

**3.44.120 Halterung für Seifen- und Desinfektionsmittelspender zur Befestigung an Spritzschutz**
Halterung für Seifen- und Desinfektionsmittelspender

Ausführung:
HPL-Platte (Höhe und Breite bündig mit Seifen- und Desinfektionsmittelspender)
Art der Befestigung:
Die Halterung wird über den Spritzschutz gehängt und mittels Stellschrauben verklemmt
Menge: 1,000 St

**3.44.130 Spüle: Spritzschutz Glastrennwand, t = 700 mm**
Glastrennwand als Spritzschutz zur Abtrennung vorbezeichneter Laborspüle (Pos. 3.44.90) vom danebenliegenden Laborarbeitstisch

Abmessungen: t/h = ca. 700 / ca. 500 mm
Material: Sicherheitsglas 5 mm
Ausführung: Ecken abgerundet
Menge: 1,000 St

**3.44.140 Spüle: Abtropfboard, klein**
Für vorbeschriebene Spüle (Pos. 3.44.90): 1 x Abtropfboard mit ca. 18 Abtropfstäben, mit Abtropfrinne und Ablaufschlauch, Abtropfboard und -stäbe aus Polypropylen
Menge: 1,000 St

**3.44.150 Spüle: Abfallsammler für Papierhandtücher im Spülenunterbau**
Für vorbeschriebene Spüle (Pos. 3.44.90): Abfallsammler im Spülenunterbau zum Sammeln von Papierhandtüchern:
- eine Flügeltür des Spülenunterbau mit Ausschnitt, oval, als Einwurf für benutzte Papierhandtücher
- 1 x Abfallsammler für benutzte Papierhandtücher, Metallkorb, beschichtet, zum Einstellen in den Spülenunterbau
Menge: 1,000 St

**3.44.160 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 3,000 St

**3.44.170 Rollunterbau, b = RM 600 mm, AH 900 mm, FT**
rollbarer Unterbau als Stauraum zu vorbezeichneter Labortischzeile

Breite: RM 600 mm (je nach Einbauort ca. 550 - 600 mm)
Tiefe: ca. 550 mm
Höhe: ca. 850 mm (Einbau unter Labortisch mit AH 900 mm)
Ausführung:
- rollbar
- 1 Flügeltür
Ausstattung:
- 4 Lenkrollen
- 2 Fachböden, höhenverstellbar
Menge: 1,000 St

**3.44.180 Rollunterbau, b = RM 600 mm, AH 900 mm, 4 SK**
rollbarer Unterbau als Stauraum zu vorbezeichneter Labortischzeile

Breite: RM 600 mm (je nach Einbauort ca. 550 - 600 mm)
Tiefe: ca. 550 mm
Höhe: ca. 850 mm (Einbau unter Labortisch mit AH 900 mm)
Ausführung:
- rollbar
- 4 Schubkästen
Ausstattung:
- 4 Lenkrollen
Menge: 2,000 St

**3.44.190 Punktabsaugung mit Absaugarm, Rohrdurchmesser = 75 mm**
Punktabsaugung mit Absaugarm

- je Einbauort gem. Plan entweder für Decken- oder Montage an Wand bzw. Medienzelle
- bei Deckenmontage: inkl. Deckensockelkasten bzw. Deckenhalterung mit integrierter Abluftführung, Länge Deckenhalterung nach baulicher Erfordernis gem. Einbauposition, Abluftanschluss DN 75
- bei Wandmontage: inkl. Halterung für Montage an Wand oder Medienzelle, inkl. Steigekanal und Abluftanschluss DN 75
- bei Montage an Medienzelle: inkl. Halterung für Montage an Medienzelle, inkl. Ständerverlängerung und UK für die Montage von Halterung und Steigekanal, inkl. Steigekanal und Abluftanschluss DN 75
- Absauggelenkarm mit Drehgelenk horizontal min. 180 Grad schwenkbar und mit 3 integrierten Gelenken einstellbar
- Rohre zur Abluftführung aus eloxiertes Aluminium
- Gelenke aus Polypropylen (PP), Gewindestange und Federn aus rostfreiem, säurebeständigem Stahl
- Saugstrahlreduzierung mit Drosselklappe
- Volumenstromregler bauseits bzw. in separater Position
- Einbauhöhe: ca. 2.200 m über OKF (Höhe Drehgelenk)
- Reichweite Höhe:  min. 700 mm über OKF - 2.000 mm über OKF
- Reichweite Radius: min. 900 mm bei AH 900
- Rohrleitungssystem d = ca. 75-80 mm
- Abluftmenge ca. 80 - 150 m3/h

- Absaughaube rund, Durchmesser 400 mm, transparent

angeboten wird:

Fabrikat / Typ: '........

................................' vom Bieter einzutragen
Menge: 1,000 St

#### 3.45 N-EG00-R021 (III26.35) Labor Materialcharakterisierung Zeile B

**3.45.10 Medieneinspeisepunkt: Tragkonstruktion mit Verkleidung**
Medienzuführung am Medieneinspeisepunkt zur Laborzeile

Tragkonstruktion mit horizontalen Halteschienen zur Befestigung der vorgesehenen Sanitär- und Elektromedien ab Oberkante Laborzeile bis zur Übergabehöhe der Medien gem. Vorbemerkungen/Plänen, die Breite der Konstruktion beträgt 600 mm, revisionierbare Verkleidung
Menge: 1,000 St

**3.45.20 Bestückung Medienzelle/-ampel/-kanal: Elektrokleinverteiler**
Elektrokleinverteiler zur Absicherung der Steckdosen in Medienzelle / -ampel / -kanal, mit 1 x Fi-Schalter, 4-pol., 40 A/30 mA, LSS anteilig in der Bestückung enthalten
Menge: 1,000 St

**3.45.30 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 4,000 St

**3.45.40 Bestückung Medienzelle/-ampel/-kanal: Elektro 230V**
Steckdose Elektro 230V, 3 x 2,5 mm², inkl. Zuleitung ab MEP bzw. ab Elektrokleinverteiler, LSS anteilig
Menge: 16,000 St

**3.45.50 Bestückung Medienzelle/-ampel/-kanal: Leerdose EDV**
Leerdose für EDV oder andere bauseitige Einbauteile
Menge: 2,000 St

**3.45.60 Bestückung Medienzelle/-ampel/-kanal: Elektro 230V Untertisch**
Steckdose Elektro 230V, 3 x 2,5 mm², inkl. Zuleitung ab MEP bzw. ab Elektrokleinverteiler, LSS anteilig, Positionierung Untertisch, inkl. Unterkonstruktion
Menge: 4,000 St

**3.45.70 Bestückung Medienzelle/-ampel/-kanal: Entnahmearmatur techn. Gas**
Entnahmearmatur technisches Gas oder Druckluft gem. Plan, bestehend aus Vorabsperrung und Druckregler mit Manometer, sowie Feinregulierung, inkl. Zuleitung ab MEP bzw. Anbindung an das Verteilnetz
Menge: 1,000 St

**3.45.80 Bestückung Medienzelle/-ampel/-kanal: Entnahmearmatur Reinstgas**
Entnahmearmatur Reinstgas gem. Plan, Reinheit bis 5.5, bestehend aus Vorabsperrung und Druckregler mit Manometer, sowie Feinregulierung, inkl. Zuleitung ab MEP bzw. Anbindung an das Verteilnetz
Menge: 2,000 St

**3.45.90 Oberschrank, b/t = 1.200 / 350 mm, FT**
Hängeschrank, geschlossen, Montage an Wänden oder Medienzellen

Abmessungen: b/t/h= 1.200 / 350 / 720 mm
Ausführung: 2 Flügeltüren, Mittelwand
Ausstattung: 2x1 Fachboden, höhenverstellbar
bei Montage an Medienzellen inkl. Ständerverlängerungen und Traversen als Unterkonstruktion
Menge: 2,000 St

**3.45.100 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 4,000 St

**3.45.110 Rollunterbau, b = RM 600 mm, AH 900 mm, FT**
rollbarer Unterbau als Stauraum zu vorbezeichneter Labortischzeile

Breite: RM 600 mm (je nach Einbauort ca. 550 - 600 mm)
Tiefe: ca. 550 mm
Höhe: ca. 850 mm (Einbau unter Labortisch mit AH 900 mm)
Ausführung:
- rollbar
- 1 Flügeltür
Ausstattung:
- 4 Lenkrollen
- 2 Fachböden, höhenverstellbar
Menge: 1,000 St

**3.45.120 Rollunterbau, b = RM 600 mm, AH 900 mm, 4 SK**
rollbarer Unterbau als Stauraum zu vorbezeichneter Labortischzeile

Breite: RM 600 mm (je nach Einbauort ca. 550 - 600 mm)
Tiefe: ca. 550 mm
Höhe: ca. 850 mm (Einbau unter Labortisch mit AH 900 mm)
Ausführung:
- rollbar
- 4 Schubkästen
Ausstattung:
- 4 Lenkrollen
Menge: 2,000 St

**3.45.130 Punktabsaugung mit Absaugarm, Rohrdurchmesser = 75 mm**
Punktabsaugung mit Absaugarm

- je Einbauort gem. Plan entweder für Decken- oder Montage an Wand bzw. Medienzelle
- bei Deckenmontage: inkl. Deckensockelkasten bzw. Deckenhalterung mit integrierter Abluftführung, Länge Deckenhalterung nach baulicher Erfordernis gem. Einbauposition, Abluftanschluss DN 75
- bei Wandmontage: inkl. Halterung für Montage an Wand oder Medienzelle, inkl. Steigekanal und Abluftanschluss DN 75
- bei Montage an Medienzelle: inkl. Halterung für Montage an Medienzelle, inkl. Ständerverlängerung und UK für die Montage von Halterung und Steigekanal, inkl. Steigekanal und Abluftanschluss DN 75
- Absauggelenkarm mit Drehgelenk horizontal min. 180 Grad schwenkbar und mit 3 integrierten Gelenken einstellbar
- Rohre zur Abluftführung aus eloxiertes Aluminium
- Gelenke aus Polypropylen (PP), Gewindestange und Federn aus rostfreiem, säurebeständigem Stahl
- Saugstrahlreduzierung mit Drosselklappe
- Volumenstromregler bauseits bzw. in separater Position
- Einbauhöhe: ca. 2.200 m über OKF (Höhe Drehgelenk)
- Reichweite Höhe:  min. 700 mm über OKF - 2.000 mm über OKF
- Reichweite Radius: min. 900 mm bei AH 900
- Rohrleitungssystem d = ca. 75-80 mm
- Abluftmenge ca. 80 - 150 m3/h

- Absaughaube rund, Durchmesser 400 mm, transparent

angeboten wird:

Fabrikat / Typ: '........

................................' vom Bieter einzutragen
Menge: 2,000 St

#### 3.46 N-EG00-R034 (III26.41) Lager Laborgeräte Zeile A

**3.46.10 Laborschrank, b/t/h = 900 / 550 / 2.000 mm, FT**
Laborhochschrank

Breite: 900 mm
Tiefe: ca. 550 mm
Höhe: ca. 2.000 mm
Ausführung: 2 Flügeltüren
Ausstattung: 4 Fachböden, höhenverstellbar
Menge: 2,000 St

**3.46.20 Laborschrank, b/t/h = 1.200 / 550 / 2.000 mm, FT**
Laborhochschrank

Breite: 1.200 mm
Tiefe: ca. 550 mm
Höhe: ca. 2.000 mm
Ausführung: 2 Flügeltüren
Ausstattung: 4 Fachböden, höhenverstellbar
Menge: 1,000 St

**3.46.30 Wandanschlussblende Schrank/Abzug, h / b = bis 2.900 / 300 mm**
Wandanschlussblende aus Korpusmaterial d = ca. 20 mm zum seitlichen Anschluss von Schränken oder Abzügen bis zur Wand, inkl. UK

Höhe: bis ca. 2.900 mm
Breite: bis ca. 300 mm
Ausführung: Anpassung vor Ort
Kanten: PP-Dünnkante
Menge: 1,000 St

**3.46.40 Deckelblende Schrank, b/t = 900 / 300 mm**
Deckelblende aus Korpusmaterial d = ca. 20 mm zum horizontalen Verschließen des Hohlraumes hinter Schränken bis zur Wand, inkl.UK

Breite: 900 mm
Tiefe: ca. 300 mm
Ausführung: Anpassung vor Ort
Kanten: PP-Dünnkante
Menge: 1,000 St

#### 3.47 N-EG00-R034 (III26.41) Lager Laborgeräte Zeile B

**3.47.10 Metallregalanlage, verzinkt, t/h = 600 / 2.000 mm, lfdm**
Metallregalanlage als Fachbodenregal als Stecksystem, bestehend aus Grundregal und Anbauregal(en), Tiefe 600 mm, Profile und Böden verzinkt, Traglast je Boden min. 100 kg, Böden im Abstand von 25 mm schraublos höhenverstellbar, 5 Böden je Feld, bei Wandaufstellung mit Wandbefestigung / Kippsicherung, Aussteifung über Diagonalstreben oder Traversen

angeboten wird:

Fabrikat / Typ: '........

................................' vom Bieter einzutragen
Menge: 3,000 m

**3.47.20 Metallregalanlage: Anschluss an PA**
Für vorbeschriebene Metallregalanlage (Pos. 3.47.10) bzw. für die Metallregale in der Zeile: Anschluss an Potentialausgleich / Erdung, inkl. Zuleitung ab MEP, Verbindung der einzelnen Regalelemente untereinander über Kabelbrücken oder Überleitungen, Verlegung von Zuleitungen und Überleitungen ausserhalb der Metrallregalanlage im Hüllrohr aufputz, Ausführung entprechend ATEX Vorgaben für die Anforderungen des jeweiligen Aufstellbereichs.
Menge: 1,000 St

#### 3.48 N-EG00-R020 (III26.32) Mahllabor/Probenvorbereitung Zeile A

**3.48.10 Medieneinspeisepunkt: Tragkonstruktion mit Verkleidung**
Medienzuführung am Medieneinspeisepunkt zur Laborzeile

Tragkonstruktion mit horizontalen Halteschienen zur Befestigung der vorgesehenen Sanitär- und Elektromedien ab Oberkante Laborzeile bis zur Übergabehöhe der Medien gem. Vorbemerkungen/Plänen, die Breite der Konstruktion beträgt 400 mm, revisionierbare Verkleidung
Menge: 1,000 St

**3.48.20 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 1,000 St

**3.48.30 Bestückung Medienzelle/-ampel/-kanal: Elektrokleinverteiler**
Elektrokleinverteiler zur Absicherung der Steckdosen in Medienzelle / -ampel / -kanal, mit 1 x Fi-Schalter, 4-pol., 40 A/30 mA, LSS anteilig in der Bestückung enthalten
Menge: 1,000 St

**3.48.40 Bestückung Medienzelle/-ampel/-kanal: Elektro 230V**
Steckdose Elektro 230V, 3 x 2,5 mm², inkl. Zuleitung ab MEP bzw. ab Elektrokleinverteiler, LSS anteilig
Menge: 4,000 St

**3.48.50 Bestückung Medienzelle/-ampel/-kanal: Elektro 230V Untertisch**
Steckdose Elektro 230V, 3 x 2,5 mm², inkl. Zuleitung ab MEP bzw. ab Elektrokleinverteiler, LSS anteilig, Positionierung Untertisch, inkl. Unterkonstruktion
Menge: 2,000 St

**3.48.60 Bestückung Medienzelle/-ampel/-kanal: Entnahmearmatur techn. Gas**
Entnahmearmatur technisches Gas oder Druckluft gem. Plan, bestehend aus Vorabsperrung und Druckregler mit Manometer, sowie Feinregulierung, inkl. Zuleitung ab MEP bzw. Anbindung an das Verteilnetz
Menge: 1,000 St

**3.48.70 begehbarer Laborabzug, b = 1.500 mm**
begehbarer Abzug als Abluftabzug gemäß DIN EN 14175, inkl.
- Querverrohrung und Verkabelung aller aufgeführten Medien, sowie der durchlaufenden Medien gem. Grundriss und/oder Ansicht, bzw. weiteren daran anschließenden LV-Positionen
- Durchführen bauseitiger Zuleitungen
- Anbindung an bauseitige Medien (Ver- und Entsorgung), bzw. bereits angebundene Medienträger

Ausführung: begehbarer Abzug
Abmessungen: b/t/h= 1.500 / 900 / 2.700 mm
Innenauskleidung: Melamin
Medien: in separater Position, in der Abzugsseitenwand

Ausstattung:
- FAZ / Funktionsüberwachung
- verglastes Kopfteil
- zweigeteilter Frontschieber jeweils mit geteiltem Querschieber
Menge: 1,000 St

**3.48.80 Abzug: Volumenstromregler mit Regelung, PPs-el, EX-Ausführung**
Für vorbeschriebenen Abzug (Pos. 3.48.70):
schnelllaufender variabler Volumenstromregler mit Steuerung zum Betrieb des Abzugs mit variablem Luftstrom nach DIN EN 14175, zur Montage am Abluftstutzen des vorbezeichneten Abzuges, mit integrierter Funktionsüberwachung nach DIN EN 14175. Preisunterschied gegenüber Ausführung mit FAZ / Funktionsüberwachung.

Bestandteile:
- Netzteil 230 V und Pufferbatterie
- Bedientableau mit Einbau in der Abzugsblende
- mikroprozessorgesteuerte Regelung
- Volumenstromregler
- Sensorik Luftmengenerfassung
- Sensorik Fenstererfassung vertikal
- Sensorik für die Erfassung der horizontalen Querschieber

Schnittstellen:
- frei parametrierbare digitale und analoge Ein- und Ausgänge
- Parametrierung gem. Vorgabe AG
- Schnittstelle Anbindung Gruppencontroller
- Steuerung Ventilator bei Abzügen mit Stützstrahltechnik

Standardsignale MSR:
- Ausgang Signal aktueller Abluftbedarf
- Eingang Signal Nachtabsenkung
- Ausgang Signal Störmeldung

Regelungsart:
- vollvariable Regelung

Funktionen Bedientableau:
- Betriebszustand (max, reduziert, aus)
- akustischer und optischer Alarm
- Reset-Taste zur Quittierung des akustischen Alarms
- Licht ein/aus

Volumenstromregler:
- Material Polypropylen, schwer entflammbar, elektrisch leitfähig (PPs-el)
- lageunabhängig
- Drosselklappe mit Motor-Rohrregler Abluft
- Stellgeschwindigkeit der Regelklappe max. 3 sek für 90 Grad
- sehr hohe Mess- und Regelgenauigkeit (besser als 5%)
- mit Flansch / Muffe je nach Einbausituation

die Leistung beinhaltet:
- Verkabelung zwischen allen Komponenten
- Auflegen der bauseitigen Steuerleitungen
- Auflegen der bauseitigen Spannungsversorgung
- Inbetriebnahme

ATEX-Kennzeichnung und Zertifizierung für Anforderungen des Volumenstromreglers und der Steuerung in explosionsgefährdeten Bereichen, ATEX-Gerätegruppe II, zugelassen für Zonen 1, 2, 21 und 22

angeboten wird:

Fabrikat / Typ: '........

................................' vom Bieter einzutragen

Funktionsbeschreibung Sensorik (Art der Messwerterfassung, z.B.
Luftgeschwindigkeit, Druckdifferenz, etc.):

Wert: '........

................................' vom Bieter einzutragen
Menge: 1,000 St

**3.48.90 Abzug: Schließeinrichtung für Frontschieber, mit Bewegungsmelder**
Für vorbeschriebenen Abzug (Pos. 3.48.70): automatische Schließeinrichtung für das Front-Schiebefenster, inkl:
- Schiebefenster-Controller / Steuerung
- Motor-Getriebe-Einheit
- Positionsgeber
- Verkabelung
- PIR-Bewegungsmelder
Bei 2-teiligen Schiebern muss die Schließeinrichtung auf beide Schieberteile wirken und das Front-Schiebefenster in ganzer Höhe öffnen bzw. schließen. Die automatische Schließeinrichtung wirkt nicht auf die Querschieber.
Menge: 1,000 St

**3.48.100 Laborabzug: Abluftfilterung**
Für Abluftfilter im Oberbau des vorbeschriebenen Abzugs (Pos. 3.48.70):

Ausführung:
- 2-stufiges Filtergehäuse für Vorfilter und Schwebstofffilter
- Ausstattung mit Vorfilter F7, Schwebstofffilter H13
- kompletter Filtersatz als Erstbestückung
- kontaminationsfreier Filterwechsel über Wartungssack
- Steuerung und Überwachung: Differenzdruckmessungen und –anzeigen mittels Druckwächter zur
Überwachung der Filterstufen, Anzeige des Betriebszustands über LED, potentialfreier Kontakt zur GLT-Aufschaltung (Störmeldung)

angeboten wird:

Fabrikat / Typ: '........

................................' vom Bieter einzutragen

Fabrikat / Typ: '........

................................' vom Bieter einzutragen
Menge: 1,000 St

**3.48.110 Abzug: Ex-Schutz im Abzugsinnenraum Zone 2**
Für vorbeschriebenen Abzug (Pos. 3.48.70): Ausführung des Abzug mit Ex-Schutz-Anforderungen an den Abzugsinnenraum:

Ausstattung des Abzugsinnenraums für gasförmige explosionsfähige Atmosphäre, Ausführung ATEX-konform, Ex-Zone 2

Ausstattung:
- Abzugsbeleuchtung mit Ex-Schutz-Anforderung
- Abluftsammelkanal ableitfähig, geerdet
- Prüfprotokoll für Abnahme / Zulassung
- Innenflächen des Abzugs ableitfähig, geerdet
- Arbeitsplatte im Abzug ableitfähig, geerdet
- Potentialausgleich gem. Zulassung für Ex-Zone 2
- Einbauten, Steuerung und Installationen im Abzug entsprechend der Anforderungen an Ex-Zone 2
Menge: 1,000 St

**3.48.120 Abzug: Ex-Schutz-Leuchte**
Ergänzung zur Standardbeleuchtung des Abzugs (Pos. 3.48.70),
b = 1.200 - 1.800 mm, Leuchte mit Ex-Schutz, Ausführung ATEX-konform
Menge: 1,000 St

**3.48.130 Abzug: Seitenwand mit Kabelschleuse**
Für vorbeschriebenen Abzug (Pos. 3.48.70):
Ausführung eines Seitenteils mit Schleuse zur Durchführung von Kabeln oder Schläuche
Menge: 1,000 St

**3.48.140 Bestückung Abzug: Elektro 230V mit Ex-Schutz-Anforderung**
Steckdose Elektro 230V zum Einbau in Abzug mit Ex-Schutz-Zone 2, 3 x 2,5 mm², inkl. Zuleitung ab MEP bzw. ab Elektrokleinverteiler, Einbau in der Abzugsrückwand, von außen schaltbar, LSS anteilig
Menge: 4,000 St

**3.48.150 Bestückung Abzug: Elektro 230V, Abzugsfront**
Steckdose Elektro 230V, 3 x 2,5 mm², inkl. Zuleitung ab MEP bzw. ab Elektrokleinverteiler, Einbau in die Abzugsfront, LSS anteilig
Menge: 4,000 St

**3.48.160 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 1,000 St

**3.48.170 Tischplatte: Arbeitsplatte TK/Wulst, b = 1.200 mm**
Zur vorbeschriebenen Laborzeile (3.48.160): Arbeitsplatte Steinzeug

Abmessungen: b = 1.200 mm
Arbeitsplatte: Steinzeug mit umlaufendem Wulstrand, am Übergang zu angrenzenden Steinzeugplatten ohne Wulstrand
Menge: 1,000 St

**3.48.180 Oberschrank, b/t = 1.200 / 350 mm, FT**
Hängeschrank, geschlossen, Montage an Wänden oder Medienzellen

Abmessungen: b/t/h= 1.200 / 350 / 720 mm
Ausführung: 2 Flügeltüren, Mittelwand
Ausstattung: 2x1 Fachboden, höhenverstellbar
bei Montage an Medienzellen inkl. Ständerverlängerungen und Traversen als Unterkonstruktion
Menge: 1,000 St

**3.48.190 Elektrokanal aus Aluminium, pulverbeschichtet, 1-zügig**
Elektrokanal aus Aluminium, pulverbeschichtet, Farbe weiß, 1-zügig, mit Trennsteg

Höhe: ca. 170 mm
Montagehöhe: bis UK 2,2 m über OKFF
Ausführung: mit Trennsteg
Bestückung: gem. gesonderten Positionen
Absicherung: gem. gesonderter Position, sonst bauseits abgesichert
Abdeckung: an die Bestückung anzupassen
Menge: 2,100 m

**3.48.200 Bestückung Elektrokanal: Elektro 230V**
Steckdose Elektro 230V, 3 x 2,5 mm², inkl. Zuleitung ab MEP bzw. ab Elektrokleinverteiler, LSS anteilig
Menge: 8,000 St

**3.48.210 Bestückung Elektrokanal: Leerdose EDV**
Leerdose für EDV oder andere bauseitige Einbauteile
Menge: 1,000 St

#### 3.49 N-EG00-R020 (III26.32) Mahllabor/Probenvorbereitung Zeile B

**3.49.10 Medieneinspeisepunkt: Tragkonstruktion mit Verkleidung**
Medienzuführung am Medieneinspeisepunkt zur Laborzeile

Tragkonstruktion mit horizontalen Halteschienen zur Befestigung der vorgesehenen Sanitär- und Elektromedien ab Oberkante Laborzeile bis zur Übergabehöhe der Medien gem. Vorbemerkungen/Plänen, die Breite der Konstruktion beträgt 900 mm, revisionierbare Verkleidung
Menge: 1,000 St

**3.49.20 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 1,000 St

**3.49.30 Bestückung Medienzelle/-ampel/-kanal: Elektrokleinverteiler**
Elektrokleinverteiler zur Absicherung der Steckdosen in Medienzelle / -ampel / -kanal, mit 1 x Fi-Schalter, 4-pol., 40 A/30 mA, LSS anteilig in der Bestückung enthalten
Menge: 1,000 St

**3.49.40 Laborspüle, TK, b/t/h = 1.200 / 900 / 900 mm, Sockelunterbau, FT**
Laborspüle inkl. aller Ver- und Entsorgungsleitungen, sowie Anschluss an Medienverrohrung vorab beschriebener Medienzelle

Abmessungen: b/t = 1.200 / 900 mm
Arbeitshöhe: 900 mm
Maße Spülbecken: b/t/h = 400 / 400 / 250 mm
Tragkonstruktion:
- Sockelunterbauten fest eingebaut
- 2 Flügeltüren, Anschlag nach Zeichnung
Arbeitsplatte Spüle:
- Steinzeug mit umlaufendem Wulstrand und Ablaufrillen
- 1 x Beckenausschnitt
- 2 x Tischbohrungen für Armaturen
- 1 x Tischbohrungen für Augendusche
Spülbecken: 1 x Becken aus Techn. Keramik, von oben in die Arbeitsplatte eingesetzt
Armaturen:
- Standarmaturen
- 1 x WNC/WNH Armhebel-Mischbatterie, Perlator
- 1 x WDC, Schlauchtülle
Zubehör:
- 1 x Standrohr
- 1 x Augendusche untemperiert, einstrahlig, inkl. Druckminderer in den Zuleitung der Augendusche zur Mengenreduzierung und deren Einregulierung im Rahmen der Inbetriebnahme
- Festanschluss Kondensatableitung unterhalb der Spüle sowie Steigrohr bis OK Möbel mit Trichter
Menge: 1,000 St

**3.49.50 Spüle: Durchlauferhitzer 11 KW, Untertischmontage**
Durchlauferhitzer inkl. Anschlussmaterial und Zuleitung, zum Einbau in vorbezeichnete Spüle (Pos. 3.49.40)

Gerät: Durchlauferhitzer zur Warmwassererzeugung
Ausführung: Untertischgerät, druckfeste Ausführung, Blankdraht-Heizelemente
Leistung: 11 KW
Temperaturbereich: ca. 30°C - 60°C
Leistung: ca. 5  l / min
Regelung: elektronisch geregelt, Temperatur stufenlos einstellbar
Energieeffizienzklasse: A
Stromversorgung: 400V 16A,  inkl. Zuleitung ab MEP bzw. ab Elektrokleinverteiler, LSS anteilig

angeboten wird:

Fabrikat / Typ: '........

................................' vom Bieter einzutragen
Menge: 1,000 St

**3.49.60 Spüle: Seifen- / Desinfektionsmittel- / Papierhandtuchspender, Edelstahl**
Für vorbeschriebene Spüle (Pos. 3.49.40):

1 x Seifenspender 500 ml, Edelstahl
1 x Desinfektionsmittelspender 500 ml, Edelstahl
1 x Spender Hautpflegemittel  500 ml, Edelstahl

angeboten wird:

Fabrikat / Typ: '........

................................' vom Bieter einzutragen

1 x Papierhandtuchspender, 500-800 Blatt, Edelstahl

angeboten wird:

Fabrikat / Typ: '........

................................' vom Bieter einzutragen
Menge: 1,000 St

**3.49.70 Halterung für Seifen- und Desinfektionsmittelspender zur Befestigung an Spritzschutz**
Halterung für Seifen- und Desinfektionsmittelspender

Ausführung:
HPL-Platte (Höhe und Breite bündig mit Seifen- und Desinfektionsmittelspender)
Art der Befestigung:
Die Halterung wird über den Spritzschutz gehängt und mittels Stellschrauben verklemmt
Menge: 1,000 St

**3.49.80 Spüle: Spritzschutz Glastrennwand, t = 700 mm**
Glastrennwand als Spritzschutz zur Abtrennung vorbezeichneter Laborspüle (Pos. 3.49.40) vom danebenliegenden Laborarbeitstisch

Abmessungen: t/h = ca. 700 / ca. 500 mm
Material: Sicherheitsglas 5 mm
Ausführung: Ecken abgerundet
Menge: 1,000 St

**3.49.90 Spüle: Abtropfboard, klein**
Für vorbeschriebene Spüle (Pos. 3.49.40): 1 x Abtropfboard mit ca. 18 Abtropfstäben, mit Abtropfrinne und Ablaufschlauch, Abtropfboard und -stäbe aus Polypropylen
Menge: 1,000 St

**3.49.100 Spüle: Abfallsammler für Papierhandtücher im Spülenunterbau**
Für vorbeschriebene Spüle (Pos. 3.49.40): Abfallsammler im Spülenunterbau zum Sammeln von Papierhandtüchern:
- eine Flügeltür des Spülenunterbau mit Ausschnitt, oval, als Einwurf für benutzte Papierhandtücher
- 1 x Abfallsammler für benutzte Papierhandtücher, Metallkorb, beschichtet, zum Einstellen in den Spülenunterbau
Menge: 1,000 St

**3.49.110 Regal, b/t/h = 900 / 550 / 2.000 mm**
offenes Regal

Breite: 900 mm
Tiefe: ca. 550 mm
Höhe: ca. 2.000 mm
Ausführung: offen
Ausstattung: 4 feste Fachböden, höhenverstellbar, Wandbefestigung / Kippsicherung
Menge: 1,000 St

**3.49.120 Elektrokanal aus Aluminium, pulverbeschichtet, 1-zügig, als Steigekanal**
Elektrokanal aus Aluminium, pulverbeschichtet, Farbe weiß, 1-zügig, mit Trennsteg, als Steigekanal ab ca. 1 m über OKFF bzw. ab OK des horizontalen Elektrokanals bis zum MEP
Höhe: ca. 170 mm
Ausführung:
- mit Trennsteg
- Enddeckel mit Kabeleinführung oben
- Enddeckel bzw. Übergang zum horizontalen Elektrokanal unten
Montagehöhe: bis 3 m über OKFF
Menge: 1,000 St

**3.49.130 Elektrokanal aus Aluminium, pulverbeschichtet, 1-zügig**
Elektrokanal aus Aluminium, pulverbeschichtet, Farbe weiß, 1-zügig, mit Trennsteg

Höhe: ca. 170 mm
Montagehöhe: bis UK 2,2 m über OKFF
Ausführung: mit Trennsteg
Bestückung: gem. gesonderten Positionen
Absicherung: gem. gesonderter Position, sonst bauseits abgesichert
Abdeckung: an die Bestückung anzupassen
Menge: 3,600 m

**3.49.140 Bestückung Elektrokanal: Elektro 230V**
Steckdose Elektro 230V, 3 x 2,5 mm², inkl. Zuleitung ab MEP bzw. ab Elektrokleinverteiler, LSS anteilig
Menge: 8,000 St

**3.49.150 Bestückung Elektrokanal: Leerdose EDV**
Leerdose für EDV oder andere bauseitige Einbauteile
Menge: 1,000 St

**3.49.160 Rolltisch, Melamin, b/t = 900 / 600, AH 900 mm**
Arbeitstisch, rollbar

Konstruktion: Tischgestell H-Fuß, mit Rollen und Bremse
Abmessungen: b/t = 900 / 600 mm
Arbeitshöhe: 900 mm
Arbeitsplatte: Melamin mit PP-Kanten
Ausstattung: unterer Ablageboden, Melamin mit PP-Kanten, fest
Menge: 4,000 St

**3.49.170 Tischplatte: Arbeitsplatte TK/Wulst, b = 600 mm**
Zur vorbeschriebenen Laborzeile (Pos. 3.49.160): Arbeitsplatte Steinzeug

Abmessungen: b = 600 mm
Arbeitsplatte: Steinzeug mit umlaufendem Wulstrand, am Übergang zu angrenzenden Steinzeugplatten ohne Wulstrand
Menge: 4,000 St

#### 3.50 N-EG01-R001 (II14.45) Lager f. Chemikalien S2 Bereich Zeile A

**3.50.10 Medieneinspeisepunkt: Tragkonstruktion mit Verkleidung**
Medienzuführung am Medieneinspeisepunkt zur Laborzeile

Tragkonstruktion mit horizontalen Halteschienen zur Befestigung der vorgesehenen Elektromedien ab Oberkante Laborzeile bis zur Übergabehöhe der Medien gem. Vorbemerkungen/Plänen, die Breite der Konstruktion beträgt 300 mm, revisionierbare Verkleidung
Menge: 1,000 St

**3.50.20 Elektrokanal aus Aluminium, pulverbeschichtet, 1-zügig**
Elektrokanal aus Aluminium, pulverbeschichtet, Farbe weiß, 1-zügig, mit Trennsteg

Höhe: ca. 170 mm
Montagehöhe: bis UK 2,2 m über OKFF
Ausführung: mit Trennsteg
Bestückung: gem. gesonderten Positionen
Absicherung: gem. gesonderter Position, sonst bauseits abgesichert
Abdeckung: an die Bestückung anzupassen
Menge: 0,600 m

**3.50.30 Bestückung Elektrokanal: Elektrokleinverteiler**
Elektrokleinverteiler zur Absicherung der Steckdosen im Elektrokanal, mit 1 x Fi-Schalter, 4-pol., 40 A/30 mA, LSS anteilig in der Bestückung enthalten
Menge: 1,000 St

**3.50.40 Bestückung Elektrokanal: Elektro 230V**
Steckdose Elektro 230V, 3 x 2,5 mm², inkl. Zuleitung ab MEP bzw. ab Elektrokleinverteiler, LSS anteilig
Menge: 2,000 St

**3.50.50 Sicherheitsschrank Typ90, passive Lagerung, b/h = 1.200 / 2.000 mm**
Sicherheitsschrank nach DIN EN 14470-1 zur Lagerung von Gefahrstoffen in Arbeitsräumen

Abmessungen: b/t/h = 1.200 / 600 / 2.000 mm

Ausführung:
- 2 Flügeltüren, im Brandfall selbstschließend
- Korpus und Türen: Stahlblech, pulverbeschichtet
- Innenkorpus: Innenausstattung Stahlblech, pulverbeschichtet
- Typ90 (Feuerwiderstand 90 Minuten / feuerbeständig)
- abschließbar (min. 3 Schlüssel)
- inkl. Anschluss an Absaugung und Potentialausgleich/Erdung

Ausstattung:
- 3 Wannenböden ausziehbar, Stahlblech pulverbeschichtet, ausziehbar
- 1 Bodenwanne mit Lochblecheinsatz, Stahlblech pulverbeschichtet

angeboten wird:

Fabrikat / Typ: '........

................................' vom Bieter einzutragen
Menge: 2,000 St

**3.50.60 Sicherheitsschrank Typ90, Tresor**
Für Sicherheitsschrank Typ90 (Pos. 3.50.50), Tresor

integrierter Möbeltresor für Giftstoffe

Größe in Abstimmung mit Nutzer
4 Schlüssel
Menge: 1,000 St

**3.50.70 Säure- und Laugenschrank, b/h = 600 / 2.000 mm**
Säure- und Laugenschrank, inkl. Anschluss an Absaugung

Abmessungen: b/t/h = 600 / ca. 550 / ca. 2.000 mm
Ausstattung:
- Aussenkorpus und Türen: Stahlblech, pulverbeschichtet
- 1 Flügeltür
- 4 höhenverstellbare, herausziehbare Fachböden mit PP Auffangwannen
- 1 PP-Bodenauffangwannen
- alle verwendeten Bauteile und Oberflächen korrosionsbeständig, insbesondere auch alle Auszüge und Beschläge
- Schrank abschließbar

angeboten wird:

Fabrikat / Typ: '........

................................' vom Bieter einzutragen
Menge: 2,000 St

#### 3.51 N-EG01-R001 (II14.45) Lager f. Chemikalien S2 Bereich Zeile B

**3.51.10 Sicherheitsschrank Typ90, passive Lagerung, b/h = 600 / 2.000 mm**
Sicherheitsschrank nach DIN EN 14470-1 zur Lagerung von Gefahrstoffen in Arbeitsräumen

Abmessungen: b/t/h = 600 / 600 / 2.000 mm

Ausführung:
- 1 Flügeltür, Anschlag li./re gem. Plan, im Brandfall selbstschließend
- Korpus und Türen: Stahlblech, pulverbeschichtet
- Innenkorpus: Innenausstattung Stahlblech, pulverbeschichtet
- Typ90 (Feuerwiderstand 90 Minuten / feuerbeständig)
- abschließbar (min. 3 Schlüssel)
- inkl. Anschluss an Absaugung und Potentialausgleich/Erdung

Ausstattung:
- 3 Wannenböden, Stahlblech pulverbeschichtet, ausziehbar
- 1 Bodenwanne mit Lochblecheinsatz, Stahlblech pulverbeschichtet

angeboten wird:

Fabrikat / Typ: '........

................................' vom Bieter einzutragen
Menge: 2,000 St

**3.51.20 Sicherheitsschränke: Anschluss an PA**
Für vorbeschriebene Sicherheitsschränke (Pos. 3.51.10): Anschluss an Potentialausgleich / Erdung, inkl. Zuleitung ab MEP, Verbindung der einzelnen Laborzeilenelemente untereinander über Kabelbrücken oder Überleitungen, Verlegung von Zuleitungen und Überleitungen außerhalb der Laborzeilenelemente im Hüllrohr aufputz, Ausführung entprechend ATEX Vorgaben für die Anforderungen des jeweiligen Aufstellbereichs.
Menge: 1,000 St

**3.51.30 Säure- und Laugenschrank, b/h = 1200 / 2.000 mm**
Säure- und Laugenschrank, inkl. Anschluss an Absaugung

Abmessungen: b/t/h = 1.200 / ca. 550 / ca. 2.000 mm
Ausstattung:
- Aussenkorpus und Türen: Stahlblech, pulverbeschichtet
- mittige Teilung
- 2 Flügeltüren
- 8 höhenverstellbare, herausziehbare Fachböden mit PP Auffangwannen
- 2 PP-Bodenauffangwannen
- alle verwendeten Bauteile und Oberflächen korrosionsbeständig, insbesondere auch alle Auszüge und Beschläge
- Schrank abschließbar

angeboten wird:

Fabrikat / Typ: '........

................................' vom Bieter einzutragen
Menge: 1,000 St

#### 3.52 N-EG01-R004 (II14.48/II14.49) Labor PCR Durchführung+Elektrophorese Zeile A

**3.52.10 Medieneinspeisepunkt: Tragkonstruktion mit Verkleidung**
Medienzuführung am Medieneinspeisepunkt zur Laborzeile

Tragkonstruktion mit horizontalen Halteschienen zur Befestigung der vorgesehenen Sanitär- und Elektromedien ab Oberkante Laborzeile bis zur Übergabehöhe der Medien gem. Vorbemerkungen/Plänen, die Breite der Konstruktion beträgt 500 mm, revisionierbare Verkleidung
Menge: 1,000 St

**3.52.20 Bestückung Medienzelle/-ampel/-kanal: Elektrokleinverteiler**
Elektrokleinverteiler zur Absicherung der Steckdosen in Medienzelle / -ampel / -kanal, mit 1 x Fi-Schalter, 4-pol., 40 A/30 mA, LSS anteilig in der Bestückung enthalten
Menge: 1,000 St

**3.52.30 Elektrokanal aus Aluminium, pulverbeschichtet, 1-zügig**
Elektrokanal aus Aluminium, pulverbeschichtet, Farbe weiß, 1-zügig, mit Trennsteg

Höhe: ca. 170 mm
Montagehöhe: bis UK 2,2 m über OKFF
Ausführung: mit Trennsteg
Bestückung: gem. gesonderten Positionen
Absicherung: gem. gesonderter Position, sonst bauseits abgesichert
Abdeckung: an die Bestückung anzupassen
Menge: 1,800 m

**3.52.40 Elektrokanal aus Aluminium, pulverbeschichtet, 1-zügig, als Steigekanal**
Elektrokanal aus Aluminium, pulverbeschichtet, Farbe weiß, 1-zügig, mit Trennsteg, als Steigekanal ab ca. 1 m über OKFF bzw. ab OK des horizontalen Elektrokanals bis zum MEP
Höhe: ca. 170 mm
Ausführung:
- mit Trennsteg
- Enddeckel mit Kabeleinführung oben
- Enddeckel bzw. Übergang zum horizontalen Elektrokanal unten
Montagehöhe: bis 3 m über OKFF
Menge: 1,000 St

**3.52.50 Bestückung Elektrokanal: Elektro 230V**
Steckdose Elektro 230V, 3 x 2,5 mm², inkl. Zuleitung ab MEP bzw. ab Elektrokleinverteiler, LSS anteilig
Menge: 6,000 St

**3.52.60 Bestückung Elektrokanal: Leerdose EDV**
Leerdose für EDV oder andere bauseitige Einbauteile
Menge: 1,000 St

**3.52.70 Medienkanal wandhängend, l = 1.200 mm**
Medienkanal wandhängend inkl.
- Anschlüssen und Entnahmestellen gem. separater Positionen
- Querverrohrung und Verkabelung aller aufgeführten Medien, sowie der durchlaufenden Medien gem. Grundriss und/oder Ansicht, bzw. weiteren daran anschließenden LV-Positionen
- Durchführen bauseitiger Zuleitungen
- Anbindung an bauseitige Medien (Ver- und Entsorgung) und Medienschacht

Montagehöhe: bis UK 2,2 m über OKFF
Länge: 1.200 mm
Medienausstattung: in separater Position
Menge: 2,000 St

**3.52.80 Bestückung Medienzelle/-ampel/-kanal: Elektro 230V**
Steckdose Elektro 230V, 3 x 2,5 mm², inkl. Zuleitung ab MEP bzw. ab Elektrokleinverteiler, LSS anteilig
Menge: 8,000 St

**3.52.90 Bestückung Medienzelle/-ampel/-kanal: Leerdose EDV**
Leerdose für EDV oder andere bauseitige Einbauteile
Menge: 1,000 St

**3.52.100 Bestückung Medienzelle/-ampel/-kanal: Entnahmearmatur Reinstgas**
Entnahmearmatur Reinstgas gem. Plan, Reinheit bis 5.5, bestehend aus Vorabsperrung und Druckregler mit Manometer, sowie Feinregulierung, inkl. Zuleitung ab MEP bzw. Anbindung an das Verteilnetz
Menge: 2,000 St

**3.52.110 Oberschrank, b/t = 1.200 / 350 mm, FT**
Hängeschrank, geschlossen, Montage an Wänden oder Medienzellen

Abmessungen: b/t/h= 1.200 / 350 / 720 mm
Ausführung: 2 Flügeltüren, Mittelwand
Ausstattung: 2x1 Fachboden, höhenverstellbar
bei Montage an Medienzellen inkl. Ständerverlängerungen und Traversen als Unterkonstruktion
Menge: 2,000 St

**3.52.120 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 2,000 St

**3.52.130 Rollunterbau, b = RM 600 mm, AH 900 mm, FT**
rollbarer Unterbau als Stauraum zu vorbezeichneter Labortischzeile

Breite: RM 600 mm (je nach Einbauort ca. 550 - 600 mm)
Tiefe: ca. 550 mm
Höhe: ca. 850 mm (Einbau unter Labortisch mit AH 900 mm)
Ausführung:
- rollbar
- 1 Flügeltür
Ausstattung:
- 4 Lenkrollen
- 2 Fachböden, höhenverstellbar
Menge: 1,000 St

**3.52.140 Rollunterbau, b = RM 600 mm, AH 900 mm, 4 SK**
rollbarer Unterbau als Stauraum zu vorbezeichneter Labortischzeile

Breite: RM 600 mm (je nach Einbauort ca. 550 - 600 mm)
Tiefe: ca. 550 mm
Höhe: ca. 850 mm (Einbau unter Labortisch mit AH 900 mm)
Ausführung:
- rollbar
- 4 Schubkästen
Ausstattung:
- 4 Lenkrollen
Menge: 1,000 St

#### 3.53 N-EG01-R004 (II14.48/II14.49) Labor PCR Durchführung+Elektrophorese Zeile B

**3.53.10 Medieneinspeisepunkt: Tragkonstruktion mit Verkleidung**
Medienzuführung am Medieneinspeisepunkt zur Laborzeile

Tragkonstruktion mit horizontalen Halteschienen zur Befestigung der vorgesehenen Sanitär- und Elektromedien ab Oberkante Laborzeile bis zur Übergabehöhe der Medien gem. Vorbemerkungen/Plänen, die Breite der Konstruktion beträgt 900 mm, revisionierbare Verkleidung
Menge: 1,000 St

**3.53.20 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 2,000 St

**3.53.30 Medienzelle wandständig, b/h = 1.800 / 1.800 mm**
Medienzelle wandständig inkl.
- Querverrohrung und Verkabelung aller aufgeführten Medien, sowie der durchlaufenden Medien gem. Grundriss und/oder Ansicht, bzw. weiteren daran anschließenden LV-Positionen
- Durchführen bauseitiger Zuleitungen

Höhe: 1.800 mm
Arbeitshöhe: 900 / 750 mm
Breite: 1.800 mm
Tiefe: ca. 75 mm
Ausführung: teilverblendet S2
Zubehör: 2 x Glasplatte als Reagenzienablage inkl. Ausleger und Stativhalter
Medienausstattung: in separater Position
Menge: 1,000 St

**3.53.40 Bestückung Medienzelle/-ampel/-kanal: Elektrokleinverteiler**
Elektrokleinverteiler zur Absicherung der Steckdosen in Medienzelle / -ampel / -kanal, mit 1 x Fi-Schalter, 4-pol., 40 A/30 mA, LSS anteilig in der Bestückung enthalten
Menge: 1,000 St

**3.53.50 Bestückung Medienzelle/-ampel/-kanal: Elektro 230V**
Steckdose Elektro 230V, 3 x 2,5 mm², inkl. Zuleitung ab MEP bzw. ab Elektrokleinverteiler, LSS anteilig
Menge: 8,000 St

**3.53.60 Bestückung Medienzelle/-ampel/-kanal: Leerdose EDV**
Leerdose für EDV oder andere bauseitige Einbauteile
Menge: 1,000 St

**3.53.70 Bestückung Medienzelle/-ampel/-kanal: Elektro 230V Untertisch**
Steckdose Elektro 230V, 3 x 2,5 mm², inkl. Zuleitung ab MEP bzw. ab Elektrokleinverteiler, LSS anteilig, Positionierung Untertisch, inkl. Unterkonstruktion
Menge: 2,000 St

**3.53.80 Bestückung Medienzelle/-ampel/-kanal: Entnahmearmatur Reinstgas**
Entnahmearmatur Reinstgas gem. Plan, Reinheit bis 5.5, bestehend aus Vorabsperrung und Druckregler mit Manometer, sowie Feinregulierung, inkl. Zuleitung ab MEP bzw. Anbindung an das Verteilnetz
Menge: 2,000 St

**3.53.90 Oberschrank, b/t = 600 / 350 mm, FT**
Hängeschrank, geschlossen, Montage an Wänden oder Medienzellen

Abmessungen: b/t/h= 600 / 350 / 720 mm
Ausführung: 1 Flügeltür
Ausstattung: 1 Fachboden, höhenverstellbar
bei Montage an Medienzellen inkl. Ständerverlängerungen und Traversen als Unterkonstruktion
Menge: 1,000 St

**3.53.100 Oberschrank, b/t = 1.200 / 350 mm, FT**
Hängeschrank, geschlossen, Montage an Wänden oder Medienzellen

Abmessungen: b/t/h= 1.200 / 350 / 720 mm
Ausführung: 2 Flügeltüren, Mittelwand
Ausstattung: 2x1 Fachboden, höhenverstellbar
bei Montage an Medienzellen inkl. Ständerverlängerungen und Traversen als Unterkonstruktion
Menge: 2,000 St

**3.53.110 Handwaschbecken, b/t/h = 600 / 900 / 900 mm, Sockelunterbau**
Sockelunterbau mit Handwaschbecken

Abmessungen: b/t = 600 / 900 mm
Arbeitshöhe: 900 mm
Tragkonstruktion:
- Sockelunterbauten fest eingebaut
- 1 Flügeltüren, Anschlag nach Zeichnung
Arbeitsplatte:
- mineralorganischer Verbundwerkstoff, ggf. mit Höhenausgleich zu nebenstehender Arbeitsplatte
- 1 x Tischbohrungen für Armaturen
- 1 x Tischbohrung für Augendusche
Spülbecken: 1 x Handwaschbecken rund aus mineralorganischem Verbundwerkstoff, Durchmesser ca. 400 mm, Tiefe ca. 200 mm
Armatur:
- 1 x WNC/WNH Armhebel-Mischbatterie, Perlator
Zubehör:
- 1 x Augendusche untemperiert, einstrahlig inkl. Druckminderer in den Zuleitungen der Armaturen und der Augendusche zur Mengenreduzierung und deren Einregulierung im Rahmen der Inbetriebnahme
- Festanschluss Kondensatableitung unterhalb der Spüle sowie Steigrohr bis OK Möbel mit Trichter
Menge: 1,000 St

**3.53.120 Handwaschbecken: Abfallsammler für Papierhandtücher im Unterbau**
Für vorbeschriebenes Handwaschbecken (Pos. 3.53.110): Abfallsammler im Unterbau zum Sammeln von Papierhandtüchern:
- eine Flügeltür des Unterbau mit Ausschnitt, oval, als Einwurf für benutzte Papierhandtücher
- 1 x Abfallsammler für benutzte Papierhandtücher, Metallkorb, beschichtet, zum Einstellen in den Unterbau
Menge: 1,000 St

**3.53.130 Laborspüle, TK, b/t/h = 600 / 900 / 900 mm, Sockelunterbau, FT**
Laborspüle inkl. aller Ver- und Entsorgungsleitungen, sowie Anschluss an Medienverrohrung vorab beschriebener Medienzelle

Abmessungen: b/t = 600 / 900 mm
Arbeitshöhe: 900 mm
Maße Spülbecken: b/t/h = 400 / 400 / 250 mm
Tragkonstruktion:
- Sockelunterbauten fest eingebaut
- 1 x Flügeltür, Anschlag nach Zeichnung
Arbeitsplatte Spüle:
- Steinzeug mit umlaufendem Wulstrand und Ablaufrillen
- 1 x Beckenausschnitt
- 2 x Tischbohrungen für Armaturen
Spülbecken: 1 x Becken aus Techn. Keramik, von oben in die Arbeitsplatte eingesetzt
Armaturen:
- Standarmaturen
- 1 x WNC/WNH Armhebel-Mischbatterie, Perlator
- 1 x WDC, Schlauchtülle
Zubehör:
- 1 x Standrohr
-  Festanschluss Kondensatableitung unterhalb der Spüle sowie Steigrohr bis OK Möbel mit Trichter
Menge: 1,000 St

**3.53.140 Spüle: Durchlauferhitzer 11 KW, Untertischmontage**
Durchlauferhitzer inkl. Anschlussmaterial und Zuleitung, zum Einbau in vorbezeichnete Spüle (Pos. 3.53.130):

Gerät: Durchlauferhitzer zur Warmwassererzeugung
Ausführung: Untertischgerät, druckfeste Ausführung, Blankdraht-Heizelemente
Leistung: 11 KW
Temperaturbereich: ca. 30°C - 60°C
Leistung: ca. 5  l / min
Regelung: elektronisch geregelt, Temperatur stufenlos einstellbar
Energieeffizienzklasse: A
Stromversorgung: 400V 16A,  inkl. Zuleitung ab MEP bzw. ab Elektrokleinverteiler, LSS anteilig

angeboten wird:

Fabrikat / Typ: '........

................................' vom Bieter einzutragen
Menge: 1,000 St

**3.53.150 Spüle: Seifen- / Desinfektionsmittel- / Papierhandtuchspender, Edelstahl**
Für vorbeschriebene Spüle (Pos. 3.53.130)

1 x Seifenspender 500 ml, Edelstahl
1 x Desinfektionsmittelspender 500 ml, Edelstahl
1 x Spender Hautpflegemittel  500 ml, Edelstahl

angeboten wird:

Fabrikat / Typ: '........

................................' vom Bieter einzutragen

1 x Papierhandtuchspender, 500-800 Blatt, Edelstahl

angeboten wird:

Fabrikat / Typ: '........

................................' vom Bieter einzutragen
Menge: 1,000 St

**3.53.160 Halterung für Seifen- und Desinfektionsmittelspender zur Befestigung an Spritzschutz**
Halterung für Seifen- und Desinfektionsmittelspender

Ausführung:
HPL-Platte (Höhe und Breite bündig mit Seifen- und Desinfektionsmittelspender)
Art der Befestigung:
Die Halterung wird über den Spritzschutz gehängt und mittels Stellschrauben verklemmt
Menge: 1,000 St

**3.53.170 Spüle: Spritzschutz Glastrennwand, t = 700 mm**
Glastrennwand als Spritzschutz zur Abtrennung vorbezeichneter Laborspüle (Pos. 3.53.130) vom danebenliegenden Laborarbeitstisch

Abmessungen: t/h = ca. 700 / ca. 500 mm
Material: Sicherheitsglas 5 mm
Ausführung: Ecken abgerundet
Menge: 1,000 St

**3.53.180 Spüle: Abtropfboard**
Für vorbeschriebene Spüle (Pos. 3.53.130): 1 x Abtropfboard mit ca. 50 Abtropfstäben, mit Abtropfrinne und Ablaufschlauch, Abtropfboard und -stäbe aus Polypropylen
Menge: 1,000 St

**3.53.190 Laborarbeitstisch, Melamin, b/t = 600 / 750, AH 900 mm**
Laborarbeitstisch inkl. Tragkonstruktion

Abmessungen:
- b = 600 mm
- t = 750 mm als Systemtiefe
t = 750 mm bei Ausführung ohne rückseitige Medienzelle, vor Medienzellen Gesamttiefe inkl. Zelle t = 750 mm mit Tischplatte jedoch min. t = 650 mm
- Arbeitshöhe: 900 mm
Tragkonstruktion: C bzw. H-Fuß-Gestell aus Stahlrohr gem. Plan
Arbeitsplatte: Melamin mit PP-Kante
Ausstattung: Tiefenanschlag für Rollcontainer
Menge: 1,000 St

**3.53.200 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 2,000 St

#### 3.54 N-EG01-R005 (II14.32) Labor Mykologie Zeile A

**3.54.10 Medieneinspeisepunkt: Tragkonstruktion mit Verkleidung**
Medienzuführung am Medieneinspeisepunkt zur Laborzeile

Tragkonstruktion mit horizontalen Halteschienen zur Befestigung der vorgesehenen Sanitär- und Elektromedien ab Oberkante Laborzeile bis zur Übergabehöhe der Medien gem. Vorbemerkungen/Plänen, die Breite der Konstruktion beträgt 900 mm, revisionierbare Verkleidung
Menge: 1,000 St

**3.54.20 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 1,000 St

**3.54.30 Medienzelle wandständig, b/h = 1.800 / 1.800 mm**
Medienzelle wandständig inkl.
- Querverrohrung und Verkabelung aller aufgeführten Medien, sowie der durchlaufenden Medien gem. Grundriss und/oder Ansicht, bzw. weiteren daran anschließenden LV-Positionen
- Durchführen bauseitiger Zuleitungen

Höhe: 1.800 mm
Arbeitshöhe: 900 / 750 mm
Breite: 1.800 mm
Tiefe: ca. 75 mm
Ausführung: teilverblendet S2
Zubehör: 2 x Glasplatte als Reagenzienablage inkl. Ausleger und Stativhalter
Medienausstattung: in separater Position
Menge: 1,000 St

**3.54.40 Bestückung Medienzelle/-ampel/-kanal: Elektrokleinverteiler**
Elektrokleinverteiler zur Absicherung der Steckdosen in Medienzelle / -ampel / -kanal, mit 1 x Fi-Schalter, 4-pol., 40 A/30 mA, LSS anteilig in der Bestückung enthalten
Menge: 1,000 St

**3.54.50 Bestückung Medienzelle/-ampel/-kanal: Elektro 230V**
Steckdose Elektro 230V, 3 x 2,5 mm², inkl. Zuleitung ab MEP bzw. ab Elektrokleinverteiler, LSS anteilig
Menge: 8,000 St

**3.54.60 Bestückung Medienzelle/-ampel/-kanal: Elektro 230V Untertisch**
Steckdose Elektro 230V, 3 x 2,5 mm², inkl. Zuleitung ab MEP bzw. ab Elektrokleinverteiler, LSS anteilig, Positionierung Untertisch, inkl. Unterkonstruktion
Menge: 2,000 St

**3.54.70 Bestückung Medienzelle/-ampel/-kanal: Elektro 230V NE Untertisch**
Steckdose Elektro 230V, Farbe nach Abstimmung mit Nutzer,
Positionierung Untertisch, inkl. Unterkonstruktion
Menge: 2,000 St

**3.54.80 Oberschrank, b/t = 1.200 / 350 mm, FT**
Hängeschrank, geschlossen, Montage an Wänden oder Medienzellen

Abmessungen: b/t/h= 1.200 / 350 / 720 mm
Ausführung: 2 Flügeltüren, Mittelwand
Ausstattung: 2x1 Fachboden, höhenverstellbar
bei Montage an Medienzellen inkl. Ständerverlängerungen und Traversen als Unterkonstruktion
Menge: 1,000 St

**3.54.90 Oberschrank, b/t = 600 / 350 mm, FT**
Hängeschrank, geschlossen, Montage an Wänden oder Medienzellen

Abmessungen: b/t/h= 600 / 350 / 720 mm
Ausführung: 1 Flügeltür
Ausstattung: 1 Fachboden, höhenverstellbar
bei Montage an Medienzellen inkl. Ständerverlängerungen und Traversen als Unterkonstruktion
Menge: 1,000 St

**3.54.100 Handwaschbecken, b/t/h = 600 / 900 / 900 mm, Sockelunterbau**
Sockelunterbau mit Handwaschbecken

Abmessungen: b/t = 600 / 900 mm
Arbeitshöhe: 900 mm
Tragkonstruktion:
- Sockelunterbauten fest eingebaut
- 1 Flügeltüren, Anschlag nach Zeichnung
Arbeitsplatte:
- mineralorganischer Verbundwerkstoff, ggf. mit Höhenausgleich zu nebenstehender Arbeitsplatte
- 1 x Tischbohrungen für Armaturen
- 1 x Tischbohrung für Augendusche
Spülbecken: 1 x Handwaschbecken rund aus mineralorganischem Verbundwerkstoff, Durchmesser ca. 400 mm, Tiefe ca. 200 mm
Armatur:
- 1 x WNC/WNH Armhebel-Mischbatterie, Perlator
Zubehör:
- 1 x Augendusche untemperiert, einstrahlig inkl. Druckminderer in den Zuleitungen der Armaturen und der Augendusche zur Mengenreduzierung und deren Einregulierung im Rahmen der Inbetriebnahme
- Festanschluss Kondensatableitung unterhalb der Spüle sowie Steigrohr bis OK Möbel mit Trichter
Menge: 1,000 St

**3.54.110 Ergänzung Tischplatte des Handwaschbeckens**
Ergänzung Tischplatte des Handwaschbeckens bis zur angrenzenden Wand
Ausführung: - mineralorganischer Verbundwerkstoff
Breite: ca. 20 cm
Menge: 1,000 St

**3.54.120 Wandanschlussblende Schrank/Abzug, h / b = bis 2.900 / 300 mm**
Wandanschlussblende aus Korpusmaterial d = ca. 20 mm zum seitlichen Anschluss von Schränken oder Abzügen bis zur Wand, inkl. UK

Höhe: bis ca. 2.900 mm
Breite: bis ca. 300 mm
Ausführung: Anpassung vor Ort
Kanten: PP-Dünnkante
Menge: 1,000 St

**3.54.130 Laborspüle, TK, b/t/h = 600 / 900 / 900 mm, Sockelunterbau, FT**
Laborspüle inkl. aller Ver- und Entsorgungsleitungen, sowie Anschluss an Medienverrohrung vorab beschriebener Medienzelle

Abmessungen: b/t = 600 / 900 mm
Arbeitshöhe: 900 mm
Maße Spülbecken: b/t/h = 400 / 400 / 250 mm
Tragkonstruktion:
- Sockelunterbauten fest eingebaut
- 1 x Flügeltür, Anschlag nach Zeichnung
Arbeitsplatte Spüle:
- Steinzeug mit umlaufendem Wulstrand und Ablaufrillen
- 1 x Beckenausschnitt
- 2 x Tischbohrungen für Armaturen
Spülbecken: 1 x Becken aus Techn. Keramik, von oben in die Arbeitsplatte eingesetzt
Armaturen:
- Standarmaturen
- 1 x WNC/WNH Armhebel-Mischbatterie, Perlator
- 1 x WDC, Schlauchtülle
Zubehör:
- 1 x Standrohr
- Festanschluss Kondensatableitung unterhalb der Spüle sowie Steigrohr bis OK Möbel mit Trichter
Menge: 1,000 St

**3.54.140 Spüle: Abfallsammler für Papierhandtücher im Spülenunterbau**
Für vorbeschriebene Spüle (Pos. 3.54.130): Abfallsammler im Spülenunterbau zum Sammeln von Papierhandtüchern:
- eine Flügeltür des Spülenunterbau mit Ausschnitt, oval, als Einwurf für benutzte Papierhandtücher
- 1 x Abfallsammler für benutzte Papierhandtücher, Metallkorb, beschichtet, zum Einstellen in den Spülenunterbau
Menge: 1,000 St

**3.54.150 Spüle: Durchlauferhitzer 11 KW, Untertischmontage**
Durchlauferhitzer inkl. Anschlussmaterial und Zuleitung, zum Einbau in vorbezeichnete Spüle (Pos. 3.54.130)

Gerät: Durchlauferhitzer zur Warmwassererzeugung
Ausführung: Untertischgerät, druckfeste Ausführung, Blankdraht-Heizelemente
Leistung: 11 KW
Temperaturbereich: ca. 30°C - 60°C
Leistung: ca. 5  l / min
Regelung: elektronisch geregelt, Temperatur stufenlos einstellbar
Energieeffizienzklasse: A
Stromversorgung: 400V 16A,  inkl. Zuleitung ab MEP bzw. ab Elektrokleinverteiler, LSS anteilig

angeboten wird:

Fabrikat / Typ: '........

................................' vom Bieter einzutragen
Menge: 1,000 St

**3.54.160 Spüle: Seifen- / Desinfektionsmittel- / Papierhandtuchspender, Edelstahl**
Für vorbeschriebene Spüle (Pos. 3.54.130):

1 x Seifenspender 500 ml, Edelstahl
1 x Desinfektionsmittelspender 500 ml, Edelstahl
1 x Spender Hautpflegemittel  500 ml, Edelstahl

angeboten wird:

Fabrikat / Typ: '........

................................' vom Bieter einzutragen

1 x Papierhandtuchspender, 500-800 Blatt, Edelstahl

angeboten wird:

Fabrikat / Typ: '........

................................' vom Bieter einzutragen
Menge: 1,000 St

**3.54.170 Halterung für Seifen- und Desinfektionsmittelspender zur Befestigung an Spritzschutz**
Halterung für Seifen- und Desinfektionsmittelspender

Ausführung:
HPL-Platte (Höhe und Breite bündig mit Seifen- und Desinfektionsmittelspender)
Art der Befestigung:
Die Halterung wird über den Spritzschutz gehängt und mittels Stellschrauben verklemmt
Menge: 1,000 St

**3.54.180 Spüle: Spritzschutz Glastrennwand, t = 700 mm**
Glastrennwand als Spritzschutz zur Abtrennung vorbezeichneter Laborspüle Spüle (Pos. 3.54.130) vom danebenliegenden Laborarbeitstisch

Abmessungen: t/h = ca. 700 / ca. 500 mm
Material: Sicherheitsglas 5 mm
Ausführung: Ecken abgerundet
Menge: 1,000 St

**3.54.190 Laborarbeitstisch, Melamin, b/t = 1.800 / 900, AH 900 mm**
Laborarbeitstisch inkl. Tragkonstruktion

Abmessungen:
- b = 1.800 mm
- t = 900 mm als Systemtiefe
t = 900 mm bei Ausführung ohne rückseitige Medienzelle, vor Medienzellen Gesamttiefe inkl. Zelle t = 900 mm mit Tischplatte jedoch min. t = 800 mm
- Arbeitshöhe: 900 mm
Tragkonstruktion: C bzw. H-Fuß-Gestell aus Stahlrohr gem. Plan
Arbeitsplatte: Melamin mit PP-Kante
Ausstattung: Tiefenanschlag für Rollcontainer
Menge: 1,000 St

**3.54.200 Tischplatte: Wulstrand für Arbeitsplatte Melamin**
Zur vorbeschriebenen Laborzeile (Pos. 3.54.190): umlaufender Wulstrand aus Epoxydharz, verklebt mit Epoxydharz in Kantenfarbe Melamin pro lfdm der Tischplatte
Menge: 1,000 m

**3.54.210 Laborabzug, b = 1.200 mm**
Laborabzug als Abluftabzug gemäß DIN EN 14175, inkl.
- Querverrohrung und Verkabelung aller aufgeführten Medien, sowie der durchlaufenden Medien gem. Grundriss und/oder Ansicht, bzw. weiteren anschließenden LV-Positionen
- Durchführen bauseitiger Zuleitungen
- Anbindung an bauseitige Medien (Ver- und Entsorgung), bzw. bereits angebundene Medienträger

Ausführung: Tischabzug
Tragkonstruktion: H-Fuß-Gestell aus Stahlrohr
Arbeitsplatte: Technische Keramik mit umlaufendem Wulstrand
Abmessungen: b/t/h= 1.200 / 900 / 2.700 mm
Arbeitshöhe: 900 mm
Innenauskleidung: Melamin
Medien: in separater Position

Ausstattung:
- FAZ / Funktionsüberwachung
- verglastes Kopfteil
- geteilter Querschieber
Menge: 1,000 St

**3.54.220 Abzug: Volumenstromregler mit Regelung, PP**
Für vorbeschriebenen Abzug (Pos. 3.54.210):
schnelllaufender variabler Volumenstromregler mit Steuerung zum Betrieb des Abzugs mit variablem Luftstrom nach DIN EN 14175, zur Montage am Abluftstutzen des vorbezeichneten Abzuges, mit integrierter Funktionsüberwachung nach EN 14175. Preisunterschied gegenüber Ausführung mit FAZ / Funktionsüberwachung.

Bestandteile:
- Netzteil 230 V und Pufferbatterie
- Bedientableau mit Einbau in der Abzugsblende
- mikroprozessorgesteuerte Regelung
- Volumenstromregler
- Sensorik Luftmengenerfassung
- Sensorik Fenstererfassung vertikal
- Sensorik für die Erfassung der horizontalen Querschieber

Schnittstellen:
- frei parametrierbare digitale und analoge Ein- und Ausgänge
- Parametrierung gem. Vorgabe AG
- Schnittstelle Anbindung Gruppencontroller
- Steuerung Ventilator bei Abzügen mit Stützstrahltechnik

Standardsignale MSR:
- Ausgang Signal aktueller Abluftbedarf
- Eingang Signal Nachtabsenkung
- Ausgang Signal Störmeldung

Regelungsart:
- vollvariable Regelung

Funktionen Bedientableau:
- Betriebszustand (max, reduziert, aus)
- akustischer und optischer Alarm
- Reset-Taste zur Quittierung des akustischen Alarms
- Licht ein/aus

Volumenstromregler:
- Material Polypropylen (PP)
- lageunabhängig
- Drosselklappe mit Motor-Rohrregler Abluft
- Stellgeschwindigkeit der Regelklappe max. 3 sek für 90 Grad
- sehr hohe Mess- und Regelgenauigkeit (besser als 5%)
- mit Flansch / Muffe je nach Einbausituation

die Leistung beinhaltet:
- Verkabelung zwischen allen Komponenten
- Auflegen der bauseitigen Steuerleitungen
- Auflegen der bauseitigen Spannungsversorgung
- Inbetriebnahme

angeboten wird:

Fabrikat / Typ: '........

................................' vom Bieter einzutragen

Funktionsbeschreibung Sensorik (Art der Messwerterfassung, z.B.
Luftgeschwindigkeit, Druckdifferenz, etc.):

Wert: '........

................................' vom Bieter einzutragen
Menge: 1,000 St

**3.54.230 Abzug: Schließeinrichtung für Frontschieber, mit Bewegungsmelder**
Für vorbeschriebenen Abzug (Pos. 3.54.210): automatische Schließeinrichtung für das Front-Schiebefenster, inkl:
- Schiebefenster-Controller / Steuerung
- Motor-Getriebe-Einheit
- Positionsgeber
- Verkabelung
- PIR-Bewegungsmelder
Bei 2-teiligen Schiebern muss die Schließeinrichtung auf beide Schieberteile wirken und das Front-Schiebefenster in ganzer Höhe öffnen bzw. schließen. Die automatische Schließeinrichtung wirkt nicht auf die Querschieber.
Menge: 1,000 St

**3.54.240 Bestückung Abzug: Elektro 230V**
Steckdose Elektro 230V, 3 x 2,5 mm², inkl. Zuleitung ab MEP bzw. ab Elektrokleinverteiler, Einbau in der Abzugsrückwand, von außen schaltbar, LSS anteilig
Menge: 4,000 St

**3.54.250 Bestückung Abzug: Elektro 230V, Abzugsfront**
Steckdose Elektro 230V, 3 x 2,5 mm², inkl. Zuleitung ab MEP bzw. ab Elektrokleinverteiler, Einbau in die Abzugsfront, LSS anteilig
Menge: 4,000 St

**3.54.260 Unterbau Abzug: Säure/Laugen, b/t/h = RM 600 / 650 / 600 mm, FT**
Säure-/Laugenunterbau zum Einbau unter Abzügen

Abmessungen: b/t/h = RM 600 (ca. 550) / ca. 650 / ca. 600 mm
Arbeitshöhe Abzug: 900 mm

Ausführung:
- eingeschobener Sockelunterbau
- Flügeltür
- alle verwendeten Bauteile und Oberflächen korrosionsbeständig, insbesondere auch alle Auszüge und Beschläge
- 2 Fachböden herausziehbar mit PP-Auffangwannen
- abschließbar
- inkl. Steigkanal zum Anschluss an das bauseitige Lüftungssystem
- Volumenstromregler bauseits bzw. in separater Position
Menge: 2,000 St

#### 3.55 N-EG01-R005 (II14.32) Labor Mykologie Zeile B

**3.55.10 Medieneinspeisepunkt: Tragkonstruktion mit Verkleidung**
Medienzuführung am Medieneinspeisepunkt zur Laborzeile

Tragkonstruktion mit horizontalen Halteschienen zur Befestigung der vorgesehenen Elektromedien ab Oberkante Laborzeile bis zur Übergabehöhe der Medien gem. Vorbemerkungen/Plänen, die Breite der Konstruktion beträgt 300 mm, revisionierbare Verkleidung
Menge: 1,000 St

**3.55.20 Medienkanal an bauseitiger Tragkonstruktion, lfdm**
Medienkanal inkl.
- Anschlüssen und Entnahmestellen gem. separater Positionen
- Querverrohrung und Verkabelung aller aufgeführten Medien, sowie der durchlaufenden Medien gem. Grundriss und/oder Ansicht, bzw. weiteren daran anschließenden LV-Positionen
- Durchführen bauseitiger Zuleitungen
- Anbindung an bauseitige Medien (Ver- und Entsorgung) und Medienschacht

Montagehöhe: UK 2,3 m über OKFF
Medienausstattung: in separater Position
Menge: 2,400 m

**3.55.30 Medienkanal: Zwischenbrett, lfdm**
Für Medienkanal Pos.: 3.55.20
Zwischenbrett zur Montage an bauseitiger Tragkonstruktion, lfm

Höhe entsprechend Notwenigkeit der Befestigung des vorbeschriebenen Medienkanals an bauseitiger Tragkonstruktion, ca. 525mm

Material: Melaminbrett mit umlaufender PP-Kante

Dicke: ca. 22mm

Farbe: entsprechend Farbe des Medienkanals

Preis pro Laufmeter
Menge: 2,620 m

**3.55.40 Medienkanal: Zwischenbrett, lfdm**
Für Medienkanal Pos.: 3.55.20
Zwischenbrett zur Montage an bauseitiger Tragkonstruktion, lfm

Höhe entsprechend Notwenigkeit der Befestigung des vorbeschriebenen Medienkanals an bauseitiger Tragkonstruktion, ca. 525mm

Material: Melaminbrett mit umlaufender PP-Kante

Dicke: ca. 22mm

Farbe: entsprechend Farbe des Medienkanals

Preis pro Laufmeter
Menge: 0,350 m

**3.55.50 Bestückung Medienzelle/-ampel/-kanal: Elektrokleinverteiler**
Elektrokleinverteiler zur Absicherung der Steckdosen in Medienzelle / -ampel / -kanal, mit 1 x Fi-Schalter, 4-pol., 40 A/30 mA, LSS anteilig in der Bestückung enthalten
Menge: 1,000 St

**3.55.60 Bestückung Medienzelle/-ampel/-kanal: Elektro 230V**
Steckdose Elektro 230V, 3 x 2,5 mm², inkl. Zuleitung ab MEP bzw. ab Elektrokleinverteiler, LSS anteilig
Menge: 12,000 St

**3.55.70 Bestückung Medienzelle/-ampel/-kanal: Leerdose EDV**
Leerdose für EDV oder andere bauseitige Einbauteile
Menge: 2,000 St

**3.55.80 Laborarbeitstisch, Melamin, b/t = 900 / 900, AH 750 mm**
Laborarbeitstisch inkl. Tragkonstruktion

Abmessungen:
- b = 900 mm
- t = 900 mm als Systemtiefe
t = 900 mm bei Ausführung ohne rückseitige Medienzelle, vor Medienzellen Gesamttiefe inkl. Zelle t = 900 mm mit Tischplatte jedoch min. t = 800 mm
- Arbeitshöhe: 750 mm
Tragkonstruktion: C bzw. H-Fuß-Gestell aus Stahlrohr gem. Plan
Arbeitsplatte: Melamin mit PP-Kante
Ausstattung: Tiefenanschlag für Rollcontainer
Menge: 1,000 St

**3.55.90 Laborarbeitstisch, Melamin, b/t = 1.200 / 900, AH 750 mm**
Laborarbeitstisch inkl. Tragkonstruktion

Abmessungen:
- b = 1.200 mm
- t = 900 mm als Systemtiefe
t = 900 mm bei Ausführung ohne rückseitige Medienzelle, vor Medienzellen Gesamttiefe inkl. Zelle t = 900 mm mit Tischplatte jedoch min. t = 800 mm
- Arbeitshöhe: 750 mm
Tragkonstruktion: C bzw. H-Fuß-Gestell aus Stahlrohr gem. Plan
Arbeitsplatte: Melamin mit PP-Kante
Ausstattung: Tiefenanschlag für Rollcontainer
Menge: 2,000 St

**3.55.100 Rollunterbau, b = RM 600 mm, AH 750 mm, 3 SK**
rollbarer Unterbau als Stauraum zu vorbezeichneter Labortischzeile

Breite: RM 600 mm (je nach Einbauort ca. 550 - 600 mm)
Tiefe: ca. 550 mm
Höhe: ca. 600 mm (Einbau unter Labortisch mit AH 750 mm)
Ausführung:
- rollbar
- 3 Schubkästen
Ausstattung:
- 4 Lenkrollen
Menge: 1,000 St

#### 3.56 N-EG01-R005 (II14.32) Labor Mykologie Zeile C

**3.56.10 Medienkanal an bauseitiger Tragkonstruktion, lfdm**
Medienkanal inkl.
- Anschlüssen und Entnahmestellen gem. separater Positionen
- Querverrohrung und Verkabelung aller aufgeführten Medien, sowie der durchlaufenden Medien gem. Grundriss und/oder Ansicht, bzw. weiteren daran anschließenden LV-Positionen
- Durchführen bauseitiger Zuleitungen
- Anbindung an bauseitige Medien (Ver- und Entsorgung) und Medienschacht

Montagehöhe: UK 2,3 m über OKFF
Medienausstattung: in separater Position
Menge: 2,400 m

**3.56.20 Medienkanal: Zwischenbrett, lfdm**
Für Medienkanal Pos.: 3.56.10
Zwischenbrett zur Montage an bauseitiger Tragkonstruktion, lfm

Höhe entsprechend Notwenigkeit der Befestigung des vorbeschriebenen Medienkanals an bauseitiger Tragkonstruktion, ca. 525mm

Material: Melaminbrett mit umlaufender PP-Kante

Dicke: ca. 22mm

Farbe: entsprechend Farbe des Medienkanals

Preis pro Laufmeter
Menge: 2,620 m

**3.56.30 Medienkanal: Zwischenbrett, lfdm**
Für Medienkanal Pos.: 3.56.10
Zwischenbrett zur Montage an bauseitiger Tragkonstruktion, lfm

Höhe entsprechend Notwenigkeit der Befestigung des vorbeschriebenen Medienkanals an bauseitiger Tragkonstruktion, ca. 525mm

Material: Melaminbrett mit umlaufender PP-Kante

Dicke: ca. 22mm

Farbe: entsprechend Farbe des Medienkanals

Preis pro Laufmeter
Menge: 0,350 m

**3.56.40 Bestückung Medienzelle/-ampel/-kanal: Elektrokleinverteiler**
Elektrokleinverteiler zur Absicherung der Steckdosen in Medienzelle / -ampel / -kanal, mit 1 x Fi-Schalter, 4-pol., 40 A/30 mA, LSS anteilig in der Bestückung enthalten
Menge: 1,000 St

**3.56.50 Bestückung Medienzelle/-ampel/-kanal: Elektro 230V**
Steckdose Elektro 230V, 3 x 2,5 mm², inkl. Zuleitung ab MEP bzw. ab Elektrokleinverteiler, LSS anteilig
Menge: 8,000 St

**3.56.60 Laborarbeitstisch, Melamin, b/t = 600 / 900, AH 900 mm**
Laborarbeitstisch inkl. Tragkonstruktion

Abmessungen:
- b = 600 mm
- t = 900 mm als Systemtiefe
t = 900 mm bei Ausführung ohne rückseitige Medienzelle, vor Medienzellen Gesamttiefe inkl. Zelle t = 900 mm mit Tischplatte jedoch min. t = 800 mm
- Arbeitshöhe: 900 mm
Tragkonstruktion: C bzw. H-Fuß-Gestell aus Stahlrohr gem. Plan
Arbeitsplatte: Melamin mit PP-Kante
Ausstattung: Tiefenanschlag für Rollcontainer
Menge: 1,000 St

**3.56.70 Rollunterbau, b = RM 900 mm, AH 750 mm, 3 SK**
rollbarer Unterbau als Stauraum zu vorbezeichneter Labortischzeile

Breite: RM 900 mm (je nach Einbauort ca. 850 - 900 mm)
Tiefe: ca. 550 mm
Höhe: ca. 600 mm (Einbau unter Labortisch mit AH 750 mm)
Ausführung:
- rollbar
- 3 Schubkästen
Ausstattung:
- 4 Lenkrollen
Menge: 1,000 St

#### 3.57 N-EG01-R005 (II14.32) Labor Mykologie Zeile D

**3.57.10 Medieneinspeisepunkt: Tragkonstruktion mit Verkleidung**
Medienzuführung am Medieneinspeisepunkt zur Laborzeile

Tragkonstruktion mit horizontalen Halteschienen zur Befestigung der vorgesehenen Sanitär- und Elektromedien ab Oberkante Laborzeile bis zur Übergabehöhe der Medien gem. Vorbemerkungen/Plänen, die Breite der Konstruktion beträgt 500 mm, revisionierbare Verkleidung
Menge: 1,000 St

**3.57.20 Medienkanal wandhängend, lfdm**
Medienkanal wandhängend inkl.
- Anschlüssen und Entnahmestellen gem. separater Positionen
- Querverrohrung und Verkabelung aller aufgeführten Medien, sowie der durchlaufenden Medien gem. Grundriss und/oder Ansicht, bzw. weiteren daran anschließenden LV-Positionen
- Durchführen bauseitiger Zuleitungen
- Anbindung an bauseitige Medien (Ver- und Entsorgung) und Medienschacht

Montagehöhe: bis UK 2,2 m über OKFF
Medienausstattung: in separater Position
Menge: 1,800 m

**3.57.30 Medienkanal wandhängend, l = 1.200 mm**
Medienkanal wandhängend inkl.
- Anschlüssen und Entnahmestellen gem. separater Positionen
- Querverrohrung und Verkabelung aller aufgeführten Medien, sowie der durchlaufenden Medien gem. Grundriss und/oder Ansicht, bzw. weiteren daran anschließenden LV-Positionen
- Durchführen bauseitiger Zuleitungen
- Anbindung an bauseitige Medien (Ver- und Entsorgung) und Medienschacht

Montagehöhe: bis UK 2,2 m über OKFF
Länge: 1.200 mm
Medienausstattung: in separater Position
Menge: 1,000 St

**3.57.40 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 2,000 St

**3.57.50 Bestückung Medienzelle/-ampel/-kanal: Elektrokleinverteiler**
Elektrokleinverteiler zur Absicherung der Steckdosen in Medienzelle / -ampel / -kanal, mit 1 x Fi-Schalter, 4-pol., 40 A/30 mA, LSS anteilig in der Bestückung enthalten
Menge: 1,000 St

**3.57.60 Bestückung Medienzelle/-ampel/-kanal: Elektro 230V**
Steckdose Elektro 230V, 3 x 2,5 mm², inkl. Zuleitung ab MEP bzw. ab Elektrokleinverteiler, LSS anteilig
Menge: 14,000 St

**3.57.70 Bestückung Medienzelle/-ampel/-kanal: Leerdose EDV**
Leerdose für EDV oder andere bauseitige Einbauteile
Menge: 3,000 St

**3.57.80 Bestückung Medienzelle/-ampel/-kanal: Elektro 400V, 16A**
Steckdose Elektro 400V, 16A, 5 x 2,5 mm², inkl. Zuleitung ab MEP bzw. ab Elektrokleinverteiler, LSS anteilig
Menge: 1,000 St

**3.57.90 Bestückung Medienzelle/-ampel/-kanal: Entnahmearmatur Reinstgas**
Entnahmearmatur Reinstgas gem. Plan, Reinheit bis 5.5, bestehend aus Vorabsperrung und Druckregler mit Manometer, sowie Feinregulierung, inkl. Zuleitung ab MEP bzw. Anbindung an das Verteilnetz
Menge: 4,000 St

**3.57.100 Bestückung Medienzelle/-ampel/-kanal: Entnahmearmatur techn. Gas**
Entnahmearmatur technisches Gas oder Druckluft gem. Plan, bestehend aus Vorabsperrung und Druckregler mit Manometer, sowie Feinregulierung, inkl. Zuleitung ab MEP bzw. Anbindung an das Verteilnetz
Menge: 1,000 St

**3.57.110 Oberschrank, b/t = 1.200 / 350 mm, FT**
Hängeschrank, geschlossen, Montage an Wänden oder Medienzellen

Abmessungen: b/t/h= 1.200 / 350 / 720 mm
Ausführung: 2 Flügeltüren, Mittelwand
Ausstattung: 2x1 Fachboden, höhenverstellbar
bei Montage an Medienzellen inkl. Ständerverlängerungen und Traversen als Unterkonstruktion
Menge: 2,000 St

**3.57.120 Laborarbeitstisch, Melamin, b/t = 1.200 / 900, AH 750 mm**
Laborarbeitstisch inkl. Tragkonstruktion

Abmessungen:
- b = 1.200 mm
- t = 900 mm als Systemtiefe
t = 900 mm bei Ausführung ohne rückseitige Medienzelle, vor Medienzellen Gesamttiefe inkl. Zelle t = 900 mm mit Tischplatte jedoch min. t = 800 mm
- Arbeitshöhe: 750 mm
Tragkonstruktion: C bzw. H-Fuß-Gestell aus Stahlrohr gem. Plan
Arbeitsplatte: Melamin mit PP-Kante
Ausstattung: Tiefenanschlag für Rollcontainer
Menge: 2,000 St

**3.57.130 Tischplatte: Wulstrand für Arbeitsplatte Melamin**
Zur vorbeschriebenen Laborzeile (Pos. 3.57.120): umlaufender Wulstrand aus Epoxydharz, verklebt mit Epoxydharz in Kantenfarbe Melamin pro lfdm der Tischplatte
Menge: 1,000 m

#### 3.58 N-EG01-R006 (II14.47A) Labor Molbiol/PCR Vorbereitung Zeile A

**3.58.10 Medieneinspeisepunkt: Tragkonstruktion mit Verkleidung**
Medienzuführung am Medieneinspeisepunkt zur Laborzeile

Tragkonstruktion mit horizontalen Halteschienen zur Befestigung der vorgesehenen Sanitär- und Elektromedien ab Oberkante Laborzeile bis zur Übergabehöhe der Medien gem. Vorbemerkungen/Plänen, die Breite der Konstruktion beträgt 900 mm, revisionierbare Verkleidung
Menge: 1,000 St

**3.58.20 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 2,000 St

**3.58.30 Medienzelle wandständig, b/h = 900 / 1.800 mm**
Medienzelle wandständig inkl.
- Querverrohrung und Verkabelung aller aufgeführten Medien, sowie der durchlaufenden Medien gem. Grundriss und/oder Ansicht, bzw. weiteren daran anschließenden LV-Positionen
- Durchführen bauseitiger Zuleitungen

Höhe: ca. 1.800 mm
Arbeitshöhe: 900 / 750 mm
Breite: 900 mm
Tiefe: ca.75 mm
Ausführung: teilverblendet S2
Zubehör: 2 x Glasplatte als Reagenzienablage inkl. Ausleger und Stativhalter
Medienausstattung: in separater Position
Menge: 2,000 St

**3.58.40 Bestückung Medienzelle/-ampel/-kanal: Elektrokleinverteiler**
Elektrokleinverteiler zur Absicherung der Steckdosen in Medienzelle / -ampel / -kanal, mit 1 x Fi-Schalter, 4-pol., 40 A/30 mA, LSS anteilig in der Bestückung enthalten
Menge: 1,000 St

**3.58.50 Bestückung Medienzelle/-ampel/-kanal: Elektro 230V**
Steckdose Elektro 230V, 3 x 2,5 mm², inkl. Zuleitung ab MEP bzw. ab Elektrokleinverteiler, LSS anteilig
Menge: 12,000 St

**3.58.60 Bestückung Medienzelle/-ampel/-kanal: Elektro 230V Untertisch**
Steckdose Elektro 230V, 3 x 2,5 mm², inkl. Zuleitung ab MEP bzw. ab Elektrokleinverteiler, LSS anteilig, Positionierung Untertisch, inkl. Unterkonstruktion
Menge: 4,000 St

**3.58.70 Bestückung Medienzelle/-ampel/-kanal: Leerdose EDV**
Leerdose für EDV oder andere bauseitige Einbauteile
Menge: 1,000 St

**3.58.80 Oberschrank, b/t = 1.200 / 350 mm, FT**
Hängeschrank, geschlossen, Montage an Wänden oder Medienzellen

Abmessungen: b/t/h= 1.200 / 350 / 720 mm
Ausführung: 2 Flügeltüren, Mittelwand
Ausstattung: 2x1 Fachboden, höhenverstellbar
bei Montage an Medienzellen inkl. Ständerverlängerungen und Traversen als Unterkonstruktion
Menge: 1,000 St

**3.58.90 Oberschrank, b/t = 900 / 350 mm, FT**
Hängeschrank, geschlossen, Montage an Wänden oder Medienzellen

Abmessungen: b/t/h= 900 / 350 / 720 mm
Ausführung: 2 Flügeltüren
Ausstattung: 1 Fachboden, höhenverstellbar
bei Montage an Medienzellen inkl. Ständerverlängerungen und Traversen als Unterkonstruktion
Menge: 2,000 St

**3.58.100 Handwaschbecken, b/t/h = 600 / 900 / 900 mm, Sockelunterbau**
Sockelunterbau mit Handwaschbecken

Abmessungen: b/t = 600 / 900 mm
Arbeitshöhe: 900 mm
Tragkonstruktion:
- Sockelunterbauten fest eingebaut
- 1 Flügeltüren, Anschlag nach Zeichnung
Arbeitsplatte:
- mineralorganischer Verbundwerkstoff, ggf. mit Höhenausgleich zu nebenstehender Arbeitsplatte
- 1 x Tischbohrungen für Armaturen
- 1 x Tischbohrung für Augendusche
Spülbecken: 1 x Handwaschbecken rund aus mineralorganischem Verbundwerkstoff, Durchmesser ca. 400 mm, Tiefe ca. 200 mm
Armatur:
- 1 x WNC/WNH Armhebel-Mischbatterie, Perlator
Zubehör:
- 1 x Augendusche untemperiert, einstrahlig inkl. Druckminderer in den Zuleitungen der Armaturen und der Augendusche zur Mengenreduzierung und deren Einregulierung im Rahmen der Inbetriebnahme
- Festanschluss Kondensatableitung unterhalb der Spüle sowie Steigrohr bis OK Möbel mit Trichter
Menge: 1,000 St

**3.58.110 Handwaschbecken: Abfallsammler für Papierhandtücher im Unterbau**
Für vorbeschriebenes Handwaschbecken (Pos. 3.58.100): Abfallsammler im Unterbau zum Sammeln von Papierhandtüchern:
- eine Flügeltür des Unterbau mit Ausschnitt, oval, als Einwurf für benutzte Papierhandtücher
- 1 x Abfallsammler für benutzte Papierhandtücher, Metallkorb, beschichtet, zum Einstellen in den Unterbau
Menge: 1,000 St

**3.58.120 Handwaschbecken: Durchlauferhitzer 11 KW, Untertischmontage**
Durchlauferhitzer inkl. Anschlussmaterial und Zuleitung, zum Einbau in vorbezeichnete Handwaschbecken (Pos. 3.58.100)

Gerät: Durchlauferhitzer zur Warmwassererzeugung
Ausführung: Untertischgerät, druckfeste Ausführung, Blankdraht-Heizelemente
Leistung: 11 KW
Temperaturbereich: ca. 30°C - 60°C
Leistung: ca. 5  l / min
Regelung: elektronisch geregelt, Temperatur stufenlos einstellbar
Energieeffizienzklasse: A
Stromversorgung: 400V 16A,  inkl. Zuleitung ab MEP bzw. ab Elektrokleinverteiler, LSS anteilig

angeboten wird:

Fabrikat / Typ: '........

................................' vom Bieter einzutragen
Menge: 1,000 St

**3.58.130 Handwaschbecken: Seifen- / Desinfektionsmittel- / Papierhandtuchspender, Edelstahl**
Für vorbeschriebenes Handwaschbecken (Pos. 3.58.100):

1 x Seifenspender 500 ml, Edelstahl
1 x Desinfektionsmittelspender 500 ml, Edelstahl
1 x Spender Hautpflegemittel  500 ml, Edelstahl

angeboten wird:

Fabrikat / Typ: '........

................................' vom Bieter einzutragen

1 x Papierhandtuchspender, 500-800 Blatt, Edelstahl

angeboten wird:

Fabrikat / Typ: '........

................................' vom Bieter einzutragen
Menge: 1,000 St

**3.58.140 Halterung für Seifen- und Desinfektionsmittelspender zur Befestigung an Spritzschutz**
Halterung für Seifen- und Desinfektionsmittelspender

Ausführung:
HPL-Platte (Höhe und Breite bündig mit Seifen- und Desinfektionsmittelspender)
Art der Befestigung:
Die Halterung wird über den Spritzschutz gehängt und mittels Stellschrauben verklemmt
Menge: 1,000 St

**3.58.150 Handwaschbecken: Spritzschutz Glastrennwand, t = 700 mm**
Glastrennwand als Spritzschutz zur Abtrennung vorbezeichneten Handwaschbeckens (Pos. 3.58.100) vom danebenliegenden Laborarbeitstisch

Abmessungen: t/h = ca. 700 / ca. 500 mm
Material: Sicherheitsglas 5 mm
Ausführung: Ecken abgerundet
Menge: 1,000 St

**3.58.160 Laborarbeitstisch, Melamin, b/t = 600 / 900, AH 900 mm**
Laborarbeitstisch inkl. Tragkonstruktion

Abmessungen:
- b = 600 mm
- t = 900 mm als Systemtiefe
t = 900 mm bei Ausführung ohne rückseitige Medienzelle, vor Medienzellen Gesamttiefe inkl. Zelle t = 900 mm mit Tischplatte jedoch min. t = 800 mm
- Arbeitshöhe: 900 mm
Tragkonstruktion: C bzw. H-Fuß-Gestell aus Stahlrohr gem. Plan
Arbeitsplatte: Melamin mit PP-Kante
Ausstattung: Tiefenanschlag für Rollcontainer
Menge: 1,000 St

**3.58.170 Rollunterbau, b = RM 600 mm, AH 900 mm, 4 SK**
rollbarer Unterbau als Stauraum zu vorbezeichneter Labortischzeile

Breite: RM 600 mm (je nach Einbauort ca. 550 - 600 mm)
Tiefe: ca. 550 mm
Höhe: ca. 850 mm (Einbau unter Labortisch mit AH 900 mm)
Ausführung:
- rollbar
- 4 Schubkästen
Ausstattung:
- 4 Lenkrollen
Menge: 1,000 St

#### 3.59 N-EG01-R006 (II14.47A) Labor Molbiol/PCR Vorbereitung Zeile B

**3.59.10 Medieneinspeisepunkt: Tragkonstruktion mit Verkleidung**
Medienzuführung am Medieneinspeisepunkt zur Laborzeile

Tragkonstruktion mit horizontalen Halteschienen zur Befestigung der vorgesehenen Elektromedien ab Oberkante Laborzeile bis zur Übergabehöhe der Medien gem. Vorbemerkungen/Plänen, die Breite der Konstruktion beträgt 300 mm, revisionierbare Verkleidung
Menge: 1,000 St

**3.59.20 Elektrokanal aus Aluminium, pulverbeschichtet, 1-zügig**
Elektrokanal aus Aluminium, pulverbeschichtet, Farbe weiß, 1-zügig, mit Trennsteg

Höhe: ca. 170 mm
Montagehöhe: bis UK 2,2 m über OKFF
Ausführung: mit Trennsteg
Bestückung: gem. gesonderten Positionen
Absicherung: gem. gesonderter Position, sonst bauseits abgesichert
Abdeckung: an die Bestückung anzupassen
Menge: 4,200 m

**3.59.30 Bestückung Elektrokanal: Elektrokleinverteiler**
Elektrokleinverteiler zur Absicherung der Steckdosen im Elektrokanal, mit 1 x Fi-Schalter, 4-pol., 40 A/30 mA, LSS anteilig in der Bestückung enthalten
Menge: 1,000 St

**3.59.40 Bestückung Elektrokanal: Leerdose EDV**
Leerdose für EDV oder andere bauseitige Einbauteile
Menge: 2,000 St

**3.59.50 Bestückung Elektrokanal: Elektro 230V**
Steckdose Elektro 230V, 3 x 2,5 mm², inkl. Zuleitung ab MEP bzw. ab Elektrokleinverteiler, LSS anteilig
Menge: 14,000 St

**3.59.60 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 1,000 St

**3.59.70 Rollunterbau, b = RM 600 mm, AH 900 mm, FT**
rollbarer Unterbau als Stauraum zu vorbezeichneter Labortischzeile

Breite: RM 600 mm (je nach Einbauort ca. 550 - 600 mm)
Tiefe: ca. 550 mm
Höhe: ca. 850 mm (Einbau unter Labortisch mit AH 900 mm)
Ausführung:
- rollbar
- 1 Flügeltür
Ausstattung:
- 4 Lenkrollen
- 2 Fachböden, höhenverstellbar
Menge: 1,000 St

#### 3.60 N-EG01-R007 (II14.40) Mikroskopie I Zeile A

**3.60.10 Medieneinspeisepunkt: Tragkonstruktion mit Verkleidung**
Medienzuführung am Medieneinspeisepunkt zur Laborzeile

Tragkonstruktion mit horizontalen Halteschienen zur Befestigung der vorgesehenen Elektromedien ab Oberkante Laborzeile bis zur Übergabehöhe der Medien gem. Vorbemerkungen/Plänen, die Breite der Konstruktion beträgt 300 mm, revisionierbare Verkleidung
Menge: 1,000 St

**3.60.20 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 2,000 St

**3.60.30 Medienzelle wandständig, b/h = 900 / 1.800 mm**
Medienzelle wandständig inkl.
- Querverrohrung und Verkabelung aller aufgeführten Medien, sowie der durchlaufenden Medien gem. Grundriss und/oder Ansicht, bzw. weiteren daran anschließenden LV-Positionen
- Durchführen bauseitiger Zuleitungen

Höhe: ca. 1.800 mm
Arbeitshöhe: 900 / 750 mm
Breite: 900 mm
Tiefe: ca.75 mm
Ausführung: teilverblendet S2
Zubehör: 2 x Glasplatte als Reagenzienablage inkl. Ausleger und Stativhalter
Medienausstattung: in separater Position
Menge: 2,000 St

**3.60.40 Bestückung Medienzelle/-ampel/-kanal: Elektrokleinverteiler**
Elektrokleinverteiler zur Absicherung der Steckdosen in Medienzelle / -ampel / -kanal, mit 1 x Fi-Schalter, 4-pol., 40 A/30 mA, LSS anteilig in der Bestückung enthalten
Menge: 1,000 St

**3.60.50 Bestückung Medienzelle/-ampel/-kanal: Elektro 230V**
Steckdose Elektro 230V, 3 x 2,5 mm², inkl. Zuleitung ab MEP bzw. ab Elektrokleinverteiler, LSS anteilig
Menge: 16,000 St

**3.60.60 Bestückung Medienzelle/-ampel/-kanal: Elektro 230V Untertisch**
Steckdose Elektro 230V, 3 x 2,5 mm², inkl. Zuleitung ab MEP bzw. ab Elektrokleinverteiler, LSS anteilig, Positionierung Untertisch, inkl. Unterkonstruktion
Menge: 4,000 St

**3.60.70 Bestückung Medienzelle/-ampel/-kanal: Leerdose EDV**
Leerdose für EDV oder andere bauseitige Einbauteile
Menge: 2,000 St

**3.60.80 Oberschrank, b/t = 1.200 / 350 mm, FT**
Hängeschrank, geschlossen, Montage an Wänden oder Medienzellen

Abmessungen: b/t/h= 1.200 / 350 / 720 mm
Ausführung: 2 Flügeltüren, Mittelwand
Ausstattung: 2x1 Fachboden, höhenverstellbar
bei Montage an Medienzellen inkl. Ständerverlängerungen und Traversen als Unterkonstruktion
Menge: 2,000 St

**3.60.90 Oberschrank, b/t = 900 / 350 mm, FT**
Hängeschrank, geschlossen, Montage an Wänden oder Medienzellen

Abmessungen: b/t/h= 900 / 350 / 720 mm
Ausführung: 2 Flügeltüren
Ausstattung: 1 Fachboden, höhenverstellbar
bei Montage an Medienzellen inkl. Ständerverlängerungen und Traversen als Unterkonstruktion
Menge: 1,000 St

**3.60.100 Arbeitsplatzbeleuchtung unter Oberschränken, l = 900 mm**
unterbaufähige Arbeitsplatzbeleuchtung

Länge: ca. 900 mm (Rastermaß)
Höhe: ca. 20 mm
Beleuchtung: blendfrei, asymmetrische Lichtverteilung mit gleichmäßiger Lichtverteilung auf der Arbeitsfläche, ermöglicht die Montage der Leuchte an der Rückwand
Leuchtmittel: LED, Lichtfarbe Tageslichtweiß
Leistung: ca. 15 W
Befestigung: unter Reagenzienablage, Tablaren, Oberschränken etc.
Ausführung: Ein/Ausschalter, Trafo, Kupplungen, Befestigungsmittel, Verkabelung, inkl. Zuleitung ab MEP bzw. ab Elektrokleinverteiler, LSS anteilig
Menge: 1,000 St

**3.60.110 Arbeitsplatzbeleuchtung unter Oberschränken, l = 1.200 mm**
unterbaufähige Arbeitsplatzbeleuchtung

Länge: ca. 1.200 mm (Rastermaß)
Höhe: ca. 20 mm
Beleuchtung: blendfrei, asymmetrische Lichtverteilung mit gleichmäßiger Lichtverteilung auf der Arbeitsfläche, ermöglicht die Montage der Leuchte an der Rückwand
Leuchtmittel: LED, Lichtfarbe Tageslichtweiß
Leistung: ca. 20 W
Befestigung: unter Reagenzienablage, Tablaren, Oberschränken etc.
Ausführung: Ein/Ausschalter, Trafo, Kupplungen, Befestigungsmittel, Verkabelung, inkl. Zuleitung ab MEP bzw. ab Elektrokleinverteiler, LSS anteilig
Menge: 2,000 St

**3.60.120 Bestückung Medienzelle/-ampel/-kanal: Schalter**
Schalter 230 V zur Ansteuerung von Geräten / Beleuchtung etc.

Ausführung als:

- Taster

Steuerung von: Arbeitsbeleuchtung

inkl. Zuleitung ab MEP bzw. ab Elektrokleinverteiler und Einbindung in die Verkabelung
Menge: 1,000 St

**3.60.130 Laborarbeitstisch, Melamin, b/t = 1.200 / 900, AH 750 mm**
Laborarbeitstisch inkl. Tragkonstruktion

Abmessungen:
- b = 1.200 mm
- t = 900 mm als Systemtiefe
t = 900 mm bei Ausführung ohne rückseitige Medienzelle, vor Medienzellen Gesamttiefe inkl. Zelle t = 900 mm mit Tischplatte jedoch min. t = 800 mm
- Arbeitshöhe: 750 mm
Tragkonstruktion: C bzw. H-Fuß-Gestell aus Stahlrohr gem. Plan
Arbeitsplatte: Melamin mit PP-Kante
Ausstattung: Tiefenanschlag für Rollcontainer
Menge: 2,000 St

**3.60.140 Laborarbeitstisch, Melamin, b/t = 900 / 900, AH 750 mm**
Laborarbeitstisch inkl. Tragkonstruktion

Abmessungen:
- b = 900 mm
- t = 900 mm als Systemtiefe
t = 900 mm bei Ausführung ohne rückseitige Medienzelle, vor Medienzellen Gesamttiefe inkl. Zelle t = 900 mm mit Tischplatte jedoch min. t = 800 mm
- Arbeitshöhe: 750 mm
Tragkonstruktion: C bzw. H-Fuß-Gestell aus Stahlrohr gem. Plan
Arbeitsplatte: Melamin mit PP-Kante
Ausstattung: Tiefenanschlag für Rollcontainer
Menge: 2,000 St

**3.60.150 Rollunterbau, b = RM 600 mm, AH 900 mm, FT**
rollbarer Unterbau als Stauraum zu vorbezeichneter Labortischzeile

Breite: RM 600 mm (je nach Einbauort ca. 550 - 600 mm)
Tiefe: ca. 550 mm
Höhe: ca. 850 mm (Einbau unter Labortisch mit AH 900 mm)
Ausführung:
- rollbar
- 1 Flügeltür
Ausstattung:
- 4 Lenkrollen
- 2 Fachböden, höhenverstellbar
Menge: 1,000 St

**3.60.160 Rollunterbau, b = RM 600 mm, AH 900 mm, 4 SK**
rollbarer Unterbau als Stauraum zu vorbezeichneter Labortischzeile

Breite: RM 600 mm (je nach Einbauort ca. 550 - 600 mm)
Tiefe: ca. 550 mm
Höhe: ca. 850 mm (Einbau unter Labortisch mit AH 900 mm)
Ausführung:
- rollbar
- 4 Schubkästen
Ausstattung:
- 4 Lenkrollen
Menge: 1,000 St

**3.60.170 Punktabsaugung mit Absaugarm, Rohrdurchmesser = 50 mm**
Punktabsaugung mit Absaugarm

- je Einbauort gem. Plan entweder für Decken- oder Montage an Wand bzw. Medienzelle
- bei Deckenmontage: inkl. Deckensockelkasten bzw. Deckenhalterung mit integrierter Abluftführung, Länge Deckenhalterung nach baulicher Erfordernis gem. Einbauposition, Abluftanschluss DN 75
- bei Wandmontage: inkl. Halterung für Montage an Wand oder Medienzelle, inkl. Steigekanal und Abluftanschluss DN 75
- bei Montage an Medienzelle: inkl. Halterung für Montage an Medienzelle, inkl. Ständerverlängerung und UK für die Montage von Halterung und Steigekanal, inkl. Steigekanal und Abluftanschluss DN 75
- Absauggelenkarm mit Drehgelenk horizontal min. 180 Grad schwenkbar und mit 3 integrierten Gelenken einstellbar
- Rohre zur Abluftführung aus eloxiertes Aluminium
- Gelenke aus Polypropylen (PP), Gewindestange und Federn aus rostfreiem, säurebeständigem Stahl
- Saugstrahlreduzierung mit Drosselklappe
- Volumenstromregler bauseits bzw. in separater Position
- Einbauhöhe: ca. 2.200 mm über OKF (Höhe Drehgelenk)
- Reichweite Höhe:  min. 700 mm über OKF - 2.000 mm über OKF
- Reichweite Radius: min. 900 mm bei AH 900
- Rohrleitungssystem d = ca. 50 mm
- Abluftuftmenge bis zu ca. 50-75 m3/h

- Absaughaube rund, Durchmesser 400 mm, transparent

angeboten wird:

Fabrikat / Typ: '........

................................' vom Bieter einzutragen
Menge: 1,000 St

#### 3.61 N-EG01-R007 (II14.40) Mikroskopie I Zeile B

**3.61.10 Medieneinspeisepunkt: Tragkonstruktion mit Verkleidung**
Medienzuführung am Medieneinspeisepunkt zur Laborzeile

Tragkonstruktion mit horizontalen Halteschienen zur Befestigung der vorgesehenen Sanitär- und Elektromedien ab Oberkante Laborzeile bis zur Übergabehöhe der Medien gem. Vorbemerkungen/Plänen, die Breite der Konstruktion beträgt 600 mm, revisionierbare Verkleidung
Menge: 1,000 St

**3.61.20 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 2,000 St

**3.61.30 Medienzelle wandständig, b/h = 900 / 1.800 mm**
Medienzelle wandständig inkl.
- Querverrohrung und Verkabelung aller aufgeführten Medien, sowie der durchlaufenden Medien gem. Grundriss und/oder Ansicht, bzw. weiteren daran anschließenden LV-Positionen
- Durchführen bauseitiger Zuleitungen

Höhe: ca. 1.800 mm
Arbeitshöhe: 900 / 750 mm
Breite: 900 mm
Tiefe: ca.75 mm
Ausführung: teilverblendet S2
Zubehör: 2 x Glasplatte als Reagenzienablage inkl. Ausleger und Stativhalter
Medienausstattung: in separater Position
Menge: 2,000 St

**3.61.40 Bestückung Medienzelle/-ampel/-kanal: Elektrokleinverteiler**
Elektrokleinverteiler zur Absicherung der Steckdosen in Medienzelle / -ampel / -kanal, mit 1 x Fi-Schalter, 4-pol., 40 A/30 mA, LSS anteilig in der Bestückung enthalten
Menge: 1,000 St

**3.61.50 Bestückung Medienzelle/-ampel/-kanal: Elektro 230V**
Steckdose Elektro 230V, 3 x 2,5 mm², inkl. Zuleitung ab MEP bzw. ab Elektrokleinverteiler, LSS anteilig
Menge: 14,000 St

**3.61.60 Bestückung Medienzelle/-ampel/-kanal: Elektro 230V Untertisch**
Steckdose Elektro 230V, 3 x 2,5 mm², inkl. Zuleitung ab MEP bzw. ab Elektrokleinverteiler, LSS anteilig, Positionierung Untertisch, inkl. Unterkonstruktion
Menge: 4,000 St

**3.61.70 Bestückung Medienzelle/-ampel/-kanal: Leerdose EDV**
Leerdose für EDV oder andere bauseitige Einbauteile
Menge: 2,000 St

**3.61.80 Oberschrank, b/t = 1.200 / 350 mm, FT**
Hängeschrank, geschlossen, Montage an Wänden oder Medienzellen

Abmessungen: b/t/h= 1.200 / 350 / 720 mm
Ausführung: 2 Flügeltüren, Mittelwand
Ausstattung: 2x1 Fachboden, höhenverstellbar
bei Montage an Medienzellen inkl. Ständerverlängerungen und Traversen als Unterkonstruktion
Menge: 2,000 St

**3.61.90 Oberschrank, b/t = 600 / 350 mm, FT**
Hängeschrank, geschlossen, Montage an Wänden oder Medienzellen

Abmessungen: b/t/h= 600 / 350 / 720 mm
Ausführung: 1 Flügeltür
Ausstattung: 1 Fachboden, höhenverstellbar
bei Montage an Medienzellen inkl. Ständerverlängerungen und Traversen als Unterkonstruktion
Menge: 1,000 St

**3.61.100 Arbeitsplatzbeleuchtung unter Oberschränken, l = 600 mm**
unterbaufähige Arbeitsplatzbeleuchtung

Länge: ca. 600 mm (Rastermaß)
Höhe: ca. 20 mm
Beleuchtung: blendfrei, asymmetrische Lichtverteilung mit gleichmäßiger Lichtverteilung auf der Arbeitsfläche, ermöglicht die Montage der Leuchte an der Rückwand
Leuchtmittel: LED, Lichtfarbe Tageslichtweiß
Leistung: ca. 10 W
Befestigung: unter Reagenzienablage, Tablaren, Oberschränken etc.
Ausführung: Ein/Ausschalter, Trafo, Kupplungen, Befestigungsmittel, Verkabelung, inkl. Zuleitung ab MEP bzw. ab Elektrokleinverteiler, LSS anteilig
Menge: 1,000 St

**3.61.110 Arbeitsplatzbeleuchtung unter Oberschränken, l = 1.200 mm**
unterbaufähige Arbeitsplatzbeleuchtung

Länge: ca. 1.200 mm (Rastermaß)
Höhe: ca. 20 mm
Beleuchtung: blendfrei, asymmetrische Lichtverteilung mit gleichmäßiger Lichtverteilung auf der Arbeitsfläche, ermöglicht die Montage der Leuchte an der Rückwand
Leuchtmittel: LED, Lichtfarbe Tageslichtweiß
Leistung: ca. 20 W
Befestigung: unter Reagenzienablage, Tablaren, Oberschränken etc.
Ausführung: Ein/Ausschalter, Trafo, Kupplungen, Befestigungsmittel, Verkabelung, inkl. Zuleitung ab MEP bzw. ab Elektrokleinverteiler, LSS anteilig
Menge: 2,000 St

**3.61.120 Bestückung Medienzelle/-ampel/-kanal: Schalter**
Schalter 230 V zur Ansteuerung von Geräten / Beleuchtung etc.

Ausführung als:

- Taster

Steuerung von: Arbeitsbeleuchtung

inkl. Zuleitung ab MEP bzw. ab Elektrokleinverteiler und Einbindung in die Verkabelung
Menge: 1,000 St

**3.61.130 Laborarbeitstisch, Melamin, b/t = 1.200 / 900, AH 750 mm**
Laborarbeitstisch inkl. Tragkonstruktion

Abmessungen:
- b = 1.200 mm
- t = 900 mm als Systemtiefe
t = 900 mm bei Ausführung ohne rückseitige Medienzelle, vor Medienzellen Gesamttiefe inkl. Zelle t = 900 mm mit Tischplatte jedoch min. t = 800 mm
- Arbeitshöhe: 750 mm
Tragkonstruktion: C bzw. H-Fuß-Gestell aus Stahlrohr gem. Plan
Arbeitsplatte: Melamin mit PP-Kante
Ausstattung: Tiefenanschlag für Rollcontainer
Menge: 3,000 St

**3.61.140 Laborarbeitstisch: Tisch elektromechanisch stufenlos höhenverstellbar, h = 620 - 900 mm**
Für vorbezeichneten Tischen (3.61.130):

Tischgestell stufenlos elektromechanisch höhenverstellbar, Arbeitshöhe: 620 - 900 mm
Tragkonstruktion: Gestell aus Stahlrohr in Teleskopausführung
Höhenverstellung: elektromechanischer Lift 60 - 100 cm mit 3-fach Memoryfunktion, Anti-Klemm-Schutz gegen Einklemmen der daran sitzenden Person
Menge: 1,000 St

**3.61.150 Handwaschbecken, b/t/h = 600 / 900 / 900 mm, Sockelunterbau**
Sockelunterbau mit Handwaschbecken

Abmessungen: b/t = 600 / 900 mm
Arbeitshöhe: 900 mm
Tragkonstruktion:
- Sockelunterbauten fest eingebaut
- 1 Flügeltüren, Anschlag nach Zeichnung
Arbeitsplatte:
- mineralorganischer Verbundwerkstoff, ggf. mit Höhenausgleich zu nebenstehender Arbeitsplatte
- 1 x Tischbohrungen für Armaturen
- 1 x Tischbohrung für Augendusche
Spülbecken: 1 x Handwaschbecken rund aus mineralorganischem Verbundwerkstoff, Durchmesser ca. 400 mm, Tiefe ca. 200 mm
Armatur:
- 1 x WNC/WNH Armhebel-Mischbatterie, Perlator
Zubehör:
- 1 x Augendusche untemperiert, einstrahlig inkl. Druckminderer in den Zuleitungen der Armaturen und der Augendusche zur Mengenreduzierung und deren Einregulierung im Rahmen der Inbetriebnahme
- Festanschluss Kondensatableitung unterhalb der Spüle sowie Steigrohr bis OK Möbel mit Trichter
Menge: 1,000 St

**3.61.160 Handwaschbecken: Abfallsammler für Papierhandtücher im Unterbau**
Für vorbeschriebenes Handwaschbecken (Pos. 3.61.150): Abfallsammler im Unterbau zum Sammeln von Papierhandtüchern:
- eine Flügeltür des Unterbaus mit Ausschnitt, oval, als Einwurf für benutzte Papierhandtücher
- 1 x Abfallsammler für benutzte Papierhandtücher, Metallkorb, beschichtet, zum Einstellen in den Unterbau
Menge: 1,000 St

**3.61.170 Handwaschbecken: Durchlauferhitzer 3,5 KW, Untertischmontage Handwaschbecken**
Durchlauferhitzer inkl. Anschlussmaterial und Zuleitung, zum Einbau in vorbezeichnetes Handwaschbecken (3.61.150)

Gerät: Durchlauferhitzer zur Warmwassererzeugung
Ausführung: Untertischgerät, druckfeste Ausführung, Blankdraht-Heizelemente
Leistung: 3,5 KW
Temperaturbereich: ca. 30°C - 35°C
Durchflussmenge: min. 2  l / min
Regelung: elektronisch geregelt, Temperatur stufenlos einstellbar
Energieeffizienzklasse: A
Stromversorgung: 230V,  inkl. Zuleitung ab MEP bzw. ab Elektrokleinverteiler, LSS anteilig

angeboten wird:

Fabrikat / Typ: '........

................................' vom Bieter einzutragen
Menge: 1,000 St

**3.61.180 Handwaschbecken: Seifen- / Desinfektionsmittel- / Papierhandtuchspender, Edelstahl**
Für vorbeschriebenes Handwaschbecken (Pos. 3.61.150):

1 x Seifenspender 500 ml, Edelstahl
1 x Desinfektionsmittelspender 500 ml, Edelstahl
1 x Spender Hautpflegemittel  500 ml, Edelstahl

angeboten wird:

Fabrikat / Typ: '........

................................' vom Bieter einzutragen

1 x Papierhandtuchspender, 500-800 Blatt, Edelstahl

angeboten wird:

Fabrikat / Typ: '........

................................' vom Bieter einzutragen
Menge: 1,000 St

**3.61.190 Halterung für Seifen- und Desinfektionsmittelspender zur Befestigung an Spritzschutz**
Halterung für Seifen- und Desinfektionsmittelspender

Ausführung:
HPL-Platte (Höhe und Breite bündig mit Seifen- und Desinfektionsmittelspender)
Art der Befestigung:
Die Halterung wird über den Spritzschutz gehängt und mittels Stellschrauben verklemmt
Menge: 1,000 St

**3.61.200 Handwaschbecken: Spritzschutz Glastrennwand, t = 700 mm**
Glastrennwand als Spritzschutz zur Abtrennung vorbezeichneten Handwaschbeckens (Pos. 3.61.150) vom danebenliegenden Laborarbeitstisch

Abmessungen: t/h = ca. 700 / ca. 500 mm
Material: Sicherheitsglas 5 mm
Ausführung: Ecken abgerundet
Menge: 1,000 St

**3.61.210 Rollunterbau, b = RM 600 mm, AH 900 mm, FT**
rollbarer Unterbau als Stauraum zu vorbezeichneter Labortischzeile

Breite: RM 600 mm (je nach Einbauort ca. 550 - 600 mm)
Tiefe: ca. 550 mm
Höhe: ca. 850 mm (Einbau unter Labortisch mit AH 900 mm)
Ausführung:
- rollbar
- 1 Flügeltür
Ausstattung:
- 4 Lenkrollen
- 2 Fachböden, höhenverstellbar
Menge: 1,000 St

**3.61.220 Rollunterbau, b = RM 600 mm, AH 900 mm, 4 SK**
rollbarer Unterbau als Stauraum zu vorbezeichneter Labortischzeile

Breite: RM 600 mm (je nach Einbauort ca. 550 - 600 mm)
Tiefe: ca. 550 mm
Höhe: ca. 850 mm (Einbau unter Labortisch mit AH 900 mm)
Ausführung:
- rollbar
- 4 Schubkästen
Ausstattung:
- 4 Lenkrollen
Menge: 1,000 St

**3.61.230 Punktabsaugung mit Absaugarm, Rohrdurchmesser = 50 mm**
Punktabsaugung mit Absaugarm

- je Einbauort gem. Plan entweder für Decken- oder Montage an Wand bzw. Medienzelle
- bei Deckenmontage: inkl. Deckensockelkasten bzw. Deckenhalterung mit integrierter Abluftführung, Länge Deckenhalterung nach baulicher Erfordernis gem. Einbauposition, Abluftanschluss DN 75
- bei Wandmontage: inkl. Halterung für Montage an Wand oder Medienzelle, inkl. Steigekanal und Abluftanschluss DN 75
- bei Montage an Medienzelle: inkl. Halterung für Montage an Medienzelle, inkl. Ständerverlängerung und UK für die Montage von Halterung und Steigekanal, inkl. Steigekanal und Abluftanschluss DN 75
- Absauggelenkarm mit Drehgelenk horizontal min. 180 Grad schwenkbar und mit 3 integrierten Gelenken einstellbar
- Rohre zur Abluftführung aus eloxiertes Aluminium
- Gelenke aus Polypropylen (PP), Gewindestange und Federn aus rostfreiem, säurebeständigem Stahl
- Saugstrahlreduzierung mit Drosselklappe
- Volumenstromregler bauseits bzw. in separater Position
- Einbauhöhe: ca. 2.200 mm über OKF (Höhe Drehgelenk)
- Reichweite Höhe:  min. 700 mm über OKF - 2.000 mm über OKF
- Reichweite Radius: min. 900 mm bei AH 900
- Rohrleitungssystem d = ca. 50 mm
- Abluftuftmenge bis zu ca. 50-75 m3/h

- Absaughaube rund, Durchmesser 400 mm, transparent

angeboten wird:

Fabrikat / Typ: '........

................................' vom Bieter einzutragen
Menge: 1,000 St

#### 3.62 N-EG01-R008 (II15.33) Labor Zellkultur B Zeile A

**3.62.10 Medieneinspeisepunkt: Tragkonstruktion mit Verkleidung**
Medienzuführung am Medieneinspeisepunkt zur Laborzeile

Tragkonstruktion mit horizontalen Halteschienen zur Befestigung der vorgesehenen Elektromedien ab Oberkante Laborzeile bis zur Übergabehöhe der Medien gem. Vorbemerkungen/Plänen, die Breite der Konstruktion beträgt 300 mm, revisionierbare Verkleidung
Menge: 1,000 St

**3.62.20 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 3,000 St

**3.62.30 Bestückung Medienzelle/-ampel/-kanal: Elektrokleinverteiler**
Elektrokleinverteiler zur Absicherung der Steckdosen in Medienzelle / -ampel / -kanal, mit 1 x Fi-Schalter, 4-pol., 40 A/30 mA, LSS anteilig in der Bestückung enthalten
Menge: 1,000 St

**3.62.40 Bestückung Medienzelle/-ampel/-kanal: Elektro 230V**
Steckdose Elektro 230V, 3 x 2,5 mm², inkl. Zuleitung ab MEP bzw. ab Elektrokleinverteiler, LSS anteilig
Menge: 12,000 St

**3.62.50 Bestückung Medienzelle/-ampel/-kanal: Elektro 230V Untertisch**
Steckdose Elektro 230V, 3 x 2,5 mm², inkl. Zuleitung ab MEP bzw. ab Elektrokleinverteiler, LSS anteilig, Positionierung Untertisch, inkl. Unterkonstruktion
Menge: 4,000 St

**3.62.60 Bestückung Medienzelle/-ampel/-kanal: Leerdose EDV**
Leerdose für EDV oder andere bauseitige Einbauteile
Menge: 2,000 St

**3.62.70 Oberschrank, b/t = 1.200 / 350 mm, FT**
Hängeschrank, geschlossen, Montage an Wänden oder Medienzellen

Abmessungen: b/t/h= 1.200 / 350 / 720 mm
Ausführung: 2 Flügeltüren, Mittelwand
Ausstattung: 2x1 Fachboden, höhenverstellbar
bei Montage an Medienzellen inkl. Ständerverlängerungen und Traversen als Unterkonstruktion
Menge: 3,000 St

**3.62.80 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 3,000 St

**3.62.90 Elektrokanal aus Aluminium, pulverbeschichtet, 1-zügig**
Elektrokanal aus Aluminium, pulverbeschichtet, Farbe weiß, 1-zügig, mit Trennsteg

Höhe: ca. 170 mm
Montagehöhe: bis UK 2,2 m über OKFF
Ausführung: mit Trennsteg
Bestückung: gem. gesonderten Positionen
Absicherung: gem. gesonderter Position, sonst bauseits abgesichert
Abdeckung: an die Bestückung anzupassen
Menge: 0,600 m

**3.62.100 Bestückung Elektrokanal: Elektro 230V**
Steckdose Elektro 230V, 3 x 2,5 mm², inkl. Zuleitung ab MEP bzw. ab Elektrokleinverteiler, LSS anteilig
Menge: 4,000 St

**3.62.110 Rollunterbau, b = RM 600 mm, AH 900 mm, 4 SK**
rollbarer Unterbau als Stauraum zu vorbezeichneter Labortischzeile

Breite: RM 600 mm (je nach Einbauort ca. 550 - 600 mm)
Tiefe: ca. 550 mm
Höhe: ca. 850 mm (Einbau unter Labortisch mit AH 900 mm)
Ausführung:
- rollbar
- 4 Schubkästen
Ausstattung:
- 4 Lenkrollen
Menge: 2,000 St

**3.62.120 Rollunterbau, b = RM 600 mm, AH 900 mm, FT**
rollbarer Unterbau als Stauraum zu vorbezeichneter Labortischzeile

Breite: RM 600 mm (je nach Einbauort ca. 550 - 600 mm)
Tiefe: ca. 550 mm
Höhe: ca. 850 mm (Einbau unter Labortisch mit AH 900 mm)
Ausführung:
- rollbar
- 1 Flügeltür
Ausstattung:
- 4 Lenkrollen
- 2 Fachböden, höhenverstellbar
Menge: 1,000 St

#### 3.63 N-EG01-R008 (II15.33) Labor Zellkultur B Zeile B

**3.63.10 Medieneinspeisepunkt: Tragkonstruktion mit Verkleidung**
Medienzuführung am Medieneinspeisepunkt zur Laborzeile

Tragkonstruktion mit horizontalen Halteschienen zur Befestigung der vorgesehenen Sanitär- und Elektromedien ab Oberkante Laborzeile bis zur Übergabehöhe der Medien gem. Vorbemerkungen/Plänen, die Breite der Konstruktion beträgt 400 mm, revisionierbare Verkleidung
Menge: 1,000 St

**3.63.20 Medienkanal an bauseitiger Tragkonstruktion, lfdm**
Medienkanal inkl.
- Anschlüssen und Entnahmestellen gem. separater Positionen
- Querverrohrung und Verkabelung aller aufgeführten Medien, sowie der durchlaufenden Medien gem. Grundriss und/oder Ansicht, bzw. weiteren daran anschließenden LV-Positionen
- Durchführen bauseitiger Zuleitungen
- Anbindung an bauseitige Medien (Ver- und Entsorgung) und Medienschacht

Montagehöhe: UK 2,3 m über OKFF
Medienausstattung: in separater Position
Menge: 2,400 m

**3.63.30 Medienkanal: Zwischenbrett, lfdm**
Für Medienkanal Pos.: 3.63.20
Zwischenbrett zur Montage an bauseitiger Tragkonstruktion, lfm

Höhe entsprechend Notwenigkeit der Befestigung des vorbeschriebenen Medienkanals an bauseitiger Tragkonstruktion, ca. 525mm

Material: Melaminbrett mit umlaufender PP-Kante

Dicke: ca. 22mm

Farbe: entsprechend Farbe des Medienkanals

Preis pro Laufmeter
Menge: 2,620 m

**3.63.40 Medienkanal: Zwischenbrett, lfdm**
Für Medienkanal Pos.: 3.63.20
Zwischenbrett zur Montage an bauseitiger Tragkonstruktion, lfm

Höhe entsprechend Notwenigkeit der Befestigung des vorbeschriebenen Medienkanals an bauseitiger Tragkonstruktion, ca. 525mm

Material: Melaminbrett mit umlaufender PP-Kante

Dicke: ca. 22mm

Farbe: entsprechend Farbe des Medienkanals

Preis pro Laufmeter
Menge: 0,350 m

**3.63.50 Bestückung Medienzelle/-ampel/-kanal: Elektrokleinverteiler**
Elektrokleinverteiler zur Absicherung der Steckdosen in Medienzelle / -ampel / -kanal, mit 1 x Fi-Schalter, 4-pol., 40 A/30 mA, LSS anteilig in der Bestückung enthalten
Menge: 1,000 St

**3.63.60 Bestückung Medienzelle/-ampel/-kanal: Elektro 230V**
Steckdose Elektro 230V, 3 x 2,5 mm², inkl. Zuleitung ab MEP bzw. ab Elektrokleinverteiler, LSS anteilig
Menge: 12,000 St

**3.63.70 Bestückung Medienzelle/-ampel/-kanal: Leerdose EDV**
Leerdose für EDV oder andere bauseitige Einbauteile
Menge: 2,000 St

**3.63.80 Bestückung Medienzelle/-ampel/-kanal: Entnahmearmatur Reinstgas**
Entnahmearmatur Reinstgas gem. Plan, Reinheit bis 5.5, bestehend aus Vorabsperrung und Druckregler mit Manometer, sowie Feinregulierung, inkl. Zuleitung ab MEP bzw. Anbindung an das Verteilnetz
Menge: 2,000 St

**3.63.90 Rollunterbau, b = RM 600 mm, AH 750 mm, 3 SK**
rollbarer Unterbau als Stauraum zu vorbezeichneter Labortischzeile

Breite: RM 600 mm (je nach Einbauort ca. 550 - 600 mm)
Tiefe: ca. 550 mm
Höhe: ca. 600 mm (Einbau unter Labortisch mit AH 750 mm)
Ausführung:
- rollbar
- 3 Schubkästen
Ausstattung:
- 4 Lenkrollen
Menge: 1,000 St

#### 3.64 N-EG01-R008 (II15.33) Labor Zellkultur B Zeile C

**3.64.10 Medienkanal an bauseitiger Tragkonstruktion, lfdm**
Medienkanal inkl.
- Anschlüssen und Entnahmestellen gem. separater Positionen
- Querverrohrung und Verkabelung aller aufgeführten Medien, sowie der durchlaufenden Medien gem. Grundriss und/oder Ansicht, bzw. weiteren daran anschließenden LV-Positionen
- Durchführen bauseitiger Zuleitungen
- Anbindung an bauseitige Medien (Ver- und Entsorgung) und Medienschacht

Montagehöhe: UK 2,3 m über OKFF
Medienausstattung: in separater Position
Menge: 2,400 m

**3.64.20 Medienkanal: Zwischenbrett, lfdm**
Für Medienkanal Pos.: 3.64.10
Zwischenbrett zur Montage an bauseitiger Tragkonstruktion, lfm

Höhe entsprechend Notwenigkeit der Befestigung des vorbeschriebenen Medienkanals an bauseitiger Tragkonstruktion, ca. 525mm

Material: Melaminbrett mit umlaufender PP-Kante

Dicke: ca. 22mm

Farbe: entsprechend Farbe des Medienkanals

Preis pro Laufmeter
Menge: 2,620 m

**3.64.30 Medienkanal: Zwischenbrett, lfdm**
Für Medienkanal Pos.: 3.64.10
Zwischenbrett zur Montage an bauseitiger Tragkonstruktion, lfm

Höhe entsprechend Notwenigkeit der Befestigung des vorbeschriebenen Medienkanals an bauseitiger Tragkonstruktion, ca. 525mm

Material: Melaminbrett mit umlaufender PP-Kante

Dicke: ca. 22mm

Farbe: entsprechend Farbe des Medienkanals

Preis pro Laufmeter
Menge: 0,350 m

**3.64.40 Bestückung Medienzelle/-ampel/-kanal: Elektrokleinverteiler**
Elektrokleinverteiler zur Absicherung der Steckdosen in Medienzelle / -ampel / -kanal, mit 1 x Fi-Schalter, 4-pol., 40 A/30 mA, LSS anteilig in der Bestückung enthalten
Menge: 1,000 St

**3.64.50 Bestückung Medienzelle/-ampel/-kanal: Elektro 230V**
Steckdose Elektro 230V, 3 x 2,5 mm², inkl. Zuleitung ab MEP bzw. ab Elektrokleinverteiler, LSS anteilig
Menge: 8,000 St

**3.64.60 Bestückung Medienzelle/-ampel/-kanal: Leerdose EDV**
Leerdose für EDV oder andere bauseitige Einbauteile
Menge: 1,000 St

**3.64.70 Rollunterbau, b = RM 600 mm, AH 750 mm, 3 SK**
rollbarer Unterbau als Stauraum zu vorbezeichneter Labortischzeile

Breite: RM 600 mm (je nach Einbauort ca. 550 - 600 mm)
Tiefe: ca. 550 mm
Höhe: ca. 600 mm (Einbau unter Labortisch mit AH 750 mm)
Ausführung:
- rollbar
- 3 Schubkästen
Ausstattung:
- 4 Lenkrollen
Menge: 1,000 St

#### 3.65 N-EG01-R008 (II15.33) Labor Zellkultur B Zeile D

**3.65.10 Medieneinspeisepunkt: Tragkonstruktion mit Verkleidung**
Medienzuführung am Medieneinspeisepunkt zur Laborzeile

Tragkonstruktion mit horizontalen Halteschienen zur Befestigung der vorgesehenen Sanitär- und Elektromedien ab Oberkante Laborzeile bis zur Übergabehöhe der Medien gem. Vorbemerkungen/Plänen, die Breite der Konstruktion beträgt 900 mm, revisionierbare Verkleidung
Menge: 1,000 St

**3.65.20 Medienzelle wandständig, b/h = 600 / 1.800 mm**
Medienzelle wandständig inkl.
- Querverrohrung und Verkabelung aller aufgeführten Medien, sowie der durchlaufenden Medien gem. Grundriss und/oder Ansicht, bzw. weiteren daran anschließenden LV-Positionen
- Durchführen bauseitiger Zuleitungen

Höhe: ca. 1.800 mm
Arbeitshöhe: 900 / 750 mm
Breite: 600 mm
Tiefe: ca. 75 mm
Ausführung: teilverblendet S2
Zubehör: 2 x Glasplatte als Reagenzienablage inkl. Ausleger und Stativhalter
Medienausstattung: in separater Position
Menge: 1,000 St

**3.65.30 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 3,000 St

**3.65.40 Bestückung Medienzelle/-ampel/-kanal: Elektrokleinverteiler**
Elektrokleinverteiler zur Absicherung der Steckdosen in Medienzelle / -ampel / -kanal, mit 1 x Fi-Schalter, 4-pol., 40 A/30 mA, LSS anteilig in der Bestückung enthalten
Menge: 1,000 St

**3.65.50 Bestückung Medienzelle/-ampel/-kanal: Elektro 230V**
Steckdose Elektro 230V, 3 x 2,5 mm², inkl. Zuleitung ab MEP bzw. ab Elektrokleinverteiler, LSS anteilig
Menge: 8,000 St

**3.65.60 Bestückung Medienzelle/-ampel/-kanal: Elektro 230V Untertisch**
Steckdose Elektro 230V, 3 x 2,5 mm², inkl. Zuleitung ab MEP bzw. ab Elektrokleinverteiler, LSS anteilig, Positionierung Untertisch, inkl. Unterkonstruktion
Menge: 2,000 St

**3.65.70 Bestückung Medienzelle/-ampel/-kanal: Leerdose EDV**
Leerdose für EDV oder andere bauseitige Einbauteile
Menge: 1,000 St

**3.65.80 Oberschrank, b/t = 1.200 / 350 mm, FT**
Hängeschrank, geschlossen, Montage an Wänden oder Medienzellen

Abmessungen: b/t/h= 1.200 / 350 / 720 mm
Ausführung: 2 Flügeltüren, Mittelwand
Ausstattung: 2x1 Fachboden, höhenverstellbar
bei Montage an Medienzellen inkl. Ständerverlängerungen und Traversen als Unterkonstruktion
Menge: 2,000 St

**3.65.90 Handwaschbecken, b/t/h = 600 / 900 / 900 mm, Sockelunterbau**
Sockelunterbau mit Handwaschbecken

Abmessungen: b/t = 600 / 900 mm
Arbeitshöhe: 900 mm
Tragkonstruktion:
- Sockelunterbauten fest eingebaut
- 1 Flügeltüren, Anschlag nach Zeichnung
Arbeitsplatte:
- mineralorganischer Verbundwerkstoff, ggf. mit Höhenausgleich zu nebenstehender Arbeitsplatte
- 1 x Tischbohrungen für Armaturen
- 1 x Tischbohrung für Augendusche
Spülbecken: 1 x Handwaschbecken rund aus mineralorganischem Verbundwerkstoff, Durchmesser ca. 400 mm, Tiefe ca. 200 mm
Armatur:
- 1 x WNC/WNH Armhebel-Mischbatterie, Perlator
Zubehör:
- 1 x Augendusche untemperiert, einstrahlig inkl. Druckminderer in den Zuleitungen der Armaturen und der Augendusche zur Mengenreduzierung und deren Einregulierung im Rahmen der Inbetriebnahme
- Festanschluss Kondensatableitung unterhalb der Spüle sowie Steigrohr bis OK Möbel mit Trichter
Menge: 1,000 St

**3.65.100 Handwaschbecken: Abfallsammler für Papierhandtücher im Unterbau**
Für vorbeschriebenes Handwaschbecken (Pos. 3.65.90): Abfallsammler im Unterbau zum Sammeln von Papierhandtüchern:
- eine Flügeltür des Unterbaus mit Ausschnitt, oval, als Einwurf für benutzte Papierhandtücher
- 1 x Abfallsammler für benutzte Papierhandtücher, Metallkorb, beschichtet, zum Einstellen in den Unterbau
Menge: 1,000 St

**3.65.110 Laborspüle, TK, b/t/h = 1.200 / 900 / 900 mm, Sockelunterbau, FT**
Laborspüle inkl. aller Ver- und Entsorgungsleitungen, sowie Anschluss an Medienverrohrung vorab beschriebener Medienzelle

Abmessungen: b/t = 1.200 / 900 mm
Arbeitshöhe: 900 mm
Maße Spülbecken: b/t/h = 400 / 400 / 250 mm
Tragkonstruktion:
- Sockelunterbauten fest eingebaut
- 2 Flügeltüren, Anschlag nach Zeichnung
Arbeitsplatte Spüle:
- Steinzeug mit umlaufendem Wulstrand und Ablaufrillen
- 1 x Beckenausschnitt
- 2 x Tischbohrungen für Armaturen
Spülbecken: 1 x Becken aus Techn. Keramik, von oben in die Arbeitsplatte eingesetzt
Armaturen:
- Standarmaturen
- 1 x  WNC/WNH Armhebel-Mischbatterie, Perlator
- 1 x WDC, Schlauchtülle
Zubehör:
- 1 x Standrohr
- Festanschluss Kondensatableitung unterhalb der Spüle sowie Steigrohr bis OK Möbel mit Trichter
Menge: 1,000 St

**3.65.120 Spüle: Durchlauferhitzer 11 KW, Untertischmontage**
Durchlauferhitzer inkl. Anschlussmaterial und Zuleitung, zum Einbau in vorbezeichnete Spüle (Pos. 3.65.110)

Gerät: Durchlauferhitzer zur Warmwassererzeugung
Ausführung: Untertischgerät, druckfeste Ausführung, Blankdraht-Heizelemente
Leistung: 11 KW
Temperaturbereich: ca. 30°C - 60°C
Leistung: ca. 5  l / min
Regelung: elektronisch geregelt, Temperatur stufenlos einstellbar
Energieeffizienzklasse: A
Stromversorgung: 400V 16A,  inkl. Zuleitung ab MEP bzw. ab Elektrokleinverteiler, LSS anteilig

angeboten wird:

Fabrikat / Typ:

'........................................'
vom Bieter einzutragen
Menge: 1,000 St

**3.65.130 Spüle: Seifen- / Desinfektionsmittel- / Papierhandtuchspender, Edelstahl**
Für vorbeschriebene Spüle Pos. 3.65.110):

1 x Seifenspender 500 ml, Edelstahl
1 x Desinfektionsmittelspender 500 ml, Edelstahl
1 x Spender Hautpflegemittel  500 ml, Edelstahl

angeboten wird:

Fabrikat / Typ: '........

................................' vom Bieter einzutragen

1 x Papierhandtuchspender, 500-800 Blatt, Edelstahl

angeboten wird:

Fabrikat / Typ: '........

................................' vom Bieter einzutragen
Menge: 1,000 St

**3.65.140 Halterung für Seifen- und Desinfektionsmittelspender zur Befestigung an Spritzschutz**
Halterung für Seifen- und Desinfektionsmittelspender

Ausführung:
HPL-Platte (Höhe und Breite bündig mit Seifen- und Desinfektionsmittelspender)
Art der Befestigung:
Die Halterung wird über den Spritzschutz gehängt und mittels Stellschrauben verklemmt
Menge: 1,000 St

**3.65.150 Spüle: Spritzschutz Glastrennwand, t = 700 mm**
Glastrennwand als Spritzschutz zur Abtrennung vorbezeichneter Laborspüle (Pos. 3.65.110) vom danebenliegenden Laborarbeitstisch

Abmessungen: t/h = ca. 700 / ca. 500 mm
Material: Sicherheitsglas 5 mm
Ausführung: Ecken abgerundet
Menge: 1,000 St

**3.65.160 Spüle: Abtropfboard, klein**
Für vorbeschriebener Spüle (Pos. 3.65.110): 1 x Abtropfboard mit ca. 18 Abtropfstäben, mit Abtropfrinne und Ablaufschlauch, Abtropfboard und -stäbe aus Polypropylen
Menge: 1,000 St

**3.65.170 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 2,000 St

#### 3.66 N-EG01-R009 (II15.30) Labor Umweltmedizin Zeile A

**3.66.10 Medieneinspeisepunkt: Tragkonstruktion mit Verkleidung**
Medienzuführung am Medieneinspeisepunkt zur Laborzeile

Tragkonstruktion mit horizontalen Halteschienen zur Befestigung der vorgesehenen Elektromedien ab Oberkante Laborzeile bis zur Übergabehöhe der Medien gem. Vorbemerkungen/Plänen, die Breite der Konstruktion beträgt 300 mm, revisionierbare Verkleidung
Menge: 1,000 St

**3.66.20 Medienzelle wandständig, b/h = 900 / 1.800 mm**
Medienzelle wandständig inkl.
- Querverrohrung und Verkabelung aller aufgeführten Medien, sowie der durchlaufenden Medien gem. Grundriss und/oder Ansicht, bzw. weiteren daran anschließenden LV-Positionen
- Durchführen bauseitiger Zuleitungen

Höhe: ca. 1.800 mm
Arbeitshöhe: 900 / 750 mm
Breite: 900 mm
Tiefe: ca.75 mm
Ausführung: teilverblendet S2
Zubehör: 2 x Glasplatte als Reagenzienablage inkl. Ausleger und Stativhalter
Medienausstattung: in separater Position
Menge: 1,000 St

**3.66.30 Bestückung Medienzelle/-ampel/-kanal: Elektrokleinverteiler**
Elektrokleinverteiler zur Absicherung der Steckdosen in Medienzelle / -ampel / -kanal, mit 1 x Fi-Schalter, 4-pol., 40 A/30 mA, LSS anteilig in der Bestückung enthalten
Menge: 1,000 St

**3.66.40 Bestückung Medienzelle/-ampel/-kanal: Elektro 230V**
Steckdose Elektro 230V, 3 x 2,5 mm², inkl. Zuleitung ab MEP bzw. ab Elektrokleinverteiler, LSS anteilig
Menge: 4,000 St

**3.66.50 Bestückung Medienzelle/-ampel/-kanal: Elektro 230V Untertisch**
Steckdose Elektro 230V, 3 x 2,5 mm², inkl. Zuleitung ab MEP bzw. ab Elektrokleinverteiler, LSS anteilig, Positionierung Untertisch, inkl. Unterkonstruktion
Menge: 2,000 St

**3.66.60 Wägetisch, Melamin, b/t = 900 / 900, AH 900 mm**
Wägetisch, Arbeitsplatte Melamin mit PP-Kanten mit eingesetzter, schwingungsfrei gelagerter Betonwerksteinplatte, Unterbau als Stahlgestell
Abmessungen: b/t = 900 / 900 mm
Arbeitshöhe: 900 mm
Menge: 1,000 St

**3.66.70 Laborabzug, b = 1.200 mm**
Laborabzug als Abluftabzug gemäß DIN EN 14175, inkl.
- Querverrohrung und Verkabelung aller aufgeführten Medien, sowie der durchlaufenden Medien gem. Grundriss und/oder Ansicht, bzw. weiteren anschließenden LV-Positionen
- Durchführen bauseitiger Zuleitungen
- Anbindung an bauseitige Medien (Ver- und Entsorgung), bzw. bereits angebundene Medienträger

Ausführung: Tischabzug
Tragkonstruktion: H-Fuß-Gestell aus Stahlrohr
Arbeitsplatte: Technische Keramik mit umlaufendem Wulstrand
Abmessungen: b/t/h= 1.200 / 900 / 2.700 mm
Arbeitshöhe: 900 mm
Innenauskleidung: Melamin
Medien: in separater Position

Ausstattung:
- FAZ / Funktionsüberwachung
- verglastes Kopfteil
- geteilter Querschieber
Menge: 1,000 St

**3.66.80 Abzug: Volumenstromregler mit Regelung, PP**
Für vorbeschriebenen Abzug (Pos. 3.66.70):
schnelllaufender variabler Volumenstromregler mit Steuerung zum Betrieb des Abzugs mit variablem Luftstrom nach DIN EN 14175, zur Montage am Abluftstutzen des vorbezeichneten Abzuges, mit integrierter Funktionsüberwachung nach EN 14175. Preisunterschied gegenüber Ausführung mit FAZ / Funktionsüberwachung.

Bestandteile:
- Netzteil 230 V und Pufferbatterie
- Bedientableau mit Einbau in der Abzugsblende
- mikroprozessorgesteuerte Regelung
- Volumenstromregler
- Sensorik Luftmengenerfassung
- Sensorik Fenstererfassung vertikal
- Sensorik für die Erfassung der horizontalen Querschieber

Schnittstellen:
- frei parametrierbare digitale und analoge Ein- und Ausgänge
- Parametrierung gem. Vorgabe AG
- Schnittstelle Anbindung Gruppencontroller
- Steuerung Ventilator bei Abzügen mit Stützstrahltechnik

Standardsignale MSR:
- Ausgang Signal aktueller Abluftbedarf
- Eingang Signal Nachtabsenkung
- Ausgang Signal Störmeldung

Regelungsart:
- vollvariable Regelung

Funktionen Bedientableau:
- Betriebszustand (max, reduziert, aus)
- akustischer und optischer Alarm
- Reset-Taste zur Quittierung des akustischen Alarms
- Licht ein/aus

Volumenstromregler:
- Material Polypropylen (PP)
- lageunabhängig
- Drosselklappe mit Motor-Rohrregler Abluft
- Stellgeschwindigkeit der Regelklappe max. 3 sek für 90 Grad
- sehr hohe Mess- und Regelgenauigkeit (besser als 5%)
- mit Flansch / Muffe je nach Einbausituation

die Leistung beinhaltet:
- Verkabelung zwischen allen Komponenten
- Auflegen der bauseitigen Steuerleitungen
- Auflegen der bauseitigen Spannungsversorgung
- Inbetriebnahme

angeboten wird:

Fabrikat / Typ: '........

................................' vom Bieter einzutragen

Funktionsbeschreibung Sensorik (Art der Messwerterfassung, z.B.
Luftgeschwindigkeit, Druckdifferenz, etc.):

Wert: '........

................................' vom Bieter einzutragen
Menge: 1,000 St

**3.66.90 Abzug: Schließeinrichtung für Frontschieber, mit Bewegungsmelder**
Für vorbeschriebenen Abzug (Pos. 3.66.70): automatische Schließeinrichtung für das Front-Schiebefenster, inkl:
- Schiebefenster-Controller / Steuerung
- Motor-Getriebe-Einheit
- Positionsgeber
- Verkabelung
- PIR-Bewegungsmelder
Bei 2-teiligen Schiebern muss die Schließeinrichtung auf beide Schieberteile wirken und das Front-Schiebefenster in ganzer Höhe öffnen bzw. schließen. Die automatische Schließeinrichtung wirkt nicht auf die Querschieber.
Menge: 1,000 St

**3.66.100 Bestückung Abzug: Elektro 230V**
Steckdose Elektro 230V, 3 x 2,5 mm², inkl. Zuleitung ab MEP bzw. ab Elektrokleinverteiler, Einbau in der Abzugsrückwand, von außen schaltbar, LSS anteilig
Menge: 4,000 St

**3.66.110 Bestückung Abzug: Elektro 230V, Abzugsfront**
Steckdose Elektro 230V, 3 x 2,5 mm², inkl. Zuleitung ab MEP bzw. ab Elektrokleinverteiler, Einbau in die Abzugsfront, LSS anteilig
Menge: 4,000 St

**3.66.120 Unterbau Abzug: Säure/Laugen, b/t/h = RM 600 / 650 / 600 mm, FT**
Säure-/Laugenunterbau zum Einbau unter Abzügen

Abmessungen: b/t/h = RM 600 (ca. 550) / ca. 650 / ca. 600 mm
Arbeitshöhe Abzug: 900 mm

Ausführung:
- eingeschobener Sockelunterbau
- Flügeltür
- alle verwendeten Bauteile und Oberflächen korrosionsbeständig, insbesondere auch alle Auszüge und Beschläge
- 2 Fachböden herausziehbar mit PP-Auffangwannen
- abschließbar
- inkl. Steigkanal zum Anschluss an das bauseitige Lüftungssystem
- Volumenstromregler bauseits bzw. in separater Position
Menge: 2,000 St

**3.66.130 Elektrokanal aus Aluminium, pulverbeschichtet, 1-zügig**
Elektrokanal aus Aluminium, pulverbeschichtet, Farbe weiß, 1-zügig, mit Trennsteg

Höhe: ca. 170 mm
Montagehöhe: bis UK 2,2 m über OKFF
Ausführung: mit Trennsteg
Bestückung: gem. gesonderten Positionen
Absicherung: gem. gesonderter Position, sonst bauseits abgesichert
Abdeckung: an die Bestückung anzupassen
Menge: 2,100 m

**3.66.140 Bestückung Elektrokanal: Elektro 230V**
Steckdose Elektro 230V, 3 x 2,5 mm², inkl. Zuleitung ab MEP bzw. ab Elektrokleinverteiler, LSS anteilig
Menge: 6,000 St

**3.66.150 Bestückung Elektrokanal: Leerdose EDV**
Leerdose für EDV oder andere bauseitige Einbauteile
Menge: 1,000 St

#### 3.67 N-EG01-R009 (II15.30) Labor Umweltmedizin Zeile B

**3.67.10 Medieneinspeisepunkt: Tragkonstruktion mit Verkleidung**
Medienzuführung am Medieneinspeisepunkt zur Laborzeile

Tragkonstruktion mit horizontalen Halteschienen zur Befestigung der vorgesehenen Sanitär- und Elektromedien ab Oberkante Laborzeile bis zur Übergabehöhe der Medien gem. Vorbemerkungen/Plänen, die Breite der Konstruktion beträgt 500 mm, revisionierbare Verkleidung
Menge: 1,000 St

**3.67.20 Medienzelle Doppelarbeitstisch, b/h = 1.200 / 1.800 mm**
Medienzelle freistehend für Doppelarbeitstisch, beidseitig für Medienbestückung ausgelegt, beidseitig Labortische anstellbar, inkl.
- Querverrohrung und Verkabelung aller aufgeführten Medien, sowie der durchlaufenden Medien gem. Grundriss und/oder Ansicht, bzw. weiteren daran anschließenden LV-Positionen
- Durchführen bauseitiger Zuleitungen

Höhe: ca. 1.800 mm
Arbeitshöhe: 900 / 750 mm
Breite: 1.200 mm
Tiefe: ca. 90 mm
Ausführung: teilverblendet S2
Zubehör: 2 x Glasplatte beidseitig als Reagenzienablage inkl. Ausleger und Stativhalter
Medienausstattung: in separater Position
Menge: 2,000 St

**3.67.30 Bestückung Medienzelle/-ampel/-kanal: Elektrokleinverteiler**
Elektrokleinverteiler zur Absicherung der Steckdosen in Medienzelle / -ampel / -kanal, mit 1 x Fi-Schalter, 4-pol., 40 A/30 mA, LSS anteilig in der Bestückung enthalten
Menge: 1,000 St

**3.67.40 Bestückung Medienzelle/-ampel/-kanal: Elektro 230V**
Steckdose Elektro 230V, 3 x 2,5 mm², inkl. Zuleitung ab MEP bzw. ab Elektrokleinverteiler, LSS anteilig
Menge: 8,000 St

**3.67.50 Bestückung Medienzelle/-ampel/-kanal: Leerdose EDV**
Leerdose für EDV oder andere bauseitige Einbauteile
Menge: 1,000 St

**3.67.60 Bestückung Medienzelle/-ampel/-kanal: Elektro 230V Untertisch**
Steckdose Elektro 230V, 3 x 2,5 mm², inkl. Zuleitung ab MEP bzw. ab Elektrokleinverteiler, LSS anteilig, Positionierung Untertisch, inkl. Unterkonstruktion
Menge: 4,000 St

**3.67.70 Bestückung Medienzelle/-ampel/-kanal: Entnahmearmatur Reinstgas**
Entnahmearmatur Reinstgas gem. Plan, Reinheit bis 5.5, bestehend aus Vorabsperrung und Druckregler mit Manometer, sowie Feinregulierung, inkl. Zuleitung ab MEP bzw. Anbindung an das Verteilnetz
Menge: 1,000 St

**3.67.80 Bestückung Medienzelle/-ampel/-kanal: Entnahmearmatur Vakuum**
Vakuumentnahme mit manueller Durchflussregelung inkl. Anschluss Anbindung an das Verteilnetz. Handregelmodul mit integriertem Rückschlagventil gegen Beeinflussung zwischen verschiedenen Arbeitsstellen.
Möglichkeit zur Umrüstung des Ventils auf eine automatische Vakuumregelung durch einfaches Austauschen der Durchflussregelmembrane mit einem Elektromagnetventil.
Menge: 1,000 St

**3.67.90 Bestückung Medienzelle/-ampel/-kanal: Entnahmearmatur techn. Gas**
Entnahmearmatur technisches Gas oder Druckluft gem. Plan, bestehend aus Vorabsperrung und Druckregler mit Manometer, sowie Feinregulierung, inkl. Zuleitung ab MEP bzw. Anbindung an das Verteilnetz
Menge: 1,000 St

**3.67.100 Bestückung Medienzelle: Elektro 230V in Seitenblende**
Steckdose Elektro 230V, 3 x 2,5 mm², inkl. Zuleitung ab MEP bzw. ab Elektrokleinverteiler, LSS anteilig
Ausführung: in Seitenblende der Medienzelle
Menge: 4,000 St

**3.67.110 Bestückung Medienzelle: Leerdose EDV in Seitenblende**
Leerdose für EDV oder andere bauseitige Einbauteile
Ausführung: in Seitenblende der Medienzelle
Menge: 1,000 St

**3.67.120 Oberschrank, b/t = 1.200 / 350 mm, FT**
Hängeschrank, geschlossen, Montage an Wänden oder Medienzellen

Abmessungen: b/t/h= 1.200 / 350 / 720 mm
Ausführung: 2 Flügeltüren, Mittelwand
Ausstattung: 2x1 Fachboden, höhenverstellbar
bei Montage an Medienzellen inkl. Ständerverlängerungen und Traversen als Unterkonstruktion
Menge: 2,000 St

**3.67.130 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 2,000 St

**3.67.140 Rollunterbau, b = RM 600 mm, AH 900 mm, 4 SK**
rollbarer Unterbau als Stauraum zu vorbezeichneter Labortischzeile

Breite: RM 600 mm (je nach Einbauort ca. 550 - 600 mm)
Tiefe: ca. 550 mm
Höhe: ca. 850 mm (Einbau unter Labortisch mit AH 900 mm)
Ausführung:
- rollbar
- 4 Schubkästen
Ausstattung:
- 4 Lenkrollen
Menge: 1,000 St

#### 3.68 N-EG01-R009 (II15.30) Labor Umweltmedizin Zeile C

**3.68.10 Bestückung Medienzelle/-ampel/-kanal: Elektro 230V**
Steckdose Elektro 230V, 3 x 2,5 mm², inkl. Zuleitung ab MEP bzw. ab Elektrokleinverteiler, LSS anteilig
Menge: 8,000 St

**3.68.20 Bestückung Medienzelle/-ampel/-kanal: Leerdose EDV**
Leerdose für EDV oder andere bauseitige Einbauteile
Menge: 1,000 St

**3.68.30 Bestückung Medienzelle/-ampel/-kanal: Elektro 230V Untertisch**
Steckdose Elektro 230V, 3 x 2,5 mm², inkl. Zuleitung ab MEP bzw. ab Elektrokleinverteiler, LSS anteilig, Positionierung Untertisch, inkl. Unterkonstruktion
Menge: 4,000 St

**3.68.40 Bestückung Medienzelle/-ampel/-kanal: Entnahmearmatur Reinstgas**
Entnahmearmatur Reinstgas gem. Plan, Reinheit bis 5.5, bestehend aus Vorabsperrung und Druckregler mit Manometer, sowie Feinregulierung, inkl. Zuleitung ab MEP bzw. Anbindung an das Verteilnetz
Menge: 1,000 St

**3.68.50 Bestückung Medienzelle/-ampel/-kanal: Entnahmearmatur Vakuum**
Vakuumentnahme mit manueller Durchflussregelung inkl. Anschluss Anbindung an das Verteilnetz. Handregelmodul mit integriertem Rückschlagventil gegen Beeinflussung zwischen verschiedenen Arbeitsstellen.
Möglichkeit zur Umrüstung des Ventils auf eine automatische Vakuumregelung durch einfaches Austauschen der Durchflussregelmembrane mit einem Elektromagnetventil.
Menge: 1,000 St

**3.68.60 Bestückung Medienzelle/-ampel/-kanal: Entnahmearmatur techn. Gas**
Entnahmearmatur technisches Gas oder Druckluft gem. Plan, bestehend aus Vorabsperrung und Druckregler mit Manometer, sowie Feinregulierung, inkl. Zuleitung ab MEP bzw. Anbindung an das Verteilnetz
Menge: 1,000 St

**3.68.70 Oberschrank, b/t = 1.200 / 350 mm, FT**
Hängeschrank, geschlossen, Montage an Wänden oder Medienzellen

Abmessungen: b/t/h= 1.200 / 350 / 720 mm
Ausführung: 2 Flügeltüren, Mittelwand
Ausstattung: 2x1 Fachboden, höhenverstellbar
bei Montage an Medienzellen inkl. Ständerverlängerungen und Traversen als Unterkonstruktion
Menge: 2,000 St

**3.68.80 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 2,000 St

**3.68.90 Rollunterbau, b = RM 600 mm, AH 900 mm, 4 SK**
rollbarer Unterbau als Stauraum zu vorbezeichneter Labortischzeile

Breite: RM 600 mm (je nach Einbauort ca. 550 - 600 mm)
Tiefe: ca. 550 mm
Höhe: ca. 850 mm (Einbau unter Labortisch mit AH 900 mm)
Ausführung:
- rollbar
- 4 Schubkästen
Ausstattung:
- 4 Lenkrollen
Menge: 1,000 St

#### 3.69 N-EG01-R009 (II15.30) Labor Umweltmedizin Zeile D

**3.69.10 Medieneinspeisepunkt: Tragkonstruktion mit Verkleidung**
Medienzuführung am Medieneinspeisepunkt zur Laborzeile

Tragkonstruktion mit horizontalen Halteschienen zur Befestigung der vorgesehenen Sanitär- und Elektromedien ab Oberkante Laborzeile bis zur Übergabehöhe der Medien gem. Vorbemerkungen/Plänen, die Breite der Konstruktion beträgt 900 mm, revisionierbare Verkleidung
Menge: 1,000 St

**3.69.20 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 2,000 St

**3.69.30 Medienzelle wandständig, b/h = 1.800 / 1.800 mm**
Medienzelle wandständig inkl.
- Querverrohrung und Verkabelung aller aufgeführten Medien, sowie der durchlaufenden Medien gem. Grundriss und/oder Ansicht, bzw. weiteren daran anschließenden LV-Positionen
- Durchführen bauseitiger Zuleitungen

Höhe: 1.800 mm
Arbeitshöhe: 900 / 750 mm
Breite: 1.800 mm
Tiefe: ca. 75 mm
Ausführung: teilverblendet S2
Zubehör: 2 x Glasplatte als Reagenzienablage inkl. Ausleger und Stativhalter
Medienausstattung: in separater Position
Menge: 1,000 St

**3.69.40 Bestückung Medienzelle/-ampel/-kanal: Elektrokleinverteiler**
Elektrokleinverteiler zur Absicherung der Steckdosen in Medienzelle / -ampel / -kanal, mit 1 x Fi-Schalter, 4-pol., 40 A/30 mA, LSS anteilig in der Bestückung enthalten
Menge: 1,000 St

**3.69.50 Bestückung Medienzelle/-ampel/-kanal: Elektro 230V**
Steckdose Elektro 230V, 3 x 2,5 mm², inkl. Zuleitung ab MEP bzw. ab Elektrokleinverteiler, LSS anteilig
Menge: 8,000 St

**3.69.60 Bestückung Medienzelle/-ampel/-kanal: Elektro 230V Untertisch**
Steckdose Elektro 230V, 3 x 2,5 mm², inkl. Zuleitung ab MEP bzw. ab Elektrokleinverteiler, LSS anteilig, Positionierung Untertisch, inkl. Unterkonstruktion
Menge: 4,000 St

**3.69.70 Bestückung Medienzelle/-ampel/-kanal: Leerdose EDV**
Leerdose für EDV oder andere bauseitige Einbauteile
Menge: 1,000 St

**3.69.80 Bestückung Medienzelle/-ampel/-kanal: Entnahmearmatur Reinstgas**
Entnahmearmatur Reinstgas gem. Plan, Reinheit bis 5.5, bestehend aus Vorabsperrung und Druckregler mit Manometer, sowie Feinregulierung, inkl. Zuleitung ab MEP bzw. Anbindung an das Verteilnetz
Menge: 1,000 St

**3.69.90 Bestückung Medienzelle/-ampel/-kanal: Entnahmearmatur techn. Gas**
Entnahmearmatur technisches Gas oder Druckluft gem. Plan, bestehend aus Vorabsperrung und Druckregler mit Manometer, sowie Feinregulierung, inkl. Zuleitung ab MEP bzw. Anbindung an das Verteilnetz
Menge: 1,000 St

**3.69.100 Bestückung Medienzelle/-ampel/-kanal: Entnahmearmatur Vakuum**
Vakuumentnahme mit manueller Durchflussregelung inkl. Anschluss Anbindung an das Verteilnetz. Handregelmodul mit integriertem Rückschlagventil gegen Beeinflussung zwischen verschiedenen Arbeitsstellen.
Möglichkeit zur Umrüstung des Ventils auf eine automatische Vakuumregelung durch einfaches Austauschen der Durchflussregelmembrane mit einem Elektromagnetventil.
Menge: 1,000 St

**3.69.110 Oberschrank, b/t = 1.200 / 350 mm, FT**
Hängeschrank, geschlossen, Montage an Wänden oder Medienzellen

Abmessungen: b/t/h= 1.200 / 350 / 720 mm
Ausführung: 2 Flügeltüren, Mittelwand
Ausstattung: 2x1 Fachboden, höhenverstellbar
bei Montage an Medienzellen inkl. Ständerverlängerungen und Traversen als Unterkonstruktion
Menge: 2,000 St

**3.69.120 Handwaschbecken, b/t/h = 600 / 900 / 900 mm, Sockelunterbau**
Sockelunterbau mit Handwaschbecken

Abmessungen: b/t = 600 / 900 mm
Arbeitshöhe: 900 mm
Tragkonstruktion:
- Sockelunterbauten fest eingebaut
- 1 Flügeltüren, Anschlag nach Zeichnung
Arbeitsplatte:
- mineralorganischer Verbundwerkstoff, ggf. mit Höhenausgleich zu nebenstehender Arbeitsplatte
- 1 x Tischbohrungen für Armaturen
- 1 x Tischbohrung für Augendusche
Spülbecken: 1 x Handwaschbecken rund aus mineralorganischem Verbundwerkstoff, Durchmesser ca. 400 mm, Tiefe ca. 200 mm
Armatur:
- 1 x WNC/WNH Armhebel-Mischbatterie, Perlator
Zubehör:
- 1 x Augendusche untemperiert, einstrahlig inkl. Druckminderer in den Zuleitungen der Armaturen und der Augendusche zur Mengenreduzierung und deren Einregulierung im Rahmen der Inbetriebnahme
- Festanschluss Kondensatableitung unterhalb der Spüle sowie Steigrohr bis OK Möbel mit Trichter
Menge: 1,000 St

**3.69.130 Handwaschbecken: Abfallsammler für Papierhandtücher im Unterbau**
Für vorbeschriebenes Handwaschbecken (Pos. 3.69.120): Abfallsammler im Unterbau zum Sammeln von Papierhandtüchern:
- eine Flügeltür des Unterbaus mit Ausschnitt, oval, als Einwurf für benutzte Papierhandtücher
- 1 x Abfallsammler für benutzte Papierhandtücher, Metallkorb, beschichtet, zum Einstellen in den Unterbau
Menge: 1,000 St

**3.69.140 Laborspüle, TK, b/t/h = 1.200 / 900 / 900 mm, Sockelunterbau, FT**
Laborspüle inkl. aller Ver- und Entsorgungsleitungen, sowie Anschluss an Medienverrohrung vorab beschriebener Medienzelle

Abmessungen: b/t = 1.200 / 900 mm
Arbeitshöhe: 900 mm
Maße Spülbecken: b/t/h = 400 / 400 / 250 mm
Tragkonstruktion:
- Sockelunterbauten fest eingebaut
- 2 Flügeltüren, Anschlag nach Zeichnung
Arbeitsplatte Spüle:
- Steinzeug mit umlaufendem Wulstrand und Ablaufrillen
- 1 x Beckenausschnitt
- 2 x Tischbohrungen für Armaturen
Spülbecken: 1 x Becken aus Techn. Keramik, von oben in die Arbeitsplatte eingesetzt
Armaturen:
- Standarmaturen
- 1 x WNC/WNH Armhebel-Mischbatterie, Perlator
- 1 x WDC, Schlauchtülle
Zubehör:
- 1 x Standrohr
- Festanschluss Kondensatableitung unterhalb der Spüle sowie Steigrohr bis OK Möbel mit Trichter
Menge: 1,000 St

**3.69.150 Spüle: Durchlauferhitzer 11 KW, Untertischmontage**
Durchlauferhitzer inkl. Anschlussmaterial und Zuleitung, zum Einbau in vorbezeichnete Spüle (Pos. 3.69.140)

Gerät: Durchlauferhitzer zur Warmwassererzeugung
Ausführung: Untertischgerät, druckfeste Ausführung, Blankdraht-Heizelemente
Leistung: 11 KW
Temperaturbereich: ca. 30°C - 60°C
Leistung: ca. 5  l / min
Regelung: elektronisch geregelt, Temperatur stufenlos einstellbar
Energieeffizienzklasse: A
Stromversorgung: 400V 16A,  inkl. Zuleitung ab MEP bzw. ab Elektrokleinverteiler, LSS anteilig

angeboten wird:

Fabrikat / Typ:

'........................................'
vom Bieter einzutragen
Menge: 1,000 St

**3.69.160 Spüle: Seifen- / Desinfektionsmittel- / Papierhandtuchspender, Edelstahl**
Für vorbeschriebene Spüle (Pos. 3.69.140):

1 x Seifenspender 500 ml, Edelstahl
1 x Desinfektionsmittelspender 500 ml, Edelstahl
1 x Spender Hautpflegemittel  500 ml, Edelstahl

angeboten wird:

Fabrikat / Typ:

'........................................'
vom Bieter einzutragen

1 x Papierhandtuchspender, 500-800 Blatt, Edelstahl

angeboten wird:

Fabrikat / Typ:

'........................................'
vom Bieter einzutragen
Menge: 1,000 St

**3.69.170 Halterung für Seifen- und Desinfektionsmittelspender zur Befestigung an Spritzschutz**
Halterung für Seifen- und Desinfektionsmittelspender

Ausführung:
HPL-Platte (Höhe und Breite bündig mit Seifen- und Desinfektionsmittelspender)
Art der Befestigung:
Die Halterung wird über den Spritzschutz gehängt und mittels Stellschrauben verklemmt
Menge: 1,000 St

**3.69.180 Spüle: Spritzschutz Glastrennwand, t = 700 mm**
Glastrennwand als Spritzschutz zur Abtrennung vorbezeichneter Laborspüle (Pos. 3.69.140) vom danebenliegenden Laborarbeitstisch

Abmessungen: t/h = ca. 700 / ca. 500 mm
Material: Sicherheitsglas 5 mm
Ausführung: Ecken abgerundet
Menge: 1,000 St

**3.69.190 Spüle: Abtropfboard, klein**
Für vorbeschriebenes Spüle (Pos. 3.69.140): 1 x Abtropfboard mit ca. 18 Abtropfstäben, mit Abtropfrinne und Ablaufschlauch, Abtropfboard und -stäbe aus Polypropylen
Menge: 1,000 St

**3.69.200 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 2,000 St

**3.69.210 Rollunterbau, b = RM 600 mm, AH 900 mm, FT**
rollbarer Unterbau als Stauraum zu vorbezeichneter Labortischzeile

Breite: RM 600 mm (je nach Einbauort ca. 550 - 600 mm)
Tiefe: ca. 550 mm
Höhe: ca. 850 mm (Einbau unter Labortisch mit AH 900 mm)
Ausführung:
- rollbar
- 1 Flügeltür
Ausstattung:
- 4 Lenkrollen
- 2 Fachböden, höhenverstellbar
Menge: 1,000 St

#### 3.70 N-EG01-R010 (II14.38) Autoklavenraum/Entsorgung Zeile A

**3.70.10 Medieneinspeisepunkt: Tragkonstruktion mit Verkleidung**
Medienzuführung am Medieneinspeisepunkt zur Laborzeile

Tragkonstruktion mit horizontalen Halteschienen zur Befestigung der vorgesehenen Sanitär- und Elektromedien ab Oberkante Laborzeile bis zur Übergabehöhe der Medien gem. Vorbemerkungen/Plänen, die Breite der Konstruktion beträgt 900 mm, revisionierbare Verkleidung
Menge: 1,000 St

**3.70.20 Medienkanal wandhängend, lfdm**
Medienkanal wandhängend inkl.
- Anschlüssen und Entnahmestellen gem. separater Positionen
- Querverrohrung und Verkabelung aller aufgeführten Medien, sowie der durchlaufenden Medien gem. Grundriss und/oder Ansicht, bzw. weiteren daran anschließenden LV-Positionen
- Durchführen bauseitiger Zuleitungen
- Anbindung an bauseitige Medien (Ver- und Entsorgung) und Medienschacht

Montagehöhe: bis UK 2,2 m über OKFF
Medienausstattung: in separater Position
Menge: 1,200 m

**3.70.30 Medienkanal wandhängend, l = 1.200 mm**
Medienkanal wandhängend inkl.
- Anschlüssen und Entnahmestellen gem. separater Positionen
- Querverrohrung und Verkabelung aller aufgeführten Medien, sowie der durchlaufenden Medien gem. Grundriss und/oder Ansicht, bzw. weiteren daran anschließenden LV-Positionen
- Durchführen bauseitiger Zuleitungen
- Anbindung an bauseitige Medien (Ver- und Entsorgung) und Medienschacht

Montagehöhe: bis UK 2,2 m über OKFF
Länge: 1.200 mm
Medienausstattung: in separater Position
Menge: 1,000 St

**3.70.40 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 1,000 St

**3.70.50 Bestückung Medienzelle/-ampel/-kanal: Elektrokleinverteiler**
Elektrokleinverteiler zur Absicherung der Steckdosen in Medienzelle / -ampel / -kanal, mit 1 x Fi-Schalter, 4-pol., 40 A/30 mA, LSS anteilig in der Bestückung enthalten
Menge: 1,000 St

**3.70.60 Bestückung Medienzelle/-ampel/-kanal: Elektro 230V**
Steckdose Elektro 230V, 3 x 2,5 mm², inkl. Zuleitung ab MEP bzw. ab Elektrokleinverteiler, LSS anteilig
Menge: 4,000 St

**3.70.70 Bestückung Medienzelle/-ampel/-kanal: Elektro 400V, 16A**
Steckdose Elektro 400V, 16A, 5 x 2,5 mm², inkl. Zuleitung ab MEP bzw. ab Elektrokleinverteiler, LSS anteilig
Menge: 3,000 St

**3.70.80 Bestückung Medienzelle/-ampel/-kanal: Entnahmearmatur techn. Gas**
Entnahmearmatur technisches Gas oder Druckluft gem. Plan, bestehend aus Vorabsperrung und Druckregler mit Manometer, sowie Feinregulierung, inkl. Zuleitung ab MEP bzw. Anbindung an das Verteilnetz
Menge: 2,000 St

**3.70.90 Bestückung Medienzelle/-ampel/-kanal: Geräteanschluss Kühlwasser, WCF/WCR**
Kühlwasser 1x WCF und 1x WCR, Geräteanschluss für Kühlschränke etc., inkl. Entnahmeventile und Zuleitung ab MEP bzw. Anbindung an das Verteilnetz
Menge: 2,000 St

**3.70.100 Bestückung Medienzelle/-ampel/-kanal: Geräteanschluss WNC**
WNC Geräteanschluss, inkl. Entnahmeventil und Zuleitung ab MEP bzw. Anbindung an das Verteilnetz
Menge: 2,000 St

**3.70.110 Bestückung Medienzelle/-ampel/-kanal: Geräteanschluss WDC**
WDC Geräteanschluss, inkl. Entnahmeventil und Zuleitung ab MEP bzw. Anbindung an das Verteilnetz
Menge: 2,000 St

**3.70.120 Laborspüle, TK, b/t/h = 1.200 / 900 / 900 mm, Sockelunterbau, FT**
Laborspüle inkl. aller Ver- und Entsorgungsleitungen, sowie Anschluss an Medienverrohrung vorab beschriebener Medienzelle

Abmessungen: b/t = 1.200 / 900 mm
Arbeitshöhe: 900 mm
Maße Spülbecken: b/t/h = 400 / 400 / 250 mm
Tragkonstruktion:
- Sockelunterbauten fest eingebaut
- 2 Flügeltüren, Anschlag nach Zeichnung
Arbeitsplatte Spüle:
- Steinzeug mit umlaufendem Wulstrand und Ablaufrillen
- 1 x Beckenausschnitt
- 2 x Tischbohrungen für Armaturen
Spülbecken: 1 x Becken aus Techn. Keramik, von oben in die Arbeitsplatte eingesetzt
Armaturen:
- Standarmaturen
- 1 x WNC/WNH Armhebel-Mischbatterie, Perlator
- 1 x WDC, Schlauchtülle
Zubehör:
- 1 x Standrohr
- Festanschluss Kondensatableitung unterhalb der Spüle sowie Steigrohr bis OK Möbel mit Trichter
Menge: 1,000 St

**3.70.130 Spüle: Durchlauferhitzer 11 KW, Untertischmontage**
Durchlauferhitzer inkl. Anschlussmaterial und Zuleitung, zum Einbau in vorbezeichnete Spüle (Pos. 3.70.120)

Gerät: Durchlauferhitzer zur Warmwassererzeugung
Ausführung: Untertischgerät, druckfeste Ausführung, Blankdraht-Heizelemente
Leistung: 11 KW
Temperaturbereich: ca. 30°C - 60°C
Leistung: ca. 5  l / min
Regelung: elektronisch geregelt, Temperatur stufenlos einstellbar
Energieeffizienzklasse: A
Stromversorgung: 400V 16A,  inkl. Zuleitung ab MEP bzw. ab Elektrokleinverteiler, LSS anteilig

angeboten wird:

Fabrikat / Typ: '........

................................' vom Bieter einzutragen
Menge: 1,000 St

**3.70.140 Spüle: Seifen- / Desinfektionsmittel- / Papierhandtuchspender, Edelstahl**
Für vorbeschriebene Spüle (Pos. 3.70.120):

1 x Seifenspender 500 ml, Edelstahl
1 x Desinfektionsmittelspender 500 ml, Edelstahl
1 x Spender Hautpflegemittel  500 ml, Edelstahl

angeboten wird:

Fabrikat / Typ: '........

................................' vom Bieter einzutragen

1 x Papierhandtuchspender, 500-800 Blatt, Edelstahl

angeboten wird:

Fabrikat / Typ: '........

................................' vom Bieter einzutragen
Menge: 1,000 St

**3.70.150 Halterung für Seifen- und Desinfektionsmittelspender zur Befestigung an Spritzschutz**
Halterung für Seifen- und Desinfektionsmittelspender

Ausführung:
HPL-Platte (Höhe und Breite bündig mit Seifen- und Desinfektionsmittelspender)
Art der Befestigung:
Die Halterung wird über den Spritzschutz gehängt und mittels Stellschrauben verklemmt
Menge: 1,000 St

**3.70.160 Spüle: Spritzschutz Glastrennwand, t = 700 mm**
Glastrennwand als Spritzschutz zur Abtrennung vorbezeichneter Laborspüle (Pos. 3.70.120) vom danebenliegenden Laborarbeitstisch

Abmessungen: t/h = ca. 700 / ca. 500 mm
Material: Sicherheitsglas 5 mm
Ausführung: Ecken abgerundet
Menge: 1,000 St

**3.70.170 Spüle: Abtropfboard, klein**
Für vorbeschriebene Spüle (Pos. 3.70.120): 1 x Abtropfboard mit ca. 18 Abtropfstäben, mit Abtropfrinne und Ablaufschlauch, Abtropfboard und -stäbe aus Polypropylen
Menge: 1,000 St

#### 3.71 N-EG01-R010 (II14.38) Autoklavenraum/Entsorgung Zeile B

**3.71.10 Medieneinspeisepunkt: Tragkonstruktion mit Verkleidung**
Medienzuführung am Medieneinspeisepunkt zur Laborzeile

Tragkonstruktion mit horizontalen Halteschienen zur Befestigung der vorgesehenen Sanitär- und Elektromedien ab Oberkante Laborzeile bis zur Übergabehöhe der Medien gem. Vorbemerkungen/Plänen, die Breite der Konstruktion beträgt 900 mm, revisionierbare Verkleidung
Menge: 1,000 St

**3.71.20 Medienkanal wandhängend, lfdm**
Medienkanal wandhängend inkl.
- Anschlüssen und Entnahmestellen gem. separater Positionen
- Querverrohrung und Verkabelung aller aufgeführten Medien, sowie der durchlaufenden Medien gem. Grundriss und/oder Ansicht, bzw. weiteren daran anschließenden LV-Positionen
- Durchführen bauseitiger Zuleitungen
- Anbindung an bauseitige Medien (Ver- und Entsorgung) und Medienschacht

Montagehöhe: bis UK 2,2 m über OKFF
Medienausstattung: in separater Position
Menge: 3,300 m

**3.71.30 Medienzelle wandständig, b/h = 600 / 1.800 mm**
Medienzelle wandständig inkl.
- Querverrohrung und Verkabelung aller aufgeführten Medien, sowie der durchlaufenden Medien gem. Grundriss und/oder Ansicht, bzw. weiteren daran anschließenden LV-Positionen
- Durchführen bauseitiger Zuleitungen

Höhe: ca. 1.800 mm
Arbeitshöhe: 900 / 750 mm
Breite: 600 mm
Tiefe: ca. 75 mm
Ausführung: teilverblendet S2
Zubehör: 2 x Glasplatte als Reagenzienablage inkl. Ausleger und Stativhalter
Medienausstattung: in separater Position
Menge: 1,000 St

**3.71.40 Bestückung Medienzelle/-ampel/-kanal: Elektrokleinverteiler**
Elektrokleinverteiler zur Absicherung der Steckdosen in Medienzelle / -ampel / -kanal, mit 1 x Fi-Schalter, 4-pol., 40 A/30 mA, LSS anteilig in der Bestückung enthalten
Menge: 1,000 St

**3.71.50 Bestückung Medienzelle/-ampel/-kanal: Elektro 230V**
Steckdose Elektro 230V, 3 x 2,5 mm², inkl. Zuleitung ab MEP bzw. ab Elektrokleinverteiler, LSS anteilig
Menge: 12,000 St

**3.71.60 Bestückung Medienzelle/-ampel/-kanal: Leerdose EDV**
Leerdose für EDV oder andere bauseitige Einbauteile
Menge: 1,000 St

**3.71.70 Bestückung Medienzelle/-ampel/-kanal: Geräteanschluss WNC**
WNC Geräteanschluss, inkl. Entnahmeventil und Zuleitung ab MEP bzw. Anbindung an das Verteilnetz
Menge: 1,000 St

**3.71.80 Bestückung Medienzelle/-ampel/-kanal: Geräteanschluss WDC**
WDC Geräteanschluss, inkl. Entnahmeventil und Zuleitung ab MEP bzw. Anbindung an das Verteilnetz
Menge: 1,000 St

**3.71.90 Handwaschbecken, b/t/h = 600 / 900 / 900 mm, Sockelunterbau**
Sockelunterbau mit Handwaschbecken

Abmessungen: b/t = 600 / 900 mm
Arbeitshöhe: 900 mm
Tragkonstruktion:
- Sockelunterbauten fest eingebaut
- 1 Flügeltüren, Anschlag nach Zeichnung
Arbeitsplatte:
- mineralorganischer Verbundwerkstoff, ggf. mit Höhenausgleich zu nebenstehender Arbeitsplatte
- 1 x Tischbohrungen für Armaturen
- 1 x Tischbohrung für Augendusche
Spülbecken: 1 x Handwaschbecken rund aus mineralorganischem Verbundwerkstoff, Durchmesser ca. 400 mm, Tiefe ca. 200 mm
Armatur:
- 1 x WNC/WNH Armhebel-Mischbatterie, Perlator
Zubehör:
- 1 x Augendusche untemperiert, einstrahlig inkl. Druckminderer in den Zuleitungen der Armaturen und der Augendusche zur Mengenreduzierung und deren Einregulierung im Rahmen der Inbetriebnahme
- Festanschluss Kondensatableitung unterhalb der Spüle sowie Steigrohr bis OK Möbel mit Trichter
Menge: 1,000 St

**3.71.100 Handwaschbecken: Abfallsammler für Papierhandtücher im Unterbau**
Für vorbeschriebenes Handwaschbecken (Pos. 3.71.90): Abfallsammler im Unterbau zum Sammeln von Papierhandtüchern:
- eine Flügeltür des Unterbaus mit Ausschnitt, oval, als Einwurf für benutzte Papierhandtücher
- 1 x Abfallsammler für benutzte Papierhandtücher, Metallkorb, beschichtet, zum Einstellen in den Unterbau
Menge: 1,000 St

**3.71.110 Handwaschbecken: Durchlauferhitzer 11 KW, Untertischmontage**
Durchlauferhitzer inkl. Anschlussmaterial und Zuleitung, zum Einbau in vorbezeichnetem Handwaschbecken (Pos. 3.71.100)

Gerät: Durchlauferhitzer zur Warmwassererzeugung
Ausführung: Untertischgerät, druckfeste Ausführung, Blankdraht-Heizelemente
Leistung: 11 KW
Temperaturbereich: ca. 30°C - 60°C
Leistung: ca. 5  l / min
Regelung: elektronisch geregelt, Temperatur stufenlos einstellbar
Energieeffizienzklasse: A
Stromversorgung: 400V 16A,  inkl. Zuleitung ab MEP bzw. ab Elektrokleinverteiler, LSS anteilig

angeboten wird:

Fabrikat / Typ: '........

................................' vom Bieter einzutragen
Menge: 1,000 St

**3.71.120 Rolltisch, Melamin, b/t = 900 / 600, AH 900 mm**
Arbeitstisch, rollbar

Konstruktion: Tischgestell H-Fuß, mit Rollen und Bremse
Abmessungen: b/t = 900 / 600 mm
Arbeitshöhe: 900 mm
Arbeitsplatte: Melamin mit PP-Kanten
Ausstattung: unterer Ablageboden, Melamin mit PP-Kanten, fest
Menge: 2,000 St

**3.71.130 Tischplatte: Arbeitsplatte Vollkern, b = 600 mm**
Zur vorbeschriebenen Laborzeile (Pos. 3.71.120): Arbeitsplatte Vollkern

Abmessungen: b = 600 mm
Arbeitsplatte: Vollkern, Vorderkante ballig gefräst
Menge: 2,000 St

#### 3.72 N-EG01-R029 (II14.52) Materiallager Zeile A

**3.72.10 Regal, b/t/h = 900 / 550 / 2.000 mm**
offenes Regal

Breite: 900 mm
Tiefe: ca. 550 mm
Höhe: ca. 2.000 mm
Ausführung: offen
Ausstattung: 4 feste Fachböden, höhenverstellbar, Wandbefestigung / Kippsicherung
Menge: 1,000 St

**3.72.20 Regal, b/t/h = 1.200 / 550 / 2.000 mm**
offenes Regal

Breite: 1.200 mm
Tiefe: ca. 550 mm
Höhe: ca. 2.000 mm
Ausführung: offen
Ausstattung: 4 feste Fachböden, höhenverstellbar, Wandbefestigung / Kippsicherung
Menge: 6,000 St

**3.72.30 Wandanschlussblende Schrank/Abzug, h / b = bis 2.900 / 300 mm**
Wandanschlussblende aus Korpusmaterial d = ca. 20 mm zum seitlichen Anschluss von Schränken oder Abzügen bis zur Wand, inkl. UK

Höhe: bis ca. 2.900 mm
Breite: bis ca. 300 mm
Ausführung: Anpassung vor Ort
Kanten: PP-Dünnkante
Menge: 1,000 St

**3.72.40 Deckelblende Schrank, b/t = 900 / 300 mm**
Deckelblende aus Korpusmaterial d = ca. 20 mm zum horizontalen Verschließen des Hohlraumes hinter Schränken bis zur Wand, inkl.UK

Breite: 900 mm
Tiefe: ca. 300 mm
Ausführung: Anpassung vor Ort
Kanten: PP-Dünnkante
Menge: 1,000 St

#### 3.73 N-EG01-R029 (II14.52) Materiallager Zeile B

**3.73.10 Medieneinspeisepunkt: Tragkonstruktion mit Verkleidung**
Medienzuführung am Medieneinspeisepunkt zur Laborzeile

Tragkonstruktion mit horizontalen Halteschienen zur Befestigung der vorgesehenen Elektromedien ab Oberkante Laborzeile bis zur Übergabehöhe der Medien gem. Vorbemerkungen/Plänen, die Breite der Konstruktion beträgt 300 mm, revisionierbare Verkleidung
Menge: 1,000 St

**3.73.20 Elektrokanal aus Aluminium, pulverbeschichtet, 1-zügig**
Elektrokanal aus Aluminium, pulverbeschichtet, Farbe weiß, 1-zügig, mit Trennsteg

Höhe: ca. 170 mm
Montagehöhe: bis UK 2,2 m über OKFF
Ausführung: mit Trennsteg
Bestückung: gem. gesonderten Positionen
Absicherung: gem. gesonderter Position, sonst bauseits abgesichert
Abdeckung: an die Bestückung anzupassen
Menge: 3,300 m

**3.73.30 Bestückung Elektrokanal: Elektrokleinverteiler**
Elektrokleinverteiler zur Absicherung der Steckdosen im Elektrokanal, mit 1 x Fi-Schalter, 4-pol., 40 A/30 mA, LSS anteilig in der Bestückung enthalten
Menge: 1,000 St

**3.73.40 Bestückung Elektrokanal: Elektro 230V**
Steckdose Elektro 230V, 3 x 2,5 mm², inkl. Zuleitung ab MEP bzw. ab Elektrokleinverteiler, LSS anteilig
Menge: 8,000 St

**3.73.50 Bestückung Elektrokanal: Leerdose EDV**
Leerdose für EDV oder andere bauseitige Einbauteile
Menge: 2,000 St

**3.73.60 Bestückung Elektrokanal: Elektro 230V NE**
Steckdose Elektro 230V, Farbe nach Abstimmung mit Nutzer
Menge: 2,000 St

**3.73.70 Regal, b/t/h = 600 / 550 / 2.000 mm**
offenes Regal

Breite: 600 mm
Tiefe: ca. 550 mm
Höhe: ca. 2.000 mm
Ausführung: offen
Ausstattung: 4 Fachböden, höhenverstellbar, Wandbefestigung / Kippsicherung
Menge: 1,000 St

**3.73.80 Regal, b/t/h = 900 / 550 / 2.000 mm**
offenes Regal

Breite: 900 mm
Tiefe: ca. 550 mm
Höhe: ca. 2.000 mm
Ausführung: offen
Ausstattung: 4 feste Fachböden, höhenverstellbar, Wandbefestigung / Kippsicherung
Menge: 1,000 St

**3.73.90 Regal, b/t/h = 1.200 / 550 / 2.000 mm**
offenes Regal

Breite: 1.200 mm
Tiefe: ca. 550 mm
Höhe: ca. 2.000 mm
Ausführung: offen
Ausstattung: 4 feste Fachböden, höhenverstellbar, Wandbefestigung / Kippsicherung
Menge: 2,000 St

**3.73.100 Wandanschlussblende Schrank/Abzug, h / b = bis 2.900 / 300 mm**
Wandanschlussblende aus Korpusmaterial d = ca. 20 mm zum seitlichen Anschluss von Schränken oder Abzügen bis zur Wand, inkl. UK

Höhe: bis ca. 2.900 mm
Breite: bis ca. 300 mm
Ausführung: Anpassung vor Ort
Kanten: PP-Dünnkante
Menge: 2,000 St

**3.73.110 Deckelblende Schrank, b/t = 900 / 300 mm**
Deckelblende aus Korpusmaterial d = ca. 20 mm zum horizontalen Verschließen des Hohlraumes hinter Schränken bis zur Wand, inkl.UK

Breite: 900 mm
Tiefe: ca. 300 mm
Ausführung: Anpassung vor Ort
Kanten: PP-Dünnkante
Menge: 2,000 St

#### 3.74 N-EG01-R032 (II14.35) Labor Geräteraum Proben I Zeile A

**3.74.10 Medieneinspeisepunkt: Tragkonstruktion mit Verkleidung**
Medienzuführung am Medieneinspeisepunkt zur Laborzeile

Tragkonstruktion mit horizontalen Halteschienen zur Befestigung der vorgesehenen Sanitär- und Elektromedien ab Oberkante Laborzeile bis zur Übergabehöhe der Medien gem. Vorbemerkungen/Plänen, die Breite der Konstruktion beträgt 900 mm, revisionierbare Verkleidung
Menge: 1,000 St

**3.74.20 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 1,000 St

**3.74.30 Bestückung Medienzelle/-ampel/-kanal: Elektrokleinverteiler**
Elektrokleinverteiler zur Absicherung der Steckdosen in Medienzelle / -ampel / -kanal, mit 1 x Fi-Schalter, 4-pol., 40 A/30 mA, LSS anteilig in der Bestückung enthalten
Menge: 1,000 St

**3.74.40 Elektrokanal aus Aluminium, pulverbeschichtet, 1-zügig**
Elektrokanal aus Aluminium, pulverbeschichtet, Farbe weiß, 1-zügig, mit Trennsteg

Höhe: ca. 170 mm
Montagehöhe: bis UK 2,2 m über OKFF
Ausführung: mit Trennsteg
Bestückung: gem. gesonderten Positionen
Absicherung: gem. gesonderter Position, sonst bauseits abgesichert
Abdeckung: an die Bestückung anzupassen
Menge: 1,000 m

**3.74.50 Elektrokanal aus Aluminium, pulverbeschichtet, 1-zügig, als Steigekanal**
Elektrokanal aus Aluminium, pulverbeschichtet, Farbe weiß, 1-zügig, mit Trennsteg, als Steigekanal ab ca. 1 m über OKFF bzw. ab OK des horizontalen Elektrokanals bis zum MEP
Höhe: ca. 170 mm
Ausführung:
- mit Trennsteg
- Enddeckel mit Kabeleinführung oben
- Enddeckel bzw. Übergang zum horizontalen Elektrokanal unten
Montagehöhe: bis 3 m über OKFF
Menge: 1,000 St

**3.74.60 Bestückung Elektrokanal: Elektro 230V**
Steckdose Elektro 230V, 3 x 2,5 mm², inkl. Zuleitung ab MEP bzw. ab Elektrokleinverteiler, LSS anteilig
Menge: 10,000 St

**3.74.70 Bestückung Elektrokanal: Leerdose EDV**
Leerdose für EDV oder andere bauseitige Einbauteile
Menge: 2,000 St

**3.74.80 Bestückung Elektrokanal: Elektro 230V NE**
Steckdose Elektro 230V, Farbe nach Abstimmung mit Nutzer
Menge: 1,000 St

**3.74.90 Laborspüle, TK, b/t/h = 1.200 / 900 / 900 mm, Sockelunterbau, FT**
Laborspüle inkl. aller Ver- und Entsorgungsleitungen, sowie Anschluss an Medienverrohrung vorab beschriebener Medienzelle

Abmessungen: b/t = 1.200 / 900 mm
Arbeitshöhe: 900 mm
Maße Spülbecken: b/t/h = 400 / 400 / 250 mm
Tragkonstruktion:
- Sockelunterbauten fest eingebaut
- 2 Flügeltüren, Anschlag nach Zeichnung
Arbeitsplatte Spüle:
- Steinzeug mit umlaufendem Wulstrand und Ablaufrillen
- 1 x Beckenausschnitt
- 2 x Tischbohrungen für Armaturen
- 1 x Tischbohrungen für Augendusche
Spülbecken: 1 x Becken aus Techn. Keramik, von oben in die Arbeitsplatte eingesetzt
Armaturen:
- Standarmaturen
- 1 x WNC/WNH Armhebel-Mischbatterie, Perlator
- 1 x WDC, Schlauchtülle
Zubehör:
- 1 x Standrohr
- 1 x Augendusche untemperiert, einstrahlig, inkl. Druckminderer in den Zuleitung der Augendusche zur Mengenreduzierung und deren Einregulierung im Rahmen der Inbetriebnahme
- Festanschluss Kondensatableitung unterhalb der Spüle sowie Steigrohr bis OK Möbel mit Trichter
Menge: 1,000 St

**3.74.100 Spüle: Durchlauferhitzer 11 KW, Untertischmontage**
Durchlauferhitzer inkl. Anschlussmaterial und Zuleitung, zum Einbau in vorbezeichnete Spüle (Pos. 3.74.90)

Gerät: Durchlauferhitzer zur Warmwassererzeugung
Ausführung: Untertischgerät, druckfeste Ausführung, Blankdraht-Heizelemente
Leistung: 11 KW
Temperaturbereich: ca. 30°C - 60°C
Leistung: ca. 5  l / min
Regelung: elektronisch geregelt, Temperatur stufenlos einstellbar
Energieeffizienzklasse: A
Stromversorgung: 400V 16A,  inkl. Zuleitung ab MEP bzw. ab Elektrokleinverteiler, LSS anteilig

angeboten wird:

Fabrikat / Typ: '........

................................' vom Bieter einzutragen
Menge: 1,000 St

**3.74.110 Spüle: Seifen- / Desinfektionsmittel- / Papierhandtuchspender, Edelstahl**
Für vorbeschriebene Spüle (Pos. 3.74.90):

1 x Seifenspender 500 ml, Edelstahl
1 x Desinfektionsmittelspender 500 ml, Edelstahl
1 x Spender Hautpflegemittel  500 ml, Edelstahl

angeboten wird:

Fabrikat / Typ: '........

................................' vom Bieter einzutragen

1 x Papierhandtuchspender, 500-800 Blatt, Edelstahl

angeboten wird:

Fabrikat / Typ: '........

................................' vom Bieter einzutragen
Menge: 1,000 St

**3.74.120 Halterung für Seifen- und Desinfektionsmittelspender zur Befestigung an Spritzschutz**
Halterung für Seifen- und Desinfektionsmittelspender

Ausführung:
HPL-Platte (Höhe und Breite bündig mit Seifen- und Desinfektionsmittelspender)
Art der Befestigung:
Die Halterung wird über den Spritzschutz gehängt und mittels Stellschrauben verklemmt
Menge: 1,000 St

**3.74.130 Spüle: Spritzschutz Glastrennwand, t = 700 mm**
Glastrennwand als Spritzschutz zur Abtrennung vorbezeichneter Laborspüle (Pos. 3.74.90) vom danebenliegenden Laborarbeitstisch

Abmessungen: t/h = ca. 700 / ca. 500 mm
Material: Sicherheitsglas 5 mm
Ausführung: Ecken abgerundet
Menge: 1,000 St

**3.74.140 Spüle: Abfallsammler für Papierhandtücher im Spülenunterbau**
Für vorbeschriebene Spüle (Pos. 3.74.130): Abfallsammler im Spülenunterbau zum Sammeln von Papierhandtüchern:
- eine Flügeltür des Spülenunterbau mit Ausschnitt, oval, als Einwurf für benutzte Papierhandtücher
- 1 x Abfallsammler für benutzte Papierhandtücher, Metallkorb, beschichtet, zum Einstellen in den Spülenunterbau
Menge: 1,000 St

**3.74.150 Spüle: Abtropfboard, klein**
Für vorbeschriebene Spüle (Pos. 3.74.90): 1 x Abtropfboard mit ca. 18 Abtropfstäben, mit Abtropfrinne und Ablaufschlauch, Abtropfboard und -stäbe aus Polypropylen
Menge: 1,000 St

#### 3.75 N-EG01-R032 (II14.35) Labor Geräteraum Proben I Zeile B

**3.75.10 Medieneinspeisepunkt: Tragkonstruktion mit Verkleidung**
Medienzuführung am Medieneinspeisepunkt zur Laborzeile

Tragkonstruktion mit horizontalen Halteschienen zur Befestigung der vorgesehenen Elektromedien ab Oberkante Laborzeile bis zur Übergabehöhe der Medien gem. Vorbemerkungen/Plänen, die Breite der Konstruktion beträgt 300 mm, revisionierbare Verkleidung
Menge: 1,000 St

**3.75.20 Elektrokanal aus Aluminium, pulverbeschichtet, 1-zügig**
Elektrokanal aus Aluminium, pulverbeschichtet, Farbe weiß, 1-zügig, mit Trennsteg

Höhe: ca. 170 mm
Montagehöhe: bis UK 2,2 m über OKFF
Ausführung: mit Trennsteg
Bestückung: gem. gesonderten Positionen
Absicherung: gem. gesonderter Position, sonst bauseits abgesichert
Abdeckung: an die Bestückung anzupassen
Menge: 4,200 m

**3.75.30 Bestückung Elektrokanal: Elektrokleinverteiler**
Elektrokleinverteiler zur Absicherung der Steckdosen im Elektrokanal, mit 1 x Fi-Schalter, 4-pol., 40 A/30 mA, LSS anteilig in der Bestückung enthalten
Menge: 1,000 St

**3.75.40 Bestückung Elektrokanal: Elektro 230V**
Steckdose Elektro 230V, 3 x 2,5 mm², inkl. Zuleitung ab MEP bzw. ab Elektrokleinverteiler, LSS anteilig
Menge: 14,000 St

**3.75.50 Bestückung Elektrokanal: Leerdose EDV**
Leerdose für EDV oder andere bauseitige Einbauteile
Menge: 2,000 St

**3.75.60 Bestückung Elektrokanal: Elektro 230V NE**
Steckdose Elektro 230V, Farbe nach Abstimmung mit Nutzer
Menge: 2,000 St

#### 3.76 N-EG01-R026 (II14.34) Kühlzelle Proben Zeile A

**3.76.10 Laborarbeitstisch, Melamin, t = 900, AH 900 mm, Laborzeile lfdm**
Laborarbeitstisch inkl. Tragkonstruktion, Anordnung und Aufteilung gem. Plan

Tiefe: t = 900 mm als Systemtiefe
t = 900 mm bei Ausführung ohne rückseitige Medienzelle, vor Medienzellen Gesamttiefe inkl. Zelle t = 900 mm mit Tischplatte jedoch min. t = 800 mm
Arbeitshöhe: 900 mm
Tragkonstruktion: C bzw. H-Fuß-Gestell(e) aus Stahlrohr gem. Plan bzw. technischer Erfordernis
Arbeitsplatte: Melamin mit PP-Kante, Aufteilung in Abstimmung mit AG
Ausstattung: Tiefenanschlag für Rollcontainer
Menge: 2,300 m

**3.76.20 Tischplatte: Arbeitsplatte Edelstahl/Wulst, lfdm**
Zur vorbeschriebenen Laborzeile (Pos. 3.76.10): Arbeitsplatte Edelstahl
Arbeitsplatte: Tischplatte mit Edelstahloberfläche auf Trägerplatte, mit Wulstrand, am Übergang zu angrenzenden Edelstahl-Arbeitsplatten ohne Wulstrand
Menge: 2,300 m

**3.76.30 Metallregalanlage, Edelstahl, t/h = 600 / 2.000 mm, lfdm**
Metallregalanlage als Fachbodenregal als Stecksystem, bestehend aus Grundregal und Anbauregal(en), Tiefe 600 mm, Profile und Böden Edelstahl V2A, Traglast je Boden min. 100 kg, Böden im Abstand von 25 mm schraublos höhenverstellbar, 5 Böden je Feld, bei Wandaufstellung mit Wandbefestigung / Kippsicherung, Aussteifung über Diagonalstreben oder Traversen

angeboten wird:

Fabrikat / Typ: '........

................................' vom Bieter einzutragen
Menge: 1,200 m

**3.76.40 Metallregalanlage: Anschluss an PA**
Für vorbeschriebenen Metallregalanlage (Pos. 3.76.30): Anschluss an Potentialausgleich / Erdung, inkl. Zuleitung ab MEP, Verbindung der einzelnen Regalelemente untereinander über Kabelbrücken oder Überleitungen, Verlegung von Zuleitungen und Überleitungen außerhalb der Metrallregalanlage im Hüllrohr aufputz, Ausführung entsprechend ATEX Vorgaben für die Anforderungen des jeweiligen Aufstellbereichs.
Menge: 1,000 St

#### 3.77 N-EG01-R026 (II14.34) Kühlzelle Proben Zeile B

**3.77.10 Metallregalanlage, Edelstahl, t/h = 600 / 2.000 mm, lfdm**
Metallregalanlage als Fachbodenregal als Stecksystem, bestehend aus Grundregal und Anbauregal(en), Tiefe 600 mm, Profile und Böden Edelstahl V2A, Traglast je Boden min. 100 kg, Böden im Abstand von 25 mm schraublos höhenverstellbar, 5 Böden je Feld, bei Wandaufstellung mit Wandbefestigung / Kippsicherung, Aussteifung über Diagonalstreben oder Traversen

angeboten wird:

Fabrikat / Typ: '........

................................' vom Bieter einzutragen
Menge: 3,500 m

#### 3.78 N-EG01-R033 (II14.36) Labor Brutraum 1 Zeile A

**3.78.10 Medieneinspeisepunkt: Tragkonstruktion mit Verkleidung**
Medienzuführung am Medieneinspeisepunkt zur Laborzeile

Tragkonstruktion mit horizontalen Halteschienen zur Befestigung der vorgesehenen Sanitär- und Elektromedien ab Oberkante Laborzeile bis zur Übergabehöhe der Medien gem. Vorbemerkungen/Plänen, die Breite der Konstruktion beträgt 500 mm, revisionierbare Verkleidung
Menge: 1,000 St

**3.78.20 Medienkanal wandhängend, lfdm**
Medienkanal wandhängend inkl.
- Anschlüssen und Entnahmestellen gem. separater Positionen
- Querverrohrung und Verkabelung aller aufgeführten Medien, sowie der durchlaufenden Medien gem. Grundriss und/oder Ansicht, bzw. weiteren daran anschließenden LV-Positionen
- Durchführen bauseitiger Zuleitungen
- Anbindung an bauseitige Medien (Ver- und Entsorgung) und Medienschacht

Montagehöhe: bis UK 2,2 m über OKFF
Medienausstattung: in separater Position
Menge: 3,000 m

**3.78.30 Bestückung Medienzelle/-ampel/-kanal: Elektrokleinverteiler**
Elektrokleinverteiler zur Absicherung der Steckdosen in Medienzelle / -ampel / -kanal, mit 1 x Fi-Schalter, 4-pol., 40 A/30 mA, LSS anteilig in der Bestückung enthalten
Menge: 1,000 St

**3.78.40 Bestückung Medienzelle/-ampel/-kanal: Elektro 230V**
Steckdose Elektro 230V, 3 x 2,5 mm², inkl. Zuleitung ab MEP bzw. ab Elektrokleinverteiler, LSS anteilig
Menge: 10,000 St

**3.78.50 Bestückung Medienzelle/-ampel/-kanal: Elektro 230V NE**
Steckdose Elektro 230V, Farbe nach Abstimmung mit Nutzer
Menge: 1,000 St

**3.78.60 Bestückung Medienzelle/-ampel/-kanal: Leerdose EDV**
Leerdose für EDV oder andere bauseitige Einbauteile
Menge: 2,000 St

**3.78.70 Bestückung Medienzelle/-ampel/-kanal: Entnahmearmatur Reinstgas**
Entnahmearmatur Reinstgas gem. Plan, Reinheit bis 5.5, bestehend aus Vorabsperrung und Druckregler mit Manometer, sowie Feinregulierung, inkl. Zuleitung ab MEP bzw. Anbindung an das Verteilnetz
Menge: 12,000 St

#### 3.79 N-EG01-R033 (II14.36) Labor Brutraum 1 Zeile B

**3.79.10 Medieneinspeisepunkt: Tragkonstruktion mit Verkleidung**
Medienzuführung am Medieneinspeisepunkt zur Laborzeile

Tragkonstruktion mit horizontalen Halteschienen zur Befestigung der vorgesehenen Sanitär- und Elektromedien ab Oberkante Laborzeile bis zur Übergabehöhe der Medien gem. Vorbemerkungen/Plänen, die Breite der Konstruktion beträgt 500 mm, revisionierbare Verkleidung
Menge: 1,000 St

**3.79.20 Medienkanal wandhängend, lfdm**
Medienkanal wandhängend inkl.
- Anschlüssen und Entnahmestellen gem. separater Positionen
- Querverrohrung und Verkabelung aller aufgeführten Medien, sowie der durchlaufenden Medien gem. Grundriss und/oder Ansicht, bzw. weiteren daran anschließenden LV-Positionen
- Durchführen bauseitiger Zuleitungen
- Anbindung an bauseitige Medien (Ver- und Entsorgung) und Medienschacht

Montagehöhe: bis UK 2,2 m über OKFF
Medienausstattung: in separater Position
Menge: 3,000 m

**3.79.30 Bestückung Medienzelle/-ampel/-kanal: Elektrokleinverteiler**
Elektrokleinverteiler zur Absicherung der Steckdosen in Medienzelle / -ampel / -kanal, mit 1 x Fi-Schalter, 4-pol., 40 A/30 mA, LSS anteilig in der Bestückung enthalten
Menge: 1,000 St

**3.79.40 Bestückung Medienzelle/-ampel/-kanal: Elektro 230V**
Steckdose Elektro 230V, 3 x 2,5 mm², inkl. Zuleitung ab MEP bzw. ab Elektrokleinverteiler, LSS anteilig
Menge: 10,000 St

**3.79.50 Bestückung Medienzelle/-ampel/-kanal: Elektro 230V NE**
Steckdose Elektro 230V, Farbe nach Abstimmung mit Nutzer
Menge: 1,000 St

**3.79.60 Bestückung Medienzelle/-ampel/-kanal: Leerdose EDV**
Leerdose für EDV oder andere bauseitige Einbauteile
Menge: 2,000 St

**3.79.70 Bestückung Medienzelle/-ampel/-kanal: Entnahmearmatur Reinstgas**
Entnahmearmatur Reinstgas gem. Plan, Reinheit bis 5.5, bestehend aus Vorabsperrung und Druckregler mit Manometer, sowie Feinregulierung, inkl. Zuleitung ab MEP bzw. Anbindung an das Verteilnetz
Menge: 12,000 St

#### 3.80 N-EG01-R025 (II14.50) Labor Zellkultur A Zeile A

**3.80.10 Medieneinspeisepunkt: Tragkonstruktion mit Verkleidung**
Medienzuführung am Medieneinspeisepunkt zur Laborzeile

Tragkonstruktion mit horizontalen Halteschienen zur Befestigung der vorgesehenen Sanitär- und Elektromedien ab Oberkante Laborzeile bis zur Übergabehöhe der Medien gem. Vorbemerkungen/Plänen, die Breite der Konstruktion beträgt 500 mm, revisionierbare Verkleidung
Menge: 1,000 St

**3.80.20 Medienkanal wandhängend, lfdm**
Medienkanal wandhängend inkl.
- Anschlüssen und Entnahmestellen gem. separater Positionen
- Querverrohrung und Verkabelung aller aufgeführten Medien, sowie der durchlaufenden Medien gem. Grundriss und/oder Ansicht, bzw. weiteren daran anschließenden LV-Positionen
- Durchführen bauseitiger Zuleitungen
- Anbindung an bauseitige Medien (Ver- und Entsorgung) und Medienschacht

Montagehöhe: bis UK 2,2 m über OKFF
Medienausstattung: in separater Position
Menge: 4,800 m

**3.80.30 Bestückung Medienzelle/-ampel/-kanal: Elektrokleinverteiler**
Elektrokleinverteiler zur Absicherung der Steckdosen in Medienzelle / -ampel / -kanal, mit 1 x Fi-Schalter, 4-pol., 40 A/30 mA, LSS anteilig in der Bestückung enthalten
Menge: 1,000 St

**3.80.40 Bestückung Medienzelle/-ampel/-kanal: Elektro 230V**
Steckdose Elektro 230V, 3 x 2,5 mm², inkl. Zuleitung ab MEP bzw. ab Elektrokleinverteiler, LSS anteilig
Menge: 16,000 St

**3.80.50 Bestückung Medienzelle/-ampel/-kanal: Elektro 230V NE**
Steckdose Elektro 230V, Farbe nach Abstimmung mit Nutzer
Menge: 1,000 St

**3.80.60 Bestückung Medienzelle/-ampel/-kanal: Leerdose EDV**
Leerdose für EDV oder andere bauseitige Einbauteile
Menge: 2,000 St

**3.80.70 Bestückung Medienzelle/-ampel/-kanal: Entnahmearmatur Reinstgas**
Entnahmearmatur Reinstgas gem. Plan, Reinheit bis 5.5, bestehend aus Vorabsperrung und Druckregler mit Manometer, sowie Feinregulierung, inkl. Zuleitung ab MEP bzw. Anbindung an das Verteilnetz
Menge: 4,000 St

**3.80.80 Laborarbeitstisch, Melamin, b/t = 1.200 / 900, AH 750 mm**
Laborarbeitstisch inkl. Tragkonstruktion

Abmessungen:
- b = 1.200 mm
- t = 900 mm als Systemtiefe
t = 900 mm bei Ausführung ohne rückseitige Medienzelle, vor Medienzellen Gesamttiefe inkl. Zelle t = 900 mm mit Tischplatte jedoch min. t = 800 mm
- Arbeitshöhe: 750 mm
Tragkonstruktion: C bzw. H-Fuß-Gestell aus Stahlrohr gem. Plan
Arbeitsplatte: Melamin mit PP-Kante
Ausstattung: Tiefenanschlag für Rollcontainer
Menge: 1,000 St

**3.80.90 Rollunterbau, b = RM 600 mm, AH 750 mm, 3 SK**
rollbarer Unterbau als Stauraum zu vorbezeichneter Labortischzeile

Breite: RM 600 mm (je nach Einbauort ca. 550 - 600 mm)
Tiefe: ca. 550 mm
Höhe: ca. 600 mm (Einbau unter Labortisch mit AH 750 mm)
Ausführung:
- rollbar
- 3 Schubkästen
Ausstattung:
- 4 Lenkrollen
Menge: 1,000 St

#### 3.81 N-EG01-R025 (II14.50) Labor Zellkultur A Zeile B

**3.81.10 Medieneinspeisepunkt: Tragkonstruktion mit Verkleidung**
Medienzuführung am Medieneinspeisepunkt zur Laborzeile

Tragkonstruktion mit horizontalen Halteschienen zur Befestigung der vorgesehenen Sanitär- und Elektromedien ab Oberkante Laborzeile bis zur Übergabehöhe der Medien gem. Vorbemerkungen/Plänen, die Breite der Konstruktion beträgt 900 mm, revisionierbare Verkleidung
Menge: 1,000 St

**3.81.20 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 2,000 St

**3.81.30 Bestückung Medienzelle/-ampel/-kanal: Elektrokleinverteiler**
Elektrokleinverteiler zur Absicherung der Steckdosen in Medienzelle / -ampel / -kanal, mit 1 x Fi-Schalter, 4-pol., 40 A/30 mA, LSS anteilig in der Bestückung enthalten
Menge: 1,000 St

**3.81.40 Bestückung Medienzelle/-ampel/-kanal: Elektro 230V**
Steckdose Elektro 230V, 3 x 2,5 mm², inkl. Zuleitung ab MEP bzw. ab Elektrokleinverteiler, LSS anteilig
Menge: 4,000 St

**3.81.50 Bestückung Medienzelle/-ampel/-kanal: Leerdose EDV**
Leerdose für EDV oder andere bauseitige Einbauteile
Menge: 1,000 St

**3.81.60 Bestückung Medienzelle/-ampel/-kanal: Elektro 230V NE Untertisch**
Steckdose Elektro 230V, Farbe nach Abstimmung mit Nutzer,
Positionierung Untertisch, inkl. Unterkonstruktion
Menge: 1,000 St

**3.81.70 Handwaschbecken, b/t/h = 600 / 900 / 900 mm, Sockelunterbau**
Sockelunterbau mit Handwaschbecken

Abmessungen: b/t = 600 / 900 mm
Arbeitshöhe: 900 mm
Tragkonstruktion:
- Sockelunterbauten fest eingebaut
- 1 Flügeltüren, Anschlag nach Zeichnung
Arbeitsplatte:
- mineralorganischer Verbundwerkstoff, ggf. mit Höhenausgleich zu nebenstehender Arbeitsplatte
- 1 x Tischbohrungen für Armaturen
- 1 x Tischbohrung für Augendusche
Spülbecken: 1 x Handwaschbecken rund aus mineralorganischem Verbundwerkstoff, Durchmesser ca. 400 mm, Tiefe ca. 200 mm
Armatur:
- 1 x WNC/WNH Armhebel-Mischbatterie, Perlator
Zubehör:
- 1 x Augendusche untemperiert, einstrahlig inkl. Druckminderer in den Zuleitungen der Armaturen und der Augendusche zur Mengenreduzierung und deren Einregulierung im Rahmen der Inbetriebnahme
- Festanschluss Kondensatableitung unterhalb der Spüle sowie Steigrohr bis OK Möbel mit Trichter
Menge: 1,000 St

**3.81.80 Handwaschbecken: Abfallsammler für Papierhandtücher im Unterbau**
Für vorbeschriebenes Handwaschbecken (Pos. 3.81.70): Abfallsammler im Unterbau zum Sammeln von Papierhandtüchern:
- eine Flügeltür des Unterbaus mit Ausschnitt, oval, als Einwurf für benutzte Papierhandtücher
- 1 x Abfallsammler für benutzte Papierhandtücher, Metallkorb, beschichtet, zum Einstellen in den Unterbau
Menge: 1,000 St

**3.81.90 Laborspüle, TK, b/t/h = 600 / 900 / 900 mm, Sockelunterbau, FT**
Laborspüle inkl. aller Ver- und Entsorgungsleitungen, sowie Anschluss an Medienverrohrung vorab beschriebener Medienzelle

Abmessungen: b/t = 600 / 900 mm
Arbeitshöhe: 900 mm
Maße Spülbecken: b/t/h = 400 / 400 / 250 mm
Tragkonstruktion:
- Sockelunterbauten fest eingebaut
- 1 x Flügeltür, Anschlag nach Zeichnung
Arbeitsplatte Spüle:
- Steinzeug mit umlaufendem Wulstrand und Ablaufrillen
- 1 x Beckenausschnitt
- 2 x Tischbohrungen für Armaturen
Spülbecken: 1 x Becken aus Techn. Keramik, von oben in die Arbeitsplatte eingesetzt
Armaturen:
- Standarmaturen
- 1 x WNC/WNH Armhebel-Mischbatterie, Perlator
- 1 x WDC, Schlauchtülle
Zubehör:
- 1 x Standrohr
- Festanschluss Kondensatableitung unterhalb der Spüle sowie Steigrohr bis OK Möbel mit Trichter
Menge: 1,000 St

**3.81.100 Spüle: Durchlauferhitzer 11 KW, Untertischmontage**
Durchlauferhitzer inkl. Anschlussmaterial und Zuleitung, zum Einbau in vorbezeichnete Spüle (Pos. 3.81.100)

Gerät: Durchlauferhitzer zur Warmwassererzeugung
Ausführung: Untertischgerät, druckfeste Ausführung, Blankdraht-Heizelemente
Leistung: 11 KW
Temperaturbereich: ca. 30°C - 60°C
Leistung: ca. 5  l / min
Regelung: elektronisch geregelt, Temperatur stufenlos einstellbar
Energieeffizienzklasse: A
Stromversorgung: 400V 16A,  inkl. Zuleitung ab MEP bzw. ab Elektrokleinverteiler, LSS anteilig

angeboten wird:

Fabrikat / Typ: '........

................................' vom Bieter einzutragen
Menge: 1,000 St

**3.81.110 Spüle: Seifen- / Desinfektionsmittel- / Papierhandtuchspender, Edelstahl**
Für vorbeschriebene Spüle (Pos. 3.81.100):

1 x Seifenspender 500 ml, Edelstahl
1 x Desinfektionsmittelspender 500 ml, Edelstahl
1 x Spender Hautpflegemittel  500 ml, Edelstahl

angeboten wird:

Fabrikat / Typ: '........

................................' vom Bieter einzutragen

1 x Papierhandtuchspender, 500-800 Blatt, Edelstahl

angeboten wird:

Fabrikat / Typ: '........

................................' vom Bieter einzutragen
Menge: 1,000 St

**3.81.120 Halterung für Seifen- und Desinfektionsmittelspender zur Befestigung an Spritzschutz**
Halterung für Seifen- und Desinfektionsmittelspender

Ausführung:
HPL-Platte (Höhe und Breite bündig mit Seifen- und Desinfektionsmittelspender)
Art der Befestigung:
Die Halterung wird über den Spritzschutz gehängt und mittels Stellschrauben verklemmt
Menge: 1,000 St

**3.81.130 Spüle: Spritzschutz Glastrennwand, t = 700 mm**
Glastrennwand als Spritzschutz zur Abtrennung vorbezeichneter Laborspüle (Pos. 3.81.100) vom danebenliegenden Laborarbeitstisch

Abmessungen: t/h = ca. 700 / ca. 500 mm
Material: Sicherheitsglas 5 mm
Ausführung: Ecken abgerundet
Menge: 1,000 St

**3.81.140 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 1,000 St

**3.81.150 Oberschrank, b/t = 1.200 / 350 mm, FT**
Hängeschrank, geschlossen, Montage an Wänden oder Medienzellen

Abmessungen: b/t/h= 1.200 / 350 / 720 mm
Ausführung: 2 Flügeltüren, Mittelwand
Ausstattung: 2x1 Fachboden, höhenverstellbar
bei Montage an Medienzellen inkl. Ständerverlängerungen und Traversen als Unterkonstruktion
Menge: 1,000 St

**3.81.160 Rollunterbau, b = RM 600 mm, AH 750 mm, 3 SK**
rollbarer Unterbau als Stauraum zu vorbezeichneter Labortischzeile

Breite: RM 600 mm (je nach Einbauort ca. 550 - 600 mm)
Tiefe: ca. 550 mm
Höhe: ca. 600 mm (Einbau unter Labortisch mit AH 750 mm)
Ausführung:
- rollbar
- 3 Schubkästen
Ausstattung:
- 4 Lenkrollen
Menge: 1,000 St

**3.81.170 Elektrokanal aus Aluminium, pulverbeschichtet, 1-zügig**
Elektrokanal aus Aluminium, pulverbeschichtet, Farbe weiß, 1-zügig, mit Trennsteg

Höhe: ca. 170 mm
Montagehöhe: bis UK 2,2 m über OKFF
Ausführung: mit Trennsteg
Bestückung: gem. gesonderten Positionen
Absicherung: gem. gesonderter Position, sonst bauseits abgesichert
Abdeckung: an die Bestückung anzupassen
Menge: 2,400 m

**3.81.180 Elektrokanal aus Aluminium, pulverbeschichtet, 1-zügig, als Steigekanal**
Elektrokanal aus Aluminium, pulverbeschichtet, Farbe weiß, 1-zügig, mit Trennsteg, als Steigekanal ab ca. 1 m über OKFF bzw. ab OK des horizontalen Elektrokanals bis zum MEP
Höhe: ca. 170 mm
Ausführung:
- mit Trennsteg
- Enddeckel mit Kabeleinführung oben
- Enddeckel bzw. Übergang zum horizontalen Elektrokanal unten
Montagehöhe: bis 3 m über OKFF
Menge: 1,000 St

**3.81.190 Bestückung Elektrokanal: Elektro 230V**
Steckdose Elektro 230V, 3 x 2,5 mm², inkl. Zuleitung ab MEP bzw. ab Elektrokleinverteiler, LSS anteilig
Menge: 8,000 St

#### 3.82 N-EG01-R034 (II14.47B) Mastermix Zeile A

**3.82.10 Medieneinspeisepunkt: Tragkonstruktion mit Verkleidung**
Medienzuführung am Medieneinspeisepunkt zur Laborzeile

Tragkonstruktion mit horizontalen Halteschienen zur Befestigung der vorgesehenen Sanitär- und Elektromedien ab Oberkante Laborzeile bis zur Übergabehöhe der Medien gem. Vorbemerkungen/Plänen, die Breite der Konstruktion beträgt 900 mm, revisionierbare Verkleidung
Menge: 1,000 St

**3.82.20 Medienzelle wandständig, b/h = 600 / 1.800 mm**
Medienzelle wandständig inkl.
- Querverrohrung und Verkabelung aller aufgeführten Medien, sowie der durchlaufenden Medien gem. Grundriss und/oder Ansicht, bzw. weiteren daran anschließenden LV-Positionen
- Durchführen bauseitiger Zuleitungen

Höhe: ca. 1.800 mm
Arbeitshöhe: 900 / 750 mm
Breite: 600 mm
Tiefe: ca. 75 mm
Ausführung: teilverblendet S2
Zubehör: 2 x Glasplatte als Reagenzienablage inkl. Ausleger und Stativhalter
Medienausstattung: in separater Position
Menge: 1,000 St

**3.82.30 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 2,000 St

**3.82.40 Bestückung Medienzelle/-ampel/-kanal: Elektrokleinverteiler**
Elektrokleinverteiler zur Absicherung der Steckdosen in Medienzelle / -ampel / -kanal, mit 1 x Fi-Schalter, 4-pol., 40 A/30 mA, LSS anteilig in der Bestückung enthalten
Menge: 1,000 St

**3.82.50 Bestückung Medienzelle/-ampel/-kanal: Elektro 230V**
Steckdose Elektro 230V, 3 x 2,5 mm², inkl. Zuleitung ab MEP bzw. ab Elektrokleinverteiler, LSS anteilig
Menge: 8,000 St

**3.82.60 Bestückung Medienzelle/-ampel/-kanal: Elektro 230V Untertisch**
Steckdose Elektro 230V, 3 x 2,5 mm², inkl. Zuleitung ab MEP bzw. ab Elektrokleinverteiler, LSS anteilig, Positionierung Untertisch, inkl. Unterkonstruktion
Menge: 2,000 St

**3.82.70 Bestückung Medienzelle/-ampel/-kanal: Leerdose EDV**
Leerdose für EDV oder andere bauseitige Einbauteile
Menge: 1,000 St

**3.82.80 Oberschrank, b/t = 1.200 / 350 mm, FT**
Hängeschrank, geschlossen, Montage an Wänden oder Medienzellen

Abmessungen: b/t/h= 1.200 / 350 / 720 mm
Ausführung: 2 Flügeltüren, Mittelwand
Ausstattung: 2x1 Fachboden, höhenverstellbar
bei Montage an Medienzellen inkl. Ständerverlängerungen und Traversen als Unterkonstruktion
Menge: 1,000 St

**3.82.90 Laborspüle, TK, b/t/h = 600 / 900 / 900 mm, Sockelunterbau, FT**
Laborspüle inkl. aller Ver- und Entsorgungsleitungen, sowie Anschluss an Medienverrohrung vorab beschriebener Medienzelle

Abmessungen: b/t = 600 / 900 mm
Arbeitshöhe: 900 mm
Maße Spülbecken: b/t/h = 400 / 400 / 250 mm
Tragkonstruktion:
- Sockelunterbauten fest eingebaut
- 1 x Flügeltür, Anschlag nach Zeichnung
Arbeitsplatte Spüle:
- Steinzeug mit umlaufendem Wulstrand und Ablaufrillen
- 1 x Beckenausschnitt
- 2 x Tischbohrungen für Armaturen
- 1 x Tischbohrungen für Augendusche
Spülbecken: 1 x Becken aus Techn. Keramik, von oben in die Arbeitsplatte eingesetzt
Armaturen:
- Standarmaturen
- 1 x WNC/WNH Armhebel-Mischbatterie, Perlator
- 1 x WDC, Schlauchtülle
Zubehör:
- 1 x Standrohr
- 1 x Augendusche untemperiert, einstrahlig, inkl. Druckminderer in den Zuleitung der Augendusche zur Mengenreduzierung und deren Einregulierung im Rahmen der Inbetriebnahme
- Festanschluss Kondensatableitung unterhalb der Spüle sowie Steigrohr bis OK Möbel mit Trichter
Menge: 1,000 St

**3.82.100 Spüle: Durchlauferhitzer 11 KW, Untertischmontage**
Durchlauferhitzer inkl. Anschlussmaterial und Zuleitung, zum Einbau in vorbezeichnete Spüle (Pos. 3.82.90)

Gerät: Durchlauferhitzer zur Warmwassererzeugung
Ausführung: Untertischgerät, druckfeste Ausführung, Blankdraht-Heizelemente
Leistung: 11 KW
Temperaturbereich: ca. 30°C - 60°C
Leistung: ca. 5  l / min
Regelung: elektronisch geregelt, Temperatur stufenlos einstellbar
Energieeffizienzklasse: A
Stromversorgung: 400V 16A,  inkl. Zuleitung ab MEP bzw. ab Elektrokleinverteiler, LSS anteilig

angeboten wird:

Fabrikat / Typ: '........

................................' vom Bieter einzutragen
Menge: 1,000 St

**3.82.110 Spüle: Seifen- / Desinfektionsmittel- / Papierhandtuchspender, Edelstahl**
Für vorbeschriebene Spüle (Pos. 3.82.90):

1 x Seifenspender 500 ml, Edelstahl
1 x Desinfektionsmittelspender 500 ml, Edelstahl
1 x Spender Hautpflegemittel  500 ml, Edelstahl

angeboten wird:

Fabrikat / Typ: '........

................................' vom Bieter einzutragen

1 x Papierhandtuchspender, 500-800 Blatt, Edelstahl

angeboten wird:

Fabrikat / Typ: '........

................................' vom Bieter einzutragen
Menge: 1,000 St

**3.82.120 Halterung für Seifen- und Desinfektionsmittelspender zur Befestigung an Spritzschutz**
Halterung für Seifen- und Desinfektionsmittelspender

Ausführung:
HPL-Platte (Höhe und Breite bündig mit Seifen- und Desinfektionsmittelspender)
Art der Befestigung:
Die Halterung wird über den Spritzschutz gehängt und mittels Stellschrauben verklemmt
Menge: 1,000 St

**3.82.130 Spüle: Spritzschutz Glastrennwand, t = 700 mm**
Glastrennwand als Spritzschutz zur Abtrennung vorbezeichneter Laborspüle (Pos. 3.82.90) vom danebenliegenden Laborarbeitstisch

Abmessungen: t/h = ca. 700 / ca. 500 mm
Material: Sicherheitsglas 5 mm
Ausführung: Ecken abgerundet
Menge: 1,000 St

**3.82.140 Spüle: Abfallsammler für Papierhandtücher im Spülenunterbau**
Für vorbeschriebene Spüle (Pos. 3.82.90): Abfallsammler im Spülenunterbau zum Sammeln von Papierhandtüchern:
- eine Flügeltür des Spülenunterbau mit Ausschnitt, oval, als Einwurf für benutzte Papierhandtücher
- 1 x Abfallsammler für benutzte Papierhandtücher, Metallkorb, beschichtet, zum Einstellen in den Spülenunterbau
Menge: 1,000 St

**3.82.150 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 1,000 St

#### 3.83 N-EG01-R034 (II14.47B) Mastermix Zeile B

**3.83.10 Medieneinspeisepunkt: Tragkonstruktion mit Verkleidung**
Medienzuführung am Medieneinspeisepunkt zur Laborzeile

Tragkonstruktion mit horizontalen Halteschienen zur Befestigung der vorgesehenen Elektromedien ab Oberkante Laborzeile bis zur Übergabehöhe der Medien gem. Vorbemerkungen/Plänen, die Breite der Konstruktion beträgt 300 mm, revisionierbare Verkleidung
Menge: 1,000 St

**3.83.20 Elektrokanal aus Aluminium, pulverbeschichtet, 1-zügig**
Elektrokanal aus Aluminium, pulverbeschichtet, Farbe weiß, 1-zügig, mit Trennsteg

Höhe: ca. 170 mm
Montagehöhe: bis UK 2,2 m über OKFF
Ausführung: mit Trennsteg
Bestückung: gem. gesonderten Positionen
Absicherung: gem. gesonderter Position, sonst bauseits abgesichert
Abdeckung: an die Bestückung anzupassen
Menge: 3,200 m

**3.83.30 Bestückung Elektrokanal: Elektrokleinverteiler**
Elektrokleinverteiler zur Absicherung der Steckdosen im Elektrokanal, mit 1 x Fi-Schalter, 4-pol., 40 A/30 mA, LSS anteilig in der Bestückung enthalten
Menge: 1,000 St

**3.83.40 Bestückung Elektrokanal: Elektro 230V**
Steckdose Elektro 230V, 3 x 2,5 mm², inkl. Zuleitung ab MEP bzw. ab Elektrokleinverteiler, LSS anteilig
Menge: 10,000 St

**3.83.50 Bestückung Elektrokanal: Leerdose EDV**
Leerdose für EDV oder andere bauseitige Einbauteile
Menge: 2,000 St

**3.83.60 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 1,000 St

**3.83.70 Laborschrank als Garderobenschrank, b/h = 600 / 2.000 mm, FT**
Laborhochschrank

Breite: 600 mm
Tiefe: ca. 550 mm
Höhe: ca. 2.000 mm
Ausführung: 1 Flügeltür
Ausstattung:
- 1 Fachboden, höhenverstellbar
- 1 Kleiderstange
Menge: 1,000 St

**3.83.80 Wandanschlussblende Schrank/Abzug, h / b = bis 2.900 / 300 mm**
Wandanschlussblende aus Korpusmaterial d = ca. 20 mm zum seitlichen Anschluss von Schränken oder Abzügen bis zur Wand, inkl. UK

Höhe: bis ca. 2.900 mm
Breite: bis ca. 300 mm
Ausführung: Anpassung vor Ort
Kanten: PP-Dünnkante
Menge: 1,000 St

**3.83.90 Deckelblende Schrank, b/t = 900 / 300 mm**
Deckelblende aus Korpusmaterial d = ca. 20 mm zum horizontalen Verschließen des Hohlraumes hinter Schränken bis zur Wand, inkl.UK

Breite: 900 mm
Tiefe: ca. 300 mm
Ausführung: Anpassung vor Ort
Kanten: PP-Dünnkante
Menge: 1,000 St

#### 3.84 N-EG01-R035 (II14.31) Labor Zentrifuge Zeile A

**3.84.10 Medieneinspeisepunkt: Tragkonstruktion mit Verkleidung**
Medienzuführung am Medieneinspeisepunkt zur Laborzeile

Tragkonstruktion mit horizontalen Halteschienen zur Befestigung der vorgesehenen Elektromedien ab Oberkante Laborzeile bis zur Übergabehöhe der Medien gem. Vorbemerkungen/Plänen, die Breite der Konstruktion beträgt 300 mm, revisionierbare Verkleidung
Menge: 1,000 St

**3.84.20 Elektrokanal aus Aluminium, pulverbeschichtet, 1-zügig**
Elektrokanal aus Aluminium, pulverbeschichtet, Farbe weiß, 1-zügig, mit Trennsteg

Höhe: ca. 170 mm
Montagehöhe: bis UK 2,2 m über OKFF
Ausführung: mit Trennsteg
Bestückung: gem. gesonderten Positionen
Absicherung: gem. gesonderter Position, sonst bauseits abgesichert
Abdeckung: an die Bestückung anzupassen
Menge: 3,000 m

**3.84.30 Bestückung Elektrokanal: Elektrokleinverteiler**
Elektrokleinverteiler zur Absicherung der Steckdosen im Elektrokanal, mit 1 x Fi-Schalter, 4-pol., 40 A/30 mA, LSS anteilig in der Bestückung enthalten
Menge: 1,000 St

**3.84.40 Bestückung Elektrokanal: Elektro 230V**
Steckdose Elektro 230V, 3 x 2,5 mm², inkl. Zuleitung ab MEP bzw. ab Elektrokleinverteiler, LSS anteilig
Menge: 10,000 St

**3.84.50 Bestückung Elektrokanal: Leerdose EDV**
Leerdose für EDV oder andere bauseitige Einbauteile
Menge: 2,000 St

**3.84.60 Bestückung Elektrokanal: Elektro 400V, 16A**
Steckdose Elektro 400V, 16A, 5 x 2,5 mm², inkl. Zuleitung ab MEP bzw. ab Elektrokleinverteiler, LSS anteilig
Menge: 1,000 St

#### 3.85 N-EG01-R035 (II14.31) Labor Zentrifuge Zeile B

**3.85.10 Medieneinspeisepunkt: Tragkonstruktion mit Verkleidung**
Medienzuführung am Medieneinspeisepunkt zur Laborzeile

Tragkonstruktion mit horizontalen Halteschienen zur Befestigung der vorgesehenen Elektromedien ab Oberkante Laborzeile bis zur Übergabehöhe der Medien gem. Vorbemerkungen/Plänen, die Breite der Konstruktion beträgt 300 mm, revisionierbare Verkleidung
Menge: 1,000 St

**3.85.20 Elektrokanal aus Aluminium, pulverbeschichtet, 1-zügig**
Elektrokanal aus Aluminium, pulverbeschichtet, Farbe weiß, 1-zügig, mit Trennsteg

Höhe: ca. 170 mm
Montagehöhe: bis UK 2,2 m über OKFF
Ausführung: mit Trennsteg
Bestückung: gem. gesonderten Positionen
Absicherung: gem. gesonderter Position, sonst bauseits abgesichert
Abdeckung: an die Bestückung anzupassen
Menge: 3,000 m

**3.85.30 Bestückung Elektrokanal: Elektrokleinverteiler**
Elektrokleinverteiler zur Absicherung der Steckdosen im Elektrokanal, mit 1 x Fi-Schalter, 4-pol., 40 A/30 mA, LSS anteilig in der Bestückung enthalten
Menge: 1,000 St

**3.85.40 Bestückung Elektrokanal: Elektro 230V**
Steckdose Elektro 230V, 3 x 2,5 mm², inkl. Zuleitung ab MEP bzw. ab Elektrokleinverteiler, LSS anteilig
Menge: 12,000 St

**3.85.50 Bestückung Elektrokanal: Leerdose EDV**
Leerdose für EDV oder andere bauseitige Einbauteile
Menge: 2,000 St

**3.85.60 Bestückung Medienzelle/-ampel/-kanal: Elektro 400V, 16A**
Steckdose Elektro 400V, 16A, 5 x 2,5 mm², inkl. Zuleitung ab MEP bzw. ab Elektrokleinverteiler, LSS anteilig
Menge: 2,000 St

**3.85.70 Laborarbeitstisch, Melamin, b/t = 900 / 900, AH 900 mm**
Laborarbeitstisch inkl. Tragkonstruktion

Abmessungen:
- b = 900 mm
- t = 900 mm als Systemtiefe
t = 900 mm bei Ausführung ohne rückseitige Medienzelle, vor Medienzellen Gesamttiefe inkl. Zelle t = 900 mm mit Tischplatte jedoch min. t = 800 mm
- Arbeitshöhe: 900 mm
Tragkonstruktion: C bzw. H-Fuß-Gestell aus Stahlrohr gem. Plan
Arbeitsplatte: Melamin mit PP-Kante
Ausstattung: Tiefenanschlag für Rollcontainer
Menge: 1,000 St

#### 3.86 N-EG01-R024 (II14.30A) Labor Virologie Gentechnik Zeile A

**3.86.10 Medieneinspeisepunkt: Tragkonstruktion mit Verkleidung**
Medienzuführung am Medieneinspeisepunkt zur Laborzeile

Tragkonstruktion mit horizontalen Halteschienen zur Befestigung der vorgesehenen Elektromedien ab Oberkante Laborzeile bis zur Übergabehöhe der Medien gem. Vorbemerkungen/Plänen, die Breite der Konstruktion beträgt 300 mm, revisionierbare Verkleidung
Menge: 1,000 St

**3.86.20 Medienzelle wandständig, b/h = 600 / 1.800 mm**
Medienzelle wandständig inkl.
- Querverrohrung und Verkabelung aller aufgeführten Medien, sowie der durchlaufenden Medien gem. Grundriss und/oder Ansicht, bzw. weiteren daran anschließenden LV-Positionen
- Durchführen bauseitiger Zuleitungen

Höhe: ca. 1.800 mm
Arbeitshöhe: 900 / 750 mm
Breite: 600 mm
Tiefe: ca. 75 mm
Ausführung: teilverblendet S2
Zubehör: 2 x Glasplatte als Reagenzienablage inkl. Ausleger und Stativhalter
Medienausstattung: in separater Position
Menge: 2,000 St

**3.86.30 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 2,000 St

**3.86.40 Bestückung Medienzelle/-ampel/-kanal: Elektrokleinverteiler**
Elektrokleinverteiler zur Absicherung der Steckdosen in Medienzelle / -ampel / -kanal, mit 1 x Fi-Schalter, 4-pol., 40 A/30 mA, LSS anteilig in der Bestückung enthalten
Menge: 1,000 St

**3.86.50 Bestückung Medienzelle/-ampel/-kanal: Elektro 230V**
Steckdose Elektro 230V, 3 x 2,5 mm², inkl. Zuleitung ab MEP bzw. ab Elektrokleinverteiler, LSS anteilig
Menge: 12,000 St

**3.86.60 Bestückung Medienzelle/-ampel/-kanal: Elektro 230V NE**
Steckdose Elektro 230V, Farbe nach Abstimmung mit Nutzer
Menge: 1,000 St

**3.86.70 Bestückung Medienzelle/-ampel/-kanal: Elektro 230V Untertisch**
Steckdose Elektro 230V, 3 x 2,5 mm², inkl. Zuleitung ab MEP bzw. ab Elektrokleinverteiler, LSS anteilig, Positionierung Untertisch, inkl. Unterkonstruktion
Menge: 2,000 St

**3.86.80 Bestückung Medienzelle/-ampel/-kanal: Leerdose EDV**
Leerdose für EDV oder andere bauseitige Einbauteile
Menge: 1,000 St

**3.86.90 Laborarbeitstisch, Melamin, b/t = 600 / 900, AH 900 mm**
Laborarbeitstisch inkl. Tragkonstruktion

Abmessungen:
- b = 600 mm
- t = 900 mm als Systemtiefe
t = 900 mm bei Ausführung ohne rückseitige Medienzelle, vor Medienzellen Gesamttiefe inkl. Zelle t = 900 mm mit Tischplatte jedoch min. t = 800 mm
- Arbeitshöhe: 900 mm
Tragkonstruktion: C bzw. H-Fuß-Gestell aus Stahlrohr gem. Plan
Arbeitsplatte: Melamin mit PP-Kante
Ausstattung: Tiefenanschlag für Rollcontainer
Menge: 2,000 St

**3.86.100 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 2,000 St

**3.86.110 Rollunterbau, b = RM 600 mm, AH 900 mm, FT**
rollbarer Unterbau als Stauraum zu vorbezeichneter Labortischzeile

Breite: RM 600 mm (je nach Einbauort ca. 550 - 600 mm)
Tiefe: ca. 550 mm
Höhe: ca. 850 mm (Einbau unter Labortisch mit AH 900 mm)
Ausführung:
- rollbar
- 1 Flügeltür
Ausstattung:
- 4 Lenkrollen
- 2 Fachböden, höhenverstellbar
Menge: 2,000 St

**3.86.120 Rollunterbau, b = RM 600 mm, AH 900 mm, 4 SK**
rollbarer Unterbau als Stauraum zu vorbezeichneter Labortischzeile

Breite: RM 600 mm (je nach Einbauort ca. 550 - 600 mm)
Tiefe: ca. 550 mm
Höhe: ca. 850 mm (Einbau unter Labortisch mit AH 900 mm)
Ausführung:
- rollbar
- 4 Schubkästen
Ausstattung:
- 4 Lenkrollen
Menge: 1,000 St

**3.86.130 Laborabzug, b = 1.200 mm**
Laborabzug als Abluftabzug gemäß DIN EN 14175, inkl.
- Querverrohrung und Verkabelung aller aufgeführten Medien, sowie der durchlaufenden Medien gem. Grundriss und/oder Ansicht, bzw. weiteren anschließenden LV-Positionen
- Durchführen bauseitiger Zuleitungen
- Anbindung an bauseitige Medien (Ver- und Entsorgung), bzw. bereits angebundene Medienträger

Ausführung: Tischabzug
Tragkonstruktion: H-Fuß-Gestell aus Stahlrohr
Arbeitsplatte: Technische Keramik mit umlaufendem Wulstrand
Abmessungen: b/t/h= 1.200 / 900 / 2.700 mm
Arbeitshöhe: 900 mm
Innenauskleidung: Melamin
Medien: in separater Position

Ausstattung:
- FAZ / Funktionsüberwachung
- verglastes Kopfteil
- geteilter Querschieber
Menge: 1,000 St

**3.86.140 Abzug: Volumenstromregler mit Regelung, PP**
Für vorbeschriebenen Abzug (Pos. 3.86.130):
schnelllaufender variabler Volumenstromregler mit Steuerung zum Betrieb des Abzugs mit variablem Luftstrom nach DIN EN 14175, zur Montage am Abluftstutzen des vorbezeichneten Abzuges, mit integrierter Funktionsüberwachung nach EN 14175. Preisunterschied gegenüber Ausführung mit FAZ / Funktionsüberwachung.

Bestandteile:
- Netzteil 230 V und Pufferbatterie
- Bedientableau mit Einbau in der Abzugsblende
- mikroprozessorgesteuerte Regelung
- Volumenstromregler
- Sensorik Luftmengenerfassung
- Sensorik Fenstererfassung vertikal
- Sensorik für die Erfassung der horizontalen Querschieber

Schnittstellen:
- frei parametrierbare digitale und analoge Ein- und Ausgänge
- Parametrierung gem. Vorgabe AG
- Schnittstelle Anbindung Gruppencontroller
- Steuerung Ventilator bei Abzügen mit Stützstrahltechnik

Standardsignale MSR:
- Ausgang Signal aktueller Abluftbedarf
- Eingang Signal Nachtabsenkung
- Ausgang Signal Störmeldung

Regelungsart:
- vollvariable Regelung

Funktionen Bedientableau:
- Betriebszustand (max, reduziert, aus)
- akustischer und optischer Alarm
- Reset-Taste zur Quittierung des akustischen Alarms
- Licht ein/aus

Volumenstromregler:
- Material Polypropylen (PP)
- lageunabhängig
- Drosselklappe mit Motor-Rohrregler Abluft
- Stellgeschwindigkeit der Regelklappe max. 3 sek für 90 Grad
- sehr hohe Mess- und Regelgenauigkeit (besser als 5%)
- mit Flansch / Muffe je nach Einbausituation

die Leistung beinhaltet:
- Verkabelung zwischen allen Komponenten
- Auflegen der bauseitigen Steuerleitungen
- Auflegen der bauseitigen Spannungsversorgung
- Inbetriebnahme

angeboten wird:

Fabrikat / Typ: '........

................................' vom Bieter einzutragen

Funktionsbeschreibung Sensorik (Art der Messwerterfassung, z.B.
Luftgeschwindigkeit, Druckdifferenz, etc.):

Wert: '........

................................' vom Bieter einzutragen
Menge: 1,000 St

**3.86.150 Abzug: Schließeinrichtung für Frontschieber, mit Bewegungsmelder**
Für vorbeschriebenen Abzug (Pos. 3.86.130): automatische Schließeinrichtung für das Front-Schiebefenster, inkl:
- Schiebefenster-Controller / Steuerung
- Motor-Getriebe-Einheit
- Positionsgeber
- Verkabelung
- PIR-Bewegungsmelder
Bei 2-teiligen Schiebern muss die Schließeinrichtung auf beide Schieberteile wirken und das Front-Schiebefenster in ganzer Höhe öffnen bzw. schließen. Die automatische Schließeinrichtung wirkt nicht auf die Querschieber.
Menge: 1,000 St

**3.86.160 Bestückung Abzug: Elektro 230V**
Steckdose Elektro 230V, 3 x 2,5 mm², inkl. Zuleitung ab MEP bzw. ab Elektrokleinverteiler, Einbau in der Abzugsrückwand, von außen schaltbar, LSS anteilig
Menge: 4,000 St

**3.86.170 Bestückung Abzug: Elektro 230V, Abzugsfront**
Steckdose Elektro 230V, 3 x 2,5 mm², inkl. Zuleitung ab MEP bzw. ab Elektrokleinverteiler, Einbau in die Abzugsfront, LSS anteilig
Menge: 4,000 St

**3.86.180 Unterbau Abzug: Säure/Laugen, b/t/h = RM 1.200 / 650 / 600 mm, FT**
Säure-/Laugenunterbau zum Einbau unter Abzügen

Abmessungen: b/t/h = RM 1.200 (ca. 1.100) / ca. 650 / ca. 600 mm
Arbeitshöhe Abzug: 900 mm

Ausführung:
- eingeschobener Sockelunterbau
- 2 Flügeltüren
- alle verwendeten Bauteile und Oberflächen korrosionsbeständig, insbesondere auch alle Auszüge und Beschläge
- 2 x 2 Fachböden herausziehbar mit PP-Auffangwannen
- abschließbar
- inkl. Steigkanal zum Anschluss an das bauseitige Lüftungssystem
- Volumenstromregler bauseits bzw. in separater Position
Menge: 1,000 St

**3.86.190 Oberschrank, b/t = 600 / 350 mm, FT**
Hängeschrank, geschlossen, Montage an Wänden oder Medienzellen

Abmessungen: b/t/h= 600 / 350 / 720 mm
Ausführung: 1 Flügeltür
Ausstattung: 1 Fachboden, höhenverstellbar
bei Montage an Medienzellen inkl. Ständerverlängerungen und Traversen als Unterkonstruktion
Menge: 2,000 St

**3.86.200 Oberschrank, b/t = 1.200 / 350 mm, FT**
Hängeschrank, geschlossen, Montage an Wänden oder Medienzellen

Abmessungen: b/t/h= 1.200 / 350 / 720 mm
Ausführung: 2 Flügeltüren, Mittelwand
Ausstattung: 2x1 Fachboden, höhenverstellbar
bei Montage an Medienzellen inkl. Ständerverlängerungen und Traversen als Unterkonstruktion
Menge: 2,000 St

#### 3.87 N-EG01-R024 (II14.30A) Labor Virologie Gentechnik Zeile B

**3.87.10 Medieneinspeisepunkt: Tragkonstruktion mit Verkleidung**
Medienzuführung am Medieneinspeisepunkt zur Laborzeile

Tragkonstruktion mit horizontalen Halteschienen zur Befestigung der vorgesehenen Sanitär- und Elektromedien ab Oberkante Laborzeile bis zur Übergabehöhe der Medien gem. Vorbemerkungen/Plänen, die Breite der Konstruktion beträgt 500 mm, revisionierbare Verkleidung
Menge: 1,000 St

**3.87.20 Medienkanal an bauseitiger Tragkonstruktion, lfdm**
Medienkanal inkl.
- Anschlüssen und Entnahmestellen gem. separater Positionen
- Querverrohrung und Verkabelung aller aufgeführten Medien, sowie der durchlaufenden Medien gem. Grundriss und/oder Ansicht, bzw. weiteren daran anschließenden LV-Positionen
- Durchführen bauseitiger Zuleitungen
- Anbindung an bauseitige Medien (Ver- und Entsorgung) und Medienschacht

Montagehöhe: UK 2,3 m über OKFF
Medienausstattung: in separater Position
Menge: 3,600 m

**3.87.30 Medienkanal: Zwischenbrett, lfdm**
Für Medienkanal Pos.: 3.87.20
Zwischenbrett zur Montage an bauseitiger Tragkonstruktion, lfm

Höhe entsprechend Notwenigkeit der Befestigung des vorbeschriebenen Medienkanals an bauseitiger Tragkonstruktion, ca. 525mm

Material: Melaminbrett mit umlaufender PP-Kante

Dicke: ca. 22mm

Farbe: entsprechend Farbe des Medienkanals

Preis pro Laufmeter
Menge: 3,690 m

**3.87.40 Medienkanal: Zwischenbrett, lfdm**
Für Medienkanal Pos.: 3.87.20
Zwischenbrett zur Montage an bauseitiger Tragkonstruktion, lfm

Höhe entsprechend Notwenigkeit der Befestigung des vorbeschriebenen Medienkanals an bauseitiger Tragkonstruktion, ca. 525mm

Material: Melaminbrett mit umlaufender PP-Kante

Dicke: ca. 22mm

Farbe: entsprechend Farbe des Medienkanals

Preis pro Laufmeter
Menge: 0,350 m

**3.87.50 Bestückung Medienzelle/-ampel/-kanal: Elektrokleinverteiler**
Elektrokleinverteiler zur Absicherung der Steckdosen in Medienzelle / -ampel / -kanal, mit 1 x Fi-Schalter, 4-pol., 40 A/30 mA, LSS anteilig in der Bestückung enthalten
Menge: 1,000 St

**3.87.60 Bestückung Medienzelle/-ampel/-kanal: Elektro 230V**
Steckdose Elektro 230V, 3 x 2,5 mm², inkl. Zuleitung ab MEP bzw. ab Elektrokleinverteiler, LSS anteilig
Menge: 16,000 St

**3.87.70 Bestückung Medienzelle/-ampel/-kanal: Leerdose EDV**
Leerdose für EDV oder andere bauseitige Einbauteile
Menge: 2,000 St

**3.87.80 Bestückung Medienzelle/-ampel/-kanal: Elektro 400V, 16A**
Steckdose Elektro 400V, 16A, 5 x 2,5 mm², inkl. Zuleitung ab MEP bzw. ab Elektrokleinverteiler, LSS anteilig
Menge: 1,000 St

**3.87.90 Bestückung Medienzelle/-ampel/-kanal: Entnahmearmatur Reinstgas**
Entnahmearmatur Reinstgas gem. Plan, Reinheit bis 5.5, bestehend aus Vorabsperrung und Druckregler mit Manometer, sowie Feinregulierung, inkl. Zuleitung ab MEP bzw. Anbindung an das Verteilnetz
Menge: 2,000 St

**3.87.100 Rollunterbau, b = RM 600 mm, AH 750 mm, 3 SK**
rollbarer Unterbau als Stauraum zu vorbezeichneter Labortischzeile

Breite: RM 600 mm (je nach Einbauort ca. 550 - 600 mm)
Tiefe: ca. 550 mm
Höhe: ca. 600 mm (Einbau unter Labortisch mit AH 750 mm)
Ausführung:
- rollbar
- 3 Schubkästen
Ausstattung:
- 4 Lenkrollen
Menge: 1,000 St

#### 3.88 N-EG01-R024 (II14.30A) Labor Virologie Gentechnik Zeile C

**3.88.10 Medienkanal an bauseitiger Tragkonstruktion, lfdm**
Medienkanal inkl.
- Anschlüssen und Entnahmestellen gem. separater Positionen
- Querverrohrung und Verkabelung aller aufgeführten Medien, sowie der durchlaufenden Medien gem. Grundriss und/oder Ansicht, bzw. weiteren daran anschließenden LV-Positionen
- Durchführen bauseitiger Zuleitungen
- Anbindung an bauseitige Medien (Ver- und Entsorgung) und Medienschacht

Montagehöhe: UK 2,3 m über OKFF
Medienausstattung: in separater Position
Menge: 3,600 m

**3.88.20 Medienkanal: Zwischenbrett, lfdm**
Für Medienkanal Pos.: 3.88.10
Zwischenbrett zur Montage an bauseitiger Tragkonstruktion, lfm

Höhe entsprechend Notwenigkeit der Befestigung des vorbeschriebenen Medienkanals an bauseitiger Tragkonstruktion, ca. 525mm

Material: Melaminbrett mit umlaufender PP-Kante

Dicke: ca. 22mm

Farbe: entsprechend Farbe des Medienkanals

Preis pro Laufmeter
Menge: 3,690 m

**3.88.30 Medienkanal: Zwischenbrett, lfdm**
Für Medienkanal Pos.: 3.88.10
Zwischenbrett zur Montage an bauseitiger Tragkonstruktion, lfm

Höhe entsprechend Notwenigkeit der Befestigung des vorbeschriebenen Medienkanals an bauseitiger Tragkonstruktion, ca. 525mm

Material: Melaminbrett mit umlaufender PP-Kante

Dicke: ca. 22mm

Farbe: entsprechend Farbe des Medienkanals

Preis pro Laufmeter
Menge: 0,350 m

**3.88.40 Bestückung Medienzelle/-ampel/-kanal: Elektrokleinverteiler**
Elektrokleinverteiler zur Absicherung der Steckdosen in Medienzelle / -ampel / -kanal, mit 1 x Fi-Schalter, 4-pol., 40 A/30 mA, LSS anteilig in der Bestückung enthalten
Menge: 1,000 St

**3.88.50 Bestückung Medienzelle/-ampel/-kanal: Elektro 230V**
Steckdose Elektro 230V, 3 x 2,5 mm², inkl. Zuleitung ab MEP bzw. ab Elektrokleinverteiler, LSS anteilig
Menge: 12,000 St

**3.88.60 Bestückung Medienzelle/-ampel/-kanal: Leerdose EDV**
Leerdose für EDV oder andere bauseitige Einbauteile
Menge: 2,000 St

**3.88.70 Bestückung Medienzelle/-ampel/-kanal: Entnahmearmatur Reinstgas**
Entnahmearmatur Reinstgas gem. Plan, Reinheit bis 5.5, bestehend aus Vorabsperrung und Druckregler mit Manometer, sowie Feinregulierung, inkl. Zuleitung ab MEP bzw. Anbindung an das Verteilnetz
Menge: 2,000 St

**3.88.80 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 1,000 St

**3.88.90 Rollunterbau, b = RM 600 mm, AH 750 mm, 3 SK**
rollbarer Unterbau als Stauraum zu vorbezeichneter Labortischzeile

Breite: RM 600 mm (je nach Einbauort ca. 550 - 600 mm)
Tiefe: ca. 550 mm
Höhe: ca. 600 mm (Einbau unter Labortisch mit AH 750 mm)
Ausführung:
- rollbar
- 3 Schubkästen
Ausstattung:
- 4 Lenkrollen
Menge: 1,000 St

#### 3.89 N-EG01-R024 (II14.30A) Labor Virologie Gentechnik Zeile D

**3.89.10 Medieneinspeisepunkt: Tragkonstruktion mit Verkleidung**
Medienzuführung am Medieneinspeisepunkt zur Laborzeile

Tragkonstruktion mit horizontalen Halteschienen zur Befestigung der vorgesehenen Sanitär- und Elektromedien ab Oberkante Laborzeile bis zur Übergabehöhe der Medien gem. Vorbemerkungen/Plänen, die Breite der Konstruktion beträgt 900 mm, revisionierbare Verkleidung
Menge: 1,000 St

**3.89.20 Medienzelle wandständig, b/h = 600 / 1.800 mm**
Medienzelle wandständig inkl.
- Querverrohrung und Verkabelung aller aufgeführten Medien, sowie der durchlaufenden Medien gem. Grundriss und/oder Ansicht, bzw. weiteren daran anschließenden LV-Positionen
- Durchführen bauseitiger Zuleitungen

Höhe: ca. 1.800 mm
Arbeitshöhe: 900 / 750 mm
Breite: 600 mm
Tiefe: ca. 75 mm
Ausführung: teilverblendet S2
Zubehör: 2 x Glasplatte als Reagenzienablage inkl. Ausleger und Stativhalter
Medienausstattung: in separater Position
Menge: 2,000 St

**3.89.30 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 3,000 St

**3.89.40 Bestückung Medienzelle/-ampel/-kanal: Elektrokleinverteiler**
Elektrokleinverteiler zur Absicherung der Steckdosen in Medienzelle / -ampel / -kanal, mit 1 x Fi-Schalter, 4-pol., 40 A/30 mA, LSS anteilig in der Bestückung enthalten
Menge: 1,000 St

**3.89.50 Bestückung Medienzelle/-ampel/-kanal: Elektro 230V**
Steckdose Elektro 230V, 3 x 2,5 mm², inkl. Zuleitung ab MEP bzw. ab Elektrokleinverteiler, LSS anteilig
Menge: 10,000 St

**3.89.60 Bestückung Medienzelle/-ampel/-kanal: Leerdose EDV**
Leerdose für EDV oder andere bauseitige Einbauteile
Menge: 1,000 St

**3.89.70 Bestückung Medienzelle/-ampel/-kanal: Elektro 230V Untertisch**
Steckdose Elektro 230V, 3 x 2,5 mm², inkl. Zuleitung ab MEP bzw. ab Elektrokleinverteiler, LSS anteilig, Positionierung Untertisch, inkl. Unterkonstruktion
Menge: 2,000 St

**3.89.80 Bestückung Medienzelle/-ampel/-kanal: Elektro 230V NE Untertisch**
Steckdose Elektro 230V, Farbe nach Abstimmung mit Nutzer,
Positionierung Untertisch, inkl. Unterkonstruktion
Menge: 1,000 St

**3.89.90 Handwaschbecken, b/t/h = 600 / 900 / 900 mm, Sockelunterbau**
Sockelunterbau mit Handwaschbecken

Abmessungen: b/t = 600 / 900 mm
Arbeitshöhe: 900 mm
Tragkonstruktion:
- Sockelunterbauten fest eingebaut
- 1 Flügeltüren, Anschlag nach Zeichnung
Arbeitsplatte:
- mineralorganischer Verbundwerkstoff, ggf. mit Höhenausgleich zu nebenstehender Arbeitsplatte
- 1 x Tischbohrungen für Armaturen
- 1 x Tischbohrung für Augendusche
Spülbecken: 1 x Handwaschbecken rund aus mineralorganischem Verbundwerkstoff, Durchmesser ca. 400 mm, Tiefe ca. 200 mm
Armatur:
- 1 x WNC/WNH Armhebel-Mischbatterie, Perlator
Zubehör:
- 1 x Augendusche untemperiert, einstrahlig inkl. Druckminderer in den Zuleitungen der Armaturen und der Augendusche zur Mengenreduzierung und deren Einregulierung im Rahmen der Inbetriebnahme
- Festanschluss Kondensatableitung unterhalb der Spüle sowie Steigrohr bis OK Möbel mit Trichter
Menge: 1,000 St

**3.89.100 Handwaschbecken: Abfallsammler für Papierhandtücher im Unterbau**
Für vorbeschriebenes Handwaschbecken (Pos. 3.89.90): Abfallsammler im Unterbau zum Sammeln von Papierhandtüchern:
- eine Flügeltür des Unterbaus mit Ausschnitt, oval, als Einwurf für benutzte Papierhandtücher
- 1 x Abfallsammler für benutzte Papierhandtücher, Metallkorb, beschichtet, zum Einstellen in den Unterbau
Menge: 1,000 St

**3.89.110 Laborspüle, TK, b/t/h = 600 / 900 / 900 mm, Sockelunterbau, FT**
Laborspüle inkl. aller Ver- und Entsorgungsleitungen, sowie Anschluss an Medienverrohrung vorab beschriebener Medienzelle

Abmessungen: b/t = 600 / 900 mm
Arbeitshöhe: 900 mm
Maße Spülbecken: b/t/h = 400 / 400 / 250 mm
Tragkonstruktion:
- Sockelunterbauten fest eingebaut
- 1 x Flügeltür, Anschlag nach Zeichnung
Arbeitsplatte Spüle:
- Steinzeug mit umlaufendem Wulstrand und Ablaufrillen
- 1 x Beckenausschnitt
- 2 x Tischbohrungen für Armaturen
Spülbecken: 1 x Becken aus Techn. Keramik, von oben in die Arbeitsplatte eingesetzt
Armaturen:
- Standarmaturen
- 1 x WNC/WNH Armhebel-Mischbatterie, Perlator
- 1 x WDC, Schlauchtülle
Zubehör:
- 1 x Standrohr
- Festanschluss Kondensatableitung unterhalb der Spüle sowie Steigrohr bis OK Möbel mit Trichter
Menge: 1,000 St

**3.89.120 Spüle: Durchlauferhitzer 11 KW, Untertischmontage**
Durchlauferhitzer inkl. Anschlussmaterial und Zuleitung, zum Einbau in vorbezeichnete Spüle (Pos. 3.89.120)

Gerät: Durchlauferhitzer zur Warmwassererzeugung
Ausführung: Untertischgerät, druckfeste Ausführung, Blankdraht-Heizelemente
Leistung: 11 KW
Temperaturbereich: ca. 30°C - 60°C
Leistung: ca. 5  l / min
Regelung: elektronisch geregelt, Temperatur stufenlos einstellbar
Energieeffizienzklasse: A
Stromversorgung: 400V 16A,  inkl. Zuleitung ab MEP bzw. ab Elektrokleinverteiler, LSS anteilig

angeboten wird:

Fabrikat / Typ: '........

................................' vom Bieter einzutragen
Menge: 1,000 St

**3.89.130 Spüle: Seifen- / Desinfektionsmittel- / Papierhandtuchspender, Edelstahl**
Für vorbeschriebene Spüle (Pos. 3.89.120):

1 x Seifenspender 500 ml, Edelstahl
1 x Desinfektionsmittelspender 500 ml, Edelstahl
1 x Spender Hautpflegemittel  500 ml, Edelstahl

angeboten wird:

Fabrikat / Typ: '........

................................' vom Bieter einzutragen

1 x Papierhandtuchspender, 500-800 Blatt, Edelstahl

angeboten wird:

Fabrikat / Typ: '........

................................' vom Bieter einzutragen
Menge: 1,000 St

**3.89.140 Halterung für Seifen- und Desinfektionsmittelspender zur Befestigung an Spritzschutz**
Halterung für Seifen- und Desinfektionsmittelspender

Ausführung:
HPL-Platte (Höhe und Breite bündig mit Seifen- und Desinfektionsmittelspender)
Art der Befestigung:
Die Halterung wird über den Spritzschutz gehängt und mittels Stellschrauben verklemmt
Menge: 1,000 St

**3.89.150 Spüle: Spritzschutz Glastrennwand, t = 700 mm**
Glastrennwand als Spritzschutz zur Abtrennung vorbezeichneter Laborspüle (Pos. 3.89.120) vom danebenliegenden Laborarbeitstisch

Abmessungen: t/h = ca. 700 / ca. 500 mm
Material: Sicherheitsglas 5 mm
Ausführung: Ecken abgerundet
Menge: 1,000 St

**3.89.160 Spüle: Abtropfboard, klein**
Für vorbeschriebene Spüle (Pos. 3.89.120): 1 x Abtropfboard mit ca. 18 Abtropfstäben, mit Abtropfrinne und Ablaufschlauch, Abtropfboard und -stäbe aus Polypropylen
Menge: 1,000 St

**3.89.170 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 3,000 St

**3.89.180 Rollunterbau, b = RM 600 mm, AH 900 mm, FT**
rollbarer Unterbau als Stauraum zu vorbezeichneter Labortischzeile

Breite: RM 600 mm (je nach Einbauort ca. 550 - 600 mm)
Tiefe: ca. 550 mm
Höhe: ca. 850 mm (Einbau unter Labortisch mit AH 900 mm)
Ausführung:
- rollbar
- 1 Flügeltür
Ausstattung:
- 4 Lenkrollen
- 2 Fachböden, höhenverstellbar
Menge: 1,000 St

**3.89.190 Rollunterbau, b = RM 600 mm, AH 900 mm, 4 SK**
rollbarer Unterbau als Stauraum zu vorbezeichneter Labortischzeile

Breite: RM 600 mm (je nach Einbauort ca. 550 - 600 mm)
Tiefe: ca. 550 mm
Höhe: ca. 850 mm (Einbau unter Labortisch mit AH 900 mm)
Ausführung:
- rollbar
- 4 Schubkästen
Ausstattung:
- 4 Lenkrollen
Menge: 1,000 St

**3.89.200 Oberschrank, b/t = 1.200 / 350 mm, FT**
Hängeschrank, geschlossen, Montage an Wänden oder Medienzellen

Abmessungen: b/t/h= 1.200 / 350 / 720 mm
Ausführung: 2 Flügeltüren, Mittelwand
Ausstattung: 2x1 Fachboden, höhenverstellbar
bei Montage an Medienzellen inkl. Ständerverlängerungen und Traversen als Unterkonstruktion
Menge: 3,000 St

#### 3.90 N-EG01-R023 (II14.46) Labor Flowzytometrie Zeile A

**3.90.10 Medieneinspeisepunkt: Tragkonstruktion mit Verkleidung**
Medienzuführung am Medieneinspeisepunkt zur Laborzeile

Tragkonstruktion mit horizontalen Halteschienen zur Befestigung der vorgesehenen Sanitär- und Elektromedien ab Oberkante Laborzeile bis zur Übergabehöhe der Medien gem. Vorbemerkungen/Plänen, die Breite der Konstruktion beträgt 900 mm, revisionierbare Verkleidung
Menge: 1,000 St

**3.90.20 Medienzelle wandständig, b/h = 1.800 / 1.800 mm**
Medienzelle wandständig inkl.
- Querverrohrung und Verkabelung aller aufgeführten Medien, sowie der durchlaufenden Medien gem. Grundriss und/oder Ansicht, bzw. weiteren daran anschließenden LV-Positionen
- Durchführen bauseitiger Zuleitungen

Höhe: 1.800 mm
Arbeitshöhe: 900 / 750 mm
Breite: 1.800 mm
Tiefe: ca. 75 mm
Ausführung: teilverblendet S2
Zubehör: 2 x Glasplatte als Reagenzienablage inkl. Ausleger und Stativhalter
Medienausstattung: in separater Position
Menge: 1,000 St

**3.90.30 Medienkanal wandhängend, lfdm**
Medienkanal wandhängend inkl.
- Anschlüssen und Entnahmestellen gem. separater Positionen
- Querverrohrung und Verkabelung aller aufgeführten Medien, sowie der durchlaufenden Medien gem. Grundriss und/oder Ansicht, bzw. weiteren daran anschließenden LV-Positionen
- Durchführen bauseitiger Zuleitungen
- Anbindung an bauseitige Medien (Ver- und Entsorgung) und Medienschacht

Montagehöhe: bis UK 2,2 m über OKFF
Medienausstattung: in separater Position
Menge: 5,100 m

**3.90.40 Bestückung Medienzelle/-ampel/-kanal: Elektrokleinverteiler**
Elektrokleinverteiler zur Absicherung der Steckdosen in Medienzelle / -ampel / -kanal, mit 1 x Fi-Schalter, 4-pol., 40 A/30 mA, LSS anteilig in der Bestückung enthalten
Menge: 1,000 St

**3.90.50 Bestückung Medienzelle/-ampel/-kanal: Elektro 230V**
Steckdose Elektro 230V, 3 x 2,5 mm², inkl. Zuleitung ab MEP bzw. ab Elektrokleinverteiler, LSS anteilig
Menge: 14,000 St

**3.90.60 Bestückung Medienzelle/-ampel/-kanal: Leerdose EDV**
Leerdose für EDV oder andere bauseitige Einbauteile
Menge: 2,000 St

**3.90.70 Bestückung Medienzelle/-ampel/-kanal: Entnahmearmatur Reinstgas**
Entnahmearmatur Reinstgas gem. Plan, Reinheit bis 5.5, bestehend aus Vorabsperrung und Druckregler mit Manometer, sowie Feinregulierung, inkl. Zuleitung ab MEP bzw. Anbindung an das Verteilnetz
Menge: 2,000 St

**3.90.80 Handwaschbecken, b/t/h = 600 / 900 / 900 mm, Sockelunterbau**
Sockelunterbau mit Handwaschbecken

Abmessungen: b/t = 600 / 900 mm
Arbeitshöhe: 900 mm
Tragkonstruktion:
- Sockelunterbauten fest eingebaut
- 1 Flügeltüren, Anschlag nach Zeichnung
Arbeitsplatte:
- mineralorganischer Verbundwerkstoff, ggf. mit Höhenausgleich zu nebenstehender Arbeitsplatte
- 1 x Tischbohrungen für Armaturen
- 1 x Tischbohrung für Augendusche
Spülbecken: 1 x Handwaschbecken rund aus mineralorganischem Verbundwerkstoff, Durchmesser ca. 400 mm, Tiefe ca. 200 mm
Armatur:
- 1 x WNC/WNH Armhebel-Mischbatterie, Perlator
Zubehör:
- 1 x Augendusche untemperiert, einstrahlig inkl. Druckminderer in den Zuleitungen der Armaturen und der Augendusche zur Mengenreduzierung und deren Einregulierung im Rahmen der Inbetriebnahme
- Festanschluss Kondensatableitung unterhalb der Spüle sowie Steigrohr bis OK Möbel mit Trichter
Menge: 1,000 St

**3.90.90 Handwaschbecken: Abfallsammler für Papierhandtücher im Unterbau**
Für vorbeschriebenes Handwaschbecken (Pos. 3.90.80): Abfallsammler im Unterbau zum Sammeln von Papierhandtüchern:
- eine Flügeltür des Unterbaus mit Ausschnitt, oval, als Einwurf für benutzte Papierhandtücher
- 1 x Abfallsammler für benutzte Papierhandtücher, Metallkorb, beschichtet, zum Einstellen in den Unterbau
Menge: 1,000 St

**3.90.100 Laborspüle, TK, b/t/h = 1.200 / 900 / 900 mm, Sockelunterbau, FT**
Laborspüle inkl. aller Ver- und Entsorgungsleitungen, sowie Anschluss an Medienverrohrung vorab beschriebener Medienzelle

Abmessungen: b/t = 1.200 / 900 mm
Arbeitshöhe: 900 mm
Maße Spülbecken: b/t/h = 400 / 400 / 250 mm
Tragkonstruktion:
- Sockelunterbauten fest eingebaut
- 2 Flügeltüren, Anschlag nach Zeichnung
Arbeitsplatte Spüle:
- Steinzeug mit umlaufendem Wulstrand und Ablaufrillen
- 1 x Beckenausschnitt
- 2 x Tischbohrungen für Armaturen
Spülbecken: 1 x Becken aus Techn. Keramik, von oben in die Arbeitsplatte eingesetzt
Armaturen:
- Standarmaturen
- 1 x WNC/WNH Armhebel-Mischbatterie, Perlator
- 1 x WDC, Schlauchtülle
Zubehör:
- 1 x Standrohr
- Festanschluss Kondensatableitung unterhalb der Spüle sowie Steigrohr bis OK Möbel mit Trichter
Menge: 1,000 St

**3.90.110 Spüle: Durchlauferhitzer 11 KW, Untertischmontage**
Durchlauferhitzer inkl. Anschlussmaterial und Zuleitung, zum Einbau in vorbezeichnete Spüle (Pos. 3.90.100)

Gerät: Durchlauferhitzer zur Warmwassererzeugung
Ausführung: Untertischgerät, druckfeste Ausführung, Blankdraht-Heizelemente
Leistung: 11 KW
Temperaturbereich: ca. 30°C - 60°C
Leistung: ca. 5  l / min
Regelung: elektronisch geregelt, Temperatur stufenlos einstellbar
Energieeffizienzklasse: A
Stromversorgung: 400V 16A,  inkl. Zuleitung ab MEP bzw. ab Elektrokleinverteiler, LSS anteilig

angeboten wird:

Fabrikat / Typ:

'........................................'
vom Bieter einzutragen
Menge: 1,000 St

**3.90.120 Spüle: Seifen- / Desinfektionsmittel- / Papierhandtuchspender, Edelstahl**
Für vorbeschriebene Spüle (Pos. 3.90.100):

1 x Seifenspender 500 ml, Edelstahl
1 x Desinfektionsmittelspender 500 ml, Edelstahl
1 x Spender Hautpflegemittel  500 ml, Edelstahl

angeboten wird:

Fabrikat / Typ: '........

................................' vom Bieter einzutragen

1 x Papierhandtuchspender, 500-800 Blatt, Edelstahl

angeboten wird:

Fabrikat / Typ: '........

................................' vom Bieter einzutragen
Menge: 1,000 St

**3.90.130 Halterung für Seifen- und Desinfektionsmittelspender zur Befestigung an Spritzschutz**
Halterung für Seifen- und Desinfektionsmittelspender

Ausführung:
HPL-Platte (Höhe und Breite bündig mit Seifen- und Desinfektionsmittelspender)
Art der Befestigung:
Die Halterung wird über den Spritzschutz gehängt und mittels Stellschrauben verklemmt
Menge: 1,000 St

**3.90.140 Spüle: Spritzschutz Glastrennwand, t = 700 mm**
Glastrennwand als Spritzschutz zur Abtrennung vorbezeichneter Laborspüle (Pos. 3.90.100) vom danebenliegenden Laborarbeitstisch

Abmessungen: t/h = ca. 700 / ca. 500 mm
Material: Sicherheitsglas 5 mm
Ausführung: Ecken abgerundet
Menge: 1,000 St

**3.90.150 Spüle: Abtropfboard, klein**
Für vorbeschriebene Spüle  (Pos. 3.90.100): 1 x Abtropfboard mit ca. 18 Abtropfstäben, mit Abtropfrinne und Ablaufschlauch, Abtropfboard und -stäbe aus Polypropylen
Menge: 1,000 St

**3.90.160 Laborabzug, b = 1.200 mm**
Laborabzug als Abluftabzug gemäß DIN EN 14175, inkl.
- Querverrohrung und Verkabelung aller aufgeführten Medien, sowie der durchlaufenden Medien gem. Grundriss und/oder Ansicht, bzw. weiteren anschließenden LV-Positionen
- Durchführen bauseitiger Zuleitungen
- Anbindung an bauseitige Medien (Ver- und Entsorgung), bzw. bereits angebundene Medienträger

Ausführung: Tischabzug
Tragkonstruktion: H-Fuß-Gestell aus Stahlrohr
Arbeitsplatte: Technische Keramik mit umlaufendem Wulstrand
Abmessungen: b/t/h= 1.200 / 900 / 2.700 mm
Arbeitshöhe: 900 mm
Innenauskleidung: Melamin
Medien: in separater Position

Ausstattung:
- FAZ / Funktionsüberwachung
- verglastes Kopfteil
- geteilter Querschieber
Menge: 1,000 St

**3.90.170 Abzug: Volumenstromregler mit Regelung, PP**
Für vorbeschriebenen Abzug (Pos. 3.90.170):
schnelllaufender variabler Volumenstromregler mit Steuerung zum Betrieb des Abzugs mit variablem Luftstrom nach DIN EN 14175, zur Montage am Abluftstutzen des vorbezeichneten Abzuges, mit integrierter Funktionsüberwachung nach EN 14175. Preisunterschied gegenüber Ausführung mit FAZ / Funktionsüberwachung.

Bestandteile:
- Netzteil 230 V und Pufferbatterie
- Bedientableau mit Einbau in der Abzugsblende
- mikroprozessorgesteuerte Regelung
- Volumenstromregler
- Sensorik Luftmengenerfassung
- Sensorik Fenstererfassung vertikal
- Sensorik für die Erfassung der horizontalen Querschieber

Schnittstellen:
- frei parametrierbare digitale und analoge Ein- und Ausgänge
- Parametrierung gem. Vorgabe AG
- Schnittstelle Anbindung Gruppencontroller
- Steuerung Ventilator bei Abzügen mit Stützstrahltechnik

Standardsignale MSR:
- Ausgang Signal aktueller Abluftbedarf
- Eingang Signal Nachtabsenkung
- Ausgang Signal Störmeldung

Regelungsart:
- vollvariable Regelung

Funktionen Bedientableau:
- Betriebszustand (max, reduziert, aus)
- akustischer und optischer Alarm
- Reset-Taste zur Quittierung des akustischen Alarms
- Licht ein/aus

Volumenstromregler:
- Material Polypropylen (PP)
- lageunabhängig
- Drosselklappe mit Motor-Rohrregler Abluft
- Stellgeschwindigkeit der Regelklappe max. 3 sek für 90 Grad
- sehr hohe Mess- und Regelgenauigkeit (besser als 5%)
- mit Flansch / Muffe je nach Einbausituation

die Leistung beinhaltet:
- Verkabelung zwischen allen Komponenten
- Auflegen der bauseitigen Steuerleitungen
- Auflegen der bauseitigen Spannungsversorgung
- Inbetriebnahme

angeboten wird:

Fabrikat / Typ: '........

................................' vom Bieter einzutragen

Funktionsbeschreibung Sensorik (Art der Messwerterfassung, z.B.
Luftgeschwindigkeit, Druckdifferenz, etc.):

Wert: '........

................................' vom Bieter einzutragen
Menge: 1,000 St

**3.90.180 Abzug: Schließeinrichtung für Frontschieber, mit Bewegungsmelder**
Für vorbeschriebenen Abzug (Pos. 3.90.170): automatische Schließeinrichtung für das Front-Schiebefenster, inkl:
- Schiebefenster-Controller / Steuerung
- Motor-Getriebe-Einheit
- Positionsgeber
- Verkabelung
- PIR-Bewegungsmelder
Bei 2-teiligen Schiebern muss die Schließeinrichtung auf beide Schieberteile wirken und das Front-Schiebefenster in ganzer Höhe öffnen bzw. schließen. Die automatische Schließeinrichtung wirkt nicht auf die Querschieber.
Menge: 1,000 St

**3.90.190 Bestückung Abzug: Elektro 230V**
Steckdose Elektro 230V, 3 x 2,5 mm², inkl. Zuleitung ab MEP bzw. ab Elektrokleinverteiler, Einbau in der Abzugsrückwand, von außen schaltbar, LSS anteilig
Menge: 4,000 St

**3.90.200 Bestückung Abzug: Elektro 230V, Abzugsfront**
Steckdose Elektro 230V, 3 x 2,5 mm², inkl. Zuleitung ab MEP bzw. ab Elektrokleinverteiler, Einbau in die Abzugsfront, LSS anteilig
Menge: 4,000 St

**3.90.210 Unterbau Abzug: Säure/Laugen, b/t/h = RM 1.200 / 650 / 600 mm, FT**
Säure-/Laugenunterbau zum Einbau unter Abzügen

Abmessungen: b/t/h = RM 1.200 (ca. 1.100) / ca. 650 / ca. 600 mm
Arbeitshöhe Abzug: 900 mm

Ausführung:
- eingeschobener Sockelunterbau
- 2 Flügeltüren
- alle verwendeten Bauteile und Oberflächen korrosionsbeständig, insbesondere auch alle Auszüge und Beschläge
- 2 x 2 Fachböden herausziehbar mit PP-Auffangwannen
- abschließbar
- inkl. Steigkanal zum Anschluss an das bauseitige Lüftungssystem
- Volumenstromregler bauseits bzw. in separater Position
Menge: 1,000 St

**3.90.220 Rollunterbau, b = RM 600 mm, AH 750 mm, 3 SK**
rollbarer Unterbau als Stauraum zu vorbezeichneter Labortischzeile

Breite: RM 600 mm (je nach Einbauort ca. 550 - 600 mm)
Tiefe: ca. 550 mm
Höhe: ca. 600 mm (Einbau unter Labortisch mit AH 750 mm)
Ausführung:
- rollbar
- 3 Schubkästen
Ausstattung:
- 4 Lenkrollen
Menge: 1,000 St

#### 3.91 N-EG01-R023 (II14.46) Labor Flowzytometrie Zeile B

**3.91.10 Medieneinspeisepunkt: Tragkonstruktion mit Verkleidung**
Medienzuführung am Medieneinspeisepunkt zur Laborzeile

Tragkonstruktion mit horizontalen Halteschienen zur Befestigung der vorgesehenen Elektromedien ab Oberkante Laborzeile bis zur Übergabehöhe der Medien gem. Vorbemerkungen/Plänen, die Breite der Konstruktion beträgt 300 mm, revisionierbare Verkleidung
Menge: 1,000 St

**3.91.20 Elektrokanal aus Aluminium, pulverbeschichtet, 1-zügig**
Elektrokanal aus Aluminium, pulverbeschichtet, Farbe weiß, 1-zügig, mit Trennsteg

Höhe: ca. 170 mm
Montagehöhe: bis UK 2,2 m über OKFF
Ausführung: mit Trennsteg
Bestückung: gem. gesonderten Positionen
Absicherung: gem. gesonderter Position, sonst bauseits abgesichert
Abdeckung: an die Bestückung anzupassen
Menge: 8,100 m

**3.91.30 Elektrokanal aus Aluminium, pulverbeschichtet, 1-zügig, als Steigekanal**
Elektrokanal aus Aluminium, pulverbeschichtet, Farbe weiß, 1-zügig, mit Trennsteg, als Steigekanal ab ca. 1 m über OKFF bzw. ab OK des horizontalen Elektrokanals bis zum MEP
Höhe: ca. 170 mm
Ausführung:
- mit Trennsteg
- Enddeckel mit Kabeleinführung oben
- Enddeckel bzw. Übergang zum horizontalen Elektrokanal unten
Montagehöhe: bis 3 m über OKFF
Menge: 1,000 St

**3.91.40 Bestückung Elektrokanal: Elektrokleinverteiler**
Elektrokleinverteiler zur Absicherung der Steckdosen im Elektrokanal, mit 1 x Fi-Schalter, 4-pol., 40 A/30 mA, LSS anteilig in der Bestückung enthalten
Menge: 1,000 St

**3.91.50 Bestückung Elektrokanal: Elektro 230V**
Steckdose Elektro 230V, 3 x 2,5 mm², inkl. Zuleitung ab MEP bzw. ab Elektrokleinverteiler, LSS anteilig
Menge: 26,000 St

**3.91.60 Bestückung Elektrokanal: Leerdose EDV**
Leerdose für EDV oder andere bauseitige Einbauteile
Menge: 4,000 St

**3.91.70 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 5,000 St

#### 3.92 N-EG01-R022 (II14.39/II14.44) Autoklavenraum/Nährmedien+Spülküche Zeile A

**3.92.10 Medieneinspeisepunkt: Tragkonstruktion mit Verkleidung**
Medienzuführung am Medieneinspeisepunkt zur Laborzeile

Tragkonstruktion mit horizontalen Halteschienen zur Befestigung der vorgesehenen Sanitär- und Elektromedien ab Oberkante Laborzeile bis zur Übergabehöhe der Medien gem. Vorbemerkungen/Plänen, die Breite der Konstruktion beträgt 700 mm, revisionierbare Verkleidung
Menge: 2,000 St

**3.92.20 Medienkanal wandhängend, lfdm**
Medienkanal wandhängend inkl.
- Anschlüssen und Entnahmestellen gem. separater Positionen
- Querverrohrung und Verkabelung aller aufgeführten Medien, sowie der durchlaufenden Medien gem. Grundriss und/oder Ansicht, bzw. weiteren daran anschließenden LV-Positionen
- Durchführen bauseitiger Zuleitungen
- Anbindung an bauseitige Medien (Ver- und Entsorgung) und Medienschacht

Montagehöhe: bis UK 2,2 m über OKFF
Medienausstattung: in separater Position
Menge: 6,900 m

**3.92.30 Bestückung Medienzelle/-ampel/-kanal: Elektrokleinverteiler**
Elektrokleinverteiler zur Absicherung der Steckdosen in Medienzelle / -ampel / -kanal, mit 1 x Fi-Schalter, 4-pol., 40 A/30 mA, LSS anteilig in der Bestückung enthalten
Menge: 1,000 St

**3.92.40 Bestückung Medienzelle/-ampel/-kanal: Elektro 230V**
Steckdose Elektro 230V, 3 x 2,5 mm², inkl. Zuleitung ab MEP bzw. ab Elektrokleinverteiler, LSS anteilig
Menge: 23,000 St

**3.92.50 Bestückung Medienzelle/-ampel/-kanal: Elektro 400V, 16A**
Steckdose Elektro 400V, 16A, 5 x 2,5 mm², inkl. Zuleitung ab MEP bzw. ab Elektrokleinverteiler, LSS anteilig
Menge: 4,000 St

**3.92.60 Bestückung Medienzelle/-ampel/-kanal: Elektro 400V, 32A**
Steckdose Elektro 400V, 32A, 5 x 2,5 mm², inkl. Zuleitung ab MEP, Absicherung bauseits
Menge: 3,000 St

**3.92.70 Wandmontage: Entnahmearmatur Kühlwasser, WCF/WCR**
Kühlwasser 1x WCF und 1x WCR, inkl. Entnahmeventile und Zuleitung ab MEP bzw. Anbindung an das Verteilnetz, Wandmontage inkl. Befestigungsmittel
Menge: 2,000 St

**3.92.80 Bestückung Medienzelle/-ampel/-kanal: Geräteanschluss WNC**
WNC Geräteanschluss, inkl. Entnahmeventil und Zuleitung ab MEP bzw. Anbindung an das Verteilnetz
Menge: 5,000 St

**3.92.90 Bestückung Medienzelle/-ampel/-kanal: Geräteanschluss WDC**
WDC Geräteanschluss, inkl. Entnahmeventil und Zuleitung ab MEP bzw. Anbindung an das Verteilnetz
Menge: 5,000 St

**3.92.100 Bestückung Medienzelle/-ampel/-kanal: Entnahmearmatur techn. Gas**
Entnahmearmatur technisches Gas oder Druckluft gem. Plan, bestehend aus Vorabsperrung und Druckregler mit Manometer, sowie Feinregulierung, inkl. Zuleitung ab MEP bzw. Anbindung an das Verteilnetz
Menge: 2,000 St

**3.92.110 Metallregal, verzinkt, b/t/h = 1200 / 800 / 2.000 mm**
Metallregal als Fachbodenregal, Tiefe 800 mm, Profile und Böden verzinkt, Traglast je Boden min. 100 kg, Böden im Abstand von 25 mm schraublos höhenverstellbar, 5 Böden je Feld, bei Wandaufstellung mit Wandbefestigung / Kippsicherung, Aussteifung über Diagonalstreben oder Traversen

angeboten wird:

Fabrikat / Typ: '........

................................' vom Bieter einzutragen
Menge: 1,000 St

**3.92.120 Wasseraufbereitung mit Vollentsalzungspatrone, 20l Harze**
druckfeste Vollentsalzungspatrone, gefüllt mit min. 20 l regenerierbaren Harzen,
Höhe ca. 500–600 mm, Abmessungen geeignet zur losen Aufstellung,
inklusive geeigneter Halterung zur standsicheren Aufstellung
Patronenkopf mit Zu- und Ablaufdüse
Anschlussleitung Speisewasser
Anschlussleitung für Armatur bzw. Geräteanschluss mit 3/4"-Verschraubung
Schnellverschlusskupplungen mit Rückschlagventil für den Zu- und Ablauf zum einfachen Wechsel der Patrone
Leitwertmessgerät zum kontinuierlichen Messen der Wasserqualität,
Messfühler am Patronenkopf, inklusive Elektrozuleitung und Netzteil,
LSS anteilig,
Einbau der Messanzeige in der Blende bzw. Medienzelle,
Messwertanzeige in µS/cm, analog oder digital,
Messbereich geeignet für Trinkwasser mit einer Härte von ca. 10 °dH
(entspricht ca. 300–350 µS/cm)

angeboten wird:

Fabrikat / Typ: '........

................................' vom Bieter einzutragen

Leistung '.....

...................................' l/h
vom Bieter einzutragen
Menge: 1,000 St

**3.92.130 Anschluss Geräteabwasser**
Erstellen eines Abwasseranschlusses zum Anschluss eines nebenstehenden Geräts.

anzuschließendes Gerät: Spülmaschine bzw. Autoklav

Position und Einbausituation gem. Plan. Abwasserführung zum Gerät inkl. Herstellen des betriebsfertigen Anschlusses.
Menge: 5,000 St

#### 3.93 N-EG01-R022 (II14.39/II14.44) Autoklavenraum/Nährmedien+Spülküche Zeile B

**3.93.10 Medieneinspeisepunkt: Tragkonstruktion mit Verkleidung**
Medienzuführung am Medieneinspeisepunkt zur Laborzeile

Tragkonstruktion mit horizontalen Halteschienen zur Befestigung der vorgesehenen Sanitär- und Elektromedien ab Oberkante Laborzeile bis zur Übergabehöhe der Medien gem. Vorbemerkungen/Plänen, die Breite der Konstruktion beträgt 700 mm, revisionierbare Verkleidung
Menge: 1,000 St

**3.93.20 Medienkanal wandhängend, lfdm**
Medienkanal wandhängend inkl.
- Anschlüssen und Entnahmestellen gem. separater Positionen
- Querverrohrung und Verkabelung aller aufgeführten Medien, sowie der durchlaufenden Medien gem. Grundriss und/oder Ansicht, bzw. weiteren daran anschließenden LV-Positionen
- Durchführen bauseitiger Zuleitungen
- Anbindung an bauseitige Medien (Ver- und Entsorgung) und Medienschacht

Montagehöhe: bis UK 2,2 m über OKFF
Medienausstattung: in separater Position
Menge: 0,600 m

**3.93.30 Medienzelle wandständig, b/h = 900 / 1.800 mm**
Medienzelle wandständig inkl.
- Querverrohrung und Verkabelung aller aufgeführten Medien, sowie der durchlaufenden Medien gem. Grundriss und/oder Ansicht, bzw. weiteren daran anschließenden LV-Positionen
- Durchführen bauseitiger Zuleitungen

Höhe: ca. 1.800 mm
Arbeitshöhe: 900 / 750 mm
Breite: 900 mm
Tiefe: ca.75 mm
Ausführung: teilverblendet S2
Zubehör: 2 x Glasplatte als Reagenzienablage inkl. Ausleger und Stativhalter
Medienausstattung: in separater Position
Menge: 1,000 St

**3.93.40 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 4,000 St

**3.93.50 Medienzelle wandständig, b/h = 1.800 / 1.800 mm**
Medienzelle wandständig inkl.
- Querverrohrung und Verkabelung aller aufgeführten Medien, sowie der durchlaufenden Medien gem. Grundriss und/oder Ansicht, bzw. weiteren daran anschließenden LV-Positionen
- Durchführen bauseitiger Zuleitungen

Höhe: 1.800 mm
Arbeitshöhe: 900 / 750 mm
Breite: 1.800 mm
Tiefe: ca. 75 mm
Ausführung: teilverblendet S2
Zubehör: 2 x Glasplatte als Reagenzienablage inkl. Ausleger und Stativhalter
Medienausstattung: in separater Position
Menge: 1,000 St

**3.93.60 Bestückung Medienzelle/-ampel/-kanal: Elektrokleinverteiler**
Elektrokleinverteiler zur Absicherung der Steckdosen in Medienzelle / -ampel / -kanal, mit 1 x Fi-Schalter, 4-pol., 40 A/30 mA, LSS anteilig in der Bestückung enthalten
Menge: 1,000 St

**3.93.70 Bestückung Medienzelle/-ampel/-kanal: Elektro 230V**
Steckdose Elektro 230V, 3 x 2,5 mm², inkl. Zuleitung ab MEP bzw. ab Elektrokleinverteiler, LSS anteilig
Menge: 20,000 St

**3.93.80 Bestückung Medienzelle/-ampel/-kanal: Geräteanschluss WNC**
WNC Geräteanschluss, inkl. Entnahmeventil und Zuleitung ab MEP bzw. Anbindung an das Verteilnetz
Menge: 1,000 St

**3.93.90 Bestückung Medienzelle/-ampel/-kanal: Geräteanschluss WDC**
WDC Geräteanschluss, inkl. Entnahmeventil und Zuleitung ab MEP bzw. Anbindung an das Verteilnetz
Menge: 1,000 St

**3.93.100 Anschluss Geräteabwasser**
Erstellen eines Abwasseranschluss zum Anschluss eines nebenstehenden Geräts.

anzuschließendes Gerät: bauseitige Eismaschine

Position und Einbausituation gem. Plan. Abwasserführung zum Gerät inkl. Herstellen des betriebsfertigen Anschlusses.
Menge: 1,000 St

**3.93.110 Bestückung Medienzelle/-ampel/-kanal: Elektro 230V Untertisch**
Steckdose Elektro 230V, 3 x 2,5 mm², inkl. Zuleitung ab MEP bzw. ab Elektrokleinverteiler, LSS anteilig, Positionierung Untertisch, inkl. Unterkonstruktion
Menge: 8,000 St

**3.93.120 Bestückung Medienzelle/-ampel/-kanal: Leerdose EDV**
Leerdose für EDV oder andere bauseitige Einbauteile
Menge: 2,000 St

**3.93.130 Laborarbeitstisch, Melamin, b/t = 900 / 900, AH 900 mm**
Laborarbeitstisch inkl. Tragkonstruktion

Abmessungen:
- b = 900 mm
- t = 900 mm als Systemtiefe
t = 900 mm bei Ausführung ohne rückseitige Medienzelle, vor Medienzellen Gesamttiefe inkl. Zelle t = 900 mm mit Tischplatte jedoch min. t = 800 mm
- Arbeitshöhe: 900 mm
Tragkonstruktion: C bzw. H-Fuß-Gestell aus Stahlrohr gem. Plan
Arbeitsplatte: Melamin mit PP-Kante
Ausstattung: Tiefenanschlag für Rollcontainer
Menge: 1,000 St

**3.93.140 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 3,000 St

**3.93.150 Rollunterbau, b = RM 600 mm, AH 900 mm, FT**
rollbarer Unterbau als Stauraum zu vorbezeichneter Labortischzeile

Breite: RM 600 mm (je nach Einbauort ca. 550 - 600 mm)
Tiefe: ca. 550 mm
Höhe: ca. 850 mm (Einbau unter Labortisch mit AH 900 mm)
Ausführung:
- rollbar
- 1 Flügeltür
Ausstattung:
- 4 Lenkrollen
- 2 Fachböden, höhenverstellbar
Menge: 2,000 St

**3.93.160 Rollunterbau, b = RM 600 mm, AH 900 mm, 4 SK**
rollbarer Unterbau als Stauraum zu vorbezeichneter Labortischzeile

Breite: RM 600 mm (je nach Einbauort ca. 550 - 600 mm)
Tiefe: ca. 550 mm
Höhe: ca. 850 mm (Einbau unter Labortisch mit AH 900 mm)
Ausführung:
- rollbar
- 4 Schubkästen
Ausstattung:
- 4 Lenkrollen
Menge: 2,000 St

**3.93.170 Oberschrank, b/t = 1.200 / 350 mm, FT**
Hängeschrank, geschlossen, Montage an Wänden oder Medienzellen

Abmessungen: b/t/h= 1.200 / 350 / 720 mm
Ausführung: 2 Flügeltüren, Mittelwand
Ausstattung: 2x1 Fachboden, höhenverstellbar
bei Montage an Medienzellen inkl. Ständerverlängerungen und Traversen als Unterkonstruktion
Menge: 3,000 St

**3.93.180 Oberschrank, b/t = 900 / 350 mm, FT**
Hängeschrank, geschlossen, Montage an Wänden oder Medienzellen

Abmessungen: b/t/h= 900 / 350 / 720 mm
Ausführung: 2 Flügeltüren
Ausstattung: 1 Fachboden, höhenverstellbar
bei Montage an Medienzellen inkl. Ständerverlängerungen und Traversen als Unterkonstruktion
Menge: 1,000 St

**3.93.190 Laborspüle, TK, b/t/h = 1.200 / 900 / 900 mm, Sockelunterbau, FT**
Laborspüle inkl. aller Ver- und Entsorgungsleitungen, sowie Anschluss an Medienverrohrung vorab beschriebener Medienzelle

Abmessungen: b/t = 1.200 / 900 mm
Arbeitshöhe: 900 mm
Maße Spülbecken: b/t/h = 400 / 400 / 250 mm
Tragkonstruktion:
- Sockelunterbauten fest eingebaut
- 2 Flügeltüren, Anschlag nach Zeichnung
Arbeitsplatte Spüle:
- Steinzeug mit umlaufendem Wulstrand und Ablaufrillen
- 1 x Beckenausschnitt
- 2 x Tischbohrungen für Armaturen
- 1 x Tischbohrung für Augendusche
Spülbecken: 1 x Becken aus Techn. Keramik, von oben in die Arbeitsplatte eingesetzt
Armaturen:
- Standarmaturen
- 1 x WNC/WNH Armhebel-Mischbatterie, Perlator
- 1 x WDC, Schlauchtülle
Zubehör:
- 1 x Standrohr
- 1 x Augendusche untemperiert, einstrahlig, inkl. Druckminderer in den Zuleitung der Augendusche zur Mengenreduzierung und deren Einregulierung im Rahmen der Inbetriebnahme
- Festanschluss Kondensatableitung unterhalb der Spüle sowie Steigrohr bis OK Möbel mit Trichter
Menge: 1,000 St

**3.93.200 Spüle: Durchlauferhitzer 11 KW, Untertischmontage**
Durchlauferhitzer inkl. Anschlussmaterial und Zuleitung, zum Einbau in vorbezeichnete Spüle (Pos. 3.93.190)

Gerät: Durchlauferhitzer zur Warmwassererzeugung
Ausführung: Untertischgerät, druckfeste Ausführung, Blankdraht-Heizelemente
Leistung: 11 KW
Temperaturbereich: ca. 30°C - 60°C
Leistung: ca. 5  l / min
Regelung: elektronisch geregelt, Temperatur stufenlos einstellbar
Energieeffizienzklasse: A
Stromversorgung: 400V 16A,  inkl. Zuleitung ab MEP bzw. ab Elektrokleinverteiler, LSS anteilig

angeboten wird:

Fabrikat / Typ:

'........................................'
vom Bieter einzutragen
Menge: 1,000 St

**3.93.210 Spüle: Seifen- / Desinfektionsmittel- / Papierhandtuchspender, Edelstahl**
Für vorbeschriebene Spüle (Pos. 3.93.190):

1 x Seifenspender 500 ml, Edelstahl
1 x Desinfektionsmittelspender 500 ml, Edelstahl
1 x Spender Hautpflegemittel  500 ml, Edelstahl

angeboten wird:

Fabrikat / Typ: '........

................................' vom Bieter einzutragen

1 x Papierhandtuchspender, 500-800 Blatt, Edelstahl

angeboten wird:

Fabrikat / Typ: '........

................................' vom Bieter einzutragen
Menge: 1,000 St

**3.93.220 Halterung für Seifen- und Desinfektionsmittelspender zur Befestigung an Spritzschutz**
Halterung für Seifen- und Desinfektionsmittelspender

Ausführung:
HPL-Platte (Höhe und Breite bündig mit Seifen- und Desinfektionsmittelspender)
Art der Befestigung:
Die Halterung wird über den Spritzschutz gehängt und mittels Stellschrauben verklemmt
Menge: 1,000 St

**3.93.230 Spüle: Abtropfboard**
Für vorbeschriebene Spüle (Pos. 3.93.190): 1 x Abtropfboard mit ca. 50 Abtropfstäben, mit Abtropfrinne und Ablaufschlauch, Abtropfboard und -stäbe aus Polypropylen
Menge: 1,000 St

**3.93.240 Spüle: Spritzschutz Glastrennwand, t = 700 mm**
Glastrennwand als Spritzschutz zur Abtrennung vorbezeichneter Laborspüle (Pos. 3.93.190) vom danebenliegenden Laborarbeitstisch

Abmessungen: t/h = ca. 700 / ca. 500 mm
Material: Sicherheitsglas 5 mm
Ausführung: Ecken abgerundet
Menge: 1,000 St

**3.93.250 Spüle: Abfallsammler für Papierhandtücher im Spülenunterbau**
Für vorbeschriebene Spüle (Pos. 3.93.190): Abfallsammler im Spülenunterbau zum Sammeln von Papierhandtüchern:
- eine Flügeltür des Unterbaus mit Ausschnitt, oval, als Einwurf für benutzte Papierhandtücher
- 1 x Abfallsammler für benutzte Papierhandtücher, Metallkorb, beschichtet, zum Einstellen in den Spülenunterbau
Menge: 2,000 St

**3.93.260 Laborspüle, TK, b/t/h = 1.800 / 900 / 900 mm, Sockelunterbau, HA/FT**
Laborspüle inkl. aller Ver- und Entsorgungsleitungen, sowie Anschluss an Medienverrohrung vorab beschriebener Medienzelle

Abmessungen: b/t = 1.800 / 900 mm
Arbeitshöhe: 900 mm
Maße Spülbecken: b/t/h = 400 / 400 / 250 mm
Tragkonstruktion:
- Sockelunterbauten fest eingebaut
- 3x Flügeltüren, b = 600 mm
Arbeitsplatte Spüle:
- Steinzeug mit umlaufendem Wulstrand und Ablaufrillen
- 2 x Beckenausschnitt
- 2 x Tischbohrungen für Armaturen
Spülbecken: 2 x Becken aus Techn. Keramik, von oben in die Arbeitsplatte eingesetzt
Armaturen:
- Standarmaturen
- 1 x WNC/WNH Armhebel-Mischbatterie, Perlator
- 1 x WDC, Schlauchtülle
Zubehör:
- 2 x Standrohr
- Festanschluss Kondensatableitung unterhalb der Spüle sowie Steigrohr bis OK Möbel mit Trichter
Menge: 1,000 St

**3.93.270 Spüle: Spritzschutz Glastrennwand, t = 700 mm**
Glastrennwand als Spritzschutz zur Abtrennung vorbezeichneter Laborspüle (Pos. 3.93.260) vom danebenliegenden Laborarbeitstisch

Abmessungen: t/h = ca. 700 / ca. 500 mm
Material: Sicherheitsglas 5 mm
Ausführung: Ecken abgerundet
Menge: 1,000 St

#### 3.94 N-EG01-R021 (II14.41/II14.51) Labor Nährbodenküche+Spülküche/Kühlraum Medien 2 Zeile A

**3.94.10 Medieneinspeisepunkt: Tragkonstruktion mit Verkleidung**
Medienzuführung am Medieneinspeisepunkt zur Laborzeile

Tragkonstruktion mit horizontalen Halteschienen zur Befestigung der vorgesehenen Sanitär- und Elektromedien ab Oberkante Laborzeile bis zur Übergabehöhe der Medien gem. Vorbemerkungen/Plänen, die Breite der Konstruktion beträgt 900 mm, revisionierbare Verkleidung
Menge: 1,000 St

**3.94.20 Medienzelle wandständig, b/h = 600 / 1.800 mm**
Medienzelle wandständig inkl.
- Querverrohrung und Verkabelung aller aufgeführten Medien, sowie der durchlaufenden Medien gem. Grundriss und/oder Ansicht, bzw. weiteren daran anschließenden LV-Positionen
- Durchführen bauseitiger Zuleitungen

Höhe: ca. 1.800 mm
Arbeitshöhe: 900 / 750 mm
Breite: 600 mm
Tiefe: ca. 75 mm
Ausführung: teilverblendet S2
Zubehör: 2 x Glasplatte als Reagenzienablage inkl. Ausleger und Stativhalter
Medienausstattung: in separater Position
Menge: 2,000 St

**3.94.30 Medienzelle wandständig, b/h = 900 / 1.800 mm**
Medienzelle wandständig inkl.
- Querverrohrung und Verkabelung aller aufgeführten Medien, sowie der durchlaufenden Medien gem. Grundriss und/oder Ansicht, bzw. weiteren daran anschließenden LV-Positionen
- Durchführen bauseitiger Zuleitungen

Höhe: ca. 1.800 mm
Arbeitshöhe: 900 / 750 mm
Breite: 900 mm
Tiefe: ca.75 mm
Ausführung: teilverblendet S2
Zubehör: 2 x Glasplatte als Reagenzienablage inkl. Ausleger und Stativhalter
Medienausstattung: in separater Position
Menge: 1,000 St

**3.94.40 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 4,000 St

**3.94.50 Bestückung Medienzelle/-ampel/-kanal: Elektrokleinverteiler**
Elektrokleinverteiler zur Absicherung der Steckdosen in Medienzelle / -ampel / -kanal, mit 1 x Fi-Schalter, 4-pol., 40 A/30 mA, LSS anteilig in der Bestückung enthalten
Menge: 1,000 St

**3.94.60 Bestückung Medienzelle/-ampel/-kanal: Elektro 230V**
Steckdose Elektro 230V, 3 x 2,5 mm², inkl. Zuleitung ab MEP bzw. ab Elektrokleinverteiler, LSS anteilig
Menge: 16,000 St

**3.94.70 Bestückung Medienzelle/-ampel/-kanal: Elektro 230V Untertisch**
Steckdose Elektro 230V, 3 x 2,5 mm², inkl. Zuleitung ab MEP bzw. ab Elektrokleinverteiler, LSS anteilig, Positionierung Untertisch, inkl. Unterkonstruktion
Menge: 2,000 St

**3.94.80 Bestückung Medienzelle/-ampel/-kanal: Leerdose EDV**
Leerdose für EDV oder andere bauseitige Einbauteile
Menge: 1,000 St

**3.94.90 Bestückung Medienzelle/-ampel/-kanal: Geräteanschluss WNC**
WNC Geräteanschluss, inkl. Entnahmeventil und Zuleitung ab MEP bzw. Anbindung an das Verteilnetz
Menge: 1,000 St

**3.94.100 Bestückung Medienzelle/-ampel/-kanal: Geräteanschluss WDC**
WDC Geräteanschluss, inkl. Entnahmeventil und Zuleitung ab MEP bzw. Anbindung an das Verteilnetz
Menge: 2,000 St

**3.94.110 Bestückung Medienzelle/-ampel/-kanal: Elektro 230V NE**
Steckdose Elektro 230V, Farbe nach Abstimmung mit Nutzer
Menge: 1,000 St

**3.94.120 Laborarbeitstisch, Melamin, b/t = 600 / 900, AH 900 mm**
Laborarbeitstisch inkl. Tragkonstruktion

Abmessungen:
- b = 600 mm
- t = 900 mm als Systemtiefe
t = 900 mm bei Ausführung ohne rückseitige Medienzelle, vor Medienzellen Gesamttiefe inkl. Zelle t = 900 mm mit Tischplatte jedoch min. t = 800 mm
- Arbeitshöhe: 900 mm
Tragkonstruktion: C bzw. H-Fuß-Gestell aus Stahlrohr gem. Plan
Arbeitsplatte: Melamin mit PP-Kante
Ausstattung: Tiefenanschlag für Rollcontainer
Menge: 1,000 St

**3.94.130 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 3,000 St

**3.94.140 Wägetisch, Melamin, b/t = 900 / 900, AH 900 mm**
Wägetisch, Arbeitsplatte Melamin mit PP-Kanten mit eingesetzter, schwingungsfrei gelagerter Betonwerksteinplatte, Unterbau als Stahlgestell
Abmessungen: b/t = 900 / 900 mm
Arbeitshöhe: 900 mm
Menge: 1,000 St

**3.94.150 Rollunterbau, b = RM 600 mm, AH 900 mm, FT**
rollbarer Unterbau als Stauraum zu vorbezeichneter Labortischzeile

Breite: RM 600 mm (je nach Einbauort ca. 550 - 600 mm)
Tiefe: ca. 550 mm
Höhe: ca. 850 mm (Einbau unter Labortisch mit AH 900 mm)
Ausführung:
- rollbar
- 1 Flügeltür
Ausstattung:
- 4 Lenkrollen
- 2 Fachböden, höhenverstellbar
Menge: 2,000 St

**3.94.160 Rollunterbau, b = RM 600 mm, AH 900 mm, 4 SK**
rollbarer Unterbau als Stauraum zu vorbezeichneter Labortischzeile

Breite: RM 600 mm (je nach Einbauort ca. 550 - 600 mm)
Tiefe: ca. 550 mm
Höhe: ca. 850 mm (Einbau unter Labortisch mit AH 900 mm)
Ausführung:
- rollbar
- 4 Schubkästen
Ausstattung:
- 4 Lenkrollen
Menge: 1,000 St

**3.94.170 Handwaschbecken, b/t/h = 600 / 900 / 900 mm, Sockelunterbau**
Sockelunterbau mit Handwaschbecken

Abmessungen: b/t = 600 / 900 mm
Arbeitshöhe: 900 mm
Tragkonstruktion:
- Sockelunterbauten fest eingebaut
- 1 Flügeltüren, Anschlag nach Zeichnung
Arbeitsplatte:
- mineralorganischer Verbundwerkstoff, ggf. mit Höhenausgleich zu nebenstehender Arbeitsplatte
- 1 x Tischbohrungen für Armaturen
- 1 x Tischbohrung für Augendusche
Spülbecken: 1 x Handwaschbecken rund aus mineralorganischem Verbundwerkstoff, Durchmesser ca. 400 mm, Tiefe ca. 200 mm
Armatur:
- 1 x WNC/WNH Armhebel-Mischbatterie, Perlator
Zubehör:
- 1 x Augendusche untemperiert, einstrahlig inkl. Druckminderer in den Zuleitungen der Armaturen und der Augendusche zur Mengenreduzierung und deren Einregulierung im Rahmen der Inbetriebnahme
- Festanschluss Kondensatableitung unterhalb der Spüle sowie Steigrohr bis OK Möbel mit Trichter
Menge: 1,000 St

**3.94.180 Handwaschbecken: Abfallsammler für Papierhandtücher im Unterbau**
Für vorbeschriebenes Handwaschbecken (Pos. 3.94.170): Abfallsammler im Unterbau zum Sammeln von Papierhandtüchern:
- eine Flügeltür des Unterbaus mit Ausschnitt, oval, als Einwurf für benutzte Papierhandtücher
- 1 x Abfallsammler für benutzte Papierhandtücher, Metallkorb, beschichtet, zum Einstellen in den Unterbau
Menge: 1,000 St

**3.94.190 Laborspüle, TK, b/t/h = 1.200 / 900 / 900 mm, Sockelunterbau, FT**
Laborspüle inkl. aller Ver- und Entsorgungsleitungen, sowie Anschluss an Medienverrohrung vorab beschriebener Medienzelle

Abmessungen: b/t = 1.200 / 900 mm
Arbeitshöhe: 900 mm
Maße Spülbecken: b/t/h = 400 / 400 / 250 mm
Tragkonstruktion:
- Sockelunterbauten fest eingebaut
- 2 Flügeltüren, Anschlag nach Zeichnung
Arbeitsplatte Spüle:
- Steinzeug mit umlaufendem Wulstrand und Ablaufrillen
- 1 x Beckenausschnitt
- 2 x Tischbohrungen für Armaturen
Spülbecken: 1 x Becken aus Techn. Keramik, von oben in die Arbeitsplatte eingesetzt
Armaturen:
- Standarmaturen
- 1 x WNC/WNH Armhebel-Mischbatterie, Perlator
- 1 x WDC, Schlauchtülle
Zubehör:
- 1 x Standrohr
- Festanschluss Kondensatableitung unterhalb der Spüle sowie Steigrohr bis OK Möbel mit Trichter
Menge: 1,000 St

**3.94.200 Spüle: Seifen- / Desinfektionsmittel- / Papierhandtuchspender, Edelstahl**
Für vorbeschriebene Spüle (Pos. 3.94.190):

1 x Seifenspender 500 ml, Edelstahl
1 x Desinfektionsmittelspender 500 ml, Edelstahl
1 x Spender Hautpflegemittel  500 ml, Edelstahl

angeboten wird:

Fabrikat / Typ: '........

................................' vom Bieter einzutragen

1 x Papierhandtuchspender, 500-800 Blatt, Edelstahl

angeboten wird:

Fabrikat / Typ: '........

................................' vom Bieter einzutragen
Menge: 1,000 St

**3.94.210 Halterung für Seifen- und Desinfektionsmittelspender zur Befestigung an Spritzschutz**
Halterung für Seifen- und Desinfektionsmittelspender

Ausführung:
HPL-Platte (Höhe und Breite bündig mit Seifen- und Desinfektionsmittelspender)
Art der Befestigung:
Die Halterung wird über den Spritzschutz gehängt und mittels Stellschrauben verklemmt
Menge: 1,000 St

**3.94.220 Spüle: Spritzschutz Glastrennwand, t = 700 mm**
Glastrennwand als Spritzschutz zur Abtrennung vorbezeichneter Laborspüle (Pos. 3.94.190) vom danebenliegenden Laborarbeitstisch

Abmessungen: t/h = ca. 700 / ca. 500 mm
Material: Sicherheitsglas 5 mm
Ausführung: Ecken abgerundet
Menge: 1,000 St

**3.94.230 Spüle: Abtropfboard, klein**
Für vorbeschriebene Spüle (Pos. 3.94.190): 1 x Abtropfboard mit ca. 18 Abtropfstäben, mit Abtropfrinne und Ablaufschlauch, Abtropfboard und -stäbe aus Polypropylen
Menge: 1,000 St

**3.94.240 Laborabzug, b = 1.200 mm**
Laborabzug als Abluftabzug gemäß DIN EN 14175, inkl.
- Querverrohrung und Verkabelung aller aufgeführten Medien, sowie der durchlaufenden Medien gem. Grundriss und/oder Ansicht, bzw. weiteren anschließenden LV-Positionen
- Durchführen bauseitiger Zuleitungen
- Anbindung an bauseitige Medien (Ver- und Entsorgung), bzw. bereits angebundene Medienträger

Ausführung: Tischabzug
Tragkonstruktion: H-Fuß-Gestell aus Stahlrohr
Arbeitsplatte: Technische Keramik mit umlaufendem Wulstrand
Abmessungen: b/t/h= 1.200 / 900 / 2.700 mm
Arbeitshöhe: 900 mm
Innenauskleidung: Melamin
Medien: in separater Position

Ausstattung:
- FAZ / Funktionsüberwachung
- verglastes Kopfteil
- geteilter Querschieber
Menge: 1,000 St

**3.94.250 Abzug: Gruppencontroller je Raum**
Für vorbeschriebene Abzügen mit Volumenstromregler und Regelung in Raum N-EG01-R021:

Der Gruppencontroller erfasst die jeweiligen Einzelabluftmengen der abgesaugten Einheiten im Laborraum, um daraus eine Gesamtabluftmenge zu bilden, die dann der übergeordneten Lüftungssteuerung zur Verfügung steht. An den Gruppencontroller können min. bis zu 10 Volumenstromregler angebunden werden.

Schnittstellen:
- bidirektionale Anbindung der Volumenstromregler
- frei parametrierbare digitale und analoge Ein- und Ausgänge
- Parametrierung gem. Vorgabe AG

Standardsignale MSR:
- Ausgang Signal Summe aktueller Abluftbedarf
- Eingang Signal Nachtabsenkung
- Ausgang Signal Sammelstörmeldung

Raumadditionsmodul:
- laufende Ermittlung des aktueller Abluftbedarf (Ist-Wert) basierend auf der Summe der Einzelwerten aller angeschlossenen Volumenstromregler und der fest hinterlegten konstanten Verbraucher wie z.B. Sicherheitsstauräume

die Leistung beinhaltet:
- Auflegen der bauseitigen Steuerleitungen
- Auflegen der bauseitigen Spannungsversorgung
- Lieferung und Verlegung der erforderlichen Kabel zwischen den Volumenstromreglern / Controllern innerhalb einer Laborzeile
- Inbetriebnahme

Die Lieferung und Verlegung der erforderlichen Kabel zwischen den Laborzeilen erfolgen gemäß Angabe AN (Kabelzugliste) bauseits.

angeboten wird:

Fabrikat / Typ: '........

................................' vom Bieter einzutragen
Menge: 1,000 St

**3.94.260 Abzug: Volumenstromregler mit Regelung, PP**
Für vorbeschriebenen Abzug (Pos. 3.94.240):
schnelllaufender variabler Volumenstromregler mit Steuerung zum Betrieb des Abzugs mit variablem Luftstrom nach DIN EN 14175, zur Montage am Abluftstutzen des vorbezeichneten Abzuges, mit integrierter Funktionsüberwachung nach EN 14175. Preisunterschied gegenüber Ausführung mit FAZ / Funktionsüberwachung.

Bestandteile:
- Netzteil 230 V und Pufferbatterie
- Bedientableau mit Einbau in der Abzugsblende
- mikroprozessorgesteuerte Regelung
- Volumenstromregler
- Sensorik Luftmengenerfassung
- Sensorik Fenstererfassung vertikal
- Sensorik für die Erfassung der horizontalen Querschieber

Schnittstellen:
- frei parametrierbare digitale und analoge Ein- und Ausgänge
- Parametrierung gem. Vorgabe AG
- Schnittstelle Anbindung Gruppencontroller
- Steuerung Ventilator bei Abzügen mit Stützstrahltechnik

Standardsignale MSR:
- Ausgang Signal aktueller Abluftbedarf
- Eingang Signal Nachtabsenkung
- Ausgang Signal Störmeldung

Regelungsart:
- vollvariable Regelung

Funktionen Bedientableau:
- Betriebszustand (max, reduziert, aus)
- akustischer und optischer Alarm
- Reset-Taste zur Quittierung des akustischen Alarms
- Licht ein/aus

Volumenstromregler:
- Material Polypropylen (PP)
- lageunabhängig
- Drosselklappe mit Motor-Rohrregler Abluft
- Stellgeschwindigkeit der Regelklappe max. 3 sek für 90 Grad
- sehr hohe Mess- und Regelgenauigkeit (besser als 5%)
- mit Flansch / Muffe je nach Einbausituation

die Leistung beinhaltet:
- Verkabelung zwischen allen Komponenten
- Auflegen der bauseitigen Steuerleitungen
- Auflegen der bauseitigen Spannungsversorgung
- Inbetriebnahme

angeboten wird:

Fabrikat / Typ: '........

................................' vom Bieter einzutragen

Funktionsbeschreibung Sensorik (Art der Messwerterfassung, z.B.
Luftgeschwindigkeit, Druckdifferenz, etc.):

Wert: '........

................................' vom Bieter einzutragen
Menge: 2,000 St

**3.94.270 Abzug: Schließeinrichtung für Frontschieber, mit Bewegungsmelder**
Für vorbeschriebenen Abzug (Pos. 3.94.240): automatische Schließeinrichtung für das Front-Schiebefenster, inkl:
- Schiebefenster-Controller / Steuerung
- Motor-Getriebe-Einheit
- Positionsgeber
- Verkabelung
- PIR-Bewegungsmelder
Bei 2-teiligen Schiebern muss die Schließeinrichtung auf beide Schieberteile wirken und das Front-Schiebefenster in ganzer Höhe öffnen bzw. schließen. Die automatische Schließeinrichtung wirkt nicht auf die Querschieber.
Menge: 2,000 St

**3.94.280 Bestückung Abzug: Elektro 230V**
Steckdose Elektro 230V, 3 x 2,5 mm², inkl. Zuleitung ab MEP bzw. ab Elektrokleinverteiler, Einbau in der Abzugsrückwand, von außen schaltbar, LSS anteilig
Menge: 8,000 St

**3.94.290 Bestückung Abzug: Elektro 230V, Abzugsfront**
Steckdose Elektro 230V, 3 x 2,5 mm², inkl. Zuleitung ab MEP bzw. ab Elektrokleinverteiler, Einbau in die Abzugsfront, LSS anteilig
Menge: 8,000 St

**3.94.300 Unterbau Abzug: Sicherheitsschrank Typ90, passive Lagerung, b = RM 600 mm, HA**
Sicherheitsschrank nach DIN EN 14470-1 und DIN EN 14727 als Unterschrank zur Lagerung von Gefahrstoffen in Arbeitsräumen zum Einbau unter Abzügen

Abmessungen: b/t/h = RM 600 (ca. 550) / ca. 600 / ca. 600 mm
Arbeitshöhe Abzug: 900 mm

Ausführung:
- Schublade als Hochauszug mit Auszugswanne, im Brandfall selbstschließend
- Auszugswanne mit Lochblecheinsatz
- Korpus und Türen/Auszug: Stahlblech, pulverbeschichtet
- Innenkorpus: Innenausstattung Stahlblech, pulverbeschichtet
- Typ90 (Feuerwiderstand 90 Minuten / feuerbeständig)
- abschließbar (min. 3 Schlüssel)
- Sockel (ca. 30 - 35 mm) mit Rollen und Lüftungsschlitzen
- inkl. Anschluss Potentialausgleich/Erdung
- inkl. Steigkanal zum Anschluss an das bauseitige Lüftungssystem
- Volumenstromregler bauseits bzw. in separater Position

angeboten wird:

Fabrikat / Typ: '........

................................' vom Bieter einzutragen
Menge: 1,000 St

**3.94.310 Unterbau Abzug: Säure/Laugen, b/t/h = RM 600 / 650 / 600 mm, FT**
Säure-/Laugenunterbau zum Einbau unter Abzügen

Abmessungen: b/t/h = RM 600 (ca. 550) / ca. 650 / ca. 600 mm
Arbeitshöhe Abzug: 900 mm

Ausführung:
- eingeschobener Sockelunterbau
- Flügeltür
- alle verwendeten Bauteile und Oberflächen korrosionsbeständig, insbesondere auch alle Auszüge und Beschläge
- 2 Fachböden herausziehbar mit PP-Auffangwannen
- abschließbar
- inkl. Steigkanal zum Anschluss an das bauseitige Lüftungssystem
- Volumenstromregler bauseits bzw. in separater Position
Menge: 1,000 St

**3.94.320 Oberschrank, b/t = 600 / 350 mm, FT**
Hängeschrank, geschlossen, Montage an Wänden oder Medienzellen

Abmessungen: b/t/h= 600 / 350 / 720 mm
Ausführung: 1 Flügeltür
Ausstattung: 1 Fachboden, höhenverstellbar
bei Montage an Medienzellen inkl. Ständerverlängerungen und Traversen als Unterkonstruktion
Menge: 1,000 St

**3.94.330 Oberschrank, b/t = 1.200 / 350 mm, FT**
Hängeschrank, geschlossen, Montage an Wänden oder Medienzellen

Abmessungen: b/t/h= 1.200 / 350 / 720 mm
Ausführung: 2 Flügeltüren, Mittelwand
Ausstattung: 2x1 Fachboden, höhenverstellbar
bei Montage an Medienzellen inkl. Ständerverlängerungen und Traversen als Unterkonstruktion
Menge: 1,000 St

#### 3.95 N-EG01-R021 (II14.41/II14.51) Labor Nährbodenküche+Spülküche/Kühlraum Medien 2 Zeile B

**3.95.10 Medieneinspeisepunkt: Tragkonstruktion mit Verkleidung**
Medienzuführung am Medieneinspeisepunkt zur Laborzeile

Tragkonstruktion mit horizontalen Halteschienen zur Befestigung der vorgesehenen Elektromedien ab Oberkante Laborzeile bis zur Übergabehöhe der Medien gem. Vorbemerkungen/Plänen, die Breite der Konstruktion beträgt 300 mm, revisionierbare Verkleidung
Menge: 1,000 St

**3.95.20 Elektrokanal aus Aluminium, pulverbeschichtet, 1-zügig**
Elektrokanal aus Aluminium, pulverbeschichtet, Farbe weiß, 1-zügig, mit Trennsteg

Höhe: ca. 170 mm
Montagehöhe: bis UK 2,2 m über OKFF
Ausführung: mit Trennsteg
Bestückung: gem. gesonderten Positionen
Absicherung: gem. gesonderter Position, sonst bauseits abgesichert
Abdeckung: an die Bestückung anzupassen
Menge: 3,000 m

**3.95.30 Elektrokanal aus Aluminium, pulverbeschichtet, 1-zügig**
Elektrokanal aus Aluminium, pulverbeschichtet, Farbe weiß, 1-zügig, mit Trennsteg

Höhe: ca. 170 mm
Montagehöhe: bis UK 2,2 m über OKFF
Ausführung: mit Trennsteg
Bestückung: gem. gesonderten Positionen
Absicherung: gem. gesonderter Position, sonst bauseits abgesichert
Abdeckung: an die Bestückung anzupassen
Menge: 2,100 m

**3.95.40 Elektrokanal aus Aluminium, pulverbeschichtet, 1-zügig, als Steigekanal**
Elektrokanal aus Aluminium, pulverbeschichtet, Farbe weiß, 1-zügig, mit Trennsteg, als Steigekanal ab ca. 1 m über OKFF bzw. ab OK des horizontalen Elektrokanals bis zum MEP
Höhe: ca. 170 mm
Ausführung:
- mit Trennsteg
- Enddeckel mit Kabeleinführung oben
- Enddeckel bzw. Übergang zum horizontalen Elektrokanal unten
Montagehöhe: bis 3 m über OKFF
Menge: 2,000 St

**3.95.50 Bestückung Elektrokanal: Elektro 230V**
Steckdose Elektro 230V, 3 x 2,5 mm², inkl. Zuleitung ab MEP bzw. ab Elektrokleinverteiler, LSS anteilig
Menge: 16,000 St

**3.95.60 Bestückung Elektrokanal: Leerdose EDV**
Leerdose für EDV oder andere bauseitige Einbauteile
Menge: 2,000 St

**3.95.70 Medienzelle wandständig, b/h = 900 / 1.800 mm**
Medienzelle wandständig inkl.
- Querverrohrung und Verkabelung aller aufgeführten Medien, sowie der durchlaufenden Medien gem. Grundriss und/oder Ansicht, bzw. weiteren daran anschließenden LV-Positionen
- Durchführen bauseitiger Zuleitungen

Höhe: ca. 1.800 mm
Arbeitshöhe: 900 / 750 mm
Breite: 900 mm
Tiefe: ca.75 mm
Ausführung: teilverblendet S2
Zubehör: 2 x Glasplatte als Reagenzienablage inkl. Ausleger und Stativhalter
Medienausstattung: in separater Position
Menge: 2,000 St

**3.95.80 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 1,000 St

**3.95.90 Bestückung Medienzelle/-ampel/-kanal: Elektrokleinverteiler**
Elektrokleinverteiler zur Absicherung der Steckdosen in Medienzelle / -ampel / -kanal, mit 1 x Fi-Schalter, 4-pol., 40 A/30 mA, LSS anteilig in der Bestückung enthalten
Menge: 1,000 St

**3.95.100 Bestückung Medienzelle/-ampel/-kanal: Elektro 230V**
Steckdose Elektro 230V, 3 x 2,5 mm², inkl. Zuleitung ab MEP bzw. ab Elektrokleinverteiler, LSS anteilig
Menge: 12,000 St

**3.95.110 Bestückung Medienzelle/-ampel/-kanal: Elektro 230V Untertisch**
Steckdose Elektro 230V, 3 x 2,5 mm², inkl. Zuleitung ab MEP bzw. ab Elektrokleinverteiler, LSS anteilig, Positionierung Untertisch, inkl. Unterkonstruktion
Menge: 2,000 St

**3.95.120 Bestückung Medienzelle/-ampel/-kanal: Elektro 230V NE Untertisch**
Steckdose Elektro 230V, Farbe nach Abstimmung mit Nutzer,
Positionierung Untertisch, inkl. Unterkonstruktion
Menge: 1,000 St

**3.95.130 Bestückung Medienzelle/-ampel/-kanal: Leerdose EDV**
Leerdose für EDV oder andere bauseitige Einbauteile
Menge: 1,000 St

**3.95.140 Wägetisch, Melamin, b/t = 900 / 900, AH 900 mm**
Wägetisch, Arbeitsplatte Melamin mit PP-Kanten mit eingesetzter, schwingungsfrei gelagerter Betonwerksteinplatte, Unterbau als Stahlgestell
Abmessungen: b/t = 900 / 900 mm
Arbeitshöhe: 900 mm
Menge: 1,000 St

**3.95.150 Laborarbeitstisch, Melamin, b/t = 900 / 900, AH 900 mm**
Laborarbeitstisch inkl. Tragkonstruktion

Abmessungen:
- b = 900 mm
- t = 900 mm als Systemtiefe
t = 900 mm bei Ausführung ohne rückseitige Medienzelle, vor Medienzellen Gesamttiefe inkl. Zelle t = 900 mm mit Tischplatte jedoch min. t = 800 mm
- Arbeitshöhe: 900 mm
Tragkonstruktion: C bzw. H-Fuß-Gestell aus Stahlrohr gem. Plan
Arbeitsplatte: Melamin mit PP-Kante
Ausstattung: Tiefenanschlag für Rollcontainer
Menge: 1,000 St

**3.95.160 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 1,000 St

**3.95.170 Rollunterbau, b = RM 600 mm, AH 750 mm, 3 SK**
rollbarer Unterbau als Stauraum zu vorbezeichneter Labortischzeile

Breite: RM 600 mm (je nach Einbauort ca. 550 - 600 mm)
Tiefe: ca. 550 mm
Höhe: ca. 600 mm (Einbau unter Labortisch mit AH 750 mm)
Ausführung:
- rollbar
- 3 Schubkästen
Ausstattung:
- 4 Lenkrollen
Menge: 1,000 St

**3.95.180 Rollunterbau, b = RM 600 mm, AH 900 mm, FT**
rollbarer Unterbau als Stauraum zu vorbezeichneter Labortischzeile

Breite: RM 600 mm (je nach Einbauort ca. 550 - 600 mm)
Tiefe: ca. 550 mm
Höhe: ca. 850 mm (Einbau unter Labortisch mit AH 900 mm)
Ausführung:
- rollbar
- 1 Flügeltür
Ausstattung:
- 4 Lenkrollen
- 2 Fachböden, höhenverstellbar
Menge: 1,000 St

**3.95.190 Rollunterbau, b = RM 600 mm, AH 900 mm, 4 SK**
rollbarer Unterbau als Stauraum zu vorbezeichneter Labortischzeile

Breite: RM 600 mm (je nach Einbauort ca. 550 - 600 mm)
Tiefe: ca. 550 mm
Höhe: ca. 850 mm (Einbau unter Labortisch mit AH 900 mm)
Ausführung:
- rollbar
- 4 Schubkästen
Ausstattung:
- 4 Lenkrollen
Menge: 2,000 St

**3.95.200 Oberschrank, b/t = 1.200 / 350 mm, FT**
Hängeschrank, geschlossen, Montage an Wänden oder Medienzellen

Abmessungen: b/t/h= 1.200 / 350 / 720 mm
Ausführung: 2 Flügeltüren, Mittelwand
Ausstattung: 2x1 Fachboden, höhenverstellbar
bei Montage an Medienzellen inkl. Ständerverlängerungen und Traversen als Unterkonstruktion
Menge: 1,000 St

**3.95.210 Oberschrank, b/t = 900 / 350 mm, FT**
Hängeschrank, geschlossen, Montage an Wänden oder Medienzellen

Abmessungen: b/t/h= 900 / 350 / 720 mm
Ausführung: 2 Flügeltüren
Ausstattung: 1 Fachboden, höhenverstellbar
bei Montage an Medienzellen inkl. Ständerverlängerungen und Traversen als Unterkonstruktion
Menge: 1,000 St

#### 3.96 N-EG01-R036 (II14.55) Kittelschleuse Zeile A

**3.96.10 Spind, Metall, 4 Abteile, b/h = 1.200 / 2.000 mm**
Spind / Garderobenschrank mit 4 Abteilen

Breite: pro Abteil 300 mm, Gesamtbreite: 1.200 mm
Tiefe: ca. 500 mm
Höhe: ca. 2.000 mm

Material: pulverbeschichtetes Stahlblech

Ausstattung:
- glatte, leicht zu reinigende Oberflächen außen und innen
- pro Abteil 1 Tür
- je Abteil einsteckbarer Hutboden mit Garderobenstange und drei Schiebehaken
- alle Türen abschließbar, Zylinderschloss eingebaut
- alle Türen mit eingelassenen, verdeckten Lüftungsschlitzen oben und unten
- Ausführung mit Sockel
- je Abteil Beschriftung nach Vorgabe AG
Menge: 2,000 St

**3.96.20 Spind, Metall, 2 Abteile, b/h = 600 / 2.000 mm**
Spind / Garderobenschrank mit 2 Abteilen

Breite: pro Abteil 300 mm, Gesamtbreite: 600 mm
Tiefe: ca. 500 mm
Höhe: ca. 2.000 mm

Material: pulverbeschichtetes Stahlblech

Ausstattung:
- glatte, leicht zu reinigende Oberflächen außen und innen
- pro Abteil 1 Tür
- je Abteil einsteckbarer Hutboden mit Garderobenstange und drei Schiebehaken
- alle Türen abschließbar, Zylinderschloss eingebaut
- alle Türen mit eingelassenen, verdeckten Lüftungsschlitzen oben und unten
- Ausführung mit Sockel
- je Abteil Beschriftung nach Vorgabe AG
Menge: 1,000 St

#### 3.97 N-EG01-R036 (II14.55) Kittelschleuse Zeile B

**3.97.10 Medieneinspeisepunkt: Tragkonstruktion mit Verkleidung**
Medienzuführung am Medieneinspeisepunkt zur Laborzeile

Tragkonstruktion mit horizontalen Halteschienen zur Befestigung der vorgesehenen Sanitär- und Elektromedien ab Oberkante Laborzeile bis zur Übergabehöhe der Medien gem. Vorbemerkungen/Plänen, die Breite der Konstruktion beträgt 400 mm, revisionierbare Verkleidung
Menge: 1,000 St

**3.97.20 Medienzelle wandständig, b/h = 600 / 1.800 mm**
Medienzelle wandständig inkl.
- Querverrohrung und Verkabelung aller aufgeführten Medien, sowie der durchlaufenden Medien gem. Grundriss und/oder Ansicht, bzw. weiteren daran anschließenden LV-Positionen
- Durchführen bauseitiger Zuleitungen

Höhe: ca. 1.800 mm
Arbeitshöhe: 900 / 750 mm
Breite: 600 mm
Tiefe: ca. 75 mm
Ausführung: teilverblendet S2
Zubehör: 2 x Glasplatte als Reagenzienablage inkl. Ausleger und Stativhalter
Medienausstattung: in separater Position
Menge: 1,000 St

**3.97.30 Bestückung Medienzelle/-ampel/-kanal: Elektrokleinverteiler**
Elektrokleinverteiler zur Absicherung der Steckdosen in Medienzelle / -ampel / -kanal, mit 1 x Fi-Schalter, 4-pol., 40 A/30 mA, LSS anteilig in der Bestückung enthalten
Menge: 1,000 St

**3.97.40 Handwaschbecken, b/t/h = 600 / 900 / 900 mm, Sockelunterbau**
Sockelunterbau mit Handwaschbecken

Abmessungen: b/t = 600 / 900 mm
Arbeitshöhe: 900 mm
Tragkonstruktion:
- Sockelunterbauten fest eingebaut
- 1 Flügeltüren, Anschlag nach Zeichnung
Arbeitsplatte:
- mineralorganischer Verbundwerkstoff, ggf. mit Höhenausgleich zu nebenstehender Arbeitsplatte
- 1 x Tischbohrungen für Armaturen
- 1 x Tischbohrung für Augendusche
Spülbecken: 1 x Handwaschbecken rund aus mineralorganischem Verbundwerkstoff, Durchmesser ca. 400 mm, Tiefe ca. 200 mm
Armatur:
- 1 x WNC/WNH Armhebel-Mischbatterie, Perlator
Zubehör:
- 1 x Augendusche untemperiert, einstrahlig inkl. Druckminderer in den Zuleitungen der Armaturen und der Augendusche zur Mengenreduzierung und deren Einregulierung im Rahmen der Inbetriebnahme
- Festanschluss Kondensatableitung unterhalb der Spüle sowie Steigrohr bis OK Möbel mit Trichter
Menge: 1,000 St

**3.97.50 Handwaschbecken: Abfallsammler für Papierhandtücher im Unterbau**
Für vorbeschriebenes Handwaschbecken (Pos. 3.97.40): Abfallsammler im Unterbau zum Sammeln von Papierhandtüchern:
- eine Flügeltür des Unterbaus mit Ausschnitt, oval, als Einwurf für benutzte Papierhandtücher
- 1 x Abfallsammler für benutzte Papierhandtücher, Metallkorb, beschichtet, zum Einstellen in den Unterbau
Menge: 1,000 St

**3.97.60 Handwaschbecken: Durchlauferhitzer 3,5 KW, Untertischmontage Handwaschbecken**
Durchlauferhitzer inkl. Anschlussmaterial und Zuleitung, zum Einbau in vorbezeichnetes Handwaschbecken (Pos. 3.97.40)

Gerät: Durchlauferhitzer zur Warmwassererzeugung
Ausführung: Untertischgerät, druckfeste Ausführung, Blankdraht-Heizelemente
Leistung: 3,5 KW
Temperaturbereich: ca. 30°C - 35°C
Durchflussmenge: min. 2  l / min
Regelung: elektronisch geregelt, Temperatur stufenlos einstellbar
Energieeffizienzklasse: A
Stromversorgung: 230V,  inkl. Zuleitung ab MEP bzw. ab Elektrokleinverteiler, LSS anteilig

angeboten wird:

Fabrikat / Typ: '........

................................' vom Bieter einzutragen
Menge: 1,000 St

**3.97.70 Handwaschbecken: Seifen- / Desinfektionsmittel- / Papierhandtuchspender, Edelstahl**
Für vorbeschriebenes Handwaschbecken (Pos. 3.97.40):

1 x Seifenspender 500 ml, Edelstahl
1 x Desinfektionsmittelspender 500 ml, Edelstahl
1 x Spender Hautpflegemittel  500 ml, Edelstahl

angeboten wird:

Fabrikat / Typ: '........

................................' vom Bieter einzutragen

1 x Papierhandtuchspender, 500-800 Blatt, Edelstahl

angeboten wird:

Fabrikat / Typ: '........

................................' vom Bieter einzutragen
Menge: 1,000 St

**3.97.80 Halterung für Seifen- und Desinfektionsmittelspender zur Befestigung an Spritzschutz**
Halterung für Seifen- und Desinfektionsmittelspender

Ausführung:
HPL-Platte (Höhe und Breite bündig mit Seifen- und Desinfektionsmittelspender)
Art der Befestigung:
Die Halterung wird über den Spritzschutz gehängt und mittels Stellschrauben verklemmt
Menge: 1,000 St

**3.97.90 Handwaschbeckens: Spritzschutz Glastrennwand, t = 700 mm**
Glastrennwand als Spritzschutz zur Abtrennung vorbezeichneten Handwaschbeckens (Pos. 3.97.40) vom danebenliegenden Laborarbeitstisch

Abmessungen: t/h = ca. 700 / ca. 500 mm
Material: Sicherheitsglas 5 mm
Ausführung: Ecken abgerundet
Menge: 1,000 St

**3.97.100 Laborschrank, b/t/h = 1.200 / 550 / 2.000 mm, FT**
Laborhochschrank

Breite: 1.200 mm
Tiefe: ca. 550 mm
Höhe: ca. 2.000 mm
Ausführung: 2 Flügeltüren
Ausstattung: 4 Fachböden, höhenverstellbar
Menge: 2,000 St

#### 3.98 N-EG01-R020 (II14.42) Probeneingang Zentral Zeile A

**3.98.10 Rolltisch, Melamin, b/t = 900 / 600, AH 900 mm**
Arbeitstisch, rollbar

Konstruktion: Tischgestell H-Fuß, mit Rollen und Bremse
Abmessungen: b/t = 900 / 600 mm
Arbeitshöhe: 900 mm
Arbeitsplatte: Melamin mit PP-Kanten
Ausstattung: unterer Ablageboden, Melamin mit PP-Kanten, fest
Menge: 1,000 St

**3.98.20 Laborschrank, b/t/h = 1.200 / 550 / 2.000 mm, FT**
Laborhochschrank

Breite: 1.200 mm
Tiefe: ca. 550 mm
Höhe: ca. 2.000 mm
Ausführung: 2 Flügeltüren
Ausstattung: 4 Fachböden, höhenverstellbar
Menge: 3,000 St

#### 3.99 N-EG01-R020 (II14.42) Probeneingang Zentral Zeile B

**3.99.10 Medieneinspeisepunkt: Tragkonstruktion mit Verkleidung**
Medienzuführung am Medieneinspeisepunkt zur Laborzeile

Tragkonstruktion mit horizontalen Halteschienen zur Befestigung der vorgesehenen Sanitär- und Elektromedien ab Oberkante Laborzeile bis zur Übergabehöhe der Medien gem. Vorbemerkungen/Plänen, die Breite der Konstruktion beträgt 400 mm, revisionierbare Verkleidung
Menge: 1,000 St

**3.99.20 Medienzelle wandständig, b/h = 600 / 1.800 mm**
Medienzelle wandständig inkl.
- Querverrohrung und Verkabelung aller aufgeführten Medien, sowie der durchlaufenden Medien gem. Grundriss und/oder Ansicht, bzw. weiteren daran anschließenden LV-Positionen
- Durchführen bauseitiger Zuleitungen

Höhe: ca. 1.800 mm
Arbeitshöhe: 900 / 750 mm
Breite: 600 mm
Tiefe: ca. 75 mm
Ausführung: teilverblendet S2
Zubehör: 2 x Glasplatte als Reagenzienablage inkl. Ausleger und Stativhalter
Medienausstattung: in separater Position
Menge: 2,000 St

**3.99.30 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 3,000 St

**3.99.40 Bestückung Medienzelle/-ampel/-kanal: Elektrokleinverteiler**
Elektrokleinverteiler zur Absicherung der Steckdosen in Medienzelle / -ampel / -kanal, mit 1 x Fi-Schalter, 4-pol., 40 A/30 mA, LSS anteilig in der Bestückung enthalten
Menge: 1,000 St

**3.99.50 Bestückung Medienzelle/-ampel/-kanal: Elektro 230V**
Steckdose Elektro 230V, 3 x 2,5 mm², inkl. Zuleitung ab MEP bzw. ab Elektrokleinverteiler, LSS anteilig
Menge: 14,000 St

**3.99.60 Bestückung Medienzelle/-ampel/-kanal: Elektro 230V Untertisch**
Steckdose Elektro 230V, 3 x 2,5 mm², inkl. Zuleitung ab MEP bzw. ab Elektrokleinverteiler, LSS anteilig, Positionierung Untertisch, inkl. Unterkonstruktion
Menge: 4,000 St

**3.99.70 Bestückung Medienzelle/-ampel/-kanal: Leerdose EDV**
Leerdose für EDV oder andere bauseitige Einbauteile
Menge: 2,000 St

**3.99.80 Laborarbeitstisch, Melamin, b/t = 600 / 900, AH 900 mm**
Laborarbeitstisch inkl. Tragkonstruktion

Abmessungen:
- b = 600 mm
- t = 900 mm als Systemtiefe
t = 900 mm bei Ausführung ohne rückseitige Medienzelle, vor Medienzellen Gesamttiefe inkl. Zelle t = 900 mm mit Tischplatte jedoch min. t = 800 mm
- Arbeitshöhe: 900 mm
Tragkonstruktion: C bzw. H-Fuß-Gestell aus Stahlrohr gem. Plan
Arbeitsplatte: Melamin mit PP-Kante
Ausstattung: Tiefenanschlag für Rollcontainer
Menge: 1,000 St

**3.99.90 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 3,000 St

**3.99.100 Handwaschbecken, b/t/h = 600 / 900 / 900 mm, Sockelunterbau**
Sockelunterbau mit Handwaschbecken

Abmessungen: b/t = 600 / 900 mm
Arbeitshöhe: 900 mm
Tragkonstruktion:
- Sockelunterbauten fest eingebaut
- 1 Flügeltüren, Anschlag nach Zeichnung
Arbeitsplatte:
- mineralorganischer Verbundwerkstoff, ggf. mit Höhenausgleich zu nebenstehender Arbeitsplatte
- 1 x Tischbohrungen für Armaturen
- 1 x Tischbohrung für Augendusche
Spülbecken: 1 x Handwaschbecken rund aus mineralorganischem Verbundwerkstoff, Durchmesser ca. 400 mm, Tiefe ca. 200 mm
Armatur:
- 1 x WNC/WNH Armhebel-Mischbatterie, Perlator
Zubehör:
- 1 x Augendusche untemperiert, einstrahlig inkl. Druckminderer in den Zuleitungen der Armaturen und der Augendusche zur Mengenreduzierung und deren Einregulierung im Rahmen der Inbetriebnahme
- Festanschluss Kondensatableitung unterhalb der Spüle sowie Steigrohr bis OK Möbel mit Trichter
Menge: 1,000 St

**3.99.110 Handwaschbecken: Abfallsammler für Papierhandtücher im Unterbau**
Für vorbeschriebenes Handwaschbecken (Pos. 3.99.100): Abfallsammler im Unterbau zum Sammeln von Papierhandtüchern:
- eine Flügeltür des Unterbaus mit Ausschnitt, oval, als Einwurf für benutzte Papierhandtücher
- 1 x Abfallsammler für benutzte Papierhandtücher, Metallkorb, beschichtet, zum Einstellen in den Unterbau
Menge: 1,000 St

**3.99.120 Handwaschbecken: Durchlauferhitzer 3,5 KW, Untertischmontage Handwaschbecken**
Durchlauferhitzer inkl. Anschlussmaterial und Zuleitung, zum Einbau in vorbezeichnetes Handwaschbecken (Pos. 3.99.100)

Gerät: Durchlauferhitzer zur Warmwassererzeugung
Ausführung: Untertischgerät, druckfeste Ausführung, Blankdraht-Heizelemente
Leistung: 3,5 KW
Temperaturbereich: ca. 30°C - 35°C
Durchflussmenge: min. 2  l / min
Regelung: elektronisch geregelt, Temperatur stufenlos einstellbar
Energieeffizienzklasse: A
Stromversorgung: 230V,  inkl. Zuleitung ab MEP bzw. ab Elektrokleinverteiler, LSS anteilig

angeboten wird:

Fabrikat / Typ: '........

................................' vom Bieter einzutragen
Menge: 1,000 St

**3.99.130 Handwaschbecken: Seifen- / Desinfektionsmittel- / Papierhandtuchspender, Edelstahl**
Für vorbeschriebenes Handwaschbecken (Pos. 3.99.100):

1 x Seifenspender 500 ml, Edelstahl
1 x Desinfektionsmittelspender 500 ml, Edelstahl
1 x Spender Hautpflegemittel  500 ml, Edelstahl

angeboten wird:

Fabrikat / Typ: '........

................................' vom Bieter einzutragen

1 x Papierhandtuchspender, 500-800 Blatt, Edelstahl

angeboten wird:

Fabrikat / Typ: '........

................................' vom Bieter einzutragen
Menge: 1,000 St

**3.99.140 Halterung für Seifen- und Desinfektionsmittelspender zur Befestigung an Spritzschutz**
Halterung für Seifen- und Desinfektionsmittelspender

Ausführung:
HPL-Platte (Höhe und Breite bündig mit Seifen- und Desinfektionsmittelspender)
Art der Befestigung:
Die Halterung wird über den Spritzschutz gehängt und mittels Stellschrauben verklemmt
Menge: 1,000 St

**3.99.150 Handwaschbecken : Spritzschutz Glastrennwand, t = 700 mm**
Glastrennwand als Spritzschutz zur Abtrennung vorbezeichnetern Handwaschbeckens (Pos. 3.99.100) vom danebenliegenden Laborarbeitstisch

Abmessungen: t/h = ca. 700 / ca. 500 mm
Material: Sicherheitsglas 5 mm
Ausführung: Ecken abgerundet
Menge: 1,000 St

**3.99.160 Oberschrank, b/t = 600 / 350 mm, FT**
Hängeschrank, geschlossen, Montage an Wänden oder Medienzellen

Abmessungen: b/t/h= 600 / 350 / 720 mm
Ausführung: 1 Flügeltür
Ausstattung: 1 Fachboden, höhenverstellbar
bei Montage an Medienzellen inkl. Ständerverlängerungen und Traversen als Unterkonstruktion
Menge: 2,000 St

**3.99.170 Oberschrank, b/t = 1.200 / 350 mm, FT**
Hängeschrank, geschlossen, Montage an Wänden oder Medienzellen

Abmessungen: b/t/h= 1.200 / 350 / 720 mm
Ausführung: 2 Flügeltüren, Mittelwand
Ausstattung: 2x1 Fachboden, höhenverstellbar
bei Montage an Medienzellen inkl. Ständerverlängerungen und Traversen als Unterkonstruktion
Menge: 3,000 St

#### 3.100 N-EG01 Flur Zeile A

**3.100.10 Handwaschbecken, b/t/h = 600 / 600 / 900 mm, Sockelunterbau**
Sockelunterbau mit Handwaschbecken

Abmessungen: b/t = 600 / 600 mm
Arbeitshöhe: 900 mm
Tragkonstruktion:
- Sockelunterbauten fest eingebaut
- 1 Flügeltüren, Anschlag nach Zeichnung
Arbeitsplatte:
- mineralorganischer Verbundwerkstoff, ggf. mit Höhenausgleich zu nebenstehender Arbeitsplatte
- 1 x Tischbohrungen für Armaturen
Spülbecken: 1 x Handwaschbecken rund aus mineralorganischem Verbundwerkstoff, Durchmesser ca. 400 mm, Tiefe ca. 200 mm
Armatur:
- 1 x WNC/WNH Armhebel-Mischbatterie, Perlator
Menge: 1,000 St

**3.100.20 Handwaschbecken: Bestückung mit berührungsloser WNC/WNH-Armatur**
Berührungslose WNC/WNH Armatur statt Armhebel-Mischbatterie an vorbezeichnetem Handwaschbecken (Pos. 3.100.10)

- berührungslose Mischbatterie mit Sensor, inkl. Näherungs-Sensor
- inkl. Perlator
- Sicherheitsabschaltung automatisch nach 60 Sekunden
- Wassertemperatur an der Armatur voreinstellbar und individuell anpassbar
- Elektronikbox mit selbstgenerierendem Stromsystem (netzunabhängig)
- Seifenbox im Untertischbereich für Seifen- und Desinfektionsmittelflaschen
- inkl. Verkabelung und aller Anschlussschläuche

angeboten wird:

Fabrikat / Typ: '........

................................' vom Bieter einzutragen
Menge: 1,000 St

**3.100.30 Spritzschutz Vollkern, h = 800 mm**
Spritzschutz aus ca. 5 mm Vollkern-Material, Befestigung auf Wandflächen etc.

Ausführung: einteilig, umlaufend abgefugt
Abmessungen: h = ca. 100 mm, b = 600 mm
Befestigung: geklebt oder geschraubt.
Menge: 1,000 St

**3.100.40 Papierhandtuchspender, Edelstahl**
Handtuchspender aus Edelstahl für ca. 400-800 Papierhandtücher

angeboten wird:

Fabrikat / Typ: '........

................................' vom Bieter einzutragen
Menge: 1,000 St

**3.100.50 Handwaschbecken: Abfallsammler für Papierhandtücher im Unterbau**
Für vorbeschriebenes Handwaschbecken (Pos. 3.100.10): Abfallsammler im Unterbau zum Sammeln von Papierhandtüchern:
- eine Flügeltür des Unterbaus mit Ausschnitt, oval, als Einwurf für benutzte Papierhandtücher
- 1 x Abfallsammler für benutzte Papierhandtücher, Metallkorb, beschichtet, zum Einstellen in den Unterbau
Menge: 1,000 St

**3.100.60 Handwaschbecken: Durchlauferhitzer 3,5 KW, Untertischmontage Handwaschbecken**
Durchlauferhitzer inkl. Anschlussmaterial und Zuleitung, zum Einbau in vorbezeichnetes Handwaschbecken (Pos. 3.100.10)

Gerät: Durchlauferhitzer zur Warmwassererzeugung
Ausführung: Untertischgerät, druckfeste Ausführung, Blankdraht-Heizelemente
Leistung: 3,5 KW
Temperaturbereich: ca. 30°C - 35°C
Durchflussmenge: min. 2  l / min
Regelung: elektronisch geregelt, Temperatur stufenlos einstellbar
Energieeffizienzklasse: A
Stromversorgung: 230V,  inkl. Zuleitung ab MEP bzw. ab Elektrokleinverteiler, LSS anteilig

angeboten wird:

Fabrikat / Typ: '........

................................' vom Bieter einzutragen
Menge: 1,000 St

#### 3.101 N-OG01-R004 (II15.32) Mikroskopie II Zeile A

**3.101.10 Medieneinspeisepunkt: Tragkonstruktion mit Verkleidung**
Medienzuführung am Medieneinspeisepunkt zur Laborzeile

Tragkonstruktion mit horizontalen Halteschienen zur Befestigung der vorgesehenen Elektromedien ab Oberkante Laborzeile bis zur Übergabehöhe der Medien gem. Vorbemerkungen/Plänen, die Breite der Konstruktion beträgt 300 mm, revisionierbare Verkleidung
Menge: 1,000 St

**3.101.20 Medienzelle wandständig, b/h = 900 / 1.800 mm**
Medienzelle wandständig inkl.
- Querverrohrung und Verkabelung aller aufgeführten Medien, sowie der durchlaufenden Medien gem. Grundriss und/oder Ansicht, bzw. weiteren daran anschließenden LV-Positionen
- Durchführen bauseitiger Zuleitungen

Höhe: ca. 1.800 mm
Arbeitshöhe: 900 / 750 mm
Breite: 900 mm
Tiefe: ca.75 mm
Ausführung: teilverblendet S2
Zubehör: 2 x Glasplatte als Reagenzienablage inkl. Ausleger und Stativhalter
Medienausstattung: in separater Position
Menge: 2,000 St

**3.101.30 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 2,000 St

**3.101.40 Bestückung Medienzelle/-ampel/-kanal: Elektrokleinverteiler**
Elektrokleinverteiler zur Absicherung der Steckdosen in Medienzelle / -ampel / -kanal, mit 1 x Fi-Schalter, 4-pol., 40 A/30 mA, LSS anteilig in der Bestückung enthalten
Menge: 1,000 St

**3.101.50 Bestückung Medienzelle/-ampel/-kanal: Elektro 230V**
Steckdose Elektro 230V, 3 x 2,5 mm², inkl. Zuleitung ab MEP bzw. ab Elektrokleinverteiler, LSS anteilig
Menge: 16,000 St

**3.101.60 Bestückung Medienzelle/-ampel/-kanal: Elektro 230V Untertisch**
Steckdose Elektro 230V, 3 x 2,5 mm², inkl. Zuleitung ab MEP bzw. ab Elektrokleinverteiler, LSS anteilig, Positionierung Untertisch, inkl. Unterkonstruktion
Menge: 4,000 St

**3.101.70 Bestückung Medienzelle/-ampel/-kanal: Leerdose EDV**
Leerdose für EDV oder andere bauseitige Einbauteile
Menge: 2,000 St

**3.101.80 Bestückung Medienzelle/-ampel/-kanal: Schalter**
Schalter 230 V zur Ansteuerung von Geräten / Beleuchtung etc.

Ausführung als:

- Taster

Steuerung von: Arbeitsbeleuchtung

inkl. Zuleitung ab MEP bzw. ab Elektrokleinverteiler und Einbindung in die Verkabelung
Menge: 1,000 St

**3.101.90 Laborarbeitstisch, Melamin, b/t = 900 / 900, AH 750 mm**
Laborarbeitstisch inkl. Tragkonstruktion

Abmessungen:
- b = 900 mm
- t = 900 mm als Systemtiefe
t = 900 mm bei Ausführung ohne rückseitige Medienzelle, vor Medienzellen Gesamttiefe inkl. Zelle t = 900 mm mit Tischplatte jedoch min. t = 800 mm
- Arbeitshöhe: 750 mm
Tragkonstruktion: C bzw. H-Fuß-Gestell aus Stahlrohr gem. Plan
Arbeitsplatte: Melamin mit PP-Kante
Ausstattung: Tiefenanschlag für Rollcontainer
Menge: 2,000 St

**3.101.100 Laborarbeitstisch, Melamin, b/t = 1.200 / 900, AH 750 mm**
Laborarbeitstisch inkl. Tragkonstruktion

Abmessungen:
- b = 1.200 mm
- t = 900 mm als Systemtiefe
t = 900 mm bei Ausführung ohne rückseitige Medienzelle, vor Medienzellen Gesamttiefe inkl. Zelle t = 900 mm mit Tischplatte jedoch min. t = 800 mm
- Arbeitshöhe: 750 mm
Tragkonstruktion: C bzw. H-Fuß-Gestell aus Stahlrohr gem. Plan
Arbeitsplatte: Melamin mit PP-Kante
Ausstattung: Tiefenanschlag für Rollcontainer
Menge: 2,000 St

**3.101.110 Rollunterbau, b = RM 600 mm, AH 900 mm, FT**
rollbarer Unterbau als Stauraum zu vorbezeichneter Labortischzeile

Breite: RM 600 mm (je nach Einbauort ca. 550 - 600 mm)
Tiefe: ca. 550 mm
Höhe: ca. 850 mm (Einbau unter Labortisch mit AH 900 mm)
Ausführung:
- rollbar
- 1 Flügeltür
Ausstattung:
- 4 Lenkrollen
- 2 Fachböden, höhenverstellbar
Menge: 1,000 St

**3.101.120 Rollunterbau, b = RM 600 mm, AH 900 mm, 4 SK**
rollbarer Unterbau als Stauraum zu vorbezeichneter Labortischzeile

Breite: RM 600 mm (je nach Einbauort ca. 550 - 600 mm)
Tiefe: ca. 550 mm
Höhe: ca. 850 mm (Einbau unter Labortisch mit AH 900 mm)
Ausführung:
- rollbar
- 4 Schubkästen
Ausstattung:
- 4 Lenkrollen
Menge: 1,000 St

**3.101.130 Oberschrank, b/t = 1.200 / 350 mm, FT**
Hängeschrank, geschlossen, Montage an Wänden oder Medienzellen

Abmessungen: b/t/h= 1.200 / 350 / 720 mm
Ausführung: 2 Flügeltüren, Mittelwand
Ausstattung: 2x1 Fachboden, höhenverstellbar
bei Montage an Medienzellen inkl. Ständerverlängerungen und Traversen als Unterkonstruktion
Menge: 2,000 St

**3.101.140 Oberschrank, b/t = 900 / 350 mm, FT**
Hängeschrank, geschlossen, Montage an Wänden oder Medienzellen

Abmessungen: b/t/h= 900 / 350 / 720 mm
Ausführung: 2 Flügeltüren
Ausstattung: 1 Fachboden, höhenverstellbar
bei Montage an Medienzellen inkl. Ständerverlängerungen und Traversen als Unterkonstruktion
Menge: 1,000 St

**3.101.150 Arbeitsplatzbeleuchtung unter Oberschränken, l = 900 mm**
unterbaufähige Arbeitsplatzbeleuchtung

Länge: ca. 900 mm (Rastermaß)
Höhe: ca. 20 mm
Beleuchtung: blendfrei, asymmetrische Lichtverteilung mit gleichmäßiger Lichtverteilung auf der Arbeitsfläche, ermöglicht die Montage der Leuchte an der Rückwand
Leuchtmittel: LED, Lichtfarbe Tageslichtweiß
Leistung: ca. 15 W
Befestigung: unter Reagenzienablage, Tablaren, Oberschränken etc.
Ausführung: Ein/Ausschalter, Trafo, Kupplungen, Befestigungsmittel, Verkabelung, inkl. Zuleitung ab MEP bzw. ab Elektrokleinverteiler, LSS anteilig
Menge: 1,000 St

**3.101.160 Arbeitsplatzbeleuchtung unter Oberschränken, l = 1.200 mm**
unterbaufähige Arbeitsplatzbeleuchtung

Länge: ca. 1.200 mm (Rastermaß)
Höhe: ca. 20 mm
Beleuchtung: blendfrei, asymmetrische Lichtverteilung mit gleichmäßiger Lichtverteilung auf der Arbeitsfläche, ermöglicht die Montage der Leuchte an der Rückwand
Leuchtmittel: LED, Lichtfarbe Tageslichtweiß
Leistung: ca. 20 W
Befestigung: unter Reagenzienablage, Tablaren, Oberschränken etc.
Ausführung: Ein/Ausschalter, Trafo, Kupplungen, Befestigungsmittel, Verkabelung, inkl. Zuleitung ab MEP bzw. ab Elektrokleinverteiler, LSS anteilig
Menge: 2,000 St

**3.101.170 Punktabsaugung mit Absaugarm, Rohrdurchmesser = 75 mm**
Punktabsaugung mit Absaugarm

- je Einbauort gem. Plan entweder für Decken- oder Montage an Wand bzw. Medienzelle
- bei Deckenmontage: inkl. Deckensockelkasten bzw. Deckenhalterung mit integrierter Abluftführung, Länge Deckenhalterung nach baulicher Erfordernis gem. Einbauposition, Abluftanschluss DN 75
- bei Wandmontage: inkl. Halterung für Montage an Wand oder Medienzelle, inkl. Steigekanal und Abluftanschluss DN 75
- bei Montage an Medienzelle: inkl. Halterung für Montage an Medienzelle, inkl. Ständerverlängerung und UK für die Montage von Halterung und Steigekanal, inkl. Steigekanal und Abluftanschluss DN 75
- Absauggelenkarm mit Drehgelenk horizontal min. 180 Grad schwenkbar und mit 3 integrierten Gelenken einstellbar
- Rohre zur Abluftführung aus eloxiertes Aluminium
- Gelenke aus Polypropylen (PP), Gewindestange und Federn aus rostfreiem, säurebeständigem Stahl
- Saugstrahlreduzierung mit Drosselklappe
- Volumenstromregler bauseits bzw. in separater Position
- Einbauhöhe: ca. 2.200 m über OKF (Höhe Drehgelenk)
- Reichweite Höhe:  min. 700 mm über OKF - 2.000 mm über OKF
- Reichweite Radius: min. 900 mm bei AH 900
- Rohrleitungssystem d = ca. 75-80 mm
- Abluftmenge ca. 80 - 150 m3/h

- Absaughaube rund, Durchmesser 400 mm, transparent

angeboten wird:

Fabrikat / Typ:

'........................................'
vom Bieter einzutragen
Menge: 1,000 St

#### 3.102 N-OG01-R004 (II15.32) Mikroskopie II Zeile B

**3.102.10 Medieneinspeisepunkt: Tragkonstruktion mit Verkleidung**
Medienzuführung am Medieneinspeisepunkt zur Laborzeile

Tragkonstruktion mit horizontalen Halteschienen zur Befestigung der vorgesehenen Sanitär- und Elektromedien ab Oberkante Laborzeile bis zur Übergabehöhe der Medien gem. Vorbemerkungen/Plänen, die Breite der Konstruktion beträgt 900 mm, revisionierbare Verkleidung
Menge: 1,000 St

**3.102.20 Medienzelle wandständig, b/h = 600 / 1.800 mm**
Medienzelle wandständig inkl.
- Querverrohrung und Verkabelung aller aufgeführten Medien, sowie der durchlaufenden Medien gem. Grundriss und/oder Ansicht, bzw. weiteren daran anschließenden LV-Positionen
- Durchführen bauseitiger Zuleitungen

Höhe: ca. 1.800 mm
Arbeitshöhe: 900 / 750 mm
Breite: 600 mm
Tiefe: ca. 75 mm
Ausführung: teilverblendet S2
Zubehör: 2 x Glasplatte als Reagenzienablage inkl. Ausleger und Stativhalter
Medienausstattung: in separater Position
Menge: 2,000 St

**3.102.30 Medienzelle wandständig, b/h = 900 / 1.800 mm**
Medienzelle wandständig inkl.
- Querverrohrung und Verkabelung aller aufgeführten Medien, sowie der durchlaufenden Medien gem. Grundriss und/oder Ansicht, bzw. weiteren daran anschließenden LV-Positionen
- Durchführen bauseitiger Zuleitungen

Höhe: ca. 1.800 mm
Arbeitshöhe: 900 / 750 mm
Breite: 900 mm
Tiefe: ca.75 mm
Ausführung: teilverblendet S2
Zubehör: 2 x Glasplatte als Reagenzienablage inkl. Ausleger und Stativhalter
Medienausstattung: in separater Position
Menge: 2,000 St

**3.102.40 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 1,000 St

**3.102.50 Bestückung Medienzelle/-ampel/-kanal: Elektrokleinverteiler**
Elektrokleinverteiler zur Absicherung der Steckdosen in Medienzelle / -ampel / -kanal, mit 1 x Fi-Schalter, 4-pol., 40 A/30 mA, LSS anteilig in der Bestückung enthalten
Menge: 1,000 St

**3.102.60 Bestückung Medienzelle/-ampel/-kanal: Elektro 230V**
Steckdose Elektro 230V, 3 x 2,5 mm², inkl. Zuleitung ab MEP bzw. ab Elektrokleinverteiler, LSS anteilig
Menge: 14,000 St

**3.102.70 Bestückung Medienzelle/-ampel/-kanal: Elektro 230V Untertisch**
Steckdose Elektro 230V, 3 x 2,5 mm², inkl. Zuleitung ab MEP bzw. ab Elektrokleinverteiler, LSS anteilig, Positionierung Untertisch, inkl. Unterkonstruktion
Menge: 4,000 St

**3.102.80 Bestückung Medienzelle/-ampel/-kanal: Leerdose EDV**
Leerdose für EDV oder andere bauseitige Einbauteile
Menge: 2,000 St

**3.102.90 Bestückung Medienzelle/-ampel/-kanal: Schalter**
Schalter 230 V zur Ansteuerung von Geräten / Beleuchtung etc.

Ausführung als:

- Taster

Steuerung von: Arbeitsbeleuchtung

inkl. Zuleitung ab MEP bzw. ab Elektrokleinverteiler und Einbindung in die Verkabelung
Menge: 1,000 St

**3.102.100 Laborarbeitstisch, Melamin, t = 750, AH 750 mm, Laborzeile lfdm**
Laborarbeitstisch inkl. Tragkonstruktion, Anordnung und Aufteilung gem. Plan

Tiefe: t = 750 mm als Systemtiefe
t = 750 mm bei Ausführung ohne rückseitige Medienzelle, vor Medienzellen Gesamttiefe inkl. Zelle t = 750 mm mit Tischplatte jedoch min. t = 650 mm
Arbeitshöhe: 750 mm
Tragkonstruktion: C bzw. H-Fuß-Gestell(e) aus Stahlrohr gem. Plan bzw. technischer Erfordernis
Arbeitsplatte: Melamin mit PP-Kante, Aufteilung in Abstimmung mit AG
Ausstattung: Tiefenanschlag für Rollcontainer
Menge: 0,600 m

**3.102.110 Laborarbeitstisch, Melamin, b/t = 900 / 900, AH 750 mm**
Laborarbeitstisch inkl. Tragkonstruktion

Abmessungen:
- b = 900 mm
- t = 900 mm als Systemtiefe
t = 900 mm bei Ausführung ohne rückseitige Medienzelle, vor Medienzellen Gesamttiefe inkl. Zelle t = 900 mm mit Tischplatte jedoch min. t = 800 mm
- Arbeitshöhe: 750 mm
Tragkonstruktion: C bzw. H-Fuß-Gestell aus Stahlrohr gem. Plan
Arbeitsplatte: Melamin mit PP-Kante
Ausstattung: Tiefenanschlag für Rollcontainer
Menge: 2,000 St

**3.102.120 Laborarbeitstisch, Melamin, b/t = 1.200 / 900, AH 750 mm**
Laborarbeitstisch inkl. Tragkonstruktion

Abmessungen:
- b = 1.200 mm
- t = 900 mm als Systemtiefe
t = 900 mm bei Ausführung ohne rückseitige Medienzelle, vor Medienzellen Gesamttiefe inkl. Zelle t = 900 mm mit Tischplatte jedoch min. t = 800 mm
- Arbeitshöhe: 750 mm
Tragkonstruktion: C bzw. H-Fuß-Gestell aus Stahlrohr gem. Plan
Arbeitsplatte: Melamin mit PP-Kante
Ausstattung: Tiefenanschlag für Rollcontainer
Menge: 1,000 St

**3.102.130 Rollunterbau, b = RM 600 mm, AH 900 mm, 4 SK**
rollbarer Unterbau als Stauraum zu vorbezeichneter Labortischzeile

Breite: RM 600 mm (je nach Einbauort ca. 550 - 600 mm)
Tiefe: ca. 550 mm
Höhe: ca. 850 mm (Einbau unter Labortisch mit AH 900 mm)
Ausführung:
- rollbar
- 4 Schubkästen
Ausstattung:
- 4 Lenkrollen
Menge: 1,000 St

**3.102.140 Handwaschbecken, b/t/h = 600 / 900 / 900 mm, Sockelunterbau**
Sockelunterbau mit Handwaschbecken

Abmessungen: b/t = 600 / 900 mm
Arbeitshöhe: 900 mm
Tragkonstruktion:
- Sockelunterbauten fest eingebaut
- 1 Flügeltüren, Anschlag nach Zeichnung
Arbeitsplatte:
- mineralorganischer Verbundwerkstoff, ggf. mit Höhenausgleich zu nebenstehender Arbeitsplatte
- 1 x Tischbohrungen für Armaturen
- 1 x Tischbohrung für Augendusche
Spülbecken: 1 x Handwaschbecken rund aus mineralorganischem Verbundwerkstoff, Durchmesser ca. 400 mm, Tiefe ca. 200 mm
Armatur:
- 1 x WNC/WNH Armhebel-Mischbatterie, Perlator
Zubehör:
- 1 x Augendusche untemperiert, einstrahlig inkl. Druckminderer in den Zuleitungen der Armaturen und der Augendusche zur Mengenreduzierung und deren Einregulierung im Rahmen der Inbetriebnahme
- Festanschluss Kondensatableitung unterhalb der Spüle sowie Steigrohr bis OK Möbel mit Trichter
Menge: 1,000 St

**3.102.150 Handwaschbecken: Abfallsammler für Papierhandtücher im Unterbau**
Für vorbeschriebenes Handwaschbecken (Pos. 3.102.140): Abfallsammler im Unterbau zum Sammeln von Papierhandtüchern:
- eine Flügeltür des Unterbaus mit Ausschnitt, oval, als Einwurf für benutzte Papierhandtücher
- 1 x Abfallsammler für benutzte Papierhandtücher, Metallkorb, beschichtet, zum Einstellen in den Unterbau
Menge: 1,000 St

**3.102.160 Handwaschbecken: Durchlauferhitzer 3,5 KW, Untertischmontage Handwaschbecken**
Durchlauferhitzer inkl. Anschlussmaterial und Zuleitung, zum Einbau in vorbezeichnetes Handwaschbecken (Pos. 3.102.140)

Gerät: Durchlauferhitzer zur Warmwassererzeugung
Ausführung: Untertischgerät, druckfeste Ausführung, Blankdraht-Heizelemente
Leistung: 3,5 KW
Temperaturbereich: ca. 30°C - 35°C
Durchflussmenge: min. 2  l / min
Regelung: elektronisch geregelt, Temperatur stufenlos einstellbar
Energieeffizienzklasse: A
Stromversorgung: 230V,  inkl. Zuleitung ab MEP bzw. ab Elektrokleinverteiler, LSS anteilig

angeboten wird:

Fabrikat / Typ:

'........................................'
vom Bieter einzutragen
Menge: 1,000 St

**3.102.170 Handwaschbecken: Seifen- / Desinfektionsmittel- / Papierhandtuchspender, Edelstahl**
Für vorbeschriebenes Handwaschbecken (Pos. 3.102.140):

1 x Seifenspender 500 ml, Edelstahl
1 x Desinfektionsmittelspender 500 ml, Edelstahl
1 x Spender Hautpflegemittel  500 ml, Edelstahl

angeboten wird:

Fabrikat / Typ: '........

................................' vom Bieter einzutragen

1 x Papierhandtuchspender, 500-800 Blatt, Edelstahl

angeboten wird:

Fabrikat / Typ: '........

................................' vom Bieter einzutragen
Menge: 1,000 St

**3.102.180 Halterung für Seifen- und Desinfektionsmittelspender zur Befestigung an Spritzschutz**
Halterung für Seifen- und Desinfektionsmittelspender

Ausführung:
HPL-Platte (Höhe und Breite bündig mit Seifen- und Desinfektionsmittelspender)
Art der Befestigung:
Die Halterung wird über den Spritzschutz gehängt und mittels Stellschrauben verklemmt
Menge: 1,000 St

**3.102.190 Handwaschbecken: Spritzschutz Glastrennwand, t = 700 mm**
Glastrennwand als Spritzschutz zur Abtrennung vorbezeichneten Handwaschbeckens (Pos. 3.102.140) vom danebenliegenden Laborarbeitstisch

Abmessungen: t/h = ca. 700 / ca. 500 mm
Material: Sicherheitsglas 5 mm
Ausführung: Ecken abgerundet
Menge: 1,000 St

**3.102.200 Oberschrank, b/t = 600 / 350 mm, FT**
Hängeschrank, geschlossen, Montage an Wänden oder Medienzellen

Abmessungen: b/t/h= 600 / 350 / 720 mm
Ausführung: 1 Flügeltür
Ausstattung: 1 Fachboden, höhenverstellbar
bei Montage an Medienzellen inkl. Ständerverlängerungen und Traversen als Unterkonstruktion
Menge: 1,000 St

**3.102.210 Oberschrank, b/t = 900 / 350 mm, FT**
Hängeschrank, geschlossen, Montage an Wänden oder Medienzellen

Abmessungen: b/t/h= 900 / 350 / 720 mm
Ausführung: 2 Flügeltüren
Ausstattung: 1 Fachboden, höhenverstellbar
bei Montage an Medienzellen inkl. Ständerverlängerungen und Traversen als Unterkonstruktion
Menge: 2,000 St

**3.102.220 Oberschrank, b/t = 1.200 / 350 mm, FT**
Hängeschrank, geschlossen, Montage an Wänden oder Medienzellen

Abmessungen: b/t/h= 1.200 / 350 / 720 mm
Ausführung: 2 Flügeltüren, Mittelwand
Ausstattung: 2x1 Fachboden, höhenverstellbar
bei Montage an Medienzellen inkl. Ständerverlängerungen und Traversen als Unterkonstruktion
Menge: 1,000 St

**3.102.230 Arbeitsplatzbeleuchtung unter Oberschränken, l = 600 mm**
unterbaufähige Arbeitsplatzbeleuchtung

Länge: ca. 600 mm (Rastermaß)
Höhe: ca. 20 mm
Beleuchtung: blendfrei, asymmetrische Lichtverteilung mit gleichmäßiger Lichtverteilung auf der Arbeitsfläche, ermöglicht die Montage der Leuchte an der Rückwand
Leuchtmittel: LED, Lichtfarbe Tageslichtweiß
Leistung: ca. 10 W
Befestigung: unter Reagenzienablage, Tablaren, Oberschränken etc.
Ausführung: Ein/Ausschalter, Trafo, Kupplungen, Befestigungsmittel, Verkabelung, inkl. Zuleitung ab MEP bzw. ab Elektrokleinverteiler, LSS anteilig
Menge: 1,000 St

**3.102.240 Arbeitsplatzbeleuchtung unter Oberschränken, l = 900 mm**
unterbaufähige Arbeitsplatzbeleuchtung

Länge: ca. 900 mm (Rastermaß)
Höhe: ca. 20 mm
Beleuchtung: blendfrei, asymmetrische Lichtverteilung mit gleichmäßiger Lichtverteilung auf der Arbeitsfläche, ermöglicht die Montage der Leuchte an der Rückwand
Leuchtmittel: LED, Lichtfarbe Tageslichtweiß
Leistung: ca. 15 W
Befestigung: unter Reagenzienablage, Tablaren, Oberschränken etc.
Ausführung: Ein/Ausschalter, Trafo, Kupplungen, Befestigungsmittel, Verkabelung, inkl. Zuleitung ab MEP bzw. ab Elektrokleinverteiler, LSS anteilig
Menge: 2,000 St

**3.102.250 Arbeitsplatzbeleuchtung unter Oberschränken, l = 1.200 mm**
unterbaufähige Arbeitsplatzbeleuchtung

Länge: ca. 1.200 mm (Rastermaß)
Höhe: ca. 20 mm
Beleuchtung: blendfrei, asymmetrische Lichtverteilung mit gleichmäßiger Lichtverteilung auf der Arbeitsfläche, ermöglicht die Montage der Leuchte an der Rückwand
Leuchtmittel: LED, Lichtfarbe Tageslichtweiß
Leistung: ca. 20 W
Befestigung: unter Reagenzienablage, Tablaren, Oberschränken etc.
Ausführung: Ein/Ausschalter, Trafo, Kupplungen, Befestigungsmittel, Verkabelung, inkl. Zuleitung ab MEP bzw. ab Elektrokleinverteiler, LSS anteilig
Menge: 1,000 St

#### 3.103 N-OG01-R005 (II14.33) Labor Bakteriologie Zeile A

**3.103.10 Medieneinspeisepunkt: Tragkonstruktion mit Verkleidung**
Medienzuführung am Medieneinspeisepunkt zur Laborzeile

Tragkonstruktion mit horizontalen Halteschienen zur Befestigung der vorgesehenen Sanitär- und Elektromedien ab Oberkante Laborzeile bis zur Übergabehöhe der Medien gem. Vorbemerkungen/Plänen, die Breite der Konstruktion beträgt 600 mm, revisionierbare Verkleidung
Menge: 1,000 St

**3.103.20 Medienzelle wandständig, b/h = 600 / 1.800 mm**
Medienzelle wandständig inkl.
- Querverrohrung und Verkabelung aller aufgeführten Medien, sowie der durchlaufenden Medien gem. Grundriss und/oder Ansicht, bzw. weiteren daran anschließenden LV-Positionen
- Durchführen bauseitiger Zuleitungen

Höhe: ca. 1.800 mm
Arbeitshöhe: 900 / 750 mm
Breite: 600 mm
Tiefe: ca. 75 mm
Ausführung: teilverblendet S2
Zubehör: 2 x Glasplatte als Reagenzienablage inkl. Ausleger und Stativhalter
Medienausstattung: in separater Position
Menge: 1,000 St

**3.103.30 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 2,000 St

**3.103.40 Bestückung Medienzelle/-ampel/-kanal: Elektrokleinverteiler**
Elektrokleinverteiler zur Absicherung der Steckdosen in Medienzelle / -ampel / -kanal, mit 1 x Fi-Schalter, 4-pol., 40 A/30 mA, LSS anteilig in der Bestückung enthalten
Menge: 1,000 St

**3.103.50 Bestückung Medienzelle/-ampel/-kanal: Elektro 230V**
Steckdose Elektro 230V, 3 x 2,5 mm², inkl. Zuleitung ab MEP bzw. ab Elektrokleinverteiler, LSS anteilig
Menge: 10,000 St

**3.103.60 Bestückung Medienzelle/-ampel/-kanal: Elektro 230V Untertisch**
Steckdose Elektro 230V, 3 x 2,5 mm², inkl. Zuleitung ab MEP bzw. ab Elektrokleinverteiler, LSS anteilig, Positionierung Untertisch, inkl. Unterkonstruktion
Menge: 4,000 St

**3.103.70 Bestückung Medienzelle/-ampel/-kanal: Leerdose EDV**
Leerdose für EDV oder andere bauseitige Einbauteile
Menge: 1,000 St

**3.103.80 Bestückung Medienzelle/-ampel/-kanal: Elektro 230V NE Untertisch**
Steckdose Elektro 230V, Farbe nach Abstimmung mit Nutzer,
Positionierung Untertisch, inkl. Unterkonstruktion
Menge: 2,000 St

**3.103.90 Laborarbeitstisch, Melamin, b/t = 600 / 900, AH 900 mm**
Laborarbeitstisch inkl. Tragkonstruktion

Abmessungen:
- b = 600 mm
- t = 900 mm als Systemtiefe
t = 900 mm bei Ausführung ohne rückseitige Medienzelle, vor Medienzellen Gesamttiefe inkl. Zelle t = 900 mm mit Tischplatte jedoch min. t = 800 mm
- Arbeitshöhe: 900 mm
Tragkonstruktion: C bzw. H-Fuß-Gestell aus Stahlrohr gem. Plan
Arbeitsplatte: Melamin mit PP-Kante
Ausstattung: Tiefenanschlag für Rollcontainer
Menge: 1,000 St

**3.103.100 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 2,000 St

**3.103.110 Laborzeile: Sondermaß / Passelement**
Für vorbeschriebene Position (3.103.100): Mehraufwand für Sondermaß als Passelement, Aufmaß vor Ort vor Produktion bzw. Anpassung vor Ort während der Montage. Einbausituation gem. Plan

Ausführung:
- Tischplatte nach Maß

Inkl. Aufwand für Aufmaß, konstruktiver Mehraufwand durch das Sondermaß, Aufwand für separate Produktion, Aufwand für separaten Einbau, Aufwand für Anpaßarbeiten vor Ort.
Menge: 1,000 St

**3.103.120 Wandanschlussblende Schrank/Abzug, h / b = bis 2.900 / 300 mm**
Wandanschlussblende aus Korpusmaterial d = ca. 20 mm zum seitlichen Anschluss von Schränken oder Abzügen bis zur Wand, inkl. UK

Höhe: bis ca. 2.900 mm
Breite: bis ca. 300 mm
Ausführung: Anpassung vor Ort
Kanten: PP-Dünnkante
Menge: 1,000 St

**3.103.130 Laborabzug, b = 1.200 mm**
Laborabzug als Abluftabzug gemäß DIN EN 14175, inkl.
- Querverrohrung und Verkabelung aller aufgeführten Medien, sowie der durchlaufenden Medien gem. Grundriss und/oder Ansicht, bzw. weiteren anschließenden LV-Positionen
- Durchführen bauseitiger Zuleitungen
- Anbindung an bauseitige Medien (Ver- und Entsorgung), bzw. bereits angebundene Medienträger

Ausführung: Tischabzug
Tragkonstruktion: H-Fuß-Gestell aus Stahlrohr
Arbeitsplatte: Technische Keramik mit umlaufendem Wulstrand
Abmessungen: b/t/h= 1.200 / 900 / 2.700 mm
Arbeitshöhe: 900 mm
Innenauskleidung: Melamin
Medien: in separater Position

Ausstattung:
- FAZ / Funktionsüberwachung
- verglastes Kopfteil
- geteilter Querschieber
Menge: 1,000 St

**3.103.140 Abzug: Volumenstromregler mit Regelung, PP**
Für vorbeschriebenen Abzug (Pos: 3.103.130):
schnelllaufender variabler Volumenstromregler mit Steuerung zum Betrieb des Abzugs mit variablem Luftstrom nach DIN EN 14175, zur Montage am Abluftstutzen des vorbezeichneten Abzuges, mit integrierter Funktionsüberwachung nach EN 14175. Preisunterschied gegenüber Ausführung mit FAZ / Funktionsüberwachung.

Bestandteile:
- Netzteil 230 V und Pufferbatterie
- Bedientableau mit Einbau in der Abzugsblende
- mikroprozessorgesteuerte Regelung
- Volumenstromregler
- Sensorik Luftmengenerfassung
- Sensorik Fenstererfassung vertikal
- Sensorik für die Erfassung der horizontalen Querschieber

Schnittstellen:
- frei parametrierbare digitale und analoge Ein- und Ausgänge
- Parametrierung gem. Vorgabe AG
- Schnittstelle Anbindung Gruppencontroller
- Steuerung Ventilator bei Abzügen mit Stützstrahltechnik

Standardsignale MSR:
- Ausgang Signal aktueller Abluftbedarf
- Eingang Signal Nachtabsenkung
- Ausgang Signal Störmeldung

Regelungsart:
- vollvariable Regelung

Funktionen Bedientableau:
- Betriebszustand (max, reduziert, aus)
- akustischer und optischer Alarm
- Reset-Taste zur Quittierung des akustischen Alarms
- Licht ein/aus

Volumenstromregler:
- Material Polypropylen (PP)
- lageunabhängig
- Drosselklappe mit Motor-Rohrregler Abluft
- Stellgeschwindigkeit der Regelklappe max. 3 sek für 90 Grad
- sehr hohe Mess- und Regelgenauigkeit (besser als 5%)
- mit Flansch / Muffe je nach Einbausituation

die Leistung beinhaltet:
- Verkabelung zwischen allen Komponenten
- Auflegen der bauseitigen Steuerleitungen
- Auflegen der bauseitigen Spannungsversorgung
- Inbetriebnahme

angeboten wird:

Fabrikat / Typ: '........

................................' vom Bieter einzutragen

Funktionsbeschreibung Sensorik (Art der Messwerterfassung, z.B.
Luftgeschwindigkeit, Druckdifferenz, etc.):

Wert: '........

................................' vom Bieter einzutragen
Menge: 1,000 St

**3.103.150 Abzug: Schließeinrichtung für Frontschieber, mit Bewegungsmelder**
Für vorbeschriebenen Abzug (Pos: 3.103.130): automatische Schließeinrichtung für das Front-Schiebefenster, inkl:
- Schiebefenster-Controller / Steuerung
- Motor-Getriebe-Einheit
- Positionsgeber
- Verkabelung
- PIR-Bewegungsmelder
Bei 2-teiligen Schiebern muss die Schließeinrichtung auf beide Schieberteile wirken und das Front-Schiebefenster in ganzer Höhe öffnen bzw. schließen. Die automatische Schließeinrichtung wirkt nicht auf die Querschieber.
Menge: 1,000 St

**3.103.160 Bestückung Abzug: Elektro 230V**
Steckdose Elektro 230V, 3 x 2,5 mm², inkl. Zuleitung ab MEP bzw. ab Elektrokleinverteiler, Einbau in der Abzugsrückwand, von außen schaltbar, LSS anteilig
Menge: 4,000 St

**3.103.170 Bestückung Abzug: Elektro 230V, Abzugsfront**
Steckdose Elektro 230V, 3 x 2,5 mm², inkl. Zuleitung ab MEP bzw. ab Elektrokleinverteiler, Einbau in die Abzugsfront, LSS anteilig
Menge: 4,000 St

**3.103.180 Unterbau Abzug: Sicherheitsschrank Typ90, passive Lagerung, b = RM 600 mm, HA**
Sicherheitsschrank nach DIN EN 14470-1 und DIN EN 14727 als Unterschrank zur Lagerung von Gefahrstoffen in Arbeitsräumen zum Einbau unter Abzügen

Abmessungen: b/t/h = RM 600 (ca. 550) / ca. 600 / ca. 600 mm
Arbeitshöhe Abzug: 900 mm

Ausführung:
- Schublade als Hochauszug mit Auszugswanne, im Brandfall selbstschließend
- Auszugswanne mit Lochblecheinsatz
- Korpus und Türen/Auszug: Stahlblech, pulverbeschichtet
- Innenkorpus: Innenausstattung Stahlblech, pulverbeschichtet
- Typ90 (Feuerwiderstand 90 Minuten / feuerbeständig)
- abschließbar (min. 3 Schlüssel)
- Sockel (ca. 30 - 35 mm) mit Rollen und Lüftungsschlitzen
- inkl. Anschluss Potentialausgleich/Erdung
- inkl. Steigkanal zum Anschluss an das bauseitige Lüftungssystem
- Volumenstromregler bauseits bzw. in separater Position

angeboten wird:

Fabrikat / Typ: '........

................................' vom Bieter einzutragen
Menge: 2,000 St

**3.103.190 Rollunterbau, b = RM 600 mm, AH 900 mm, FT**
rollbarer Unterbau als Stauraum zu vorbezeichneter Labortischzeile

Breite: RM 600 mm (je nach Einbauort ca. 550 - 600 mm)
Tiefe: ca. 550 mm
Höhe: ca. 850 mm (Einbau unter Labortisch mit AH 900 mm)
Ausführung:
- rollbar
- 1 Flügeltür
Ausstattung:
- 4 Lenkrollen
- 2 Fachböden, höhenverstellbar
Menge: 1,000 St

**3.103.200 Rollunterbau, b = RM 600 mm, AH 900 mm, 4 SK**
rollbarer Unterbau als Stauraum zu vorbezeichneter Labortischzeile

Breite: RM 600 mm (je nach Einbauort ca. 550 - 600 mm)
Tiefe: ca. 550 mm
Höhe: ca. 850 mm (Einbau unter Labortisch mit AH 900 mm)
Ausführung:
- rollbar
- 4 Schubkästen
Ausstattung:
- 4 Lenkrollen
Menge: 1,000 St

**3.103.210 Oberschrank, b/t = 600 / 350 mm, FT**
Hängeschrank, geschlossen, Montage an Wänden oder Medienzellen

Abmessungen: b/t/h= 600 / 350 / 720 mm
Ausführung: 1 Flügeltür
Ausstattung: 1 Fachboden, höhenverstellbar
bei Montage an Medienzellen inkl. Ständerverlängerungen und Traversen als Unterkonstruktion
Menge: 1,000 St

**3.103.220 Oberschrank, b/t = 1.200 / 350 mm, FT**
Hängeschrank, geschlossen, Montage an Wänden oder Medienzellen

Abmessungen: b/t/h= 1.200 / 350 / 720 mm
Ausführung: 2 Flügeltüren, Mittelwand
Ausstattung: 2x1 Fachboden, höhenverstellbar
bei Montage an Medienzellen inkl. Ständerverlängerungen und Traversen als Unterkonstruktion
Menge: 2,000 St

#### 3.104 N-OG01-R005 (II14.33) Labor Bakteriologie Zeile B

**3.104.10 Medieneinspeisepunkt: Tragkonstruktion mit Verkleidung**
Medienzuführung am Medieneinspeisepunkt zur Laborzeile

Tragkonstruktion mit horizontalen Halteschienen zur Befestigung der vorgesehenen Elektromedien ab Oberkante Laborzeile bis zur Übergabehöhe der Medien gem. Vorbemerkungen/Plänen, die Breite der Konstruktion beträgt 300 mm, revisionierbare Verkleidung
Menge: 1,000 St

**3.104.20 Medienkanal an bauseitiger Tragkonstruktion, lfdm**
Medienkanal inkl.
- Anschlüssen und Entnahmestellen gem. separater Positionen
- Querverrohrung und Verkabelung aller aufgeführten Medien, sowie der durchlaufenden Medien gem. Grundriss und/oder Ansicht, bzw. weiteren daran anschließenden LV-Positionen
- Durchführen bauseitiger Zuleitungen
- Anbindung an bauseitige Medien (Ver- und Entsorgung) und Medienschacht

Montagehöhe: UK 2,3 m über OKFF
Medienausstattung: in separater Position
Menge: 2,700 m

**3.104.30 Medienkanal: Zwischenbrett, lfdm**
Für Medienkanal Pos.: 3.104.20
Zwischenbrett zur Montage an bauseitiger Tragkonstruktion, lfm

Höhe entsprechend Notwenigkeit der Befestigung des vorbeschriebenen Medienkanals an bauseitiger Tragkonstruktion, ca. 525mm

Material: Melaminbrett mit umlaufender PP-Kante

Dicke: ca. 22mm

Farbe: entsprechend Farbe des Medienkanals

Preis pro Laufmeter
Menge: 2,720 m

**3.104.40 Medienkanal: Zwischenbrett, lfdm**
Für Medienkanal Pos.: 3.104.20
Zwischenbrett zur Montage an bauseitiger Tragkonstruktion, lfm

Höhe entsprechend Notwenigkeit der Befestigung des vorbeschriebenen Medienkanals an bauseitiger Tragkonstruktion, ca. 525mm

Material: Melaminbrett mit umlaufender PP-Kante

Dicke: ca. 22mm

Farbe: entsprechend Farbe des Medienkanals

Preis pro Laufmeter
Menge: 0,350 m

**3.104.50 Bestückung Medienzelle/-ampel/-kanal: Elektrokleinverteiler**
Elektrokleinverteiler zur Absicherung der Steckdosen in Medienzelle / -ampel / -kanal, mit 1 x Fi-Schalter, 4-pol., 40 A/30 mA, LSS anteilig in der Bestückung enthalten
Menge: 1,000 St

**3.104.60 Bestückung Medienzelle/-ampel/-kanal: Elektro 230V**
Steckdose Elektro 230V, 3 x 2,5 mm², inkl. Zuleitung ab MEP bzw. ab Elektrokleinverteiler, LSS anteilig
Menge: 18,000 St

**3.104.70 Bestückung Medienzelle/-ampel/-kanal: Leerdose EDV**
Leerdose für EDV oder andere bauseitige Einbauteile
Menge: 2,000 St

**3.104.80 Bestückung Medienzelle/-ampel/-kanal: Elektro 400V, 16A**
Steckdose Elektro 400V, 16A, 5 x 2,5 mm², inkl. Zuleitung ab MEP bzw. ab Elektrokleinverteiler, LSS anteilig
Menge: 1,000 St

**3.104.90 Laborarbeitstisch, Melamin, b/t = 600 / 900, AH 900 mm**
Laborarbeitstisch inkl. Tragkonstruktion

Abmessungen:
- b = 600 mm
- t = 900 mm als Systemtiefe
t = 900 mm bei Ausführung ohne rückseitige Medienzelle, vor Medienzellen Gesamttiefe inkl. Zelle t = 900 mm mit Tischplatte jedoch min. t = 800 mm
- Arbeitshöhe: 900 mm
Tragkonstruktion: C bzw. H-Fuß-Gestell aus Stahlrohr gem. Plan
Arbeitsplatte: Melamin mit PP-Kante
Ausstattung: Tiefenanschlag für Rollcontainer
Menge: 1,000 St

**3.104.100 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 2,000 St

**3.104.110 Rollunterbau, b = RM 600 mm, AH 900 mm, FT**
rollbarer Unterbau als Stauraum zu vorbezeichneter Labortischzeile

Breite: RM 600 mm (je nach Einbauort ca. 550 - 600 mm)
Tiefe: ca. 550 mm
Höhe: ca. 850 mm (Einbau unter Labortisch mit AH 900 mm)
Ausführung:
- rollbar
- 1 Flügeltür
Ausstattung:
- 4 Lenkrollen
- 2 Fachböden, höhenverstellbar
Menge: 4,000 St

**3.104.120 Rollunterbau, b = RM 600 mm, AH 900 mm, 4 SK**
rollbarer Unterbau als Stauraum zu vorbezeichneter Labortischzeile

Breite: RM 600 mm (je nach Einbauort ca. 550 - 600 mm)
Tiefe: ca. 550 mm
Höhe: ca. 850 mm (Einbau unter Labortisch mit AH 900 mm)
Ausführung:
- rollbar
- 4 Schubkästen
Ausstattung:
- 4 Lenkrollen
Menge: 1,000 St

#### 3.105 N-OG01-R005 (II14.33) Labor Bakteriologie Zeile C

**3.105.10 Medienkanal an bauseitiger Tragkonstruktion, lfdm**
Medienkanal inkl.
- Anschlüssen und Entnahmestellen gem. separater Positionen
- Querverrohrung und Verkabelung aller aufgeführten Medien, sowie der durchlaufenden Medien gem. Grundriss und/oder Ansicht, bzw. weiteren daran anschließenden LV-Positionen
- Durchführen bauseitiger Zuleitungen
- Anbindung an bauseitige Medien (Ver- und Entsorgung) und Medienschacht

Montagehöhe: UK 2,3 m über OKFF
Medienausstattung: in separater Position
Menge: 2,700 m

**3.105.20 Medienkanal: Zwischenbrett, lfdm**
Für Medienkanal Pos.: 3.105.10
Zwischenbrett zur Montage an bauseitiger Tragkonstruktion, lfm

Höhe entsprechend Notwenigkeit der Befestigung des vorbeschriebenen Medienkanals an bauseitiger Tragkonstruktion, ca. 525mm

Material: Melaminbrett mit umlaufender PP-Kante

Dicke: ca. 22mm

Farbe: entsprechend Farbe des Medienkanals

Preis pro Laufmeter
Menge: 2,720 m

**3.105.30 Medienkanal: Zwischenbrett, lfdm**
Für Medienkanal Pos.: 3.105.10
Zwischenbrett zur Montage an bauseitiger Tragkonstruktion, lfm

Höhe entsprechend Notwenigkeit der Befestigung des vorbeschriebenen Medienkanals an bauseitiger Tragkonstruktion, ca. 525mm

Material: Melaminbrett mit umlaufender PP-Kante

Dicke: ca. 22mm

Farbe: entsprechend Farbe des Medienkanals

Preis pro Laufmeter
Menge: 0,350 m

**3.105.40 Bestückung Medienzelle/-ampel/-kanal: Elektrokleinverteiler**
Elektrokleinverteiler zur Absicherung der Steckdosen in Medienzelle / -ampel / -kanal, mit 1 x Fi-Schalter, 4-pol., 40 A/30 mA, LSS anteilig in der Bestückung enthalten
Menge: 1,000 St

**3.105.50 Bestückung Medienzelle/-ampel/-kanal: Elektro 230V**
Steckdose Elektro 230V, 3 x 2,5 mm², inkl. Zuleitung ab MEP bzw. ab Elektrokleinverteiler, LSS anteilig
Menge: 14,000 St

**3.105.60 Bestückung Medienzelle/-ampel/-kanal: Leerdose EDV**
Leerdose für EDV oder andere bauseitige Einbauteile
Menge: 1,000 St

**3.105.70 Laborarbeitstisch, Melamin, b/t = 600 / 900, AH 900 mm**
Laborarbeitstisch inkl. Tragkonstruktion

Abmessungen:
- b = 600 mm
- t = 900 mm als Systemtiefe
t = 900 mm bei Ausführung ohne rückseitige Medienzelle, vor Medienzellen Gesamttiefe inkl. Zelle t = 900 mm mit Tischplatte jedoch min. t = 800 mm
- Arbeitshöhe: 900 mm
Tragkonstruktion: C bzw. H-Fuß-Gestell aus Stahlrohr gem. Plan
Arbeitsplatte: Melamin mit PP-Kante
Ausstattung: Tiefenanschlag für Rollcontainer
Menge: 1,000 St

**3.105.80 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 2,000 St

**3.105.90 Rollunterbau, b = RM 600 mm, AH 900 mm, FT**
rollbarer Unterbau als Stauraum zu vorbezeichneter Labortischzeile

Breite: RM 600 mm (je nach Einbauort ca. 550 - 600 mm)
Tiefe: ca. 550 mm
Höhe: ca. 850 mm (Einbau unter Labortisch mit AH 900 mm)
Ausführung:
- rollbar
- 1 Flügeltür
Ausstattung:
- 4 Lenkrollen
- 2 Fachböden, höhenverstellbar
Menge: 3,000 St

**3.105.100 Rollunterbau, b = RM 600 mm, AH 900 mm, 4 SK**
rollbarer Unterbau als Stauraum zu vorbezeichneter Labortischzeile

Breite: RM 600 mm (je nach Einbauort ca. 550 - 600 mm)
Tiefe: ca. 550 mm
Höhe: ca. 850 mm (Einbau unter Labortisch mit AH 900 mm)
Ausführung:
- rollbar
- 4 Schubkästen
Ausstattung:
- 4 Lenkrollen
Menge: 1,000 St

#### 3.106 N-OG01-R005 (II14.33) Labor Bakteriologie Zeile D

**3.106.10 Medieneinspeisepunkt: Tragkonstruktion mit Verkleidung**
Medienzuführung am Medieneinspeisepunkt zur Laborzeile

Tragkonstruktion mit horizontalen Halteschienen zur Befestigung der vorgesehenen Sanitär- und Elektromedien ab Oberkante Laborzeile bis zur Übergabehöhe der Medien gem. Vorbemerkungen/Plänen, die Breite der Konstruktion beträgt 900 mm, revisionierbare Verkleidung
Menge: 1,000 St

**3.106.20 Medienzelle wandständig, b/h = 600 / 1.800 mm**
Medienzelle wandständig inkl.
- Querverrohrung und Verkabelung aller aufgeführten Medien, sowie der durchlaufenden Medien gem. Grundriss und/oder Ansicht, bzw. weiteren daran anschließenden LV-Positionen
- Durchführen bauseitiger Zuleitungen

Höhe: ca. 1.800 mm
Arbeitshöhe: 900 / 750 mm
Breite: 600 mm
Tiefe: ca. 75 mm
Ausführung: teilverblendet S2
Zubehör: 2 x Glasplatte als Reagenzienablage inkl. Ausleger und Stativhalter
Medienausstattung: in separater Position
Menge: 1,000 St

**3.106.30 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 3,000 St

**3.106.40 Bestückung Medienzelle/-ampel/-kanal: Elektrokleinverteiler**
Elektrokleinverteiler zur Absicherung der Steckdosen in Medienzelle / -ampel / -kanal, mit 1 x Fi-Schalter, 4-pol., 40 A/30 mA, LSS anteilig in der Bestückung enthalten
Menge: 1,000 St

**3.106.50 Bestückung Medienzelle/-ampel/-kanal: Elektro 230V**
Steckdose Elektro 230V, 3 x 2,5 mm², inkl. Zuleitung ab MEP bzw. ab Elektrokleinverteiler, LSS anteilig
Menge: 8,000 St

**3.106.60 Bestückung Medienzelle/-ampel/-kanal: Elektro 230V Untertisch**
Steckdose Elektro 230V, 3 x 2,5 mm², inkl. Zuleitung ab MEP bzw. ab Elektrokleinverteiler, LSS anteilig, Positionierung Untertisch, inkl. Unterkonstruktion
Menge: 4,000 St

**3.106.70 Bestückung Mediensäule: Leerdose EDV**
Leerdose für EDV oder andere bauseitige Einbauteile
Menge: 1,000 St

**3.106.80 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 2,000 St

**3.106.90 Tischplatte: Arbeitsplatte TK/Wulst, b = 1.200 mm**
Zur vorbeschriebenen Laborzeile (3.106.80): Arbeitsplatte Steinzeug

Abmessungen: b = 1.200 mm
Arbeitsplatte: Steinzeug mit umlaufendem Wulstrand, am Übergang zu angrenzenden Steinzeugplatten ohne Wulstrand
Menge: 2,000 St

**3.106.100 Handwaschbecken, b/t/h = 600 / 900 / 900 mm, Sockelunterbau**
Sockelunterbau mit Handwaschbecken

Abmessungen: b/t = 600 / 900 mm
Arbeitshöhe: 900 mm
Tragkonstruktion:
- Sockelunterbauten fest eingebaut
- 1 Flügeltüren, Anschlag nach Zeichnung
Arbeitsplatte:
- mineralorganischer Verbundwerkstoff, ggf. mit Höhenausgleich zu nebenstehender Arbeitsplatte
- 1 x Tischbohrungen für Armaturen
- 1 x Tischbohrung für Augendusche
Spülbecken: 1 x Handwaschbecken rund aus mineralorganischem Verbundwerkstoff, Durchmesser ca. 400 mm, Tiefe ca. 200 mm
Armatur:
- 1 x WNC/WNH Armhebel-Mischbatterie, Perlator
Zubehör:
- 1 x Augendusche untemperiert, einstrahlig inkl. Druckminderer in den Zuleitungen der Armaturen und der Augendusche zur Mengenreduzierung und deren Einregulierung im Rahmen der Inbetriebnahme
- Festanschluss Kondensatableitung unterhalb der Spüle sowie Steigrohr bis OK Möbel mit Trichter
Menge: 1,000 St

**3.106.110 Handwaschbecken: Abfallsammler für Papierhandtücher im Unterbau**
Für vorbeschriebenes Handwaschbecken (Pos. 3.106.110): Abfallsammler im Unterbau zum Sammeln von Papierhandtüchern:
- eine Flügeltür des Unterbaus mit Ausschnitt, oval, als Einwurf für benutzte Papierhandtücher
- 1 x Abfallsammler für benutzte Papierhandtücher, Metallkorb, beschichtet, zum Einstellen in den Unterbau
Menge: 1,000 St

**3.106.120 Laborspüle, TK, b/t/h = 1.200 / 900 / 900 mm, Sockelunterbau, FT**
Laborspüle inkl. aller Ver- und Entsorgungsleitungen, sowie Anschluss an Medienverrohrung vorab beschriebener Medienzelle

Abmessungen: b/t = 1.200 / 900 mm
Arbeitshöhe: 900 mm
Maße Spülbecken: b/t/h = 400 / 400 / 250 mm
Tragkonstruktion:
- Sockelunterbauten fest eingebaut
- 2 Flügeltüren, Anschlag nach Zeichnung
Arbeitsplatte Spüle:
- Steinzeug mit umlaufendem Wulstrand und Ablaufrillen
- 1 x Beckenausschnitt
- 2 x Tischbohrungen für Armaturen
Spülbecken: 1 x Becken aus Techn. Keramik, von oben in die Arbeitsplatte eingesetzt
Armaturen:
- Standarmaturen
- 1 x WNC/WNH Armhebel-Mischbatterie, Perlator
- 1 x WDC, Schlauchtülle
Zubehör:
- 1 x Standrohr
- Festanschluss Kondensatableitung unterhalb der Spüle sowie Steigrohr bis OK Möbel mit Trichter
Menge: 1,000 St

**3.106.130 Spüle: Durchlauferhitzer 11 KW, Untertischmontage**
Durchlauferhitzer inkl. Anschlussmaterial und Zuleitung, zum Einbau in vorbezeichnete Spüle (Pos. 3.106.120)

Gerät: Durchlauferhitzer zur Warmwassererzeugung
Ausführung: Untertischgerät, druckfeste Ausführung, Blankdraht-Heizelemente
Leistung: 11 KW
Temperaturbereich: ca. 30°C - 60°C
Leistung: ca. 5  l / min
Regelung: elektronisch geregelt, Temperatur stufenlos einstellbar
Energieeffizienzklasse: A
Stromversorgung: 400V 16A,  inkl. Zuleitung ab MEP bzw. ab Elektrokleinverteiler, LSS anteilig

angeboten wird:

Fabrikat / Typ: '........

................................' vom Bieter einzutragen
Menge: 1,000 St

**3.106.140 Handwaschbecken: Seifen- / Desinfektionsmittel- / Papierhandtuchspender, Edelstahl**
Für vorbeschriebenes Handwaschbecken (3.106.110):

1 x Seifenspender 500 ml, Edelstahl
1 x Desinfektionsmittelspender 500 ml, Edelstahl
1 x Spender Hautpflegemittel  500 ml, Edelstahl

angeboten wird:

Fabrikat / Typ: '........

................................' vom Bieter einzutragen

1 x Papierhandtuchspender, 500-800 Blatt, Edelstahl

angeboten wird:

Fabrikat / Typ: '........

................................' vom Bieter einzutragen
Menge: 1,000 St

**3.106.150 Halterung für Seifen- und Desinfektionsmittelspender zur Befestigung an Spritzschutz**
Halterung für Seifen- und Desinfektionsmittelspender

Ausführung:
HPL-Platte (Höhe und Breite bündig mit Seifen- und Desinfektionsmittelspender)
Art der Befestigung:
Die Halterung wird über den Spritzschutz gehängt und mittels Stellschrauben verklemmt
Menge: 1,000 St

**3.106.160 Spüle: Spritzschutz Glastrennwand, t = 700 mm**
Glastrennwand als Spritzschutz zur Abtrennung vorbezeichneter Laborspüle (Pos.3.106.120) vom danebenliegenden Laborarbeitstisch

Abmessungen: t/h = ca. 700 / ca. 500 mm
Material: Sicherheitsglas 5 mm
Ausführung: Ecken abgerundet
Menge: 1,000 St

**3.106.170 Spüle: Abtropfboard, klein**
Für vorbeschriebene Spüle (Pos.3.106.120): 1 x Abtropfboard mit ca. 18 Abtropfstäben, mit Abtropfrinne und Ablaufschlauch, Abtropfboard und -stäbe aus Polypropylen
Menge: 1,000 St

**3.106.180 Rollunterbau, b = RM 600 mm, AH 900 mm, FT**
rollbarer Unterbau als Stauraum zu vorbezeichneter Labortischzeile

Breite: RM 600 mm (je nach Einbauort ca. 550 - 600 mm)
Tiefe: ca. 550 mm
Höhe: ca. 850 mm (Einbau unter Labortisch mit AH 900 mm)
Ausführung:
- rollbar
- 1 Flügeltür
Ausstattung:
- 4 Lenkrollen
- 2 Fachböden, höhenverstellbar
Menge: 1,000 St

**3.106.190 Rollunterbau, b = RM 600 mm, AH 900 mm, 4 SK**
rollbarer Unterbau als Stauraum zu vorbezeichneter Labortischzeile

Breite: RM 600 mm (je nach Einbauort ca. 550 - 600 mm)
Tiefe: ca. 550 mm
Höhe: ca. 850 mm (Einbau unter Labortisch mit AH 900 mm)
Ausführung:
- rollbar
- 4 Schubkästen
Ausstattung:
- 4 Lenkrollen
Menge: 1,000 St

**3.106.200 Oberschrank, b/t = 1.200 / 350 mm, FT**
Hängeschrank, geschlossen, Montage an Wänden oder Medienzellen

Abmessungen: b/t/h= 1.200 / 350 / 720 mm
Ausführung: 2 Flügeltüren, Mittelwand
Ausstattung: 2x1 Fachboden, höhenverstellbar
bei Montage an Medienzellen inkl. Ständerverlängerungen und Traversen als Unterkonstruktion
Menge: 2,000 St

#### 3.107 N-OG01-R006 (II14.30B) Phagenlabor Zeile A

**3.107.10 Medieneinspeisepunkt: Tragkonstruktion mit Verkleidung**
Medienzuführung am Medieneinspeisepunkt zur Laborzeile

Tragkonstruktion mit horizontalen Halteschienen zur Befestigung der vorgesehenen Sanitär- und Elektromedien ab Oberkante Laborzeile bis zur Übergabehöhe der Medien gem. Vorbemerkungen/Plänen, die Breite der Konstruktion beträgt 900 mm, revisionierbare Verkleidung
Menge: 1,000 St

**3.107.20 Medienzelle wandständig, b/h = 900 / 1.800 mm**
Medienzelle wandständig inkl.
- Querverrohrung und Verkabelung aller aufgeführten Medien, sowie der durchlaufenden Medien gem. Grundriss und/oder Ansicht, bzw. weiteren daran anschließenden LV-Positionen
- Durchführen bauseitiger Zuleitungen

Höhe: ca. 1.800 mm
Arbeitshöhe: 900 / 750 mm
Breite: 900 mm
Tiefe: ca.75 mm
Ausführung: teilverblendet S2
Zubehör: 2 x Glasplatte als Reagenzienablage inkl. Ausleger und Stativhalter
Medienausstattung: in separater Position
Menge: 1,000 St

**3.107.30 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 2,000 St

**3.107.40 Medienkanal wandhängend, l = 600 mm**
Medienkanal wandhängend inkl.
- Anschlüssen und Entnahmestellen gem. separater Positionen
- Querverrohrung und Verkabelung aller aufgeführten Medien, sowie der durchlaufenden Medien gem. Grundriss und/oder Ansicht, bzw. weiteren daran anschließenden LV-Positionen
- Durchführen bauseitiger Zuleitungen
- Anbindung an bauseitige Medien (Ver- und Entsorgung) und Medienschacht

Montagehöhe: bis UK 2,2 m über OKFF
Länge: 600 mm
Medienausstattung: in separater Position
Menge: 1,000 St

**3.107.50 Bestückung Medienzelle/-ampel/-kanal: Elektrokleinverteiler**
Elektrokleinverteiler zur Absicherung der Steckdosen in Medienzelle / -ampel / -kanal, mit 1 x Fi-Schalter, 4-pol., 40 A/30 mA, LSS anteilig in der Bestückung enthalten
Menge: 1,000 St

**3.107.60 Bestückung Medienzelle/-ampel/-kanal: Elektro 230V NE**
Steckdose Elektro 230V, Farbe nach Abstimmung mit Nutzer
Menge: 1,000 St

**3.107.70 Bestückung Medienzelle/-ampel/-kanal: Elektro 230V**
Steckdose Elektro 230V, 3 x 2,5 mm², inkl. Zuleitung ab MEP bzw. ab Elektrokleinverteiler, LSS anteilig
Menge: 9,000 St

**3.107.80 Bestückung Medienzelle/-ampel/-kanal: Elektro 400V, 16A**
Steckdose Elektro 400V, 16A, 5 x 2,5 mm², inkl. Zuleitung ab MEP bzw. ab Elektrokleinverteiler, LSS anteilig
Menge: 1,000 St

**3.107.90 Bestückung Medienzelle/-ampel/-kanal: Elektro 230V Untertisch**
Steckdose Elektro 230V, 3 x 2,5 mm², inkl. Zuleitung ab MEP bzw. ab Elektrokleinverteiler, LSS anteilig, Positionierung Untertisch, inkl. Unterkonstruktion
Menge: 2,000 St

**3.107.100 Bestückung Medienzelle/-ampel/-kanal: Leerdose EDV**
Leerdose für EDV oder andere bauseitige Einbauteile
Menge: 1,000 St

**3.107.110 Wandmontage: Entnahmearmatur Kühlwasser, WCF/WCR**
Kühlwasser 1x WCF und 1x WCR, inkl. Entnahmeventile und Zuleitung ab MEP bzw. Anbindung an das Verteilnetz, Wandmontage inkl. Befestigungsmittel
Menge: 1,000 St

**3.107.120 Bestückung Medienzelle/-ampel/-kanal: Geräteanschluss WNC**
WNC Geräteanschluss, inkl. Entnahmeventil und Zuleitung ab MEP bzw. Anbindung an das Verteilnetz
Menge: 1,000 St

**3.107.130 Bestückung Medienzelle/-ampel/-kanal: Geräteanschluss WDC**
WDC Geräteanschluss, inkl. Entnahmeventil und Zuleitung ab MEP bzw. Anbindung an das Verteilnetz
Menge: 1,000 St

**3.107.140 Bestückung Medienzelle/-ampel/-kanal: Entnahmearmatur techn. Gas**
Entnahmearmatur technisches Gas oder Druckluft gem. Plan, bestehend aus Vorabsperrung und Druckregler mit Manometer, sowie Feinregulierung, inkl. Zuleitung ab MEP bzw. Anbindung an das Verteilnetz
Menge: 1,000 St

**3.107.150 Anschluss Geräteabwasser**
Erstellen eines Abwasseranschlusses zum Anschluss eines nebenstehenden Geräts.

anzuschließendes Gerät: bauseitiger Autoklav

Position und Einbausituation gem. Plan. Abwasserführung zum Gerät inkl. Herstellen des betriebsfertigen Anschlusses.
Menge: 1,000 St

**3.107.160 Laborarbeitstisch, Melamin, b/t = 900 / 900, AH 900 mm**
Laborarbeitstisch inkl. Tragkonstruktion

Abmessungen:
- b = 900 mm
- t = 900 mm als Systemtiefe
t = 900 mm bei Ausführung ohne rückseitige Medienzelle, vor Medienzellen Gesamttiefe inkl. Zelle t = 900 mm mit Tischplatte jedoch min. t = 800 mm
- Arbeitshöhe: 900 mm
Tragkonstruktion: C bzw. H-Fuß-Gestell aus Stahlrohr gem. Plan
Arbeitsplatte: Melamin mit PP-Kante
Ausstattung: Tiefenanschlag für Rollcontainer
Menge: 1,000 St

**3.107.170 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 1,000 St

**3.107.180 Tischplatte: Arbeitsplatte TK/Wulst, b = 1.200 mm**
Zur vorbeschriebenen Laborzeile (Pos. 3.107.170): Arbeitsplatte Steinzeug

Abmessungen: b = 1.200 mm
Arbeitsplatte: Steinzeug mit umlaufendem Wulstrand, am Übergang zu angrenzenden Steinzeugplatten ohne Wulstrand
Menge: 1,000 St

**3.107.190 Handwaschbecken, b/t/h = 600 / 900 / 900 mm, Sockelunterbau**
Sockelunterbau mit Handwaschbecken

Abmessungen: b/t = 600 / 900 mm
Arbeitshöhe: 900 mm
Tragkonstruktion:
- Sockelunterbauten fest eingebaut
- 1 Flügeltüren, Anschlag nach Zeichnung
Arbeitsplatte:
- mineralorganischer Verbundwerkstoff, ggf. mit Höhenausgleich zu nebenstehender Arbeitsplatte
- 1 x Tischbohrungen für Armaturen
- 1 x Tischbohrung für Augendusche
Spülbecken: 1 x Handwaschbecken rund aus mineralorganischem Verbundwerkstoff, Durchmesser ca. 400 mm, Tiefe ca. 200 mm
Armatur:
- 1 x WNC/WNH Armhebel-Mischbatterie, Perlator
Zubehör:
- 1 x Augendusche untemperiert, einstrahlig inkl. Druckminderer in den Zuleitungen der Armaturen und der Augendusche zur Mengenreduzierung und deren Einregulierung im Rahmen der Inbetriebnahme
- Festanschluss Kondensatableitung unterhalb der Spüle sowie Steigrohr bis OK Möbel mit Trichter
Menge: 1,000 St

**3.107.200 Handwaschbecken: Abfallsammler für Papierhandtücher im Unterbau**
Für vorbeschriebenes Handwaschbecken (Pos. 3.107.190): Abfallsammler im Unterbau zum Sammeln von Papierhandtüchern:
- eine Flügeltür des Unterbaus mit Ausschnitt, oval, als Einwurf für benutzte Papierhandtücher
- 1 x Abfallsammler für benutzte Papierhandtücher, Metallkorb, beschichtet, zum Einstellen in den Unterbau
Menge: 1,000 St

**3.107.210 Laborspüle, TK, b/t/h = 600 / 900 / 900 mm, Sockelunterbau, FT**
Laborspüle inkl. aller Ver- und Entsorgungsleitungen, sowie Anschluss an Medienverrohrung vorab beschriebener Medienzelle

Abmessungen: b/t = 600 / 900 mm
Arbeitshöhe: 900 mm
Maße Spülbecken: b/t/h = 400 / 400 / 250 mm
Tragkonstruktion:
- Sockelunterbauten fest eingebaut
- 1 x Flügeltür, Anschlag nach Zeichnung
Arbeitsplatte Spüle:
- Steinzeug mit umlaufendem Wulstrand und Ablaufrillen
- 1 x Beckenausschnitt
- 2 x Tischbohrungen für Armaturen
Spülbecken: 1 x Becken aus Techn. Keramik, von oben in die Arbeitsplatte eingesetzt
Armaturen:
- Standarmaturen
- 1 x WNC/WNH Armhebel-Mischbatterie, Perlator
- 1 x WDC, Schlauchtülle
Zubehör:
- 1 x Standrohr
- Festanschluss Kondensatableitung unterhalb der Spüle sowie Steigrohr bis OK Möbel mit Trichter
Menge: 1,000 St

**3.107.220 Spüle: Durchlauferhitzer 11 KW, Untertischmontage**
Durchlauferhitzer inkl. Anschlussmaterial und Zuleitung, zum Einbau in vorbezeichnete Laborspüle (Pos. 3.107.210)

Gerät: Durchlauferhitzer zur Warmwassererzeugung
Ausführung: Untertischgerät, druckfeste Ausführung, Blankdraht-Heizelemente
Leistung: 11 KW
Temperaturbereich: ca. 30°C - 60°C
Leistung: ca. 5  l / min
Regelung: elektronisch geregelt, Temperatur stufenlos einstellbar
Energieeffizienzklasse: A
Stromversorgung: 400V 16A,  inkl. Zuleitung ab MEP bzw. ab Elektrokleinverteiler, LSS anteilig

angeboten wird:

Fabrikat / Typ: '........

................................' vom Bieter einzutragen
Menge: 1,000 St

**3.107.230 Handwaschbecken: Seifen- / Desinfektionsmittel- / Papierhandtuchspender, Edelstahl**
Für vorbeschriebenes Handwaschbecken (Pos. 3.107.190):

1 x Seifenspender 500 ml, Edelstahl
1 x Desinfektionsmittelspender 500 ml, Edelstahl
1 x Spender Hautpflegemittel  500 ml, Edelstahl

angeboten wird:

Fabrikat / Typ: '........

................................' vom Bieter einzutragen

1 x Papierhandtuchspender, 500-800 Blatt, Edelstahl

angeboten wird:

Fabrikat / Typ: '........

................................' vom Bieter einzutragen
Menge: 1,000 St

**3.107.240 Halterung für Seifen- und Desinfektionsmittelspender zur Befestigung an Spritzschutz**
Halterung für Seifen- und Desinfektionsmittelspender

Ausführung:
HPL-Platte (Höhe und Breite bündig mit Seifen- und Desinfektionsmittelspender)
Art der Befestigung:
Die Halterung wird über den Spritzschutz gehängt und mittels Stellschrauben verklemmt
Menge: 1,000 St

**3.107.250 Handwaschbecken: Spritzschutz Glastrennwand, t = 700 mm**
Glastrennwand als Spritzschutz zur Abtrennung vorbezeichneten Handwaschbeckens (Pos. 3.107.109)vom danebenliegenden Laborarbeitstisch

Abmessungen: t/h = ca. 700 / ca. 500 mm
Material: Sicherheitsglas 5 mm
Ausführung: Ecken abgerundet
Menge: 1,000 St

**3.107.260 Rollunterbau, b = RM 600 mm, AH 900 mm, FT**
rollbarer Unterbau als Stauraum zu vorbezeichneter Labortischzeile

Breite: RM 600 mm (je nach Einbauort ca. 550 - 600 mm)
Tiefe: ca. 550 mm
Höhe: ca. 850 mm (Einbau unter Labortisch mit AH 900 mm)
Ausführung:
- rollbar
- 1 Flügeltür
Ausstattung:
- 4 Lenkrollen
- 2 Fachböden, höhenverstellbar
Menge: 1,000 St

**3.107.270 Rollunterbau, b = RM 600 mm, AH 900 mm, 4 SK**
rollbarer Unterbau als Stauraum zu vorbezeichneter Labortischzeile

Breite: RM 600 mm (je nach Einbauort ca. 550 - 600 mm)
Tiefe: ca. 550 mm
Höhe: ca. 850 mm (Einbau unter Labortisch mit AH 900 mm)
Ausführung:
- rollbar
- 4 Schubkästen
Ausstattung:
- 4 Lenkrollen
Menge: 1,000 St

**3.107.280 Oberschrank, b/t = 900 / 350 mm, FT**
Hängeschrank, geschlossen, Montage an Wänden oder Medienzellen

Abmessungen: b/t/h= 900 / 350 / 720 mm
Ausführung: 2 Flügeltüren
Ausstattung: 1 Fachboden, höhenverstellbar
bei Montage an Medienzellen inkl. Ständerverlängerungen und Traversen als Unterkonstruktion
Menge: 1,000 St

**3.107.290 Oberschrank, b/t = 1.200 / 350 mm, FT**
Hängeschrank, geschlossen, Montage an Wänden oder Medienzellen

Abmessungen: b/t/h= 1.200 / 350 / 720 mm
Ausführung: 2 Flügeltüren, Mittelwand
Ausstattung: 2x1 Fachboden, höhenverstellbar
bei Montage an Medienzellen inkl. Ständerverlängerungen und Traversen als Unterkonstruktion
Menge: 1,000 St

#### 3.108 N-OG01-R006 (II14.30B) Phagenlabor Zeile B

**3.108.10 Medieneinspeisepunkt: Tragkonstruktion mit Verkleidung**
Medienzuführung am Medieneinspeisepunkt zur Laborzeile

Tragkonstruktion mit horizontalen Halteschienen zur Befestigung der vorgesehenen Elektromedien ab Oberkante Laborzeile bis zur Übergabehöhe der Medien gem. Vorbemerkungen/Plänen, die Breite der Konstruktion beträgt 300 mm, revisionierbare Verkleidung
Menge: 1,000 St

**3.108.20 Elektrokanal aus Aluminium, pulverbeschichtet, 1-zügig**
Elektrokanal aus Aluminium, pulverbeschichtet, Farbe weiß, 1-zügig, mit Trennsteg

Höhe: ca. 170 mm
Montagehöhe: bis UK 2,2 m über OKFF
Ausführung: mit Trennsteg
Bestückung: gem. gesonderten Positionen
Absicherung: gem. gesonderter Position, sonst bauseits abgesichert
Abdeckung: an die Bestückung anzupassen
Menge: 4,200 m

**3.108.30 Bestückung Elektrokanal: Elektrokleinverteiler**
Elektrokleinverteiler zur Absicherung der Steckdosen im Elektrokanal, mit 1 x Fi-Schalter, 4-pol., 40 A/30 mA, LSS anteilig in der Bestückung enthalten
Menge: 1,000 St

**3.108.40 Bestückung Elektrokanal: Elektro 230V**
Steckdose Elektro 230V, 3 x 2,5 mm², inkl. Zuleitung ab MEP bzw. ab Elektrokleinverteiler, LSS anteilig
Menge: 14,000 St

**3.108.50 Bestückung Medienzelle/-ampel/-kanal: Elektro 230V NE**
Steckdose Elektro 230V, Farbe nach Abstimmung mit Nutzer
Menge: 1,000 St

**3.108.60 Bestückung Elektrokanal: Leerdose EDV**
Leerdose für EDV oder andere bauseitige Einbauteile
Menge: 2,000 St

**3.108.70 Bestückung Elektrokanal: Elektro 400V, 16A**
Steckdose Elektro 400V, 16A, 5 x 2,5 mm², inkl. Zuleitung ab MEP bzw. ab Elektrokleinverteiler, LSS anteilig
Menge: 1,000 St

**3.108.80 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 1,000 St

**3.108.90 Rollunterbau, b = RM 600 mm, AH 750 mm, 3 SK**
rollbarer Unterbau als Stauraum zu vorbezeichneter Labortischzeile

Breite: RM 600 mm (je nach Einbauort ca. 550 - 600 mm)
Tiefe: ca. 550 mm
Höhe: ca. 600 mm (Einbau unter Labortisch mit AH 750 mm)
Ausführung:
- rollbar
- 3 Schubkästen
Ausstattung:
- 4 Lenkrollen
Menge: 1,000 St

#### 3.109 N-OG01-R007 (II13.43) Labor Siebung Zeile A

**3.109.10 Medieneinspeisepunkt: Tragkonstruktion mit Verkleidung**
Medienzuführung am Medieneinspeisepunkt zur Laborzeile

Tragkonstruktion mit horizontalen Halteschienen zur Befestigung der vorgesehenen Sanitär- und Elektromedien ab Oberkante Laborzeile bis zur Übergabehöhe der Medien gem. Vorbemerkungen/Plänen, die Breite der Konstruktion beträgt 600 mm, revisionierbare Verkleidung
Menge: 1,000 St

**3.109.20 Medienkanal wandhängend, lfdm**
Medienkanal wandhängend inkl.
- Anschlüssen und Entnahmestellen gem. separater Positionen
- Querverrohrung und Verkabelung aller aufgeführten Medien, sowie der durchlaufenden Medien gem. Grundriss und/oder Ansicht, bzw. weiteren daran anschließenden LV-Positionen
- Durchführen bauseitiger Zuleitungen
- Anbindung an bauseitige Medien (Ver- und Entsorgung) und Medienschacht

Montagehöhe: bis UK 2,2 m über OKFF
Medienausstattung: in separater Position
Menge: 4,200 m

**3.109.30 Elektrokanal aus Aluminium, pulverbeschichtet, 1-zügig, als Steigekanal**
Elektrokanal aus Aluminium, pulverbeschichtet, Farbe weiß, 1-zügig, mit Trennsteg, als Steigekanal ab ca. 1 m über OKFF bzw. ab OK des horizontalen Elektrokanals bis zum MEP
Höhe: ca. 170 mm
Ausführung:
- mit Trennsteg
- Enddeckel mit Kabeleinführung oben
- Enddeckel bzw. Übergang zum horizontalen Elektrokanal unten
Montagehöhe: bis 3 m über OKFF
Menge: 1,000 St

**3.109.40 Bestückung Medienzelle/-ampel/-kanal: Elektrokleinverteiler**
Elektrokleinverteiler zur Absicherung der Steckdosen in Medienzelle / -ampel / -kanal, mit 1 x Fi-Schalter, 4-pol., 40 A/30 mA, LSS anteilig in der Bestückung enthalten
Menge: 1,000 St

**3.109.50 Bestückung Medienzelle/-ampel/-kanal: Elektro 230V**
Steckdose Elektro 230V, 3 x 2,5 mm², inkl. Zuleitung ab MEP bzw. ab Elektrokleinverteiler, LSS anteilig
Menge: 14,000 St

**3.109.60 Bestückung Medienzelle/-ampel/-kanal: Elektro 230V Untertisch**
Steckdose Elektro 230V, 3 x 2,5 mm², inkl. Zuleitung ab MEP bzw. ab Elektrokleinverteiler, LSS anteilig, Positionierung Untertisch, inkl. Unterkonstruktion
Menge: 4,000 St

**3.109.70 Bestückung Medienzelle/-ampel/-kanal: Leerdose EDV**
Leerdose für EDV oder andere bauseitige Einbauteile
Menge: 2,000 St

**3.109.80 Bestückung Medienzelle/-ampel/-kanal: Entnahmearmatur techn. Gas**
Entnahmearmatur technisches Gas oder Druckluft gem. Plan, bestehend aus Vorabsperrung und Druckregler mit Manometer, sowie Feinregulierung, inkl. Zuleitung ab MEP bzw. Anbindung an das Verteilnetz
Menge: 2,000 St

**3.109.90 Bestückung Medienzelle/-ampel/-kanal: Entnahmearmatur Reinstgas**
Entnahmearmatur Reinstgas gem. Plan, Reinheit bis 5.5, bestehend aus Vorabsperrung und Druckregler mit Manometer, sowie Feinregulierung, inkl. Zuleitung ab MEP bzw. Anbindung an das Verteilnetz
Menge: 4,000 St

**3.109.100 Laborarbeitstisch, Melamin, b/t = 600 / 900, AH 900 mm**
Laborarbeitstisch inkl. Tragkonstruktion

Abmessungen:
- b = 600 mm
- t = 900 mm als Systemtiefe
t = 900 mm bei Ausführung ohne rückseitige Medienzelle, vor Medienzellen Gesamttiefe inkl. Zelle t = 900 mm mit Tischplatte jedoch min. t = 800 mm
- Arbeitshöhe: 900 mm
Tragkonstruktion: C bzw. H-Fuß-Gestell aus Stahlrohr gem. Plan
Arbeitsplatte: Melamin mit PP-Kante
Ausstattung: Tiefenanschlag für Rollcontainer
Menge: 1,000 St

**3.109.110 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 3,000 St

**3.109.120 Rollunterbau, b = RM 600 mm, AH 900 mm, 4 SK**
rollbarer Unterbau als Stauraum zu vorbezeichneter Labortischzeile

Breite: RM 600 mm (je nach Einbauort ca. 550 - 600 mm)
Tiefe: ca. 550 mm
Höhe: ca. 850 mm (Einbau unter Labortisch mit AH 900 mm)
Ausführung:
- rollbar
- 4 Schubkästen
Ausstattung:
- 4 Lenkrollen
Menge: 2,000 St

**3.109.130 Rollunterbau, b = RM 600 mm, AH 900 mm, FT**
rollbarer Unterbau als Stauraum zu vorbezeichneter Labortischzeile

Breite: RM 600 mm (je nach Einbauort ca. 550 - 600 mm)
Tiefe: ca. 550 mm
Höhe: ca. 850 mm (Einbau unter Labortisch mit AH 900 mm)
Ausführung:
- rollbar
- 1 Flügeltür
Ausstattung:
- 4 Lenkrollen
- 2 Fachböden, höhenverstellbar
Menge: 1,000 St

#### 3.110 N-OG01-R007 (II13.43) Labor Siebung Zeile B

**3.110.10 Medieneinspeisepunkt: Tragkonstruktion mit Verkleidung**
Medienzuführung am Medieneinspeisepunkt zur Laborzeile

Tragkonstruktion mit horizontalen Halteschienen zur Befestigung der vorgesehenen Sanitär- und Elektromedien ab Oberkante Laborzeile bis zur Übergabehöhe der Medien gem. Vorbemerkungen/Plänen, die Breite der Konstruktion beträgt 900 mm, revisionierbare Verkleidung
Menge: 1,000 St

**3.110.20 Medienzelle wandständig, b/h = 600 / 1.800 mm**
Medienzelle wandständig inkl.
- Querverrohrung und Verkabelung aller aufgeführten Medien, sowie der durchlaufenden Medien gem. Grundriss und/oder Ansicht, bzw. weiteren daran anschließenden LV-Positionen
- Durchführen bauseitiger Zuleitungen

Höhe: ca. 1.800 mm
Arbeitshöhe: 900 / 750 mm
Breite: 600 mm
Tiefe: ca. 75 mm
Ausführung: teilverblendet S2
Zubehör: 2 x Glasplatte als Reagenzienablage inkl. Ausleger und Stativhalter
Medienausstattung: in separater Position
Menge: 1,000 St

**3.110.30 Medienzelle wandständig, b/h = 900 / 1.800 mm**
Medienzelle wandständig inkl.
- Querverrohrung und Verkabelung aller aufgeführten Medien, sowie der durchlaufenden Medien gem. Grundriss und/oder Ansicht, bzw. weiteren daran anschließenden LV-Positionen
- Durchführen bauseitiger Zuleitungen

Höhe: ca. 1.800 mm
Arbeitshöhe: 900 / 750 mm
Breite: 900 mm
Tiefe: ca.75 mm
Ausführung: teilverblendet S2
Zubehör: 2 x Glasplatte als Reagenzienablage inkl. Ausleger und Stativhalter
Medienausstattung: in separater Position
Menge: 1,000 St

**3.110.40 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 1,000 St

**3.110.50 Bestückung Medienzelle/-ampel/-kanal: Elektrokleinverteiler**
Elektrokleinverteiler zur Absicherung der Steckdosen in Medienzelle / -ampel / -kanal, mit 1 x Fi-Schalter, 4-pol., 40 A/30 mA, LSS anteilig in der Bestückung enthalten
Menge: 1,000 St

**3.110.60 Bestückung Medienzelle/-ampel/-kanal: Elektro 230V**
Steckdose Elektro 230V, 3 x 2,5 mm², inkl. Zuleitung ab MEP bzw. ab Elektrokleinverteiler, LSS anteilig
Menge: 8,000 St

**3.110.70 Bestückung Medienzelle/-ampel/-kanal: Elektro 230V NE Untertisch**
Steckdose Elektro 230V, Farbe nach Abstimmung mit Nutzer,
Positionierung Untertisch, inkl. Unterkonstruktion
Menge: 1,000 St

**3.110.80 Bestückung Medienzelle/-ampel/-kanal: Elektro 230V Untertisch**
Steckdose Elektro 230V, 3 x 2,5 mm², inkl. Zuleitung ab MEP bzw. ab Elektrokleinverteiler, LSS anteilig, Positionierung Untertisch, inkl. Unterkonstruktion
Menge: 2,000 St

**3.110.90 Bestückung Medienzelle/-ampel/-kanal: Leerdose EDV**
Leerdose für EDV oder andere bauseitige Einbauteile
Menge: 1,000 St

**3.110.100 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 1,000 St

**3.110.110 Wägetisch, Melamin, b/t = 900 / 900, AH 900 mm**
Wägetisch, Arbeitsplatte Melamin mit PP-Kanten mit eingesetzter, schwingungsfrei gelagerter Betonwerksteinplatte, Unterbau als Stahlgestell
Abmessungen: b/t = 900 / 900 mm
Arbeitshöhe: 900 mm
Menge: 1,000 St

**3.110.120 Laborspüle, TK, b/t/h = 600 / 900 / 900 mm, Sockelunterbau, FT**
Laborspüle inkl. aller Ver- und Entsorgungsleitungen, sowie Anschluss an Medienverrohrung vorab beschriebener Medienzelle

Abmessungen: b/t = 600 / 900 mm
Arbeitshöhe: 900 mm
Maße Spülbecken: b/t/h = 400 / 400 / 250 mm
Tragkonstruktion:
- Sockelunterbauten fest eingebaut
- 1 x Flügeltür, Anschlag nach Zeichnung
Arbeitsplatte Spüle:
- Steinzeug mit umlaufendem Wulstrand und Ablaufrillen
- 1 x Beckenausschnitt
- 2 x Tischbohrungen für Armaturen
- 1 x Tischbohrungen für Augendusche
Spülbecken: 1 x Becken aus Techn. Keramik, von oben in die Arbeitsplatte eingesetzt
Armaturen:
- Standarmaturen
- 1 x WNC/WNH Armhebel-Mischbatterie, Perlator
- 1 x WDC, Schlauchtülle
Zubehör:
- 1 x Standrohr
- 1 x Augendusche untemperiert, einstrahlig, inkl. Druckminderer in den Zuleitung der Augendusche zur Mengenreduzierung und deren Einregulierung im Rahmen der Inbetriebnahme
- Festanschluss Kondensatableitung unterhalb der Spüle sowie Steigrohr bis OK Möbel mit Trichter
Menge: 1,000 St

**3.110.130 Spüle: Durchlauferhitzer 11 KW, Untertischmontage**
Durchlauferhitzer inkl. Anschlussmaterial und Zuleitung, zum Einbau in vorbezeichnete Spüle (Pos. 3.110.120)

Gerät: Durchlauferhitzer zur Warmwassererzeugung
Ausführung: Untertischgerät, druckfeste Ausführung, Blankdraht-Heizelemente
Leistung: 11 KW
Temperaturbereich: ca. 30°C - 60°C
Leistung: ca. 5  l / min
Regelung: elektronisch geregelt, Temperatur stufenlos einstellbar
Energieeffizienzklasse: A
Stromversorgung: 400V 16A,  inkl. Zuleitung ab MEP bzw. ab Elektrokleinverteiler, LSS anteilig

angeboten wird:

Fabrikat / Typ: '........

................................' vom Bieter einzutragen
Menge: 1,000 St

**3.110.140 Spüle: Seifen- / Desinfektionsmittel- / Papierhandtuchspender, Edelstahl**
Für vorbeschriebene Spüle (Pos. 3.110.120):

1 x Seifenspender 500 ml, Edelstahl
1 x Desinfektionsmittelspender 500 ml, Edelstahl
1 x Spender Hautpflegemittel  500 ml, Edelstahl

angeboten wird:

Fabrikat / Typ: '........

................................' vom Bieter einzutragen

1 x Papierhandtuchspender, 500-800 Blatt, Edelstahl

angeboten wird:

Fabrikat / Typ: '........

................................' vom Bieter einzutragen
Menge: 1,000 St

**3.110.150 Halterung für Seifen- und Desinfektionsmittelspender zur Befestigung an Spritzschutz**
Halterung für Seifen- und Desinfektionsmittelspender

Ausführung:
HPL-Platte (Höhe und Breite bündig mit Seifen- und Desinfektionsmittelspender)
Art der Befestigung:
Die Halterung wird über den Spritzschutz gehängt und mittels Stellschrauben verklemmt
Menge: 1,000 St

**3.110.160 Spüle: Spritzschutz Glastrennwand, t = 700 mm**
Glastrennwand als Spritzschutz zur Abtrennung vorbezeichneter Laborspüle  (Pos. 3.110.120) vom danebenliegenden Laborarbeitstisch

Abmessungen: t/h = ca. 700 / ca. 500 mm
Material: Sicherheitsglas 5 mm
Ausführung: Ecken abgerundet
Menge: 1,000 St

**3.110.170 Spüle: Abfallsammler für Papierhandtücher im Spülenunterbau**
Für vorbeschriebene Spüle (Pos. 3.110.120): Abfallsammler im Spülenunterbau zum Sammeln von Papierhandtüchern:
- eine Flügeltür des Spülenunterbau mit Ausschnitt, oval, als Einwurf für benutzte Papierhandtücher
- 1 x Abfallsammler für benutzte Papierhandtücher, Metallkorb, beschichtet, zum Einstellen in den Spülenunterbau
Menge: 1,000 St

**3.110.180 Laborabzug, b = 1.500 mm**
Laborabzug als Abluftabzug gemäß DIN EN 14175, inkl.
- Querverrohrung und Verkabelung aller aufgeführten Medien, sowie der durchlaufenden Medien gem. Grundriss und/oder Ansicht, bzw. weiteren anschließenden LV-Positionen
- Durchführen bauseitiger Zuleitungen
- Anbindung an bauseitige Medien (Ver- und Entsorgung), bzw. bereits angebundene Medienträger

Ausführung: Tischabzug
Tragkonstruktion: H-Fuß-Gestell aus Stahlrohr
Arbeitsplatte: Technische Keramik mit umlaufendem Wulstrand
Abmessungen: b/t/h= 1.500 / 900 / 2.700 mm
Arbeitshöhe: 900 mm
Innenauskleidung: Melamin
Medien: in separater Position

Ausstattung:
FAZ / Funktionsüberwachung
- verglastes Kopfteil
- geteilter Querschieber
Menge: 1,000 St

**3.110.190 Abzug: Volumenstromregler mit Regelung, PP**
Für vorbeschriebenen Abzug (Pos. 3.110.180):
schnelllaufender variabler Volumenstromregler mit Steuerung zum Betrieb des Abzugs mit variablem Luftstrom nach DIN EN 14175, zur Montage am Abluftstutzen des vorbezeichneten Abzuges, mit integrierter Funktionsüberwachung nach EN 14175. Preisunterschied gegenüber Ausführung mit FAZ / Funktionsüberwachung.

Bestandteile:
- Netzteil 230 V und Pufferbatterie
- Bedientableau mit Einbau in der Abzugsblende
- mikroprozessorgesteuerte Regelung
- Volumenstromregler
- Sensorik Luftmengenerfassung
- Sensorik Fenstererfassung vertikal
- Sensorik für die Erfassung der horizontalen Querschieber

Schnittstellen:
- frei parametrierbare digitale und analoge Ein- und Ausgänge
- Parametrierung gem. Vorgabe AG
- Schnittstelle Anbindung Gruppencontroller
- Steuerung Ventilator bei Abzügen mit Stützstrahltechnik

Standardsignale MSR:
- Ausgang Signal aktueller Abluftbedarf
- Eingang Signal Nachtabsenkung
- Ausgang Signal Störmeldung

Regelungsart:
- vollvariable Regelung

Funktionen Bedientableau:
- Betriebszustand (max, reduziert, aus)
- akustischer und optischer Alarm
- Reset-Taste zur Quittierung des akustischen Alarms
- Licht ein/aus

Volumenstromregler:
- Material Polypropylen (PP)
- lageunabhängig
- Drosselklappe mit Motor-Rohrregler Abluft
- Stellgeschwindigkeit der Regelklappe max. 3 sek für 90 Grad
- sehr hohe Mess- und Regelgenauigkeit (besser als 5%)
- mit Flansch / Muffe je nach Einbausituation

die Leistung beinhaltet:
- Verkabelung zwischen allen Komponenten
- Auflegen der bauseitigen Steuerleitungen
- Auflegen der bauseitigen Spannungsversorgung
- Inbetriebnahme

angeboten wird:

Fabrikat / Typ: '........

................................' vom Bieter einzutragen

Funktionsbeschreibung Sensorik (Art der Messwerterfassung, z.B.
Luftgeschwindigkeit, Druckdifferenz, etc.):

Werte: '........

................................' vom Bieter einzutragen
Menge: 1,000 St

**3.110.200 Abzug: Schließeinrichtung für Frontschieber, mit Bewegungsmelder**
FÜr vorbeschriebenen Abzug (Pos. 3.110.180): automatische Schließeinrichtung für das Front-Schiebefenster, inkl:
- Schiebefenster-Controller / Steuerung
- Motor-Getriebe-Einheit
- Positionsgeber
- Verkabelung
- PIR-Bewegungsmelder
Bei 2-teiligen Schiebern muss die Schließeinrichtung auf beide Schieberteile wirken und das Front-Schiebefenster in ganzer Höhe öffnen bzw. schließen. Die automatische Schließeinrichtung wirkt nicht auf die Querschieber.
Menge: 1,000 St

**3.110.210 Bestückung Abzug: Elektro 230V**
Steckdose Elektro 230V, 3 x 2,5 mm², inkl. Zuleitung ab MEP bzw. ab Elektrokleinverteiler, Einbau in der Abzugsrückwand, von außen schaltbar, LSS anteilig
Menge: 4,000 St

**3.110.220 Bestückung Abzug: Elektro 230V, Abzugsfront**
Steckdose Elektro 230V, 3 x 2,5 mm², inkl. Zuleitung ab MEP bzw. ab Elektrokleinverteiler, Einbau in die Abzugsfront, LSS anteilig
Menge: 4,000 St

#### 3.111 N-OG01-R008 (II13.38) Messraum GC/VOC Zeile A

**3.111.10 Medieneinspeisepunkt: Tragkonstruktion mit Verkleidung**
Medienzuführung am Medieneinspeisepunkt zur Laborzeile

Tragkonstruktion mit horizontalen Halteschienen zur Befestigung der vorgesehenen Sanitär- und Elektromedien ab Oberkante Laborzeile bis zur Übergabehöhe der Medien gem. Vorbemerkungen/Plänen, die Breite der Konstruktion beträgt 1200 mm, revisionierbare Verkleidung
Menge: 1,000 St

**3.111.20 Medienzelle wandständig, b/h = 600 / 1.800 mm**
Medienzelle wandständig inkl.
- Querverrohrung und Verkabelung aller aufgeführten Medien, sowie der durchlaufenden Medien gem. Grundriss und/oder Ansicht, bzw. weiteren daran anschließenden LV-Positionen
- Durchführen bauseitiger Zuleitungen

Höhe: ca. 1.800 mm
Arbeitshöhe: 900 / 750 mm
Breite: 600 mm
Tiefe: ca. 75 mm
Ausführung: teilverblendet S2
Zubehör: 2 x Glasplatte als Reagenzienablage inkl. Ausleger und Stativhalter
Medienausstattung: in separater Position
Menge: 1,000 St

**3.111.30 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 1,000 St

**3.111.40 Medienzelle wandständig, b/h = 1.800 / 1.800 mm**
Medienzelle wandständig inkl.
- Querverrohrung und Verkabelung aller aufgeführten Medien, sowie der durchlaufenden Medien gem. Grundriss und/oder Ansicht, bzw. weiteren daran anschließenden LV-Positionen
- Durchführen bauseitiger Zuleitungen

Höhe: 1.800 mm
Arbeitshöhe: 900 / 750 mm
Breite: 1.800 mm
Tiefe: ca. 75 mm
Ausführung: teilverblendet S2
Zubehör: 2 x Glasplatte als Reagenzienablage inkl. Ausleger und Stativhalter
Medienausstattung: in separater Position
Menge: 1,000 St

**3.111.50 Bestückung Medienzelle/-ampel/-kanal: Elektrokleinverteiler**
Elektrokleinverteiler zur Absicherung der Steckdosen in Medienzelle / -ampel / -kanal, mit 1 x Fi-Schalter, 4-pol., 40 A/30 mA, LSS anteilig in der Bestückung enthalten
Menge: 1,000 St

**3.111.60 Bestückung Medienzelle/-ampel/-kanal: Elektro 230V**
Steckdose Elektro 230V, 3 x 2,5 mm², inkl. Zuleitung ab MEP bzw. ab Elektrokleinverteiler, LSS anteilig
Menge: 10,000 St

**3.111.70 Bestückung Medienzelle/-ampel/-kanal: Elektro 230V Untertisch**
Steckdose Elektro 230V, 3 x 2,5 mm², inkl. Zuleitung ab MEP bzw. ab Elektrokleinverteiler, LSS anteilig, Positionierung Untertisch, inkl. Unterkonstruktion
Menge: 4,000 St

**3.111.80 Bestückung Medienzelle/-ampel/-kanal: Leerdose EDV**
Leerdose für EDV oder andere bauseitige Einbauteile
Menge: 1,000 St

**3.111.90 Bestückung Medienzelle/-ampel/-kanal: Leerdose für H2-Notaus**
Leerdose für H2-Notaus
Menge: 1,000 St

**3.111.100 Bestückung Medienzelle/-ampel/-kanal: Entnahmearmatur Reinstgas**
Entnahmearmatur Reinstgas gem. Plan, Reinheit bis 5.5, bestehend aus Vorabsperrung und Druckregler mit Manometer, sowie Feinregulierung, inkl. Zuleitung ab MEP bzw. Anbindung an das Verteilnetz
Menge: 5,000 St

**3.111.110 Bestückung Medienzelle/-ampel/-kanal: Entnahmearmatur techn. Gas**
Entnahmearmatur technisches Gas oder Druckluft gem. Plan, bestehend aus Vorabsperrung und Druckregler mit Manometer, sowie Feinregulierung, inkl. Zuleitung ab MEP bzw. Anbindung an das Verteilnetz
Menge: 1,000 St

**3.111.120 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 2,000 St

**3.111.130 Laborarbeitstisch, Melamin, b/t = 600 / 900, AH 900 mm**
Laborarbeitstisch inkl. Tragkonstruktion

Abmessungen:
- b = 600 mm
- t = 900 mm als Systemtiefe
t = 900 mm bei Ausführung ohne rückseitige Medienzelle, vor Medienzellen Gesamttiefe inkl. Zelle t = 900 mm mit Tischplatte jedoch min. t = 800 mm
- Arbeitshöhe: 900 mm
Tragkonstruktion: C bzw. H-Fuß-Gestell aus Stahlrohr gem. Plan
Arbeitsplatte: Melamin mit PP-Kante
Ausstattung: Tiefenanschlag für Rollcontainer
Menge: 1,000 St

**3.111.140 Laborspüle, TK, b/t/h = 600 / 900 / 900 mm, Sockelunterbau, FT**
Laborspüle inkl. aller Ver- und Entsorgungsleitungen, sowie Anschluss an Medienverrohrung vorab beschriebener Medienzelle

Abmessungen: b/t = 600 / 900 mm
Arbeitshöhe: 900 mm
Maße Spülbecken: b/t/h = 400 / 400 / 250 mm
Tragkonstruktion:
- Sockelunterbauten fest eingebaut
- 1 x Flügeltür, Anschlag nach Zeichnung
Arbeitsplatte Spüle:
- Steinzeug mit umlaufendem Wulstrand und Ablaufrillen
- 1 x Beckenausschnitt
- 2 x Tischbohrungen für Armaturen
- 1 x Tischbohrungen für Augendusche
Spülbecken: 1 x Becken aus Techn. Keramik, von oben in die Arbeitsplatte eingesetzt
Armaturen:
- Standarmaturen
- 1 x WNC/WNH Armhebel-Mischbatterie, Perlator
- 1 x WDC, Schlauchtülle
Zubehör:
- 1 x Standrohr
- 1 x Augendusche untemperiert, einstrahlig, inkl. Druckminderer in den Zuleitung der Augendusche zur Mengenreduzierung und deren Einregulierung im Rahmen der Inbetriebnahme
- Festanschluss Kondensatableitung unterhalb der Spüle sowie Steigrohr bis OK Möbel mit Trichter
Menge: 1,000 St

**3.111.150 Spüle: Durchlauferhitzer 11 KW, Untertischmontage**
Durchlauferhitzer inkl. Anschlussmaterial und Zuleitung, zum Einbau in vorbezeichnete Spüle (Pos. 3.111.140)

Gerät: Durchlauferhitzer zur Warmwassererzeugung
Ausführung: Untertischgerät, druckfeste Ausführung, Blankdraht-Heizelemente
Leistung: 11 KW
Temperaturbereich: ca. 30°C - 60°C
Leistung: ca. 5  l / min
Regelung: elektronisch geregelt, Temperatur stufenlos einstellbar
Energieeffizienzklasse: A
Stromversorgung: 400V 16A,  inkl. Zuleitung ab MEP bzw. ab Elektrokleinverteiler, LSS anteilig

angeboten wird:

Fabrikat / Typ: '........

................................' vom Bieter einzutragen
Menge: 1,000 St

**3.111.160 Spüle: Seifen- / Desinfektionsmittel- / Papierhandtuchspender, Edelstahl**
Für vorbeschriebene Spüle (Pos. 3.111.140):

1 x Seifenspender 500 ml, Edelstahl
1 x Desinfektionsmittelspender 500 ml, Edelstahl
1 x Spender Hautpflegemittel  500 ml, Edelstahl

angeboten wird:

Fabrikat / Typ: '........

................................' vom Bieter einzutragen

1 x Papierhandtuchspender, 500-800 Blatt, Edelstahl

angeboten wird:

Fabrikat / Typ: '........

................................' vom Bieter einzutragen
Menge: 1,000 St

**3.111.170 Halterung für Seifen- und Desinfektionsmittelspender zur Befestigung an Spritzschutz**
Halterung für Seifen- und Desinfektionsmittelspender

Ausführung:
HPL-Platte (Höhe und Breite bündig mit Seifen- und Desinfektionsmittelspender)
Art der Befestigung:
Die Halterung wird über den Spritzschutz gehängt und mittels Stellschrauben verklemmt
Menge: 1,000 St

**3.111.180 Spüle: Spritzschutz Glastrennwand, t = 700 mm**
Glastrennwand als Spritzschutz zur Abtrennung vorbezeichneter Laborspüle  (Pos. 3.111.140) vom danebenliegenden Laborarbeitstisch

Abmessungen: t/h = ca. 700 / ca. 500 mm
Material: Sicherheitsglas 5 mm
Ausführung: Ecken abgerundet
Menge: 1,000 St

**3.111.190 Spüle: Abfallsammler für Papierhandtücher im Spülenunterbau**
Für vorbeschriebene Spüle (Pos. 3.111.140): Abfallsammler im Spülenunterbau zum Sammeln von Papierhandtüchern:
- eine Flügeltür des Spülenunterbau mit Ausschnitt, oval, als Einwurf für benutzte Papierhandtücher
- 1 x Abfallsammler für benutzte Papierhandtücher, Metallkorb, beschichtet, zum Einstellen in den Spülenunterbau
Menge: 1,000 St

**3.111.200 Rollunterbau, b = RM 600 mm, AH 900 mm, FT**
rollbarer Unterbau als Stauraum zu vorbezeichneter Labortischzeile

Breite: RM 600 mm (je nach Einbauort ca. 550 - 600 mm)
Tiefe: ca. 550 mm
Höhe: ca. 850 mm (Einbau unter Labortisch mit AH 900 mm)
Ausführung:
- rollbar
- 1 Flügeltür
Ausstattung:
- 4 Lenkrollen
- 2 Fachböden, höhenverstellbar
Menge: 3,000 St

**3.111.210 Laborschrank, b/t/h = 600 / 550 / 2.000 mm, FT**
Laborhochschrank

Breite: 600 mm
Tiefe: ca. 550 mm
Höhe: ca. 2.000 mm
Ausführung: 1 Flügeltür
Ausstattung: 4 Fachböden, höhenverstellbar
Menge: 1,000 St

#### 3.112 N-OG01-R008 (II13.38) Messraum GC/VOC Zeile B

**3.112.10 Medieneinspeisepunkt: Tragkonstruktion mit Verkleidung**
Medienzuführung am Medieneinspeisepunkt zur Laborzeile

Tragkonstruktion mit horizontalen Halteschienen zur Befestigung der vorgesehenen Sanitär- und Elektromedien ab Oberkante Laborzeile bis zur Übergabehöhe der Medien gem. Vorbemerkungen/Plänen, die Breite der Konstruktion beträgt 700 mm, revisionierbare Verkleidung
Menge: 1,000 St

**3.112.20 Medienkanal an bauseitiger Tragkonstruktion, lfdm**
Medienkanal inkl.
- Anschlüssen und Entnahmestellen gem. separater Positionen
- Querverrohrung und Verkabelung aller aufgeführten Medien, sowie der durchlaufenden Medien gem. Grundriss und/oder Ansicht, bzw. weiteren daran anschließenden LV-Positionen
- Durchführen bauseitiger Zuleitungen
- Anbindung an bauseitige Medien (Ver- und Entsorgung) und Medienschacht

Montagehöhe: UK 2,3 m über OKFF
Medienausstattung: in separater Position
Menge: 2,720 m

**3.112.30 Medienkanal: Zwischenbrett, lfdm**
Für Medienkanal Pos.: 3.112.20
Zwischenbrett zur Montage an bauseitiger Tragkonstruktion, lfm

Höhe entsprechend Notwenigkeit der Befestigung des vorbeschriebenen Medienkanals an bauseitiger Tragkonstruktion, ca. 525mm

Material: Melaminbrett mit umlaufender PP-Kante

Dicke: ca. 22mm

Farbe: entsprechend Farbe des Medienkanals

Preis pro Laufmeter
Menge: 2,700 m

**3.112.40 Medienkanal: Zwischenbrett, lfdm**
Für Medienkanal Pos.: 3.112.20
Zwischenbrett zur Montage an bauseitiger Tragkonstruktion, lfm

Höhe entsprechend Notwenigkeit der Befestigung des vorbeschriebenen Medienkanals an bauseitiger Tragkonstruktion, ca. 525mm

Material: Melaminbrett mit umlaufender PP-Kante

Dicke: ca. 22mm

Farbe: entsprechend Farbe des Medienkanals

Preis pro Laufmeter
Menge: 0,350 m

**3.112.50 Bestückung Medienzelle/-ampel/-kanal: Elektrokleinverteiler**
Elektrokleinverteiler zur Absicherung der Steckdosen in Medienzelle / -ampel / -kanal, mit 1 x Fi-Schalter, 4-pol., 40 A/30 mA, LSS anteilig in der Bestückung enthalten
Menge: 1,000 St

**3.112.60 Bestückung Medienzelle/-ampel/-kanal: Elektro 230V**
Steckdose Elektro 230V, 3 x 2,5 mm², inkl. Zuleitung ab MEP bzw. ab Elektrokleinverteiler, LSS anteilig
Menge: 12,000 St

**3.112.70 Bestückung Medienzelle/-ampel/-kanal: Elektro 230V NE**
Steckdose Elektro 230V, Farbe nach Abstimmung mit Nutzer
Menge: 2,000 St

**3.112.80 Bestückung Medienzelle/-ampel/-kanal: Leerdose EDV**
Leerdose für EDV oder andere bauseitige Einbauteile
Menge: 2,000 St

**3.112.90 Bestückung Medienzelle/-ampel/-kanal: Entnahmearmatur Reinstgas**
Entnahmearmatur Reinstgas gem. Plan, Reinheit bis 5.5, bestehend aus Vorabsperrung und Druckregler mit Manometer, sowie Feinregulierung, inkl. Zuleitung ab MEP bzw. Anbindung an das Verteilnetz
Menge: 4,000 St

**3.112.100 Rolltisch, Melamin, b/t = 900 / 600, AH 900 mm**
Arbeitstisch, rollbar

Konstruktion: Tischgestell H-Fuß, mit Rollen und Bremse
Abmessungen: b/t = 900 / 600 mm
Arbeitshöhe: 900 mm
Arbeitsplatte: Melamin mit PP-Kanten
Ausstattung: unterer Ablageboden, Melamin mit PP-Kanten, fest
Menge: 1,000 St

**3.112.110 Rolltisch, Melamin, b/t = 1.200 / 900, AH 900 mm**
Arbeitstisch, rollbar

Konstruktion: Tischgestell H-Fuß, mit Rollen und Bremse
Abmessungen: b/t = 1.200 / 900 mm
Arbeitshöhe: 900 mm
Arbeitsplatte: Melamin mit PP-Kanten
Ausstattung: unterer Ablageboden, Melamin mit PP-Kanten, fest
Menge: 1,000 St

**3.112.120 Rolltisch, Melamin, b/t = 1.500 / 900, AH 900 mm**
Arbeitstisch, rollbar

Konstruktion: Tischgestell H-Fuß, mit Rollen und Bremse
Abmessungen: b/t = 1.500 / 900 mm
Arbeitshöhe: 900 mm
Arbeitsplatte: Melamin mit PP-Kanten
Ausstattung: unterer Ablageboden, Melamin mit PP-Kanten, fest
Menge: 1,000 St

#### 3.113 N-OG01-R008 (II13.38) Messraum GC/VOC Zeile C

**3.113.10 Medienkanal an bauseitiger Tragkonstruktion, lfdm**
Medienkanal inkl.
- Anschlüssen und Entnahmestellen gem. separater Positionen
- Querverrohrung und Verkabelung aller aufgeführten Medien, sowie der durchlaufenden Medien gem. Grundriss und/oder Ansicht, bzw. weiteren daran anschließenden LV-Positionen
- Durchführen bauseitiger Zuleitungen
- Anbindung an bauseitige Medien (Ver- und Entsorgung) und Medienschacht

Montagehöhe: UK 2,3 m über OKFF
Medienausstattung: in separater Position
Menge: 2,720 m

**3.113.20 Medienkanal: Zwischenbrett, lfdm**
Für Medienkanal Pos.: 3.113.10
Zwischenbrett zur Montage an bauseitiger Tragkonstruktion, lfm

Höhe entsprechend Notwenigkeit der Befestigung des vorbeschriebenen Medienkanals an bauseitiger Tragkonstruktion, ca. 525mm

Material: Melaminbrett mit umlaufender PP-Kante

Dicke: ca. 22mm

Farbe: entsprechend Farbe des Medienkanals

Preis pro Laufmeter
Menge: 2,700 m

**3.113.30 Medienkanal: Zwischenbrett, lfdm**
Für Medienkanal Pos.: 3.113.10
Zwischenbrett zur Montage an bauseitiger Tragkonstruktion, lfm

Höhe entsprechend Notwenigkeit der Befestigung des vorbeschriebenen Medienkanals an bauseitiger Tragkonstruktion, ca. 525mm

Material: Melaminbrett mit umlaufender PP-Kante

Dicke: ca. 22mm

Farbe: entsprechend Farbe des Medienkanals

Preis pro Laufmeter
Menge: 0,350 m

**3.113.40 Bestückung Medienzelle/-ampel/-kanal: Elektrokleinverteiler**
Elektrokleinverteiler zur Absicherung der Steckdosen in Medienzelle / -ampel / -kanal, mit 1 x Fi-Schalter, 4-pol., 40 A/30 mA, LSS anteilig in der Bestückung enthalten
Menge: 1,000 St

**3.113.50 Bestückung Medienzelle/-ampel/-kanal: Elektro 230V**
Steckdose Elektro 230V, 3 x 2,5 mm², inkl. Zuleitung ab MEP bzw. ab Elektrokleinverteiler, LSS anteilig
Menge: 8,000 St

**3.113.60 Bestückung Medienzelle/-ampel/-kanal: Elektro 230V NE**
Steckdose Elektro 230V, Farbe nach Abstimmung mit Nutzer
Menge: 2,000 St

**3.113.70 Bestückung Medienzelle/-ampel/-kanal: Leerdose EDV**
Leerdose für EDV oder andere bauseitige Einbauteile
Menge: 1,000 St

**3.113.80 Bestückung Medienzelle/-ampel/-kanal: Entnahmearmatur Reinstgas**
Entnahmearmatur Reinstgas gem. Plan, Reinheit bis 5.5, bestehend aus Vorabsperrung und Druckregler mit Manometer, sowie Feinregulierung, inkl. Zuleitung ab MEP bzw. Anbindung an das Verteilnetz
Menge: 4,000 St

**3.113.90 Rolltisch, Melamin, b/t = 900 / 600, AH 900 mm**
Arbeitstisch, rollbar

Konstruktion: Tischgestell H-Fuß, mit Rollen und Bremse
Abmessungen: b/t = 900 / 600 mm
Arbeitshöhe: 900 mm
Arbeitsplatte: Melamin mit PP-Kanten
Ausstattung: unterer Ablageboden, Melamin mit PP-Kanten, fest
Menge: 1,000 St

**3.113.100 Rolltisch, Melamin, b/t = 1.200 / 900, AH 900 mm**
Arbeitstisch, rollbar

Konstruktion: Tischgestell H-Fuß, mit Rollen und Bremse
Abmessungen: b/t = 1.200 / 900 mm
Arbeitshöhe: 900 mm
Arbeitsplatte: Melamin mit PP-Kanten
Ausstattung: unterer Ablageboden, Melamin mit PP-Kanten, fest
Menge: 1,000 St

**3.113.110 Rolltisch, Melamin, b/t = 1.500 / 900, AH 900 mm**
Arbeitstisch, rollbar

Konstruktion: Tischgestell H-Fuß, mit Rollen und Bremse
Abmessungen: b/t = 1.500 / 900 mm
Arbeitshöhe: 900 mm
Arbeitsplatte: Melamin mit PP-Kanten
Ausstattung: unterer Ablageboden, Melamin mit PP-Kanten, fest
Menge: 1,000 St

#### 3.114 N-OG01-R008 (II13.38) Messraum GC/VOC Zeile D

**3.114.10 Medieneinspeisepunkt: Tragkonstruktion mit Verkleidung**
Medienzuführung am Medieneinspeisepunkt zur Laborzeile

Tragkonstruktion mit horizontalen Halteschienen zur Befestigung der vorgesehenen Sanitär- und Elektromedien ab Oberkante Laborzeile bis zur Übergabehöhe der Medien gem. Vorbemerkungen/Plänen, die Breite der Konstruktion beträgt 900 mm, revisionierbare Verkleidung
Menge: 1,000 St

**3.114.20 Medienzelle wandständig, b/h = 600 / 1.800 mm**
Medienzelle wandständig inkl.
- Querverrohrung und Verkabelung aller aufgeführten Medien, sowie der durchlaufenden Medien gem. Grundriss und/oder Ansicht, bzw. weiteren daran anschließenden LV-Positionen
- Durchführen bauseitiger Zuleitungen

Höhe: ca. 1.800 mm
Arbeitshöhe: 900 / 750 mm
Breite: 600 mm
Tiefe: ca. 75 mm
Ausführung: teilverblendet S2
Zubehör: 2 x Glasplatte als Reagenzienablage inkl. Ausleger und Stativhalter
Medienausstattung: in separater Position
Menge: 1,000 St

**3.114.30 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 2,000 St

**3.114.40 Bestückung Medienzelle/-ampel/-kanal: Elektrokleinverteiler**
Elektrokleinverteiler zur Absicherung der Steckdosen in Medienzelle / -ampel / -kanal, mit 1 x Fi-Schalter, 4-pol., 40 A/30 mA, LSS anteilig in der Bestückung enthalten
Menge: 1,000 St

**3.114.50 Bestückung Medienzelle/-ampel/-kanal: Elektro 230V**
Steckdose Elektro 230V, 3 x 2,5 mm², inkl. Zuleitung ab MEP bzw. ab Elektrokleinverteiler, LSS anteilig
Menge: 10,000 St

**3.114.60 Bestückung Medienzelle/-ampel/-kanal: Leerdose EDV**
Leerdose für EDV oder andere bauseitige Einbauteile
Menge: 1,000 St

**3.114.70 Bestückung Medienzelle/-ampel/-kanal: Elektro 230V Untertisch**
Steckdose Elektro 230V, 3 x 2,5 mm², inkl. Zuleitung ab MEP bzw. ab Elektrokleinverteiler, LSS anteilig, Positionierung Untertisch, inkl. Unterkonstruktion
Menge: 4,000 St

**3.114.80 Bestückung Medienzelle/-ampel/-kanal: Entnahmearmatur Reinstgas**
Entnahmearmatur Reinstgas gem. Plan, Reinheit bis 5.5, bestehend aus Vorabsperrung und Druckregler mit Manometer, sowie Feinregulierung, inkl. Zuleitung ab MEP bzw. Anbindung an das Verteilnetz
Menge: 5,000 St

**3.114.90 Bestückung Medienzelle/-ampel/-kanal: Entnahmearmatur techn. Gas**
Entnahmearmatur technisches Gas oder Druckluft gem. Plan, bestehend aus Vorabsperrung und Druckregler mit Manometer, sowie Feinregulierung, inkl. Zuleitung ab MEP bzw. Anbindung an das Verteilnetz
Menge: 1,000 St

**3.114.100 Laborarbeitstisch, Melamin, b/t = 600 / 900, AH 900 mm**
Laborarbeitstisch inkl. Tragkonstruktion

Abmessungen:
- b = 600 mm
- t = 900 mm als Systemtiefe
t = 900 mm bei Ausführung ohne rückseitige Medienzelle, vor Medienzellen Gesamttiefe inkl. Zelle t = 900 mm mit Tischplatte jedoch min. t = 800 mm
- Arbeitshöhe: 900 mm
Tragkonstruktion: C bzw. H-Fuß-Gestell aus Stahlrohr gem. Plan
Arbeitsplatte: Melamin mit PP-Kante
Ausstattung: Tiefenanschlag für Rollcontainer
Menge: 1,000 St

**3.114.110 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 2,000 St

**3.114.120 Oberschrank, b/t = 600 / 350 mm, FT**
Hängeschrank, geschlossen, Montage an Wänden oder Medienzellen

Abmessungen: b/t/h= 600 / 350 / 720 mm
Ausführung: 1 Flügeltür
Ausstattung: 1 Fachboden, höhenverstellbar
bei Montage an Medienzellen inkl. Ständerverlängerungen und Traversen als Unterkonstruktion
Menge: 1,000 St

**3.114.130 Oberschrank, b/t = 1.200 / 350 mm, FT**
Hängeschrank, geschlossen, Montage an Wänden oder Medienzellen

Abmessungen: b/t/h= 1.200 / 350 / 720 mm
Ausführung: 2 Flügeltüren, Mittelwand
Ausstattung: 2x1 Fachboden, höhenverstellbar
bei Montage an Medienzellen inkl. Ständerverlängerungen und Traversen als Unterkonstruktion
Menge: 2,000 St

**3.114.140 Rollunterbau, b = RM 600 mm, AH 900 mm, 4 SK**
rollbarer Unterbau als Stauraum zu vorbezeichneter Labortischzeile

Breite: RM 600 mm (je nach Einbauort ca. 550 - 600 mm)
Tiefe: ca. 550 mm
Höhe: ca. 850 mm (Einbau unter Labortisch mit AH 900 mm)
Ausführung:
- rollbar
- 4 Schubkästen
Ausstattung:
- 4 Lenkrollen
Menge: 3,000 St

#### 3.115 N-OG01-R009 (II13.46) Materiallager Partikel Zeile A

**3.115.10 Regal, b/t/h = 1.200 / 550 / 2.000 mm**
offenes Regal

Breite: 1.200 mm
Tiefe: ca. 550 mm
Höhe: ca. 2.000 mm
Ausführung: offen
Ausstattung: 4 feste Fachböden, höhenverstellbar, Wandbefestigung / Kippsicherung
Menge: 2,000 St

**3.115.20 Regal, b/t/h = 600 / 550 / 2.000 mm**
offenes Regal

Breite: 600 mm
Tiefe: ca. 550 mm
Höhe: ca. 2.000 mm
Ausführung: offen
Ausstattung: 4 feste Fachböden, höhenverstellbar, Wandbefestigung / Kippsicherung
Menge: 1,000 St

#### 3.116 N-OG01-R009 (II13.46) Materiallager Partikel Zeile B

**3.116.10 Medieneinspeisepunkt: Tragkonstruktion mit Verkleidung**
Medienzuführung am Medieneinspeisepunkt zur Laborzeile

Tragkonstruktion mit horizontalen Halteschienen zur Befestigung der vorgesehenen Elektromedien ab Oberkante Laborzeile bis zur Übergabehöhe der Medien gem. Vorbemerkungen/Plänen, die Breite der Konstruktion beträgt 300 mm, revisionierbare Verkleidung
Menge: 1,000 St

**3.116.20 Elektrokanal aus Aluminium, pulverbeschichtet, 1-zügig**
Elektrokanal aus Aluminium, pulverbeschichtet, Farbe weiß, 1-zügig, mit Trennsteg

Höhe: ca. 170 mm
Montagehöhe: bis UK 2,2 m über OKFF
Ausführung: mit Trennsteg
Bestückung: gem. gesonderten Positionen
Absicherung: gem. gesonderter Position, sonst bauseits abgesichert
Abdeckung: an die Bestückung anzupassen
Menge: 0,900 m

**3.116.30 Bestückung Elektrokanal: Elektrokleinverteiler**
Elektrokleinverteiler zur Absicherung der Steckdosen im Elektrokanal, mit 1 x Fi-Schalter, 4-pol., 40 A/30 mA, LSS anteilig in der Bestückung enthalten
Menge: 1,000 St

**3.116.40 Bestückung Elektrokanal: Elektro 230V**
Steckdose Elektro 230V, 3 x 2,5 mm², inkl. Zuleitung ab MEP bzw. ab Elektrokleinverteiler, LSS anteilig
Menge: 4,000 St

**3.116.50 Bestückung Elektrokanal: Leerdose EDV**
Leerdose für EDV oder andere bauseitige Einbauteile
Menge: 1,000 St

**3.116.60 Laborarbeitstisch, Melamin, b/t = 900 / 900, AH 900 mm**
Laborarbeitstisch inkl. Tragkonstruktion

Abmessungen:
- b = 900 mm
- t = 900 mm als Systemtiefe
t = 900 mm bei Ausführung ohne rückseitige Medienzelle, vor Medienzellen Gesamttiefe inkl. Zelle t = 900 mm mit Tischplatte jedoch min. t = 800 mm
- Arbeitshöhe: 900 mm
Tragkonstruktion: C bzw. H-Fuß-Gestell aus Stahlrohr gem. Plan
Arbeitsplatte: Melamin mit PP-Kante
Ausstattung: Tiefenanschlag für Rollcontainer
Menge: 1,000 St

**3.116.70 Laborschrank, b/t/h = 900 / 550 / 2.000 mm, FT**
Laborhochschrank

Breite: 900 mm
Tiefe: ca. 550 mm
Höhe: ca. 2.000 mm
Ausführung: 2 Flügeltüren
Ausstattung: 4 Fachböden, höhenverstellbar
Menge: 1,000 St

**3.116.80 Laborschrank, b/t/h = 1.200 / 550 / 2.000 mm, FT**
Laborhochschrank

Breite: 1.200 mm
Tiefe: ca. 550 mm
Höhe: ca. 2.000 mm
Ausführung: 2 Flügeltüren
Ausstattung: 4 Fachböden, höhenverstellbar
Menge: 2,000 St

#### 3.117 N-OG01-R010 (II13.44) Labor VOC Zeile A

**3.117.10 Medieneinspeisepunkt: Tragkonstruktion mit Verkleidung**
Medienzuführung am Medieneinspeisepunkt zur Laborzeile

Tragkonstruktion mit horizontalen Halteschienen zur Befestigung der vorgesehenen Elektromedien ab Oberkante Laborzeile bis zur Übergabehöhe der Medien gem. Vorbemerkungen/Plänen, die Breite der Konstruktion beträgt 300 mm, revisionierbare Verkleidung
Menge: 1,000 St

**3.117.20 Elektrokanal aus Aluminium, pulverbeschichtet, 1-zügig**
Elektrokanal aus Aluminium, pulverbeschichtet, Farbe weiß, 1-zügig, mit Trennsteg

Höhe: ca. 170 mm
Montagehöhe: bis UK 2,2 m über OKFF
Ausführung: mit Trennsteg
Bestückung: gem. gesonderten Positionen
Absicherung: gem. gesonderter Position, sonst bauseits abgesichert
Abdeckung: an die Bestückung anzupassen
Menge: 1,500 m

**3.117.30 Bestückung Elektrokanal: Elektrokleinverteiler**
Elektrokleinverteiler zur Absicherung der Steckdosen im Elektrokanal, mit 1 x Fi-Schalter, 4-pol., 40 A/30 mA, LSS anteilig in der Bestückung enthalten
Menge: 1,000 St

**3.117.40 Bestückung Elektrokanal: Elektro 230V**
Steckdose Elektro 230V, 3 x 2,5 mm², inkl. Zuleitung ab MEP bzw. ab Elektrokleinverteiler, LSS anteilig
Menge: 4,000 St

**3.117.50 Bestückung Elektrokanal: Leerdose EDV**
Leerdose für EDV oder andere bauseitige Einbauteile
Menge: 1,000 St

**3.117.60 Laborabzug, b = 1.500 mm**
Laborabzug als Abluftabzug gemäß DIN EN 14175, inkl.
- Querverrohrung und Verkabelung aller aufgeführten Medien, sowie der durchlaufenden Medien gem. Grundriss und/oder Ansicht, bzw. weiteren anschließenden LV-Positionen
- Durchführen bauseitiger Zuleitungen
- Anbindung an bauseitige Medien (Ver- und Entsorgung), bzw. bereits angebundene Medienträger

Ausführung: Tischabzug
Tragkonstruktion: H-Fuß-Gestell aus Stahlrohr
Arbeitsplatte: Technische Keramik mit umlaufendem Wulstrand
Abmessungen: b/t/h= 1.500 / 900 / 2.700 mm
Arbeitshöhe: 900 mm
Innenauskleidung: Melamin
Medien: in separater Position

Ausstattung:
FAZ / Funktionsüberwachung
- verglastes Kopfteil
- geteilter Querschieber
Menge: 1,000 St

**3.117.70 Abzug: Volumenstromregler mit Regelung, PP**
Für vorbeschriebenen Abzug (3.117.60):
schnelllaufender variabler Volumenstromregler mit Steuerung zum Betrieb des Abzugs mit variablem Luftstrom nach DIN EN 14175, zur Montage am Abluftstutzen des vorbezeichneten Abzuges, mit integrierter Funktionsüberwachung nach EN 14175. Preisunterschied gegenüber Ausführung mit FAZ / Funktionsüberwachung.

Bestandteile:
- Netzteil 230 V und Pufferbatterie
- Bedientableau mit Einbau in der Abzugsblende
- mikroprozessorgesteuerte Regelung
- Volumenstromregler
- Sensorik Luftmengenerfassung
- Sensorik Fenstererfassung vertikal
- Sensorik für die Erfassung der horizontalen Querschieber

Schnittstellen:
- frei parametrierbare digitale und analoge Ein- und Ausgänge
- Parametrierung gem. Vorgabe AG
- Schnittstelle Anbindung Gruppencontroller
- Steuerung Ventilator bei Abzügen mit Stützstrahltechnik

Standardsignale MSR:
- Ausgang Signal aktueller Abluftbedarf
- Eingang Signal Nachtabsenkung
- Ausgang Signal Störmeldung

Regelungsart:
- vollvariable Regelung

Funktionen Bedientableau:
- Betriebszustand (max, reduziert, aus)
- akustischer und optischer Alarm
- Reset-Taste zur Quittierung des akustischen Alarms
- Licht ein/aus

Volumenstromregler:
- Material Polypropylen (PP)
- lageunabhängig
- Drosselklappe mit Motor-Rohrregler Abluft
- Stellgeschwindigkeit der Regelklappe max. 3 sek für 90 Grad
- sehr hohe Mess- und Regelgenauigkeit (besser als 5%)
- mit Flansch / Muffe je nach Einbausituation

die Leistung beinhaltet:
- Verkabelung zwischen allen Komponenten
- Auflegen der bauseitigen Steuerleitungen
- Auflegen der bauseitigen Spannungsversorgung
- Inbetriebnahme

angeboten wird:

Fabrikat / Typ: '........

................................' vom Bieter einzutragen

Funktionsbeschreibung Sensorik (Art der Messwerterfassung, z.B.
Luftgeschwindigkeit, Druckdifferenz, etc.):

Wert: '........

................................' vom Bieter einzutragen
Menge: 1,000 St

**3.117.80 Abzug: Schließeinrichtung für Frontschieber, mit Bewegungsmelder**
Für vorbeschriebenen Abzug (3.117.60): automatische Schließeinrichtung für das Front-Schiebefenster, inkl:
- Schiebefenster-Controller / Steuerung
- Motor-Getriebe-Einheit
- Positionsgeber
- Verkabelung
- PIR-Bewegungsmelder
Bei 2-teiligen Schiebern muss die Schließeinrichtung auf beide Schieberteile wirken und das Front-Schiebefenster in ganzer Höhe öffnen bzw. schließen. Die automatische Schließeinrichtung wirkt nicht auf die Querschieber.
Menge: 1,000 St

**3.117.90 Bestückung Abzug: Elektro 230V**
Steckdose Elektro 230V, 3 x 2,5 mm², inkl. Zuleitung ab MEP bzw. ab Elektrokleinverteiler, Einbau in der Abzugsrückwand, von außen schaltbar, LSS anteilig
Menge: 4,000 St

**3.117.100 Bestückung Abzug: Elektro 230V, Abzugsfront**
Steckdose Elektro 230V, 3 x 2,5 mm², inkl. Zuleitung ab MEP bzw. ab Elektrokleinverteiler, Einbau in die Abzugsfront, LSS anteilig
Menge: 4,000 St

**3.117.110 Unterbau Abzug: Sicherheitsschrank Typ90, passive Lagerung, b = RM 600 mm, HA**
Sicherheitsschrank nach DIN EN 14470-1 und DIN EN 14727 als Unterschrank zur Lagerung von Gefahrstoffen in Arbeitsräumen zum Einbau unter Abzügen

Abmessungen: b/t/h = RM 600 (ca. 550) / ca. 600 / ca. 600 mm
Arbeitshöhe Abzug: 900 mm

Ausführung:
- Schublade als Hochauszug mit Auszugswanne, im Brandfall selbstschließend
- Auszugswanne mit Lochblecheinsatz
- Korpus und Türen/Auszug: Stahlblech, pulverbeschichtet
- Innenkorpus: Innenausstattung Stahlblech, pulverbeschichtet
- Typ90 (Feuerwiderstand 90 Minuten / feuerbeständig)
- abschließbar (min. 3 Schlüssel)
- Sockel (ca. 30 - 35 mm) mit Rollen und Lüftungsschlitzen
- inkl. Anschluss Potentialausgleich/Erdung
- inkl. Steigkanal zum Anschluss an das bauseitige Lüftungssystem
- Volumenstromregler bauseits bzw. in separater Position

angeboten wird:

Fabrikat / Typ: '........

................................' vom Bieter einzutragen
Menge: 1,000 St

**3.117.120 Unterbau Abzug: Säure/Laugen, b/t/h = RM 900 / 650 / 600 mm, FT**
Säure-/Laugenunterbau zum Einbau unter Abzügen

Abmessungen: b/t/h = RM 900 (ca. 850) / ca. 650 / ca. 600 mm
Arbeitshöhe Abzug: 900 mm

Ausführung:
- eingeschobener Sockelunterbau
- 2 Flügeltüren
- alle verwendeten Bauteile und Oberflächen korrosionsbeständig, insbesondere auch alle Auszüge und Beschläge
- 2 Fachböden herausziehbar mit PP-Auffangwannen
- abschließbar
- inkl. Steigkanal zum Anschluss an das bauseitige Lüftungssystem
- Volumenstromregler bauseits bzw. in separater Position
Menge: 1,000 St

**3.117.130 Laborschrank, b/t/h = 1.200 / 550 / 2.000 mm, FT**
Laborhochschrank

Breite: 1.200 mm
Tiefe: ca. 550 mm
Höhe: ca. 2.000 mm
Ausführung: 2 Flügeltüren
Ausstattung: 4 Fachböden, höhenverstellbar
Menge: 1,000 St

#### 3.118 N-OG01-R010 (II13.44) Labor VOC Zeile B

**3.118.10 Medieneinspeisepunkt: Tragkonstruktion mit Verkleidung**
Medienzuführung am Medieneinspeisepunkt zur Laborzeile

Tragkonstruktion mit horizontalen Halteschienen zur Befestigung der vorgesehenen Sanitär- und Elektromedien ab Oberkante Laborzeile bis zur Übergabehöhe der Medien gem. Vorbemerkungen/Plänen, die Breite der Konstruktion beträgt 900 mm, revisionierbare Verkleidung
Menge: 1,000 St

**3.118.20 Medienzelle wandständig, b/h = 600 / 1.800 mm**
Medienzelle wandständig inkl.
- Querverrohrung und Verkabelung aller aufgeführten Medien, sowie der durchlaufenden Medien gem. Grundriss und/oder Ansicht, bzw. weiteren daran anschließenden LV-Positionen
- Durchführen bauseitiger Zuleitungen

Höhe: ca. 1.800 mm
Arbeitshöhe: 900 / 750 mm
Breite: 600 mm
Tiefe: ca. 75 mm
Ausführung: teilverblendet S2
Zubehör: 2 x Glasplatte als Reagenzienablage inkl. Ausleger und Stativhalter
Medienausstattung: in separater Position
Menge: 1,000 St

**3.118.30 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 3,000 St

**3.118.40 Bestückung Medienzelle/-ampel/-kanal: Elektrokleinverteiler**
Elektrokleinverteiler zur Absicherung der Steckdosen in Medienzelle / -ampel / -kanal, mit 1 x Fi-Schalter, 4-pol., 40 A/30 mA, LSS anteilig in der Bestückung enthalten
Menge: 1,000 St

**3.118.50 Bestückung Medienzelle/-ampel/-kanal: Elektro 230V**
Steckdose Elektro 230V, 3 x 2,5 mm², inkl. Zuleitung ab MEP bzw. ab Elektrokleinverteiler, LSS anteilig
Menge: 10,000 St

**3.118.60 Bestückung Medienzelle/-ampel/-kanal: Elektro 230V Untertisch**
Steckdose Elektro 230V, 3 x 2,5 mm², inkl. Zuleitung ab MEP bzw. ab Elektrokleinverteiler, LSS anteilig, Positionierung Untertisch, inkl. Unterkonstruktion
Menge: 4,000 St

**3.118.70 Bestückung Medienzelle/-ampel/-kanal: Leerdose EDV**
Leerdose für EDV oder andere bauseitige Einbauteile
Menge: 1,000 St

**3.118.80 Bestückung Medienzelle/-ampel/-kanal: Entnahmearmatur Reinstgas**
Entnahmearmatur Reinstgas gem. Plan, Reinheit bis 5.5, bestehend aus Vorabsperrung und Druckregler mit Manometer, sowie Feinregulierung, inkl. Zuleitung ab MEP bzw. Anbindung an das Verteilnetz
Menge: 1,000 St

**3.118.90 Bestückung Medienzelle/-ampel/-kanal: Entnahmearmatur techn. Gas**
Entnahmearmatur technisches Gas oder Druckluft gem. Plan, bestehend aus Vorabsperrung und Druckregler mit Manometer, sowie Feinregulierung, inkl. Zuleitung ab MEP bzw. Anbindung an das Verteilnetz
Menge: 2,000 St

**3.118.100 Laborarbeitstisch, Melamin, b/t = 600 / 900, AH 900 mm**
Laborarbeitstisch inkl. Tragkonstruktion

Abmessungen:
- b = 600 mm
- t = 900 mm als Systemtiefe
t = 900 mm bei Ausführung ohne rückseitige Medienzelle, vor Medienzellen Gesamttiefe inkl. Zelle t = 900 mm mit Tischplatte jedoch min. t = 800 mm
- Arbeitshöhe: 900 mm
Tragkonstruktion: C bzw. H-Fuß-Gestell aus Stahlrohr gem. Plan
Arbeitsplatte: Melamin mit PP-Kante
Ausstattung: Tiefenanschlag für Rollcontainer
Menge: 1,000 St

**3.118.110 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 2,000 St

**3.118.120 Laborspüle, TK, b/t/h = 1.200 / 900 / 900 mm, Sockelunterbau, FT**
Laborspüle inkl. aller Ver- und Entsorgungsleitungen, sowie Anschluss an Medienverrohrung vorab beschriebener Medienzelle

Abmessungen: b/t = 1.200 / 900 mm
Arbeitshöhe: 900 mm
Maße Spülbecken: b/t/h = 400 / 400 / 250 mm
Tragkonstruktion:
- Sockelunterbauten fest eingebaut
- 2 Flügeltüren, Anschlag nach Zeichnung
Arbeitsplatte Spüle:
- Steinzeug mit umlaufendem Wulstrand und Ablaufrillen
- 1 x Beckenausschnitt
- 2 x Tischbohrungen für Armaturen
- 1 x Tischbohrungen für Augendusche
Spülbecken: 1 x Becken aus Techn. Keramik, von oben in die Arbeitsplatte eingesetzt
Armaturen:
- Standarmaturen
- 1 x WNC/WNH Armhebel-Mischbatterie, Perlator
- 1 x WDC, Schlauchtülle
Zubehör:
- 1 x Standrohr
- 1 x Augendusche untemperiert, einstrahlig, inkl. Druckminderer in den Zuleitung der Augendusche zur Mengenreduzierung und deren Einregulierung im Rahmen der Inbetriebnahme
- Festanschluss Kondensatableitung unterhalb der Spüle sowie Steigrohr bis OK Möbel mit Trichter
Menge: 1,000 St

**3.118.130 Spüle: Durchlauferhitzer 11 KW, Untertischmontage**
Durchlauferhitzer inkl. Anschlussmaterial und Zuleitung, zum Einbau in vorbezeichnete Spüle (Pos. 3.118.130)

Gerät: Durchlauferhitzer zur Warmwassererzeugung
Ausführung: Untertischgerät, druckfeste Ausführung, Blankdraht-Heizelemente
Leistung: 11 KW
Temperaturbereich: ca. 30°C - 60°C
Leistung: ca. 5  l / min
Regelung: elektronisch geregelt, Temperatur stufenlos einstellbar
Energieeffizienzklasse: A
Stromversorgung: 400V 16A,  inkl. Zuleitung ab MEP bzw. ab Elektrokleinverteiler, LSS anteilig

angeboten wird:

Fabrikat / Typ: '........

................................' vom Bieter einzutragen
Menge: 1,000 St

**3.118.140 Spüle: Seifen- / Desinfektionsmittel- / Papierhandtuchspender, Edelstahl**
Für vorbeschriebene Spüle (Pos. 3.118.130):

1 x Seifenspender 500 ml, Edelstahl
1 x Desinfektionsmittelspender 500 ml, Edelstahl
1 x Spender Hautpflegemittel  500 ml, Edelstahl

angeboten wird:

Fabrikat / Typ: '........

................................' vom Bieter einzutragen

1 x Papierhandtuchspender, 500-800 Blatt, Edelstahl

angeboten wird:

Fabrikat / Typ: '........

................................' vom Bieter einzutragen
Menge: 1,000 St

**3.118.150 Halterung für Seifen- und Desinfektionsmittelspender zur Befestigung an Spritzschutz**
Halterung für Seifen- und Desinfektionsmittelspender

Ausführung:
HPL-Platte (Höhe und Breite bündig mit Seifen- und Desinfektionsmittelspender)
Art der Befestigung:
Die Halterung wird über den Spritzschutz gehängt und mittels Stellschrauben verklemmt
Menge: 1,000 St

**3.118.160 Spüle: Spritzschutz Glastrennwand, t = 700 mm**
Glastrennwand als Spritzschutz zur Abtrennung vorbezeichneter Laborspüle (Pos. 3.118.130) vom danebenliegenden Laborarbeitstisch

Abmessungen: t/h = ca. 700 / ca. 500 mm
Material: Sicherheitsglas 5 mm
Ausführung: Ecken abgerundet
Menge: 1,000 St

**3.118.170 Spüle: Abfallsammler für Papierhandtücher im Spülenunterbau**
Für vorbeschriebene Spüle (Pos. 3.118.120): Abfallsammler im Spülenunterbau zum Sammeln von Papierhandtüchern:
- eine Flügeltür des Spülenunterbau mit Ausschnitt, oval, als Einwurf für benutzte Papierhandtücher
- 1 x Abfallsammler für benutzte Papierhandtücher, Metallkorb, beschichtet, zum Einstellen in den Spülenunterbau
Menge: 1,000 St

**3.118.180 Spüle: Abtropfboard, klein**
Für vorbeschriebene Spüle (Pos. 3.118.130): 1 x Abtropfboard mit ca. 18 Abtropfstäben, mit Abtropfrinne und Ablaufschlauch, Abtropfboard und -stäbe aus Polypropylen
Menge: 1,000 St

**3.118.190 Rollunterbau, b = RM 600 mm, AH 900 mm, 4 SK**
rollbarer Unterbau als Stauraum zu vorbezeichneter Labortischzeile

Breite: RM 600 mm (je nach Einbauort ca. 550 - 600 mm)
Tiefe: ca. 550 mm
Höhe: ca. 850 mm (Einbau unter Labortisch mit AH 900 mm)
Ausführung:
- rollbar
- 4 Schubkästen
Ausstattung:
- 4 Lenkrollen
Menge: 3,000 St

#### 3.119 N-OG01-R011 (II13.47) Gerätelager Partikel Zeile A

**3.119.10 Medieneinspeisepunkt: Tragkonstruktion mit Verkleidung**
Medienzuführung am Medieneinspeisepunkt zur Laborzeile

Tragkonstruktion mit horizontalen Halteschienen zur Befestigung der vorgesehenen Elektromedien ab Oberkante Laborzeile bis zur Übergabehöhe der Medien gem. Vorbemerkungen/Plänen, die Breite der Konstruktion beträgt 300 mm, revisionierbare Verkleidung
Menge: 1,000 St

**3.119.20 Elektrokanal aus Aluminium, pulverbeschichtet, 1-zügig**
Elektrokanal aus Aluminium, pulverbeschichtet, Farbe weiß, 1-zügig, mit Trennsteg

Höhe: ca. 170 mm
Montagehöhe: bis UK 2,2 m über OKFF
Ausführung: mit Trennsteg
Bestückung: gem. gesonderten Positionen
Absicherung: gem. gesonderter Position, sonst bauseits abgesichert
Abdeckung: an die Bestückung anzupassen
Menge: 3,600 m

**3.119.30 Bestückung Elektrokanal: Elektrokleinverteiler**
Elektrokleinverteiler zur Absicherung der Steckdosen im Elektrokanal, mit 1 x Fi-Schalter, 4-pol., 40 A/30 mA, LSS anteilig in der Bestückung enthalten
Menge: 1,000 St

**3.119.40 Bestückung Elektrokanal: Elektro 230V**
Steckdose Elektro 230V, 3 x 2,5 mm², inkl. Zuleitung ab MEP bzw. ab Elektrokleinverteiler, LSS anteilig
Menge: 10,000 St

**3.119.50 Bestückung Elektrokanal: Leerdose EDV**
Leerdose für EDV oder andere bauseitige Einbauteile
Menge: 1,000 St

**3.119.60 Oberschrank, b/t = 900 / 350 mm, FT**
Hängeschrank, geschlossen, Montage an Wänden oder Medienzellen

Abmessungen: b/t/h= 900 / 350 / 720 mm
Ausführung: 2 Flügeltüren
Ausstattung: 1 Fachboden, höhenverstellbar
bei Montage an Medienzellen inkl. Ständerverlängerungen und Traversen als Unterkonstruktion
Menge: 1,000 St

**3.119.70 Oberschrank, b/t = 1.200 / 350 mm, FT**
Hängeschrank, geschlossen, Montage an Wänden oder Medienzellen

Abmessungen: b/t/h= 1.200 / 350 / 720 mm
Ausführung: 2 Flügeltüren, Mittelwand
Ausstattung: 2x1 Fachboden, höhenverstellbar
bei Montage an Medienzellen inkl. Ständerverlängerungen und Traversen als Unterkonstruktion
Menge: 2,000 St

#### 3.120 N-OG01-R011 (II13.47) Gerätelager Partikel Zeile B

**3.120.10 Medieneinspeisepunkt: Tragkonstruktion mit Verkleidung**
Medienzuführung am Medieneinspeisepunkt zur Laborzeile

Tragkonstruktion mit horizontalen Halteschienen zur Befestigung der vorgesehenen Elektromedien ab Oberkante Laborzeile bis zur Übergabehöhe der Medien gem. Vorbemerkungen/Plänen, die Breite der Konstruktion beträgt 300 mm, revisionierbare Verkleidung
Menge: 1,000 St

**3.120.20 Elektrokanal aus Aluminium, pulverbeschichtet, 1-zügig**
Elektrokanal aus Aluminium, pulverbeschichtet, Farbe weiß, 1-zügig, mit Trennsteg

Höhe: ca. 170 mm
Montagehöhe: bis UK 2,2 m über OKFF
Ausführung: mit Trennsteg
Bestückung: gem. gesonderten Positionen
Absicherung: gem. gesonderter Position, sonst bauseits abgesichert
Abdeckung: an die Bestückung anzupassen
Menge: 3,600 m

**3.120.30 Bestückung Elektrokanal: Elektrokleinverteiler**
Elektrokleinverteiler zur Absicherung der Steckdosen im Elektrokanal, mit 1 x Fi-Schalter, 4-pol., 40 A/30 mA, LSS anteilig in der Bestückung enthalten
Menge: 1,000 St

**3.120.40 Bestückung Elektrokanal: Elektro 230V**
Steckdose Elektro 230V, 3 x 2,5 mm², inkl. Zuleitung ab MEP bzw. ab Elektrokleinverteiler, LSS anteilig
Menge: 10,000 St

**3.120.50 Bestückung Elektrokanal: Leerdose EDV**
Leerdose für EDV oder andere bauseitige Einbauteile
Menge: 1,000 St

**3.120.60 Rolltisch, Melamin, b/t = 1.200 / 900, AH 900 mm**
Arbeitstisch, rollbar

Konstruktion: Tischgestell H-Fuß, mit Rollen und Bremse
Abmessungen: b/t = 1.200 / 900 mm
Arbeitshöhe: 900 mm
Arbeitsplatte: Melamin mit PP-Kanten
Ausstattung: unterer Ablageboden, Melamin mit PP-Kanten, fest
Menge: 1,000 St

#### 3.121 N-OG01-R029 (II14.37) Brutraum 2 Zeile A

**3.121.10 Medieneinspeisepunkt: Tragkonstruktion mit Verkleidung**
Medienzuführung am Medieneinspeisepunkt zur Laborzeile

Tragkonstruktion mit horizontalen Halteschienen zur Befestigung der vorgesehenen Sanitär- und Elektromedien ab Oberkante Laborzeile bis zur Übergabehöhe der Medien gem. Vorbemerkungen/Plänen, die Breite der Konstruktion beträgt 500 mm, revisionierbare Verkleidung
Menge: 1,000 St

**3.121.20 Medienkanal wandhängend, lfdm**
Medienkanal wandhängend inkl.
- Anschlüssen und Entnahmestellen gem. separater Positionen
- Querverrohrung und Verkabelung aller aufgeführten Medien, sowie der durchlaufenden Medien gem. Grundriss und/oder Ansicht, bzw. weiteren daran anschließenden LV-Positionen
- Durchführen bauseitiger Zuleitungen
- Anbindung an bauseitige Medien (Ver- und Entsorgung) und Medienschacht

Montagehöhe: bis UK 2,2 m über OKFF
Medienausstattung: in separater Position
Menge: 3,000 m

**3.121.30 Bestückung Medienzelle/-ampel/-kanal: Elektrokleinverteiler**
Elektrokleinverteiler zur Absicherung der Steckdosen in Medienzelle / -ampel / -kanal, mit 1 x Fi-Schalter, 4-pol., 40 A/30 mA, LSS anteilig in der Bestückung enthalten
Menge: 1,000 St

**3.121.40 Bestückung Medienzelle/-ampel/-kanal: Elektro 230V**
Steckdose Elektro 230V, 3 x 2,5 mm², inkl. Zuleitung ab MEP bzw. ab Elektrokleinverteiler, LSS anteilig
Menge: 4,000 St

**3.121.50 Bestückung Medienzelle/-ampel/-kanal: Elektro 230V NE**
Steckdose Elektro 230V, Farbe nach Abstimmung mit Nutzer
Menge: 1,000 St

**3.121.60 Bestückung Medienzelle/-ampel/-kanal: Leerdose EDV**
Leerdose für EDV oder andere bauseitige Einbauteile
Menge: 1,000 St

**3.121.70 Bestückung Medienzelle/-ampel/-kanal: Entnahmearmatur Reinstgas**
Entnahmearmatur Reinstgas gem. Plan, Reinheit bis 5.5, bestehend aus Vorabsperrung und Druckregler mit Manometer, sowie Feinregulierung, inkl. Zuleitung ab MEP bzw. Anbindung an das Verteilnetz
Menge: 4,000 St

**3.121.80 Laborschrank, b/t/h = 600 / 550 / 2.000 mm, FT**
Laborhochschrank

Breite: 600 mm
Tiefe: ca. 550 mm
Höhe: ca. 2.000 mm
Ausführung: 1 Flügeltür
Ausstattung: 4 Fachböden, höhenverstellbar
Menge: 1,000 St

**3.121.90 Laborschrank, b/t/h = 1.200 / 550 / 2.000 mm, FT**
Laborhochschrank

Breite: 1.200 mm
Tiefe: ca. 550 mm
Höhe: ca. 2.000 mm
Ausführung: 2 Flügeltüren
Ausstattung: 4 Fachböden, höhenverstellbar
Menge: 1,000 St

**3.121.100 Rolltisch, Melamin, b/t = 900 / 600, AH 900 mm**
Arbeitstisch, rollbar

Konstruktion: Tischgestell H-Fuß, mit Rollen und Bremse
Abmessungen: b/t = 900 / 600 mm
Arbeitshöhe: 900 mm
Arbeitsplatte: Melamin mit PP-Kanten
Ausstattung: unterer Ablageboden, Melamin mit PP-Kanten, fest
Menge: 1,000 St

#### 3.122 N-OG01-R029 (II14.37) Brutraum 2 Zeile B

**3.122.10 Medieneinspeisepunkt: Tragkonstruktion mit Verkleidung**
Medienzuführung am Medieneinspeisepunkt zur Laborzeile

Tragkonstruktion mit horizontalen Halteschienen zur Befestigung der vorgesehenen Sanitär- und Elektromedien ab Oberkante Laborzeile bis zur Übergabehöhe der Medien gem. Vorbemerkungen/Plänen, die Breite der Konstruktion beträgt 500 mm, revisionierbare Verkleidung
Menge: 1,000 St

**3.122.20 Medienkanal wandhängend, lfdm**
Medienkanal wandhängend inkl.
- Anschlüssen und Entnahmestellen gem. separater Positionen
- Querverrohrung und Verkabelung aller aufgeführten Medien, sowie der durchlaufenden Medien gem. Grundriss und/oder Ansicht, bzw. weiteren daran anschließenden LV-Positionen
- Durchführen bauseitiger Zuleitungen
- Anbindung an bauseitige Medien (Ver- und Entsorgung) und Medienschacht

Montagehöhe: bis UK 2,2 m über OKFF
Medienausstattung: in separater Position
Menge: 3,000 m

**3.122.30 Bestückung Medienzelle/-ampel/-kanal: Elektrokleinverteiler**
Elektrokleinverteiler zur Absicherung der Steckdosen in Medienzelle / -ampel / -kanal, mit 1 x Fi-Schalter, 4-pol., 40 A/30 mA, LSS anteilig in der Bestückung enthalten
Menge: 1,000 St

**3.122.40 Bestückung Medienzelle/-ampel/-kanal: Elektro 230V**
Steckdose Elektro 230V, 3 x 2,5 mm², inkl. Zuleitung ab MEP bzw. ab Elektrokleinverteiler, LSS anteilig
Menge: 10,000 St

**3.122.50 Bestückung Medienzelle/-ampel/-kanal: Elektro 230V NE**
Steckdose Elektro 230V, Farbe nach Abstimmung mit Nutzer
Menge: 1,000 St

**3.122.60 Bestückung Medienzelle/-ampel/-kanal: Leerdose EDV**
Leerdose für EDV oder andere bauseitige Einbauteile
Menge: 2,000 St

**3.122.70 Bestückung Medienzelle/-ampel/-kanal: Entnahmearmatur Reinstgas**
Entnahmearmatur Reinstgas gem. Plan, Reinheit bis 5.5, bestehend aus Vorabsperrung und Druckregler mit Manometer, sowie Feinregulierung, inkl. Zuleitung ab MEP bzw. Anbindung an das Verteilnetz
Menge: 12,000 St

#### 3.123 N-OG01-R025 (II15.34) Materiallager Zeile A

**3.123.10 Laborschrank, b/t/h = 1.200 / 550 / 2.000 mm, FT**
Laborhochschrank

Breite: 1.200 mm
Tiefe: ca. 550 mm
Höhe: ca. 2.000 mm
Ausführung: 2 Flügeltüren
Ausstattung: 4 Fachböden, höhenverstellbar
Menge: 4,000 St

**3.123.20 Aufsatzschrank, b/t = 1.200 / 550 mm, FT**
Aufsatzschrank für vorbezeichneten Laborschrank

Breite: 1.200 mm
Tiefe: ca. 550 mm
Höhe: ca. 600 mm
Ausführung: 2 Flügeltüren
Ausstattung:
- 1 Fachböden, höhenverstellbar
- integrierte Leiterschiene
Menge: 4,000 St

**3.123.30 Wandanschlussblende Schrank/Abzug, h / b = bis 2.900 / 300 mm**
Wandanschlussblende aus Korpusmaterial d = ca. 20 mm zum seitlichen Anschluss von Schränken oder Abzügen bis zur Wand, inkl. UK

Höhe: bis ca. 2.900 mm
Breite: bis ca. 300 mm
Ausführung: Anpassung vor Ort
Kanten: PP-Dünnkante
Menge: 1,000 St

**3.123.40 Deckelblende Schrank, b/t = 900 / 300 mm**
Deckelblende aus Korpusmaterial d = ca. 20 mm zum horizontalen Verschließen des Hohlraumes hinter Schränken bis zur Wand, inkl.UK

Breite: 900 mm
Tiefe: ca. 300 mm
Ausführung: Anpassung vor Ort
Kanten: PP-Dünnkante
Menge: 1,000 St

**3.123.50 Leiter für Aufsatzschränke**
Anlegeleiter für Laborschrank zum Einhängen in die Leiterschiene, Aluminium, inkl. Parkschiene zum Lagern der Anlegeleiter und Wandschutz
Menge: 1,000 St

#### 3.124 N-OG01-R025 (II15.34) Materiallager Zeile B

**3.124.10 Wandanschlussblende Schrank/Abzug, h / b = bis 2.900 / 300 mm**
Wandanschlussblende aus Korpusmaterial d = ca. 20 mm zum seitlichen Anschluss von Schränken oder Abzügen bis zur Wand, inkl. UK

Höhe: bis ca. 2.900 mm
Breite: bis ca. 300 mm
Ausführung: Anpassung vor Ort
Kanten: PP-Dünnkante
Menge: 1,000 St

**3.124.20 Deckelblende Schrank, b/t = 900 / 300 mm**
Deckelblende aus Korpusmaterial d = ca. 20 mm zum horizontalen Verschließen des Hohlraumes hinter Schränken bis zur Wand, inkl.UK

Breite: 900 mm
Tiefe: ca. 300 mm
Ausführung: Anpassung vor Ort
Kanten: PP-Dünnkante
Menge: 1,000 St

**3.124.30 Laborschrank, b/t/h = 1.200 / 550 / 2.000 mm, FT**
Laborhochschrank

Breite: 1.200 mm
Tiefe: ca. 550 mm
Höhe: ca. 2.000 mm
Ausführung: 2 Flügeltüren
Ausstattung: 4 Fachböden, höhenverstellbar
Menge: 4,000 St

**3.124.40 Aufsatzschrank, b/t = 1.200 / 550 mm, FT**
Aufsatzschrank für vorbezeichneten Laborschrank

Breite: 1.200 mm
Tiefe: ca. 550 mm
Höhe: ca. 600 mm
Ausführung: 2 Flügeltüren
Ausstattung:
- 1 Fachböden, höhenverstellbar
- integrierte Leiterschiene
Menge: 4,000 St

#### 3.125 N-OG01-R024 (II15.31) Labor Geräteraum Proben II Zeile A

**3.125.10 Medieneinspeisepunkt: Tragkonstruktion mit Verkleidung**
Medienzuführung am Medieneinspeisepunkt zur Laborzeile

Tragkonstruktion mit horizontalen Halteschienen zur Befestigung der vorgesehenen Elektromedien ab Oberkante Laborzeile bis zur Übergabehöhe der Medien gem. Vorbemerkungen/Plänen, die Breite der Konstruktion beträgt 300 mm, revisionierbare Verkleidung
Menge: 1,000 St

**3.125.20 Elektrokanal aus Aluminium, pulverbeschichtet, 1-zügig**
Elektrokanal aus Aluminium, pulverbeschichtet, Farbe weiß, 1-zügig, mit Trennsteg

Höhe: ca. 170 mm
Montagehöhe: bis UK 2,2 m über OKFF
Ausführung: mit Trennsteg
Bestückung: gem. gesonderten Positionen
Absicherung: gem. gesonderter Position, sonst bauseits abgesichert
Abdeckung: an die Bestückung anzupassen
Menge: 8,100 m

**3.125.30 Bestückung Elektrokanal: Elektrokleinverteiler**
Elektrokleinverteiler zur Absicherung der Steckdosen im Elektrokanal, mit 1 x Fi-Schalter, 4-pol., 40 A/30 mA, LSS anteilig in der Bestückung enthalten
Menge: 1,000 St

**3.125.40 Bestückung Elektrokanal: Elektro 230V**
Steckdose Elektro 230V, 3 x 2,5 mm², inkl. Zuleitung ab MEP bzw. ab Elektrokleinverteiler, LSS anteilig
Menge: 24,000 St

**3.125.50 Bestückung Elektrokanal: Leerdose EDV**
Leerdose für EDV oder andere bauseitige Einbauteile
Menge: 3,000 St

#### 3.126 N-OG01-R024 (II15.31) Labor Geräteraum Proben II Zeile B

**3.126.10 Medieneinspeisepunkt: Tragkonstruktion mit Verkleidung**
Medienzuführung am Medieneinspeisepunkt zur Laborzeile

Tragkonstruktion mit horizontalen Halteschienen zur Befestigung der vorgesehenen Sanitär- und Elektromedien ab Oberkante Laborzeile bis zur Übergabehöhe der Medien gem. Vorbemerkungen/Plänen, die Breite der Konstruktion beträgt 700 mm, revisionierbare Verkleidung
Menge: 1,000 St

**3.126.20 Elektrokanal aus Aluminium, pulverbeschichtet, 1-zügig**
Elektrokanal aus Aluminium, pulverbeschichtet, Farbe weiß, 1-zügig, mit Trennsteg

Höhe: ca. 170 mm
Montagehöhe: bis UK 2,2 m über OKFF
Ausführung: mit Trennsteg
Bestückung: gem. gesonderten Positionen
Absicherung: gem. gesonderter Position, sonst bauseits abgesichert
Abdeckung: an die Bestückung anzupassen
Menge: 7,500 m

**3.126.30 Elektrokanal aus Aluminium, pulverbeschichtet, 1-zügig, als Steigekanal**
Elektrokanal aus Aluminium, pulverbeschichtet, Farbe weiß, 1-zügig, mit Trennsteg, als Steigekanal ab ca. 1 m über OKFF bzw. ab OK des horizontalen Elektrokanals bis zum MEP
Höhe: ca. 170 mm
Ausführung:
- mit Trennsteg
- Enddeckel mit Kabeleinführung oben
- Enddeckel bzw. Übergang zum horizontalen Elektrokanal unten
Montagehöhe: bis 3 m über OKFF
Menge: 1,000 St

**3.126.40 Medienzelle wandständig, b/h = 600 / 1.800 mm**
Medienzelle wandständig inkl.
- Querverrohrung und Verkabelung aller aufgeführten Medien, sowie der durchlaufenden Medien gem. Grundriss und/oder Ansicht, bzw. weiteren daran anschließenden LV-Positionen
- Durchführen bauseitiger Zuleitungen

Höhe: ca. 1.800 mm
Arbeitshöhe: 900 / 750 mm
Breite: 600 mm
Tiefe: ca. 75 mm
Ausführung: teilverblendet S2
Zubehör: 2 x Glasplatte als Reagenzienablage inkl. Ausleger und Stativhalter
Medienausstattung: in separater Position
Menge: 1,000 St

**3.126.50 Bestückung Elektrokanal: Elektrokleinverteiler**
Elektrokleinverteiler zur Absicherung der Steckdosen im Elektrokanal, mit 1 x Fi-Schalter, 4-pol., 40 A/30 mA, LSS anteilig in der Bestückung enthalten
Menge: 1,000 St

**3.126.60 Bestückung Elektrokanal: Elektro 230V**
Steckdose Elektro 230V, 3 x 2,5 mm², inkl. Zuleitung ab MEP bzw. ab Elektrokleinverteiler, LSS anteilig
Menge: 24,000 St

**3.126.70 Bestückung Elektrokanal: Leerdose EDV**
Leerdose für EDV oder andere bauseitige Einbauteile
Menge: 3,000 St

**3.126.80 Laborspüle, TK, b/t/h = 600 / 900 / 900 mm, Sockelunterbau, FT**
Laborspüle inkl. aller Ver- und Entsorgungsleitungen, sowie Anschluss an Medienverrohrung vorab beschriebener Medienzelle

Abmessungen: b/t = 600 / 900 mm
Arbeitshöhe: 900 mm
Maße Spülbecken: b/t/h = 400 / 400 / 250 mm
Tragkonstruktion:
- Sockelunterbauten fest eingebaut
- 1 x Flügeltür, Anschlag nach Zeichnung
Arbeitsplatte Spüle:
- Steinzeug mit umlaufendem Wulstrand und Ablaufrillen
- 1 x Beckenausschnitt
- 2 x Tischbohrungen für Armaturen
- 1 x Tischbohrungen für Augendusche
Spülbecken: 1 x Becken aus Techn. Keramik, von oben in die Arbeitsplatte eingesetzt
Armaturen:
- Standarmaturen
- 1 x WNC/WNH Armhebel-Mischbatterie, Perlator
- 1 x WDC, Schlauchtülle
Zubehör:
- 1 x Standrohr
- 1 x Augendusche untemperiert, einstrahlig, inkl. Druckminderer in den Zuleitung der Augendusche zur Mengenreduzierung und deren Einregulierung im Rahmen der Inbetriebnahme
- Festanschluss Kondensatableitung unterhalb der Spüle sowie Steigrohr bis OK Möbel mit Trichter
Menge: 1,000 St

**3.126.90 Spüle: Durchlauferhitzer 11 KW, Untertischmontage**
Durchlauferhitzer inkl. Anschlussmaterial und Zuleitung, zum Einbau in vorbezeichnete Spüle (Pos. 3.126.80)

Gerät: Durchlauferhitzer zur Warmwassererzeugung
Ausführung: Untertischgerät, druckfeste Ausführung, Blankdraht-Heizelemente
Leistung: 11 KW
Temperaturbereich: ca. 30°C - 60°C
Leistung: ca. 5  l / min
Regelung: elektronisch geregelt, Temperatur stufenlos einstellbar
Energieeffizienzklasse: A
Stromversorgung: 400V 16A,  inkl. Zuleitung ab MEP bzw. ab Elektrokleinverteiler, LSS anteilig

angeboten wird:

Fabrikat / Typ: '........

................................' vom Bieter einzutragen
Menge: 1,000 St

**3.126.100 Spüle: Seifen- / Desinfektionsmittel- / Papierhandtuchspender, Edelstahl**
Für vorbeschriebene Spüle (Pos. 3.126.80):

1 x Seifenspender 500 ml, Edelstahl
1 x Desinfektionsmittelspender 500 ml, Edelstahl
1 x Spender Hautpflegemittel  500 ml, Edelstahl

angeboten wird:

Fabrikat / Typ: '........

................................' vom Bieter einzutragen

1 x Papierhandtuchspender, 500-800 Blatt, Edelstahl

angeboten wird:

Fabrikat / Typ: '........

................................' vom Bieter einzutragen
Menge: 1,000 St

**3.126.110 Halterung für Seifen- und Desinfektionsmittelspender zur Befestigung an Spritzschutz**
Halterung für Seifen- und Desinfektionsmittelspender

Ausführung:
HPL-Platte (Höhe und Breite bündig mit Seifen- und Desinfektionsmittelspender)
Art der Befestigung:
Die Halterung wird über den Spritzschutz gehängt und mittels Stellschrauben verklemmt
Menge: 1,000 St

**3.126.120 Spüle: Spritzschutz Glastrennwand, t = 700 mm**
Glastrennwand als Spritzschutz zur Abtrennung vorbezeichneter Laborspüle  (Pos. 3.126.80) vom danebenliegenden Laborarbeitstisch

Abmessungen: t/h = ca. 700 / ca. 500 mm
Material: Sicherheitsglas 5 mm
Ausführung: Ecken abgerundet
Menge: 1,000 St

**3.126.130 Spüle: Abfallsammler für Papierhandtücher im Spülenunterbau**
Für vorbeschriebene Spüle (Pos. 3.126.80): Abfallsammler im Spülenunterbau zum Sammeln von Papierhandtüchern:
- eine Flügeltür des Spülenunterbau mit Ausschnitt, oval, als Einwurf für benutzte Papierhandtücher
- 1 x Abfallsammler für benutzte Papierhandtücher, Metallkorb, beschichtet, zum Einstellen in den Spülenunterbau
Menge: 1,000 St

#### 3.127 N-OG01-R023 (II13.39A) Partikellabor Zeile A

**3.127.10 Medieneinspeisepunkt: Tragkonstruktion mit Verkleidung**
Medienzuführung am Medieneinspeisepunkt zur Laborzeile

Tragkonstruktion mit horizontalen Halteschienen zur Befestigung der vorgesehenen Sanitär- und Elektromedien ab Oberkante Laborzeile bis zur Übergabehöhe der Medien gem. Vorbemerkungen/Plänen, die Breite der Konstruktion beträgt 700 mm, revisionierbare Verkleidung
Menge: 1,000 St

**3.127.20 Medienzelle wandständig, b/h = 900 / 1.800 mm**
Medienzelle wandständig inkl.
- Querverrohrung und Verkabelung aller aufgeführten Medien, sowie der durchlaufenden Medien gem. Grundriss und/oder Ansicht, bzw. weiteren daran anschließenden LV-Positionen
- Durchführen bauseitiger Zuleitungen

Höhe: ca. 1.800 mm
Arbeitshöhe: 900 / 750 mm
Breite: 900 mm
Tiefe: ca.75 mm
Ausführung: teilverblendet S2
Zubehör: 2 x Glasplatte als Reagenzienablage inkl. Ausleger und Stativhalter
Medienausstattung: in separater Position
Menge: 1,000 St

**3.127.30 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 5,000 St

**3.127.40 Bestückung Medienzelle/-ampel/-kanal: Elektrokleinverteiler**
Elektrokleinverteiler zur Absicherung der Steckdosen in Medienzelle / -ampel / -kanal, mit 1 x Fi-Schalter, 4-pol., 40 A/30 mA, LSS anteilig in der Bestückung enthalten
Menge: 1,000 St

**3.127.50 Bestückung Medienzelle/-ampel/-kanal: Elektro 230V**
Steckdose Elektro 230V, 3 x 2,5 mm², inkl. Zuleitung ab MEP bzw. ab Elektrokleinverteiler, LSS anteilig
Menge: 20,000 St

**3.127.60 Bestückung Medienzelle/-ampel/-kanal: Elektro 230V Untertisch**
Steckdose Elektro 230V, 3 x 2,5 mm², inkl. Zuleitung ab MEP bzw. ab Elektrokleinverteiler, LSS anteilig, Positionierung Untertisch, inkl. Unterkonstruktion
Menge: 4,000 St

**3.127.70 Bestückung Medienzelle/-ampel/-kanal: Leerdose EDV**
Leerdose für EDV oder andere bauseitige Einbauteile
Menge: 2,000 St

**3.127.80 Laborarbeitstisch, Melamin, b/t = 900 / 900, AH 900 mm**
Laborarbeitstisch inkl. Tragkonstruktion

Abmessungen:
- b = 900 mm
- t = 900 mm als Systemtiefe
t = 900 mm bei Ausführung ohne rückseitige Medienzelle, vor Medienzellen Gesamttiefe inkl. Zelle t = 900 mm mit Tischplatte jedoch min. t = 800 mm
- Arbeitshöhe: 900 mm
Tragkonstruktion: C bzw. H-Fuß-Gestell aus Stahlrohr gem. Plan
Arbeitsplatte: Melamin mit PP-Kante
Ausstattung: Tiefenanschlag für Rollcontainer
Menge: 1,000 St

**3.127.90 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 4,000 St

**3.127.100 Laborspüle, TK, b/t/h = 1.200 / 900 / 900 mm, Sockelunterbau, FT**
Laborspüle inkl. aller Ver- und Entsorgungsleitungen, sowie Anschluss an Medienverrohrung vorab beschriebener Medienzelle

Abmessungen: b/t = 1.200 / 900 mm
Arbeitshöhe: 900 mm
Maße Spülbecken: b/t/h = 400 / 400 / 250 mm
Tragkonstruktion:
- Sockelunterbauten fest eingebaut
- 2 Flügeltüren, Anschlag nach Zeichnung
Arbeitsplatte Spüle:
- Steinzeug mit umlaufendem Wulstrand und Ablaufrillen
- 1 x Beckenausschnitt
- 2 x Tischbohrungen für Armaturen
- 1 x Tischbohrungen für Augendusche
Spülbecken: 1 x Becken aus Techn. Keramik, von oben in die Arbeitsplatte eingesetzt
Armaturen:
- Standarmaturen
- 1 x WNC/WNH Armhebel-Mischbatterie, Perlator
- 1 x WDC, Schlauchtülle
Zubehör:
- 1 x Standrohr
- 1 x Augendusche untemperiert, einstrahlig, inkl. Druckminderer in den Zuleitung der Augendusche zur Mengenreduzierung und deren Einregulierung im Rahmen der Inbetriebnahme
- Festanschluss Kondensatableitung unterhalb der Spüle sowie Steigrohr bis OK Möbel mit Trichter
Menge: 1,000 St

**3.127.110 Spüle: Durchlauferhitzer 11 KW, Untertischmontage**
Durchlauferhitzer inkl. Anschlussmaterial und Zuleitung, zum Einbau in vorbezeichnete Spüle (Pos. 3.127.100)

Gerät: Durchlauferhitzer zur Warmwassererzeugung
Ausführung: Untertischgerät, druckfeste Ausführung, Blankdraht-Heizelemente
Leistung: 11 KW
Temperaturbereich: ca. 30°C - 60°C
Leistung: ca. 5  l / min
Regelung: elektronisch geregelt, Temperatur stufenlos einstellbar
Energieeffizienzklasse: A
Stromversorgung: 400V 16A,  inkl. Zuleitung ab MEP bzw. ab Elektrokleinverteiler, LSS anteilig

angeboten wird:
Fabrikat / Typ: '........

................................' vom Bieter einzutragen
Menge: 1,000 St

**3.127.120 Spüle: Seifen- / Desinfektionsmittel- / Papierhandtuchspender, Edelstahl**
Für vorbeschriebene Spüle (Pos. 3.127.100):

1 x Seifenspender 500 ml, Edelstahl
1 x Desinfektionsmittelspender 500 ml, Edelstahl
1 x Spender Hautpflegemittel  500 ml, Edelstahl

angeboten wird:

Fabrikat / Typ: '........

................................' vom Bieter einzutragen

1 x Papierhandtuchspender, 500-800 Blatt, Edelstahl

angeboten wird:

Fabrikat / Typ: '........

................................' vom Bieter einzutragen
Menge: 1,000 St

**3.127.130 Halterung für Seifen- und Desinfektionsmittelspender zur Befestigung an Spritzschutz**
Halterung für Seifen- und Desinfektionsmittelspender

Ausführung:
HPL-Platte (Höhe und Breite bündig mit Seifen- und Desinfektionsmittelspender)
Art der Befestigung:
Die Halterung wird über den Spritzschutz gehängt und mittels Stellschrauben verklemmt
Menge: 1,000 St

**3.127.140 Spüle: Spritzschutz Glastrennwand, t = 700 mm**
Glastrennwand als Spritzschutz zur Abtrennung vorbezeichneter Laborspüle (Pos. 3.127.100) vom danebenliegenden Laborarbeitstisch

Abmessungen: t/h = ca. 700 / ca. 500 mm
Material: Sicherheitsglas 5 mm
Ausführung: Ecken abgerundet
Menge: 1,000 St

**3.127.150 Spüle: Abtropfboard, klein**
Für vorbeschriebene Spüle (Pos. 3.127.100): 1 x Abtropfboard mit ca. 18 Abtropfstäben, mit Abtropfrinne und Ablaufschlauch, Abtropfboard und -stäbe aus Polypropylen
Menge: 1,000 St

**3.127.160 Spüle: Abfallsammler für Papierhandtücher im Spülenunterbau**
Für vorbeschriebene Spüle (Pos. 3.127.100): Abfallsammler im Spülenunterbau zum Sammeln von Papierhandtüchern:
- eine Flügeltür des Spülenunterbau mit Ausschnitt, oval, als Einwurf für benutzte Papierhandtücher
- 1 x Abfallsammler für benutzte Papierhandtücher, Metallkorb, beschichtet, zum Einstellen in den Spülenunterbau
Menge: 1,000 St

**3.127.170 Laborabzug, b = 1.200 mm**
Laborabzug als Abluftabzug gemäß DIN EN 14175, inkl.
- Querverrohrung und Verkabelung aller aufgeführten Medien, sowie der durchlaufenden Medien gem. Grundriss und/oder Ansicht, bzw. weiteren anschließenden LV-Positionen
- Durchführen bauseitiger Zuleitungen
- Anbindung an bauseitige Medien (Ver- und Entsorgung), bzw. bereits angebundene Medienträger

Ausführung: Tischabzug
Tragkonstruktion: H-Fuß-Gestell aus Stahlrohr
Arbeitsplatte: Technische Keramik mit umlaufendem Wulstrand
Abmessungen: b/t/h= 1.200 / 900 / 2.700 mm
Arbeitshöhe: 900 mm
Innenauskleidung: Melamin
Medien: in separater Position

Ausstattung:
- FAZ / Funktionsüberwachung
- verglastes Kopfteil
- geteilter Querschieber
Menge: 1,000 St

**3.127.180 Abzug: Volumenstromregler mit Regelung, PP**
Für vorbeschriebenen Abzug (Pos. 3.127.170):
schnelllaufender variabler Volumenstromregler mit Steuerung zum Betrieb des Abzugs mit variablem Luftstrom nach DIN EN 14175, zur Montage am Abluftstutzen des vorbezeichneten Abzuges, mit integrierter Funktionsüberwachung nach EN 14175. Preisunterschied gegenüber Ausführung mit FAZ / Funktionsüberwachung.

Bestandteile:
- Netzteil 230 V und Pufferbatterie
- Bedientableau mit Einbau in der Abzugsblende
- mikroprozessorgesteuerte Regelung
- Volumenstromregler
- Sensorik Luftmengenerfassung
- Sensorik Fenstererfassung vertikal
- Sensorik für die Erfassung der horizontalen Querschieber

Schnittstellen:
- frei parametrierbare digitale und analoge Ein- und Ausgänge
- Parametrierung gem. Vorgabe AG
- Schnittstelle Anbindung Gruppencontroller
- Steuerung Ventilator bei Abzügen mit Stützstrahltechnik

Standardsignale MSR:
- Ausgang Signal aktueller Abluftbedarf
- Eingang Signal Nachtabsenkung
- Ausgang Signal Störmeldung

Regelungsart:
- vollvariable Regelung

Funktionen Bedientableau:
- Betriebszustand (max, reduziert, aus)
- akustischer und optischer Alarm
- Reset-Taste zur Quittierung des akustischen Alarms
- Licht ein/aus

Volumenstromregler:
- Material Polypropylen (PP)
- lageunabhängig
- Drosselklappe mit Motor-Rohrregler Abluft
- Stellgeschwindigkeit der Regelklappe max. 3 sek für 90 Grad
- sehr hohe Mess- und Regelgenauigkeit (besser als 5%)
- mit Flansch / Muffe je nach Einbausituation

die Leistung beinhaltet:
- Verkabelung zwischen allen Komponenten
- Auflegen der bauseitigen Steuerleitungen
- Auflegen der bauseitigen Spannungsversorgung
- Inbetriebnahme

angeboten wird:

Fabrikat / Typ: '........

................................' vom Bieter einzutragen

Funktionsbeschreibung Sensorik (Art der Messwerterfassung, z.B.
Luftgeschwindigkeit, Druckdifferenz, etc.):

Wert '........

................................' vom Bieter einzutragen
Menge: 1,000 St

**3.127.190 Abzug: Schließeinrichtung für Frontschieber, mit Bewegungsmelder**
Für vorbeschriebenen Abzug (Pos. 3.127.170): automatische Schließeinrichtung für das Front-Schiebefenster, inkl:
- Schiebefenster-Controller / Steuerung
- Motor-Getriebe-Einheit
- Positionsgeber
- Verkabelung
- PIR-Bewegungsmelder
Bei 2-teiligen Schiebern muss die Schließeinrichtung auf beide Schieberteile wirken und das Front-Schiebefenster in ganzer Höhe öffnen bzw. schließen. Die automatische Schließeinrichtung wirkt nicht auf die Querschieber.
Menge: 1,000 St

**3.127.200 Bestückung Abzug: Elektro 230V**
Steckdose Elektro 230V, 3 x 2,5 mm², inkl. Zuleitung ab MEP bzw. ab Elektrokleinverteiler, Einbau in der Abzugsrückwand, von außen schaltbar, LSS anteilig
Menge: 4,000 St

**3.127.210 Bestückung Abzug: Elektro 230V, Abzugsfront**
Steckdose Elektro 230V, 3 x 2,5 mm², inkl. Zuleitung ab MEP bzw. ab Elektrokleinverteiler, Einbau in die Abzugsfront, LSS anteilig
Menge: 4,000 St

**3.127.220 Unterbau Abzug: Sicherheitsschrank Typ90, passive Lagerung, b = RM 600 mm, HA**
Sicherheitsschrank nach DIN EN 14470-1 und DIN EN 14727 als Unterschrank zur Lagerung von Gefahrstoffen in Arbeitsräumen zum Einbau unter Abzügen

Abmessungen: b/t/h = RM 600 (ca. 550) / ca. 600 / ca. 600 mm
Arbeitshöhe Abzug: 900 mm

Ausführung:
- Schublade als Hochauszug mit Auszugswanne, im Brandfall selbstschließend
- Auszugswanne mit Lochblecheinsatz
- Korpus und Türen/Auszug: Stahlblech, pulverbeschichtet
- Innenkorpus: Innenausstattung Stahlblech, pulverbeschichtet
- Typ90 (Feuerwiderstand 90 Minuten / feuerbeständig)
- abschließbar (min. 3 Schlüssel)
- Sockel (ca. 30 - 35 mm) mit Rollen und Lüftungsschlitzen
- inkl. Anschluss Potentialausgleich/Erdung
- inkl. Steigkanal zum Anschluss an das bauseitige Lüftungssystem
- Volumenstromregler bauseits bzw. in separater Position

angeboten wird:

Fabrikat / Typ:

'........................................'
vom Bieter einzutragen
Menge: 2,000 St

#### 3.128 N-OG01-R023 (II13.39A) Partikellabor Zeile B

**3.128.10 Medieneinspeisepunkt: Tragkonstruktion mit Verkleidung**
Medienzuführung am Medieneinspeisepunkt zur Laborzeile

Tragkonstruktion mit horizontalen Halteschienen zur Befestigung der vorgesehenen Sanitär- und Elektromedien ab Oberkante Laborzeile bis zur Übergabehöhe der Medien gem. Vorbemerkungen/Plänen, die Breite der Konstruktion beträgt 600 mm, revisionierbare Verkleidung
Menge: 1,000 St

**3.128.20 Medienzelle Doppelarbeitstisch, b/h = 900 / 1.800 mm**
Medienzelle freistehend für Doppelarbeitstisch, beidseitig für Medienbestückung ausgelegt, beidseitig Labortische anstellbar, inkl.
- Querverrohrung und Verkabelung aller aufgeführten Medien, sowie der durchlaufenden Medien gem. Grundriss und/oder Ansicht, bzw. weiteren daran anschließenden LV-Positionen
- Durchführen bauseitiger Zuleitungen

Höhe: ca. 1.800 mm
Arbeitshöhe: 900 / 750 mm
Breite: 900 mm
Tiefe: ca. 90 mm
Ausführung: teilverblendet S2
Zubehör: 2 x Glasplatte beidseitig als Reagenzienablage inkl. Ausleger und Stativhalter
Medienausstattung: in separater Position
Menge: 1,000 St

**3.128.30 Medienzelle Doppelarbeitstisch, b/h = 1.200 / 1.800 mm**
Medienzelle freistehend für Doppelarbeitstisch, beidseitig für Medienbestückung ausgelegt, beidseitig Labortische anstellbar, inkl.
- Querverrohrung und Verkabelung aller aufgeführten Medien, sowie der durchlaufenden Medien gem. Grundriss und/oder Ansicht, bzw. weiteren daran anschließenden LV-Positionen
- Durchführen bauseitiger Zuleitungen

Höhe: ca. 1.800 mm
Arbeitshöhe: 900 / 750 mm
Breite: 1.200 mm
Tiefe: ca. 90 mm
Ausführung: teilverblendet S2
Zubehör: 2 x Glasplatte beidseitig als Reagenzienablage inkl. Ausleger und Stativhalter
Medienausstattung: in separater Position
Menge: 2,000 St

**3.128.40 Bestückung Medienzelle/-ampel/-kanal: Elektrokleinverteiler**
Elektrokleinverteiler zur Absicherung der Steckdosen in Medienzelle / -ampel / -kanal, mit 1 x Fi-Schalter, 4-pol., 40 A/30 mA, LSS anteilig in der Bestückung enthalten
Menge: 1,000 St

**3.128.50 Bestückung Medienzelle/-ampel/-kanal: Elektro 230V**
Steckdose Elektro 230V, 3 x 2,5 mm², inkl. Zuleitung ab MEP bzw. ab Elektrokleinverteiler, LSS anteilig
Menge: 10,000 St

**3.128.60 Bestückung Medienzelle/-ampel/-kanal: Leerdose EDV**
Leerdose für EDV oder andere bauseitige Einbauteile
Menge: 1,000 St

**3.128.70 Bestückung Medienzelle/-ampel/-kanal: Elektro 230V Untertisch**
Steckdose Elektro 230V, 3 x 2,5 mm², inkl. Zuleitung ab MEP bzw. ab Elektrokleinverteiler, LSS anteilig, Positionierung Untertisch, inkl. Unterkonstruktion
Menge: 2,000 St

**3.128.80 Bestückung Medienzelle/-ampel/-kanal: Entnahmearmatur Reinstgas**
Entnahmearmatur Reinstgas gem. Plan, Reinheit bis 5.5, bestehend aus Vorabsperrung und Druckregler mit Manometer, sowie Feinregulierung, inkl. Zuleitung ab MEP bzw. Anbindung an das Verteilnetz
Menge: 2,000 St

**3.128.90 Bestückung Medienzelle/-ampel/-kanal: Entnahmearmatur techn. Gas**
Entnahmearmatur technisches Gas oder Druckluft gem. Plan, bestehend aus Vorabsperrung und Druckregler mit Manometer, sowie Feinregulierung, inkl. Zuleitung ab MEP bzw. Anbindung an das Verteilnetz
Menge: 2,000 St

**3.128.100 Bestückung Medienzelle: Elektro 230V in Seitenblende**
Steckdose Elektro 230V, 3 x 2,5 mm², inkl. Zuleitung ab MEP bzw. ab Elektrokleinverteiler, LSS anteilig
Ausführung: in Seitenblende der Medienzelle
Menge: 4,000 St

**3.128.110 Bestückung Medienzelle/-ampel/-kanal: Entnahmearmatur techn. Gas in Seitenblende**
Entnahmearmatur technisches Gas oder Druckluft gem. Plan, bestehend aus Vorabsperrung und Druckregler mit Manometer, sowie Feinregulierung, inkl. Zuleitung ab MEP bzw. Anbindung an das Verteilnetz
Menge: 1,000 St

**3.128.120 Laborarbeitstisch, Melamin, b/t = 900 / 900, AH 900 mm**
Laborarbeitstisch inkl. Tragkonstruktion

Abmessungen:
- b = 900 mm
- t = 900 mm als Systemtiefe
t = 900 mm bei Ausführung ohne rückseitige Medienzelle, vor Medienzellen Gesamttiefe inkl. Zelle t = 900 mm mit Tischplatte jedoch min. t = 800 mm
- Arbeitshöhe: 900 mm
Tragkonstruktion: C bzw. H-Fuß-Gestell aus Stahlrohr gem. Plan
Arbeitsplatte: Melamin mit PP-Kante
Ausstattung: Tiefenanschlag für Rollcontainer
Menge: 1,000 St

**3.128.130 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 2,000 St

**3.128.140 Punktabsaugung mit Absaugarm, Rohrdurchmesser = 75 mm**
Punktabsaugung mit Absaugarm

- je Einbauort gem. Plan entweder für Decken- oder Montage an Wand bzw. Medienzelle
- bei Deckenmontage: inkl. Deckensockelkasten bzw. Deckenhalterung mit integrierter Abluftführung, Länge Deckenhalterung nach baulicher Erfordernis gem. Einbauposition, Abluftanschluss DN 75
- bei Wandmontage: inkl. Halterung für Montage an Wand oder Medienzelle, inkl. Steigekanal und Abluftanschluss DN 75
- bei Montage an Medienzelle: inkl. Halterung für Montage an Medienzelle, inkl. Ständerverlängerung und UK für die Montage von Halterung und Steigekanal, inkl. Steigekanal und Abluftanschluss DN 75
- Absauggelenkarm mit Drehgelenk horizontal min. 180 Grad schwenkbar und mit 3 integrierten Gelenken einstellbar
- Rohre zur Abluftführung aus eloxiertes Aluminium
- Gelenke aus Polypropylen (PP), Gewindestange und Federn aus rostfreiem, säurebeständigem Stahl
- Saugstrahlreduzierung mit Drosselklappe
- Volumenstromregler bauseits bzw. in separater Position
- Einbauhöhe: ca. 2.200 m über OKF (Höhe Drehgelenk)
- Reichweite Höhe:  min. 700 mm über OKF - 2.000 mm über OKF
- Reichweite Radius: min. 900 mm bei AH 900
- Rohrleitungssystem d = ca. 75-80 mm
- Abluftmenge ca. 80 - 150 m3/h

- Absaughaube rund, Durchmesser 400 mm, transparent

angeboten wird:

Fabrikat / Typ: '.........

...............................' vom Bieter einzutragen
Menge: 2,000 St

#### 3.129 N-OG01-R023 (II13.39A) Partikellabor Zeile C

**3.129.10 Bestückung Medienzelle/-ampel/-kanal: Elektrokleinverteiler**
Elektrokleinverteiler zur Absicherung der Steckdosen in Medienzelle / -ampel / -kanal, mit 1 x Fi-Schalter, 4-pol., 40 A/30 mA, LSS anteilig in der Bestückung enthalten
Menge: 1,000 St

**3.129.20 Bestückung Medienzelle/-ampel/-kanal: Elektro 230V**
Steckdose Elektro 230V, 3 x 2,5 mm², inkl. Zuleitung ab MEP bzw. ab Elektrokleinverteiler, LSS anteilig
Menge: 10,000 St

**3.129.30 Bestückung Medienzelle/-ampel/-kanal: Leerdose EDV**
Leerdose für EDV oder andere bauseitige Einbauteile
Menge: 1,000 St

**3.129.40 Bestückung Medienzelle/-ampel/-kanal: Elektro 230V Untertisch**
Steckdose Elektro 230V, 3 x 2,5 mm², inkl. Zuleitung ab MEP bzw. ab Elektrokleinverteiler, LSS anteilig, Positionierung Untertisch, inkl. Unterkonstruktion
Menge: 2,000 St

**3.129.50 Bestückung Medienzelle: Elektro 230V in Seitenblende**
Steckdose Elektro 230V, 3 x 2,5 mm², inkl. Zuleitung ab MEP bzw. ab Elektrokleinverteiler, LSS anteilig
Ausführung: in Seitenblende der Medienzelle
Menge: 4,000 St

**3.129.60 Bestückung Medienzelle/-ampel/-kanal: Entnahmearmatur techn. Gas in Seitenblende**
Entnahmearmatur technisches Gas oder Druckluft gem. Plan, bestehend aus Vorabsperrung und Druckregler mit Manometer, sowie Feinregulierung, inkl. Zuleitung ab MEP bzw. Anbindung an das Verteilnetz
Menge: 1,000 St

**3.129.70 Laborarbeitstisch, Melamin, b/t = 900 / 900, AH 900 mm**
Laborarbeitstisch inkl. Tragkonstruktion

Abmessungen:
- b = 900 mm
- t = 900 mm als Systemtiefe
t = 900 mm bei Ausführung ohne rückseitige Medienzelle, vor Medienzellen Gesamttiefe inkl. Zelle t = 900 mm mit Tischplatte jedoch min. t = 800 mm
- Arbeitshöhe: 900 mm
Tragkonstruktion: C bzw. H-Fuß-Gestell aus Stahlrohr gem. Plan
Arbeitsplatte: Melamin mit PP-Kante
Ausstattung: Tiefenanschlag für Rollcontainer
Menge: 1,000 St

**3.129.80 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 2,000 St

**3.129.90 Punktabsaugung mit Absaugarm, Rohrdurchmesser = 75 mm**
Punktabsaugung mit Absaugarm

- je Einbauort gem. Plan entweder für Decken- oder Montage an Wand bzw. Medienzelle
- bei Deckenmontage: inkl. Deckensockelkasten bzw. Deckenhalterung mit integrierter Abluftführung, Länge Deckenhalterung nach baulicher Erfordernis gem. Einbauposition, Abluftanschluss DN 75
- bei Wandmontage: inkl. Halterung für Montage an Wand oder Medienzelle, inkl. Steigekanal und Abluftanschluss DN 75
- bei Montage an Medienzelle: inkl. Halterung für Montage an Medienzelle, inkl. Ständerverlängerung und UK für die Montage von Halterung und Steigekanal, inkl. Steigekanal und Abluftanschluss DN 75
- Absauggelenkarm mit Drehgelenk horizontal min. 180 Grad schwenkbar und mit 3 integrierten Gelenken einstellbar
- Rohre zur Abluftführung aus eloxiertes Aluminium
- Gelenke aus Polypropylen (PP), Gewindestange und Federn aus rostfreiem, säurebeständigem Stahl
- Saugstrahlreduzierung mit Drosselklappe
- Volumenstromregler bauseits bzw. in separater Position
- Einbauhöhe: ca. 2.200 m über OKF (Höhe Drehgelenk)
- Reichweite Höhe:  min. 700 mm über OKF - 2.000 mm über OKF
- Reichweite Radius: min. 900 mm bei AH 900
- Rohrleitungssystem d = ca. 75-80 mm
- Abluftmenge ca. 80 - 150 m3/h

- Absaughaube rund, Durchmesser 400 mm, transparent

angeboten wird:

Fabrikat / Typ: '.........

...............................' vom Bieter einzutragen
Menge: 2,000 St

#### 3.130 N-OG01-R023 (II13.39A) Partikellabor Zeile D

**3.130.10 Sicherheitsschrank Typ90, passive Lagerung, b/h = 600 / 2.000 mm**
Sicherheitsschrank nach DIN EN 14470-1 zur Lagerung von Gefahrstoffen in Arbeitsräumen

Abmessungen: b/t/h = 600 / 600 / 2.000 mm

Ausführung:
- 1 Flügeltür, Anschlag li./re gem. Plan, im Brandfall selbstschließend
- Korpus und Türen: Stahlblech, pulverbeschichtet
- Innenkorpus: Innenausstattung Stahlblech, pulverbeschichtet
- Typ90 (Feuerwiderstand 90 Minuten / feuerbeständig)
- abschließbar (min. 3 Schlüssel)
- inkl. Anschluss an Absaugung und Potentialausgleich/Erdung

Ausstattung:
- 3 Wannenböden, Stahlblech pulverbeschichtet, ausziehbar
- 1 Bodenwanne mit Lochblecheinsatz, Stahlblech pulverbeschichtet

angeboten wird:

Fabrikat / Typ: '.........

...............................' vom Bieter einzutragen
Menge: 1,000 St

**3.130.20 Sicherheitsschränke: Anschluss an PA**
Für vorbeschriebenen Sicherheitsschrank (Pos. 3.130.10): Anschluss an Potentialausgleich / Erdung, inkl. Zuleitung ab MEP, Verbindung der einzelnen Laborzeilenelemente untereinander über Kabelbrücken oder Überleitungen, Verlegung von Zuleitungen und Überleitungen außerhalb der Laborzeilenelemente im Hüllrohr aufputz, Ausführung entsprechend ATEX Vorgaben für die Anforderungen des jeweiligen Aufstellbereichs.
Menge: 1,000 St

**3.130.30 Laborschrank, b/t/h = 1.200 / 550 / 2.000 mm, FT**
Laborhochschrank

Breite: 1.200 mm
Tiefe: ca. 550 mm
Höhe: ca. 2.000 mm
Ausführung: 2 Flügeltüren
Ausstattung: 4 Fachböden, höhenverstellbar
Menge: 1,000 St

**3.130.40 Laborschrank, b/t/h = 900 / 550 / 2.000 mm, FT**
Laborhochschrank

Breite: 900 mm
Tiefe: ca. 550 mm
Höhe: ca. 2.000 mm
Ausführung: 2 Flügeltüren
Ausstattung: 4 Fachböden, höhenverstellbar
Menge: 1,000 St

**3.130.50 Regal, b/t/h = 1.200 / 550 / 2.000 mm**
offenes Regal

Breite: 1.200 mm
Tiefe: ca. 550 mm
Höhe: ca. 2.000 mm
Ausführung: offen
Ausstattung: 4 Fachböden, höhenverstellbar, Wandbefestigung / Kippsicherung
Menge: 3,000 St

**3.130.60 Wandanschlussblende Schrank/Abzug, h / b = bis 2.900 / 300 mm**
Wandanschlussblende aus Korpusmaterial d = ca. 20 mm zum seitlichen Anschluss von Schränken oder Abzügen bis zur Wand, inkl. UK

Höhe: bis ca. 2.900 mm
Breite: bis ca. 300 mm
Ausführung: Anpassung vor Ort
Kanten: PP-Dünnkante
Menge: 1,000 St

**3.130.70 Deckelblende Schrank, b/t = bis 1200 / 300 mm**
Deckelblende aus Korpusmaterial d = ca. 20 mm zum horizontalen Verschließen des Hohlraumes hinter Schränken bis zur Wand, inkl.UK

Breite: bis 1200 mm
Tiefe: bis ca. 300 mm
Ausführung: Anpassung vor Ort
Kanten: PP-Dünnkante
Menge: 5,000 St

#### 3.131 N-OG01-R030 (II13.39B) Technikraum Zeile A

**3.131.10 Medieneinspeisepunkt: Tragkonstruktion mit Verkleidung**
Medienzuführung am Medieneinspeisepunkt zur Laborzeile

Tragkonstruktion mit horizontalen Halteschienen zur Befestigung der vorgesehenen Sanitär- und Elektromedien ab Oberkante Laborzeile bis zur Übergabehöhe der Medien gem. Vorbemerkungen/Plänen, die Breite der Konstruktion beträgt 400 mm, revisionierbare Verkleidung
Menge: 1,000 St

**3.131.20 Medienkanal wandhängend, lfdm**
Medienkanal wandhängend inkl.
- Anschlüssen und Entnahmestellen gem. separater Positionen
- Querverrohrung und Verkabelung aller aufgeführten Medien, sowie der durchlaufenden Medien gem. Grundriss und/oder Ansicht, bzw. weiteren daran anschließenden LV-Positionen
- Durchführen bauseitiger Zuleitungen
- Anbindung an bauseitige Medien (Ver- und Entsorgung) und Medienschacht

Montagehöhe: bis UK 2,2 m über OKFF
Medienausstattung: in separater Position
Menge: 3,000 m

**3.131.30 Bestückung Medienzelle/-ampel/-kanal: Elektrokleinverteiler**
Elektrokleinverteiler zur Absicherung der Steckdosen in Medienzelle / -ampel / -kanal, mit 1 x Fi-Schalter, 4-pol., 40 A/30 mA, LSS anteilig in der Bestückung enthalten
Menge: 1,000 St

**3.131.40 Bestückung Medienzelle/-ampel/-kanal: Elektro 230V**
Steckdose Elektro 230V, 3 x 2,5 mm², inkl. Zuleitung ab MEP bzw. ab Elektrokleinverteiler, LSS anteilig
Menge: 10,000 St

**3.131.50 Bestückung Medienzelle/-ampel/-kanal: Entnahmearmatur techn. Gas**
Entnahmearmatur technisches Gas oder Druckluft gem. Plan, bestehend aus Vorabsperrung und Druckregler mit Manometer, sowie Feinregulierung, inkl. Zuleitung ab MEP bzw. Anbindung an das Verteilnetz
Menge: 1,000 St

**3.131.60 Bestückung Medienzelle/-ampel/-kanal: Geräteanschluss nutzerseitig erzeugte Druckluft**
CA Geräteanschluss mit Kupplung für erzeugte Druckluft von nutzerseitigem Druckluftkompressor, inkl. Zuleitung bis MEP bzw. Anbindung an das Verteilnetz

Fabrikat des Kompressors bei Ausschreibung noch nicht bekannt.
Menge: 1,000 St

**3.131.70 Bestückung Medienzelle/-ampel/-kanal: Leerdose EDV**
Leerdose für EDV oder andere bauseitige Einbauteile
Menge: 1,000 St

#### 3.132 N-OG01-R030 (II13.39B) Technikraum Zeile B

**3.132.10 Medieneinspeisepunkt: Tragkonstruktion mit Verkleidung**
Medienzuführung am Medieneinspeisepunkt zur Laborzeile

Tragkonstruktion mit horizontalen Halteschienen zur Befestigung der vorgesehenen Sanitär- und Elektromedien ab Oberkante Laborzeile bis zur Übergabehöhe der Medien gem. Vorbemerkungen/Plänen, die Breite der Konstruktion beträgt 400 mm, revisionierbare Verkleidung
Menge: 1,000 St

**3.132.20 Medienkanal wandhängend, lfdm**
Medienkanal wandhängend inkl.
- Anschlüssen und Entnahmestellen gem. separater Positionen
- Querverrohrung und Verkabelung aller aufgeführten Medien, sowie der durchlaufenden Medien gem. Grundriss und/oder Ansicht, bzw. weiteren daran anschließenden LV-Positionen
- Durchführen bauseitiger Zuleitungen
- Anbindung an bauseitige Medien (Ver- und Entsorgung) und Medienschacht

Montagehöhe: bis UK 2,2 m über OKFF
Medienausstattung: in separater Position
Menge: 3,000 m

**3.132.30 Bestückung Medienzelle/-ampel/-kanal: Elektrokleinverteiler**
Elektrokleinverteiler zur Absicherung der Steckdosen in Medienzelle / -ampel / -kanal, mit 1 x Fi-Schalter, 4-pol., 40 A/30 mA, LSS anteilig in der Bestückung enthalten
Menge: 1,000 St

**3.132.40 Bestückung Medienzelle/-ampel/-kanal: Elektro 230V**
Steckdose Elektro 230V, 3 x 2,5 mm², inkl. Zuleitung ab MEP bzw. ab Elektrokleinverteiler, LSS anteilig
Menge: 10,000 St

**3.132.50 Bestückung Medienzelle/-ampel/-kanal: Leerdose EDV**
Leerdose für EDV oder andere bauseitige Einbauteile
Menge: 1,000 St

**3.132.60 Bestückung Medienzelle/-ampel/-kanal: Entnahmearmatur techn. Gas**
Entnahmearmatur technisches Gas oder Druckluft gem. Plan, bestehend aus Vorabsperrung und Druckregler mit Manometer, sowie Feinregulierung, inkl. Zuleitung ab MEP bzw. Anbindung an das Verteilnetz
Menge: 1,000 St

#### 3.133 N-OG01-R022 (II13.40) Partikellabor 2 Zeile A

**3.133.10 Medieneinspeisepunkt: Tragkonstruktion mit Verkleidung**
Medienzuführung am Medieneinspeisepunkt zur Laborzeile

Tragkonstruktion mit horizontalen Halteschienen zur Befestigung der vorgesehenen Elektromedien ab Oberkante Laborzeile bis zur Übergabehöhe der Medien gem. Vorbemerkungen/Plänen, die Breite der Konstruktion beträgt 300 mm, revisionierbare Verkleidung
Menge: 1,000 St

**3.133.20 Medienzelle wandständig, b/h = 600 / 1.800 mm**
Medienzelle wandständig inkl.
- Querverrohrung und Verkabelung aller aufgeführten Medien, sowie der durchlaufenden Medien gem. Grundriss und/oder Ansicht, bzw. weiteren daran anschließenden LV-Positionen
- Durchführen bauseitiger Zuleitungen

Höhe: ca. 1.800 mm
Arbeitshöhe: 900 / 750 mm
Breite: 600 mm
Tiefe: ca. 75 mm
Ausführung: teilverblendet S2
Zubehör: 2 x Glasplatte als Reagenzienablage inkl. Ausleger und Stativhalter
Medienausstattung: in separater Position
Menge: 1,000 St

**3.133.30 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 2,000 St

**3.133.40 Bestückung Medienzelle/-ampel/-kanal: Elektrokleinverteiler**
Elektrokleinverteiler zur Absicherung der Steckdosen in Medienzelle / -ampel / -kanal, mit 1 x Fi-Schalter, 4-pol., 40 A/30 mA, LSS anteilig in der Bestückung enthalten
Menge: 1,000 St

**3.133.50 Bestückung Medienzelle/-ampel/-kanal: Elektro 230V**
Steckdose Elektro 230V, 3 x 2,5 mm², inkl. Zuleitung ab MEP bzw. ab Elektrokleinverteiler, LSS anteilig
Menge: 10,000 St

**3.133.60 Bestückung Medienzelle/-ampel/-kanal: Leerdose EDV**
Leerdose für EDV oder andere bauseitige Einbauteile
Menge: 1,000 St

**3.133.70 Bestückung Medienzelle/-ampel/-kanal: Elektro 230V Untertisch**
Steckdose Elektro 230V, 3 x 2,5 mm², inkl. Zuleitung ab MEP bzw. ab Elektrokleinverteiler, LSS anteilig, Positionierung Untertisch, inkl. Unterkonstruktion
Menge: 2,000 St

**3.133.80 Laborarbeitstisch, Melamin, b/t = 600 / 900, AH 900 mm**
Laborarbeitstisch inkl. Tragkonstruktion

Abmessungen:
- b = 600 mm
- t = 900 mm als Systemtiefe
t = 900 mm bei Ausführung ohne rückseitige Medienzelle, vor Medienzellen Gesamttiefe inkl. Zelle t = 900 mm mit Tischplatte jedoch min. t = 800 mm
- Arbeitshöhe: 900 mm
Tragkonstruktion: C bzw. H-Fuß-Gestell aus Stahlrohr gem. Plan
Arbeitsplatte: Melamin mit PP-Kante
Ausstattung: Tiefenanschlag für Rollcontainer
Menge: 1,000 St

**3.133.90 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 2,000 St

**3.133.100 Punktabsaugung mit Absaugarm, Rohrdurchmesser = 75 mm**
Punktabsaugung mit Absaugarm

- je Einbauort gem. Plan entweder für Decken- oder Montage an Wand bzw. Medienzelle
- bei Deckenmontage: inkl. Deckensockelkasten bzw. Deckenhalterung mit integrierter Abluftführung, Länge Deckenhalterung nach baulicher Erfordernis gem. Einbauposition, Abluftanschluss DN 75
- bei Wandmontage: inkl. Halterung für Montage an Wand oder Medienzelle, inkl. Steigekanal und Abluftanschluss DN 75
- bei Montage an Medienzelle: inkl. Halterung für Montage an Medienzelle, inkl. Ständerverlängerung und UK für die Montage von Halterung und Steigekanal, inkl. Steigekanal und Abluftanschluss DN 75
- Absauggelenkarm mit Drehgelenk horizontal min. 180 Grad schwenkbar und mit 3 integrierten Gelenken einstellbar
- Rohre zur Abluftführung aus eloxiertes Aluminium
- Gelenke aus Polypropylen (PP), Gewindestange und Federn aus rostfreiem, säurebeständigem Stahl
- Saugstrahlreduzierung mit Drosselklappe
- Volumenstromregler bauseits bzw. in separater Position
- Einbauhöhe: ca. 2.200 m über OKF (Höhe Drehgelenk)
- Reichweite Höhe:  min. 700 mm über OKF - 2.000 mm über OKF
- Reichweite Radius: min. 900 mm bei AH 900
- Rohrleitungssystem d = ca. 75-80 mm
- Abluftmenge ca. 80 - 150 m3/h

- Absaughaube rund, Durchmesser 400 mm, transparent

angeboten wird:

Fabrikat / Typ: '.........

...............................' vom Bieter einzutragen
Menge: 1,000 St

#### 3.134 N-OG01-R022 (II13.40) Partikellabor 2 Zeile B

**3.134.10 Medieneinspeisepunkt: Tragkonstruktion mit Verkleidung**
Medienzuführung am Medieneinspeisepunkt zur Laborzeile

Tragkonstruktion mit horizontalen Halteschienen zur Befestigung der vorgesehenen Sanitär- und Elektromedien ab Oberkante Laborzeile bis zur Übergabehöhe der Medien gem. Vorbemerkungen/Plänen, die Breite der Konstruktion beträgt 400 mm, revisionierbare Verkleidung
Menge: 1,000 St

**3.134.20 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 3,000 St

**3.134.30 Bestückung Medienzelle/-ampel/-kanal: Elektrokleinverteiler**
Elektrokleinverteiler zur Absicherung der Steckdosen in Medienzelle / -ampel / -kanal, mit 1 x Fi-Schalter, 4-pol., 40 A/30 mA, LSS anteilig in der Bestückung enthalten
Menge: 1,000 St

**3.134.40 Bestückung Medienzelle/-ampel/-kanal: Elektro 230V**
Steckdose Elektro 230V, 3 x 2,5 mm², inkl. Zuleitung ab MEP bzw. ab Elektrokleinverteiler, LSS anteilig
Menge: 12,000 St

**3.134.50 Bestückung Medienzelle/-ampel/-kanal: Leerdose EDV**
Leerdose für EDV oder andere bauseitige Einbauteile
Menge: 1,000 St

**3.134.60 Bestückung Medienzelle/-ampel/-kanal: Elektro 230V Untertisch**
Steckdose Elektro 230V, 3 x 2,5 mm², inkl. Zuleitung ab MEP bzw. ab Elektrokleinverteiler, LSS anteilig, Positionierung Untertisch, inkl. Unterkonstruktion
Menge: 2,000 St

**3.134.70 Bestückung Medienzelle/-ampel/-kanal: Entnahmearmatur techn. Gas**
Entnahmearmatur technisches Gas oder Druckluft gem. Plan, bestehend aus Vorabsperrung und Druckregler mit Manometer, sowie Feinregulierung, inkl. Zuleitung ab MEP bzw. Anbindung an das Verteilnetz
Menge: 1,000 St

**3.134.80 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 3,000 St

**3.134.90 Laborschrank, b/t/h = 1.200 / 550 / 2.000 mm, FT**
Laborhochschrank

Breite: 1.200 mm
Tiefe: ca. 550 mm
Höhe: ca. 2.000 mm
Ausführung: 2 Flügeltüren
Ausstattung: 4 Fachböden, höhenverstellbar
Menge: 1,000 St

#### 3.135 N-OG01-R031 (II13.41) Wägeraum Partikel Klimakammer Zeile A

**3.135.10 Elektrokanal aus Aluminium, pulverbeschichtet, 1-zügig**
Elektrokanal aus Aluminium, pulverbeschichtet, Farbe weiß, 1-zügig, mit Trennsteg

Höhe: ca. 170 mm
Montagehöhe: bis UK 2,2 m über OKFF
Ausführung: mit Trennsteg
Bestückung: gem. gesonderten Positionen
Absicherung: gem. gesonderter Position, sonst bauseits abgesichert
Abdeckung: an die Bestückung anzupassen
Menge: 0,900 m

**3.135.20 Bestückung Elektrokanal: Elektrokleinverteiler**
Elektrokleinverteiler zur Absicherung der Steckdosen im Elektrokanal, mit 1 x Fi-Schalter, 4-pol., 40 A/30 mA, LSS anteilig in der Bestückung enthalten
Menge: 1,000 St

**3.135.30 Bestückung Elektrokanal: Elektro 230V**
Steckdose Elektro 230V, 3 x 2,5 mm², inkl. Zuleitung ab MEP bzw. ab Elektrokleinverteiler, LSS anteilig
Menge: 2,000 St

**3.135.40 Medieneinspeisepunkt: Tragkonstruktion mit Verkleidung**
Medienzuführung am Medieneinspeisepunkt zur Laborzeile

Tragkonstruktion mit horizontalen Halteschienen zur Befestigung der vorgesehenen Elektromedien ab Oberkante Laborzeile bis zur Übergabehöhe der Medien gem. Vorbemerkungen/Plänen, die Breite der Konstruktion beträgt 300 mm, revisionierbare Verkleidung
Menge: 1,000 St

**3.135.50 Medienzelle wandständig, b/h = 900 / 1.800 mm**
Medienzelle wandständig inkl.
- Querverrohrung und Verkabelung aller aufgeführten Medien, sowie der durchlaufenden Medien gem. Grundriss und/oder Ansicht, bzw. weiteren daran anschließenden LV-Positionen
- Durchführen bauseitiger Zuleitungen

Höhe: ca. 1.800 mm
Arbeitshöhe: 900 / 750 mm
Breite: 900 mm
Tiefe: ca.75 mm
Ausführung: teilverblendet S2
Zubehör: 2 x Glasplatte als Reagenzienablage inkl. Ausleger und Stativhalter
Medienausstattung: in separater Position
Menge: 2,000 St

**3.135.60 Bestückung Medienzelle/-ampel/-kanal: Elektrokleinverteiler**
Elektrokleinverteiler zur Absicherung der Steckdosen in Medienzelle / -ampel / -kanal, mit 1 x Fi-Schalter, 4-pol., 40 A/30 mA, LSS anteilig in der Bestückung enthalten
Menge: 1,000 St

**3.135.70 Bestückung Medienzelle/-ampel/-kanal: Elektro 230V**
Steckdose Elektro 230V, 3 x 2,5 mm², inkl. Zuleitung ab MEP bzw. ab Elektrokleinverteiler, LSS anteilig
Menge: 14,000 St

**3.135.80 Bestückung Medienzelle/-ampel/-kanal: Leerdose EDV**
Leerdose für EDV oder andere bauseitige Einbauteile
Menge: 1,000 St

**3.135.90 Bestückung Medienzelle/-ampel/-kanal: Elektro 230V Untertisch**
Steckdose Elektro 230V, 3 x 2,5 mm², inkl. Zuleitung ab MEP bzw. ab Elektrokleinverteiler, LSS anteilig, Positionierung Untertisch, inkl. Unterkonstruktion
Menge: 8,000 St

**3.135.100 Bestückung Medienzelle/-ampel/-kanal: Leerdose EDV Untertisch**
Leerdose für EDV oder andere bauseitige Einbauteile
Menge: 2,000 St

**3.135.110 Wägetisch, Melamin, b/t = 900 / 900, AH 900 mm**
Wägetisch, Arbeitsplatte Melamin mit PP-Kanten mit eingesetzter, schwingungsfrei gelagerter Betonwerksteinplatte, Unterbau als Stahlgestell
Abmessungen: b/t = 900 / 900 mm
Arbeitshöhe: 900 mm
Menge: 2,000 St

**3.135.120 Regal, b/t/h = 600 / 550 / 2.000 mm**
offenes Regal

Breite: 600 mm
Tiefe: ca. 550 mm
Höhe: ca. 2.000 mm
Ausführung: offen
Ausstattung: 4 feste Fachböden, höhenverstellbar, Wandbefestigung / Kippsicherung
Menge: 1,000 St

#### 3.136 N-OG01-R031 (II13.41) Wägeraum Partikel Klimakammer Zeile B

**3.136.10 Medieneinspeisepunkt: Tragkonstruktion mit Verkleidung**
Medienzuführung am Medieneinspeisepunkt zur Laborzeile

Tragkonstruktion mit horizontalen Halteschienen zur Befestigung der vorgesehenen Elektromedien ab Oberkante Laborzeile bis zur Übergabehöhe der Medien gem. Vorbemerkungen/Plänen, die Breite der Konstruktion beträgt 300 mm, revisionierbare Verkleidung
Menge: 1,000 St

**3.136.20 Medienzelle wandständig, b/h = 900 / 1.800 mm**
Medienzelle wandständig inkl.
- Querverrohrung und Verkabelung aller aufgeführten Medien, sowie der durchlaufenden Medien gem. Grundriss und/oder Ansicht, bzw. weiteren daran anschließenden LV-Positionen
- Durchführen bauseitiger Zuleitungen

Höhe: ca. 1.800 mm
Arbeitshöhe: 900 / 750 mm
Breite: 900 mm
Tiefe: ca.75 mm
Ausführung: teilverblendet S2
Zubehör: 2 x Glasplatte als Reagenzienablage inkl. Ausleger und Stativhalter
Medienausstattung: in separater Position
Menge: 2,000 St

**3.136.30 Bestückung Medienzelle/-ampel/-kanal: Elektrokleinverteiler**
Elektrokleinverteiler zur Absicherung der Steckdosen in Medienzelle / -ampel / -kanal, mit 1 x Fi-Schalter, 4-pol., 40 A/30 mA, LSS anteilig in der Bestückung enthalten
Menge: 1,000 St

**3.136.40 Bestückung Medienzelle/-ampel/-kanal: Elektro 230V**
Steckdose Elektro 230V, 3 x 2,5 mm², inkl. Zuleitung ab MEP bzw. ab Elektrokleinverteiler, LSS anteilig
Menge: 14,000 St

**3.136.50 Bestückung Medienzelle/-ampel/-kanal: Leerdose EDV**
Leerdose für EDV oder andere bauseitige Einbauteile
Menge: 1,000 St

**3.136.60 Bestückung Medienzelle/-ampel/-kanal: Elektro 230V Untertisch**
Steckdose Elektro 230V, 3 x 2,5 mm², inkl. Zuleitung ab MEP bzw. ab Elektrokleinverteiler, LSS anteilig, Positionierung Untertisch, inkl. Unterkonstruktion
Menge: 8,000 St

**3.136.70 Bestückung Medienzelle/-ampel/-kanal: Leerdose EDV Untertisch**
Leerdose für EDV oder andere bauseitige Einbauteile
Menge: 2,000 St

**3.136.80 Laborarbeitstisch, Melamin, b/t = 900 / 900, AH 900 mm**
Laborarbeitstisch inkl. Tragkonstruktion

Abmessungen:
- b = 900 mm
- t = 900 mm als Systemtiefe
t = 900 mm bei Ausführung ohne rückseitige Medienzelle, vor Medienzellen Gesamttiefe inkl. Zelle t = 900 mm mit Tischplatte jedoch min. t = 800 mm
- Arbeitshöhe: 900 mm
Tragkonstruktion: C bzw. H-Fuß-Gestell aus Stahlrohr gem. Plan
Arbeitsplatte: Melamin mit PP-Kante
Ausstattung: Tiefenanschlag für Rollcontainer
Menge: 2,000 St

**3.136.90 Regal, b/t/h = 600 / 550 / 2.000 mm**
offenes Regal

Breite: 600 mm
Tiefe: ca. 550 mm
Höhe: ca. 2.000 mm
Ausführung: offen
Ausstattung: 4 feste Fachböden, höhenverstellbar, Wandbefestigung / Kippsicherung
Menge: 1,000 St

#### 3.137 N-OG01-R032/R021 (II13.32/II13.45) Labor f. Prüfkammerversuche 1 / Labor Prüfkammer weißer Elefant Zeile A

**3.137.10 Medieneinspeisepunkt: Tragkonstruktion mit Verkleidung**
Medienzuführung am Medieneinspeisepunkt zur Laborzeile

Tragkonstruktion mit horizontalen Halteschienen zur Befestigung der vorgesehenen Sanitär- und Elektromedien ab Oberkante Laborzeile bis zur Übergabehöhe der Medien gem. Vorbemerkungen/Plänen, die Breite der Konstruktion beträgt 600 mm, revisionierbare Verkleidung
Menge: 1,000 St

**3.137.20 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 4,000 St

**3.137.30 Medienzelle wandständig, b/h = 1.500 / 1.800 mm**
Medienzelle wandständig inkl.
- Querverrohrung und Verkabelung aller aufgeführten Medien, sowie der durchlaufenden Medien gem. Grundriss und/oder Ansicht, bzw. weiteren daran anschließenden LV-Positionen
- Durchführen bauseitiger Zuleitungen

Höhe: ca. 1.800 mm
Arbeitshöhe: 900 / 750 mm
Breite: 1.500 mm
Tiefe: ca. 75 mm
Ausführung: teilverblendet S2
Zubehör: 2 x Glasplatte als Reagenzienablage inkl. Ausleger und Stativhalter
Medienausstattung: in separater Position
Menge: 1,000 St

**3.137.40 Medienzelle wandständig, b/h = 1.800 / 1.800 mm**
Medienzelle wandständig inkl.
- Querverrohrung und Verkabelung aller aufgeführten Medien, sowie der durchlaufenden Medien gem. Grundriss und/oder Ansicht, bzw. weiteren daran anschließenden LV-Positionen
- Durchführen bauseitiger Zuleitungen

Höhe: 1.800 mm
Arbeitshöhe: 900 / 750 mm
Breite: 1.800 mm
Tiefe: ca. 75 mm
Ausführung: teilverblendet S2
Zubehör: 2 x Glasplatte als Reagenzienablage inkl. Ausleger und Stativhalter
Medienausstattung: in separater Position
Menge: 1,000 St

**3.137.50 Bestückung Medienzelle/-ampel/-kanal: Elektrokleinverteiler**
Elektrokleinverteiler zur Absicherung der Steckdosen in Medienzelle / -ampel / -kanal, mit 1 x Fi-Schalter, 4-pol., 40 A/30 mA, LSS anteilig in der Bestückung enthalten
Menge: 1,000 St

**3.137.60 Bestückung Medienzelle/-ampel/-kanal: Elektro 230V**
Steckdose Elektro 230V, 3 x 2,5 mm², inkl. Zuleitung ab MEP bzw. ab Elektrokleinverteiler, LSS anteilig
Menge: 24,000 St

**3.137.70 Bestückung Medienzelle/-ampel/-kanal: Leerdose EDV**
Leerdose für EDV oder andere bauseitige Einbauteile
Menge: 3,000 St

**3.137.80 Bestückung Medienzelle/-ampel/-kanal: Elektro 230V Untertisch**
Steckdose Elektro 230V, 3 x 2,5 mm², inkl. Zuleitung ab MEP bzw. ab Elektrokleinverteiler, LSS anteilig, Positionierung Untertisch, inkl. Unterkonstruktion
Menge: 6,000 St

**3.137.90 Bestückung Medienzelle/-ampel/-kanal: Entnahmearmatur Reinstgas**
Entnahmearmatur Reinstgas gem. Plan, Reinheit bis 5.5, bestehend aus Vorabsperrung und Druckregler mit Manometer, sowie Feinregulierung, inkl. Zuleitung ab MEP bzw. Anbindung an das Verteilnetz
Menge: 2,000 St

**3.137.100 Bestückung Medienzelle/-ampel/-kanal: Entnahmearmatur techn. Gas**
Entnahmearmatur technisches Gas oder Druckluft gem. Plan, bestehend aus Vorabsperrung und Druckregler mit Manometer, sowie Feinregulierung, inkl. Zuleitung ab MEP bzw. Anbindung an das Verteilnetz
Menge: 1,000 St

**3.137.110 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 5,000 St

**3.137.120 Laborarbeitstisch, Melamin, b/t = 1.500 / 900, AH 900 mm**
Laborarbeitstisch inkl. Tragkonstruktion

Abmessungen:
- b = 1.500 mm
- t = 900 mm als Systemtiefe
t = 900 mm bei Ausführung ohne rückseitige Medienzelle, vor Medienzellen Gesamttiefe inkl. Zelle t = 900 mm mit Tischplatte jedoch min. t = 800 mm
- Arbeitshöhe: 900 mm
Tragkonstruktion: C bzw. H-Fuß-Gestell aus Stahlrohr gem. Plan
Arbeitsplatte: Melamin mit PP-Kante
Ausstattung: Tiefenanschlag für Rollcontainer
Menge: 1,000 St

**3.137.130 Laborspüle, TK, b/t/h = 600 / 900 / 900 mm, Sockelunterbau, FT**
Laborspüle inkl. aller Ver- und Entsorgungsleitungen, sowie Anschluss an Medienverrohrung vorab beschriebener Medienzelle

Abmessungen: b/t = 600 / 900 mm
Arbeitshöhe: 900 mm
Maße Spülbecken: b/t/h = 400 / 400 / 250 mm
Tragkonstruktion:
- Sockelunterbauten fest eingebaut
- 1 x Flügeltür, Anschlag nach Zeichnung
Arbeitsplatte Spüle:
- Steinzeug mit umlaufendem Wulstrand und Ablaufrillen
- 1 x Beckenausschnitt
- 2 x Tischbohrungen für Armaturen
- 1 x Tischbohrungen für Augendusche
Spülbecken: 1 x Becken aus Techn. Keramik, von oben in die Arbeitsplatte eingesetzt
Armaturen:
- Standarmaturen
- 1 x WNC/WNH Armhebel-Mischbatterie, Perlator
- 1 x WDC, Schlauchtülle
Zubehör:
- 1 x Standrohr
- 1 x Augendusche untemperiert, einstrahlig, inkl. Druckminderer in den Zuleitung der Augendusche zur Mengenreduzierung und deren Einregulierung im Rahmen der Inbetriebnahme
- Festanschluss Kondensatableitung unterhalb der Spüle sowie Steigrohr bis OK Möbel mit Trichter
Menge: 1,000 St

**3.137.140 Spüle: Durchlauferhitzer 11 KW, Untertischmontage**
Durchlauferhitzer inkl. Anschlussmaterial und Zuleitung, zum Einbau in vorbezeichnete Spüle (Pos. 3.137.130)

Gerät: Durchlauferhitzer zur Warmwassererzeugung
Ausführung: Untertischgerät, druckfeste Ausführung, Blankdraht-Heizelemente
Leistung: 11 KW
Temperaturbereich: ca. 30°C - 60°C
Leistung: ca. 5  l / min
Regelung: elektronisch geregelt, Temperatur stufenlos einstellbar
Energieeffizienzklasse: A
Stromversorgung: 400V 16A,  inkl. Zuleitung ab MEP bzw. ab Elektrokleinverteiler, LSS anteilig

angeboten wird:

Fabrikat / Typ: '.........

...............................' vom Bieter einzutragen
Menge: 1,000 St

**3.137.150 Spüle: Seifen- / Desinfektionsmittel- / Papierhandtuchspender, Edelstahl**
Für vorbeschriebene Spüle (Pos. 3.137.130):

1 x Seifenspender 500 ml, Edelstahl
1 x Desinfektionsmittelspender 500 ml, Edelstahl
1 x Spender Hautpflegemittel  500 ml, Edelstahl

angeboten wird:

Fabrikat / Typ: '.........

...............................' vom Bieter einzutragen

1 x Papierhandtuchspender, 500-800 Blatt, Edelstahl

angeboten wird:

Fabrikat / Typ: '.........

...............................' vom Bieter einzutragen
Menge: 1,000 St

**3.137.160 Halterung für Seifen- und Desinfektionsmittelspender zur Befestigung an Spritzschutz**
Halterung für Seifen- und Desinfektionsmittelspender

Ausführung:
HPL-Platte (Höhe und Breite bündig mit Seifen- und Desinfektionsmittelspender)
Art der Befestigung:
Die Halterung wird über den Spritzschutz gehängt und mittels Stellschrauben verklemmt
Menge: 1,000 St

**3.137.170 Spüle: Spritzschutz Glastrennwand, t = 700 mm**
Glastrennwand als Spritzschutz zur Abtrennung vorbezeichneter Laborspüle (Pos. 3.137.130) vom danebenliegenden Laborarbeitstisch

Abmessungen: t/h = ca. 700 / ca. 500 mm
Material: Sicherheitsglas 5 mm
Ausführung: Ecken abgerundet
Menge: 1,000 St

**3.137.180 Spüle: Abfallsammler für Papierhandtücher im Spülenunterbau**
Für vorbeschriebene Spüle (Pos. 3.137.130): Abfallsammler im Spülenunterbau zum Sammeln von Papierhandtüchern:
- eine Flügeltür des Spülenunterbau mit Ausschnitt, oval, als Einwurf für benutzte Papierhandtücher
- 1 x Abfallsammler für benutzte Papierhandtücher, Metallkorb, beschichtet, zum Einstellen in den Spülenunterbau
Menge: 1,000 St

**3.137.190 Rollunterbau, b = RM 600 mm, AH 900 mm, 4 SK**
rollbarer Unterbau als Stauraum zu vorbezeichneter Labortischzeile

Breite: RM 600 mm (je nach Einbauort ca. 550 - 600 mm)
Tiefe: ca. 550 mm
Höhe: ca. 850 mm (Einbau unter Labortisch mit AH 900 mm)
Ausführung:
- rollbar
- 4 Schubkästen
Ausstattung:
- 4 Lenkrollen
Menge: 4,000 St

**3.137.200 Rollunterbau, b = RM 600 mm, AH 900 mm, FT**
rollbarer Unterbau als Stauraum zu vorbezeichneter Labortischzeile

Breite: RM 600 mm (je nach Einbauort ca. 550 - 600 mm)
Tiefe: ca. 550 mm
Höhe: ca. 850 mm (Einbau unter Labortisch mit AH 900 mm)
Ausführung:
- rollbar
- 1 Flügeltür
Ausstattung:
- 4 Lenkrollen
- 2 Fachböden, höhenverstellbar
Menge: 1,000 St

#### 3.138 N-OG01-R032/R021 (II13.32/II13.45) Labor f. Prüfkammerversuche 1 / Labor Prüfkammer weißer Elefant Zeile B

**3.138.10 Medieneinspeisepunkt: Tragkonstruktion mit Verkleidung**
Medienzuführung am Medieneinspeisepunkt zur Laborzeile

Tragkonstruktion mit horizontalen Halteschienen zur Befestigung der vorgesehenen Sanitär- und Elektromedien ab Oberkante Laborzeile bis zur Übergabehöhe der Medien gem. Vorbemerkungen/Plänen, die Breite der Konstruktion beträgt 800 mm, revisionierbare Verkleidung
Menge: 2,000 St

**3.138.20 Medienkanal an bauseitiger Tragkonstruktion, lfdm**
Medienkanal inkl.
- Anschlüssen und Entnahmestellen gem. separater Positionen
- Querverrohrung und Verkabelung aller aufgeführten Medien, sowie der durchlaufenden Medien gem. Grundriss und/oder Ansicht, bzw. weiteren daran anschließenden LV-Positionen
- Durchführen bauseitiger Zuleitungen
- Anbindung an bauseitige Medien (Ver- und Entsorgung) und Medienschacht

Montagehöhe: UK 2,3 m über OKFF
Medienausstattung: in separater Position
Menge: 2,400 m

**3.138.30 Medienkanal: Zwischenbrett, lfdm**
Für Medienkanal Pos.: 3.138.20
Zwischenbrett zur Montage an bauseitiger Tragkonstruktion, lfm

Höhe entsprechend Notwenigkeit der Befestigung des vorbeschriebenen Medienkanals an bauseitiger Tragkonstruktion, ca. 525mm

Material: Melaminbrett mit umlaufender PP-Kante

Dicke: ca. 22mm

Farbe: entsprechend Farbe des Medienkanals

Preis pro Laufmeter
Menge: 2,440 m

**3.138.40 Medienkanal: Zwischenbrett, lfdm**
Für Medienkanal Pos.: 3.138.20
Zwischenbrett zur Montage an bauseitiger Tragkonstruktion, lfm

Höhe entsprechend Notwenigkeit der Befestigung des vorbeschriebenen Medienkanals an bauseitiger Tragkonstruktion, ca. 525mm

Material: Melaminbrett mit umlaufender PP-Kante

Dicke: ca. 22mm

Farbe: entsprechend Farbe des Medienkanals

Preis pro Laufmeter
Menge: 0,350 m

**3.138.50 Medienkanal an bauseitiger Tragkonstruktion, lfdm**
Medienkanal inkl.
- Anschlüssen und Entnahmestellen gem. separater Positionen
- Querverrohrung und Verkabelung aller aufgeführten Medien, sowie der durchlaufenden Medien gem. Grundriss und/oder Ansicht, bzw. weiteren daran anschließenden LV-Positionen
- Durchführen bauseitiger Zuleitungen
- Anbindung an bauseitige Medien (Ver- und Entsorgung) und Medienschacht

Montagehöhe: UK 2,3 m über OKFF
Medienausstattung: in separater Position
Menge: 2,400 m

**3.138.60 Medienkanal: Zwischenbrett, lfdm**
Für Medienkanal Pos.: 3.138.50
Zwischenbrett zur Montage an bauseitiger Tragkonstruktion, lfm

Höhe entsprechend Notwenigkeit der Befestigung des vorbeschriebenen Medienkanals an bauseitiger Tragkonstruktion, ca. 525mm

Material: Melaminbrett mit umlaufender PP-Kante

Dicke: ca. 22mm

Farbe: entsprechend Farbe des Medienkanals

Preis pro Laufmeter
Menge: 2,450 m

**3.138.70 Medienkanal: Zwischenbrett, lfdm**
Für Medienkanal Pos.: 3.138.50
Zwischenbrett zur Montage an bauseitiger Tragkonstruktion, lfm

Höhe entsprechend Notwenigkeit der Befestigung des vorbeschriebenen Medienkanals an bauseitiger Tragkonstruktion, ca. 525mm

Material: Melaminbrett mit umlaufender PP-Kante

Dicke: ca. 22mm

Farbe: entsprechend Farbe des Medienkanals

Preis pro Laufmeter
Menge: 0,350 m

**3.138.80 Bestückung Medienzelle/-ampel/-kanal: Elektrokleinverteiler**
Elektrokleinverteiler zur Absicherung der Steckdosen in Medienzelle / -ampel / -kanal, mit 1 x Fi-Schalter, 4-pol., 40 A/30 mA, LSS anteilig in der Bestückung enthalten
Menge: 2,000 St

**3.138.90 Bestückung Medienzelle/-ampel/-kanal: Elektro 230V**
Steckdose Elektro 230V, 3 x 2,5 mm², inkl. Zuleitung ab MEP bzw. ab Elektrokleinverteiler, LSS anteilig
Menge: 20,000 St

**3.138.100 Bestückung Medienzelle/-ampel/-kanal: Elektro 230V NE**
Steckdose Elektro 230V, Farbe nach Abstimmung mit Nutzer
Menge: 1,000 St

**3.138.110 Bestückung Medienzelle/-ampel/-kanal: Elektro 400V, 16A**
Steckdose Elektro 400V, 16A, Kennzeichnung / Farbe nach Abstimmung mit Nutzer
Menge: 1,000 St

**3.138.120 Bestückung Medienzelle/-ampel/-kanal: Leerdose EDV**
Leerdose für EDV oder andere bauseitige Einbauteile
Menge: 2,000 St

**3.138.130 Bestückung Medienzelle/-ampel/-kanal: Entnahmearmatur Reinstgas**
Entnahmearmatur Reinstgas gem. Plan, Reinheit bis 5.5, bestehend aus Vorabsperrung und Druckregler mit Manometer, sowie Feinregulierung, inkl. Zuleitung ab MEP bzw. Anbindung an das Verteilnetz
Menge: 3,000 St

**3.138.140 Bestückung Medienzelle/-ampel/-kanal: Entnahmearmatur techn. Gas**
Entnahmearmatur technisches Gas oder Druckluft gem. Plan, bestehend aus Vorabsperrung und Druckregler mit Manometer, sowie Feinregulierung, inkl. Zuleitung ab MEP bzw. Anbindung an das Verteilnetz
Menge: 2,000 St

**3.138.150 Bestückung Medienzelle/-ampel/-kanal: Geräteanschluss WDC**
WDC Geräteanschluss, inkl. Entnahmeventil und Zuleitung ab MEP bzw. Anbindung an das Verteilnetz
Menge: 2,000 St

#### 3.139 N-OG01-R032/R021 (II13.32/II13.45) Labor f. Prüfkammerversuche 1 / Labor Prüfkammer weißer Elefant Zeile C

**3.139.10 Medienkanal an bauseitiger Tragkonstruktion, lfdm**
Medienkanal inkl.
- Anschlüssen und Entnahmestellen gem. separater Positionen
- Querverrohrung und Verkabelung aller aufgeführten Medien, sowie der durchlaufenden Medien gem. Grundriss und/oder Ansicht, bzw. weiteren daran anschließenden LV-Positionen
- Durchführen bauseitiger Zuleitungen
- Anbindung an bauseitige Medien (Ver- und Entsorgung) und Medienschacht

Montagehöhe: UK 2,3 m über OKFF
Medienausstattung: in separater Position
Menge: 2,400 m

**3.139.20 Medienkanal: Zwischenbrett, lfdm**
Für Medienkanal Pos.: 3.139.10
Zwischenbrett zur Montage an bauseitiger Tragkonstruktion, lfm

Höhe entsprechend Notwenigkeit der Befestigung des vorbeschriebenen Medienkanals an bauseitiger Tragkonstruktion, ca. 525mm

Material: Melaminbrett mit umlaufender PP-Kante

Dicke: ca. 22mm

Farbe: entsprechend Farbe des Medienkanals

Preis pro Laufmeter
Menge: 2,440 m

**3.139.30 Medienkanal: Zwischenbrett, lfdm**
Für Medienkanal Pos.: 3.139.10
Zwischenbrett zur Montage an bauseitiger Tragkonstruktion, lfm

Höhe entsprechend Notwenigkeit der Befestigung des vorbeschriebenen Medienkanals an bauseitiger Tragkonstruktion, ca. 525mm

Material: Melaminbrett mit umlaufender PP-Kante

Dicke: ca. 22mm

Farbe: entsprechend Farbe des Medienkanals

Preis pro Laufmeter
Menge: 0,350 m

**3.139.40 Medienkanal an bauseitiger Tragkonstruktion, lfdm**
Medienkanal inkl.
- Anschlüssen und Entnahmestellen gem. separater Positionen
- Querverrohrung und Verkabelung aller aufgeführten Medien, sowie der durchlaufenden Medien gem. Grundriss und/oder Ansicht, bzw. weiteren daran anschließenden LV-Positionen
- Durchführen bauseitiger Zuleitungen
- Anbindung an bauseitige Medien (Ver- und Entsorgung) und Medienschacht

Montagehöhe: UK 2,3 m über OKFF
Medienausstattung: in separater Position
Menge: 2,400 m

**3.139.50 Medienkanal: Zwischenbrett, lfdm**
Für Medienkanal Pos.: 3.139.40
Zwischenbrett zur Montage an bauseitiger Tragkonstruktion, lfm

Höhe entsprechend Notwenigkeit der Befestigung des vorbeschriebenen Medienkanals an bauseitiger Tragkonstruktion, ca. 525mm

Material: Melaminbrett mit umlaufender PP-Kante

Dicke: ca. 22mm

Farbe: entsprechend Farbe des Medienkanals

Preis pro Laufmeter
Menge: 2,450 m

**3.139.60 Medienkanal: Zwischenbrett, lfdm**
Für Medienkanal Pos.: 3.139.40
Zwischenbrett zur Montage an bauseitiger Tragkonstruktion, lfm

Höhe entsprechend Notwenigkeit der Befestigung des vorbeschriebenen Medienkanals an bauseitiger Tragkonstruktion, ca. 525mm

Material: Melaminbrett mit umlaufender PP-Kante

Dicke: ca. 22mm

Farbe: entsprechend Farbe des Medienkanals

Preis pro Laufmeter
Menge: 0,350 m

**3.139.70 Bestückung Medienzelle/-ampel/-kanal: Elektrokleinverteiler**
Elektrokleinverteiler zur Absicherung der Steckdosen in Medienzelle / -ampel / -kanal, mit 1 x Fi-Schalter, 4-pol., 40 A/30 mA, LSS anteilig in der Bestückung enthalten
Menge: 2,000 St

**3.139.80 Bestückung Medienzelle/-ampel/-kanal: Elektro 230V**
Steckdose Elektro 230V, 3 x 2,5 mm², inkl. Zuleitung ab MEP bzw. ab Elektrokleinverteiler, LSS anteilig
Menge: 12,000 St

**3.139.90 Bestückung Medienzelle/-ampel/-kanal: Leerdose EDV**
Leerdose für EDV oder andere bauseitige Einbauteile
Menge: 1,000 St

**3.139.100 Bestückung Medienzelle/-ampel/-kanal: Entnahmearmatur Reinstgas**
Entnahmearmatur Reinstgas gem. Plan, Reinheit bis 5.5, bestehend aus Vorabsperrung und Druckregler mit Manometer, sowie Feinregulierung, inkl. Zuleitung ab MEP bzw. Anbindung an das Verteilnetz
Menge: 2,000 St

**3.139.110 Bestückung Medienzelle/-ampel/-kanal: Entnahmearmatur techn. Gas**
Entnahmearmatur technisches Gas oder Druckluft gem. Plan, bestehend aus Vorabsperrung und Druckregler mit Manometer, sowie Feinregulierung, inkl. Zuleitung ab MEP bzw. Anbindung an das Verteilnetz
Menge: 1,000 St

**3.139.120 Bestückung Medienzelle/-ampel/-kanal: Geräteanschluss WDC**
WDC Geräteanschluss, inkl. Entnahmeventil und Zuleitung ab MEP bzw. Anbindung an das Verteilnetz
Menge: 1,000 St

#### 3.140 N-OG01-R032/R021 (II13.32/II13.45) Labor f. Prüfkammerversuche 1 / Labor Prüfkammer weißer Elefant Zeile D

**3.140.10 Medieneinspeisepunkt: Tragkonstruktion mit Verkleidung**
Medienzuführung am Medieneinspeisepunkt zur Laborzeile

Tragkonstruktion mit horizontalen Halteschienen zur Befestigung der vorgesehenen Elektromedien ab Oberkante Laborzeile bis zur Übergabehöhe der Medien gem. Vorbemerkungen/Plänen, die Breite der Konstruktion beträgt 300 mm, revisionierbare Verkleidung
Menge: 1,000 St

**3.140.20 Elektrokanal aus Aluminium, pulverbeschichtet, 1-zügig**
Elektrokanal aus Aluminium, pulverbeschichtet, Farbe weiß, 1-zügig, mit Trennsteg

Höhe: ca. 170 mm
Montagehöhe: bis UK 2,2 m über OKFF
Ausführung: mit Trennsteg
Bestückung: gem. gesonderten Positionen
Absicherung: gem. gesonderter Position, sonst bauseits abgesichert
Abdeckung: an die Bestückung anzupassen
Menge: 8,100 m

**3.140.30 Bestückung Elektrokanal: Elektrokleinverteiler**
Elektrokleinverteiler zur Absicherung der Steckdosen im Elektrokanal, mit 1 x Fi-Schalter, 4-pol., 40 A/30 mA, LSS anteilig in der Bestückung enthalten
Menge: 1,000 St

**3.140.40 Bestückung Elektrokanal: Elektro 230V**
Steckdose Elektro 230V, 3 x 2,5 mm², inkl. Zuleitung ab MEP bzw. ab Elektrokleinverteiler, LSS anteilig
Menge: 26,000 St

**3.140.50 Bestückung Elektrokanal: Leerdose EDV**
Leerdose für EDV oder andere bauseitige Einbauteile
Menge: 4,000 St

**3.140.60 Laborarbeitstisch, Melamin, b/t = 600 / 900, AH 900 mm**
Laborarbeitstisch inkl. Tragkonstruktion

Abmessungen:
- b = 600 mm
- t = 900 mm als Systemtiefe
t = 900 mm bei Ausführung ohne rückseitige Medienzelle, vor Medienzellen Gesamttiefe inkl. Zelle t = 900 mm mit Tischplatte jedoch min. t = 800 mm
- Arbeitshöhe: 900 mm
Tragkonstruktion: C bzw. H-Fuß-Gestell aus Stahlrohr gem. Plan
Arbeitsplatte: Melamin mit PP-Kante
Ausstattung: Tiefenanschlag für Rollcontainer
Menge: 1,000 St

**3.140.70 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 5,000 St

**3.140.80 Laborarbeitstisch, Melamin, b/t = 1.500 / 900, AH 900 mm**
Laborarbeitstisch inkl. Tragkonstruktion

Abmessungen:
- b = 1.500 mm
- t = 900 mm als Systemtiefe
t = 900 mm bei Ausführung ohne rückseitige Medienzelle, vor Medienzellen Gesamttiefe inkl. Zelle t = 900 mm mit Tischplatte jedoch min. t = 800 mm
- Arbeitshöhe: 900 mm
Tragkonstruktion: C bzw. H-Fuß-Gestell aus Stahlrohr gem. Plan
Arbeitsplatte: Melamin mit PP-Kante
Ausstattung: Tiefenanschlag für Rollcontainer
Menge: 1,000 St

**3.140.90 Rollunterbau, b = RM 600 mm, AH 900 mm, 4 SK**
rollbarer Unterbau als Stauraum zu vorbezeichneter Labortischzeile

Breite: RM 600 mm (je nach Einbauort ca. 550 - 600 mm)
Tiefe: ca. 550 mm
Höhe: ca. 850 mm (Einbau unter Labortisch mit AH 900 mm)
Ausführung:
- rollbar
- 4 Schubkästen
Ausstattung:
- 4 Lenkrollen
Menge: 3,000 St

**3.140.100 Rollunterbau, b = RM 600 mm, AH 900 mm, FT**
rollbarer Unterbau als Stauraum zu vorbezeichneter Labortischzeile

Breite: RM 600 mm (je nach Einbauort ca. 550 - 600 mm)
Tiefe: ca. 550 mm
Höhe: ca. 850 mm (Einbau unter Labortisch mit AH 900 mm)
Ausführung:
- rollbar
- 1 Flügeltür
Ausstattung:
- 4 Lenkrollen
- 2 Fachböden, höhenverstellbar
Menge: 2,000 St

#### 3.141 N-OG01 Flur Zeile A

**3.141.10 Handwaschbecken, b/t/h = 600 / 600 / 900 mm, Sockelunterbau**
Sockelunterbau mit Handwaschbecken

Abmessungen: b/t = 600 / 600 mm
Arbeitshöhe: 900 mm
Tragkonstruktion:
- Sockelunterbauten fest eingebaut
- 1 Flügeltüren, Anschlag nach Zeichnung
Arbeitsplatte:
- mineralorganischer Verbundwerkstoff, ggf. mit Höhenausgleich zu nebenstehender Arbeitsplatte
- 1 x Tischbohrungen für Armaturen
Spülbecken: 1 x Handwaschbecken rund aus mineralorganischem Verbundwerkstoff, Durchmesser ca. 400 mm, Tiefe ca. 200 mm
Armatur:
- 1 x WNC/WNH Armhebel-Mischbatterie, Perlator
Menge: 1,000 St

**3.141.20 Handwaschbecken: Bestückung mit berührungsloser WNC/WNH-Armatur**
Berührungslose WNC/WNH Armatur statt Armhebel-Mischbatterie an vorbezeichnetem Handwaschbecken (Pos. 3.141.10)

- berührungslose Mischbatterie mit Sensor, inkl. Näherungs-Sensor
- inkl. Perlator
- Sicherheitsabschaltung automatisch nach 60 Sekunden
- Wassertemperatur an der Armatur voreinstellbar und individuell anpassbar
- Elektronikbox mit selbstgenerierendem Stromsystem (netzunabhängig)
- Seifenbox im Untertischbereich für Seifen- und Desinfektionsmittelflaschen
- inkl. Verkabelung und aller Anschlussschläuche

angeboten wird:

Fabrikat / Typ: '.........

...............................' vom Bieter einzutragen
Menge: 1,000 St

**3.141.30 Spritzschutz Vollkern, h = 800 mm**
Spritzschutz aus ca. 5 mm Vollkern-Material, Befestigung auf Wandflächen etc.

Ausführung: einteilig, umlaufend abgefugt
Abmessungen: h = ca. 100 mm, b = 600 mm
Befestigung: geklebt oder geschraubt.
Menge: 1,000 St

**3.141.40 Papierhandtuchspender, Edelstahl**
Handtuchspender aus Edelstahl für ca. 400-800 Papierhandtücher

angeboten wird:

Fabrikat / Typ: '.........

...............................' vom Bieter einzutragen
Menge: 1,000 St

**3.141.50 Handwaschbecken: Abfallsammler für Papierhandtücher im Unterbau**
Für vorbeschriebenes Handwaschbecken (Pos. 3.141.10): Abfallsammler im Unterbau zum Sammeln von Papierhandtüchern:
- eine Flügeltür des Unterbaus mit Ausschnitt, oval, als Einwurf für benutzte Papierhandtücher
- 1 x Abfallsammler für benutzte Papierhandtücher, Metallkorb, beschichtet, zum Einstellen in den Unterbau
Menge: 1,000 St

**3.141.60 Spüle: Durchlauferhitzer 3,5 KW, Untertischmontage Handwaschbecken**
Durchlauferhitzer inkl. Anschlussmaterial und Zuleitung, zum Einbau in vorbezeichnetes Handwaschbecken (Pos. 3.141.10)

Gerät: Durchlauferhitzer zur Warmwassererzeugung
Ausführung: Untertischgerät, druckfeste Ausführung, Blankdraht-Heizelemente
Leistung: 3,5 KW
Temperaturbereich: ca. 30°C - 35°C
Durchflussmenge: min. 2  l / min
Regelung: elektronisch geregelt, Temperatur stufenlos einstellbar
Energieeffizienzklasse: A
Stromversorgung: 230V,  inkl. Zuleitung ab MEP bzw. ab Elektrokleinverteiler, LSS anteilig

angeboten wird:

Fabrikat / Typ: '.........

...............................' vom Bieter einzutragen
Menge: 1,000 St

#### 3.142 N-OG02-R003 (II13.30) Messraum HPLC Zeile A

**3.142.10 Medieneinspeisepunkt: Tragkonstruktion mit Verkleidung**
Medienzuführung am Medieneinspeisepunkt zur Laborzeile

Tragkonstruktion mit horizontalen Halteschienen zur Befestigung der vorgesehenen Sanitär- und Elektromedien ab Oberkante Laborzeile bis zur Übergabehöhe der Medien gem. Vorbemerkungen/Plänen, die Breite der Konstruktion beträgt 500 mm, revisionierbare Verkleidung
Menge: 1,000 St

**3.142.20 Medienkanal wandhängend, lfdm**
Medienkanal wandhängend inkl.
- Anschlüssen und Entnahmestellen gem. separater Positionen
- Querverrohrung und Verkabelung aller aufgeführten Medien, sowie der durchlaufenden Medien gem. Grundriss und/oder Ansicht, bzw. weiteren daran anschließenden LV-Positionen
- Durchführen bauseitiger Zuleitungen
- Anbindung an bauseitige Medien (Ver- und Entsorgung) und Medienschacht

Montagehöhe: bis UK 2,2 m über OKFF
Medienausstattung: in separater Position
Menge: 3,300 m

**3.142.30 Bestückung Medienzelle/-ampel/-kanal: Elektrokleinverteiler**
Elektrokleinverteiler zur Absicherung der Steckdosen in Medienzelle / -ampel / -kanal, mit 1 x Fi-Schalter, 4-pol., 40 A/30 mA, LSS anteilig in der Bestückung enthalten
Menge: 1,000 St

**3.142.40 Bestückung Medienzelle/-ampel/-kanal: Elektro 230V**
Steckdose Elektro 230V, 3 x 2,5 mm², inkl. Zuleitung ab MEP bzw. ab Elektrokleinverteiler, LSS anteilig
Menge: 12,000 St

**3.142.50 Bestückung Medienzelle/-ampel/-kanal: Elektro 230V NE**
Steckdose Elektro 230V, Farbe nach Abstimmung mit Nutzer
Menge: 3,000 St

**3.142.60 Bestückung Medienzelle/-ampel/-kanal: Leerdose EDV**
Leerdose für EDV oder andere bauseitige Einbauteile
Menge: 2,000 St

**3.142.70 Bestückung Medienzelle/-ampel/-kanal: Entnahmearmatur Reinstgas**
Entnahmearmatur Reinstgas gem. Plan, Reinheit bis 5.5, bestehend aus Vorabsperrung und Druckregler mit Manometer, sowie Feinregulierung, inkl. Zuleitung ab MEP bzw. Anbindung an das Verteilnetz
Menge: 1,000 St

**3.142.80 Bestückung Medienzelle/-ampel/-kanal: Entnahmearmatur techn. Gas**
Entnahmearmatur technisches Gas oder Druckluft gem. Plan, bestehend aus Vorabsperrung und Druckregler mit Manometer, sowie Feinregulierung, inkl. Zuleitung ab MEP bzw. Anbindung an das Verteilnetz
Menge: 1,000 St

**3.142.90 Laborarbeitstisch, Melamin, b/t = 1.400 / 800, AH 750 mm**
Laborarbeitstisch inkl. Tragkonstruktion

Abmessungen:
- b = 1.400 mm
- t = 800 mm
- Arbeitshöhe: 900 mm
Tragkonstruktion: C bzw. H-Fuß-Gestell aus Stahlrohr gem. Plan
Arbeitsplatte: Melamin mit PP-Kante
Ausstattung: Tiefenanschlag für Rollcontainer
Menge: 1,000 St

**3.142.100 Rollunterbau, b = RM 600 mm, AH 900 mm, 4 SK**
rollbarer Unterbau als Stauraum zu vorbezeichneter Labortischzeile

Breite: RM 600 mm (je nach Einbauort ca. 550 - 600 mm)
Tiefe: ca. 550 mm
Höhe: ca. 850 mm (Einbau unter Labortisch mit AH 900 mm)
Ausführung:
- rollbar
- 4 Schubkästen
Ausstattung:
- 4 Lenkrollen
Menge: 1,000 St

#### 3.143 N-OG02-R003 (II13.30) Messraum HPLC Zeile B

**3.143.10 Medieneinspeisepunkt: Tragkonstruktion mit Verkleidung**
Medienzuführung am Medieneinspeisepunkt zur Laborzeile

Tragkonstruktion mit horizontalen Halteschienen zur Befestigung der vorgesehenen Sanitär- und Elektromedien ab Oberkante Laborzeile bis zur Übergabehöhe der Medien gem. Vorbemerkungen/Plänen, die Breite der Konstruktion beträgt 900 mm, revisionierbare Verkleidung
Menge: 1,000 St

**3.143.20 Medienzelle wandständig, b/h = 600 / 1.800 mm**
Medienzelle wandständig inkl.
- Querverrohrung und Verkabelung aller aufgeführten Medien, sowie der durchlaufenden Medien gem. Grundriss und/oder Ansicht, bzw. weiteren daran anschließenden LV-Positionen
- Durchführen bauseitiger Zuleitungen

Höhe: ca. 1.800 mm
Arbeitshöhe: 900 / 750 mm
Breite: 600 mm
Tiefe: ca. 75 mm
Ausführung: teilverblendet S2
Zubehör: 2 x Glasplatte als Reagenzienablage inkl. Ausleger und Stativhalter
Medienausstattung: in separater Position
Menge: 1,000 St

**3.143.30 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 3,000 St

**3.143.40 Bestückung Medienzelle/-ampel/-kanal: Elektrokleinverteiler**
Elektrokleinverteiler zur Absicherung der Steckdosen in Medienzelle / -ampel / -kanal, mit 1 x Fi-Schalter, 4-pol., 40 A/30 mA, LSS anteilig in der Bestückung enthalten
Menge: 1,000 St

**3.143.50 Bestückung Medienzelle/-ampel/-kanal: Elektro 230V**
Steckdose Elektro 230V, 3 x 2,5 mm², inkl. Zuleitung ab MEP bzw. ab Elektrokleinverteiler, LSS anteilig
Menge: 10,000 St

**3.143.60 Bestückung Medienzelle/-ampel/-kanal: Elektro 230V NE Untertisch**
Steckdose Elektro 230V, Farbe nach Abstimmung mit Nutzer,
Positionierung Untertisch, inkl. Unterkonstruktion
Menge: 4,000 St

**3.143.70 Bestückung Medienzelle/-ampel/-kanal: Leerdose EDV**
Leerdose für EDV oder andere bauseitige Einbauteile
Menge: 1,000 St

**3.143.80 Bestückung Medienzelle/-ampel/-kanal: Entnahmearmatur Reinstgas**
Entnahmearmatur Reinstgas gem. Plan, Reinheit bis 5.5, bestehend aus Vorabsperrung und Druckregler mit Manometer, sowie Feinregulierung, inkl. Zuleitung ab MEP bzw. Anbindung an das Verteilnetz
Menge: 1,000 St

**3.143.90 Bestückung Medienzelle/-ampel/-kanal: Entnahmearmatur techn. Gas**
Entnahmearmatur technisches Gas oder Druckluft gem. Plan, bestehend aus Vorabsperrung und Druckregler mit Manometer, sowie Feinregulierung, inkl. Zuleitung ab MEP bzw. Anbindung an das Verteilnetz
Menge: 1,000 St

**3.143.100 Laborarbeitstisch, Melamin, b/t = 600 / 900, AH 900 mm**
Laborarbeitstisch inkl. Tragkonstruktion

Abmessungen:
- b = 600 mm
- t = 900 mm als Systemtiefe
t = 900 mm bei Ausführung ohne rückseitige Medienzelle, vor Medienzellen Gesamttiefe inkl. Zelle t = 900 mm mit Tischplatte jedoch min. t = 800 mm
- Arbeitshöhe: 900 mm
Tragkonstruktion: C bzw. H-Fuß-Gestell aus Stahlrohr gem. Plan
Arbeitsplatte: Melamin mit PP-Kante
Ausstattung: Tiefenanschlag für Rollcontainer
Menge: 1,000 St

**3.143.110 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 2,000 St

**3.143.120 Rollunterbau, b = RM 600 mm, AH 900 mm, FT**
rollbarer Unterbau als Stauraum zu vorbezeichneter Labortischzeile

Breite: RM 600 mm (je nach Einbauort ca. 550 - 600 mm)
Tiefe: ca. 550 mm
Höhe: ca. 850 mm (Einbau unter Labortisch mit AH 900 mm)
Ausführung:
- rollbar
- 1 Flügeltür
Ausstattung:
- 4 Lenkrollen
- 2 Fachböden, höhenverstellbar
Menge: 1,000 St

**3.143.130 Rollunterbau, b = RM 600 mm, AH 900 mm, 4 SK**
rollbarer Unterbau als Stauraum zu vorbezeichneter Labortischzeile

Breite: RM 600 mm (je nach Einbauort ca. 550 - 600 mm)
Tiefe: ca. 550 mm
Höhe: ca. 850 mm (Einbau unter Labortisch mit AH 900 mm)
Ausführung:
- rollbar
- 4 Schubkästen
Ausstattung:
- 4 Lenkrollen
Menge: 1,000 St

**3.143.140 Laborspüle, TK, b/t/h = 1.200 / 900 / 900 mm, Sockelunterbau, FT**
Laborspüle inkl. aller Ver- und Entsorgungsleitungen, sowie Anschluss an Medienverrohrung vorab beschriebener Medienzelle

Abmessungen: b/t = 1.200 / 900 mm
Arbeitshöhe: 900 mm
Maße Spülbecken: b/t/h = 400 / 400 / 250 mm
Tragkonstruktion:
- Sockelunterbauten fest eingebaut
- 2 Flügeltüren, Anschlag nach Zeichnung
Arbeitsplatte Spüle:
- Steinzeug mit umlaufendem Wulstrand und Ablaufrillen
- 1 x Beckenausschnitt
- 2 x Tischbohrungen für Armaturen
- 1 x Tischbohrungen für Augendusche
Spülbecken: 1 x Becken aus Techn. Keramik, von oben in die Arbeitsplatte eingesetzt
Armaturen:
- Standarmaturen
- 1 x WNC/WNH Armhebel-Mischbatterie, Perlator
- 1 x WDC, Schlauchtülle
Zubehör:
- 1 x Standrohr
- 1 x Augendusche untemperiert, einstrahlig, inkl. Druckminderer in den Zuleitung der Augendusche zur Mengenreduzierung und deren Einregulierung im Rahmen der Inbetriebnahme
- Festanschluss Kondensatableitung unterhalb der Spüle sowie Steigrohr bis OK Möbel mit Trichter
Menge: 1,000 St

**3.143.150 Spüle: Durchlauferhitzer 11 KW, Untertischmontage**
Durchlauferhitzer inkl. Anschlussmaterial und Zuleitung, zum Einbau in vorbezeichnete Spüle (Pos. 3.143.140)

Gerät: Durchlauferhitzer zur Warmwassererzeugung
Ausführung: Untertischgerät, druckfeste Ausführung, Blankdraht-Heizelemente
Leistung: 11 KW
Temperaturbereich: ca. 30°C - 60°C
Leistung: ca. 5  l / min
Regelung: elektronisch geregelt, Temperatur stufenlos einstellbar
Energieeffizienzklasse: A
Stromversorgung: 400V 16A,  inkl. Zuleitung ab MEP bzw. ab Elektrokleinverteiler, LSS anteilig

angeboten wird:

Fabrikat / Typ: '.........

...............................' vom Bieter einzutragen
Menge: 1,000 St

**3.143.160 Spüle: Seifen- / Desinfektionsmittel- / Papierhandtuchspender, Edelstahl**
Für vorbeschriebene Spüle (Pos. 3.143.140):

1 x Seifenspender 500 ml, Edelstahl
1 x Desinfektionsmittelspender 500 ml, Edelstahl
1 x Spender Hautpflegemittel  500 ml, Edelstahl

angeboten wird:

Fabrikat / Typ: '.........

...............................' vom Bieter einzutragen

1 x Papierhandtuchspender, 500-800 Blatt, Edelstahl

angeboten wird:

Fabrikat / Typ: '.........

...............................' vom Bieter einzutragen
Menge: 1,000 St

**3.143.170 Spüle: Spritzschutz Glastrennwand, t = 700 mm**
Glastrennwand als Spritzschutz zur Abtrennung vorbezeichneter Laborspüle (Pos. 3.143.140) vom danebenliegenden Laborarbeitstisch

Abmessungen: t/h = ca. 700 / ca. 500 mm
Material: Sicherheitsglas 5 mm
Ausführung: Ecken abgerundet
Menge: 1,000 St

**3.143.180 Halterung für Seifen- und Desinfektionsmittelspender zur Befestigung an Spritzschutz**
Halterung für Seifen- und Desinfektionsmittelspender

Ausführung:
HPL-Platte (Höhe und Breite bündig mit Seifen- und Desinfektionsmittelspender)
Art der Befestigung:
Die Halterung wird über den Spritzschutz gehängt und mittels Stellschrauben verklemmt
Menge: 1,000 St

**3.143.190 Spüle: Abfallsammler für Papierhandtücher im Spülenunterbau**
Für vorbeschriebene Spüle (Pos. 3.143.140): Abfallsammler im Spülenunterbau zum Sammeln von Papierhandtüchern:
- eine Flügeltür des Spülenunterbau mit Ausschnitt, oval, als Einwurf für benutzte Papierhandtücher
- 1 x Abfallsammler für benutzte Papierhandtücher, Metallkorb, beschichtet, zum Einstellen in den Spülenunterbau
Menge: 1,000 St

**3.143.200 Spüle: Abtropfboard, klein**
Für vorbeschriebener Spüle (Pos. 3.143.140): 1 x Abtropfboard mit ca. 18 Abtropfstäben, mit Abtropfrinne und Ablaufschlauch, Abtropfboard und -stäbe aus Polypropylen
Menge: 1,000 St

**3.143.210 Oberschrank, b/t = 1.200 / 350 mm, FT**
Hängeschrank, geschlossen, Montage an Wänden oder Medienzellen

Abmessungen: b/t/h= 1.200 / 350 / 720 mm
Ausführung: 2 Flügeltüren, Mittelwand
Ausstattung: 2x1 Fachboden, höhenverstellbar
bei Montage an Medienzellen inkl. Ständerverlängerungen und Traversen als Unterkonstruktion
Menge: 1,000 St

**3.143.220 Punktabsaugung mit Absaugarm, Rohrdurchmesser = 75 mm**
Punktabsaugung mit Absaugarm

- je Einbauort gem. Plan entweder für Decken- oder Montage an Wand bzw. Medienzelle
- bei Deckenmontage: inkl. Deckensockelkasten bzw. Deckenhalterung mit integrierter Abluftführung, Länge Deckenhalterung nach baulicher Erfordernis gem. Einbauposition, Abluftanschluss DN 75
- bei Wandmontage: inkl. Halterung für Montage an Wand oder Medienzelle, inkl. Steigekanal und Abluftanschluss DN 75
- bei Montage an Medienzelle: inkl. Halterung für Montage an Medienzelle, inkl. Ständerverlängerung und UK für die Montage von Halterung und Steigekanal, inkl. Steigekanal und Abluftanschluss DN 75
- Absauggelenkarm mit Drehgelenk horizontal min. 180 Grad schwenkbar und mit 3 integrierten Gelenken einstellbar
- Rohre zur Abluftführung aus eloxiertes Aluminium
- Gelenke aus Polypropylen (PP), Gewindestange und Federn aus rostfreiem, säurebeständigem Stahl
- Saugstrahlreduzierung mit Drosselklappe
- Volumenstromregler bauseits bzw. in separater Position
- Einbauhöhe: ca. 2.200 m über OKF (Höhe Drehgelenk)
- Reichweite Höhe:  min. 700 mm über OKF - 2.000 mm über OKF
- Reichweite Radius: min. 900 mm bei AH 900
- Rohrleitungssystem d = ca. 75-80 mm
- Abluftmenge ca. 80 - 150 m3/h

- Absaughaube rund, Durchmesser 400 mm, transparent

angeboten wird:

Fabrikat / Typ: '.........

...............................' vom Bieter einzutragen
Menge: 1,000 St

#### 3.144 N-OG02-R004 (II13.48) Messraum HPLC MS Zeile A

**3.144.10 Medieneinspeisepunkt: Tragkonstruktion mit Verkleidung**
Medienzuführung am Medieneinspeisepunkt zur Laborzeile

Tragkonstruktion mit horizontalen Halteschienen zur Befestigung der vorgesehenen Sanitär- und Elektromedien ab Oberkante Laborzeile bis zur Übergabehöhe der Medien gem. Vorbemerkungen/Plänen, die Breite der Konstruktion beträgt 900 mm, revisionierbare Verkleidung
Menge: 1,000 St

**3.144.20 Medienzelle wandständig, b/h = 600 / 1.800 mm**
Medienzelle wandständig inkl.
- Querverrohrung und Verkabelung aller aufgeführten Medien, sowie der durchlaufenden Medien gem. Grundriss und/oder Ansicht, bzw. weiteren daran anschließenden LV-Positionen
- Durchführen bauseitiger Zuleitungen

Höhe: ca. 1.800 mm
Arbeitshöhe: 900 / 750 mm
Breite: 600 mm
Tiefe: ca. 75 mm
Ausführung: teilverblendet S2
Zubehör: 2 x Glasplatte als Reagenzienablage inkl. Ausleger und Stativhalter
Medienausstattung: in separater Position
Menge: 1,000 St

**3.144.30 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 3,000 St

**3.144.40 Bestückung Medienzelle/-ampel/-kanal: Elektrokleinverteiler**
Elektrokleinverteiler zur Absicherung der Steckdosen in Medienzelle / -ampel / -kanal, mit 1 x Fi-Schalter, 4-pol., 40 A/30 mA, LSS anteilig in der Bestückung enthalten
Menge: 1,000 St

**3.144.50 Bestückung Medienzelle/-ampel/-kanal: Elektro 230V**
Steckdose Elektro 230V, 3 x 2,5 mm², inkl. Zuleitung ab MEP bzw. ab Elektrokleinverteiler, LSS anteilig
Menge: 10,000 St

**3.144.60 Bestückung Medienzelle/-ampel/-kanal: Elektro 230V NE Untertisch**
Steckdose Elektro 230V, Farbe nach Abstimmung mit Nutzer,
Positionierung Untertisch, inkl. Unterkonstruktion
Menge: 4,000 St

**3.144.70 Bestückung Medienzelle/-ampel/-kanal: Leerdose EDV**
Leerdose für EDV oder andere bauseitige Einbauteile
Menge: 1,000 St

**3.144.80 Laborarbeitstisch, Melamin, b/t = 600 / 900, AH 900 mm**
Laborarbeitstisch inkl. Tragkonstruktion

Abmessungen:
- b = 600 mm
- t = 900 mm als Systemtiefe
t = 900 mm bei Ausführung ohne rückseitige Medienzelle, vor Medienzellen Gesamttiefe inkl. Zelle t = 900 mm mit Tischplatte jedoch min. t = 800 mm
- Arbeitshöhe: 900 mm
Tragkonstruktion: C bzw. H-Fuß-Gestell aus Stahlrohr gem. Plan
Arbeitsplatte: Melamin mit PP-Kante
Ausstattung: Tiefenanschlag für Rollcontainer
Menge: 1,000 St

**3.144.90 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 2,000 St

**3.144.100 Rollunterbau, b = RM 600 mm, AH 900 mm, 4 SK**
rollbarer Unterbau als Stauraum zu vorbezeichneter Labortischzeile

Breite: RM 600 mm (je nach Einbauort ca. 550 - 600 mm)
Tiefe: ca. 550 mm
Höhe: ca. 850 mm (Einbau unter Labortisch mit AH 900 mm)
Ausführung:
- rollbar
- 4 Schubkästen
Ausstattung:
- 4 Lenkrollen
Menge: 1,000 St

**3.144.110 Oberschrank, b/t = 600 / 350 mm, FT**
Hängeschrank, geschlossen, Montage an Wänden oder Medienzellen

Abmessungen: b/t/h= 600 / 350 / 720 mm
Ausführung: 1 Flügeltür
Ausstattung: 1 Fachboden, höhenverstellbar
bei Montage an Medienzellen inkl. Ständerverlängerungen und Traversen als Unterkonstruktion
Menge: 1,000 St

**3.144.120 Laborspüle, TK, b/t/h = 1.200 / 900 / 900 mm, Sockelunterbau, FT**
Laborspüle inkl. aller Ver- und Entsorgungsleitungen, sowie Anschluss an Medienverrohrung vorab beschriebener Medienzelle

Abmessungen: b/t = 1.200 / 900 mm
Arbeitshöhe: 900 mm
Maße Spülbecken: b/t/h = 400 / 400 / 250 mm
Tragkonstruktion:
- Sockelunterbauten fest eingebaut
- 2 Flügeltüren, Anschlag nach Zeichnung
Arbeitsplatte Spüle:
- Steinzeug mit umlaufendem Wulstrand und Ablaufrillen
- 1 x Beckenausschnitt
- 2 x Tischbohrungen für Armaturen
- 1 x Tischbohrungen für Augendusche
Spülbecken: 1 x Becken aus Techn. Keramik, von oben in die Arbeitsplatte eingesetzt
Armaturen:
- Standarmaturen
- 1 x WNC/WNH Armhebel-Mischbatterie, Perlator
- 1 x WDC, Schlauchtülle
Zubehör:
- 1 x Standrohr
- 1 x Augendusche untemperiert, einstrahlig, inkl. Druckminderer in den Zuleitung der Augendusche zur Mengenreduzierung und deren Einregulierung im Rahmen der Inbetriebnahme
- Festanschluss Kondensatableitung unterhalb der Spüle sowie Steigrohr bis OK Möbel mit Trichter
Menge: 1,000 St

**3.144.130 Spüle: Durchlauferhitzer 11 KW, Untertischmontage**
Durchlauferhitzer inkl. Anschlussmaterial und Zuleitung, zum Einbau in vorbezeichnete Spüle (Pos. 3.144.130)

Gerät: Durchlauferhitzer zur Warmwassererzeugung
Ausführung: Untertischgerät, druckfeste Ausführung, Blankdraht-Heizelemente
Leistung: 11 KW
Temperaturbereich: ca. 30°C - 60°C
Leistung: ca. 5  l / min
Regelung: elektronisch geregelt, Temperatur stufenlos einstellbar
Energieeffizienzklasse: A
Stromversorgung: 400V 16A,  inkl. Zuleitung ab MEP bzw. ab Elektrokleinverteiler, LSS anteilig

angeboten wird:

Fabrikat / Typ: '.........

...............................' vom Bieter einzutragen
Menge: 1,000 St

**3.144.140 Spüle: Seifen- / Desinfektionsmittel- / Papierhandtuchspender, Edelstahl**
Für vorbeschriebene Spüle (Pos. 3.144.130):

1 x Seifenspender 500 ml, Edelstahl
1 x Desinfektionsmittelspender 500 ml, Edelstahl
1 x Spender Hautpflegemittel  500 ml, Edelstahl

angeboten wird:

Fabrikat / Typ: '.........

...............................' vom Bieter einzutragen

1 x Papierhandtuchspender, 500-800 Blatt, Edelstahl

angeboten wird:

Fabrikat / Typ: '.........

...............................' vom Bieter einzutragen
Menge: 1,000 St

**3.144.150 Halterung für Seifen- und Desinfektionsmittelspender zur Befestigung an Spritzschutz**
Halterung für Seifen- und Desinfektionsmittelspender

Ausführung:
HPL-Platte (Höhe und Breite bündig mit Seifen- und Desinfektionsmittelspender)
Art der Befestigung:
Die Halterung wird über den Spritzschutz gehängt und mittels Stellschrauben verklemmt
Menge: 1,000 St

**3.144.160 Spüle: Spritzschutz Glastrennwand, t = 700 mm**
Glastrennwand als Spritzschutz zur Abtrennung vorbezeichneter Laborspüle (Pos. 3.144.130) vom danebenliegenden Laborarbeitstisch

Abmessungen: t/h = ca. 700 / ca. 500 mm
Material: Sicherheitsglas 5 mm
Ausführung: Ecken abgerundet
Menge: 1,000 St

**3.144.170 Spüle: Abfallsammler für Papierhandtücher im Spülenunterbau**
Für vorbeschriebene Spüle (Pos. 3.144.120): Abfallsammler im Spülenunterbau zum Sammeln von Papierhandtüchern:
- eine Flügeltür des Spülenunterbau mit Ausschnitt, oval, als Einwurf für benutzte Papierhandtücher
- 1 x Abfallsammler für benutzte Papierhandtücher, Metallkorb, beschichtet, zum Einstellen in den Spülenunterbau
Menge: 1,000 St

**3.144.180 Spüle: Abtropfboard, klein**
Für vorbeschriebene Spüle (Pos. 3.144.130): 1 x Abtropfboard mit ca. 18 Abtropfstäben, mit Abtropfrinne und Ablaufschlauch, Abtropfboard und -stäbe aus Polypropylen
Menge: 1,000 St

#### 3.145 N-OG02-R004 (II13.48) Messraum HPLC MS Zeile B

**3.145.10 Medieneinspeisepunkt: Tragkonstruktion mit Verkleidung**
Medienzuführung am Medieneinspeisepunkt zur Laborzeile

Tragkonstruktion mit horizontalen Halteschienen zur Befestigung der vorgesehenen Sanitär- und Elektromedien ab Oberkante Laborzeile bis zur Übergabehöhe der Medien gem. Vorbemerkungen/Plänen, die Breite der Konstruktion beträgt 500 mm, revisionierbare Verkleidung
Menge: 1,000 St

**3.145.20 Medienkanal an bauseitiger Tragkonstruktion, lfdm**
Medienkanal inkl.
- Anschlüssen und Entnahmestellen gem. separater Positionen
- Querverrohrung und Verkabelung aller aufgeführten Medien, sowie der durchlaufenden Medien gem. Grundriss und/oder Ansicht, bzw. weiteren daran anschließenden LV-Positionen
- Durchführen bauseitiger Zuleitungen
- Anbindung an bauseitige Medien (Ver- und Entsorgung) und Medienschacht

Montagehöhe: UK 2,3 m über OKFF
Medienausstattung: in separater Position
Menge: 2,700 m

**3.145.30 Medienkanal: Zwischenbrett, lfdm**
Für Medienkanal Pos.: 3.145.20
Zwischenbrett zur Montage an bauseitiger Tragkonstruktion, lfm

Höhe entsprechend Notwenigkeit der Befestigung des vorbeschriebenen Medienkanals an bauseitiger Tragkonstruktion, ca. 525mm

Material: Melaminbrett mit umlaufender PP-Kante

Dicke: ca. 22mm

Farbe: entsprechend Farbe des Medienkanals

Preis pro Laufmeter
Menge: 2,750 m

**3.145.40 Medienkanal: Zwischenbrett, lfdm**
Für Medienkanal Pos.: 3.145.20
Zwischenbrett zur Montage an bauseitiger Tragkonstruktion, lfm

Höhe entsprechend Notwenigkeit der Befestigung des vorbeschriebenen Medienkanals an bauseitiger Tragkonstruktion, ca. 525mm

Material: Melaminbrett mit umlaufender PP-Kante

Dicke: ca. 22mm

Farbe: entsprechend Farbe des Medienkanals

Preis pro Laufmeter
Menge: 0,350 m

**3.145.50 Bestückung Medienzelle/-ampel/-kanal: Elektrokleinverteiler**
Elektrokleinverteiler zur Absicherung der Steckdosen in Medienzelle / -ampel / -kanal, mit 1 x Fi-Schalter, 4-pol., 40 A/30 mA, LSS anteilig in der Bestückung enthalten
Menge: 1,000 St

**3.145.60 Bestückung Medienzelle/-ampel/-kanal: Elektro 230V**
Steckdose Elektro 230V, 3 x 2,5 mm², inkl. Zuleitung ab MEP bzw. ab Elektrokleinverteiler, LSS anteilig
Menge: 4,000 St

**3.145.70 Bestückung Medienzelle/-ampel/-kanal: Elektro 230V NE**
Steckdose Elektro 230V, Farbe nach Abstimmung mit Nutzer
Menge: 4,000 St

**3.145.80 Bestückung Medienzelle/-ampel/-kanal: Leerdose EDV**
Leerdose für EDV oder andere bauseitige Einbauteile
Menge: 1,000 St

**3.145.90 Bestückung Medienzelle/-ampel/-kanal: Entnahmearmatur Reinstgas**
Entnahmearmatur Reinstgas gem. Plan, Reinheit bis 5.5, bestehend aus Vorabsperrung und Druckregler mit Manometer, sowie Feinregulierung, inkl. Zuleitung ab MEP bzw. Anbindung an das Verteilnetz
Menge: 1,000 St

**3.145.100 Bestückung Medienzelle/-ampel/-kanal: Entnahmearmatur techn. Gas**
Entnahmearmatur technisches Gas oder Druckluft gem. Plan, bestehend aus Vorabsperrung und Druckregler mit Manometer, sowie Feinregulierung, inkl. Zuleitung ab MEP bzw. Anbindung an das Verteilnetz
Menge: 1,000 St

**3.145.110 Rollunterbau, b = RM 600 mm, AH 900 mm, FT**
rollbarer Unterbau als Stauraum zu vorbezeichneter Labortischzeile

Breite: RM 600 mm (je nach Einbauort ca. 550 - 600 mm)
Tiefe: ca. 550 mm
Höhe: ca. 850 mm (Einbau unter Labortisch mit AH 900 mm)
Ausführung:
- rollbar
- 1 Flügeltür
Ausstattung:
- 4 Lenkrollen
- 2 Fachböden, höhenverstellbar
Menge: 1,000 St

**3.145.120 Rolltisch, Melamin, b/t = 1.200 / 600, AH 750 mm**
Arbeitstisch, rollbar

Konstruktion: Tischgestell H-Fuß, mit Rollen und Bremse
Abmessungen: b/t = 1.200 / 600 mm
Arbeitshöhe: 750 mm
Arbeitsplatte: Melamin mit PP-Kanten
Ausstattung: unterer Ablageboden, Melamin mit PP-Kanten, fest
Menge: 1,000 St

**3.145.130 Sicherheitsschrank Typ90, passive Lagerung, b/h = 600 / 2.000 mm**
Sicherheitsschrank nach DIN EN 14470-1 zur Lagerung von Gefahrstoffen in Arbeitsräumen

Abmessungen: b/t/h = 600 / 600 / 2.000 mm

Ausführung:
- 1 Flügeltür, Anschlag li./re gem. Plan, im Brandfall selbstschließend
- Korpus und Türen: Stahlblech, pulverbeschichtet
- Innenkorpus: Innenausstattung Stahlblech, pulverbeschichtet
- Typ90 (Feuerwiderstand 90 Minuten / feuerbeständig)
- abschließbar (min. 3 Schlüssel)
- inkl. Anschluss an Absaugung und Potentialausgleich/Erdung

Ausstattung:
- 3 Wannenböden, Stahlblech pulverbeschichtet, ausziehbar
- 1 Bodenwanne mit Lochblecheinsatz, Stahlblech pulverbeschichtet

angeboten wird:

Fabrikat / Typ:

'........................................'
vom Bieter einzutragen
Menge: 1,000 St

#### 3.146 N-OG02-R004 (II13.48) Messraum HPLC MS Zeile C

**3.146.10 Medienkanal an bauseitiger Tragkonstruktion, lfdm**
Medienkanal inkl.
- Anschlüssen und Entnahmestellen gem. separater Positionen
- Querverrohrung und Verkabelung aller aufgeführten Medien, sowie der durchlaufenden Medien gem. Grundriss und/oder Ansicht, bzw. weiteren daran anschließenden LV-Positionen
- Durchführen bauseitiger Zuleitungen
- Anbindung an bauseitige Medien (Ver- und Entsorgung) und Medienschacht

Montagehöhe: UK 2,3 m über OKFF
Medienausstattung: in separater Position
Menge: 2,700 m

**3.146.20 Medienkanal: Zwischenbrett, lfdm**
Für Medienkanal Pos.: 3.146.10
Zwischenbrett zur Montage an bauseitiger Tragkonstruktion, lfm

Höhe entsprechend Notwenigkeit der Befestigung des vorbeschriebenen Medienkanals an bauseitiger Tragkonstruktion, ca. 525mm

Material: Melaminbrett mit umlaufender PP-Kante

Dicke: ca. 22mm

Farbe: entsprechend Farbe des Medienkanals

Preis pro Laufmeter
Menge: 2,750 m

**3.146.30 Medienkanal: Zwischenbrett, lfdm**
Für Medienkanal Pos.: 3.146.10
Zwischenbrett zur Montage an bauseitiger Tragkonstruktion, lfm

Höhe entsprechend Notwenigkeit der Befestigung des vorbeschriebenen Medienkanals an bauseitiger Tragkonstruktion, ca. 525mm

Material: Melaminbrett mit umlaufender PP-Kante

Dicke: ca. 22mm

Farbe: entsprechend Farbe des Medienkanals

Preis pro Laufmeter
Menge: 0,350 m

**3.146.40 Bestückung Medienzelle/-ampel/-kanal: Elektrokleinverteiler**
Elektrokleinverteiler zur Absicherung der Steckdosen in Medienzelle / -ampel / -kanal, mit 1 x Fi-Schalter, 4-pol., 40 A/30 mA, LSS anteilig in der Bestückung enthalten
Menge: 1,000 St

**3.146.50 Bestückung Medienzelle/-ampel/-kanal: Elektro 230V**
Steckdose Elektro 230V, 3 x 2,5 mm², inkl. Zuleitung ab MEP bzw. ab Elektrokleinverteiler, LSS anteilig
Menge: 4,000 St

**3.146.60 Bestückung Medienzelle/-ampel/-kanal: Elektro 230V NE**
Steckdose Elektro 230V, Farbe nach Abstimmung mit Nutzer
Menge: 4,000 St

**3.146.70 Bestückung Medienzelle/-ampel/-kanal: Leerdose EDV**
Leerdose für EDV oder andere bauseitige Einbauteile
Menge: 1,000 St

**3.146.80 Bestückung Medienzelle/-ampel/-kanal: Entnahmearmatur Reinstgas**
Entnahmearmatur Reinstgas gem. Plan, Reinheit bis 5.5, bestehend aus Vorabsperrung und Druckregler mit Manometer, sowie Feinregulierung, inkl. Zuleitung ab MEP bzw. Anbindung an das Verteilnetz
Menge: 1,000 St

**3.146.90 Bestückung Medienzelle/-ampel/-kanal: Entnahmearmatur techn. Gas**
Entnahmearmatur technisches Gas oder Druckluft gem. Plan, bestehend aus Vorabsperrung und Druckregler mit Manometer, sowie Feinregulierung, inkl. Zuleitung ab MEP bzw. Anbindung an das Verteilnetz
Menge: 1,000 St

**3.146.100 Rollunterbau, b = RM 600 mm, AH 900 mm, 4 SK**
rollbarer Unterbau als Stauraum zu vorbezeichneter Labortischzeile

Breite: RM 600 mm (je nach Einbauort ca. 550 - 600 mm)
Tiefe: ca. 550 mm
Höhe: ca. 850 mm (Einbau unter Labortisch mit AH 900 mm)
Ausführung:
- rollbar
- 4 Schubkästen
Ausstattung:
- 4 Lenkrollen
Menge: 1,000 St

**3.146.110 Rolltisch, Melamin, b/t = 1.200 / 600, AH 750 mm**
Arbeitstisch, rollbar

Konstruktion: Tischgestell H-Fuß, mit Rollen und Bremse
Abmessungen: b/t = 1.200 / 600 mm
Arbeitshöhe: 750 mm
Arbeitsplatte: Melamin mit PP-Kanten
Ausstattung: unterer Ablageboden, Melamin mit PP-Kanten, fest
Menge: 1,000 St

#### 3.147 N-OG02-R004 (II13.48) Messraum HPLC MS Zeile D

**3.147.10 Medieneinspeisepunkt: Tragkonstruktion mit Verkleidung**
Medienzuführung am Medieneinspeisepunkt zur Laborzeile

Tragkonstruktion mit horizontalen Halteschienen zur Befestigung der vorgesehenen Elektromedien ab Oberkante Laborzeile bis zur Übergabehöhe der Medien gem. Vorbemerkungen/Plänen, die Breite der Konstruktion beträgt 300 mm, revisionierbare Verkleidung
Menge: 1,000 St

**3.147.20 Elektrokanal aus Aluminium, pulverbeschichtet, 1-zügig**
Elektrokanal aus Aluminium, pulverbeschichtet, Farbe weiß, 1-zügig, mit Trennsteg

Höhe: ca. 170 mm
Montagehöhe: bis UK 2,2 m über OKFF
Ausführung: mit Trennsteg
Bestückung: gem. gesonderten Positionen
Absicherung: gem. gesonderter Position, sonst bauseits abgesichert
Abdeckung: an die Bestückung anzupassen
Menge: 3,000 m

**3.147.30 Bestückung Elektrokanal: Elektrokleinverteiler**
Elektrokleinverteiler zur Absicherung der Steckdosen im Elektrokanal, mit 1 x Fi-Schalter, 4-pol., 40 A/30 mA, LSS anteilig in der Bestückung enthalten
Menge: 1,000 St

**3.147.40 Bestückung Elektrokanal: Elektro 230V**
Steckdose Elektro 230V, 3 x 2,5 mm², inkl. Zuleitung ab MEP bzw. ab Elektrokleinverteiler, LSS anteilig
Menge: 8,000 St

**3.147.50 Bestückung Elektrokanal: Leerdose EDV**
Leerdose für EDV oder andere bauseitige Einbauteile
Menge: 1,000 St

**3.147.60 Laborarbeitstisch, Melamin, b/t = 1.500 / 900, AH 900 mm**
Laborarbeitstisch inkl. Tragkonstruktion

Abmessungen:
- b = 1.500 mm
- t = 900 mm als Systemtiefe
t = 900 mm bei Ausführung ohne rückseitige Medienzelle, vor Medienzellen Gesamttiefe inkl. Zelle t = 900 mm mit Tischplatte jedoch min. t = 800 mm
- Arbeitshöhe: 900 mm
Tragkonstruktion: C bzw. H-Fuß-Gestell aus Stahlrohr gem. Plan
Arbeitsplatte: Melamin mit PP-Kante
Ausstattung: Tiefenanschlag für Rollcontainer
Menge: 1,000 St

**3.147.70 Rollunterbau, b = RM 600 mm, AH 900 mm, FT**
rollbarer Unterbau als Stauraum zu vorbezeichneter Labortischzeile

Breite: RM 600 mm (je nach Einbauort ca. 550 - 600 mm)
Tiefe: ca. 550 mm
Höhe: ca. 850 mm (Einbau unter Labortisch mit AH 900 mm)
Ausführung:
- rollbar
- 1 Flügeltür
Ausstattung:
- 4 Lenkrollen
- 2 Fachböden, höhenverstellbar
Menge: 1,000 St

**3.147.80 Sicherheitsschrank Typ90, passive Lagerung, b/h = 600 / 2.000 mm**
Sicherheitsschrank nach DIN EN 14470-1 zur Lagerung von Gefahrstoffen in Arbeitsräumen

Abmessungen: b/t/h = 600 / 600 / 2.000 mm

Ausführung:
- 1 Flügeltür, Anschlag li./re gem. Plan, im Brandfall selbstschließend
- Korpus und Türen: Stahlblech, pulverbeschichtet
- Innenkorpus: Innenausstattung Stahlblech, pulverbeschichtet
- Typ90 (Feuerwiderstand 90 Minuten / feuerbeständig)
- abschließbar (min. 3 Schlüssel)
- inkl. Anschluss an Absaugung und Potentialausgleich/Erdung

Ausstattung:
- 3 Wannenböden, Stahlblech pulverbeschichtet, ausziehbar
- 1 Bodenwanne mit Lochblecheinsatz, Stahlblech pulverbeschichtet

angeboten wird:

Fabrikat / Typ: '.........

...............................' vom Bieter einzutragen
Menge: 1,000 St

**3.147.90 Laborschrank, b/t/h = 1.200 / 550 / 2.000 mm, FT mit Glasfüllung**
Laborhochschrank

Breite: 1.200 mm
Tiefe: ca. 550 mm
Höhe: ca. 2.000 mm
Ausführung: 2 Flügeltüren mit Glasfüllung
Ausstattung: 4 Fachböden, höhenverstellbar
Menge: 1,000 St

**3.147.100 Wandanschlussblende Schrank/Abzug, h / b = bis 2.900 / 300 mm**
Wandanschlussblende aus Korpusmaterial d = ca. 20 mm zum seitlichen Anschluss von Schränken oder Abzügen bis zur Wand, inkl. UK

Höhe: bis ca. 2.900 mm
Breite: bis ca. 300 mm
Ausführung: Anpassung vor Ort
Kanten: PP-Dünnkante
Menge: 2,000 St

**3.147.110 Deckelblende Schrank, b/t = 900 / 300 mm**
Deckelblende aus Korpusmaterial d = ca. 20 mm zum horizontalen Verschließen des Hohlraumes hinter Schränken bis zur Wand, inkl.UK

Breite: 900 mm
Tiefe: ca. 300 mm
Ausführung: Anpassung vor Ort
Kanten: PP-Dünnkante
Menge: 1,000 St

#### 3.148 N-OG02-R005 (II13.33) Labor Nasschemie Zeile A

**3.148.10 Medieneinspeisepunkt: Tragkonstruktion mit Verkleidung**
Medienzuführung am Medieneinspeisepunkt zur Laborzeile

Tragkonstruktion mit horizontalen Halteschienen zur Befestigung der vorgesehenen Sanitär- und Elektromedien ab Oberkante Laborzeile bis zur Übergabehöhe der Medien gem. Vorbemerkungen/Plänen, die Breite der Konstruktion beträgt 400 mm, revisionierbare Verkleidung
Menge: 1,000 St

**3.148.20 Laborabzug, b = 1.500 mm**
Laborabzug als Abluftabzug gemäß DIN EN 14175, inkl.
- Querverrohrung und Verkabelung aller aufgeführten Medien, sowie der durchlaufenden Medien gem. Grundriss und/oder Ansicht, bzw. weiteren anschließenden LV-Positionen
- Durchführen bauseitiger Zuleitungen
- Anbindung an bauseitige Medien (Ver- und Entsorgung), bzw. bereits angebundene Medienträger

Ausführung: Tischabzug
Tragkonstruktion: H-Fuß-Gestell aus Stahlrohr
Arbeitsplatte: Technische Keramik mit umlaufendem Wulstrand
Abmessungen: b/t/h= 1.500 / 900 / 2.700 mm
Arbeitshöhe: 900 mm
Innenauskleidung: Melamin
Medien: in separater Position

Ausstattung:
FAZ / Funktionsüberwachung
- verglastes Kopfteil
- geteilter Querschieber
Menge: 2,000 St

**3.148.30 Abzug: Gruppencontroller je Raum**
Für vorbeschriebene Abzügen mit Volumenstromregler und Regelung in Raum N-OG02-R005:

Der Gruppencontroller erfasst die jeweiligen Einzelabluftmengen der abgesaugten Einheiten im Laborraum, um daraus eine Gesamtabluftmenge zu bilden, die dann der übergeordneten Lüftungssteuerung zur Verfügung steht. An den Gruppencontroller können min. bis zu 10 Volumenstromregler angebunden werden.

Schnittstellen:
- bidirektionale Anbindung der Volumenstromregler
- frei parametrierbare digitale und analoge Ein- und Ausgänge
- Parametrierung gem. Vorgabe AG

Standardsignale MSR:
- Ausgang Signal Summe aktueller Abluftbedarf
- Eingang Signal Nachtabsenkung
- Ausgang Signal Sammelstörmeldung

Raumadditionsmodul:
- laufende Ermittlung des aktueller Abluftbedarf (Ist-Wert) basierend auf der Summe der Einzelwerten aller angeschlossenen Volumenstromregler und der fest hinterlegten konstanten Verbraucher wie z.B. Sicherheitsstauräume

die Leistung beinhaltet:
- Auflegen der bauseitigen Steuerleitungen
- Auflegen der bauseitigen Spannungsversorgung
- Lieferung und Verlegung der erforderlichen Kabel zwischen den Volumenstromreglern / Controllern innerhalb einer Laborzeile
- Inbetriebnahme

Die Lieferung und Verlegung der erforderlichen Kabel zwischen den Laborzeilen erfolgen gemäß Angabe AN (Kabelzugliste) bauseits.

angeboten wird:

Fabrikat / Typ: '.........

...............................' vom Bieter einzutragen
Menge: 1,000 St

**3.148.40 Abzug: Volumenstromregler mit Regelung, PP**
Für vorbeschriebenen Abzug (Pos. 3.148.20):
schnelllaufender variabler Volumenstromregler mit Steuerung zum Betrieb des Abzugs mit variablem Luftstrom nach DIN EN 14175, zur Montage am Abluftstutzen des vorbezeichneten Abzuges, mit integrierter Funktionsüberwachung nach EN 14175. Preisunterschied gegenüber Ausführung mit FAZ / Funktionsüberwachung.

Bestandteile:
- Netzteil 230 V und Pufferbatterie
- Bedientableau mit Einbau in der Abzugsblende
- mikroprozessorgesteuerte Regelung
- Volumenstromregler
- Sensorik Luftmengenerfassung
- Sensorik Fenstererfassung vertikal
- Sensorik für die Erfassung der horizontalen Querschieber

Schnittstellen:
- frei parametrierbare digitale und analoge Ein- und Ausgänge
- Parametrierung gem. Vorgabe AG
- Schnittstelle Anbindung Gruppencontroller
- Steuerung Ventilator bei Abzügen mit Stützstrahltechnik

Standardsignale MSR:
- Ausgang Signal aktueller Abluftbedarf
- Eingang Signal Nachtabsenkung
- Ausgang Signal Störmeldung

Regelungsart:
- vollvariable Regelung

Funktionen Bedientableau:
- Betriebszustand (max, reduziert, aus)
- akustischer und optischer Alarm
- Reset-Taste zur Quittierung des akustischen Alarms
- Licht ein/aus

Volumenstromregler:
- Material Polypropylen (PP)
- lageunabhängig
- Drosselklappe mit Motor-Rohrregler Abluft
- Stellgeschwindigkeit der Regelklappe max. 3 sek für 90 Grad
- sehr hohe Mess- und Regelgenauigkeit (besser als 5%)
- mit Flansch / Muffe je nach Einbausituation

die Leistung beinhaltet:
- Verkabelung zwischen allen Komponenten
- Auflegen der bauseitigen Steuerleitungen
- Auflegen der bauseitigen Spannungsversorgung
- Inbetriebnahme

angeboten wird:

Fabrikat / Typ: '.........

...............................' vom Bieter einzutragen

Funktionsbeschreibung Sensorik (Art der Messwerterfassung, z.B.
Luftgeschwindigkeit, Druckdifferenz, etc.):

Wert: '.........

...............................' vom Bieter einzutragen
Menge: 2,000 St

**3.148.50 Abzug: Schließeinrichtung für Frontschieber, mit Bewegungsmelder**
Für vorbeschriebenen Abzug (Pos. 3.148.20): automatische Schließeinrichtung für das Front-Schiebefenster, inkl:
- Schiebefenster-Controller / Steuerung
- Motor-Getriebe-Einheit
- Positionsgeber
- Verkabelung
- PIR-Bewegungsmelder
Bei 2-teiligen Schiebern muss die Schließeinrichtung auf beide Schieberteile wirken und das Front-Schiebefenster in ganzer Höhe öffnen bzw. schließen. Die automatische Schließeinrichtung wirkt nicht auf die Querschieber.
Menge: 2,000 St

**3.148.60 Bestückung Abzug: Elektro 230V**
Steckdose Elektro 230V, 3 x 2,5 mm², inkl. Zuleitung ab MEP bzw. ab Elektrokleinverteiler, Einbau in der Abzugsrückwand, von außen schaltbar, LSS anteilig
Menge: 8,000 St

**3.148.70 Bestückung Abzug: Elektro 230V, Abzugsfront**
Steckdose Elektro 230V, 3 x 2,5 mm², inkl. Zuleitung ab MEP bzw. ab Elektrokleinverteiler, Einbau in die Abzugsfront, LSS anteilig
Menge: 8,000 St

**3.148.80 Bestückung Abzug: Entnahmearmatur Reinstgas**
Entnahmearmatur Reinstgas gem. Plan, Reinheit bis 5.5, bestehend aus Vorabsperrung und Druckregler mit Manometer, sowie Feinregulierung, Einbau in der Abzugsrückwand, Armatur/Druckregler in der Abzugsblende, inkl. Zuleitung ab MEP bzw. Anbindung an das Verteilnetz
Menge: 2,000 St

**3.148.90 Unterbau Abzug: Sicherheitsschrank Typ90, passive Lagerung, b = RM 600 mm, HA**
Sicherheitsschrank nach DIN EN 14470-1 und DIN EN 14727 als Unterschrank zur Lagerung von Gefahrstoffen in Arbeitsräumen zum Einbau unter Abzügen

Abmessungen: b/t/h = RM 600 (ca. 550) / ca. 600 / ca. 600 mm
Arbeitshöhe Abzug: 900 mm

Ausführung:
- Schublade als Hochauszug mit Auszugswanne, im Brandfall selbstschließend
- Auszugswanne mit Lochblecheinsatz
- Korpus und Türen/Auszug: Stahlblech, pulverbeschichtet
- Innenkorpus: Innenausstattung Stahlblech, pulverbeschichtet
- Typ90 (Feuerwiderstand 90 Minuten / feuerbeständig)
- abschließbar (min. 3 Schlüssel)
- Sockel (ca. 30 - 35 mm) mit Rollen und Lüftungsschlitzen
- inkl. Anschluss Potentialausgleich/Erdung
- inkl. Steigkanal zum Anschluss an das bauseitige Lüftungssystem
- Volumenstromregler bauseits bzw. in separater Position

angeboten wird:

Fabrikat / Typ: '.........

...............................' vom Bieter einzutragen
Menge: 1,000 St

**3.148.100 Unterbau Abzug: Sicherheitsschrank Typ90, passive Lagerung, b = RM 900 mm, HA**
Sicherheitsschrank nach DIN EN 14470-1 und DIN EN 14727 als Unterschrank zur Lagerung von Gefahrstoffen in Arbeitsräumen zum Einbau unter Abzügen

Abmessungen: b/t/h = RM 900 (ca. 850) / ca. 600 / ca. 600 mm
Arbeitshöhe Abzug: 900 mm

Ausführung:
- Schublade als Hochauszug mit Auszugswanne, im Brandfall selbstschließend
- Auszugswanne mit Lochblecheinsatz
- Korpus und Türen/Auszug: Stahlblech, pulverbeschichtet
- Innenkorpus: Innenausstattung Stahlblech, pulverbeschichtet
- Typ90 (Feuerwiderstand 90 Minuten / feuerbeständig)
- abschließbar (min. 3 Schlüssel)
- Sockel (ca. 30 - 35 mm) mit Rollen und Lüftungsschlitzen
- inkl. Anschluss Potentialausgleich/Erdung
- inkl. Steigkanal zum Anschluss an das bauseitige Lüftungssystem
- Volumenstromregler bauseits bzw. in separater Position

angeboten wird:

Fabrikat / Typ: '.........

...............................' vom Bieter einzutragen
Menge: 1,000 St

**3.148.110 Unterbau Abzug: Säure/Laugen, b/t/h = RM 600 / 650 / 600 mm, FT**
Säure-/Laugenunterbau zum Einbau unter Abzügen

Abmessungen: b/t/h = RM 600 (ca. 550) / ca. 650 / ca. 600 mm
Arbeitshöhe Abzug: 900 mm

Ausführung:
- eingeschobener Sockelunterbau
- Flügeltür
- alle verwendeten Bauteile und Oberflächen korrosionsbeständig, insbesondere auch alle Auszüge und Beschläge
- 2 Fachböden herausziehbar mit PP-Auffangwannen
- abschließbar
- inkl. Steigkanal zum Anschluss an das bauseitige Lüftungssystem
- Volumenstromregler bauseits bzw. in separater Position
Menge: 1,000 St

**3.148.120 Unterbau Abzug: Säure/Laugen, b/t/h = RM 900 / 650 / 600 mm, FT**
Säure-/Laugenunterbau zum Einbau unter Abzügen

Abmessungen: b/t/h = RM 900 (ca. 850) / ca. 650 / ca. 600 mm
Arbeitshöhe Abzug: 900 mm

Ausführung:
- eingeschobener Sockelunterbau
- 2 Flügeltüren
- alle verwendeten Bauteile und Oberflächen korrosionsbeständig, insbesondere auch alle Auszüge und Beschläge
- 2 Fachböden herausziehbar mit PP-Auffangwannen
- abschließbar
- inkl. Steigkanal zum Anschluss an das bauseitige Lüftungssystem
- Volumenstromregler bauseits bzw. in separater Position
Menge: 1,000 St

**3.148.130 Laborschrank, b/t/h = 1.200 / 550 / 2.000 mm, FT mit Glasfüllung**
Laborhochschrank

Breite: 1.200 mm
Tiefe: ca. 550 mm
Höhe: ca. 2.000 mm
Ausführung: 2 Flügeltüren mit Glasfüllung
Ausstattung: 4 Fachböden, höhenverstellbar
Menge: 1,000 St

#### 3.149 N-OG02-R005 (II13.33) Labor Nasschemie Zeile B

**3.149.10 Medieneinspeisepunkt: Tragkonstruktion mit Verkleidung**
Medienzuführung am Medieneinspeisepunkt zur Laborzeile

Tragkonstruktion mit horizontalen Halteschienen zur Befestigung der vorgesehenen Sanitär- und Elektromedien ab Oberkante Laborzeile bis zur Übergabehöhe der Medien gem. Vorbemerkungen/Plänen, die Breite der Konstruktion beträgt 500 mm, revisionierbare Verkleidung
Menge: 1,000 St

**3.149.20 Medienzelle Doppelarbeitstisch, b/h = 1.200 / 1.800 mm**
Medienzelle freistehend für Doppelarbeitstisch, beidseitig für Medienbestückung ausgelegt, beidseitig Labortische anstellbar, inkl.
- Querverrohrung und Verkabelung aller aufgeführten Medien, sowie der durchlaufenden Medien gem. Grundriss und/oder Ansicht, bzw. weiteren daran anschließenden LV-Positionen
- Durchführen bauseitiger Zuleitungen

Höhe: ca. 1.800 mm
Arbeitshöhe: 900 / 750 mm
Breite: 1.200 mm
Tiefe: ca. 90 mm
Ausführung: teilverblendet S2
Zubehör: 2 x Glasplatte beidseitig als Reagenzienablage inkl. Ausleger und Stativhalter
Medienausstattung: in separater Position
Menge: 2,000 St

**3.149.30 Bestückung Medienzelle/-ampel/-kanal: Elektrokleinverteiler**
Elektrokleinverteiler zur Absicherung der Steckdosen in Medienzelle / -ampel / -kanal, mit 1 x Fi-Schalter, 4-pol., 40 A/30 mA, LSS anteilig in der Bestückung enthalten
Menge: 1,000 St

**3.149.40 Bestückung Medienzelle/-ampel/-kanal: Elektro 230V**
Steckdose Elektro 230V, 3 x 2,5 mm², inkl. Zuleitung ab MEP bzw. ab Elektrokleinverteiler, LSS anteilig
Menge: 7,000 St

**3.149.50 Bestückung Medienzelle/-ampel/-kanal: Elektro 230V NE Untertisch**
Steckdose Elektro 230V, Farbe nach Abstimmung mit Nutzer,
Positionierung Untertisch, inkl. Unterkonstruktion
Menge: 1,000 St

**3.149.60 Bestückung Medienzelle/-ampel/-kanal: Elektro 230V Untertisch**
Steckdose Elektro 230V, 3 x 2,5 mm², inkl. Zuleitung ab MEP bzw. ab Elektrokleinverteiler, LSS anteilig, Positionierung Untertisch, inkl. Unterkonstruktion
Menge: 4,000 St

**3.149.70 Bestückung Medienzelle/-ampel/-kanal: Leerdose EDV**
Leerdose für EDV oder andere bauseitige Einbauteile
Menge: 1,000 St

**3.149.80 Bestückung Medienzelle/-ampel/-kanal: Entnahmearmatur Reinstgas**
Entnahmearmatur Reinstgas gem. Plan, Reinheit bis 5.5, bestehend aus Vorabsperrung und Druckregler mit Manometer, sowie Feinregulierung, inkl. Zuleitung ab MEP bzw. Anbindung an das Verteilnetz
Menge: 1,000 St

**3.149.90 Bestückung Medienzelle/-ampel/-kanal: Entnahmearmatur techn. Gas**
Entnahmearmatur technisches Gas oder Druckluft gem. Plan, bestehend aus Vorabsperrung und Druckregler mit Manometer, sowie Feinregulierung, inkl. Zuleitung ab MEP bzw. Anbindung an das Verteilnetz
Menge: 1,000 St

**3.149.100 Bestückung Medienzelle: Elektro 230V NE in Seitenblende**
Steckdose Elektro 230V, Farbe nach Abstimmung mit Nutzer
Ausführung: in Seitenblende der Medienzelle
Menge: 4,000 St

**3.149.110 Bestückung Medienzelle: Leerdose EDV in Seitenblende**
Leerdose für EDV oder andere bauseitige Einbauteile
Ausführung: in Seitenblende der Medienzelle
Menge: 1,000 St

**3.149.120 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 2,000 St

**3.149.130 Tischplatte: Arbeitsplatte TK/Wulst, b = 1.200 mm**
Zur vorbeschriebenen Laborzeile (Pos. 3.149.120): Arbeitsplatte Steinzeug

Abmessungen: b = 1.200 mm
Arbeitsplatte: Steinzeug mit umlaufendem Wulstrand, am Übergang zu angrenzenden Steinzeugplatten ohne Wulstrand
Menge: 2,000 St

**3.149.140 Oberschrank, b/t = 1.200 / 350 mm, FT**
Hängeschrank, geschlossen, Montage an Wänden oder Medienzellen

Abmessungen: b/t/h= 1.200 / 350 / 720 mm
Ausführung: 2 Flügeltüren, Mittelwand
Ausstattung: 2x1 Fachboden, höhenverstellbar
bei Montage an Medienzellen inkl. Ständerverlängerungen und Traversen als Unterkonstruktion
Menge: 1,000 St

**3.149.150 Rollunterbau, b = RM 600 mm, AH 900 mm, FT**
rollbarer Unterbau als Stauraum zu vorbezeichneter Labortischzeile

Breite: RM 600 mm (je nach Einbauort ca. 550 - 600 mm)
Tiefe: ca. 550 mm
Höhe: ca. 850 mm (Einbau unter Labortisch mit AH 900 mm)
Ausführung:
- rollbar
- 1 Flügeltür
Ausstattung:
- 4 Lenkrollen
- 2 Fachböden, höhenverstellbar
Menge: 2,000 St

**3.149.160 Rollunterbau, b = RM 600 mm, AH 900 mm, 4 SK**
rollbarer Unterbau als Stauraum zu vorbezeichneter Labortischzeile

Breite: RM 600 mm (je nach Einbauort ca. 550 - 600 mm)
Tiefe: ca. 550 mm
Höhe: ca. 850 mm (Einbau unter Labortisch mit AH 900 mm)
Ausführung:
- rollbar
- 4 Schubkästen
Ausstattung:
- 4 Lenkrollen
Menge: 1,000 St

#### 3.150 N-OG02-R005 (II13.33) Labor Nasschemie Zeile C

**3.150.10 Bestückung Medienzelle/-ampel/-kanal: Elektrokleinverteiler**
Elektrokleinverteiler zur Absicherung der Steckdosen in Medienzelle / -ampel / -kanal, mit 1 x Fi-Schalter, 4-pol., 40 A/30 mA, LSS anteilig in der Bestückung enthalten
Menge: 1,000 St

**3.150.20 Bestückung Medienzelle/-ampel/-kanal: Elektro 230V**
Steckdose Elektro 230V, 3 x 2,5 mm², inkl. Zuleitung ab MEP bzw. ab Elektrokleinverteiler, LSS anteilig
Menge: 8,000 St

**3.150.30 Bestückung Medienzelle/-ampel/-kanal: Elektro 230V Untertisch**
Steckdose Elektro 230V, 3 x 2,5 mm², inkl. Zuleitung ab MEP bzw. ab Elektrokleinverteiler, LSS anteilig, Positionierung Untertisch, inkl. Unterkonstruktion
Menge: 4,000 St

**3.150.40 Bestückung Medienzelle/-ampel/-kanal: Leerdose EDV**
Leerdose für EDV oder andere bauseitige Einbauteile
Menge: 1,000 St

**3.150.50 Bestückung Medienzelle/-ampel/-kanal: Entnahmearmatur Reinstgas**
Entnahmearmatur Reinstgas gem. Plan, Reinheit bis 5.5, bestehend aus Vorabsperrung und Druckregler mit Manometer, sowie Feinregulierung, inkl. Zuleitung ab MEP bzw. Anbindung an das Verteilnetz
Menge: 1,000 St

**3.150.60 Bestückung Medienzelle/-ampel/-kanal: Entnahmearmatur techn. Gas**
Entnahmearmatur technisches Gas oder Druckluft gem. Plan, bestehend aus Vorabsperrung und Druckregler mit Manometer, sowie Feinregulierung, inkl. Zuleitung ab MEP bzw. Anbindung an das Verteilnetz
Menge: 1,000 St

**3.150.70 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 2,000 St

**3.150.80 Tischplatte: Arbeitsplatte TK/Wulst, b = 1.200 mm**
Zur vorbeschriebenen Laborzeile (Pos. 3.150.70): Arbeitsplatte Steinzeug

Abmessungen: b = 1.200 mm
Arbeitsplatte: Steinzeug mit umlaufendem Wulstrand, am Übergang zu angrenzenden Steinzeugplatten ohne Wulstrand
Menge: 2,000 St

**3.150.90 Oberschrank, b/t = 1.200 / 350 mm, FT**
Hängeschrank, geschlossen, Montage an Wänden oder Medienzellen

Abmessungen: b/t/h= 1.200 / 350 / 720 mm
Ausführung: 2 Flügeltüren, Mittelwand
Ausstattung: 2x1 Fachboden, höhenverstellbar
bei Montage an Medienzellen inkl. Ständerverlängerungen und Traversen als Unterkonstruktion
Menge: 1,000 St

**3.150.100 Rollunterbau, b = RM 600 mm, AH 900 mm, FT**
rollbarer Unterbau als Stauraum zu vorbezeichneter Labortischzeile

Breite: RM 600 mm (je nach Einbauort ca. 550 - 600 mm)
Tiefe: ca. 550 mm
Höhe: ca. 850 mm (Einbau unter Labortisch mit AH 900 mm)
Ausführung:
- rollbar
- 1 Flügeltür
Ausstattung:
- 4 Lenkrollen
- 2 Fachböden, höhenverstellbar
Menge: 1,000 St

**3.150.110 Rollunterbau, b = RM 600 mm, AH 900 mm, 4 SK**
rollbarer Unterbau als Stauraum zu vorbezeichneter Labortischzeile

Breite: RM 600 mm (je nach Einbauort ca. 550 - 600 mm)
Tiefe: ca. 550 mm
Höhe: ca. 850 mm (Einbau unter Labortisch mit AH 900 mm)
Ausführung:
- rollbar
- 4 Schubkästen
Ausstattung:
- 4 Lenkrollen
Menge: 2,000 St

#### 3.151 N-OG02-R005 (II13.33) Labor Nasschemie Zeile D

**3.151.10 Medieneinspeisepunkt: Tragkonstruktion mit Verkleidung**
Medienzuführung am Medieneinspeisepunkt zur Laborzeile

Tragkonstruktion mit horizontalen Halteschienen zur Befestigung der vorgesehenen Sanitär- und Elektromedien ab Oberkante Laborzeile bis zur Übergabehöhe der Medien gem. Vorbemerkungen/Plänen, die Breite der Konstruktion beträgt 900 mm, revisionierbare Verkleidung
Menge: 1,000 St

**3.151.20 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 1,000 St

**3.151.30 Bestückung Medienzelle/-ampel/-kanal: Elektrokleinverteiler**
Elektrokleinverteiler zur Absicherung der Steckdosen in Medienzelle / -ampel / -kanal, mit 1 x Fi-Schalter, 4-pol., 40 A/30 mA, LSS anteilig in der Bestückung enthalten
Menge: 1,000 St

**3.151.40 Laborspüle, TK, b/t/h = 1.200 / 900 / 900 mm, Sockelunterbau, FT**
Laborspüle inkl. aller Ver- und Entsorgungsleitungen, sowie Anschluss an Medienverrohrung vorab beschriebener Medienzelle

Abmessungen: b/t = 1.200 / 900 mm
Arbeitshöhe: 900 mm
Maße Spülbecken: b/t/h = 400 / 400 / 250 mm
Tragkonstruktion:
- Sockelunterbauten fest eingebaut
- 2 Flügeltüren, Anschlag nach Zeichnung
Arbeitsplatte Spüle:
- Steinzeug mit umlaufendem Wulstrand und Ablaufrillen
- 1 x Beckenausschnitt
- 2 x Tischbohrungen für Armaturen
- 1 x Tischbohrungen für Augendusche
Spülbecken: 1 x Becken aus Techn. Keramik, von oben in die Arbeitsplatte eingesetzt
Armaturen:
- Standarmaturen
- 1 x WNC/WNH Armhebel-Mischbatterie, Perlator
- 1 x WDC, Schlauchtülle
Zubehör:
- 1 x Standrohr
- 1 x Augendusche untemperiert, einstrahlig, inkl. Druckminderer in den Zuleitung der Augendusche zur Mengenreduzierung und deren Einregulierung im Rahmen der Inbetriebnahme
- Festanschluss Kondensatableitung unterhalb der Spüle sowie Steigrohr bis OK Möbel mit Trichter
Menge: 1,000 St

**3.151.50 Spüle: Durchlauferhitzer 11 KW, Untertischmontage**
Durchlauferhitzer inkl. Anschlussmaterial und Zuleitung, zum Einbau in vorbezeichnete Spüle (Pos. 3.151.40)

Gerät: Durchlauferhitzer zur Warmwassererzeugung
Ausführung: Untertischgerät, druckfeste Ausführung, Blankdraht-Heizelemente
Leistung: 11 KW
Temperaturbereich: ca. 30°C - 60°C
Leistung: ca. 5  l / min
Regelung: elektronisch geregelt, Temperatur stufenlos einstellbar
Energieeffizienzklasse: A
Stromversorgung: 400V 16A,  inkl. Zuleitung ab MEP bzw. ab Elektrokleinverteiler, LSS anteilig

angeboten wird:

Fabrikat / Typ: '.........

...............................' vom Bieter einzutragen
Menge: 1,000 St

**3.151.60 Spüle: Seifen- / Desinfektionsmittel- / Papierhandtuchspender, Edelstahl**
Für vorbeschriebene Spüle (Pos. 3.151.40):

1 x Seifenspender 500 ml, Edelstahl
1 x Desinfektionsmittelspender 500 ml, Edelstahl
1 x Spender Hautpflegemittel  500 ml, Edelstahl

angeboten wird:

Fabrikat / Typ: '.........

...............................' vom Bieter einzutragen

1 x Papierhandtuchspender, 500-800 Blatt, Edelstahl

angeboten wird:

Fabrikat / Typ: '.........

...............................' vom Bieter einzutragen
Menge: 1,000 St

**3.151.70 Halterung für Seifen- und Desinfektionsmittelspender zur Befestigung an Spritzschutz**
Halterung für Seifen- und Desinfektionsmittelspender

Ausführung:
HPL-Platte (Höhe und Breite bündig mit Seifen- und Desinfektionsmittelspender)
Art der Befestigung:
Die Halterung wird über den Spritzschutz gehängt und mittels Stellschrauben verklemmt
Menge: 1,000 St

**3.151.80 Spüle: Abfallsammler für Papierhandtücher im Spülenunterbau**
Für vorbeschriebene Spüle (Pos. 3.151.40): Abfallsammler im Spülenunterbau zum Sammeln von Papierhandtüchern:
- eine Flügeltür des Spülenunterbau mit Ausschnitt, oval, als Einwurf für benutzte Papierhandtücher
- 1 x Abfallsammler für benutzte Papierhandtücher, Metallkorb, beschichtet, zum Einstellen in den Spülenunterbau
Menge: 1,000 St

**3.151.90 Spüle: Abtropfboard, klein**
Für vorbeschriebene Spüle (Pos. 3.151.40): 1 x Abtropfboard mit ca. 18 Abtropfstäben, mit Abtropfrinne und Ablaufschlauch, Abtropfboard und -stäbe aus Polypropylen
Menge: 1,000 St

**3.151.100 Laborabzug, b = 1.500 mm**
Laborabzug als Abluftabzug gemäß DIN EN 14175, inkl.
- Querverrohrung und Verkabelung aller aufgeführten Medien, sowie der durchlaufenden Medien gem. Grundriss und/oder Ansicht, bzw. weiteren anschließenden LV-Positionen
- Durchführen bauseitiger Zuleitungen
- Anbindung an bauseitige Medien (Ver- und Entsorgung), bzw. bereits angebundene Medienträger

Ausführung: Tischabzug
Tragkonstruktion: H-Fuß-Gestell aus Stahlrohr
Arbeitsplatte: Technische Keramik mit umlaufendem Wulstrand
Abmessungen: b/t/h= 1.500 / 900 / 2.700 mm
Arbeitshöhe: 900 mm
Innenauskleidung: Melamin
Medien: in separater Position

Ausstattung:
FAZ / Funktionsüberwachung
- verglastes Kopfteil
- geteilter Querschieber
Menge: 2,000 St

**3.151.110 Abzug: Volumenstromregler mit Regelung, PP**
Für vorbeschriebenen Abzug (Pos. 3.151.100):
schnelllaufender variabler Volumenstromregler mit Steuerung zum Betrieb des Abzugs mit variablem Luftstrom nach DIN EN 14175, zur Montage am Abluftstutzen des vorbezeichneten Abzuges, mit integrierter Funktionsüberwachung nach EN 14175. Preisunterschied gegenüber Ausführung mit FAZ / Funktionsüberwachung.

Bestandteile:
- Netzteil 230 V und Pufferbatterie
- Bedientableau mit Einbau in der Abzugsblende
- mikroprozessorgesteuerte Regelung
- Volumenstromregler
- Sensorik Luftmengenerfassung
- Sensorik Fenstererfassung vertikal
- Sensorik für die Erfassung der horizontalen Querschieber

Schnittstellen:
- frei parametrierbare digitale und analoge Ein- und Ausgänge
- Parametrierung gem. Vorgabe AG
- Schnittstelle Anbindung Gruppencontroller
- Steuerung Ventilator bei Abzügen mit Stützstrahltechnik

Standardsignale MSR:
- Ausgang Signal aktueller Abluftbedarf
- Eingang Signal Nachtabsenkung
- Ausgang Signal Störmeldung

Regelungsart:
- vollvariable Regelung

Funktionen Bedientableau:
- Betriebszustand (max, reduziert, aus)
- akustischer und optischer Alarm
- Reset-Taste zur Quittierung des akustischen Alarms
- Licht ein/aus

Volumenstromregler:
- Material Polypropylen (PP)
- lageunabhängig
- Drosselklappe mit Motor-Rohrregler Abluft
- Stellgeschwindigkeit der Regelklappe max. 3 sek für 90 Grad
- sehr hohe Mess- und Regelgenauigkeit (besser als 5%)
- mit Flansch / Muffe je nach Einbausituation

die Leistung beinhaltet:
- Verkabelung zwischen allen Komponenten
- Auflegen der bauseitigen Steuerleitungen
- Auflegen der bauseitigen Spannungsversorgung
- Inbetriebnahme

angeboten wird:

Fabrikat / Typ: '.........

...............................' vom Bieter einzutragen

Funktionsbeschreibung Sensorik (Art der Messwerterfassung, z.B.
Luftgeschwindigkeit, Druckdifferenz, etc.):

Wert: '.........

...............................' vom Bieter einzutragen
Menge: 2,000 St

**3.151.120 Abzug: Schließeinrichtung für Frontschieber, mit Bewegungsmelder**
Für vorbeschriebenen Abzug (Pos. 3.151.100): automatische Schließeinrichtung für das Front-Schiebefenster, inkl:
- Schiebefenster-Controller / Steuerung
- Motor-Getriebe-Einheit
- Positionsgeber
- Verkabelung
- PIR-Bewegungsmelder
Bei 2-teiligen Schiebern muss die Schließeinrichtung auf beide Schieberteile wirken und das Front-Schiebefenster in ganzer Höhe öffnen bzw. schließen. Die automatische Schließeinrichtung wirkt nicht auf die Querschieber.
Menge: 2,000 St

**3.151.130 Bestückung Abzug: Elektro 230V**
Steckdose Elektro 230V, 3 x 2,5 mm², inkl. Zuleitung ab MEP bzw. ab Elektrokleinverteiler, Einbau in der Abzugsrückwand, von außen schaltbar, LSS anteilig
Menge: 8,000 St

**3.151.140 Bestückung Abzug: Elektro 230V, Abzugsfront**
Steckdose Elektro 230V, 3 x 2,5 mm², inkl. Zuleitung ab MEP bzw. ab Elektrokleinverteiler, Einbau in die Abzugsfront, LSS anteilig
Menge: 8,000 St

**3.151.150 Bestückung Abzug: Entnahmearmatur Reinstgas**
Entnahmearmatur Reinstgas gem. Plan, Reinheit bis 5.5, bestehend aus Vorabsperrung und Druckregler mit Manometer, sowie Feinregulierung, Einbau in der Abzugsrückwand, Armatur/Druckregler in der Abzugsblende, inkl. Zuleitung ab MEP bzw. Anbindung an das Verteilnetz
Menge: 2,000 St

**3.151.160 Unterbau Abzug: Sicherheitsschrank Typ90, passive Lagerung, b = RM 600 mm, HA**
Sicherheitsschrank nach DIN EN 14470-1 und DIN EN 14727 als Unterschrank zur Lagerung von Gefahrstoffen in Arbeitsräumen zum Einbau unter Abzügen

Abmessungen: b/t/h = RM 600 (ca. 550) / ca. 600 / ca. 600 mm
Arbeitshöhe Abzug: 900 mm

Ausführung:
- Schublade als Hochauszug mit Auszugswanne, im Brandfall selbstschließend
- Auszugswanne mit Lochblecheinsatz
- Korpus und Türen/Auszug: Stahlblech, pulverbeschichtet
- Innenkorpus: Innenausstattung Stahlblech, pulverbeschichtet
- Typ90 (Feuerwiderstand 90 Minuten / feuerbeständig)
- abschließbar (min. 3 Schlüssel)
- Sockel (ca. 30 - 35 mm) mit Rollen und Lüftungsschlitzen
- inkl. Anschluss Potentialausgleich/Erdung
- inkl. Steigkanal zum Anschluss an das bauseitige Lüftungssystem
- Volumenstromregler bauseits bzw. in separater Position

angeboten wird:

Fabrikat / Typ: '.........

...............................' vom Bieter einzutragen
Menge: 1,000 St

**3.151.170 Unterbau Abzug: Sicherheitsschrank Typ90, passive Lagerung, b = RM 900 mm, HA**
Sicherheitsschrank nach DIN EN 14470-1 und DIN EN 14727 als Unterschrank zur Lagerung von Gefahrstoffen in Arbeitsräumen zum Einbau unter Abzügen

Abmessungen: b/t/h = RM 900 (ca. 850) / ca. 600 / ca. 600 mm
Arbeitshöhe Abzug: 900 mm

Ausführung:
- Schublade als Hochauszug mit Auszugswanne, im Brandfall selbstschließend
- Auszugswanne mit Lochblecheinsatz
- Korpus und Türen/Auszug: Stahlblech, pulverbeschichtet
- Innenkorpus: Innenausstattung Stahlblech, pulverbeschichtet
- Typ90 (Feuerwiderstand 90 Minuten / feuerbeständig)
- abschließbar (min. 3 Schlüssel)
- Sockel (ca. 30 - 35 mm) mit Rollen und Lüftungsschlitzen
- inkl. Anschluss Potentialausgleich/Erdung
- inkl. Steigkanal zum Anschluss an das bauseitige Lüftungssystem
- Volumenstromregler bauseits bzw. in separater Position

angeboten wird:

Fabrikat / Typ: '.........

...............................' vom Bieter einzutragen
Menge: 1,000 St

**3.151.180 Unterbau Abzug: Säure/Laugen, b/t/h = RM 600 / 650 / 600 mm, FT**
Säure-/Laugenunterbau zum Einbau unter Abzügen

Abmessungen: b/t/h = RM 600 (ca. 550) / ca. 650 / ca. 600 mm
Arbeitshöhe Abzug: 900 mm

Ausführung:
- eingeschobener Sockelunterbau
- Flügeltür
- alle verwendeten Bauteile und Oberflächen korrosionsbeständig, insbesondere auch alle Auszüge und Beschläge
- 2 Fachböden herausziehbar mit PP-Auffangwannen
- abschließbar
- inkl. Steigkanal zum Anschluss an das bauseitige Lüftungssystem
- Volumenstromregler bauseits bzw. in separater Position
Menge: 1,000 St

**3.151.190 Unterbau Abzug: Säure/Laugen, b/t/h = RM 900 / 650 / 600 mm, FT**
Säure-/Laugenunterbau zum Einbau unter Abzügen

Abmessungen: b/t/h = RM 900 (ca. 850) / ca. 650 / ca. 600 mm
Arbeitshöhe Abzug: 900 mm

Ausführung:
- eingeschobener Sockelunterbau
- 2 Flügeltüren
- alle verwendeten Bauteile und Oberflächen korrosionsbeständig, insbesondere auch alle Auszüge und Beschläge
- 2 Fachböden herausziehbar mit PP-Auffangwannen
- abschließbar
- inkl. Steigkanal zum Anschluss an das bauseitige Lüftungssystem
- Volumenstromregler bauseits bzw. in separater Position
Menge: 1,000 St

#### 3.152 N-OG02-R006 (II13.51) Probenvorbereitung Anorganik 1 Zeile A

**3.152.10 Medieneinspeisepunkt: Tragkonstruktion mit Verkleidung**
Medienzuführung am Medieneinspeisepunkt zur Laborzeile

Tragkonstruktion mit horizontalen Halteschienen zur Befestigung der vorgesehenen Sanitär- und Elektromedien ab Oberkante Laborzeile bis zur Übergabehöhe der Medien gem. Vorbemerkungen/Plänen, die Breite der Konstruktion beträgt 700 mm, revisionierbare Verkleidung
Menge: 1,000 St

**3.152.20 Medienzelle wandständig, b/h = 600 / 1.800 mm**
Medienzelle wandständig inkl.
- Querverrohrung und Verkabelung aller aufgeführten Medien, sowie der durchlaufenden Medien gem. Grundriss und/oder Ansicht, bzw. weiteren daran anschließenden LV-Positionen
- Durchführen bauseitiger Zuleitungen

Höhe: ca. 1.800 mm
Arbeitshöhe: 900 / 750 mm
Breite: 600 mm
Tiefe: ca. 75 mm
Ausführung: teilverblendet S2
Zubehör: 2 x Glasplatte als Reagenzienablage inkl. Ausleger und Stativhalter
Medienausstattung: in separater Position
Menge: 1,000 St

**3.152.30 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 1,000 St

**3.152.40 Bestückung Medienzelle/-ampel/-kanal: Elektrokleinverteiler**
Elektrokleinverteiler zur Absicherung der Steckdosen in Medienzelle / -ampel / -kanal, mit 1 x Fi-Schalter, 4-pol., 40 A/30 mA, LSS anteilig in der Bestückung enthalten
Menge: 1,000 St

**3.152.50 Bestückung Medienzelle/-ampel/-kanal: Elektro 230V**
Steckdose Elektro 230V, 3 x 2,5 mm², inkl. Zuleitung ab MEP bzw. ab Elektrokleinverteiler, LSS anteilig
Menge: 2,000 St

**3.152.60 Bestückung Medienzelle/-ampel/-kanal: Leerdose EDV**
Leerdose für EDV oder andere bauseitige Einbauteile
Menge: 1,000 St

**3.152.70 Laborarbeitstisch, Melamin, b/t = 600 / 900, AH 900 mm**
Laborarbeitstisch inkl. Tragkonstruktion

Abmessungen:
- b = 600 mm
- t = 900 mm als Systemtiefe
t = 900 mm bei Ausführung ohne rückseitige Medienzelle, vor Medienzellen Gesamttiefe inkl. Zelle t = 900 mm mit Tischplatte jedoch min. t = 800 mm
- Arbeitshöhe: 900 mm
Tragkonstruktion: C bzw. H-Fuß-Gestell aus Stahlrohr gem. Plan
Arbeitsplatte: Melamin mit PP-Kante
Ausstattung: Tiefenanschlag für Rollcontainer
Menge: 1,000 St

**3.152.80 Tischplatte: Arbeitsplatte TK/Wulst, b = 600 mm**
Zur vorbeschriebenen Laborzeile (Pos. 3.152.70): Arbeitsplatte Steinzeug

Abmessungen: b = 600 mm
Arbeitsplatte: Steinzeug mit umlaufendem Wulstrand, am Übergang zu angrenzenden Steinzeugplatten ohne Wulstrand
Menge: 1,000 St

**3.152.90 Laborspüle, TK, b/t/h = 1.200 / 900 / 900 mm, Sockelunterbau, FT**
Laborspüle inkl. aller Ver- und Entsorgungsleitungen, sowie Anschluss an Medienverrohrung vorab beschriebener Medienzelle

Abmessungen: b/t = 1.200 / 900 mm
Arbeitshöhe: 900 mm
Maße Spülbecken: b/t/h = 400 / 400 / 250 mm
Tragkonstruktion:
- Sockelunterbauten fest eingebaut
- 2 Flügeltüren, Anschlag nach Zeichnung
Arbeitsplatte Spüle:
- Steinzeug mit umlaufendem Wulstrand und Ablaufrillen
- 1 x Beckenausschnitt
- 2 x Tischbohrungen für Armaturen
- 1 x Tischbohrungen für Augendusche
Spülbecken: 1 x Becken aus Techn. Keramik, von oben in die Arbeitsplatte eingesetzt
Armaturen:
- Standarmaturen
- 1 x WNC/WNH Armhebel-Mischbatterie, Perlator
- 1 x WDC, Schlauchtülle
Zubehör:
- 1 x Standrohr
- 1 x Augendusche untemperiert, einstrahlig, inkl. Druckminderer in den Zuleitung der Augendusche zur Mengenreduzierung und deren Einregulierung im Rahmen der Inbetriebnahme
- Festanschluss Kondensatableitung unterhalb der Spüle sowie Steigrohr bis OK Möbel mit Trichter
Menge: 1,000 St

**3.152.100 Spüle: Durchlauferhitzer 11 KW, Untertischmontage**
Durchlauferhitzer inkl. Anschlussmaterial und Zuleitung, zum Einbau in vorbezeichnete Spüle (3.152.90)

Gerät: Durchlauferhitzer zur Warmwassererzeugung
Ausführung: Untertischgerät, druckfeste Ausführung, Blankdraht-Heizelemente
Leistung: 11 KW
Temperaturbereich: ca. 30°C - 60°C
Leistung: ca. 5  l / min
Regelung: elektronisch geregelt, Temperatur stufenlos einstellbar
Energieeffizienzklasse: A
Stromversorgung: 400V 16A,  inkl. Zuleitung ab MEP bzw. ab Elektrokleinverteiler, LSS anteilig

angeboten wird:

Fabrikat / Typ: '.........

...............................' vom Bieter einzutragen
Menge: 1,000 St

**3.152.110 Spüle: Seifen- / Desinfektionsmittel- / Papierhandtuchspender, Edelstahl**
Für vorbeschriebene Spüle (3.152.90):

1 x Seifenspender 500 ml, Edelstahl
1 x Desinfektionsmittelspender 500 ml, Edelstahl
1 x Spender Hautpflegemittel  500 ml, Edelstahl

angeboten wird:

Fabrikat / Typ: '.........

...............................' vom Bieter einzutragen

1 x Papierhandtuchspender, 500-800 Blatt, Edelstahl

angeboten wird:

Fabrikat / Typ: '.........

...............................' vom Bieter einzutragen
Menge: 1,000 St

**3.152.120 Halterung für Seifen- und Desinfektionsmittelspender zur Befestigung an Spritzschutz**
Halterung für Seifen- und Desinfektionsmittelspender

Ausführung:
HPL-Platte (Höhe und Breite bündig mit Seifen- und Desinfektionsmittelspender)
Art der Befestigung:
Die Halterung wird über den Spritzschutz gehängt und mittels Stellschrauben verklemmt
Menge: 1,000 St

**3.152.130 Spüle: Abfallsammler für Papierhandtücher im Spülenunterbau**
Für vorbeschriebene Spüle (Pos. 3.152.90): Abfallsammler im Spülenunterbau zum Sammeln von Papierhandtüchern:
- eine Flügeltür des Spülenunterbau mit Ausschnitt, oval, als Einwurf für benutzte Papierhandtücher
- 1 x Abfallsammler für benutzte Papierhandtücher, Metallkorb, beschichtet, zum Einstellen in den Spülenunterbau
Menge: 1,000 St

**3.152.140 Spüle: Abtropfboard, klein**
Für vorbeschriebene Spüle (3.152.90): 1 x Abtropfboard mit ca. 18 Abtropfstäben, mit Abtropfrinne und Ablaufschlauch, Abtropfboard und -stäbe aus Polypropylen
Menge: 1,000 St

**3.152.150 Laborabzug, b = 1.200 mm**
Laborabzug als Abluftabzug gemäß DIN EN 14175, inkl.
- Querverrohrung und Verkabelung aller aufgeführten Medien, sowie der durchlaufenden Medien gem. Grundriss und/oder Ansicht, bzw. weiteren anschließenden LV-Positionen
- Durchführen bauseitiger Zuleitungen
- Anbindung an bauseitige Medien (Ver- und Entsorgung), bzw. bereits angebundene Medienträger

Ausführung: Tischabzug
Tragkonstruktion: H-Fuß-Gestell aus Stahlrohr
Arbeitsplatte: Technische Keramik mit umlaufendem Wulstrand
Abmessungen: b/t/h= 1.200 / 900 / 2.700 mm
Arbeitshöhe: 900 mm
Innenauskleidung: Melamin
Medien: in separater Position

Ausstattung:
- FAZ / Funktionsüberwachung
- verglastes Kopfteil
- geteilter Querschieber
Menge: 1,000 St

**3.152.160 Abzug: Gruppencontroller je Raum**
Für vorbeschriebene Abzügen mit Volumenstromregler und Regelung in Raum N-OG02-R006:

Der Gruppencontroller erfasst die jeweiligen Einzelabluftmengen der abgesaugten Einheiten im Laborraum, um daraus eine Gesamtabluftmenge zu bilden, die dann der übergeordneten Lüftungssteuerung zur Verfügung steht. An den Gruppencontroller können min. bis zu 10 Volumenstromregler angebunden werden.

Schnittstellen:
- bidirektionale Anbindung der Volumenstromregler
- frei parametrierbare digitale und analoge Ein- und Ausgänge
- Parametrierung gem. Vorgabe AG

Standardsignale MSR:
- Ausgang Signal Summe aktueller Abluftbedarf
- Eingang Signal Nachtabsenkung
- Ausgang Signal Sammelstörmeldung

Raumadditionsmodul:
- laufende Ermittlung des aktueller Abluftbedarf (Ist-Wert) basierend auf der Summe der Einzelwerten aller angeschlossenen Volumenstromregler und der fest hinterlegten konstanten Verbraucher wie z.B. Sicherheitsstauräume

die Leistung beinhaltet:
- Auflegen der bauseitigen Steuerleitungen
- Auflegen der bauseitigen Spannungsversorgung
- Lieferung und Verlegung der erforderlichen Kabel zwischen den Volumenstromreglern / Controllern innerhalb einer Laborzeile
- Inbetriebnahme

Die Lieferung und Verlegung der erforderlichen Kabel zwischen den Laborzeilen erfolgen gemäß Angabe AN (Kabelzugliste) bauseits.

angeboten wird:

Fabrikat / Typ: '.........

...............................' vom Bieter einzutragen
Menge: 1,000 St

**3.152.170 Abzug: Volumenstromregler mit Regelung, PP**
Für vorbeschriebenen Abzug (3.152.150):
schnelllaufender variabler Volumenstromregler mit Steuerung zum Betrieb des Abzugs mit variablem Luftstrom nach DIN EN 14175, zur Montage am Abluftstutzen des vorbezeichneten Abzuges, mit integrierter Funktionsüberwachung nach EN 14175. Preisunterschied gegenüber Ausführung mit FAZ / Funktionsüberwachung.

Bestandteile:
- Netzteil 230 V und Pufferbatterie
- Bedientableau mit Einbau in der Abzugsblende
- mikroprozessorgesteuerte Regelung
- Volumenstromregler
- Sensorik Luftmengenerfassung
- Sensorik Fenstererfassung vertikal
- Sensorik für die Erfassung der horizontalen Querschieber

Schnittstellen:
- frei parametrierbare digitale und analoge Ein- und Ausgänge
- Parametrierung gem. Vorgabe AG
- Schnittstelle Anbindung Gruppencontroller
- Steuerung Ventilator bei Abzügen mit Stützstrahltechnik

Standardsignale MSR:
- Ausgang Signal aktueller Abluftbedarf
- Eingang Signal Nachtabsenkung
- Ausgang Signal Störmeldung

Regelungsart:
- vollvariable Regelung

Funktionen Bedientableau:
- Betriebszustand (max, reduziert, aus)
- akustischer und optischer Alarm
- Reset-Taste zur Quittierung des akustischen Alarms
- Licht ein/aus

Volumenstromregler:
- Material Polypropylen (PP)
- lageunabhängig
- Drosselklappe mit Motor-Rohrregler Abluft
- Stellgeschwindigkeit der Regelklappe max. 3 sek für 90 Grad
- sehr hohe Mess- und Regelgenauigkeit (besser als 5%)
- mit Flansch / Muffe je nach Einbausituation

die Leistung beinhaltet:
- Verkabelung zwischen allen Komponenten
- Auflegen der bauseitigen Steuerleitungen
- Auflegen der bauseitigen Spannungsversorgung
- Inbetriebnahme

angeboten wird:

Fabrikat / Typ: '.........

...............................' vom Bieter einzutragen

Funktionsbeschreibung Sensorik (Art der Messwerterfassung, z.B.
Luftgeschwindigkeit, Druckdifferenz, etc.):

Wert: '.........

...............................' vom Bieter einzutragen
Menge: 1,000 St

**3.152.180 Abzug: Schließeinrichtung für Frontschieber, mit Bewegungsmelder**
Für vorbeschriebenen Abzug (3.152.150): automatische Schließeinrichtung für das Front-Schiebefenster, inkl:
- Schiebefenster-Controller / Steuerung
- Motor-Getriebe-Einheit
- Positionsgeber
- Verkabelung
- PIR-Bewegungsmelder
Bei 2-teiligen Schiebern muss die Schließeinrichtung auf beide Schieberteile wirken und das Front-Schiebefenster in ganzer Höhe öffnen bzw. schließen. Die automatische Schließeinrichtung wirkt nicht auf die Querschieber.
Menge: 1,000 St

**3.152.190 Bestückung Abzug: Elektro 230V**
Steckdose Elektro 230V, 3 x 2,5 mm², inkl. Zuleitung ab MEP bzw. ab Elektrokleinverteiler, Einbau in der Abzugsrückwand, von außen schaltbar, LSS anteilig
Menge: 4,000 St

**3.152.200 Bestückung Abzug: Elektro 230V, Abzugsfront**
Steckdose Elektro 230V, 3 x 2,5 mm², inkl. Zuleitung ab MEP bzw. ab Elektrokleinverteiler, Einbau in die Abzugsfront, LSS anteilig
Menge: 4,000 St

**3.152.210 Unterbau Abzug: Säure/Laugen, b/t/h = RM 1.200 / 650 / 600 mm, FT**
Säure-/Laugenunterbau zum Einbau unter Abzügen

Abmessungen: b/t/h = RM 1.200 (ca. 1.100) / ca. 650 / ca. 600 mm
Arbeitshöhe Abzug: 900 mm

Ausführung:
- eingeschobener Sockelunterbau
- 2 Flügeltüren
- alle verwendeten Bauteile und Oberflächen korrosionsbeständig, insbesondere auch alle Auszüge und Beschläge
- 2 x 2 Fachböden herausziehbar mit PP-Auffangwannen
- abschließbar
- inkl. Steigkanal zum Anschluss an das bauseitige Lüftungssystem
- Volumenstromregler bauseits bzw. in separater Position
Menge: 1,000 St

**3.152.220 Laborschrank, b/t/h = 1.200 / 550 / 2.000 mm, FT mit Glasfüllung**
Laborhochschrank

Breite: 1.200 mm
Tiefe: ca. 550 mm
Höhe: ca. 2.000 mm
Ausführung: 2 Flügeltüren mit Glasfüllung
Ausstattung: 4 Fachböden, höhenverstellbar
Menge: 1,000 St

#### 3.153 N-OG02-R006 (II13.51) Probenvorbereitung Anorganik 1 Zeile B

**3.153.10 Medieneinspeisepunkt: Tragkonstruktion mit Verkleidung**
Medienzuführung am Medieneinspeisepunkt zur Laborzeile

Tragkonstruktion mit horizontalen Halteschienen zur Befestigung der vorgesehenen Elektromedien ab Oberkante Laborzeile bis zur Übergabehöhe der Medien gem. Vorbemerkungen/Plänen, die Breite der Konstruktion beträgt 300 mm, revisionierbare Verkleidung
Menge: 1,000 St

**3.153.20 Medienzelle Doppelarbeitstisch, b/h = 1.200 / 1.800 mm**
Medienzelle freistehend für Doppelarbeitstisch, beidseitig für Medienbestückung ausgelegt, beidseitig Labortische anstellbar, inkl.
- Querverrohrung und Verkabelung aller aufgeführten Medien, sowie der durchlaufenden Medien gem. Grundriss und/oder Ansicht, bzw. weiteren daran anschließenden LV-Positionen
- Durchführen bauseitiger Zuleitungen

Höhe: ca. 1.800 mm
Arbeitshöhe: 900 / 750 mm
Breite: 1.200 mm
Tiefe: ca. 90 mm
Ausführung: teilverblendet S2
Zubehör: 2 x Glasplatte beidseitig als Reagenzienablage inkl. Ausleger und Stativhalter
Medienausstattung: in separater Position
Menge: 2,000 St

**3.153.30 Bestückung Medienzelle/-ampel/-kanal: Elektrokleinverteiler**
Elektrokleinverteiler zur Absicherung der Steckdosen in Medienzelle / -ampel / -kanal, mit 1 x Fi-Schalter, 4-pol., 40 A/30 mA, LSS anteilig in der Bestückung enthalten
Menge: 1,000 St

**3.153.40 Bestückung Medienzelle/-ampel/-kanal: Elektro 230V**
Steckdose Elektro 230V, 3 x 2,5 mm², inkl. Zuleitung ab MEP bzw. ab Elektrokleinverteiler, LSS anteilig
Menge: 8,000 St

**3.153.50 Bestückung Medienzelle/-ampel/-kanal: Elektro 230V Untertisch**
Steckdose Elektro 230V, 3 x 2,5 mm², inkl. Zuleitung ab MEP bzw. ab Elektrokleinverteiler, LSS anteilig, Positionierung Untertisch, inkl. Unterkonstruktion
Menge: 4,000 St

**3.153.60 Bestückung Medienzelle/-ampel/-kanal: Leerdose EDV**
Leerdose für EDV oder andere bauseitige Einbauteile
Menge: 1,000 St

**3.153.70 Bestückung Medienzelle: Elektro 230V in Seitenblende**
Steckdose Elektro 230V, 3 x 2,5 mm², inkl. Zuleitung ab MEP bzw. ab Elektrokleinverteiler, LSS anteilig
Ausführung: in Seitenblende der Medienzelle
Menge: 4,000 St

**3.153.80 Bestückung Medienzelle: Leerdose EDV in Seitenblende**
Leerdose für EDV oder andere bauseitige Einbauteile
Ausführung: in Seitenblende der Medienzelle
Menge: 1,000 St

**3.153.90 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 2,000 St

**3.153.100 Tischplatte: Arbeitsplatte TK/Wulst, b = 1.200 mm**
Zur vorbeschriebenen Laborzeile (3.153.90): Arbeitsplatte Steinzeug

Abmessungen: b = 1.200 mm
Arbeitsplatte: Steinzeug mit umlaufendem Wulstrand, am Übergang zu angrenzenden Steinzeugplatten ohne Wulstrand
Menge: 2,000 St

**3.153.110 Laborarbeitstisch, Melamin, b/t = 600 / 900, AH 900 mm**
Laborarbeitstisch inkl. Tragkonstruktion

Abmessungen:
- b = 600 mm
- t = 900 mm als Systemtiefe
t = 900 mm bei Ausführung ohne rückseitige Medienzelle, vor Medienzellen Gesamttiefe inkl. Zelle t = 900 mm mit Tischplatte jedoch min. t = 800 mm
- Arbeitshöhe: 900 mm
Tragkonstruktion: C bzw. H-Fuß-Gestell aus Stahlrohr gem. Plan
Arbeitsplatte: Melamin mit PP-Kante
Ausstattung: Tiefenanschlag für Rollcontainer
Menge: 1,000 St

**3.153.120 Tischplatte: Arbeitsplatte TK/Wulst, b = 600 mm**
Zur vorbeschriebenen Laborzeile (3.153.110): Arbeitsplatte Steinzeug

Abmessungen: b = 600 mm
Arbeitsplatte: Steinzeug mit umlaufendem Wulstrand, am Übergang zu angrenzenden Steinzeugplatten ohne Wulstrand
Menge: 1,000 St

**3.153.130 Rollunterbau, b = RM 600 mm, AH 900 mm, FT**
rollbarer Unterbau als Stauraum zu vorbezeichneter Labortischzeile

Breite: RM 600 mm (je nach Einbauort ca. 550 - 600 mm)
Tiefe: ca. 550 mm
Höhe: ca. 850 mm (Einbau unter Labortisch mit AH 900 mm)
Ausführung:
- rollbar
- 1 Flügeltür
Ausstattung:
- 4 Lenkrollen
- 2 Fachböden, höhenverstellbar
Menge: 2,000 St

**3.153.140 Rollunterbau, b = RM 600 mm, AH 900 mm, 4 SK**
rollbarer Unterbau als Stauraum zu vorbezeichneter Labortischzeile

Breite: RM 600 mm (je nach Einbauort ca. 550 - 600 mm)
Tiefe: ca. 550 mm
Höhe: ca. 850 mm (Einbau unter Labortisch mit AH 900 mm)
Ausführung:
- rollbar
- 4 Schubkästen
Ausstattung:
- 4 Lenkrollen
Menge: 2,000 St

**3.153.150 Oberschrank, b/t = 1.200 / 350 mm, FT**
Hängeschrank, geschlossen, Montage an Wänden oder Medienzellen

Abmessungen: b/t/h= 1.200 / 350 / 720 mm
Ausführung: 2 Flügeltüren, Mittelwand
Ausstattung: 2x1 Fachboden, höhenverstellbar
bei Montage an Medienzellen inkl. Ständerverlängerungen und Traversen als Unterkonstruktion
Menge: 1,000 St

#### 3.154 N-OG02-R006 (II13.51) Probenvorbereitung Anorganik 1 Zeile C

**3.154.10 Bestückung Medienzelle/-ampel/-kanal: Elektrokleinverteiler**
Elektrokleinverteiler zur Absicherung der Steckdosen in Medienzelle / -ampel / -kanal, mit 1 x Fi-Schalter, 4-pol., 40 A/30 mA, LSS anteilig in der Bestückung enthalten
Menge: 1,000 St

**3.154.20 Bestückung Medienzelle/-ampel/-kanal: Elektro 230V**
Steckdose Elektro 230V, 3 x 2,5 mm², inkl. Zuleitung ab MEP bzw. ab Elektrokleinverteiler, LSS anteilig
Menge: 8,000 St

**3.154.30 Bestückung Medienzelle/-ampel/-kanal: Elektro 230V Untertisch**
Steckdose Elektro 230V, 3 x 2,5 mm², inkl. Zuleitung ab MEP bzw. ab Elektrokleinverteiler, LSS anteilig, Positionierung Untertisch, inkl. Unterkonstruktion
Menge: 4,000 St

**3.154.40 Bestückung Medienzelle/-ampel/-kanal: Leerdose EDV**
Leerdose für EDV oder andere bauseitige Einbauteile
Menge: 1,000 St

**3.154.50 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 2,000 St

**3.154.60 Tischplatte: Arbeitsplatte TK/Wulst, b = 1.200 mm**
Zur vorbeschriebenen Laborzeile (3.154.50): Arbeitsplatte Steinzeug

Abmessungen: b = 1.200 mm
Arbeitsplatte: Steinzeug mit umlaufendem Wulstrand, am Übergang zu angrenzenden Steinzeugplatten ohne Wulstrand
Menge: 2,000 St

**3.154.70 Laborarbeitstisch, Melamin, b/t = 600 / 900, AH 900 mm**
Laborarbeitstisch inkl. Tragkonstruktion

Abmessungen:
- b = 600 mm
- t = 900 mm als Systemtiefe
t = 900 mm bei Ausführung ohne rückseitige Medienzelle, vor Medienzellen Gesamttiefe inkl. Zelle t = 900 mm mit Tischplatte jedoch min. t = 800 mm
- Arbeitshöhe: 900 mm
Tragkonstruktion: C bzw. H-Fuß-Gestell aus Stahlrohr gem. Plan
Arbeitsplatte: Melamin mit PP-Kante
Ausstattung: Tiefenanschlag für Rollcontainer
Menge: 1,000 St

**3.154.80 Tischplatte: Arbeitsplatte TK/Wulst, b = 600 mm**
Zur vorbeschriebenen Laborzeile (3.154.70): Arbeitsplatte Steinzeug

Abmessungen: b = 600 mm
Arbeitsplatte: Steinzeug mit umlaufendem Wulstrand, am Übergang zu angrenzenden Steinzeugplatten ohne Wulstrand
Menge: 1,000 St

**3.154.90 Rollunterbau, b = RM 600 mm, AH 900 mm, FT**
rollbarer Unterbau als Stauraum zu vorbezeichneter Labortischzeile

Breite: RM 600 mm (je nach Einbauort ca. 550 - 600 mm)
Tiefe: ca. 550 mm
Höhe: ca. 850 mm (Einbau unter Labortisch mit AH 900 mm)
Ausführung:
- rollbar
- 1 Flügeltür
Ausstattung:
- 4 Lenkrollen
- 2 Fachböden, höhenverstellbar
Menge: 2,000 St

**3.154.100 Rollunterbau, b = RM 600 mm, AH 900 mm, 4 SK**
rollbarer Unterbau als Stauraum zu vorbezeichneter Labortischzeile

Breite: RM 600 mm (je nach Einbauort ca. 550 - 600 mm)
Tiefe: ca. 550 mm
Höhe: ca. 850 mm (Einbau unter Labortisch mit AH 900 mm)
Ausführung:
- rollbar
- 4 Schubkästen
Ausstattung:
- 4 Lenkrollen
Menge: 2,000 St

**3.154.110 Oberschrank, b/t = 1.200 / 350 mm, FT**
Hängeschrank, geschlossen, Montage an Wänden oder Medienzellen

Abmessungen: b/t/h= 1.200 / 350 / 720 mm
Ausführung: 2 Flügeltüren, Mittelwand
Ausstattung: 2x1 Fachboden, höhenverstellbar
bei Montage an Medienzellen inkl. Ständerverlängerungen und Traversen als Unterkonstruktion
Menge: 1,000 St

#### 3.155 N-OG02-R006 (II13.51) Probenvorbereitung Anorganik 1 Zeile D

**3.155.10 Medieneinspeisepunkt: Tragkonstruktion mit Verkleidung**
Medienzuführung am Medieneinspeisepunkt zur Laborzeile

Tragkonstruktion mit horizontalen Halteschienen zur Befestigung der vorgesehenen Sanitär- und Elektromedien ab Oberkante Laborzeile bis zur Übergabehöhe der Medien gem. Vorbemerkungen/Plänen, die Breite der Konstruktion beträgt 600 mm, revisionierbare Verkleidung
Menge: 1,000 St

**3.155.20 Medienzelle wandständig, b/h = 600 / 1.800 mm**
Medienzelle wandständig inkl.
- Querverrohrung und Verkabelung aller aufgeführten Medien, sowie der durchlaufenden Medien gem. Grundriss und/oder Ansicht, bzw. weiteren daran anschließenden LV-Positionen
- Durchführen bauseitiger Zuleitungen

Höhe: ca. 1.800 mm
Arbeitshöhe: 900 / 750 mm
Breite: 600 mm
Tiefe: ca. 75 mm
Ausführung: teilverblendet S2
Zubehör: 2 x Glasplatte als Reagenzienablage inkl. Ausleger und Stativhalter
Medienausstattung: in separater Position
Menge: 1,000 St

**3.155.30 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 1,000 St

**3.155.40 Bestückung Medienzelle/-ampel/-kanal: Elektrokleinverteiler**
Elektrokleinverteiler zur Absicherung der Steckdosen in Medienzelle / -ampel / -kanal, mit 1 x Fi-Schalter, 4-pol., 40 A/30 mA, LSS anteilig in der Bestückung enthalten
Menge: 1,000 St

**3.155.50 Bestückung Medienzelle/-ampel/-kanal: Elektro 230V**
Steckdose Elektro 230V, 3 x 2,5 mm², inkl. Zuleitung ab MEP bzw. ab Elektrokleinverteiler, LSS anteilig
Menge: 6,000 St

**3.155.60 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 1,000 St

**3.155.70 Tischplatte: Arbeitsplatte TK/Wulst, b = 1.200 mm**
Zur vorbeschriebenen Laborzeile (3.155.60): Arbeitsplatte Steinzeug

Abmessungen: b = 1.200 mm
Arbeitsplatte: Steinzeug mit umlaufendem Wulstrand, am Übergang zu angrenzenden Steinzeugplatten ohne Wulstrand
Menge: 1,000 St

**3.155.80 Bestückung Laborzeile: WNC, WDC + integriertes Tropfbecken**
integr. Becken: Einbau in die Tischplatte, Material des Beckens angepasst an das Material der Tischplatte (Becken aus Steinzeug bei Tischplatte aus Steinzeug / Becken aus PP bei Tischplatte aus Vollkern bzw. Melamin), Ausführung des Beckens mit umlaufendem Rand, um das Ablaufen von Flüssigkeiten von der Arbeitsplatte in das Becken zu verhindern, Beckenmaße: l/b/t = ca. 300 / 150 / 150 mm

Armaturen: WDC- und WNC-Entnahme mit Schlauchtülle, Einbau in der Tischplatte, inkl. Zuleitung ab MEP bzw. Anbindung an das Verteilnetz
Menge: 1,000 St

**3.155.90 Tischplatte für Sockelunterbau (S/L): Arbeitsplatte TK/Wulst, lfdm**
Arbeitsplatte Steinzeug zur Montage auf Sicherheitsunterbau (Pos. 3.155.100)

Arbeitsplatte: Steinzeug mit umlaufendem Wulstrand, am Übergang zu angrenzenden Steinzeugplatten ohne Wulstrand
Menge: 0,600 m

**3.155.100 Unterbau Laborzeile: Säure/Laugen, b/t/h = RM 600 / 650 / 600 mm, HA**
Säure-/Laugenunterbau zum Einbau unter einem Laborarbeitstisch

Abmessungen: b/t/h = RM 600 (ca. 550) / ca. 650 / ca. 600 mm
Arbeitshöhe Laborzeile: 900 mm

Ausführung:
- Sockelunterbau
- Hochauszug mit PP-Auffangwanne
- alle verwendeten Bauteile und Oberflächen korrosionsbeständig, insbesondere auch alle Auszüge und Beschläge
- abschließbar
- inkl. Steigkanal zum Anschluss an das bauseitige Lüftungssystem
- Volumenstromregler bauseits bzw. in separater Position
Menge: 1,000 St

**3.155.110 Säureabzug, b = 1.200 mm, Innenauskleidung PP**
säurefester Laborabzug als Abluftabzug gemäß DIN EN 14175 für den offenen Umgang mit aggressiven Säuren und hohe thermische Lasten entsprechend der Anforderungen gem. DIN EN 14175-7, Ausführung inkl.
- Querverrohrung und Verkabelung aller aufgeführten Medien, sowie der durchlaufenden Medien gem. Grundriss und/oder Ansicht, bzw. weiteren daran anschließenden LV-Positionen
- Durchführen bauseitiger Zuleitungen
- Anbindung an bauseitige Medien (Ver- und Entsorgung), bzw. bereits angebundene Medienträger

Ausführung: Tischabzug
Tragkonstruktion: H-Fuß-Gestell aus Stahlrohr
Arbeitsplatte: PP mit umlaufenden Wulstrand
Abmessungen: b/t/h= 1.200 / 900 / 2.700 mm
Arbeitshöhe: 900 mm
Innenauskleidung: PP
Medien: in separater Position

Ausstattung:
- FAZ / Funktionsüberwachung
- Temperaturüberwachung
- geteilter Querschieber
Menge: 1,000 St

**3.155.120 Säureabzug: Abluftwäscher liegende Ausführung, Abzug b = 1.200 mm**
Abluftwäscher liegende Ausführung für einen Abzug 1.200 mm (Pos. 3.155.110):

Absorptionsanlage aus PP, liegende Ausführung, zur Absorption vorwiegend säurehaltiger Laborabluft. Einbau in den Oberbau des Abzugs.

pH gesteuerter Abscheider mit Sprudelplatten-Reaktionskammer für senkrechte Durchströmung. Die gesamte Grundfläche dient als Flüssigkeits-Verteilerboden. Das Verdunstungswasser bzw. das zu erneuernde Wasser wird, niveaugesteuert, über ein Elektro-Magnetventil automatisch ersetzt. Der Reaktionskammer nachgeschaltet ist ein Tropfenabscheider. Abscheideleistung: 99,9% bis zu einer Tropfengröße von ca. 25µ.

Der Betrieb des Wäschers erfolgt mit WDC

Folgende Absorptionswerte sind, mit Wasser als Absorbens, nachzuweisen:

Salzsäure: bis 94,0 %
Flusssäure: bis 96,0 %
Salpetersäure: bis 92,1 %
Schwefelsäure: bis 96,0 %
Perchlorsäure: bis 94,0 %
Ammoniak: bis 81,5 %

Die Leistung umfasst:

- Steuerungsgerät zur automatischen Regelung des Betriebs
- Touch-Panel zur Anzeige von Betriebs- und Störmeldungen
- Anzeige des Betriebszustandes des Wäschers am Bedienfeld des Abzugs (grün=Betrieb, rot=Störung)
- Schnittstelle zur Weitergabe des Betriebszustands (Betrieb/Störung) an die MSR
- pH-Überwachungs- und Dosiereinrichtung
- fluoridtolerante Sonde bis max. 1000 mg/I HF
- Schrankelement im Unterbau des Abzugs (Breite ca. 60cm) mit Flügeltür zur Aufnahme des Laugenvorlagebehälters
- Laugenvorlagebehälter 35l mit Dosierpumpe und Auffangbehälter (Einbau im Unterbau des Abzugs)
- Frischwasser-Zulauf mit Elektromagnetventil
- Ablauf- und Absalzungsanschluss mit Motor-Kugelhahn
- Einbausatz zum Anschluss des Wäschers an das bauseitige Frisch- und Abwassersystem
- Druckminderer aus VA zur Verwendung des Laborwäscher mit WDC-Wasser.
- Inbetriebnahme Vor-Ort und Dokumentation Probebetrieb

angeboten wird:

Fabrikat / Typ: '.........

...............................' vom Bieter einzutragen
Menge: 1,000 St

**3.155.130 Abzug: Stützventilator**
Für vorbenannten Abzug (3.155.110): Stützventilator

zusätzlicher Stützventilator um die Druckverluste durch den Wäscher auszugleichen, Schallisolierung des Stützventilators
Menge: 1,000 St

**3.155.140 Neutralisationsanlage, Einbau in Säure-/Laugenunterbau**
Anlage zur Abwasserneutralisation von Laborabwasser, Einbau in einem Säure-/Laugenunterbau mit Hochauszug im Unterbau von Tischabzügen bzw. im Unterbau unter Laborzeilen:

- Ausführung in PP
- vollautomatische Funktion mit integrierter Steuerung
- pH-Messung und pH-Regelung
- integrierte Säure- und Laugenbehälter, Fassungsvermögen 2 x ca. 20 l
- Sammelbehälter, Fassungsvermögen ca. 30 l
- Neutralisationsbehälter, Fassungsvermögen ca. 70 l
- Füllstandsüberwachung aller Behälter
- 2 Dosierpumpen für Säure und Lauge
- Umwälzpumpe (mit Entsorgungspumpe kombinierbar)
- Entsorgungspumpe (mit Umwälzpumpe kombinierbar)
- Anschluss zur Notentleerung des Systems
- Signalleuchten für Funktion/Störmeldung und Füllstandsüberwachung der Säure- und Laugenbehälter, Einbau in der Blende des Unterbau

Funktionsweise:
Im integrierten Sammelbehälter wird Abwasser aufgefangen und in den Neutralisationsbehälter weitergeleitet. Im Anschluss wird unter ständiger pH-Wert-Erfassung und Umwälzung gemäß dem eingestellten pH-Endwert periodisch Lauge oder Säure zudosiert. Bereits während der Neutralisation kann der Sammelbehälter erneut befüllt werden. Nach Erreichen des eingestellten pH-Endwertes wird das neutralisierte Medium in das Abwassersystem abgepumpt.

Leistungsdaten:
mittlerer Durchsatz: ca. 200 l/h
maximaler Durchsatz: 600 l/h
Ausgangsgrenzwerte: >pH 6,3 -< pH 8,5

Steuerung:
- frei definierbarer pH-Endwert (Soll-Wert), der Wert muss durch den AG anpassbar sein
- Schnittstellen als potentialfreie Kontakte für folgende Betriebszustände:
- Störmeldung
- Füllstandsüberwachung der integrierten Säure- und Laugenbehälter
- Füllbereitschaft (zum Sperren von Magnetventilen für die Abwasserzuleitung)

die Leistung beinhaltet:
- alle notwendigen Anpassungen am Unterbau wie Aussparungen, Durchführungen oder Sondermasse
- Anschließen an die Stromversorgung, Zuleitung ab MEP, LSS anteilig
- Anschließen der Abwasserzuleitung
- Anschließen an das Abwassersystem
- Anschließen an die Wasserversorgung inkl. Zuleitung ab MEP
- Anschließen der Entlüftung an das Lüftungsnetz
- Erstbefüllung der Säure- und Laugenbehälter
- Programmierung der Steuerung nach Vorgaben AG
- Inbetriebnahme

Säure-/Laugenunterbau in separater Position.

angeboten wird:

Fabrikat / Typ: '.........

...............................' vom Bieter einzutragen
Menge: 1,000 St

**3.155.150 Neutralisationsanlage: Kopplung Abluftwäscher**
Ergänzung zur vorbeschriebener Neutralisationsanlage (Pos. 3.155.140):
Die Neutralisationsanlage wird zusammen mit einem in gesonderter Position beschriebenen Abluftwäscher betrieben. Die angebotene Neutralisationsanlage und der angebotene Abluftwäscher müssen für den gemeinsamen Betrieb hinsichtlich der Leitungsdaten und der Abwassermenge abgestimmt sein. Die Anlagen sind über eine Kabelverbindung elektronisch zu koppeln, um die Füllbereitschaft der Neutralisationsanlage an den Abluftwäscher zu signalisieren.
Die Leistung beinhaltet das Bereitstellen der Schnittstellen und Steuerungen an beiden Geräten sowie das Erstellen der Kabelverbindung.
Menge: 1,000 St

**3.155.160 Abzug: Volumenstromregler mit Regelung, PP**
Für vorbeschriebenen Abzug (Pos. 3.155.110):
schnelllaufender variabler Volumenstromregler mit Steuerung zum Betrieb des Abzugs mit variablem Luftstrom nach DIN EN 14175, zur Montage am Abluftstutzen des vorbezeichneten Abzuges, mit integrierter Funktionsüberwachung nach EN 14175. Preisunterschied gegenüber Ausführung mit FAZ / Funktionsüberwachung.

Bestandteile:
- Netzteil 230 V und Pufferbatterie
- Bedientableau mit Einbau in der Abzugsblende
- mikroprozessorgesteuerte Regelung
- Volumenstromregler
- Sensorik Luftmengenerfassung
- Sensorik Fenstererfassung vertikal
- Sensorik für die Erfassung der horizontalen Querschieber

Schnittstellen:
- frei parametrierbare digitale und analoge Ein- und Ausgänge
- Parametrierung gem. Vorgabe AG
- Schnittstelle Anbindung Gruppencontroller
- Steuerung Ventilator bei Abzügen mit Stützstrahltechnik

Standardsignale MSR:
- Ausgang Signal aktueller Abluftbedarf
- Eingang Signal Nachtabsenkung
- Ausgang Signal Störmeldung

Regelungsart:
- vollvariable Regelung

Funktionen Bedientableau:
- Betriebszustand (max, reduziert, aus)
- akustischer und optischer Alarm
- Reset-Taste zur Quittierung des akustischen Alarms
- Licht ein/aus

Volumenstromregler:
- Material Polypropylen (PP)
- lageunabhängig
- Drosselklappe mit Motor-Rohrregler Abluft
- Stellgeschwindigkeit der Regelklappe max. 3 sek für 90 Grad
- sehr hohe Mess- und Regelgenauigkeit (besser als 5%)
- mit Flansch / Muffe je nach Einbausituation

die Leistung beinhaltet:
- Verkabelung zwischen allen Komponenten
- Auflegen der bauseitigen Steuerleitungen
- Auflegen der bauseitigen Spannungsversorgung
- Inbetriebnahme

angeboten wird:

Fabrikat / Typ: '.........

...............................' vom Bieter einzutragen

Funktionsbeschreibung Sensorik (Art der Messwerterfassung, z.B.
Luftgeschwindigkeit, Druckdifferenz, etc.):

Wert: : '.........

...............................' vom Bieter einzutragen
Menge: 1,000 St

**3.155.170 Abzug: Schließeinrichtung für Frontschieber, mit Bewegungsmelder**
Für vorbeschriebenen Abzug (Pos. 3.155.110): automatische Schließeinrichtung für das Front-Schiebefenster, inkl:
- Schiebefenster-Controller / Steuerung
- Motor-Getriebe-Einheit
- Positionsgeber
- Verkabelung
- PIR-Bewegungsmelder
Bei 2-teiligen Schiebern muss die Schließeinrichtung auf beide Schieberteile wirken und das Front-Schiebefenster in ganzer Höhe öffnen bzw. schließen. Die automatische Schließeinrichtung wirkt nicht auf die Querschieber.
Menge: 1,000 St

**3.155.180 Bestückung Abzug: Elektro 230V**
Steckdose Elektro 230V, 3 x 2,5 mm², inkl. Zuleitung ab MEP bzw. ab Elektrokleinverteiler, Einbau in der Abzugsrückwand, von außen schaltbar, LSS anteilig
Menge: 4,000 St

**3.155.190 Bestückung Abzug: Elektro 230V, Abzugsfront**
Steckdose Elektro 230V, 3 x 2,5 mm², inkl. Zuleitung ab MEP bzw. ab Elektrokleinverteiler, Einbau in die Abzugsfront, LSS anteilig
Menge: 4,000 St

**3.155.200 Bestückung Abzug: WDC + Trichterbecken**
WDC-Entnahme mit Schlauchtülle, Trichterbecken, Einbau in der Abzugsrückwand, Armatur in der Abzugsblende, inkl. Zuleitung ab MEP bzw. Anbindung an das Verteilnetz
Menge: 1,000 St

**3.155.210 Unterbau Abzug: Stauraum, b/t/h = RM 1.200 / 650 / 600 mm, FT**
Stauraum zum Einbau unter Abzügen

Abmessungen: b/t/h= RM 1.200 (ca. 1.100) / 650 / ca. 600 mm
Arbeitshöhe Abzug: 900 mm

Ausführung:
- eingeschobener Sockelunterbau
- 2 Flügeltüren
- 2 Fachböden, höhenverstellbar
Menge: 1,000 St

**3.155.220 Unterbau Abzug: Ausführung Stauraum mit Schleppsockel**
Für vorbeschriebener Stauraum im Unterbau Abzug (3.155.110):
Preisunterschied für die Ausführung des Unterbaus ohne Boden zum Einfahren, Ausführung der Flügeltüren mit angehängter Sockelblende (Schleppsockel), Schleppsockel maßlich angepasst in Höhe und Tiefenstaffelung der übrigen Korpusteile.
Ein Preisreduktion ist mit negativem Vorzeichen anzugeben.
Menge: 1,000 St

**3.155.230 Laminarstrom-Abzug, b = 1.200 mm, metallfrei, zuluftgefiltert**
metallfreier Laborabzug mit Laminarstromanlage als Abluftabzug gemäß DIN EN 14175 für Personen- und Produktschutz entsprechend den Anforderungen gem. DIN EN 14175-2, Ausführung inkl.
- Querverrohrung und Verkabelung aller aufgeführten Medien, sowie der durchlaufenden Medien gem. Grundriss und/oder Ansicht, bzw. weiteren daran anschließenden LV-Positionen
- Durchführen bauseitiger Zuleitungen, Pos. gem. Planung
- Anbindung an bauseitige Medien (Ver- und Entsorgung), bzw. bereits angebundene Medienträger
- Absenkung Luftmenge ggü. Normalbetrieb (abgesenkter Betrieb) möglich

Ausführung: Tischabzug, modularer Aufbau
Tragkonstruktion: Selbsttragendes Grundmodul aus Polypropylen natur (PP-natur), dicht verschweißt, integrierter und abgesaugter Unterbau zur Chemikalienlagerung, Unterwanne mit Anschluss an Entsorgung über Rückwand

Arbeitsplatte: PP natur, gelocht, Lochabstand 10 mm
Abmessungen: b/t/h= RM 1.200 / 900 / 2.700 mm Systemmaße (geringfügige Abweichung in t/h zulässig)
Arbeitshöhe: 900 mm
Material: PP-natur, PET-G (Frontschieber)
Medien: in separater Position, keine Steckdosen in Innenraum
Zu- / Abluftführung: Zuluft über gesamte Fläche, turbulenzarm, als laminare Verdrängungsströmung. Abluft als Flächenabsaugung über gelochte Arbeitsplatte. Ausbruchssicherheit (Personenschutz) ist auch bei teilweise geöffnetem Frontschließer zu gewährleisten
Schnittstellen Lüftung: Zu- / Abluftstutzen, Nennweite gem. Plan, inklusive Anschließen in Abstimmung mit bauseitigem Gewerk

Ausstattung:
- SPS / Speicherprogrammierbare Steuerung, autark, zur Funktionsüberwachung, für Zu- / Abluftmengen, Frontschieberstellung (Positionsabfrage, Steuerung, Überwachung),  ggf. Filterstatus, mit Touch-Display in Frontblende, Pos. gem. Planung
- Sicherheitsfrontschieber, elektronisch öffnend / schließend, überwacht
- Innenraumbeleuchtung (gekapselt, LED-Leuchtmittel)
- Volumenstromregler, variabel, f. Zu- und Abluft

Zuluftfilterung:
- Hochleistungsschwebstofffilter H14 bis U16, nicht borfrei
- Abscheidung von Schadstoffen zur Einhaltung der Reinraumklassen gemäß DIN EN ISO 14644-1 (2016)
- kompletter Filtersatz als Erstbestückung
- kontaminationsfreier Filterwechsel über Wartungssack
- Steuerung und Überwachung über SPS

Unterbau:
- integriert in Abzugs-Grundmodul
- geeignet zur Lagerung nicht-brennbarer, korrosiver Chemikalien
- alle verwendeten Bauteile und Oberflächen metallfrei und korrosionsbeständig, insbesondere auch alle Auszüge und Beschläge
- 2 x 2 Fachböden herausziehbar mit PP-Auffangwannen
- inklusive Volumenstromregler und Steigkanal zum Anschluss an das bauseitige Lüftungssytem

angeboten wird:

Hersteller/Typ Filtersystem:

'........................................'
vom Bieter einzutragen

Fabrikat Filter:

'........................................'
vom Bieter einzutragen
Menge: 1,000 St

**3.155.240 Bestückung Abzug: Elektro 230V in Frontblende**
Steckdose Elektro 230V zum Einbau in Abzug mit Anforderung Metallfreiheit, 3 x 2,5 mm², inkl. Zuleitung ab MEP bzw. ab Elektrokleinverteiler, Einbau in der Frontblende außen, schaltbar über Abzugs-SPS, LSS anteilig
Menge: 2,000 St

#### 3.156 N-OG02-R007 (II13.52) Probenvorbereitung Anorganik 2 Zeile A

**3.156.10 Medieneinspeisepunkt: Tragkonstruktion mit Verkleidung**
Medienzuführung am Medieneinspeisepunkt zur Laborzeile

Tragkonstruktion mit horizontalen Halteschienen zur Befestigung der vorgesehenen Sanitär- und Elektromedien ab Oberkante Laborzeile bis zur Übergabehöhe der Medien gem. Vorbemerkungen/Plänen, die Breite der Konstruktion beträgt 700 mm, revisionierbare Verkleidung
Menge: 1,000 St

**3.156.20 Medienkanal wandhängend, l = 600 mm**
Medienkanal wandhängend inkl.
- Anschlüssen und Entnahmestellen gem. separater Positionen
- Querverrohrung und Verkabelung aller aufgeführten Medien, sowie der durchlaufenden Medien gem. Grundriss und/oder Ansicht, bzw. weiteren daran anschließenden LV-Positionen
- Durchführen bauseitiger Zuleitungen
- Anbindung an bauseitige Medien (Ver- und Entsorgung) und Medienschacht

Montagehöhe: bis UK 2,2 m über OKFF
Länge: 600 mm
Medienausstattung: in separater Position
Menge: 1,000 St

**3.156.30 Medienzelle wandständig, b/h = 600 / 1.800 mm**
Medienzelle wandständig inkl.
- Querverrohrung und Verkabelung aller aufgeführten Medien, sowie der durchlaufenden Medien gem. Grundriss und/oder Ansicht, bzw. weiteren daran anschließenden LV-Positionen
- Durchführen bauseitiger Zuleitungen

Höhe: ca. 1.800 mm
Arbeitshöhe: 900 / 750 mm
Breite: 600 mm
Tiefe: ca. 75 mm
Ausführung: teilverblendet S2
Zubehör: 2 x Glasplatte als Reagenzienablage inkl. Ausleger und Stativhalter
Medienausstattung: in separater Position
Menge: 1,000 St

**3.156.40 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 1,000 St

**3.156.50 Bestückung Medienzelle/-ampel/-kanal: Elektrokleinverteiler**
Elektrokleinverteiler zur Absicherung der Steckdosen in Medienzelle / -ampel / -kanal, mit 1 x Fi-Schalter, 4-pol., 40 A/30 mA, LSS anteilig in der Bestückung enthalten
Menge: 1,000 St

**3.156.60 Bestückung Medienzelle/-ampel/-kanal: Elektro 230V**
Steckdose Elektro 230V, 3 x 2,5 mm², inkl. Zuleitung ab MEP bzw. ab Elektrokleinverteiler, LSS anteilig
Menge: 4,000 St

**3.156.70 Bestückung Medienzelle/-ampel/-kanal: Geräteanschluss WDC**
WDC Geräteanschluss, inkl. Entnahmeventil und Zuleitung ab MEP bzw. Anbindung an das Verteilnetz
Menge: 1,000 St

**3.156.80 Bestückung Medienzelle/-ampel/-kanal: Geräteanschluss WNC**
WDC Geräteanschluss, inkl. Entnahmeventil und Zuleitung ab MEP bzw. Anbindung an das Verteilnetz
Menge: 1,000 St

**3.156.90 Laborarbeitstisch, Melamin, b/t = 600 / 900, AH 900 mm**
Laborarbeitstisch inkl. Tragkonstruktion

Abmessungen:
- b = 600 mm
- t = 900 mm als Systemtiefe
t = 900 mm bei Ausführung ohne rückseitige Medienzelle, vor Medienzellen Gesamttiefe inkl. Zelle t = 900 mm mit Tischplatte jedoch min. t = 800 mm
- Arbeitshöhe: 900 mm
Tragkonstruktion: C bzw. H-Fuß-Gestell aus Stahlrohr gem. Plan
Arbeitsplatte: Melamin mit PP-Kante
Ausstattung: Tiefenanschlag für Rollcontainer
Menge: 1,000 St

**3.156.100 Tischplatte: Arbeitsplatte TK/Wulst, b = 600 mm**
Zur vorbeschriebenen Laborzeile (Pos. 3.156.90): Arbeitsplatte Steinzeug

Abmessungen: b = 600 mm
Arbeitsplatte: Steinzeug mit umlaufendem Wulstrand, am Übergang zu angrenzenden Steinzeugplatten ohne Wulstrand
Menge: 1,000 St

**3.156.110 Laborspüle, TK, b/t/h = 1.200 / 900 / 900 mm, Sockelunterbau, FT**
Laborspüle inkl. aller Ver- und Entsorgungsleitungen, sowie Anschluss an Medienverrohrung vorab beschriebener Medienzelle

Abmessungen: b/t = 1.200 / 900 mm
Arbeitshöhe: 900 mm
Maße Spülbecken: b/t/h = 400 / 400 / 250 mm
Tragkonstruktion:
- Sockelunterbauten fest eingebaut
- 2 Flügeltüren, Anschlag nach Zeichnung
Arbeitsplatte Spüle:
- Steinzeug mit umlaufendem Wulstrand und Ablaufrillen
- 1 x Beckenausschnitt
- 2 x Tischbohrungen für Armaturen
- 1 x Tischbohrungen für Augendusche
Spülbecken: 1 x Becken aus Techn. Keramik, von oben in die Arbeitsplatte eingesetzt
Armaturen:
- Standarmaturen
- 1 x WNC/WNH Armhebel-Mischbatterie, Perlator
- 1 x WDC, Schlauchtülle
Zubehör:
- 1 x Standrohr
- 1 x Augendusche untemperiert, einstrahlig, inkl. Druckminderer in den Zuleitung der Augendusche zur Mengenreduzierung und deren Einregulierung im Rahmen der Inbetriebnahme
- Festanschluss Kondensatableitung unterhalb der Spüle sowie Steigrohr bis OK Möbel mit Trichter
Menge: 1,000 St

**3.156.120 Spüle: Anschluss Geräteabwasser**
Erstellen eines Abwasseranschlusses an vorbezeichneter Spüle (Pos. 3.156.110) zum Anschluss eines nebenstehenden Geräts.

anzuschließendes Gerät: bauseitige Eismaschine

Position und Einbausituation gem. Plan. Abwasseranschluss an die Abwasserinstallation der Spüle. Abwasserführung zum Gerät inkl. Herstellen des betriebsfertigen Anschlusses. Inkl. Durchführungen und Anpassungen der Spüle für die Abwasserführung.
Menge: 1,000 St

**3.156.130 Spüle: Durchlauferhitzer 11 KW, Untertischmontage**
Durchlauferhitzer inkl. Anschlussmaterial und Zuleitung, zum Einbau in vorbezeichnete Spüle (Pos. 3.156.110)

Gerät: Durchlauferhitzer zur Warmwassererzeugung
Ausführung: Untertischgerät, druckfeste Ausführung, Blankdraht-Heizelemente
Leistung: 11 KW
Temperaturbereich: ca. 30°C - 60°C
Leistung: ca. 5  l / min
Regelung: elektronisch geregelt, Temperatur stufenlos einstellbar
Energieeffizienzklasse: A
Stromversorgung: 400V 16A,  inkl. Zuleitung ab MEP bzw. ab Elektrokleinverteiler, LSS anteilig

angeboten wird:

Fabrikat / Typ: '................

........................' vom Bieter einzutragen
Menge: 1,000 St

**3.156.140 Spüle: Seifen- / Desinfektionsmittel- / Papierhandtuchspender, Edelstahl**
Für vorbeschriebener Spüle (Pos. 3.156.110):

1 x Seifenspender 500 ml, Edelstahl
1 x Desinfektionsmittelspender 500 ml, Edelstahl
1 x Spender Hautpflegemittel  500 ml, Edelstahl

angeboten wird:

Fabrikat / Typ: '................

........................' vom Bieter einzutragen

1 x Papierhandtuchspender, 500-800 Blatt, Edelstahl

angeboten wird:

Fabrikat / Typ: '................

........................' vom Bieter einzutragen
Menge: 1,000 St

**3.156.150 Halterung für Seifen- und Desinfektionsmittelspender zur Befestigung an Spritzschutz**
Halterung für Seifen- und Desinfektionsmittelspender

Ausführung:
HPL-Platte (Höhe und Breite bündig mit Seifen- und Desinfektionsmittelspender)
Art der Befestigung:
Die Halterung wird über den Spritzschutz gehängt und mittels Stellschrauben verklemmt
Menge: 1,000 St

**3.156.160 Spüle: Spritzschutz Glastrennwand, t = 700 mm**
Glastrennwand als Spritzschutz zur Abtrennung vorbezeichneter Laborspüle (Pos. 3.156.110) vom danebenliegenden Laborarbeitstisch

Abmessungen: t/h = ca. 700 / ca. 500 mm
Material: Sicherheitsglas 5 mm
Ausführung: Ecken abgerundet
Menge: 1,000 St

**3.156.170 Spüle: Abfallsammler für Papierhandtücher im Spülenunterbau**
Für vorbeschriebene Spüle (Pos. 3.156.120): Abfallsammler im Spülenunterbau zum Sammeln von Papierhandtüchern:
- eine Flügeltür des Spülenunterbau mit Ausschnitt, oval, als Einwurf für benutzte Papierhandtücher
- 1 x Abfallsammler für benutzte Papierhandtücher, Metallkorb, beschichtet, zum Einstellen in den Spülenunterbau
Menge: 1,000 St

**3.156.180 Spüle: Abtropfboard, klein**
Für vorbeschriebene Spüle (Pos. 3.156.110): 1 x Abtropfboard mit ca. 18 Abtropfstäben, mit Abtropfrinne und Ablaufschlauch, Abtropfboard und -stäbe aus Polypropylen
Menge: 1,000 St

**3.156.190 Abzug: Gruppencontroller je Raum**
Für vorbeschriebene Abzügen mit Volumenstromregler und Regelung in Raum N-OG02-R007:

Der Gruppencontroller erfasst die jeweiligen Einzelabluftmengen der abgesaugten Einheiten im Laborraum, um daraus eine Gesamtabluftmenge zu bilden, die dann der übergeordneten Lüftungssteuerung zur Verfügung steht. An den Gruppencontroller können min. bis zu 10 Volumenstromregler angebunden werden.

Schnittstellen:
- bidirektionale Anbindung der Volumenstromregler
- frei parametrierbare digitale und analoge Ein- und Ausgänge
- Parametrierung gem. Vorgabe AG

Standardsignale MSR:
- Ausgang Signal Summe aktueller Abluftbedarf
- Eingang Signal Nachtabsenkung
- Ausgang Signal Sammelstörmeldung

Raumadditionsmodul:
- laufende Ermittlung des aktueller Abluftbedarf (Ist-Wert) basierend auf der Summe der Einzelwerten aller angeschlossenen Volumenstromregler und der fest hinterlegten konstanten Verbraucher wie z.B. Sicherheitsstauräume

die Leistung beinhaltet:
- Auflegen der bauseitigen Steuerleitungen
- Auflegen der bauseitigen Spannungsversorgung
- Lieferung und Verlegung der erforderlichen Kabel zwischen den Volumenstromreglern / Controllern innerhalb einer Laborzeile
- Inbetriebnahme

Die Lieferung und Verlegung der erforderlichen Kabel zwischen den Laborzeilen erfolgen gemäß Angabe AN (Kabelzugliste) bauseits.

angeboten wird:

Fabrikat / Typ: '................

........................' vom Bieter einzutragen
Menge: 1,000 St

**3.156.200 Säureabzug, b = 1.800 mm, Innenauskleidung PP**
säurefester Laborabzug als Abluftabzug gemäß DIN EN 14175 für den offenen Umgang mit aggressiven Säuren und hohe thermische Lasten entsprechend der Anforderungen gem. DIN EN 14175-7, Ausführung inkl.
- Querverrohrung und Verkabelung aller aufgeführten Medien, sowie der durchlaufenden Medien gem. Grundriss und/oder Ansicht, bzw. weiteren daran anschließenden LV-Positionen
- Durchführen bauseitiger Zuleitungen
- Anbindung an bauseitige Medien (Ver- und Entsorgung), bzw. bereits angebundene Medienträger

Ausführung: Tischabzug
Tragkonstruktion: H-Fuß-Gestell aus Stahlrohr
Arbeitsplatte: PP mit umlaufendem Wulstrand
Abmessungen: b/t/h= 1.800 / 900 / 2.700 mm
Arbeitshöhe: 900 mm
Innenauskleidung: PP
Medien: in separater Position

Ausstattung:
- FAZ / Funktionsüberwachung
- Temperaturüberwachung
- geteilter Querschieber
Menge: 1,000 St

**3.156.210 Säureabzug: Abluftwäscher liegende Ausführung, Abzug b = 1.800 mm**
Abluftwäscher liegende Ausführung für einen Abzug 1.800 mm (Pos. 3.156.200):

Absorptionsanlage aus PP, liegende Ausführung, zur Absorption vorwiegend säurehaltiger Laborabluft. Einbau in den Oberbau des Abzugs.

pH gesteuerter Abscheider mit Sprudelplatten-Reaktionskammer für senkrechte Durchströmung. Die gesamte Grundfläche dient als Flüssigkeits-Verteilerboden. Das Verdunstungswasser bzw. das zu erneuernde Wasser wird, niveaugesteuert, über ein Elektro-Magnetventil automatisch ersetzt. Der Reaktionskammer nachgeschaltet ist ein Tropfenabscheider. Abscheideleistung: 99,9% bis zu einer Tropfengröße von ca. 25µ.

Der Betrieb des Wäschers erfolgt mit WDC

Folgende Absorptionswerte sind, mit Wasser als Absorbens, nachzuweisen:

Salzsäure: bis 94,0 %
Flusssäure: bis 96,0 %
Salpetersäure: bis 92,1 %
Schwefelsäure: bis 96,0 %
Perchlorsäure: bis 94,0 %
Ammoniak: bis 81,5 %

Die Leistung umfasst:

- Steuerungsgerät zur automatischen Regelung des Betriebs
- Touch-Panel zur Anzeige von Betriebs- und Störmeldungen
- Anzeige des Betriebszustandes des Wäschers am Bedienfeld des Abzugs (grün=Betrieb, rot=Störung)
- Schnittstelle zur Weitergabe des Betriebszustands (Betrieb/Störung) an die MSR
- pH-Überwachungs- und Dosiereinrichtung
- fluoridtolerante Sonde bis max. 1000 mg/I HF
- Schrankelement im Unterbau des Abzugs (Breite ca. 60cm) mit Flügeltür zur Aufnahme des Laugenvorlagebehälters
- Laugenvorlagebehälter 35l mit Dosierpumpe und Auffangbehälter (Einbau im Unterbau des Abzugs)
- Frischwasser-Zulauf mit Elektromagnetventil
- Ablauf- und Absalzungsanschluss mit Motor-Kugelhahn
- Einbausatz zum Anschluss des Wäschers an das bauseitige Frisch- und Abwassersystem
- Druckminderer aus VA zur Verwendung des Laborwäscher mit WDC-Wasser.
- Inbetriebnahme Vor-Ort und Dokumentation Probebetrieb

angeboten wird:

Fabrikat / Typ: '................

........................' vom Bieter einzutragen
Menge: 1,000 St

**3.156.220 Abzug: Stützventilator**
Für vorbenannten Abzug (3.156.200): Stützventilator

zusätzlicher Stützventilator um die Druckverluste durch den Wäscher auszugleichen, Schallisolierung des Stützventilators
Menge: 1,000 St

**3.156.230 Neutralisationsanlage, Einbau in Säure-/Laugenunterbau**
Anlage zur Abwasserneutralisation von Laborabwasser, Einbau in einem Säure-/Laugenunterbau mit Hochauszug im Unterbau von Tischabzügen bzw. im Unterbau unter Laborzeilen:

- Ausführung in PP
- vollautomatische Funktion mit integrierter Steuerung
- pH-Messung und pH-Regelung
- integrierte Säure- und Laugenbehälter, Fassungsvermögen 2 x ca. 20 l
- Sammelbehälter, Fassungsvermögen ca. 30 l
- Neutralisationsbehälter, Fassungsvermögen ca. 70 l
- Füllstandsüberwachung aller Behälter
- 2 Dosierpumpen für Säure und Lauge
- Umwälzpumpe (mit Entsorgungspumpe kombinierbar)
- Entsorgungspumpe (mit Umwälzpumpe kombinierbar)
- Anschluss zur Notentleerung des Systems
- Signalleuchten für Funktion/Störmeldung und Füllstandsüberwachung der Säure- und Laugenbehälter, Einbau in der Blende des Unterbau

Funktionsweise:
Im integrierten Sammelbehälter wird Abwasser aufgefangen und in den Neutralisationsbehälter weitergeleitet. Im Anschluss wird unter ständiger pH-Wert-Erfassung und Umwälzung gemäß dem eingestellten pH-Endwert periodisch Lauge oder Säure zudosiert. Bereits während der Neutralisation kann der Sammelbehälter erneut befüllt werden. Nach Erreichen des eingestellten pH-Endwertes wird das neutralisierte Medium in das Abwassersystem abgepumpt.

Leistungsdaten:
mittlerer Durchsatz: ca. 200 l/h
maximaler Durchsatz: 600 l/h
Ausgangsgrenzwerte: >pH 6,3 -< pH 8,5

Steuerung:
- frei definierbarer pH-Endwert (Soll-Wert), der Wert muss durch den AG anpassbar sein
- Schnittstellen als potentialfreie Kontakte für folgende Betriebszustände:
- Störmeldung
- Füllstandsüberwachung der integrierten Säure- und Laugenbehälter
- Füllbereitschaft (zum Sperren von Magnetventilen für die Abwasserzuleitung)

die Leistung beinhaltet:
- alle notwendigen Anpassungen am Unterbau wie Aussparungen, Durchführungen oder Sondermasse
- Anschließen an die Stromversorgung, Zuleitung ab MEP, LSS anteilig
- Anschließen der Abwasserzuleitung
- Anschließen an das Abwassersystem
- Anschließen an die Wasserversorgung inkl. Zuleitung ab MEP
- Anschließen der Entlüftung an das Lüftungsnetz
- Erstbefüllung der Säure- und Laugenbehälter
- Programmierung der Steuerung nach Vorgaben AG
- Inbetriebnahme

Säure-/Laugenunterbau in separater Position.

angeboten wird:

Fabrikat / Typ: '................

........................' vom Bieter einzutragen
Menge: 1,000 St

**3.156.240 Neutralisationsanlage: Kopplung Abluftwäscher**
Ergänzung für vorbeschriebene Neutralisationsanlage (Pos. 3.156.230):
Die Neutralisationsanlage wird zusammen mit einem in gesonderter Position beschriebenen Abluftwäscher betrieben. Die angebotene Neutralisationsanlage und der angebotene Abluftwäscher müssen für den gemeinsamen Betrieb hinsichtlich der Leitungsdaten und der Abwassermenge abgestimmt sein. Die Anlagen sind über eine Kabelverbindung elektronisch zu koppeln, um die Füllbereitschaft der Neutralisationsanlage an den Abluftwäscher zu signalisieren.
Die Leistung beinhaltet das Bereitstellen der Schnittstellen und Steuerungen an beiden Geräten sowie das Erstellen der Kabelverbindung.
Menge: 1,000 St

**3.156.250 Abzug: Volumenstromregler mit Regelung, PP**
Für vorbeschriebenen Abzug (Pos. 3.156.200):
schnelllaufender variabler Volumenstromregler mit Steuerung zum Betrieb des Abzugs mit variablem Luftstrom nach DIN EN 14175, zur Montage am Abluftstutzen des vorbezeichneten Abzuges, mit integrierter Funktionsüberwachung nach EN 14175. Preisunterschied gegenüber Ausführung mit FAZ / Funktionsüberwachung.

Bestandteile:
- Netzteil 230 V und Pufferbatterie
- Bedientableau mit Einbau in der Abzugsblende
- mikroprozessorgesteuerte Regelung
- Volumenstromregler
- Sensorik Luftmengenerfassung
- Sensorik Fenstererfassung vertikal
- Sensorik für die Erfassung der horizontalen Querschieber

Schnittstellen:
- frei parametrierbare digitale und analoge Ein- und Ausgänge
- Parametrierung gem. Vorgabe AG
- Schnittstelle Anbindung Gruppencontroller
- Steuerung Ventilator bei Abzügen mit Stützstrahltechnik

Standardsignale MSR:
- Ausgang Signal aktueller Abluftbedarf
- Eingang Signal Nachtabsenkung
- Ausgang Signal Störmeldung

Regelungsart:
- vollvariable Regelung

Funktionen Bedientableau:
- Betriebszustand (max, reduziert, aus)
- akustischer und optischer Alarm
- Reset-Taste zur Quittierung des akustischen Alarms
- Licht ein/aus

Volumenstromregler:
- Material Polypropylen (PP)
- lageunabhängig
- Drosselklappe mit Motor-Rohrregler Abluft
- Stellgeschwindigkeit der Regelklappe max. 3 sek für 90 Grad
- sehr hohe Mess- und Regelgenauigkeit (besser als 5%)
- mit Flansch / Muffe je nach Einbausituation

die Leistung beinhaltet:
- Verkabelung zwischen allen Komponenten
- Auflegen der bauseitigen Steuerleitungen
- Auflegen der bauseitigen Spannungsversorgung
- Inbetriebnahme

angeboten wird:

Fabrikat / Typ: '................

........................' vom Bieter einzutragen

Funktionsbeschreibung Sensorik (Art der Messwerterfassung, z.B.
Luftgeschwindigkeit, Druckdifferenz, etc.):

Wert: '................

........................' vom Bieter einzutragen
Menge: 1,000 St

**3.156.260 Abzug: Schließeinrichtung für Frontschieber, mit Bewegungsmelder**
Für vorbeschriebenen Abzug (Pos. 3.156.200): automatische Schließeinrichtung für das Front-Schiebefenster, inkl:
- Schiebefenster-Controller / Steuerung
- Motor-Getriebe-Einheit
- Positionsgeber
- Verkabelung
- PIR-Bewegungsmelder
Bei 2-teiligen Schiebern muss die Schließeinrichtung auf beide Schieberteile wirken und das Front-Schiebefenster in ganzer Höhe öffnen bzw. schließen. Die automatische Schließeinrichtung wirkt nicht auf die Querschieber.
Menge: 1,000 St

**3.156.270 Bestückung Abzug: Elektro 230V**
Steckdose Elektro 230V, 3 x 2,5 mm², inkl. Zuleitung ab MEP bzw. ab Elektrokleinverteiler, Einbau in der Abzugsrückwand, von außen schaltbar, LSS anteilig
Menge: 4,000 St

**3.156.280 Bestückung Abzug: Elektro 230V, Abzugsfront**
Steckdose Elektro 230V, 3 x 2,5 mm², inkl. Zuleitung ab MEP bzw. ab Elektrokleinverteiler, Einbau in die Abzugsfront, LSS anteilig
Menge: 4,000 St

**3.156.290 Unterbau Abzug: Stauraum, b/t/h = RM 1.200 / 650 / 600 mm, FT**
Stauraum zum Einbau unter Abzügen

Abmessungen: b/t/h= RM 1.200 (ca. 1.100) / 650 / ca. 600 mm
Arbeitshöhe Abzug: 900 mm

Ausführung:
- eingeschobener Sockelunterbau
- 2 Flügeltüren
- 2 Fachböden, höhenverstellbar
Menge: 1,000 St

**3.156.300 Unterbau Abzug: Ausführung Stauraum mit Schleppsockel**
Für vorbeschriebener Stauraum im Unterbau Abzug (3.156.290):
Preisunterschied für die Ausführung des Unterbaus ohne Boden zum Einfahren, Ausführung der Flügeltüren mit angehängter Sockelblende (Schleppsockel), Schleppsockel maßlich angepasst in Höhe und Tiefenstaffelung der übrigen Korpusteile.
Ein Preisreduktion ist mit negativem Vorzeichen anzugeben.
Menge: 1,000 St

**3.156.310 Unterbau Abzug: Säure/Laugen, b/t/h = RM 600 / 650 / 600 mm, FT**
Säure-/Laugenunterbau zum Einbau unter Abzügen

Abmessungen: b/t/h = RM 600 (ca. 550) / ca. 650 / ca. 600 mm
Arbeitshöhe Abzug: 900 mm

Ausführung:
- eingeschobener Sockelunterbau
- Flügeltür
- alle verwendeten Bauteile und Oberflächen korrosionsbeständig, insbesondere auch alle Auszüge und Beschläge
- 2 Fachböden herausziehbar mit PP-Auffangwannen
- abschließbar
- inkl. Steigkanal zum Anschluss an das bauseitige Lüftungssystem
- Volumenstromregler bauseits bzw. in separater Position
Menge: 1,000 St

#### 3.157 N-OG02-R007 (II13.52) Probenvorbereitung Anorganik 2 Zeile B

**3.157.10 Medieneinspeisepunkt: Tragkonstruktion mit Verkleidung**
Medienzuführung am Medieneinspeisepunkt zur Laborzeile

Tragkonstruktion mit horizontalen Halteschienen zur Befestigung der vorgesehenen Sanitär- und Elektromedien ab Oberkante Laborzeile bis zur Übergabehöhe der Medien gem. Vorbemerkungen/Plänen, die Breite der Konstruktion beträgt 500 mm, revisionierbare Verkleidung
Menge: 1,000 St

**3.157.20 Medienzelle Doppelarbeitstisch, b/h = 1.200 / 1.800 mm**
Medienzelle freistehend für Doppelarbeitstisch, beidseitig für Medienbestückung ausgelegt, beidseitig Labortische anstellbar, inkl.
- Querverrohrung und Verkabelung aller aufgeführten Medien, sowie der durchlaufenden Medien gem. Grundriss und/oder Ansicht, bzw. weiteren daran anschließenden LV-Positionen
- Durchführen bauseitiger Zuleitungen

Höhe: ca. 1.800 mm
Arbeitshöhe: 900 / 750 mm
Breite: 1.200 mm
Tiefe: ca. 90 mm
Ausführung: teilverblendet S2
Zubehör: 2 x Glasplatte beidseitig als Reagenzienablage inkl. Ausleger und Stativhalter
Medienausstattung: in separater Position
Menge: 2,000 St

**3.157.30 Bestückung Medienzelle/-ampel/-kanal: Elektrokleinverteiler**
Elektrokleinverteiler zur Absicherung der Steckdosen in Medienzelle / -ampel / -kanal, mit 1 x Fi-Schalter, 4-pol., 40 A/30 mA, LSS anteilig in der Bestückung enthalten
Menge: 1,000 St

**3.157.40 Bestückung Medienzelle/-ampel/-kanal: Elektro 230V**
Steckdose Elektro 230V, 3 x 2,5 mm², inkl. Zuleitung ab MEP bzw. ab Elektrokleinverteiler, LSS anteilig
Menge: 8,000 St

**3.157.50 Bestückung Medienzelle/-ampel/-kanal: Elektro 230V Untertisch**
Steckdose Elektro 230V, 3 x 2,5 mm², inkl. Zuleitung ab MEP bzw. ab Elektrokleinverteiler, LSS anteilig, Positionierung Untertisch, inkl. Unterkonstruktion
Menge: 4,000 St

**3.157.60 Bestückung Medienzelle/-ampel/-kanal: Leerdose EDV**
Leerdose für EDV oder andere bauseitige Einbauteile
Menge: 1,000 St

**3.157.70 Bestückung Medienzelle: Elektro 230V in Seitenblende**
Steckdose Elektro 230V, 3 x 2,5 mm², inkl. Zuleitung ab MEP bzw. ab Elektrokleinverteiler, LSS anteilig
Ausführung: in Seitenblende der Medienzelle
Menge: 4,000 St

**3.157.80 Bestückung Medienzelle: Leerdose EDV in Seitenblende**
Leerdose für EDV oder andere bauseitige Einbauteile
Ausführung: in Seitenblende der Medienzelle
Menge: 1,000 St

**3.157.90 Bestückung Medienzelle/-ampel/-kanal: Entnahmearmatur Reinstgas**
Entnahmearmatur Reinstgas gem. Plan, Reinheit bis 5.5, bestehend aus Vorabsperrung und Druckregler mit Manometer, sowie Feinregulierung, inkl. Zuleitung ab MEP bzw. Anbindung an das Verteilnetz
Menge: 1,000 St

**3.157.100 Bestückung Medienzelle/-ampel/-kanal: Entnahmearmatur techn. Gas**
Entnahmearmatur technisches Gas oder Druckluft gem. Plan, bestehend aus Vorabsperrung und Druckregler mit Manometer, sowie Feinregulierung, inkl. Zuleitung ab MEP bzw. Anbindung an das Verteilnetz
Menge: 1,000 St

**3.157.110 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 2,000 St

**3.157.120 Tischplatte: Arbeitsplatte TK/Wulst, b = 1.200 mm**
Zur vorbeschriebenen Laborzeile (Pos. 3.157.110): Arbeitsplatte Steinzeug

Abmessungen: b = 1.200 mm
Arbeitsplatte: Steinzeug mit umlaufendem Wulstrand, am Übergang zu angrenzenden Steinzeugplatten ohne Wulstrand
Menge: 2,000 St

**3.157.130 Laborarbeitstisch, Melamin, b/t = 600 / 900, AH 900 mm**
Laborarbeitstisch inkl. Tragkonstruktion

Abmessungen:
- b = 600 mm
- t = 900 mm als Systemtiefe
t = 900 mm bei Ausführung ohne rückseitige Medienzelle, vor Medienzellen Gesamttiefe inkl. Zelle t = 900 mm mit Tischplatte jedoch min. t = 800 mm
- Arbeitshöhe: 900 mm
Tragkonstruktion: C bzw. H-Fuß-Gestell aus Stahlrohr gem. Plan
Arbeitsplatte: Melamin mit PP-Kante
Ausstattung: Tiefenanschlag für Rollcontainer
Menge: 1,000 St

**3.157.140 Tischplatte: Arbeitsplatte TK/Wulst, b = 600 mm**
Zur vorbeschriebenen Laborzeile (Pos. 3.157.130): Arbeitsplatte Steinzeug

Abmessungen: b = 600 mm
Arbeitsplatte: Steinzeug mit umlaufendem Wulstrand, am Übergang zu angrenzenden Steinzeugplatten ohne Wulstrand
Menge: 1,000 St

**3.157.150 Rollunterbau, b = RM 600 mm, AH 900 mm, FT**
rollbarer Unterbau als Stauraum zu vorbezeichneter Labortischzeile

Breite: RM 600 mm (je nach Einbauort ca. 550 - 600 mm)
Tiefe: ca. 550 mm
Höhe: ca. 850 mm (Einbau unter Labortisch mit AH 900 mm)
Ausführung:
- rollbar
- 1 Flügeltür
Ausstattung:
- 4 Lenkrollen
- 2 Fachböden, höhenverstellbar
Menge: 2,000 St

**3.157.160 Rollunterbau, b = RM 600 mm, AH 900 mm, 4 SK**
rollbarer Unterbau als Stauraum zu vorbezeichneter Labortischzeile

Breite: RM 600 mm (je nach Einbauort ca. 550 - 600 mm)
Tiefe: ca. 550 mm
Höhe: ca. 850 mm (Einbau unter Labortisch mit AH 900 mm)
Ausführung:
- rollbar
- 4 Schubkästen
Ausstattung:
- 4 Lenkrollen
Menge: 1,000 St

**3.157.170 Oberschrank, b/t = 1.200 / 350 mm, FT**
Hängeschrank, geschlossen, Montage an Wänden oder Medienzellen

Abmessungen: b/t/h= 1.200 / 350 / 720 mm
Ausführung: 2 Flügeltüren, Mittelwand
Ausstattung: 2x1 Fachboden, höhenverstellbar
bei Montage an Medienzellen inkl. Ständerverlängerungen und Traversen als Unterkonstruktion
Menge: 1,000 St

#### 3.158 N-OG02-R007 (II13.52) Probenvorbereitung Anorganik 2 Zeile C

**3.158.10 Bestückung Medienzelle/-ampel/-kanal: Elektrokleinverteiler**
Elektrokleinverteiler zur Absicherung der Steckdosen in Medienzelle / -ampel / -kanal, mit 1 x Fi-Schalter, 4-pol., 40 A/30 mA, LSS anteilig in der Bestückung enthalten
Menge: 1,000 St

**3.158.20 Bestückung Medienzelle/-ampel/-kanal: Elektro 230V**
Steckdose Elektro 230V, 3 x 2,5 mm², inkl. Zuleitung ab MEP bzw. ab Elektrokleinverteiler, LSS anteilig
Menge: 8,000 St

**3.158.30 Bestückung Medienzelle/-ampel/-kanal: Elektro 230V Untertisch**
Steckdose Elektro 230V, 3 x 2,5 mm², inkl. Zuleitung ab MEP bzw. ab Elektrokleinverteiler, LSS anteilig, Positionierung Untertisch, inkl. Unterkonstruktion
Menge: 4,000 St

**3.158.40 Bestückung Medienzelle/-ampel/-kanal: Leerdose EDV**
Leerdose für EDV oder andere bauseitige Einbauteile
Menge: 1,000 St

**3.158.50 Bestückung Medienzelle/-ampel/-kanal: Entnahmearmatur Reinstgas**
Entnahmearmatur Reinstgas gem. Plan, Reinheit bis 5.5, bestehend aus Vorabsperrung und Druckregler mit Manometer, sowie Feinregulierung, inkl. Zuleitung ab MEP bzw. Anbindung an das Verteilnetz
Menge: 1,000 St

**3.158.60 Bestückung Medienzelle/-ampel/-kanal: Entnahmearmatur techn. Gas**
Entnahmearmatur technisches Gas oder Druckluft gem. Plan, bestehend aus Vorabsperrung und Druckregler mit Manometer, sowie Feinregulierung, inkl. Zuleitung ab MEP bzw. Anbindung an das Verteilnetz
Menge: 1,000 St

**3.158.70 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 2,000 St

**3.158.80 Tischplatte: Arbeitsplatte TK/Wulst, b = 1.200 mm**
Zur vorbeschriebenen Laborzeile (Pos. 3.158.70): Arbeitsplatte Steinzeug

Abmessungen: b = 1.200 mm
Arbeitsplatte: Steinzeug mit umlaufendem Wulstrand, am Übergang zu angrenzenden Steinzeugplatten ohne Wulstrand
Menge: 2,000 St

**3.158.90 Laborarbeitstisch, Melamin, b/t = 600 / 900, AH 900 mm**
Laborarbeitstisch inkl. Tragkonstruktion

Abmessungen:
- b = 600 mm
- t = 900 mm als Systemtiefe
t = 900 mm bei Ausführung ohne rückseitige Medienzelle, vor Medienzellen Gesamttiefe inkl. Zelle t = 900 mm mit Tischplatte jedoch min. t = 800 mm
- Arbeitshöhe: 900 mm
Tragkonstruktion: C bzw. H-Fuß-Gestell aus Stahlrohr gem. Plan
Arbeitsplatte: Melamin mit PP-Kante
Ausstattung: Tiefenanschlag für Rollcontainer
Menge: 1,000 St

**3.158.100 Tischplatte: Arbeitsplatte TK/Wulst, b = 600 mm**
Zur vorbeschriebenen Laborzeile (Pos. 3.158.90): Arbeitsplatte Steinzeug

Abmessungen: b = 600 mm
Arbeitsplatte: Steinzeug mit umlaufendem Wulstrand, am Übergang zu angrenzenden Steinzeugplatten ohne Wulstrand
Menge: 1,000 St

**3.158.110 Rollunterbau, b = RM 600 mm, AH 900 mm, FT**
rollbarer Unterbau als Stauraum zu vorbezeichneter Labortischzeile

Breite: RM 600 mm (je nach Einbauort ca. 550 - 600 mm)
Tiefe: ca. 550 mm
Höhe: ca. 850 mm (Einbau unter Labortisch mit AH 900 mm)
Ausführung:
- rollbar
- 1 Flügeltür
Ausstattung:
- 4 Lenkrollen
- 2 Fachböden, höhenverstellbar
Menge: 1,000 St

**3.158.120 Rollunterbau, b = RM 600 mm, AH 900 mm, 4 SK**
rollbarer Unterbau als Stauraum zu vorbezeichneter Labortischzeile

Breite: RM 600 mm (je nach Einbauort ca. 550 - 600 mm)
Tiefe: ca. 550 mm
Höhe: ca. 850 mm (Einbau unter Labortisch mit AH 900 mm)
Ausführung:
- rollbar
- 4 Schubkästen
Ausstattung:
- 4 Lenkrollen
Menge: 2,000 St

**3.158.130 Oberschrank, b/t = 1.200 / 350 mm, FT**
Hängeschrank, geschlossen, Montage an Wänden oder Medienzellen

Abmessungen: b/t/h= 1.200 / 350 / 720 mm
Ausführung: 2 Flügeltüren, Mittelwand
Ausstattung: 2x1 Fachboden, höhenverstellbar
bei Montage an Medienzellen inkl. Ständerverlängerungen und Traversen als Unterkonstruktion
Menge: 1,000 St

#### 3.159 N-OG02-R007 (II13.52) Probenvorbereitung Anorganik 2 Zeile D

**3.159.10 Medieneinspeisepunkt: Tragkonstruktion mit Verkleidung**
Medienzuführung am Medieneinspeisepunkt zur Laborzeile

Tragkonstruktion mit horizontalen Halteschienen zur Befestigung der vorgesehenen Sanitär- und Elektromedien ab Oberkante Laborzeile bis zur Übergabehöhe der Medien gem. Vorbemerkungen/Plänen, die Breite der Konstruktion beträgt 500 mm, revisionierbare Verkleidung
Menge: 1,000 St

**3.159.20 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 1,000 St

**3.159.30 Bestückung Medienzelle/-ampel/-kanal: Elektrokleinverteiler**
Elektrokleinverteiler zur Absicherung der Steckdosen in Medienzelle / -ampel / -kanal, mit 1 x Fi-Schalter, 4-pol., 40 A/30 mA, LSS anteilig in der Bestückung enthalten
Menge: 1,000 St

**3.159.40 Bestückung Medienzelle/-ampel/-kanal: Elektro 230V**
Steckdose Elektro 230V, 3 x 2,5 mm², inkl. Zuleitung ab MEP bzw. ab Elektrokleinverteiler, LSS anteilig
Menge: 4,000 St

**3.159.50 Bestückung Medienzelle/-ampel/-kanal: Elektro 230V Untertisch**
Steckdose Elektro 230V, 3 x 2,5 mm², inkl. Zuleitung ab MEP bzw. ab Elektrokleinverteiler, LSS anteilig, Positionierung Untertisch, inkl. Unterkonstruktion
Menge: 2,000 St

**3.159.60 Bestückung Medienzelle/-ampel/-kanal: Leerdose EDV**
Leerdose für EDV oder andere bauseitige Einbauteile
Menge: 1,000 St

**3.159.70 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 1,000 St

**3.159.80 Tischplatte: Arbeitsplatte TK/Wulst, b = 1.200 mm**
Zur vorbeschriebenen Laborzeile (Pos. 3.159.70): Arbeitsplatte Steinzeug

Abmessungen: b = 1.200 mm
Arbeitsplatte: Steinzeug mit umlaufendem Wulstrand, am Übergang zu angrenzenden Steinzeugplatten ohne Wulstrand
Menge: 1,000 St

**3.159.90 Säureabzug, b = 1.200 mm, Innenauskleidung PP**
säurefester Laborabzug als Abluftabzug gemäß DIN EN 14175 für den offenen Umgang mit aggressiven Säuren und hohe thermische Lasten entsprechend der Anforderungen gem. DIN EN 14175-7, Ausführung inkl.
- Querverrohrung und Verkabelung aller aufgeführten Medien, sowie der durchlaufenden Medien gem. Grundriss und/oder Ansicht, bzw. weiteren daran anschließenden LV-Positionen
- Durchführen bauseitiger Zuleitungen
- Anbindung an bauseitige Medien (Ver- und Entsorgung), bzw. bereits angebundene Medienträger

Ausführung: Tischabzug
Tragkonstruktion: H-Fuß-Gestell aus Stahlrohr
Arbeitsplatte: PP mit umlaufenden Wulstrand
Abmessungen: b/t/h= 1.200 / 900 / 2.700 mm
Arbeitshöhe: 900 mm
Innenauskleidung: PP
Medien: in separater Position

Ausstattung:
- FAZ / Funktionsüberwachung
- Temperaturüberwachung
- geteilter Querschieber
Menge: 1,000 St

**3.159.100 Säureabzug: Abluftwäscher liegende Ausführung, Abzug b = 1.200 mm**
Abluftwäscher liegende Ausführung für einen Abzug 1.200 mm (Pos. 3.159.90):

Absorptionsanlage aus PP, liegende Ausführung, zur Absorption vorwiegend säurehaltiger Laborabluft. Einbau in den Oberbau des Abzugs.

pH gesteuerter Abscheider mit Sprudelplatten-Reaktionskammer für senkrechte Durchströmung. Die gesamte Grundfläche dient als Flüssigkeits-Verteilerboden. Das Verdunstungswasser bzw. das zu erneuernde Wasser wird, niveaugesteuert, über ein Elektro-Magnetventil automatisch ersetzt. Der Reaktionskammer nachgeschaltet ist ein Tropfenabscheider. Abscheideleistung: 99,9% bis zu einer Tropfengröße von ca. 25µ.

Der Betrieb des Wäschers erfolgt mit WDC

Folgende Absorptionswerte sind, mit Wasser als Absorbens, nachzuweisen:

Salzsäure: bis 94,0 %
Flusssäure: bis 96,0 %
Salpetersäure: bis 92,1 %
Schwefelsäure: bis 96,0 %
Perchlorsäure: bis 94,0 %
Ammoniak: bis 81,5 %

Die Leistung umfasst:

- Steuerungsgerät zur automatischen Regelung des Betriebs
- Touch-Panel zur Anzeige von Betriebs- und Störmeldungen
- Anzeige des Betriebszustandes des Wäschers am Bedienfeld des Abzugs (grün=Betrieb, rot=Störung)
- Schnittstelle zur Weitergabe des Betriebszustands (Betrieb/Störung) an die MSR
- pH-Überwachungs- und Dosiereinrichtung
- fluoridtolerante Sonde bis max. 1000 mg/I HF
- Schrankelement im Unterbau des Abzugs (Breite ca. 60cm) mit Flügeltür zur Aufnahme des Laugenvorlagebehälters
- Laugenvorlagebehälter 35l mit Dosierpumpe und Auffangbehälter (Einbau im Unterbau des Abzugs)
- Frischwasser-Zulauf mit Elektromagnetventil
- Ablauf- und Absalzungsanschluss mit Motor-Kugelhahn
- Einbausatz zum Anschluss des Wäschers an das bauseitige Frisch- und Abwassersystem
- Druckminderer aus VA zur Verwendung des Laborwäscher mit WDC-Wasser.
- Inbetriebnahme Vor-Ort und Dokumentation Probebetrieb

angeboten wird:

Fabrikat / Typ: '................

........................' vom Bieter einzutragen
Menge: 1,000 St

**3.159.110 Abzug: Stützventilator**
Für vorbenannten Abzug (3.159.90): Stützventilator

zusätzlicher Stützventilator um die Druckverluste durch den Wäscher auszugleichen, Schallisolierung des Stützventilators
Menge: 1,000 St

**3.159.120 Neutralisationsanlage, Einbau in Säure-/Laugenunterbau**
Anlage zur Abwasserneutralisation von Laborabwasser, Einbau in einem Säure-/Laugenunterbau mit Hochauszug im Unterbau von Tischabzügen bzw. im Unterbau unter Laborzeilen:

- Ausführung in PP
- vollautomatische Funktion mit integrierter Steuerung
- pH-Messung und pH-Regelung
- integrierte Säure- und Laugenbehälter, Fassungsvermögen 2 x ca. 20 l
- Sammelbehälter, Fassungsvermögen ca. 30 l
- Neutralisationsbehälter, Fassungsvermögen ca. 70 l
- Füllstandsüberwachung aller Behälter
- 2 Dosierpumpen für Säure und Lauge
- Umwälzpumpe (mit Entsorgungspumpe kombinierbar)
- Entsorgungspumpe (mit Umwälzpumpe kombinierbar)
- Anschluss zur Notentleerung des Systems
- Signalleuchten für Funktion/Störmeldung und Füllstandsüberwachung der Säure- und Laugenbehälter, Einbau in der Blende des Unterbau

Funktionsweise:
Im integrierten Sammelbehälter wird Abwasser aufgefangen und in den Neutralisationsbehälter weitergeleitet. Im Anschluss wird unter ständiger pH-Wert-Erfassung und Umwälzung gemäß dem eingestellten pH-Endwert periodisch Lauge oder Säure zudosiert. Bereits während der Neutralisation kann der Sammelbehälter erneut befüllt werden. Nach Erreichen des eingestellten pH-Endwertes wird das neutralisierte Medium in das Abwassersystem abgepumpt.

Leistungsdaten:
mittlerer Durchsatz: ca. 200 l/h
maximaler Durchsatz: 600 l/h
Ausgangsgrenzwerte: >pH 6,3 -< pH 8,5

Steuerung:
- frei definierbarer pH-Endwert (Soll-Wert), der Wert muss durch den AG anpassbar sein
- Schnittstellen als potentialfreie Kontakte für folgende Betriebszustände:
- Störmeldung
- Füllstandsüberwachung der integrierten Säure- und Laugenbehälter
- Füllbereitschaft (zum Sperren von Magnetventilen für die Abwasserzuleitung)

die Leistung beinhaltet:
- alle notwendigen Anpassungen am Unterbau wie Aussparungen, Durchführungen oder Sondermasse
- Anschließen an die Stromversorgung, Zuleitung ab MEP, LSS anteilig
- Anschließen der Abwasserzuleitung
- Anschließen an das Abwassersystem
- Anschließen an die Wasserversorgung inkl. Zuleitung ab MEP
- Anschließen der Entlüftung an das Lüftungsnetz
- Erstbefüllung der Säure- und Laugenbehälter
- Programmierung der Steuerung nach Vorgaben AG
- Inbetriebnahme

Säure-/Laugenunterbau in separater Position.

angeboten wird:

Fabrikat / Typ: '................

........................' vom Bieter einzutragen
Menge: 1,000 St

**3.159.130 Neutralisationsanlage: Kopplung Abluftwäscher**
Ergänzung zur vorbeschriebener Neutralisationsanlage (Pos. 3.159.120):
Die Neutralisationsanlage wird zusammen mit einem in gesonderter Position beschriebenen Abluftwäscher betrieben. Die angebotene Neutralisationsanlage und der angebotene Abluftwäscher müssen für den gemeinsamen Betrieb hinsichtlich der Leitungsdaten und der Abwassermenge abgestimmt sein. Die Anlagen sind über eine Kabelverbindung elektronisch zu koppeln, um die Füllbereitschaft der Neutralisationsanlage an den Abluftwäscher zu signalisieren.
Die Leistung beinhaltet das Bereitstellen der Schnittstellen und Steuerungen an beiden Geräten sowie das Erstellen der Kabelverbindung.
Menge: 1,000 St

**3.159.140 Abzug: Abzugsprüfung im Werk / Konformitätserklärung, Abzüge nach DIN EN 14175-7**
Ergänzung zu vorgeschriebenem Abzug (Pos. 3.159.90): Abzugsprüfung im Werk bzw. im Prüflabor nach DIN EN 14175-4 und DIN EN 14175-6 mit den zusätzlichen Anforderungen nach DIN EN 14175-4 für Abzüge für hohe thermische- und Säurelasten.
Die Messung hat mit Spürgas zu erfolgen. Pro Abzug sind die Messungen mit 3 Schieberstellungen auszuführen: 100 mm offen, 500 mm offen, vollständig geöffnet. Parallel dazu ist der Volumenstrom im Abzug sowie die Einströmgeschwindigkeit am Frontschieber zu messen.
Dokumentation der Messungen und der Messergebnisse. Erstellen einer Konformitätserklärung entsprechend der geltenden Anforderungen an den jeweiligen Abzug nach DIN EN 14175. Die Messung erfolgt mit der für die Ausführung vorgesehene Regelung und Steuerung (Volumenstromregler, Controller/FAZ) muss durch ein unabhängiges und akkreditiertes Prüfinstitut durchgeführt werden. Inkl. aller Nebenkosten.
Menge: 1,000 St

**3.159.150 Abzug: Volumenstromregler mit Regelung, PP**
Für vorbeschriebenen Abzug (Pos. 3.159.90):
schnelllaufender variabler Volumenstromregler mit Steuerung zum Betrieb des Abzugs mit variablem Luftstrom nach DIN EN 14175, zur Montage am Abluftstutzen des vorbezeichneten Abzuges, mit integrierter Funktionsüberwachung nach EN 14175. Preisunterschied gegenüber Ausführung mit FAZ / Funktionsüberwachung.

Bestandteile:
- Netzteil 230 V und Pufferbatterie
- Bedientableau mit Einbau in der Abzugsblende
- mikroprozessorgesteuerte Regelung
- Volumenstromregler
- Sensorik Luftmengenerfassung
- Sensorik Fenstererfassung vertikal
- Sensorik für die Erfassung der horizontalen Querschieber

Schnittstellen:
- frei parametrierbare digitale und analoge Ein- und Ausgänge
- Parametrierung gem. Vorgabe AG
- Schnittstelle Anbindung Gruppencontroller
- Steuerung Ventilator bei Abzügen mit Stützstrahltechnik

Standardsignale MSR:
- Ausgang Signal aktueller Abluftbedarf
- Eingang Signal Nachtabsenkung
- Ausgang Signal Störmeldung

Regelungsart:
- vollvariable Regelung

Funktionen Bedientableau:
- Betriebszustand (max, reduziert, aus)
- akustischer und optischer Alarm
- Reset-Taste zur Quittierung des akustischen Alarms
- Licht ein/aus

Volumenstromregler:
- Material Polypropylen (PP)
- lageunabhängig
- Drosselklappe mit Motor-Rohrregler Abluft
- Stellgeschwindigkeit der Regelklappe max. 3 sek für 90 Grad
- sehr hohe Mess- und Regelgenauigkeit (besser als 5%)
- mit Flansch / Muffe je nach Einbausituation

die Leistung beinhaltet:
- Verkabelung zwischen allen Komponenten
- Auflegen der bauseitigen Steuerleitungen
- Auflegen der bauseitigen Spannungsversorgung
- Inbetriebnahme

angeboten wird:

Fabrikat / Typ: '................

........................' vom Bieter einzutragen

Funktionsbeschreibung Sensorik (Art der Messwerterfassung, z.B.
Luftgeschwindigkeit, Druckdifferenz, etc.):

Wert: '................

........................' vom Bieter einzutragen
Menge: 2,000 St

**3.159.160 Laborabzug, b = 1.200 mm**
Laborabzug als Abluftabzug gemäß DIN EN 14175, inkl.
- Querverrohrung und Verkabelung aller aufgeführten Medien, sowie der durchlaufenden Medien gem. Grundriss und/oder Ansicht, bzw. weiteren anschließenden LV-Positionen
- Durchführen bauseitiger Zuleitungen
- Anbindung an bauseitige Medien (Ver- und Entsorgung), bzw. bereits angebundene Medienträger

Ausführung: Tischabzug
Tragkonstruktion: H-Fuß-Gestell aus Stahlrohr
Arbeitsplatte: Technische Keramik mit umlaufendem Wulstrand
Abmessungen: b/t/h= 1.200 / 900 / 2.700 mm
Arbeitshöhe: 900 mm
Innenauskleidung: Melamin
Medien: in separater Position

Ausstattung:
- FAZ / Funktionsüberwachung
- verglastes Kopfteil
- geteilter Querschieber
Menge: 1,000 St

**3.159.170 Abzug: Volumenstromregler mit Regelung, PP**
Für vorbeschriebenen Abzug (Pos. 3.159.160):
schnelllaufender variabler Volumenstromregler mit Steuerung zum Betrieb des Abzugs mit variablem Luftstrom nach DIN EN 14175, zur Montage am Abluftstutzen des vorbezeichneten Abzuges, mit integrierter Funktionsüberwachung nach EN 14175. Preisunterschied gegenüber Ausführung mit FAZ / Funktionsüberwachung.

Bestandteile:
- Netzteil 230 V und Pufferbatterie
- Bedientableau mit Einbau in der Abzugsblende
- mikroprozessorgesteuerte Regelung
- Volumenstromregler
- Sensorik Luftmengenerfassung
- Sensorik Fenstererfassung vertikal
- Sensorik für die Erfassung der horizontalen Querschieber

Schnittstellen:
- frei parametrierbare digitale und analoge Ein- und Ausgänge
- Parametrierung gem. Vorgabe AG
- Schnittstelle Anbindung Gruppencontroller
- Steuerung Ventilator bei Abzügen mit Stützstrahltechnik

Standardsignale MSR:
- Ausgang Signal aktueller Abluftbedarf
- Eingang Signal Nachtabsenkung
- Ausgang Signal Störmeldung

Regelungsart:
- vollvariable Regelung

Funktionen Bedientableau:
- Betriebszustand (max, reduziert, aus)
- akustischer und optischer Alarm
- Reset-Taste zur Quittierung des akustischen Alarms
- Licht ein/aus

Volumenstromregler:
- Material Polypropylen (PP)
- lageunabhängig
- Drosselklappe mit Motor-Rohrregler Abluft
- Stellgeschwindigkeit der Regelklappe max. 3 sek für 90 Grad
- sehr hohe Mess- und Regelgenauigkeit (besser als 5%)
- mit Flansch / Muffe je nach Einbausituation

die Leistung beinhaltet:
- Verkabelung zwischen allen Komponenten
- Auflegen der bauseitigen Steuerleitungen
- Auflegen der bauseitigen Spannungsversorgung
- Inbetriebnahme

angeboten wird:

Fabrikat / Typ: '................

........................' vom Bieter einzutragen

Funktionsbeschreibung Sensorik (Art der Messwerterfassung, z.B.
Luftgeschwindigkeit, Druckdifferenz, etc.):

Wert: '................

........................' vom Bieter einzutragen
Menge: 1,000 St

**3.159.180 Abzug: Schließeinrichtung für Frontschieber, mit Bewegungsmelder**
Für vorbeschriebenen Abzug (Pos. 3.159.160): automatische Schließeinrichtung für das Front-Schiebefenster, inkl:
- Schiebefenster-Controller / Steuerung
- Motor-Getriebe-Einheit
- Positionsgeber
- Verkabelung
- PIR-Bewegungsmelder
Bei 2-teiligen Schiebern muss die Schließeinrichtung auf beide Schieberteile wirken und das Front-Schiebefenster in ganzer Höhe öffnen bzw. schließen. Die automatische Schließeinrichtung wirkt nicht auf die Querschieber.
Menge: 2,000 St

**3.159.190 Unterbau Abzug: Stauraum, b/t/h = RM 1.200 / 650 / 600 mm, FT**
Stauraum zum Einbau unter Abzügen

Abmessungen: b/t/h= RM 1.200 (ca. 1.100) / 650 / ca. 600 mm
Arbeitshöhe Abzug: 900 mm

Ausführung:
- eingeschobener Sockelunterbau
- 2 Flügeltüren
- 2 Fachböden, höhenverstellbar
Menge: 1,000 St

**3.159.200 Unterbau Abzug: Ausführung Stauraum mit Schleppsockel**
Für vorbeschriebener Stauraum im Unterbau Abzug (3.159.190):
Preisunterschied für die Ausführung des Unterbaus ohne Boden zum Einfahren, Ausführung der Flügeltüren mit angehängter Sockelblende (Schleppsockel), Schleppsockel maßlich angepasst in Höhe und Tiefenstaffelung der übrigen Korpusteile.
Ein Preisreduktion ist mit negativem Vorzeichen anzugeben.
Menge: 1,000 St

**3.159.210 Unterbau Abzug: Säure/Laugen, b/t/h = RM 1.200 / 650 / 600 mm, FT**
Säure-/Laugenunterbau zum Einbau unter Abzügen

Abmessungen: b/t/h = RM 1.200 (ca. 1.100) / ca. 650 / ca. 600 mm
Arbeitshöhe Abzug: 900 mm

Ausführung:
- eingeschobener Sockelunterbau
- 2 Flügeltüren
- alle verwendeten Bauteile und Oberflächen korrosionsbeständig, insbesondere auch alle Auszüge und Beschläge
- 2 x 2 Fachböden herausziehbar mit PP-Auffangwannen
- abschließbar
- inkl. Steigkanal zum Anschluss an das bauseitige Lüftungssystem
- Volumenstromregler bauseits bzw. in separater Position
Menge: 1,000 St

**3.159.220 Bestückung Abzug: Elektro 230V**
Steckdose Elektro 230V, 3 x 2,5 mm², inkl. Zuleitung ab MEP bzw. ab Elektrokleinverteiler, Einbau in der Abzugsrückwand, von außen schaltbar, LSS anteilig
Menge: 8,000 St

**3.159.230 Bestückung Abzug: Elektro 230V, Abzugsfront**
Steckdose Elektro 230V, 3 x 2,5 mm², inkl. Zuleitung ab MEP bzw. ab Elektrokleinverteiler, Einbau in die Abzugsfront, LSS anteilig
Menge: 8,000 St

**3.159.240 Unterbau Abzug: Sicherheitsschrank Typ90, passive Lagerung, b = RM 600 mm, HA**
Sicherheitsschrank nach DIN EN 14470-1 und DIN EN 14727 als Unterschrank zur Lagerung von Gefahrstoffen in Arbeitsräumen zum Einbau unter Abzügen

Abmessungen: b/t/h = RM 600 (ca. 550) / ca. 600 / ca. 600 mm
Arbeitshöhe Abzug: 900 mm

Ausführung:
- Schublade als Hochauszug mit Auszugswanne, im Brandfall selbstschließend
- Auszugswanne mit Lochblecheinsatz
- Korpus und Türen/Auszug: Stahlblech, pulverbeschichtet
- Innenkorpus: Innenausstattung Stahlblech, pulverbeschichtet
- Typ90 (Feuerwiderstand 90 Minuten / feuerbeständig)
- abschließbar (min. 3 Schlüssel)
- Sockel (ca. 30 - 35 mm) mit Rollen und Lüftungsschlitzen
- inkl. Anschluss Potentialausgleich/Erdung
- inkl. Steigkanal zum Anschluss an das bauseitige Lüftungssystem
- Volumenstromregler bauseits bzw. in separater Position

angeboten wird:

Fabrikat / Typ: '................

........................' vom Bieter einzutragen
Menge: 1,000 St

**3.159.250 Unterbau Abzug: Säure/Laugen, b/t/h = RM 600 / 650 / 600 mm, FT**
Säure-/Laugenunterbau zum Einbau unter Abzügen

Abmessungen: b/t/h = RM 600 (ca. 550) / ca. 650 / ca. 600 mm
Arbeitshöhe Abzug: 900 mm

Ausführung:
- eingeschobener Sockelunterbau
- Flügeltür
- alle verwendeten Bauteile und Oberflächen korrosionsbeständig, insbesondere auch alle Auszüge und Beschläge
- 2 Fachböden herausziehbar mit PP-Auffangwannen
- abschließbar
- inkl. Steigkanal zum Anschluss an das bauseitige Lüftungssystem
- Volumenstromregler bauseits bzw. in separater Position
Menge: 1,000 St

**3.159.260 Säure- und Laugenschrank, b/h = 600 / 2.000 mm**
Säure- und Laugenschrank, inkl. Anschluss an Absaugung

Abmessungen: b/t/h = 600 / ca. 550 / ca. 2.000 mm
Ausstattung:
- Aussenkorpus und Türen: Stahlblech, pulverbeschichtet
- 1 Flügeltür
- 4 höhenverstellbare, herausziehbare Fachböden mit PP Auffangwannen
- 1 PP-Bodenauffangwannen
- alle verwendeten Bauteile und Oberflächen korrosionsbeständig, insbesondere auch alle Auszüge und Beschläge
- Schrank abschließbar

angeboten wird:

Fabrikat / Typ: '................

........................' vom Bieter einzutragen
Menge: 1,000 St

**3.159.270 Oberschrank, b/t = 1.200 / 350 mm, FT**
Hängeschrank, geschlossen, Montage an Wänden oder Medienzellen

Abmessungen: b/t/h= 1.200 / 350 / 720 mm
Ausführung: 2 Flügeltüren, Mittelwand
Ausstattung: 2x1 Fachboden, höhenverstellbar
bei Montage an Medienzellen inkl. Ständerverlängerungen und Traversen als Unterkonstruktion
Menge: 1,000 St

#### 3.160 N-OG02-R008 (II13.35) Wägeraum Zeile A

**3.160.10 Medieneinspeisepunkt: Tragkonstruktion mit Verkleidung**
Medienzuführung am Medieneinspeisepunkt zur Laborzeile

Tragkonstruktion mit horizontalen Halteschienen zur Befestigung der vorgesehenen Sanitär- und Elektromedien ab Oberkante Laborzeile bis zur Übergabehöhe der Medien gem. Vorbemerkungen/Plänen, die Breite der Konstruktion beträgt 500 mm, revisionierbare Verkleidung
Menge: 1,000 St

**3.160.20 Medienzelle wandständig, b/h = 600 / 1.800 mm**
Medienzelle wandständig inkl.
- Querverrohrung und Verkabelung aller aufgeführten Medien, sowie der durchlaufenden Medien gem. Grundriss und/oder Ansicht, bzw. weiteren daran anschließenden LV-Positionen
- Durchführen bauseitiger Zuleitungen

Höhe: ca. 1.800 mm
Arbeitshöhe: 900 / 750 mm
Breite: 600 mm
Tiefe: ca. 75 mm
Ausführung: teilverblendet S2
Zubehör: 2 x Glasplatte als Reagenzienablage inkl. Ausleger und Stativhalter
Medienausstattung: in separater Position
Menge: 1,000 St

**3.160.30 Medienzelle wandständig, b/h = 900 / 1.800 mm**
Medienzelle wandständig inkl.
- Querverrohrung und Verkabelung aller aufgeführten Medien, sowie der durchlaufenden Medien gem. Grundriss und/oder Ansicht, bzw. weiteren daran anschließenden LV-Positionen
- Durchführen bauseitiger Zuleitungen

Höhe: ca. 1.800 mm
Arbeitshöhe: 900 / 750 mm
Breite: 900 mm
Tiefe: ca.75 mm
Ausführung: teilverblendet S2
Zubehör: 2 x Glasplatte als Reagenzienablage inkl. Ausleger und Stativhalter
Medienausstattung: in separater Position
Menge: 3,000 St

**3.160.40 Bestückung Medienzelle/-ampel/-kanal: Elektrokleinverteiler**
Elektrokleinverteiler zur Absicherung der Steckdosen in Medienzelle / -ampel / -kanal, mit 1 x Fi-Schalter, 4-pol., 40 A/30 mA, LSS anteilig in der Bestückung enthalten
Menge: 1,000 St

**3.160.50 Bestückung Medienzelle/-ampel/-kanal: Elektro 230V**
Steckdose Elektro 230V, 3 x 2,5 mm², inkl. Zuleitung ab MEP bzw. ab Elektrokleinverteiler, LSS anteilig
Menge: 12,000 St

**3.160.60 Bestückung Medienzelle/-ampel/-kanal: Leerdose EDV**
Leerdose für EDV oder andere bauseitige Einbauteile
Menge: 1,000 St

**3.160.70 Handwaschbecken, b/t/h = 600 / 900 / 900 mm, Sockelunterbau**
Sockelunterbau mit Handwaschbecken

Abmessungen: b/t = 600 / 900 mm
Arbeitshöhe: 900 mm
Tragkonstruktion:
- Sockelunterbauten fest eingebaut
- 1 Flügeltüren, Anschlag nach Zeichnung
Arbeitsplatte:
- mineralorganischer Verbundwerkstoff, ggf. mit Höhenausgleich zu nebenstehender Arbeitsplatte
- 1 x Tischbohrungen für Armaturen
- 1 x Tischbohrung für Augendusche
Spülbecken: 1 x Handwaschbecken rund aus mineralorganischem Verbundwerkstoff, Durchmesser ca. 400 mm, Tiefe ca. 200 mm
Armatur:
- 1 x WNC/WNH Armhebel-Mischbatterie, Perlator
Zubehör:
- 1 x Augendusche untemperiert, einstrahlig inkl. Druckminderer in den Zuleitungen der Armaturen und der Augendusche zur Mengenreduzierung und deren Einregulierung im Rahmen der Inbetriebnahme
- Festanschluss Kondensatableitung unterhalb der Spüle sowie Steigrohr bis OK Möbel mit Trichter
Menge: 1,000 St

**3.160.80 Handwaschbecken: Abfallsammler für Papierhandtücher im Unterbau**
Für vorbeschriebenes Handwaschbecken (Pos. 3.160.70): Abfallsammler im Unterbau zum Sammeln von Papierhandtüchern:
- eine Flügeltür des Unterbaus mit Ausschnitt, oval, als Einwurf für benutzte Papierhandtücher
- 1 x Abfallsammler für benutzte Papierhandtücher, Metallkorb, beschichtet, zum Einstellen in den Unterbau
Menge: 1,000 St

**3.160.90 Handwaschbecken: Durchlauferhitzer 3,5 KW, Untertischmontage Handwaschbecken**
Durchlauferhitzer inkl. Anschlussmaterial und Zuleitung, zum Einbau in vorbezeichnetes Handwaschbecken (Pos. 3.160.70)

Gerät: Durchlauferhitzer zur Warmwassererzeugung
Ausführung: Untertischgerät, druckfeste Ausführung, Blankdraht-Heizelemente
Leistung: 3,5 KW
Temperaturbereich: ca. 30°C - 35°C
Durchflussmenge: min. 2  l / min
Regelung: elektronisch geregelt, Temperatur stufenlos einstellbar
Energieeffizienzklasse: A
Stromversorgung: 230V,  inkl. Zuleitung ab MEP bzw. ab Elektrokleinverteiler, LSS anteilig

angeboten wird:

Fabrikat / Typ: '................

........................' vom Bieter einzutragen
Menge: 1,000 St

**3.160.100 Handwaschbecken: Seifen- / Desinfektionsmittel- / Papierhandtuchspender, Edelstahl**
Für vorbeschriebenes Handwaschbecken (Pos. 3.160.70):

1 x Seifenspender 500 ml, Edelstahl
1 x Desinfektionsmittelspender 500 ml, Edelstahl
1 x Spender Hautpflegemittel  500 ml, Edelstahl

angeboten wird:

Fabrikat / Typ: '................

........................' vom Bieter einzutragen

1 x Papierhandtuchspender, 500-800 Blatt, Edelstahl

angeboten wird:

Fabrikat / Typ: '................

........................' vom Bieter einzutragen
Menge: 1,000 St

**3.160.110 Halterung für Seifen- und Desinfektionsmittelspender zur Befestigung an Spritzschutz**
Halterung für Seifen- und Desinfektionsmittelspender

Ausführung:
HPL-Platte (Höhe und Breite bündig mit Seifen- und Desinfektionsmittelspender)
Art der Befestigung:
Die Halterung wird über den Spritzschutz gehängt und mittels Stellschrauben verklemmt
Menge: 1,000 St

**3.160.120 Handwaschbecken: Spritzschutz Glastrennwand, t = 700 mm**
Glastrennwand als Spritzschutz zur Abtrennung vorbezeichneten Handwaschbeckens (Pos. 3.160.70) vom danebenliegenden Laborarbeitstisch

Abmessungen: t/h = ca. 700 / ca. 500 mm
Material: Sicherheitsglas 5 mm
Ausführung: Ecken abgerundet
Menge: 1,000 St

**3.160.130 Wägetisch, Melamin, b/t = 900 / 900, AH 900 mm**
Wägetisch, Arbeitsplatte Melamin mit PP-Kanten mit eingesetzter, schwingungsfrei gelagerter Betonwerksteinplatte, Unterbau als Stahlgestell
Abmessungen: b/t = 900 / 900 mm
Arbeitshöhe: 900 mm
Menge: 3,000 St

**3.160.140 Punktabsaugung mit Absaugarm, Rohrdurchmesser = 50 mm**
Punktabsaugung mit Absaugarm

- je Einbauort gem. Plan entweder für Decken- oder Montage an Wand bzw. Medienzelle
- bei Deckenmontage: inkl. Deckensockelkasten bzw. Deckenhalterung mit integrierter Abluftführung, Länge Deckenhalterung nach baulicher Erfordernis gem. Einbauposition, Abluftanschluss DN 75
- bei Wandmontage: inkl. Halterung für Montage an Wand oder Medienzelle, inkl. Steigekanal und Abluftanschluss DN 75
- bei Montage an Medienzelle: inkl. Halterung für Montage an Medienzelle, inkl. Ständerverlängerung und UK für die Montage von Halterung und Steigekanal, inkl. Steigekanal und Abluftanschluss DN 75
- Absauggelenkarm mit Drehgelenk horizontal min. 180 Grad schwenkbar und mit 3 integrierten Gelenken einstellbar
- Rohre zur Abluftführung aus eloxiertes Aluminium
- Gelenke aus Polypropylen (PP), Gewindestange und Federn aus rostfreiem, säurebeständigem Stahl
- Saugstrahlreduzierung mit Drosselklappe
- Volumenstromregler bauseits bzw. in separater Position
- Einbauhöhe: ca. 2.200 mm über OKF (Höhe Drehgelenk)
- Reichweite Höhe:  min. 700 mm über OKF - 2.000 mm über OKF
- Reichweite Radius: min. 900 mm bei AH 900
- Rohrleitungssystem d = ca. 50 mm
- Abluftuftmenge bis zu ca. 50-75 m3/h

- Absaughaube rund, Durchmesser 400 mm, transparent

angeboten wird:

Fabrikat / Typ: '................

........................' vom Bieter einzutragen
Menge: 3,000 St

#### 3.161 N-OG02-R008 (II13.35) Wägeraum Zeile B

**3.161.10 Medieneinspeisepunkt: Tragkonstruktion mit Verkleidung**
Medienzuführung am Medieneinspeisepunkt zur Laborzeile

Tragkonstruktion mit horizontalen Halteschienen zur Befestigung der vorgesehenen Elektromedien ab Oberkante Laborzeile bis zur Übergabehöhe der Medien gem. Vorbemerkungen/Plänen, die Breite der Konstruktion beträgt 300 mm, revisionierbare Verkleidung
Menge: 1,000 St

**3.161.20 Elektrokanal aus Aluminium, pulverbeschichtet, 1-zügig**
Elektrokanal aus Aluminium, pulverbeschichtet, Farbe weiß, 1-zügig, mit Trennsteg

Höhe: ca. 170 mm
Montagehöhe: bis UK 2,2 m über OKFF
Ausführung: mit Trennsteg
Bestückung: gem. gesonderten Positionen
Absicherung: gem. gesonderter Position, sonst bauseits abgesichert
Abdeckung: an die Bestückung anzupassen
Menge: 1,200 m

**3.161.30 Bestückung Elektrokanal: Elektrokleinverteiler**
Elektrokleinverteiler zur Absicherung der Steckdosen im Elektrokanal, mit 1 x Fi-Schalter, 4-pol., 40 A/30 mA, LSS anteilig in der Bestückung enthalten
Menge: 1,000 St

**3.161.40 Bestückung Elektrokanal: Elektro 230V**
Steckdose Elektro 230V, 3 x 2,5 mm², inkl. Zuleitung ab MEP bzw. ab Elektrokleinverteiler, LSS anteilig
Menge: 4,000 St

**3.161.50 Bestückung Elektrokanal: Leerdose EDV**
Leerdose für EDV oder andere bauseitige Einbauteile
Menge: 1,000 St

**3.161.60 Wandmontage: Elektro 230V**
Steckdose Elektro 230V, 3 x 2,5 mm², inkl. Zuleitung ab MEP bzw. ab Elektrokleinverteiler, LSS anteilig, Kabelführung in Hüllrohr
Menge: 2,000 St

**3.161.70 Laborabzug, b = 1.200 mm**
Laborabzug als Abluftabzug gemäß DIN EN 14175, inkl.
- Querverrohrung und Verkabelung aller aufgeführten Medien, sowie der durchlaufenden Medien gem. Grundriss und/oder Ansicht, bzw. weiteren anschließenden LV-Positionen
- Durchführen bauseitiger Zuleitungen
- Anbindung an bauseitige Medien (Ver- und Entsorgung), bzw. bereits angebundene Medienträger

Ausführung: Tischabzug
Tragkonstruktion: H-Fuß-Gestell aus Stahlrohr
Arbeitsplatte: Technische Keramik mit umlaufendem Wulstrand
Abmessungen: b/t/h= 1.200 / 900 / 2.700 mm
Arbeitshöhe: 900 mm
Innenauskleidung: Melamin
Medien: in separater Position

Ausstattung:
- FAZ / Funktionsüberwachung
- verglastes Kopfteil
- geteilter Querschieber
Menge: 1,000 St

**3.161.80 Abzug: Volumenstromregler mit Regelung, PP**
Für vorbeschriebenen Abzug (3.161.70):
schnelllaufender variabler Volumenstromregler mit Steuerung zum Betrieb des Abzugs mit variablem Luftstrom nach DIN EN 14175, zur Montage am Abluftstutzen des vorbezeichneten Abzuges, mit integrierter Funktionsüberwachung nach EN 14175. Preisunterschied gegenüber Ausführung mit FAZ / Funktionsüberwachung.

Bestandteile:
- Netzteil 230 V und Pufferbatterie
- Bedientableau mit Einbau in der Abzugsblende
- mikroprozessorgesteuerte Regelung
- Volumenstromregler
- Sensorik Luftmengenerfassung
- Sensorik Fenstererfassung vertikal
- Sensorik für die Erfassung der horizontalen Querschieber

Schnittstellen:
- frei parametrierbare digitale und analoge Ein- und Ausgänge
- Parametrierung gem. Vorgabe AG
- Schnittstelle Anbindung Gruppencontroller
- Steuerung Ventilator bei Abzügen mit Stützstrahltechnik

Standardsignale MSR:
- Ausgang Signal aktueller Abluftbedarf
- Eingang Signal Nachtabsenkung
- Ausgang Signal Störmeldung

Regelungsart:
- vollvariable Regelung

Funktionen Bedientableau:
- Betriebszustand (max, reduziert, aus)
- akustischer und optischer Alarm
- Reset-Taste zur Quittierung des akustischen Alarms
- Licht ein/aus

Volumenstromregler:
- Material Polypropylen (PP)
- lageunabhängig
- Drosselklappe mit Motor-Rohrregler Abluft
- Stellgeschwindigkeit der Regelklappe max. 3 sek für 90 Grad
- sehr hohe Mess- und Regelgenauigkeit (besser als 5%)
- mit Flansch / Muffe je nach Einbausituation

die Leistung beinhaltet:
- Verkabelung zwischen allen Komponenten
- Auflegen der bauseitigen Steuerleitungen
- Auflegen der bauseitigen Spannungsversorgung
- Inbetriebnahme

angeboten wird:

Fabrikat / Typ: '................

........................' vom Bieter einzutragen

Funktionsbeschreibung Sensorik (Art der Messwerterfassung, z.B.
Luftgeschwindigkeit, Druckdifferenz, etc.):

Wert: '................

........................' vom Bieter einzutragen
Menge: 1,000 St

**3.161.90 Abzug: Schließeinrichtung für Frontschieber, mit Bewegungsmelder**
Für vorbeschriebenen Abzug (Pos. 3.161.70): automatische Schließeinrichtung für das Front-Schiebefenster, inkl:
- Schiebefenster-Controller / Steuerung
- Motor-Getriebe-Einheit
- Positionsgeber
- Verkabelung
- PIR-Bewegungsmelder
Bei 2-teiligen Schiebern muss die Schließeinrichtung auf beide Schieberteile wirken und das Front-Schiebefenster in ganzer Höhe öffnen bzw. schließen. Die automatische Schließeinrichtung wirkt nicht auf die Querschieber.
Menge: 1,000 St

**3.161.100 Bestückung Abzug: Elektro 230V**
Steckdose Elektro 230V, 3 x 2,5 mm², inkl. Zuleitung ab MEP bzw. ab Elektrokleinverteiler, Einbau in der Abzugsrückwand, von außen schaltbar, LSS anteilig
Menge: 4,000 St

**3.161.110 Bestückung Abzug: Elektro 230V, Abzugsfront**
Steckdose Elektro 230V, 3 x 2,5 mm², inkl. Zuleitung ab MEP bzw. ab Elektrokleinverteiler, Einbau in die Abzugsfront, LSS anteilig
Menge: 4,000 St

**3.161.120 Unterbau Abzug: Sicherheitsschrank Typ90, passive Lagerung, b = RM 600 mm, HA**
Sicherheitsschrank nach DIN EN 14470-1 und DIN EN 14727 als Unterschrank zur Lagerung von Gefahrstoffen in Arbeitsräumen zum Einbau unter Abzügen

Abmessungen: b/t/h = RM 600 (ca. 550) / ca. 600 / ca. 600 mm
Arbeitshöhe Abzug: 900 mm

Ausführung:
- Schublade als Hochauszug mit Auszugswanne, im Brandfall selbstschließend
- Auszugswanne mit Lochblecheinsatz
- Korpus und Türen/Auszug: Stahlblech, pulverbeschichtet
- Innenkorpus: Innenausstattung Stahlblech, pulverbeschichtet
- Typ90 (Feuerwiderstand 90 Minuten / feuerbeständig)
- abschließbar (min. 3 Schlüssel)
- Sockel (ca. 30 - 35 mm) mit Rollen und Lüftungsschlitzen
- inkl. Anschluss Potentialausgleich/Erdung
- inkl. Steigkanal zum Anschluss an das bauseitige Lüftungssystem
- Volumenstromregler bauseits bzw. in separater Position

angeboten wird:

Fabrikat / Typ: '................

........................' vom Bieter einzutragen
Menge: 2,000 St

**3.161.130 Laborschrank, b/t/h = 900 / 550 / 2.000 mm, FT mit Glasfüllung**
Laborhochschrank

Breite: 900 mm
Tiefe: ca. 550 mm
Höhe: ca. 2.000 mm
Ausführung: 2 Flügeltüren mit Glasfüllung
Ausstattung: 4 Fachböden, höhenverstellbar
Menge: 1,000 St

**3.161.140 Punktabsaugung mit Absaugarm, Rohrdurchmesser = 50 mm**
Punktabsaugung mit Absaugarm

- je Einbauort gem. Plan entweder für Decken- oder Montage an Wand bzw. Medienzelle
- bei Deckenmontage: inkl. Deckensockelkasten bzw. Deckenhalterung mit integrierter Abluftführung, Länge Deckenhalterung nach baulicher Erfordernis gem. Einbauposition, Abluftanschluss DN 75
- bei Wandmontage: inkl. Halterung für Montage an Wand oder Medienzelle, inkl. Steigekanal und Abluftanschluss DN 75
- bei Montage an Medienzelle: inkl. Halterung für Montage an Medienzelle, inkl. Ständerverlängerung und UK für die Montage von Halterung und Steigekanal, inkl. Steigekanal und Abluftanschluss DN 75
- Absauggelenkarm mit Drehgelenk horizontal min. 180 Grad schwenkbar und mit 3 integrierten Gelenken einstellbar
- Rohre zur Abluftführung aus eloxiertes Aluminium
- Gelenke aus Polypropylen (PP), Gewindestange und Federn aus rostfreiem, säurebeständigem Stahl
- Saugstrahlreduzierung mit Drosselklappe
- Volumenstromregler bauseits bzw. in separater Position
- Einbauhöhe: ca. 2.200 mm über OKF (Höhe Drehgelenk)
- Reichweite Höhe:  min. 700 mm über OKF - 2.000 mm über OKF
- Reichweite Radius: min. 900 mm bei AH 900
- Rohrleitungssystem d = ca. 50 mm
- Abluftuftmenge bis zu ca. 50-75 m3/h

- Absaughaube rund, Durchmesser 400 mm, transparent

angeboten wird:

Fabrikat / Typ: '................

........................' vom Bieter einzutragen
Menge: 1,000 St

#### 3.162 N-OG02-R022 (II13.42) Messraum GC Zeile A

**3.162.10 Medieneinspeisepunkt: Tragkonstruktion mit Verkleidung**
Medienzuführung am Medieneinspeisepunkt zur Laborzeile

Tragkonstruktion mit horizontalen Halteschienen zur Befestigung der vorgesehenen Sanitär- und Elektromedien ab Oberkante Laborzeile bis zur Übergabehöhe der Medien gem. Vorbemerkungen/Plänen, die Breite der Konstruktion beträgt 1000 mm, revisionierbare Verkleidung
Menge: 1,000 St

**3.162.20 Medienkanal wandhängend, lfdm**
Medienkanal wandhängend inkl.
- Anschlüssen und Entnahmestellen gem. separater Positionen
- Querverrohrung und Verkabelung aller aufgeführten Medien, sowie der durchlaufenden Medien gem. Grundriss und/oder Ansicht, bzw. weiteren daran anschließenden LV-Positionen
- Durchführen bauseitiger Zuleitungen
- Anbindung an bauseitige Medien (Ver- und Entsorgung) und Medienschacht

Montagehöhe: bis UK 2,2 m über OKFF
Medienausstattung: in separater Position
Menge: 7,500 m

**3.162.30 Medienzelle wandständig, b/h = 600 / 1.800 mm**
Medienzelle wandständig inkl.
- Querverrohrung und Verkabelung aller aufgeführten Medien, sowie der durchlaufenden Medien gem. Grundriss und/oder Ansicht, bzw. weiteren daran anschließenden LV-Positionen
- Durchführen bauseitiger Zuleitungen

Höhe: ca. 1.800 mm
Arbeitshöhe: 900 / 750 mm
Breite: 600 mm
Tiefe: ca. 75 mm
Ausführung: teilverblendet S2
Zubehör: 2 x Glasplatte als Reagenzienablage inkl. Ausleger und Stativhalter
Medienausstattung: in separater Position
Menge: 1,000 St

**3.162.40 Bestückung Medienzelle/-ampel/-kanal: Elektrokleinverteiler**
Elektrokleinverteiler zur Absicherung der Steckdosen in Medienzelle / -ampel / -kanal, mit 1 x Fi-Schalter, 4-pol., 40 A/30 mA, LSS anteilig in der Bestückung enthalten
Menge: 1,000 St

**3.162.50 Bestückung Medienzelle/-ampel/-kanal: Elektro 230V**
Steckdose Elektro 230V, 3 x 2,5 mm², inkl. Zuleitung ab MEP bzw. ab Elektrokleinverteiler, LSS anteilig
Menge: 18,000 St

**3.162.60 Bestückung Medienzelle/-ampel/-kanal: Elektro 230V NE**
Steckdose Elektro 230V, Farbe nach Abstimmung mit Nutzer
Menge: 6,000 St

**3.162.70 Bestückung Medienzelle/-ampel/-kanal: Leerdose EDV**
Leerdose für EDV oder andere bauseitige Einbauteile
Menge: 3,000 St

**3.162.80 Bestückung Medienzelle/-ampel/-kanal: Leerdose für H2-Notaus**
Leerdose für H2-Notaus
Menge: 1,000 St

**3.162.90 Bestückung Medienzelle/-ampel/-kanal: Entnahmearmatur Reinstgas**
Entnahmearmatur Reinstgas gem. Plan, Reinheit bis 5.5, bestehend aus Vorabsperrung und Druckregler mit Manometer, sowie Feinregulierung, inkl. Zuleitung ab MEP bzw. Anbindung an das Verteilnetz
Menge: 10,000 St

**3.162.100 Elektrokanal aus Aluminium, pulverbeschichtet, 1-zügig, als Steigekanal**
Elektrokanal aus Aluminium, pulverbeschichtet, Farbe weiß, 1-zügig, mit Trennsteg, als Steigekanal ab ca. 1 m über OKFF bzw. ab OK des horizontalen Elektrokanals bis zum MEP
Höhe: ca. 170 mm
Ausführung:
- mit Trennsteg
- Enddeckel mit Kabeleinführung oben
- Enddeckel bzw. Übergang zum horizontalen Elektrokanal unten
Montagehöhe: bis 3 m über OKFF
Menge: 1,000 St

**3.162.110 Laborarbeitstisch, Melamin, b/t = 1.800 / 900, AH 900 mm**
Laborarbeitstisch inkl. Tragkonstruktion

Abmessungen:
- b =  1.800 mm
- t = 900 mm als Systemtiefe
t = 900 mm bei Ausführung ohne rückseitige Medienzelle, vor Medienzellen Gesamttiefe inkl. Zelle t = 900 mm mit Tischplatte jedoch min. t = 800 mm
- Arbeitshöhe: 900 mm
Tragkonstruktion: C bzw. H-Fuß-Gestell aus Stahlrohr gem. Plan
Arbeitsplatte: Melamin mit PP-Kante
Ausstattung: Tiefenanschlag für Rollcontainer
Menge: 2,000 St

**3.162.120 Rolltisch, Melamin, b/t = 1.200 / 900, AH 900 mm**
Arbeitstisch, rollbar

Konstruktion: Tischgestell H-Fuß, mit Rollen und Bremse
Abmessungen: b/t = 1.200 / 900 mm
Arbeitshöhe: 900 mm
Arbeitsplatte: Melamin mit PP-Kanten
Ausstattung: unterer Ablageboden, Melamin mit PP-Kanten, fest
Menge: 3,000 St

**3.162.130 Rolltisch, Melamin, b/t = 900 / 600, AH 900 mm**
Arbeitstisch, rollbar

Konstruktion: Tischgestell H-Fuß, mit Rollen und Bremse
Abmessungen: b/t = 900 / 600 mm
Arbeitshöhe: 900 mm
Arbeitsplatte: Melamin mit PP-Kanten
Ausstattung: unterer Ablageboden, Melamin mit PP-Kanten, fest
Menge: 2,000 St

**3.162.140 Rollunterbau, b = RM 600 mm, AH 900 mm, FT**
rollbarer Unterbau als Stauraum zu vorbezeichneter Labortischzeile

Breite: RM 600 mm (je nach Einbauort ca. 550 - 600 mm)
Tiefe: ca. 550 mm
Höhe: ca. 850 mm (Einbau unter Labortisch mit AH 900 mm)
Ausführung:
- rollbar
- 1 Flügeltür
Ausstattung:
- 4 Lenkrollen
- 2 Fachböden, höhenverstellbar
Menge: 1,000 St

**3.162.150 Rollunterbau, b = RM 600 mm, AH 900 mm, 4 SK**
rollbarer Unterbau als Stauraum zu vorbezeichneter Labortischzeile

Breite: RM 600 mm (je nach Einbauort ca. 550 - 600 mm)
Tiefe: ca. 550 mm
Höhe: ca. 850 mm (Einbau unter Labortisch mit AH 900 mm)
Ausführung:
- rollbar
- 4 Schubkästen
Ausstattung:
- 4 Lenkrollen
Menge: 1,000 St

**3.162.160 Handwaschbecken, b/t/h = 600 / 900 / 900 mm, Sockelunterbau**
Sockelunterbau mit Handwaschbecken

Abmessungen: b/t = 600 / 900 mm
Arbeitshöhe: 900 mm
Tragkonstruktion:
- Sockelunterbauten fest eingebaut
- 1 Flügeltüren, Anschlag nach Zeichnung
Arbeitsplatte:
- mineralorganischer Verbundwerkstoff, ggf. mit Höhenausgleich zu nebenstehender Arbeitsplatte
- 1 x Tischbohrungen für Armaturen
- 1 x Tischbohrung für Augendusche
Spülbecken: 1 x Handwaschbecken rund aus mineralorganischem Verbundwerkstoff, Durchmesser ca. 400 mm, Tiefe ca. 200 mm
Armatur:
- 1 x WNC/WNH Armhebel-Mischbatterie, Perlator
Zubehör:
- 1 x Augendusche untemperiert, einstrahlig inkl. Druckminderer in den Zuleitungen der Armaturen und der Augendusche zur Mengenreduzierung und deren Einregulierung im Rahmen der Inbetriebnahme
- Festanschluss Kondensatableitung unterhalb der Spüle sowie Steigrohr bis OK Möbel mit Trichter
Menge: 1,000 St

**3.162.170 Handwaschbecken: Abfallsammler für Papierhandtücher im Unterbau**
Für vorbeschriebenes Handwaschbecken (Pos. 3.162.160): Abfallsammler im Unterbau zum Sammeln von Papierhandtüchern:
- eine Flügeltür des Unterbaus mit Ausschnitt, oval, als Einwurf für benutzte Papierhandtücher
- 1 x Abfallsammler für benutzte Papierhandtücher, Metallkorb, beschichtet, zum Einstellen in den Unterbau
Menge: 1,000 St

**3.162.180 Handwaschbecken: Durchlauferhitzer 3,5 KW, Untertischmontage Handwaschbecken**
Durchlauferhitzer inkl. Anschlussmaterial und Zuleitung, zum Einbau in vorbezeichnetes Handwaschbecken (Pos. 3.162.160)

Gerät: Durchlauferhitzer zur Warmwassererzeugung
Ausführung: Untertischgerät, druckfeste Ausführung, Blankdraht-Heizelemente
Leistung: 3,5 KW
Temperaturbereich: ca. 30°C - 35°C
Durchflussmenge: min. 2  l / min
Regelung: elektronisch geregelt, Temperatur stufenlos einstellbar
Energieeffizienzklasse: A
Stromversorgung: 230V,  inkl. Zuleitung ab MEP bzw. ab Elektrokleinverteiler, LSS anteilig

angeboten wird:

Fabrikat / Typ: '................

........................' vom Bieter einzutragen
Menge: 1,000 St

**3.162.190 Handwaschbecken: Seifen- / Desinfektionsmittel- / Papierhandtuchspender, Edelstahl**
Für vorbeschriebenes Handwaschbecken (Pos. 3.162.160):

1 x Seifenspender 500 ml, Edelstahl
1 x Desinfektionsmittelspender 500 ml, Edelstahl
1 x Spender Hautpflegemittel  500 ml, Edelstahl

angeboten wird:

Fabrikat / Typ: '................

........................' vom Bieter einzutragen
n

1 x Papierhandtuchspender, 500-800 Blatt, Edelstahl

angeboten wird:

Fabrikat / Typ: '................

........................' vom Bieter einzutragen
Menge: 1,000 St

**3.162.200 Halterung für Seifen- und Desinfektionsmittelspender zur Befestigung an Spritzschutz**
Halterung für Seifen- und Desinfektionsmittelspender

Ausführung:
HPL-Platte (Höhe und Breite bündig mit Seifen- und Desinfektionsmittelspender)
Art der Befestigung:
Die Halterung wird über den Spritzschutz gehängt und mittels Stellschrauben verklemmt
Menge: 1,000 St

**3.162.210 Handwaschbecken: Spritzschutz Glastrennwand, t = 700 mm**
Glastrennwand als Spritzschutz zur Abtrennung vorbezeichneten Handwaschbeckens (Pos. 3.162.160) vom danebenliegenden Laborarbeitstisch

Abmessungen: t/h = ca. 700 / ca. 500 mm
Material: Sicherheitsglas 5 mm
Ausführung: Ecken abgerundet
Menge: 1,000 St

**3.162.220 Oberschrank, b/t = 600 / 350 mm, FT**
Hängeschrank, geschlossen, Montage an Wänden oder Medienzellen

Abmessungen: b/t/h= 600 / 350 / 720 mm
Ausführung: 1 Flügeltür
Ausstattung: 1 Fachboden, höhenverstellbar
bei Montage an Medienzellen inkl. Ständerverlängerungen und Traversen als Unterkonstruktion
Menge: 1,000 St

#### 3.163 N-OG02-R022 (II13.42) Messraum GC Zeile B

**3.163.10 Medieneinspeisepunkt: Tragkonstruktion mit Verkleidung**
Medienzuführung am Medieneinspeisepunkt zur Laborzeile

Tragkonstruktion mit horizontalen Halteschienen zur Befestigung der vorgesehenen Sanitär- und Elektromedien ab Oberkante Laborzeile bis zur Übergabehöhe der Medien gem. Vorbemerkungen/Plänen, die Breite der Konstruktion beträgt 800 mm, revisionierbare Verkleidung
Menge: 1,000 St

**3.163.20 Medienkanal wandhängend, lfdm**
Medienkanal wandhängend inkl.
- Anschlüssen und Entnahmestellen gem. separater Positionen
- Querverrohrung und Verkabelung aller aufgeführten Medien, sowie der durchlaufenden Medien gem. Grundriss und/oder Ansicht, bzw. weiteren daran anschließenden LV-Positionen
- Durchführen bauseitiger Zuleitungen
- Anbindung an bauseitige Medien (Ver- und Entsorgung) und Medienschacht

Montagehöhe: bis UK 2,2 m über OKFF
Medienausstattung: in separater Position
Menge: 5,100 m

**3.163.30 Bestückung Medienzelle/-ampel/-kanal: Elektrokleinverteiler**
Elektrokleinverteiler zur Absicherung der Steckdosen in Medienzelle / -ampel / -kanal, mit 1 x Fi-Schalter, 4-pol., 40 A/30 mA, LSS anteilig in der Bestückung enthalten
Menge: 1,000 St

**3.163.40 Bestückung Medienzelle/-ampel/-kanal: Elektro 230V**
Steckdose Elektro 230V, 3 x 2,5 mm², inkl. Zuleitung ab MEP bzw. ab Elektrokleinverteiler, LSS anteilig
Menge: 18,000 St

**3.163.50 Bestückung Medienzelle/-ampel/-kanal: Elektro 230V NE**
Steckdose Elektro 230V, Farbe nach Abstimmung mit Nutzer
Menge: 2,000 St

**3.163.60 Bestückung Medienzelle/-ampel/-kanal: Leerdose EDV**
Leerdose für EDV oder andere bauseitige Einbauteile
Menge: 2,000 St

**3.163.70 Bestückung Medienzelle/-ampel/-kanal: Entnahmearmatur Reinstgas**
Entnahmearmatur Reinstgas gem. Plan, Reinheit bis 5.5, bestehend aus Vorabsperrung und Druckregler mit Manometer, sowie Feinregulierung, inkl. Zuleitung ab MEP bzw. Anbindung an das Verteilnetz
Menge: 5,000 St

**3.163.80 Laborarbeitstisch, Melamin, b/t = 1.800 / 900, AH 900 mm**
Laborarbeitstisch inkl. Tragkonstruktion

Abmessungen:
- b =  1.800 mm
- t = 900 mm als Systemtiefe
t = 900 mm bei Ausführung ohne rückseitige Medienzelle, vor Medienzellen Gesamttiefe inkl. Zelle t = 900 mm mit Tischplatte jedoch min. t = 800 mm
- Arbeitshöhe: 900 mm
Tragkonstruktion: C bzw. H-Fuß-Gestell aus Stahlrohr gem. Plan
Arbeitsplatte: Melamin mit PP-Kante
Ausstattung: Tiefenanschlag für Rollcontainer
Menge: 1,000 St

**3.163.90 Rolltisch, Melamin, b/t = 900 / 600, AH 900 mm**
Arbeitstisch, rollbar

Konstruktion: Tischgestell H-Fuß, mit Rollen und Bremse
Abmessungen: b/t = 900 / 600 mm
Arbeitshöhe: 900 mm
Arbeitsplatte: Melamin mit PP-Kanten
Ausstattung: unterer Ablageboden, Melamin mit PP-Kanten, fest
Menge: 1,000 St

**3.163.100 Rolltisch, Melamin, b/t = 1.200 / 900, AH 900 mm**
Arbeitstisch, rollbar

Konstruktion: Tischgestell H-Fuß, mit Rollen und Bremse
Abmessungen: b/t = 1.200 / 900 mm
Arbeitshöhe: 900 mm
Arbeitsplatte: Melamin mit PP-Kanten
Ausstattung: unterer Ablageboden, Melamin mit PP-Kanten, fest
Menge: 2,000 St

**3.163.110 Rollunterbau, b = RM 600 mm, AH 900 mm, FT**
rollbarer Unterbau als Stauraum zu vorbezeichneter Labortischzeile

Breite: RM 600 mm (je nach Einbauort ca. 550 - 600 mm)
Tiefe: ca. 550 mm
Höhe: ca. 850 mm (Einbau unter Labortisch mit AH 900 mm)
Ausführung:
- rollbar
- 1 Flügeltür
Ausstattung:
- 4 Lenkrollen
- 2 Fachböden, höhenverstellbar
Menge: 1,000 St

**3.163.120 Rollunterbau, b = RM 600 mm, AH 900 mm, 4 SK**
rollbarer Unterbau als Stauraum zu vorbezeichneter Labortischzeile

Breite: RM 600 mm (je nach Einbauort ca. 550 - 600 mm)
Tiefe: ca. 550 mm
Höhe: ca. 850 mm (Einbau unter Labortisch mit AH 900 mm)
Ausführung:
- rollbar
- 4 Schubkästen
Ausstattung:
- 4 Lenkrollen
Menge: 1,000 St

**3.163.130 Laborschrank, b/t/h = 600 / 550 / 2.000 mm, FT mit Glasfüllung**
Laborhochschrank

Breite: 600 mm
Tiefe: ca. 550 mm
Höhe: ca. 2.000 mm
Ausführung: 1 Flügeltür mit Glasfüllung
Ausstattung: 4 Fachböden, höhenverstellbar
Menge: 1,000 St

**3.163.140 Laborschrank, b/t/h = 1.200 / 550 / 2.000 mm, FT mit Glasfüllung**
Laborhochschrank

Breite: 1.200 mm
Tiefe: ca. 550 mm
Höhe: ca. 2.000 mm
Ausführung: 2 Flügeltüren mit Glasfüllung
Ausstattung: 4 Fachböden, höhenverstellbar
Menge: 2,000 St

**3.163.150 Wandanschlussblende Schrank/Abzug, h / b = bis 2.900 / 300 mm**
Wandanschlussblende aus Korpusmaterial d = ca. 20 mm zum seitlichen Anschluss von Schränken oder Abzügen bis zur Wand, inkl. UK

Höhe: bis ca. 2.900 mm
Breite: bis ca. 300 mm
Ausführung: Anpassung vor Ort
Kanten: PP-Dünnkante
Menge: 1,000 St

**3.163.160 Deckelblende Schrank, b/t = 900 / 300 mm**
Deckelblende aus Korpusmaterial d = ca. 20 mm zum horizontalen Verschließen des Hohlraumes hinter Schränken bis zur Wand, inkl.UK

Breite: 900 mm
Tiefe: ca. 300 mm
Ausführung: Anpassung vor Ort
Kanten: PP-Dünnkante
Menge: 1,000 St

#### 3.164 N-OG02-R021 (II13.31) Spülküche Zeile A

**3.164.10 Medieneinspeisepunkt: Tragkonstruktion mit Verkleidung**
Medienzuführung am Medieneinspeisepunkt zur Laborzeile

Tragkonstruktion mit horizontalen Halteschienen zur Befestigung der vorgesehenen Elektromedien ab Oberkante Laborzeile bis zur Übergabehöhe der Medien gem. Vorbemerkungen/Plänen, die Breite der Konstruktion beträgt 300 mm, revisionierbare Verkleidung
Menge: 1,000 St

**3.164.20 Elektrokanal aus Aluminium, pulverbeschichtet, 1-zügig**
Elektrokanal aus Aluminium, pulverbeschichtet, Farbe weiß, 1-zügig, mit Trennsteg

Höhe: ca. 170 mm
Montagehöhe: bis UK 2,2 m über OKFF
Ausführung: mit Trennsteg
Bestückung: gem. gesonderten Positionen
Absicherung: gem. gesonderter Position, sonst bauseits abgesichert
Abdeckung: an die Bestückung anzupassen
Menge: 5,100 m

**3.164.30 Elektrokanal aus Aluminium, pulverbeschichtet, 1-zügig, als Steigekanal**
Elektrokanal aus Aluminium, pulverbeschichtet, Farbe weiß, 1-zügig, mit Trennsteg, als Steigekanal ab ca. 1 m über OKFF bzw. ab OK des horizontalen Elektrokanals bis zum MEP
Höhe: ca. 170 mm
Ausführung:
- mit Trennsteg
- Enddeckel mit Kabeleinführung oben
- Enddeckel bzw. Übergang zum horizontalen Elektrokanal unten
Montagehöhe: bis 3 m über OKFF
Menge: 1,000 St

**3.164.40 Bestückung Elektrokanal: Elektrokleinverteiler**
Elektrokleinverteiler zur Absicherung der Steckdosen im Elektrokanal, mit 1 x Fi-Schalter, 4-pol., 40 A/30 mA, LSS anteilig in der Bestückung enthalten
Menge: 1,000 St

**3.164.50 Bestückung Elektrokanal: Elektro 230V**
Steckdose Elektro 230V, 3 x 2,5 mm², inkl. Zuleitung ab MEP bzw. ab Elektrokleinverteiler, LSS anteilig
Menge: 14,000 St

**3.164.60 Bestückung Elektrokanal: Elektro 400V, 16A**
Steckdose Elektro 400V, 16A, 5 x 2,5 mm², inkl. Zuleitung ab MEP bzw. ab Elektrokleinverteiler, LSS anteilig
Menge: 1,000 St

**3.164.70 Bestückung Elektrokanal: Leerdose EDV**
Leerdose für EDV oder andere bauseitige Einbauteile
Menge: 1,000 St

**3.164.80 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 2,000 St

**3.164.90 Bestückung Medienzelle/-ampel/-kanal: Elektro 230V**
Steckdose Elektro 230V, 3 x 2,5 mm², inkl. Zuleitung ab MEP bzw. ab Elektrokleinverteiler, LSS anteilig
Menge: 4,000 St

**3.164.100 Bestückung Medienzelle/-ampel/-kanal: Elektro 230V Untertisch**
Steckdose Elektro 230V, 3 x 2,5 mm², inkl. Zuleitung ab MEP bzw. ab Elektrokleinverteiler, LSS anteilig, Positionierung Untertisch, inkl. Unterkonstruktion
Menge: 2,000 St

**3.164.110 Bestückung Medienzelle/-ampel/-kanal: Leerdose EDV**
Leerdose für EDV oder andere bauseitige Einbauteile
Menge: 1,000 St

**3.164.120 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 2,000 St

**3.164.130 Tischplatte: Arbeitsplatte TK/Wulst, b = 1.200 mm**
Zur vorbeschriebenen Laborzeile (Pos. 3.164.120): Arbeitsplatte Steinzeug

Abmessungen: b = 1.200 mm
Arbeitsplatte: Steinzeug mit umlaufendem Wulstrand, am Übergang zu angrenzenden Steinzeugplatten ohne Wulstrand
Menge: 2,000 St

**3.164.140 Rollunterbau, b = RM 600 mm, AH 900 mm, FT**
rollbarer Unterbau als Stauraum zu vorbezeichneter Labortischzeile

Breite: RM 600 mm (je nach Einbauort ca. 550 - 600 mm)
Tiefe: ca. 550 mm
Höhe: ca. 850 mm (Einbau unter Labortisch mit AH 900 mm)
Ausführung:
- rollbar
- 1 Flügeltür
Ausstattung:
- 4 Lenkrollen
- 2 Fachböden, höhenverstellbar
Menge: 1,000 St

**3.164.150 Laborschrank, b/t/h = 600 / 550 / 2.000 mm, FT mit Glasfüllung**
Laborhochschrank

Breite: 600 mm
Tiefe: ca. 550 mm
Höhe: ca. 2.000 mm
Ausführung: 1 Flügeltür mit Glasfüllung
Ausstattung: 4 Fachböden, höhenverstellbar
Menge: 1,000 St

**3.164.160 Laborschrank, b/t/h = 1.200 / 550 / 2.000 mm, FT mit Glasfüllung**
Laborhochschrank

Breite: 1.200 mm
Tiefe: ca. 550 mm
Höhe: ca. 2.000 mm
Ausführung: 2 Flügeltüren mit Glasfüllung
Ausstattung: 4 Fachböden, höhenverstellbar
Menge: 1,000 St

**3.164.170 Metallregal, Edelstahl, b/t/h = 1.200 / 800 / 2.000 mm**
Metallregal zur Lagerung aggressiver Stoffe

Konstruktion: Eckpfosten, Seitenstabilisatoren, Aussteifungen, Aufteilung in Grund- und Anbauelemente entsprechend der Einbausituation
Breite: 1.200 mm
Tiefe: 800 mm
Höhe: 2.000 mm
Ausführung: Schraub-/Stecksystem
Material: Edelstahl, V2A
Fachböden: 5 Fachböden, V2A, höhenverstellbar
Tragkraft: 100 kg/Fachboden
Feldlast: 450 kg
inkl. Wandbefestigung / Kippsicherung

angeboten wird:

Fabrikat / Typ: '................

........................' vom Bieter einzutragen
Menge: 1,000 St

**3.164.180 Oberschrank, b/t = 1.200 / 350 mm, FT**
Hängeschrank, geschlossen, Montage an Wänden oder Medienzellen

Abmessungen: b/t/h= 1.200 / 350 / 720 mm
Ausführung: 2 Flügeltüren, Mittelwand
Ausstattung: 2x1 Fachboden, höhenverstellbar
bei Montage an Medienzellen inkl. Ständerverlängerungen und Traversen als Unterkonstruktion
Menge: 2,000 St

#### 3.165 N-OG02-R021 (II13.31) Spülküche Zeile B

**3.165.10 Medieneinspeisepunkt: Tragkonstruktion mit Verkleidung**
Medienzuführung am Medieneinspeisepunkt zur Laborzeile

Tragkonstruktion mit horizontalen Halteschienen zur Befestigung der vorgesehenen Sanitär- und Elektromedien ab Oberkante Laborzeile bis zur Übergabehöhe der Medien gem. Vorbemerkungen/Plänen, die Breite der Konstruktion beträgt 700 mm, revisionierbare Verkleidung
Menge: 1,000 St

**3.165.20 Medienzelle wandständig, b/h = 600 / 1.800 mm**
Medienzelle wandständig inkl.
- Querverrohrung und Verkabelung aller aufgeführten Medien, sowie der durchlaufenden Medien gem. Grundriss und/oder Ansicht, bzw. weiteren daran anschließenden LV-Positionen
- Durchführen bauseitiger Zuleitungen

Höhe: ca. 1.800 mm
Arbeitshöhe: 900 / 750 mm
Breite: 600 mm
Tiefe: ca. 75 mm
Ausführung: teilverblendet S2
Zubehör: 2 x Glasplatte als Reagenzienablage inkl. Ausleger und Stativhalter
Medienausstattung: in separater Position
Menge: 2,000 St

**3.165.30 Medienzelle wandständig, b/h = 900 / 1.800 mm**
Medienzelle wandständig inkl.
- Querverrohrung und Verkabelung aller aufgeführten Medien, sowie der durchlaufenden Medien gem. Grundriss und/oder Ansicht, bzw. weiteren daran anschließenden LV-Positionen
- Durchführen bauseitiger Zuleitungen

Höhe: ca. 1.800 mm
Arbeitshöhe: 900 / 750 mm
Breite: 900 mm
Tiefe: ca.75 mm
Ausführung: teilverblendet S2
Zubehör: 2 x Glasplatte als Reagenzienablage inkl. Ausleger und Stativhalter
Medienausstattung: in separater Position
Menge: 1,000 St

**3.165.40 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 5,000 St

**3.165.50 Bestückung Medienzelle/-ampel/-kanal: Elektrokleinverteiler**
Elektrokleinverteiler zur Absicherung der Steckdosen in Medienzelle / -ampel / -kanal, mit 1 x Fi-Schalter, 4-pol., 40 A/30 mA, LSS anteilig in der Bestückung enthalten
Menge: 1,000 St

**3.165.60 Bestückung Medienzelle/-ampel/-kanal: Elektro 230V**
Steckdose Elektro 230V, 3 x 2,5 mm², inkl. Zuleitung ab MEP bzw. ab Elektrokleinverteiler, LSS anteilig
Menge: 16,000 St

**3.165.70 Bestückung Medienzelle/-ampel/-kanal: Elektro 230V Untertisch**
Steckdose Elektro 230V, 3 x 2,5 mm², inkl. Zuleitung ab MEP bzw. ab Elektrokleinverteiler, LSS anteilig, Positionierung Untertisch, inkl. Unterkonstruktion
Menge: 2,000 St

**3.165.80 Bestückung Medienzelle/-ampel/-kanal: Leerdose EDV**
Leerdose für EDV oder andere bauseitige Einbauteile
Menge: 2,000 St

**3.165.90 Anschlüsse Laborglas-Reinigungsautomat herstellen**
Anschlüsse für bauseitigen Laborglas-Reinigungsautomat herstellen:
- Anschluss 400 V, 5x2,5 mm², inkl. Zuleitung ab MEP bzw. ab Elektrokleinverteiler, LSS anteilig
- Anschluss WPC bzw. WNC gem Plan und WDC inkl. Kugelhahn
- Abwasseranschluss
Menge: 2,000 St

**3.165.100 Laborarbeitstisch, Melamin, b/t = 600 / 900, AH 900 mm**
Laborarbeitstisch inkl. Tragkonstruktion

Abmessungen:
- b = 600 mm
- t = 900 mm als Systemtiefe
t = 900 mm bei Ausführung ohne rückseitige Medienzelle, vor Medienzellen Gesamttiefe inkl. Zelle t = 900 mm mit Tischplatte jedoch min. t = 800 mm
- Arbeitshöhe: 900 mm
Tragkonstruktion: C bzw. H-Fuß-Gestell aus Stahlrohr gem. Plan
Arbeitsplatte: Melamin mit PP-Kante
Ausstattung: Tiefenanschlag für Rollcontainer
Menge: 1,000 St

**3.165.110 Laborarbeitstisch, Melamin, b/t = 900 / 900, AH 900 mm**
Laborarbeitstisch inkl. Tragkonstruktion

Abmessungen:
- b = 900 mm
- t = 900 mm als Systemtiefe
t = 900 mm bei Ausführung ohne rückseitige Medienzelle, vor Medienzellen Gesamttiefe inkl. Zelle t = 900 mm mit Tischplatte jedoch min. t = 800 mm
- Arbeitshöhe: 900 mm
Tragkonstruktion: C bzw. H-Fuß-Gestell aus Stahlrohr gem. Plan
Arbeitsplatte: Melamin mit PP-Kante
Ausstattung: Tiefenanschlag für Rollcontainer
Menge: 1,000 St

**3.165.120 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 2,000 St

**3.165.130 Tischplatte: Arbeitsplatte TK/Wulst, b = 600 mm**
Zur vorbeschriebenen Laborzeile (3.165.100): Arbeitsplatte Steinzeug

Abmessungen: b = 600 mm
Arbeitsplatte: Steinzeug mit umlaufendem Wulstrand, am Übergang zu angrenzenden Steinzeugplatten ohne Wulstrand
Menge: 1,000 St

**3.165.140 Tischplatte: Arbeitsplatte TK/Wulst, b = 900 mm**
Zur vorbeschriebenen Laborzeile (3.165.110): Arbeitsplatte Steinzeug

Abmessungen: b = 900 mm
Arbeitsplatte: Steinzeug mit umlaufendem Wulstrand, am Übergang zu angrenzenden Steinzeugplatten ohne Wulstrand
Menge: 1,000 St

**3.165.150 Tischplatte: Arbeitsplatte TK/Wulst, b = 1.200 mm**
Zur vorbeschriebenen Laborzeile (Pos. 3.165.120): Arbeitsplatte Steinzeug

Abmessungen: b = 1.200 mm
Arbeitsplatte: Steinzeug mit umlaufendem Wulstrand, am Übergang zu angrenzenden Steinzeugplatten ohne Wulstrand
Menge: 2,000 St

**3.165.160 Rollunterbau, b = RM 600 mm, AH 900 mm, 4 SK**
rollbarer Unterbau als Stauraum zu vorbezeichneter Labortischzeile

Breite: RM 600 mm (je nach Einbauort ca. 550 - 600 mm)
Tiefe: ca. 550 mm
Höhe: ca. 850 mm (Einbau unter Labortisch mit AH 900 mm)
Ausführung:
- rollbar
- 4 Schubkästen
Ausstattung:
- 4 Lenkrollen
Menge: 1,000 St

**3.165.170 Laborspüle, TK, b/t/h = 1.200 / 900 / 900 mm, Sockelunterbau, FT**
Laborspüle inkl. aller Ver- und Entsorgungsleitungen, sowie Anschluss an Medienverrohrung vorab beschriebener Medienzelle

Abmessungen: b/t = 1.200 / 900 mm
Arbeitshöhe: 900 mm
Maße Spülbecken: b/t/h = 400 / 400 / 250 mm
Tragkonstruktion:
- Sockelunterbauten fest eingebaut
- 2 Flügeltüren, Anschlag nach Zeichnung
Arbeitsplatte Spüle:
- Steinzeug mit umlaufendem Wulstrand und Ablaufrillen
- 1 x Beckenausschnitt
- 2 x Tischbohrungen für Armaturen
Spülbecken: 1 x Becken aus Techn. Keramik, von oben in die Arbeitsplatte eingesetzt
Armaturen:
- Standarmaturen
- 1 x WNC/WNH Armhebel-Mischbatterie, Perlator
- 1 x WDC, Schlauchtülle
Zubehör:
- 1 x Standrohr
- Festanschluss Kondensatableitung unterhalb der Spüle sowie Steigrohr bis OK Möbel mit Trichter
Menge: 2,000 St

**3.165.180 Laborspüle, TK, b/t/h = 1.200 / 900 / 900 mm, Sockelunterbau, FT**
Laborspüle inkl. aller Ver- und Entsorgungsleitungen, sowie Anschluss an Medienverrohrung vorab beschriebener Medienzelle

Abmessungen: b/t = 1.200 / 900 mm
Arbeitshöhe: 900 mm
Maße Spülbecken: b/t/h = 800 / 400 / 250 mm
Tragkonstruktion:
- Sockelunterbauten fest eingebaut
- 2 Flügeltüren, Anschlag nach Zeichnung
Arbeitsplatte Spüle:
- Steinzeug mit umlaufendem Wulstrand und Ablaufrillen
- 1 x Beckenausschnitt
- 2 x Tischbohrungen für Armaturen
Spülbecken: 1 x Becken aus Techn. Keramik, von oben in die Arbeitsplatte eingesetzt
Armaturen:
- Standarmaturen
- 1 x WNC/WNH Armhebel-Mischbatterie, Perlator
- 1 x WDC, Schlauchtülle
Zubehör:
- 1 x Standrohr
- Festanschluss Kondensatableitung unterhalb der Spüle sowie Steigrohr bis OK Möbel mit Trichter
Menge: 1,000 St

**3.165.190 Spüle: Durchlauferhitzer 11 KW, Untertischmontage**
Durchlauferhitzer inkl. Anschlussmaterial und Zuleitung, zum Einbau in vorbezeichnete Spülen (Pos. 3.165.170 und 3.165.180)

Gerät: Durchlauferhitzer zur Warmwassererzeugung
Ausführung: Untertischgerät, druckfeste Ausführung, Blankdraht-Heizelemente
Leistung: 11 KW
Temperaturbereich: ca. 30°C - 60°C
Leistung: ca. 5  l / min
Regelung: elektronisch geregelt, Temperatur stufenlos einstellbar
Energieeffizienzklasse: A
Stromversorgung: 400V 16A,  inkl. Zuleitung ab MEP bzw. ab Elektrokleinverteiler, LSS anteilig

angeboten wird:

Fabrikat / Typ: '................

........................' vom Bieter einzutragen
Menge: 3,000 St

**3.165.200 Spüle: Spritzschutz Glastrennwand, t = 700 mm**
Glastrennwand als Spritzschutz zur Abtrennung vorbezeichneter Spüle (Pos. 3.165.180) vom danebenliegenden Laborarbeitstisch

Abmessungen: t/h = ca. 700 / ca. 500 mm
Material: Sicherheitsglas 5 mm
Ausführung: Ecken abgerundet
Menge: 1,000 St

**3.165.210 Spüle: Abtropfboard**
Für vorbeschriebene Spülen (Pos. 3.165.170): 1 x Abtropfboard mit ca. 50 Abtropfstäben, mit Abtropfrinne und Ablaufschlauch, Abtropfboard und -stäbe aus Polypropylen
Menge: 2,000 St

**3.165.220 Handwaschbecken, b/t/h = 600 / 900 / 900 mm, Sockelunterbau**
Sockelunterbau mit Handwaschbecken

Abmessungen: b/t = 600 / 900 mm
Arbeitshöhe: 900 mm
Tragkonstruktion:
- Sockelunterbauten fest eingebaut
- 1 Flügeltüren, Anschlag nach Zeichnung
Arbeitsplatte:
- mineralorganischer Verbundwerkstoff, ggf. mit Höhenausgleich zu nebenstehender Arbeitsplatte
- 1 x Tischbohrungen für Armaturen
- 1 x Tischbohrung für Augendusche
Spülbecken: 1 x Handwaschbecken rund aus mineralorganischem Verbundwerkstoff, Durchmesser ca. 400 mm, Tiefe ca. 200 mm
Armatur:
- 1 x WNC/WNH Armhebel-Mischbatterie, Perlator
Zubehör:
- 1 x Augendusche untemperiert, einstrahlig inkl. Druckminderer in den Zuleitungen der Armaturen und der Augendusche zur Mengenreduzierung und deren Einregulierung im Rahmen der Inbetriebnahme
- Festanschluss Kondensatableitung unterhalb der Spüle sowie Steigrohr bis OK Möbel mit Trichter
Menge: 1,000 St

**3.165.230 Handwaschbecken: Seifen- / Desinfektionsmittel- / Papierhandtuchspender, Edelstahl**
Für vorbeschriebenes Handwaschbecken (Pos. 3.165.220):

1 x Seifenspender 500 ml, Edelstahl
1 x Desinfektionsmittelspender 500 ml, Edelstahl
1 x Spender Hautpflegemittel  500 ml, Edelstahl

angeboten wird:

Fabrikat / Typ: '................

........................' vom Bieter einzutragen

1 x Papierhandtuchspender, 500-800 Blatt, Edelstahl

angeboten wird:

Fabrikat / Typ: '................

........................' vom Bieter einzutragen
Menge: 1,000 St

**3.165.240 Halterung für Seifen- und Desinfektionsmittelspender zur Befestigung an Spritzschutz**
Halterung für Seifen- und Desinfektionsmittelspender

Ausführung:
HPL-Platte (Höhe und Breite bündig mit Seifen- und Desinfektionsmittelspender)
Art der Befestigung:
Die Halterung wird über den Spritzschutz gehängt und mittels Stellschrauben verklemmt
Menge: 1,000 St

**3.165.250 Handwaschbecken: Spritzschutz Glastrennwand, t = 700 mm**
Glastrennwand als Spritzschutz zur Abtrennung vorbezeichneten Handwaschbeckens (Pos. 3.165.220) vom danebenliegenden Laborarbeitstisch

Abmessungen: t/h = ca. 700 / ca. 500 mm
Material: Sicherheitsglas 5 mm
Ausführung: Ecken abgerundet
Menge: 1,000 St

**3.165.260 Handwaschbecken: Abfallsammler für Papierhandtücher im Unterbau**
Für vorbeschriebenes Handwaschbecken (Pos. 3.165.220): Abfallsammler im Unterbau zum Sammeln von Papierhandtüchern:
- eine Flügeltür des Unterbaus mit Ausschnitt, oval, als Einwurf für benutzte Papierhandtücher
- 1 x Abfallsammler für benutzte Papierhandtücher, Metallkorb, beschichtet, zum Einstellen in den Unterbau
Menge: 1,000 St

**3.165.270 Oberschrank, b/t = 900 / 350 mm, FT**
Hängeschrank, geschlossen, Montage an Wänden oder Medienzellen

Abmessungen: b/t/h= 900 / 350 / 720 mm
Ausführung: 2 Flügeltüren
Ausstattung: 1 Fachboden, höhenverstellbar
bei Montage an Medienzellen inkl. Ständerverlängerungen und Traversen als Unterkonstruktion
Menge: 1,000 St

**3.165.280 Oberschrank, b/t = 1.200 / 350 mm, FT**
Hängeschrank, geschlossen, Montage an Wänden oder Medienzellen

Abmessungen: b/t/h= 1.200 / 350 / 720 mm
Ausführung: 2 Flügeltüren, Mittelwand
Ausstattung: 2x1 Fachboden, höhenverstellbar
bei Montage an Medienzellen inkl. Ständerverlängerungen und Traversen als Unterkonstruktion
Menge: 3,000 St

**3.165.290 Punktabsaugung mit Absaugarm, Rohrdurchmesser = 75 mm**
Punktabsaugung mit Absaugarm

- je Einbauort gem. Plan entweder für Decken- oder Montage an Wand bzw. Medienzelle
- bei Deckenmontage: inkl. Deckensockelkasten bzw. Deckenhalterung mit integrierter Abluftführung, Länge Deckenhalterung nach baulicher Erfordernis gem. Einbauposition, Abluftanschluss DN 75
- bei Wandmontage: inkl. Halterung für Montage an Wand oder Medienzelle, inkl. Steigekanal und Abluftanschluss DN 75
- bei Montage an Medienzelle: inkl. Halterung für Montage an Medienzelle, inkl. Ständerverlängerung und UK für die Montage von Halterung und Steigekanal, inkl. Steigekanal und Abluftanschluss DN 75
- Absauggelenkarm mit Drehgelenk horizontal min. 180 Grad schwenkbar und mit 3 integrierten Gelenken einstellbar
- Rohre zur Abluftführung aus eloxiertes Aluminium
- Gelenke aus Polypropylen (PP), Gewindestange und Federn aus rostfreiem, säurebeständigem Stahl
- Saugstrahlreduzierung mit Drosselklappe
- Volumenstromregler bauseits bzw. in separater Position
- Einbauhöhe: ca. 2.200 m über OKF (Höhe Drehgelenk)
- Reichweite Höhe:  min. 700 mm über OKF - 2.000 mm über OKF
- Reichweite Radius: min. 900 mm bei AH 900
- Rohrleitungssystem d = ca. 75-80 mm
- Abluftmenge ca. 80 - 150 m3/h

- Absaughaube rund, Durchmesser 400 mm, transparent

angeboten wird:

Fabrikat / Typ: '................

........................' vom Bieter einzutragen
Menge: 1,000 St

#### 3.166 N-OG02-R026 (II13.59) Probenlager Zeile A

**3.166.10 Medieneinspeisepunkt: Tragkonstruktion mit Verkleidung**
Medienzuführung am Medieneinspeisepunkt zur Laborzeile

Tragkonstruktion mit horizontalen Halteschienen zur Befestigung der vorgesehenen Elektromedien ab Oberkante Laborzeile bis zur Übergabehöhe der Medien gem. Vorbemerkungen/Plänen, die Breite der Konstruktion beträgt 300 mm, revisionierbare Verkleidung
Menge: 1,000 St

**3.166.20 Elektrokanal aus Aluminium, pulverbeschichtet, 1-zügig**
Elektrokanal aus Aluminium, pulverbeschichtet, Farbe weiß, 1-zügig, mit Trennsteg

Höhe: ca. 170 mm
Montagehöhe: bis UK 2,2 m über OKFF
Ausführung: mit Trennsteg
Bestückung: gem. gesonderten Positionen
Absicherung: gem. gesonderter Position, sonst bauseits abgesichert
Abdeckung: an die Bestückung anzupassen
Menge: 2,300 m

**3.166.30 Bestückung Elektrokanal: Elektrokleinverteiler**
Elektrokleinverteiler zur Absicherung der Steckdosen im Elektrokanal, mit 1 x Fi-Schalter, 4-pol., 40 A/30 mA, LSS anteilig in der Bestückung enthalten
Menge: 1,000 St

**3.166.40 Bestückung Elektrokanal: Elektro 230V**
Steckdose Elektro 230V, 3 x 2,5 mm², inkl. Zuleitung ab MEP bzw. ab Elektrokleinverteiler, LSS anteilig
Menge: 6,000 St

**3.166.50 Bestückung Elektrokanal: Elektro 230V NE**
Steckdose Elektro 230V, Farbe nach Abstimmung mit Nutzer
Menge: 4,000 St

**3.166.60 Bestückung Elektrokanal: Leerdose EDV**
Leerdose für EDV oder andere bauseitige Einbauteile
Menge: 1,000 St

**3.166.70 Sicherheitsschrank Typ90, passive Lagerung, b/h = 900 / 2.000 mm**
Sicherheitsschrank nach DIN EN 14470-1 zur Lagerung von Gefahrstoffen in Arbeitsräumen

Abmessungen: b/t/h = 900 / 600 / 2.000 mm

Ausführung:
- 1 Flügeltür, Anschlag li./re gem. Plan, im Brandfall selbstschließend
- Korpus und Türen: Stahlblech, pulverbeschichtet
- Innenkorpus: Innenausstattung Stahlblech, pulverbeschichtet
- Typ90 (Feuerwiderstand 90 Minuten / feuerbeständig)
- abschließbar (min. 3 Schlüssel)
- inkl. Anschluss an Absaugung und Potentialausgleich/Erdung

Ausstattung:
- 3 Wannenböden ausziehbar, Stahlblech pulverbeschichtet, ausziehbar
- 1 Bodenwanne mit Lochblecheinsatz, Stahlblech pulverbeschichtet

angeboten wird:

Fabrikat / Typ: '................

........................' vom Bieter einzutragen
Menge: 1,000 St

**3.166.80 Wandanschlussblende Schrank/Abzug, h / b = bis 2.900 / 300 mm**
Wandanschlussblende aus Korpusmaterial d = ca. 20 mm zum seitlichen Anschluss von Schränken oder Abzügen bis zur Wand, inkl. UK

Höhe: bis ca. 2.900 mm
Breite: bis ca. 300 mm
Ausführung: Anpassung vor Ort
Kanten: PP-Dünnkante
Menge: 1,000 St

**3.166.90 Deckelblende Schrank, b/t = 900 / 300 mm**
Deckelblende aus Korpusmaterial d = ca. 20 mm zum horizontalen Verschließen des Hohlraumes hinter Schränken bis zur Wand, inkl.UK

Breite: 900 mm
Tiefe: ca. 300 mm
Ausführung: Anpassung vor Ort
Kanten: PP-Dünnkante
Menge: 1,000 St

#### 3.167 N-OG02-R026 (II13.59) Probenlager Zeile B

**3.167.10 Medieneinspeisepunkt: Tragkonstruktion mit Verkleidung**
Medienzuführung am Medieneinspeisepunkt zur Laborzeile

Tragkonstruktion mit horizontalen Halteschienen zur Befestigung der vorgesehenen Elektromedien ab Oberkante Laborzeile bis zur Übergabehöhe der Medien gem. Vorbemerkungen/Plänen, die Breite der Konstruktion beträgt 300 mm, revisionierbare Verkleidung
Menge: 1,000 St

**3.167.20 Elektrokanal aus Aluminium, pulverbeschichtet, 1-zügig**
Elektrokanal aus Aluminium, pulverbeschichtet, Farbe weiß, 1-zügig, mit Trennsteg

Höhe: ca. 170 mm
Montagehöhe: bis UK 2,2 m über OKFF
Ausführung: mit Trennsteg
Bestückung: gem. gesonderten Positionen
Absicherung: gem. gesonderter Position, sonst bauseits abgesichert
Abdeckung: an die Bestückung anzupassen
Menge: 3,200 m

**3.167.30 Bestückung Elektrokanal: Elektrokleinverteiler**
Elektrokleinverteiler zur Absicherung der Steckdosen im Elektrokanal, mit 1 x Fi-Schalter, 4-pol., 40 A/30 mA, LSS anteilig in der Bestückung enthalten
Menge: 1,000 St

**3.167.40 Bestückung Elektrokanal: Elektro 230V**
Steckdose Elektro 230V, 3 x 2,5 mm², inkl. Zuleitung ab MEP bzw. ab Elektrokleinverteiler, LSS anteilig
Menge: 10,000 St

**3.167.50 Bestückung Elektrokanal: Elektro 230V NE**
Steckdose Elektro 230V, Farbe nach Abstimmung mit Nutzer
Menge: 4,000 St

**3.167.60 Bestückung Elektrokanal: Leerdose EDV**
Leerdose für EDV oder andere bauseitige Einbauteile
Menge: 1,000 St

#### 3.168 N-OG02-R020 (II13.49) Organik 1 Zeile A

**3.168.10 Medieneinspeisepunkt: Tragkonstruktion mit Verkleidung**
Medienzuführung am Medieneinspeisepunkt zur Laborzeile

Tragkonstruktion mit horizontalen Halteschienen zur Befestigung der vorgesehenen Sanitär- und Elektromedien ab Oberkante Laborzeile bis zur Übergabehöhe der Medien gem. Vorbemerkungen/Plänen, die Breite der Konstruktion beträgt 800 mm, revisionierbare Verkleidung
Menge: 1,000 St

**3.168.20 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 2,000 St

**3.168.30 Bestückung Medienzelle/-ampel/-kanal: Elektrokleinverteiler**
Elektrokleinverteiler zur Absicherung der Steckdosen in Medienzelle / -ampel / -kanal, mit 1 x Fi-Schalter, 4-pol., 40 A/30 mA, LSS anteilig in der Bestückung enthalten
Menge: 1,000 St

**3.168.40 Bestückung Medienzelle/-ampel/-kanal: Elektro 230V**
Steckdose Elektro 230V, 3 x 2,5 mm², inkl. Zuleitung ab MEP bzw. ab Elektrokleinverteiler, LSS anteilig
Menge: 4,000 St

**3.168.50 Bestückung Medienzelle/-ampel/-kanal: Elektro 230V Untertisch**
Steckdose Elektro 230V, 3 x 2,5 mm², inkl. Zuleitung ab MEP bzw. ab Elektrokleinverteiler, LSS anteilig, Positionierung Untertisch, inkl. Unterkonstruktion
Menge: 2,000 St

**3.168.60 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 1,000 St

**3.168.70 Tischplatte: Arbeitsplatte TK/Wulst, b = 1.200 mm**
Zur vorbeschriebenen Laborzeile (Pos. 3.168.60): Arbeitsplatte Steinzeug

Abmessungen: b = 1.200 mm
Arbeitsplatte: Steinzeug mit umlaufendem Wulstrand, am Übergang zu angrenzenden Steinzeugplatten ohne Wulstrand
Menge: 1,000 St

**3.168.80 Laborspüle, TK, b/t/h = 1.200 / 900 / 900 mm, Sockelunterbau, FT**
Laborspüle inkl. aller Ver- und Entsorgungsleitungen, sowie Anschluss an Medienverrohrung vorab beschriebener Medienzelle

Abmessungen: b/t = 1.200 / 900 mm
Arbeitshöhe: 900 mm
Maße Spülbecken: b/t/h = 400 / 400 / 250 mm
Tragkonstruktion:
- Sockelunterbauten fest eingebaut
- 2 Flügeltüren, Anschlag nach Zeichnung
Arbeitsplatte Spüle:
- Steinzeug mit umlaufendem Wulstrand und Ablaufrillen
- 1 x Beckenausschnitt
- 2 x Tischbohrungen für Armaturen
- 1 x Tischbohrungen für Augendusche
Spülbecken: 1 x Becken aus Techn. Keramik, von oben in die Arbeitsplatte eingesetzt
Armaturen:
- Standarmaturen
- 1 x WNC/WNH Armhebel-Mischbatterie, Perlator
- 1 x WDC, Schlauchtülle
Zubehör:
- 1 x Standrohr
- 1 x Augendusche untemperiert, einstrahlig, inkl. Druckminderer in den Zuleitung der Augendusche zur Mengenreduzierung und deren Einregulierung im Rahmen der Inbetriebnahme
- Festanschluss Kondensatableitung unterhalb der Spüle sowie Steigrohr bis OK Möbel mit Trichter
Menge: 1,000 St

**3.168.90 Spüle: Durchlauferhitzer 11 KW, Untertischmontage**
Durchlauferhitzer inkl. Anschlussmaterial und Zuleitung, zum Einbau in vorbezeichnete Spüle (Pos. 3.168.80)

Gerät: Durchlauferhitzer zur Warmwassererzeugung
Ausführung: Untertischgerät, druckfeste Ausführung, Blankdraht-Heizelemente
Leistung: 11 KW
Temperaturbereich: ca. 30°C - 60°C
Leistung: ca. 5  l / min
Regelung: elektronisch geregelt, Temperatur stufenlos einstellbar
Energieeffizienzklasse: A
Stromversorgung: 400V 16A,  inkl. Zuleitung ab MEP bzw. ab Elektrokleinverteiler, LSS anteilig

angeboten wird:

Fabrikat / Typ: '................

........................' vom Bieter einzutragen
Menge: 1,000 St

**3.168.100 Spüle: Seifen- / Desinfektionsmittel- / Papierhandtuchspender, Edelstahl**
Für vorbeschriebene Spüle (Pos. 3.168.80):

1 x Seifenspender 500 ml, Edelstahl
1 x Desinfektionsmittelspender 500 ml, Edelstahl
1 x Spender Hautpflegemittel  500 ml, Edelstahl

angeboten wird:

Fabrikat / Typ: '................

........................' vom Bieter einzutragen

1 x Papierhandtuchspender, 500-800 Blatt, Edelstahl

angeboten wird:

Fabrikat / Typ: '................

........................' vom Bieter einzutragen
Menge: 1,000 St

**3.168.110 Spüle: Abfallsammler für Papierhandtücher im Spülenunterbau**
Für vorbeschriebene Spüle (Pos. 3.168.80): Abfallsammler im Spülenunterbau zum Sammeln von Papierhandtüchern:
- eine Flügeltür des Spülenunterbau mit Ausschnitt, oval, als Einwurf für benutzte Papierhandtücher
- 1 x Abfallsammler für benutzte Papierhandtücher, Metallkorb, beschichtet, zum Einstellen in den Spülenunterbau
Menge: 1,000 St

**3.168.120 Spüle: Abtropfboard, klein**
Für vorbeschriebene Spüle (Pos. 3.168.80): 1 x Abtropfboard mit ca. 18 Abtropfstäben, mit Abtropfrinne und Ablaufschlauch, Abtropfboard und -stäbe aus Polypropylen
Menge: 1,000 St

**3.168.130 Laborabzug, b = 1.200 mm**
Laborabzug als Abluftabzug gemäß DIN EN 14175, inkl.
- Querverrohrung und Verkabelung aller aufgeführten Medien, sowie der durchlaufenden Medien gem. Grundriss und/oder Ansicht, bzw. weiteren anschließenden LV-Positionen
- Durchführen bauseitiger Zuleitungen
- Anbindung an bauseitige Medien (Ver- und Entsorgung), bzw. bereits angebundene Medienträger

Ausführung: Tischabzug
Tragkonstruktion: H-Fuß-Gestell aus Stahlrohr
Arbeitsplatte: Technische Keramik mit umlaufendem Wulstrand
Abmessungen: b/t/h= 1.200 / 900 / 2.700 mm
Arbeitshöhe: 900 mm
Innenauskleidung: Melamin
Medien: in separater Position

Ausstattung:
- FAZ / Funktionsüberwachung
- verglastes Kopfteil
- geteilter Querschieber
Menge: 2,000 St

**3.168.140 Abzug: Gruppencontroller je Raum**
Für vorbeschriebene Abzügen mit Volumenstromregler und Regelung in Raum N-OG02-R020:

Der Gruppencontroller erfasst die jeweiligen Einzelabluftmengen der abgesaugten Einheiten im Laborraum, um daraus eine Gesamtabluftmenge zu bilden, die dann der übergeordneten Lüftungssteuerung zur Verfügung steht. An den Gruppencontroller können min. bis zu 10 Volumenstromregler angebunden werden.

Schnittstellen:
- bidirektionale Anbindung der Volumenstromregler
- frei parametrierbare digitale und analoge Ein- und Ausgänge
- Parametrierung gem. Vorgabe AG

Standardsignale MSR:
- Ausgang Signal Summe aktueller Abluftbedarf
- Eingang Signal Nachtabsenkung
- Ausgang Signal Sammelstörmeldung

Raumadditionsmodul:
- laufende Ermittlung des aktueller Abluftbedarf (Ist-Wert) basierend auf der Summe der Einzelwerten aller angeschlossenen Volumenstromregler und der fest hinterlegten konstanten Verbraucher wie z.B. Sicherheitsstauräume

die Leistung beinhaltet:
- Auflegen der bauseitigen Steuerleitungen
- Auflegen der bauseitigen Spannungsversorgung
- Lieferung und Verlegung der erforderlichen Kabel zwischen den Volumenstromreglern / Controllern innerhalb einer Laborzeile
- Inbetriebnahme

Die Lieferung und Verlegung der erforderlichen Kabel zwischen den Laborzeilen erfolgen gemäß Angabe AN (Kabelzugliste) bauseits.

angeboten wird:

Fabrikat / Typ: '................

........................' vom Bieter einzutragen
Menge: 1,000 St

**3.168.150 Abzug: Volumenstromregler mit Regelung, PP**
Für vorbeschriebenen Abzug (Pos. 3.168.130):
schnelllaufender variabler Volumenstromregler mit Steuerung zum Betrieb des Abzugs mit variablem Luftstrom nach DIN EN 14175, zur Montage am Abluftstutzen des vorbezeichneten Abzuges, mit integrierter Funktionsüberwachung nach EN 14175. Preisunterschied gegenüber Ausführung mit FAZ / Funktionsüberwachung.

Bestandteile:
- Netzteil 230 V und Pufferbatterie
- Bedientableau mit Einbau in der Abzugsblende
- mikroprozessorgesteuerte Regelung
- Volumenstromregler
- Sensorik Luftmengenerfassung
- Sensorik Fenstererfassung vertikal
- Sensorik für die Erfassung der horizontalen Querschieber

Schnittstellen:
- frei parametrierbare digitale und analoge Ein- und Ausgänge
- Parametrierung gem. Vorgabe AG
- Schnittstelle Anbindung Gruppencontroller
- Steuerung Ventilator bei Abzügen mit Stützstrahltechnik

Standardsignale MSR:
- Ausgang Signal aktueller Abluftbedarf
- Eingang Signal Nachtabsenkung
- Ausgang Signal Störmeldung

Regelungsart:
- vollvariable Regelung

Funktionen Bedientableau:
- Betriebszustand (max, reduziert, aus)
- akustischer und optischer Alarm
- Reset-Taste zur Quittierung des akustischen Alarms
- Licht ein/aus

Volumenstromregler:
- Material Polypropylen (PP)
- lageunabhängig
- Drosselklappe mit Motor-Rohrregler Abluft
- Stellgeschwindigkeit der Regelklappe max. 3 sek für 90 Grad
- sehr hohe Mess- und Regelgenauigkeit (besser als 5%)
- mit Flansch / Muffe je nach Einbausituation

die Leistung beinhaltet:
- Verkabelung zwischen allen Komponenten
- Auflegen der bauseitigen Steuerleitungen
- Auflegen der bauseitigen Spannungsversorgung
- Inbetriebnahme

angeboten wird:

Fabrikat / Typ: '................

........................' vom Bieter einzutragen

Funktionsbeschreibung Sensorik (Art der Messwerterfassung, z.B.
Luftgeschwindigkeit, Druckdifferenz, etc.):

Wert: '................

........................' vom Bieter einzutragen
Menge: 2,000 St

**3.168.160 Abzug: Schließeinrichtung für Frontschieber, mit Bewegungsmelder**
Für vorbeschriebenen Abzug (Pos. 3.168.130): automatische Schließeinrichtung für das Front-Schiebefenster, inkl:
- Schiebefenster-Controller / Steuerung
- Motor-Getriebe-Einheit
- Positionsgeber
- Verkabelung
- PIR-Bewegungsmelder
Bei 2-teiligen Schiebern muss die Schließeinrichtung auf beide Schieberteile wirken und das Front-Schiebefenster in ganzer Höhe öffnen bzw. schließen. Die automatische Schließeinrichtung wirkt nicht auf die Querschieber.
Menge: 2,000 St

**3.168.170 Bestückung Abzug: Elektro 230V**
Steckdose Elektro 230V, 3 x 2,5 mm², inkl. Zuleitung ab MEP bzw. ab Elektrokleinverteiler, Einbau in der Abzugsrückwand, von außen schaltbar, LSS anteilig
Menge: 8,000 St

**3.168.180 Bestückung Abzug: Elektro 230V, Abzugsfront**
Steckdose Elektro 230V, 3 x 2,5 mm², inkl. Zuleitung ab MEP bzw. ab Elektrokleinverteiler, Einbau in die Abzugsfront, LSS anteilig
Menge: 8,000 St

**3.168.190 Bestückung Abzug: Entnahmearmatur Reinstgas**
Entnahmearmatur Reinstgas gem. Plan, Reinheit bis 5.5, bestehend aus Vorabsperrung und Druckregler mit Manometer, sowie Feinregulierung, Einbau in der Abzugsrückwand, Armatur/Druckregler in der Abzugsblende, inkl. Zuleitung ab MEP bzw. Anbindung an das Verteilnetz
Menge: 2,000 St

**3.168.200 Bestückung Abzug: WPC/WNC + Trichterbecken**
WNC-Entnahme mit Schlauchtülle, Trichterbecken, Einbau in der Abzugsrückwand, Armatur in der Abzugsblende, inkl. Zuleitung ab MEP bzw. Anbindung an das Verteilnetz
Menge: 1,000 St

**3.168.210 Unterbau Abzug: Sicherheitsschrank Typ90, passive Lagerung, b = RM 600 mm, HA**
Sicherheitsschrank nach DIN EN 14470-1 und DIN EN 14727 als Unterschrank zur Lagerung von Gefahrstoffen in Arbeitsräumen zum Einbau unter Abzügen

Abmessungen: b/t/h = RM 600 (ca. 550) / ca. 600 / ca. 600 mm
Arbeitshöhe Abzug: 900 mm

Ausführung:
- Schublade als Hochauszug mit Auszugswanne, im Brandfall selbstschließend
- Auszugswanne mit Lochblecheinsatz
- Korpus und Türen/Auszug: Stahlblech, pulverbeschichtet
- Innenkorpus: Innenausstattung Stahlblech, pulverbeschichtet
- Typ90 (Feuerwiderstand 90 Minuten / feuerbeständig)
- abschließbar (min. 3 Schlüssel)
- Sockel (ca. 30 - 35 mm) mit Rollen und Lüftungsschlitzen
- inkl. Anschluss Potentialausgleich/Erdung
- inkl. Steigkanal zum Anschluss an das bauseitige Lüftungssystem
- Volumenstromregler bauseits bzw. in separater Position

angeboten wird:

Fabrikat / Typ: '................

........................' vom Bieter einzutragen
Menge: 4,000 St

#### 3.169 N-OG02-R020 (II13.49) Organik 1 Zeile B

**3.169.10 Medieneinspeisepunkt: Tragkonstruktion mit Verkleidung**
Medienzuführung am Medieneinspeisepunkt zur Laborzeile

Tragkonstruktion mit horizontalen Halteschienen zur Befestigung der vorgesehenen Sanitär- und Elektromedien ab Oberkante Laborzeile bis zur Übergabehöhe der Medien gem. Vorbemerkungen/Plänen, die Breite der Konstruktion beträgt 500 mm, revisionierbare Verkleidung
Menge: 1,000 St

**3.169.20 Medienzelle Doppelarbeitstisch, b/h = 1.200 / 1.800 mm**
Medienzelle freistehend für Doppelarbeitstisch, beidseitig für Medienbestückung ausgelegt, beidseitig Labortische anstellbar, inkl.
- Querverrohrung und Verkabelung aller aufgeführten Medien, sowie der durchlaufenden Medien gem. Grundriss und/oder Ansicht, bzw. weiteren daran anschließenden LV-Positionen
- Durchführen bauseitiger Zuleitungen

Höhe: ca. 1.800 mm
Arbeitshöhe: 900 / 750 mm
Breite: 1.200 mm
Tiefe: ca. 90 mm
Ausführung: teilverblendet S2
Zubehör: 2 x Glasplatte beidseitig als Reagenzienablage inkl. Ausleger und Stativhalter
Medienausstattung: in separater Position
Menge: 2,000 St

**3.169.30 Bestückung Medienzelle/-ampel/-kanal: Elektrokleinverteiler**
Elektrokleinverteiler zur Absicherung der Steckdosen in Medienzelle / -ampel / -kanal, mit 1 x Fi-Schalter, 4-pol., 40 A/30 mA, LSS anteilig in der Bestückung enthalten
Menge: 1,000 St

**3.169.40 Bestückung Medienzelle/-ampel/-kanal: Elektro 230V**
Steckdose Elektro 230V, 3 x 2,5 mm², inkl. Zuleitung ab MEP bzw. ab Elektrokleinverteiler, LSS anteilig
Menge: 8,000 St

**3.169.50 Bestückung Medienzelle/-ampel/-kanal: Elektro 230V Untertisch**
Steckdose Elektro 230V, 3 x 2,5 mm², inkl. Zuleitung ab MEP bzw. ab Elektrokleinverteiler, LSS anteilig, Positionierung Untertisch, inkl. Unterkonstruktion
Menge: 2,000 St

**3.169.60 Bestückung Medienzelle/-ampel/-kanal: Leerdose EDV**
Leerdose für EDV oder andere bauseitige Einbauteile
Menge: 2,000 St

**3.169.70 Bestückung Medienzelle/-ampel/-kanal: Entnahmearmatur Reinstgas**
Entnahmearmatur Reinstgas gem. Plan, Reinheit bis 5.5, bestehend aus Vorabsperrung und Druckregler mit Manometer, sowie Feinregulierung, inkl. Zuleitung ab MEP bzw. Anbindung an das Verteilnetz
Menge: 1,000 St

**3.169.80 Bestückung Medienzelle/-ampel/-kanal: Entnahmearmatur techn. Gas**
Entnahmearmatur technisches Gas oder Druckluft gem. Plan, bestehend aus Vorabsperrung und Druckregler mit Manometer, sowie Feinregulierung, inkl. Zuleitung ab MEP bzw. Anbindung an das Verteilnetz
Menge: 1,000 St

**3.169.90 Bestückung Medienzelle: Elektro 230V in Seitenblende**
Steckdose Elektro 230V, 3 x 2,5 mm², inkl. Zuleitung ab MEP bzw. ab Elektrokleinverteiler, LSS anteilig
Ausführung: in Seitenblende der Medienzelle
Menge: 2,000 St

**3.169.100 Bestückung Medienzelle: Elektro 230V NE in Seitenblende**
Steckdose Elektro 230V, Farbe nach Abstimmung mit Nutzer
Ausführung: in Seitenblende der Medienzelle
Menge: 2,000 St

**3.169.110 Bestückung Medienzelle: Leerdose EDV in Seitenblende**
Leerdose für EDV oder andere bauseitige Einbauteile
Ausführung: in Seitenblende der Medienzelle
Menge: 1,000 St

**3.169.120 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 2,000 St

**3.169.130 Tischplatte: Arbeitsplatte TK/Wulst, b = 1.200 mm**
Zur vorbeschriebenen Laborzeile (3.169.120): Arbeitsplatte Steinzeug

Abmessungen: b = 1.200 mm
Arbeitsplatte: Steinzeug mit umlaufendem Wulstrand, am Übergang zu angrenzenden Steinzeugplatten ohne Wulstrand
Menge: 2,000 St

**3.169.140 Rollunterbau, b = RM 600 mm, AH 900 mm, FT**
rollbarer Unterbau als Stauraum zu vorbezeichneter Labortischzeile

Breite: RM 600 mm (je nach Einbauort ca. 550 - 600 mm)
Tiefe: ca. 550 mm
Höhe: ca. 850 mm (Einbau unter Labortisch mit AH 900 mm)
Ausführung:
- rollbar
- 1 Flügeltür
Ausstattung:
- 4 Lenkrollen
- 2 Fachböden, höhenverstellbar
Menge: 1,000 St

**3.169.150 Rollunterbau, b = RM 600 mm, AH 900 mm, 4 SK**
rollbarer Unterbau als Stauraum zu vorbezeichneter Labortischzeile

Breite: RM 600 mm (je nach Einbauort ca. 550 - 600 mm)
Tiefe: ca. 550 mm
Höhe: ca. 850 mm (Einbau unter Labortisch mit AH 900 mm)
Ausführung:
- rollbar
- 4 Schubkästen
Ausstattung:
- 4 Lenkrollen
Menge: 1,000 St

**3.169.160 Oberschrank, b/t = 1.200 / 350 mm, FT**
Hängeschrank, geschlossen, Montage an Wänden oder Medienzellen

Abmessungen: b/t/h= 1.200 / 350 / 720 mm
Ausführung: 2 Flügeltüren, Mittelwand
Ausstattung: 2x1 Fachboden, höhenverstellbar
bei Montage an Medienzellen inkl. Ständerverlängerungen und Traversen als Unterkonstruktion
Menge: 1,000 St

#### 3.170 N-OG02-R020 (II13.49) Organik 1 Zeile C

**3.170.10 Bestückung Medienzelle/-ampel/-kanal: Elektrokleinverteiler**
Elektrokleinverteiler zur Absicherung der Steckdosen in Medienzelle / -ampel / -kanal, mit 1 x Fi-Schalter, 4-pol., 40 A/30 mA, LSS anteilig in der Bestückung enthalten
Menge: 1,000 St

**3.170.20 Bestückung Medienzelle/-ampel/-kanal: Elektro 230V**
Steckdose Elektro 230V, 3 x 2,5 mm², inkl. Zuleitung ab MEP bzw. ab Elektrokleinverteiler, LSS anteilig
Menge: 8,000 St

**3.170.30 Bestückung Medienzelle/-ampel/-kanal: Elektro 230V Untertisch**
Steckdose Elektro 230V, 3 x 2,5 mm², inkl. Zuleitung ab MEP bzw. ab Elektrokleinverteiler, LSS anteilig, Positionierung Untertisch, inkl. Unterkonstruktion
Menge: 2,000 St

**3.170.40 Bestückung Medienzelle/-ampel/-kanal: Leerdose EDV**
Leerdose für EDV oder andere bauseitige Einbauteile
Menge: 1,000 St

**3.170.50 Bestückung Medienzelle/-ampel/-kanal: Entnahmearmatur Reinstgas**
Entnahmearmatur Reinstgas gem. Plan, Reinheit bis 5.5, bestehend aus Vorabsperrung und Druckregler mit Manometer, sowie Feinregulierung, inkl. Zuleitung ab MEP bzw. Anbindung an das Verteilnetz
Menge: 1,000 St

**3.170.60 Bestückung Medienzelle/-ampel/-kanal: Entnahmearmatur techn. Gas**
Entnahmearmatur technisches Gas oder Druckluft gem. Plan, bestehend aus Vorabsperrung und Druckregler mit Manometer, sowie Feinregulierung, inkl. Zuleitung ab MEP bzw. Anbindung an das Verteilnetz
Menge: 1,000 St

**3.170.70 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 3,000 St

**3.170.80 Tischplatte: Arbeitsplatte TK/Wulst, b = 1.200 mm**
Zur vorbeschriebenen Laborzeile (Pos. 3.170.70): Arbeitsplatte Steinzeug

Abmessungen: b = 1.200 mm
Arbeitsplatte: Steinzeug mit umlaufendem Wulstrand, am Übergang zu angrenzenden Steinzeugplatten ohne Wulstrand
Menge: 3,000 St

**3.170.90 Rollunterbau, b = RM 600 mm, AH 900 mm, FT**
rollbarer Unterbau als Stauraum zu vorbezeichneter Labortischzeile

Breite: RM 600 mm (je nach Einbauort ca. 550 - 600 mm)
Tiefe: ca. 550 mm
Höhe: ca. 850 mm (Einbau unter Labortisch mit AH 900 mm)
Ausführung:
- rollbar
- 1 Flügeltür
Ausstattung:
- 4 Lenkrollen
- 2 Fachböden, höhenverstellbar
Menge: 3,000 St

**3.170.100 Oberschrank, b/t = 1.200 / 350 mm, FT**
Hängeschrank, geschlossen, Montage an Wänden oder Medienzellen

Abmessungen: b/t/h= 1.200 / 350 / 720 mm
Ausführung: 2 Flügeltüren, Mittelwand
Ausstattung: 2x1 Fachboden, höhenverstellbar
bei Montage an Medienzellen inkl. Ständerverlängerungen und Traversen als Unterkonstruktion
Menge: 1,000 St

**3.170.110 Laborschrank, b/t/h = 600 / 550 / 2.000 mm, FT mit Glasfüllung**
Laborhochschrank

Breite: 600 mm
Tiefe: ca. 550 mm
Höhe: ca. 2.000 mm
Ausführung: 1 Flügeltür mit Glasfüllung
Ausstattung: 4 Fachböden, höhenverstellbar
Menge: 1,000 St

**3.170.120 Laborschrank, b/t/h = 900 / 550 / 2.000 mm, FT mit Glasfüllung**
Laborhochschrank

Breite: 900 mm
Tiefe: ca. 550 mm
Höhe: ca. 2.000 mm
Ausführung: 2 Flügeltüren mit Glasfüllung
Ausstattung: 4 Fachböden, höhenverstellbar
Menge: 1,000 St

**3.170.130 Laborschrank, b/t/h = 1.200 / 550 / 2.000 mm, FT mit Glasfüllung**
Laborhochschrank

Breite: 1.200 mm
Tiefe: ca. 550 mm
Höhe: ca. 2.000 mm
Ausführung: 2 Flügeltüren mit Glasfüllung
Ausstattung: 4 Fachböden, höhenverstellbar
Menge: 1,000 St

**3.170.140 Chemikalienschrank / Giftschrank, b/h = 600 / 2.000 mm**
Chemikalienschrank zur sichern Lagerung von Feststoffchemikalien (nicht brennbar, nicht ätzend) in Arbeitsräumen inkl. Anschluss an Absaugung

Abmessungen: b/t/h = 600 / ca. 550 / ca. 2.000 mm
Ausstattung:
- 1 Flügeltür
- 4 höhenverstellbare, herausziehbare Fachböden mit PP Auffangwanne
- PP-Bodenauffangwanne
- Schrank abschließbar

angeboten wird:

Fabrikat / Typ: '................

........................' vom Bieter einzutragen
Menge: 1,000 St

**3.170.150 Wandanschlussblende Schrank/Abzug, h / b = bis 2.900 / 300 mm**
Wandanschlussblende aus Korpusmaterial d = ca. 20 mm zum seitlichen Anschluss von Schränken oder Abzügen bis zur Wand, inkl. UK

Höhe: bis ca. 2.900 mm
Breite: bis ca. 300 mm
Ausführung: Anpassung vor Ort
Kanten: PP-Dünnkante
Menge: 1,000 St

**3.170.160 Deckelblende Schrank, b/t = 900 / 300 mm**
Deckelblende aus Korpusmaterial d = ca. 20 mm zum horizontalen Verschließen des Hohlraumes hinter Schränken bis zur Wand, inkl.UK

Breite: 900 mm
Tiefe: ca. 300 mm
Ausführung: Anpassung vor Ort
Kanten: PP-Dünnkante
Menge: 1,000 St

#### 3.171 N-OG02-R020 (II13.49) Organik 1 Zeile D

**3.171.10 Medieneinspeisepunkt: Tragkonstruktion mit Verkleidung**
Medienzuführung am Medieneinspeisepunkt zur Laborzeile

Tragkonstruktion mit horizontalen Halteschienen zur Befestigung der vorgesehenen Sanitär- und Elektromedien ab Oberkante Laborzeile bis zur Übergabehöhe der Medien gem. Vorbemerkungen/Plänen, die Breite der Konstruktion beträgt 700 mm, revisionierbare Verkleidung
Menge: 1,000 St

**3.171.20 Medienzelle wandständig, b/h = 600 / 1.800 mm**
Medienzelle wandständig inkl.
- Querverrohrung und Verkabelung aller aufgeführten Medien, sowie der durchlaufenden Medien gem. Grundriss und/oder Ansicht, bzw. weiteren daran anschließenden LV-Positionen
- Durchführen bauseitiger Zuleitungen

Höhe: ca. 1.800 mm
Arbeitshöhe: 900 / 750 mm
Breite: 600 mm
Tiefe: ca. 75 mm
Ausführung: teilverblendet S2
Zubehör: 2 x Glasplatte als Reagenzienablage inkl. Ausleger und Stativhalter
Medienausstattung: in separater Position
Menge: 1,000 St

**3.171.30 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 2,000 St

**3.171.40 Medienzelle wandständig, b/h = 1.500 / 1.800 mm**
Medienzelle wandständig inkl.
- Querverrohrung und Verkabelung aller aufgeführten Medien, sowie der durchlaufenden Medien gem. Grundriss und/oder Ansicht, bzw. weiteren daran anschließenden LV-Positionen
- Durchführen bauseitiger Zuleitungen

Höhe: ca. 1.800 mm
Arbeitshöhe: 900 / 750 mm
Breite: 1.500 mm
Tiefe: ca. 75 mm
Ausführung: teilverblendet S2
Zubehör: 2 x Glasplatte als Reagenzienablage inkl. Ausleger und Stativhalter
Medienausstattung: in separater Position
Menge: 1,000 St

**3.171.50 Bestückung Medienzelle/-ampel/-kanal: Elektrokleinverteiler**
Elektrokleinverteiler zur Absicherung der Steckdosen in Medienzelle / -ampel / -kanal, mit 1 x Fi-Schalter, 4-pol., 40 A/30 mA, LSS anteilig in der Bestückung enthalten
Menge: 1,000 St

**3.171.60 Bestückung Medienzelle/-ampel/-kanal: Elektro 230V**
Steckdose Elektro 230V, 3 x 2,5 mm², inkl. Zuleitung ab MEP bzw. ab Elektrokleinverteiler, LSS anteilig
Menge: 14,000 St

**3.171.70 Bestückung Medienzelle/-ampel/-kanal: Elektro 230V Untertisch**
Steckdose Elektro 230V, 3 x 2,5 mm², inkl. Zuleitung ab MEP bzw. ab Elektrokleinverteiler, LSS anteilig, Positionierung Untertisch, inkl. Unterkonstruktion
Menge: 4,000 St

**3.171.80 Bestückung Medienzelle/-ampel/-kanal: Leerdose EDV**
Leerdose für EDV oder andere bauseitige Einbauteile
Menge: 2,000 St

**3.171.90 Bestückung Medienzelle/-ampel/-kanal: Entnahmearmatur Reinstgas**
Entnahmearmatur Reinstgas gem. Plan, Reinheit bis 5.5, bestehend aus Vorabsperrung und Druckregler mit Manometer, sowie Feinregulierung, inkl. Zuleitung ab MEP bzw. Anbindung an das Verteilnetz
Menge: 1,000 St

**3.171.100 Bestückung Medienzelle/-ampel/-kanal: Entnahmearmatur techn. Gas**
Entnahmearmatur technisches Gas oder Druckluft gem. Plan, bestehend aus Vorabsperrung und Druckregler mit Manometer, sowie Feinregulierung, inkl. Zuleitung ab MEP bzw. Anbindung an das Verteilnetz
Menge: 1,000 St

**3.171.110 Handwaschbecken, b/t/h = 600 / 900 / 900 mm, Sockelunterbau**
Sockelunterbau mit Handwaschbecken

Abmessungen: b/t = 600 / 900 mm
Arbeitshöhe: 900 mm
Tragkonstruktion:
- Sockelunterbauten fest eingebaut
- 1 Flügeltüren, Anschlag nach Zeichnung
Arbeitsplatte:
- mineralorganischer Verbundwerkstoff, ggf. mit Höhenausgleich zu nebenstehender Arbeitsplatte
- 1 x Tischbohrungen für Armaturen
- 1 x Tischbohrung für Augendusche
Spülbecken: 1 x Handwaschbecken rund aus mineralorganischem Verbundwerkstoff, Durchmesser ca. 400 mm, Tiefe ca. 200 mm
Armatur:
- 1 x WNC/WNH Armhebel-Mischbatterie, Perlator
Zubehör:
- 1 x Augendusche untemperiert, einstrahlig inkl. Druckminderer in den Zuleitungen der Armaturen und der Augendusche zur Mengenreduzierung und deren Einregulierung im Rahmen der Inbetriebnahme
- Festanschluss Kondensatableitung unterhalb der Spüle sowie Steigrohr bis OK Möbel mit Trichter
Menge: 1,000 St

**3.171.120 Handwaschbecken: Spritzschutz Glastrennwand, t = 700 mm**
Glastrennwand als Spritzschutz zur Abtrennung vorbezeichneten Handwaschbeckens (Pos. 3.171.110) vom danebenliegenden Laborarbeitstisch

Abmessungen: t/h = ca. 700 / ca. 500 mm
Material: Sicherheitsglas 5 mm
Ausführung: Ecken abgerundet
Menge: 1,000 St

**3.171.130 Handwaschbecken: Seifen- / Desinfektionsmittel- / Papierhandtuchspender, Edelstahl**
Für vorbeschriebenes Handwaschbecken (Pos. 3.171.110):

1 x Seifenspender 500 ml, Edelstahl
1 x Desinfektionsmittelspender 500 ml, Edelstahl
1 x Spender Hautpflegemittel  500 ml, Edelstahl

angeboten wird:

Fabrikat / Typ: '................

........................' vom Bieter einzutragen

1 x Papierhandtuchspender, 500-800 Blatt, Edelstahl

angeboten wird:

Fabrikat / Typ: '................

........................' vom Bieter einzutragen
Menge: 1,000 St

**3.171.140 Halterung für Seifen- und Desinfektionsmittelspender zur Befestigung an Spritzschutz**
Halterung für Seifen- und Desinfektionsmittelspender

Ausführung:
HPL-Platte (Höhe und Breite bündig mit Seifen- und Desinfektionsmittelspender)
Art der Befestigung:
Die Halterung wird über den Spritzschutz gehängt und mittels Stellschrauben verklemmt
Menge: 1,000 St

**3.171.150 Handwaschbecken: Abfallsammler für Papierhandtücher im Unterbau**
Für vorbeschriebenes Handwaschbecken (Pos. 3.171.110): Abfallsammler im Unterbau zum Sammeln von Papierhandtüchern:
- eine Flügeltür des Unterbaus mit Ausschnitt, oval, als Einwurf für benutzte Papierhandtücher
- 1 x Abfallsammler für benutzte Papierhandtücher, Metallkorb, beschichtet, zum Einstellen in den Unterbau
Menge: 1,000 St

**3.171.160 Handwaschbecken: Durchlauferhitzer 3,5 KW, Untertischmontage Handwaschbecken**
Durchlauferhitzer inkl. Anschlussmaterial und Zuleitung, zum Einbau in vorbezeichnetes Handwaschbecken (Pos. 3.171.110)

Gerät: Durchlauferhitzer zur Warmwassererzeugung
Ausführung: Untertischgerät, druckfeste Ausführung, Blankdraht-Heizelemente
Leistung: 3,5 KW
Temperaturbereich: ca. 30°C - 35°C
Durchflussmenge: min. 2  l / min
Regelung: elektronisch geregelt, Temperatur stufenlos einstellbar
Energieeffizienzklasse: A
Stromversorgung: 230V,  inkl. Zuleitung ab MEP bzw. ab Elektrokleinverteiler, LSS anteilig

angeboten wird:

Fabrikat / Typ: '................

........................' vom Bieter einzutragen
Menge: 1,000 St

**3.171.170 Laborarbeitstisch, Melamin, b/t = 600 / 900, AH 900 mm**
Laborarbeitstisch inkl. Tragkonstruktion

Abmessungen:
- b = 600 mm
- t = 900 mm als Systemtiefe
t = 900 mm bei Ausführung ohne rückseitige Medienzelle, vor Medienzellen Gesamttiefe inkl. Zelle t = 900 mm mit Tischplatte jedoch min. t = 800 mm
- Arbeitshöhe: 900 mm
Tragkonstruktion: C bzw. H-Fuß-Gestell aus Stahlrohr gem. Plan
Arbeitsplatte: Melamin mit PP-Kante
Ausstattung: Tiefenanschlag für Rollcontainer
Menge: 1,000 St

**3.171.180 Laborarbeitstisch, Melamin, b/t = 900 / 900, AH 900 mm**
Laborarbeitstisch inkl. Tragkonstruktion

Abmessungen:
- b = 900 mm
- t = 900 mm als Systemtiefe
t = 900 mm bei Ausführung ohne rückseitige Medienzelle, vor Medienzellen Gesamttiefe inkl. Zelle t = 900 mm mit Tischplatte jedoch min. t = 800 mm
- Arbeitshöhe: 900 mm
Tragkonstruktion: C bzw. H-Fuß-Gestell aus Stahlrohr gem. Plan
Arbeitsplatte: Melamin mit PP-Kante
Ausstattung: Tiefenanschlag für Rollcontainer
Menge: 1,000 St

**3.171.190 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 2,000 St

**3.171.200 Tischplatte: Arbeitsplatte TK/Wulst, b = 600 mm**
Zur vorbeschriebenen Laborzeile (Pos. 3.171.170): Arbeitsplatte Steinzeug

Abmessungen: b = 600 mm
Arbeitsplatte: Steinzeug mit umlaufendem Wulstrand, am Übergang zu angrenzenden Steinzeugplatten ohne Wulstrand
Menge: 1,000 St

**3.171.210 Tischplatte: Arbeitsplatte TK/Wulst, b = 900 mm**
Zur vorbeschriebenen Laborzeile (Pos. 3.171.180): Arbeitsplatte Steinzeug

Abmessungen: b = 900 mm
Arbeitsplatte: Steinzeug mit umlaufendem Wulstrand, am Übergang zu angrenzenden Steinzeugplatten ohne Wulstrand
Menge: 1,000 St

**3.171.220 Tischplatte: Arbeitsplatte TK/Wulst, b = 1.200 mm**
Zur vorbeschriebenen Laborzeile (Pos. 3.171.190): Arbeitsplatte Steinzeug

Abmessungen: b = 1.200 mm
Arbeitsplatte: Steinzeug mit umlaufendem Wulstrand, am Übergang zu angrenzenden Steinzeugplatten ohne Wulstrand
Menge: 2,000 St

**3.171.230 Rollunterbau, b = RM 600 mm, AH 900 mm, 4 SK**
rollbarer Unterbau als Stauraum zu vorbezeichneter Labortischzeile

Breite: RM 600 mm (je nach Einbauort ca. 550 - 600 mm)
Tiefe: ca. 550 mm
Höhe: ca. 850 mm (Einbau unter Labortisch mit AH 900 mm)
Ausführung:
- rollbar
- 4 Schubkästen
Ausstattung:
- 4 Lenkrollen
Menge: 3,000 St

**3.171.240 Laborabzug, b = 1.200 mm**
Laborabzug als Abluftabzug gemäß DIN EN 14175, inkl.
- Querverrohrung und Verkabelung aller aufgeführten Medien, sowie der durchlaufenden Medien gem. Grundriss und/oder Ansicht, bzw. weiteren anschließenden LV-Positionen
- Durchführen bauseitiger Zuleitungen
- Anbindung an bauseitige Medien (Ver- und Entsorgung), bzw. bereits angebundene Medienträger

Ausführung: Tischabzug
Tragkonstruktion: H-Fuß-Gestell aus Stahlrohr
Arbeitsplatte: Technische Keramik mit umlaufendem Wulstrand
Abmessungen: b/t/h= 1.200 / 900 / 2.700 mm
Arbeitshöhe: 900 mm
Innenauskleidung: Melamin
Medien: in separater Position

Ausstattung:
- FAZ / Funktionsüberwachung
- verglastes Kopfteil
- geteilter Querschieber
Menge: 2,000 St

**3.171.250 Abzug: Volumenstromregler mit Regelung, PP**
Für vorbeschriebenen Abzug (Pos. 3.171.240):
schnelllaufender variabler Volumenstromregler mit Steuerung zum Betrieb des Abzugs mit variablem Luftstrom nach DIN EN 14175, zur Montage am Abluftstutzen des vorbezeichneten Abzuges, mit integrierter Funktionsüberwachung nach EN 14175. Preisunterschied gegenüber Ausführung mit FAZ / Funktionsüberwachung.

Bestandteile:
- Netzteil 230 V und Pufferbatterie
- Bedientableau mit Einbau in der Abzugsblende
- mikroprozessorgesteuerte Regelung
- Volumenstromregler
- Sensorik Luftmengenerfassung
- Sensorik Fenstererfassung vertikal
- Sensorik für die Erfassung der horizontalen Querschieber

Schnittstellen:
- frei parametrierbare digitale und analoge Ein- und Ausgänge
- Parametrierung gem. Vorgabe AG
- Schnittstelle Anbindung Gruppencontroller
- Steuerung Ventilator bei Abzügen mit Stützstrahltechnik

Standardsignale MSR:
- Ausgang Signal aktueller Abluftbedarf
- Eingang Signal Nachtabsenkung
- Ausgang Signal Störmeldung

Regelungsart:
- vollvariable Regelung

Funktionen Bedientableau:
- Betriebszustand (max, reduziert, aus)
- akustischer und optischer Alarm
- Reset-Taste zur Quittierung des akustischen Alarms
- Licht ein/aus

Volumenstromregler:
- Material Polypropylen (PP)
- lageunabhängig
- Drosselklappe mit Motor-Rohrregler Abluft
- Stellgeschwindigkeit der Regelklappe max. 3 sek für 90 Grad
- sehr hohe Mess- und Regelgenauigkeit (besser als 5%)
- mit Flansch / Muffe je nach Einbausituation

die Leistung beinhaltet:
- Verkabelung zwischen allen Komponenten
- Auflegen der bauseitigen Steuerleitungen
- Auflegen der bauseitigen Spannungsversorgung
- Inbetriebnahme

angeboten wird:

Fabrikat / Typ: '................

........................' vom Bieter einzutragen

Funktionsbeschreibung Sensorik (Art der Messwerterfassung, z.B.
Luftgeschwindigkeit, Druckdifferenz, etc.):

Wert: '................

........................' vom Bieter einzutragen
Menge: 2,000 St

**3.171.260 Abzug: Schließeinrichtung für Frontschieber, mit Bewegungsmelder**
Für vorbeschriebenen Abzug (Pos. 3.171.250): automatische Schließeinrichtung für das Front-Schiebefenster, inkl:
- Schiebefenster-Controller / Steuerung
- Motor-Getriebe-Einheit
- Positionsgeber
- Verkabelung
- PIR-Bewegungsmelder
Bei 2-teiligen Schiebern muss die Schließeinrichtung auf beide Schieberteile wirken und das Front-Schiebefenster in ganzer Höhe öffnen bzw. schließen. Die automatische Schließeinrichtung wirkt nicht auf die Querschieber.
Menge: 2,000 St

**3.171.270 Bestückung Abzug: Elektro 230V**
Steckdose Elektro 230V, 3 x 2,5 mm², inkl. Zuleitung ab MEP bzw. ab Elektrokleinverteiler, Einbau in der Abzugsrückwand, von außen schaltbar, LSS anteilig
Menge: 8,000 St

**3.171.280 Bestückung Abzug: Elektro 230V, Abzugsfront**
Steckdose Elektro 230V, 3 x 2,5 mm², inkl. Zuleitung ab MEP bzw. ab Elektrokleinverteiler, Einbau in die Abzugsfront, LSS anteilig
Menge: 8,000 St

**3.171.290 Bestückung Abzug: Entnahmearmatur Reinstgas**
Entnahmearmatur Reinstgas gem. Plan, Reinheit bis 5.5, bestehend aus Vorabsperrung und Druckregler mit Manometer, sowie Feinregulierung, Einbau in der Abzugsrückwand, Armatur/Druckregler in der Abzugsblende, inkl. Zuleitung ab MEP bzw. Anbindung an das Verteilnetz
Menge: 1,000 St

**3.171.300 Bestückung Abzug: WPC/WNC + Trichterbecken**
WNC-Entnahme mit Schlauchtülle, Trichterbecken, Einbau in der Abzugsrückwand, Armatur in der Abzugsblende, inkl. Zuleitung ab MEP bzw. Anbindung an das Verteilnetz
Menge: 1,000 St

**3.171.310 Unterbau Abzug: Sicherheitsschrank Typ90, passive Lagerung, b = RM 600 mm, HA**
Sicherheitsschrank nach DIN EN 14470-1 und DIN EN 14727 als Unterschrank zur Lagerung von Gefahrstoffen in Arbeitsräumen zum Einbau unter Abzügen

Abmessungen: b/t/h = RM 600 (ca. 550) / ca. 600 / ca. 600 mm
Arbeitshöhe Abzug: 900 mm

Ausführung:
- Schublade als Hochauszug mit Auszugswanne, im Brandfall selbstschließend
- Auszugswanne mit Lochblecheinsatz
- Korpus und Türen/Auszug: Stahlblech, pulverbeschichtet
- Innenkorpus: Innenausstattung Stahlblech, pulverbeschichtet
- Typ90 (Feuerwiderstand 90 Minuten / feuerbeständig)
- abschließbar (min. 3 Schlüssel)
- Sockel (ca. 30 - 35 mm) mit Rollen und Lüftungsschlitzen
- inkl. Anschluss Potentialausgleich/Erdung
- inkl. Steigkanal zum Anschluss an das bauseitige Lüftungssystem
- Volumenstromregler bauseits bzw. in separater Position

angeboten wird:

Fabrikat / Typ: '................

........................' vom Bieter einzutragen
Menge: 2,000 St

**3.171.320 Unterbau Abzug: Säure/Laugen, b/t/h = RM 1.200 / 650 / 600 mm, FT**
Säure-/Laugenunterbau zum Einbau unter Abzügen

Abmessungen: b/t/h = RM 1.200 (ca. 1.100) / ca. 650 / ca. 600 mm
Arbeitshöhe Abzug: 900 mm

Ausführung:
- eingeschobener Sockelunterbau
- 2 Flügeltüren
- alle verwendeten Bauteile und Oberflächen korrosionsbeständig, insbesondere auch alle Auszüge und Beschläge
- 2 x 2 Fachböden herausziehbar mit PP-Auffangwannen
- abschließbar
- inkl. Steigkanal zum Anschluss an das bauseitige Lüftungssystem
- Volumenstromregler bauseits bzw. in separater Position
Menge: 1,000 St

**3.171.330 Oberschrank, b/t = 600 / 350 mm, FT**
Hängeschrank, geschlossen, Montage an Wänden oder Medienzellen

Abmessungen: b/t/h= 600 / 350 / 720 mm
Ausführung: 1 Flügeltür
Ausstattung: 1 Fachboden, höhenverstellbar
bei Montage an Medienzellen inkl. Ständerverlängerungen und Traversen als Unterkonstruktion
Menge: 1,000 St

**3.171.340 Oberschrank, b/t = 900 / 350 mm, FT**
Hängeschrank, geschlossen, Montage an Wänden oder Medienzellen

Abmessungen: b/t/h= 900 / 350 / 720 mm
Ausführung: 2 Flügeltüren
Ausstattung: 1 Fachboden, höhenverstellbar
bei Montage an Medienzellen inkl. Ständerverlängerungen und Traversen als Unterkonstruktion
Menge: 1,000 St

**3.171.350 Oberschrank, b/t = 1.200 / 350 mm, FT**
Hängeschrank, geschlossen, Montage an Wänden oder Medienzellen

Abmessungen: b/t/h= 1.200 / 350 / 720 mm
Ausführung: 2 Flügeltüren, Mittelwand
Ausstattung: 2x1 Fachboden, höhenverstellbar
bei Montage an Medienzellen inkl. Ständerverlängerungen und Traversen als Unterkonstruktion
Menge: 2,000 St

**3.171.360 Sicherheitsschrank Typ90, passive Lagerung, b/h = 1.200 / 2.000 mm**
Sicherheitsschrank nach DIN EN 14470-1 zur Lagerung von Gefahrstoffen in Arbeitsräumen

Abmessungen: b/t/h = 1.200 / 600 / 2.000 mm

Ausführung:
- 2 Flügeltüren, im Brandfall selbstschließend
- Korpus und Türen: Stahlblech, pulverbeschichtet
- Innenkorpus: Innenausstattung Stahlblech, pulverbeschichtet
- Typ90 (Feuerwiderstand 90 Minuten / feuerbeständig)
- abschließbar (min. 3 Schlüssel)
- inkl. Anschluss an Absaugung und Potentialausgleich/Erdung

Ausstattung:
- 3 Wannenböden ausziehbar, Stahlblech pulverbeschichtet, ausziehbar
- 1 Bodenwanne mit Lochblecheinsatz, Stahlblech pulverbeschichtet

angeboten wird:

Fabrikat / Typ: '................

........................' vom Bieter einzutragen
Menge: 1,000 St

#### 3.172 N-OG02-R027 (II13.58) Chemikalien Lager Zeile A

**3.172.10 Medieneinspeisepunkt: Tragkonstruktion mit Verkleidung**
Medienzuführung am Medieneinspeisepunkt zur Laborzeile

Tragkonstruktion mit horizontalen Halteschienen zur Befestigung der vorgesehenen Sanitär- und Elektromedien ab Oberkante Laborzeile bis zur Übergabehöhe der Medien gem. Vorbemerkungen/Plänen, die Breite der Konstruktion beträgt 800 mm, revisionierbare Verkleidung
Menge: 1,000 St

**3.172.20 Medienzelle wandständig, b/h = 600 / 1.800 mm**
Medienzelle wandständig inkl.
- Querverrohrung und Verkabelung aller aufgeführten Medien, sowie der durchlaufenden Medien gem. Grundriss und/oder Ansicht, bzw. weiteren daran anschließenden LV-Positionen
- Durchführen bauseitiger Zuleitungen

Höhe: ca. 1.800 mm
Arbeitshöhe: 900 / 750 mm
Breite: 600 mm
Tiefe: ca. 75 mm
Ausführung: teilverblendet S2
Zubehör: 2 x Glasplatte als Reagenzienablage inkl. Ausleger und Stativhalter
Medienausstattung: in separater Position
Menge: 1,000 St

**3.172.30 Medienzelle wandständig, b/h = 900 / 1.800 mm**
Medienzelle wandständig inkl.
- Querverrohrung und Verkabelung aller aufgeführten Medien, sowie der durchlaufenden Medien gem. Grundriss und/oder Ansicht, bzw. weiteren daran anschließenden LV-Positionen
- Durchführen bauseitiger Zuleitungen

Höhe: ca. 1.800 mm
Arbeitshöhe: 900 / 750 mm
Breite: 900 mm
Tiefe: ca.75 mm
Ausführung: teilverblendet S2
Zubehör: 2 x Glasplatte als Reagenzienablage inkl. Ausleger und Stativhalter
Medienausstattung: in separater Position
Menge: 1,000 St

**3.172.40 Bestückung Medienzelle/-ampel/-kanal: Elektrokleinverteiler**
Elektrokleinverteiler zur Absicherung der Steckdosen in Medienzelle / -ampel / -kanal, mit 1 x Fi-Schalter, 4-pol., 40 A/30 mA, LSS anteilig in der Bestückung enthalten
Menge: 1,000 St

**3.172.50 Bestückung Medienzelle/-ampel/-kanal: Elektro 230V**
Steckdose Elektro 230V, 3 x 2,5 mm², inkl. Zuleitung ab MEP bzw. ab Elektrokleinverteiler, LSS anteilig
Menge: 4,000 St

**3.172.60 Bestückung Medienzelle/-ampel/-kanal: Leerdose EDV**
Leerdose für EDV oder andere bauseitige Einbauteile
Menge: 1,000 St

**3.172.70 Laborarbeitstisch, Melamin, b/t = 900 / 900, AH 900 mm**
Laborarbeitstisch inkl. Tragkonstruktion

Abmessungen:
- b = 900 mm
- t = 900 mm als Systemtiefe
t = 900 mm bei Ausführung ohne rückseitige Medienzelle, vor Medienzellen Gesamttiefe inkl. Zelle t = 900 mm mit Tischplatte jedoch min. t = 800 mm
- Arbeitshöhe: 900 mm
Tragkonstruktion: C bzw. H-Fuß-Gestell aus Stahlrohr gem. Plan
Arbeitsplatte: Melamin mit PP-Kante
Ausstattung: Tiefenanschlag für Rollcontainer
Menge: 1,000 St

**3.172.80 Rollunterbau, b = RM 600 mm, AH 900 mm, 4 SK**
rollbarer Unterbau als Stauraum zu vorbezeichneter Labortischzeile

Breite: RM 600 mm (je nach Einbauort ca. 550 - 600 mm)
Tiefe: ca. 550 mm
Höhe: ca. 850 mm (Einbau unter Labortisch mit AH 900 mm)
Ausführung:
- rollbar
- 4 Schubkästen
Ausstattung:
- 4 Lenkrollen
Menge: 1,000 St

**3.172.90 Laborspüle, TK, b/t/h = 600 / 900 / 900 mm, Sockelunterbau, FT**
Laborspüle inkl. aller Ver- und Entsorgungsleitungen, sowie Anschluss an Medienverrohrung vorab beschriebener Medienzelle

Abmessungen: b/t = 600 / 900 mm
Arbeitshöhe: 900 mm
Maße Spülbecken: b/t/h = 400 / 400 / 250 mm
Tragkonstruktion:
- Sockelunterbauten fest eingebaut
- 1 x Flügeltür, Anschlag nach Zeichnung
Arbeitsplatte Spüle:
- Steinzeug mit umlaufendem Wulstrand und Ablaufrillen
- 1 x Beckenausschnitt
- 2 x Tischbohrungen für Armaturen
- 1 x Tischbohrungen für Augendusche
Spülbecken: 1 x Becken aus Techn. Keramik, von oben in die Arbeitsplatte eingesetzt
Armaturen:
- Standarmaturen
- 1 x WNC/WNH Armhebel-Mischbatterie, Perlator
- 1 x WDC, Schlauchtülle
Zubehör:
- 1 x Standrohr
- 1 x Augendusche untemperiert, einstrahlig, inkl. Druckminderer in den Zuleitung der Augendusche zur Mengenreduzierung und deren Einregulierung im Rahmen der Inbetriebnahme
- Festanschluss Kondensatableitung unterhalb der Spüle sowie Steigrohr bis OK Möbel mit Trichter
Menge: 1,000 St

**3.172.100 Spüle: Durchlauferhitzer 11 KW, Untertischmontage**
Durchlauferhitzer inkl. Anschlussmaterial und Zuleitung, zum Einbau in vorbezeichnete Spüle (Pos. 3.172.90)

Gerät: Durchlauferhitzer zur Warmwassererzeugung
Ausführung: Untertischgerät, druckfeste Ausführung, Blankdraht-Heizelemente
Leistung: 11 KW
Temperaturbereich: ca. 30°C - 60°C
Leistung: ca. 5  l / min
Regelung: elektronisch geregelt, Temperatur stufenlos einstellbar
Energieeffizienzklasse: A
Stromversorgung: 400V 16A,  inkl. Zuleitung ab MEP bzw. ab Elektrokleinverteiler, LSS anteilig

angeboten wird:

Fabrikat / Typ: '................

........................' vom Bieter einzutragen
Menge: 1,000 St

**3.172.110 Spüle: Seifen- / Desinfektionsmittel- / Papierhandtuchspender, Edelstahl**
Für vorbeschriebene Spüle (Pos. 3.172.90):

1 x Seifenspender 500 ml, Edelstahl
1 x Desinfektionsmittelspender 500 ml, Edelstahl
1 x Spender Hautpflegemittel  500 ml, Edelstahl

angeboten wird:

Fabrikat / Typ: '................

........................' vom Bieter einzutragen

1 x Papierhandtuchspender, 500-800 Blatt, Edelstahl

angeboten wird:

Fabrikat / Typ: '................

........................' vom Bieter einzutragen
Menge: 1,000 St

**3.172.120 Halterung für Seifen- und Desinfektionsmittelspender zur Befestigung an Spritzschutz**
Halterung für Seifen- und Desinfektionsmittelspender

Ausführung:
HPL-Platte (Höhe und Breite bündig mit Seifen- und Desinfektionsmittelspender)
Art der Befestigung:
Die Halterung wird über den Spritzschutz gehängt und mittels Stellschrauben verklemmt
Menge: 1,000 St

**3.172.130 Spüle: Spritzschutz Glastrennwand, t = 700 mm**
Glastrennwand als Spritzschutz zur Abtrennung vorbezeichneter Laborspüle (Pos. 3.172.90) vom danebenliegenden Laborarbeitstisch

Abmessungen: t/h = ca. 700 / ca. 500 mm
Material: Sicherheitsglas 5 mm
Ausführung: Ecken abgerundet
Menge: 1,000 St

**3.172.140 Spüle: Abfallsammler für Papierhandtücher im Spülenunterbau**
Für vorbeschriebene Spüle (Pos. 3.172.90): Abfallsammler im Spülenunterbau zum Sammeln von Papierhandtüchern:
- eine Flügeltür des Spülenunterbau mit Ausschnitt, oval, als Einwurf für benutzte Papierhandtücher
- 1 x Abfallsammler für benutzte Papierhandtücher, Metallkorb, beschichtet, zum Einstellen in den Spülenunterbau
Menge: 1,000 St

**3.172.150 Laborabzug, b = 1.200 mm**
Laborabzug als Abluftabzug gemäß DIN EN 14175, inkl.
- Querverrohrung und Verkabelung aller aufgeführten Medien, sowie der durchlaufenden Medien gem. Grundriss und/oder Ansicht, bzw. weiteren anschließenden LV-Positionen
- Durchführen bauseitiger Zuleitungen
- Anbindung an bauseitige Medien (Ver- und Entsorgung), bzw. bereits angebundene Medienträger

Ausführung: Tischabzug
Tragkonstruktion: H-Fuß-Gestell aus Stahlrohr
Arbeitsplatte: Technische Keramik mit umlaufendem Wulstrand
Abmessungen: b/t/h= 1.200 / 900 / 2.700 mm
Arbeitshöhe: 900 mm
Innenauskleidung: Melamin
Medien: in separater Position

Ausstattung:
- FAZ / Funktionsüberwachung
- verglastes Kopfteil
- geteilter Querschieber
Menge: 1,000 St

**3.172.160 Abzug: Volumenstromregler mit Regelung, PP**
Für vorbeschriebenen Abzug (Pos. 3.172.150):
schnelllaufender variabler Volumenstromregler mit Steuerung zum Betrieb des Abzugs mit variablem Luftstrom nach DIN EN 14175, zur Montage am Abluftstutzen des vorbezeichneten Abzuges, mit integrierter Funktionsüberwachung nach EN 14175. Preisunterschied gegenüber Ausführung mit FAZ / Funktionsüberwachung.

Bestandteile:
- Netzteil 230 V und Pufferbatterie
- Bedientableau mit Einbau in der Abzugsblende
- mikroprozessorgesteuerte Regelung
- Volumenstromregler
- Sensorik Luftmengenerfassung
- Sensorik Fenstererfassung vertikal
- Sensorik für die Erfassung der horizontalen Querschieber

Schnittstellen:
- frei parametrierbare digitale und analoge Ein- und Ausgänge
- Parametrierung gem. Vorgabe AG
- Schnittstelle Anbindung Gruppencontroller
- Steuerung Ventilator bei Abzügen mit Stützstrahltechnik

Standardsignale MSR:
- Ausgang Signal aktueller Abluftbedarf
- Eingang Signal Nachtabsenkung
- Ausgang Signal Störmeldung

Regelungsart:
- vollvariable Regelung

Funktionen Bedientableau:
- Betriebszustand (max, reduziert, aus)
- akustischer und optischer Alarm
- Reset-Taste zur Quittierung des akustischen Alarms
- Licht ein/aus

Volumenstromregler:
- Material Polypropylen (PP)
- lageunabhängig
- Drosselklappe mit Motor-Rohrregler Abluft
- Stellgeschwindigkeit der Regelklappe max. 3 sek für 90 Grad
- sehr hohe Mess- und Regelgenauigkeit (besser als 5%)
- mit Flansch / Muffe je nach Einbausituation

die Leistung beinhaltet:
- Verkabelung zwischen allen Komponenten
- Auflegen der bauseitigen Steuerleitungen
- Auflegen der bauseitigen Spannungsversorgung
- Inbetriebnahme

angeboten wird:

Fabrikat / Typ: '................

........................' vom Bieter einzutragen

Funktionsbeschreibung Sensorik (Art der Messwerterfassung, z.B.
Luftgeschwindigkeit, Druckdifferenz, etc.):

Wert: '................

........................' vom Bieter einzutragen
Menge: 1,000 St

**3.172.170 Abzug: Schließeinrichtung für Frontschieber, mit Bewegungsmelder**
Für vorbeschriebenen Abzug (Pos. 3.172.150): automatische Schließeinrichtung für das Front-Schiebefenster, inkl:
- Schiebefenster-Controller / Steuerung
- Motor-Getriebe-Einheit
- Positionsgeber
- Verkabelung
- PIR-Bewegungsmelder
Bei 2-teiligen Schiebern muss die Schließeinrichtung auf beide Schieberteile wirken und das Front-Schiebefenster in ganzer Höhe öffnen bzw. schließen. Die automatische Schließeinrichtung wirkt nicht auf die Querschieber.
Menge: 1,000 St

**3.172.180 Bestückung Abzug: Elektro 230V**
Steckdose Elektro 230V, 3 x 2,5 mm², inkl. Zuleitung ab MEP bzw. ab Elektrokleinverteiler, Einbau in der Abzugsrückwand, von außen schaltbar, LSS anteilig
Menge: 4,000 St

**3.172.190 Bestückung Abzug: Elektro 230V, Abzugsfront**
Steckdose Elektro 230V, 3 x 2,5 mm², inkl. Zuleitung ab MEP bzw. ab Elektrokleinverteiler, Einbau in die Abzugsfront, LSS anteilig
Menge: 4,000 St

**3.172.200 Unterbau Abzug: Sicherheitsschrank Typ90, passive Lagerung, b = RM 600 mm, HA**
Sicherheitsschrank nach DIN EN 14470-1 und DIN EN 14727 als Unterschrank zur Lagerung von Gefahrstoffen in Arbeitsräumen zum Einbau unter Abzügen

Abmessungen: b/t/h = RM 600 (ca. 550) / ca. 600 / ca. 600 mm
Arbeitshöhe Abzug: 900 mm

Ausführung:
- Schublade als Hochauszug mit Auszugswanne, im Brandfall selbstschließend
- Auszugswanne mit Lochblecheinsatz
- Korpus und Türen/Auszug: Stahlblech, pulverbeschichtet
- Innenkorpus: Innenausstattung Stahlblech, pulverbeschichtet
- Typ90 (Feuerwiderstand 90 Minuten / feuerbeständig)
- abschließbar (min. 3 Schlüssel)
- Sockel (ca. 30 - 35 mm) mit Rollen und Lüftungsschlitzen
- inkl. Anschluss Potentialausgleich/Erdung
- inkl. Steigkanal zum Anschluss an das bauseitige Lüftungssystem
- Volumenstromregler bauseits bzw. in separater Position

angeboten wird:

Fabrikat / Typ:

'........................................'
vom Bieter einzutragen
Menge: 2,000 St

#### 3.173 N-OG02-R027 (II13.58) Chemikalien Lager Zeile B

**3.173.10 Sicherheitsschrank Typ90, passive Lagerung, b/h = 600 / 2.000 mm**
Sicherheitsschrank nach DIN EN 14470-1 zur Lagerung von Gefahrstoffen in Arbeitsräumen

Abmessungen: b/t/h = 600 / 600 / 2.000 mm

Ausführung:
- 1 Flügeltür, Anschlag li./re gem. Plan, im Brandfall selbstschließend
- Korpus und Türen: Stahlblech, pulverbeschichtet
- Innenkorpus: Innenausstattung Stahlblech, pulverbeschichtet
- Typ90 (Feuerwiderstand 90 Minuten / feuerbeständig)
- abschließbar (min. 3 Schlüssel)
- inkl. Anschluss an Absaugung und Potentialausgleich/Erdung

Ausstattung:
- 3 Wannenböden, Stahlblech pulverbeschichtet, ausziehbar
- 1 Bodenwanne mit Lochblecheinsatz, Stahlblech pulverbeschichtet

angeboten wird:

Fabrikat / Typ: '................

........................' vom Bieter einzutragen
Menge: 1,000 St

**3.173.20 Sicherheitsschrank Typ90, passive Lagerung, b/h = 1.200 / 2.000 mm**
Sicherheitsschrank nach DIN EN 14470-1 zur Lagerung von Gefahrstoffen in Arbeitsräumen

Abmessungen: b/t/h = 1.200 / 600 / 2.000 mm

Ausführung:
- 2 Flügeltüren, im Brandfall selbstschließend
- Korpus und Türen: Stahlblech, pulverbeschichtet
- Innenkorpus: Innenausstattung Stahlblech, pulverbeschichtet
- Typ90 (Feuerwiderstand 90 Minuten / feuerbeständig)
- abschließbar (min. 3 Schlüssel)
- inkl. Anschluss an Absaugung und Potentialausgleich/Erdung

Ausstattung:
- 3 Wannenböden ausziehbar, Stahlblech pulverbeschichtet, ausziehbar
- 1 Bodenwanne mit Lochblecheinsatz, Stahlblech pulverbeschichtet

angeboten wird:

Fabrikat / Typ: '................

........................' vom Bieter einzutragen
Menge: 2,000 St

**3.173.30 Sicherheitsschränke: Anschluss an PA**
Für vorbeschriebene Sicherheitsschränke (Pos. 3.173.10 und 3.173.20): Anschluss an Potentialausgleich / Erdung, inkl. Zuleitung ab MEP, Verbindung der einzelnen Laborzeilenelemente untereinander über Kabelbrücken oder Überleitungen, Verlegung von Zuleitungen und Überleitungen außerhalb der Laborzeilenelemente im Hüllrohr aufputz, Ausführung entprechend ATEX Vorgaben für die Anforderungen des jeweiligen Aufstellbereichs.
Menge: 1,000 St

**3.173.40 Wandanschlussblende Schrank/Abzug, h / b = bis 2.900 / 300 mm**
Wandanschlussblende aus Korpusmaterial d = ca. 20 mm zum seitlichen Anschluss von Schränken oder Abzügen bis zur Wand, inkl. UK

Höhe: bis ca. 2.900 mm
Breite: bis ca. 300 mm
Ausführung: Anpassung vor Ort
Kanten: PP-Dünnkante
Menge: 1,000 St

**3.173.50 Deckelblende Schrank, b/t = 900 / 300 mm**
Deckelblende aus Korpusmaterial d = ca. 20 mm zum horizontalen Verschließen des Hohlraumes hinter Schränken bis zur Wand, inkl.UK

Breite: 900 mm
Tiefe: ca. 300 mm
Ausführung: Anpassung vor Ort
Kanten: PP-Dünnkante
Menge: 1,000 St

#### 3.174 N-OG02-R028 (II13.57) Material und Gerätelager Zeile A

**3.174.10 Medieneinspeisepunkt: Tragkonstruktion mit Verkleidung**
Medienzuführung am Medieneinspeisepunkt zur Laborzeile

Tragkonstruktion mit horizontalen Halteschienen zur Befestigung der vorgesehenen Elektromedien ab Oberkante Laborzeile bis zur Übergabehöhe der Medien gem. Vorbemerkungen/Plänen, die Breite der Konstruktion beträgt 300 mm, revisionierbare Verkleidung
Menge: 1,000 St

**3.174.20 Elektrokanal aus Aluminium, pulverbeschichtet, 1-zügig**
Elektrokanal aus Aluminium, pulverbeschichtet, Farbe weiß, 1-zügig, mit Trennsteg

Höhe: ca. 170 mm
Montagehöhe: bis UK 2,2 m über OKFF
Ausführung: mit Trennsteg
Bestückung: gem. gesonderten Positionen
Absicherung: gem. gesonderter Position, sonst bauseits abgesichert
Abdeckung: an die Bestückung anzupassen
Menge: 0,900 m

**3.174.30 Bestückung Elektrokanal: Elektrokleinverteiler**
Elektrokleinverteiler zur Absicherung der Steckdosen im Elektrokanal, mit 1 x Fi-Schalter, 4-pol., 40 A/30 mA, LSS anteilig in der Bestückung enthalten
Menge: 1,000 St

**3.174.40 Bestückung Elektrokanal: Elektro 230V**
Steckdose Elektro 230V, 3 x 2,5 mm², inkl. Zuleitung ab MEP bzw. ab Elektrokleinverteiler, LSS anteilig
Menge: 4,000 St

**3.174.50 Bestückung Elektrokanal: Leerdose EDV**
Leerdose für EDV oder andere bauseitige Einbauteile
Menge: 1,000 St

**3.174.60 Laborarbeitstisch, Melamin, b/t = 900 / 900, AH 900 mm**
Laborarbeitstisch inkl. Tragkonstruktion

Abmessungen:
- b = 900 mm
- t = 900 mm als Systemtiefe
t = 900 mm bei Ausführung ohne rückseitige Medienzelle, vor Medienzellen Gesamttiefe inkl. Zelle t = 900 mm mit Tischplatte jedoch min. t = 800 mm
- Arbeitshöhe: 900 mm
Tragkonstruktion: C bzw. H-Fuß-Gestell aus Stahlrohr gem. Plan
Arbeitsplatte: Melamin mit PP-Kante
Ausstattung: Tiefenanschlag für Rollcontainer
Menge: 1,000 St

**3.174.70 Laborschrank, b/t/h = 1.200 / 550 / 2.000 mm, FT mit Glasfüllung**
Laborhochschrank

Breite: 1.200 mm
Tiefe: ca. 550 mm
Höhe: ca. 2.000 mm
Ausführung: 2 Flügeltüren mit Glasfüllung
Ausstattung: 4 Fachböden, höhenverstellbar
Menge: 1,000 St

**3.174.80 Regal, b/t/h = 900 / 550 / 2.000 mm**
offenes Regal

Breite: 900 mm
Tiefe: ca. 550 mm
Höhe: ca. 2.000 mm
Ausführung: offen
Ausstattung: 4 feste Fachböden, höhenverstellbar, Wandbefestigung / Kippsicherung
Menge: 1,000 St

#### 3.175 N-OG02-R028 (II13.57) Material und Gerätelager Zeile B

**3.175.10 Laborschrank, b/t/h = 1.200 / 550 / 2.000 mm, FT mit Glasfüllung**
Laborhochschrank

Breite: 1.200 mm
Tiefe: ca. 550 mm
Höhe: ca. 2.000 mm
Ausführung: 2 Flügeltüren mit Glasfüllung
Ausstattung: 4 Fachböden, höhenverstellbar
Menge: 2,000 St

**3.175.20 Laborschrank, b/t/h = 600 / 550 / 2.000 mm, FT mit Glasfüllung**
Laborhochschrank

Breite: 600 mm
Tiefe: ca. 550 mm
Höhe: ca. 2.000 mm
Ausführung: 1 Flügeltür mit Glasfüllung
Ausstattung: 4 Fachböden, höhenverstellbar
Menge: 1,000 St

**3.175.30 Wandanschlussblende Schrank/Abzug, h / b = bis 2.900 / 300 mm**
Wandanschlussblende aus Korpusmaterial d = ca. 20 mm zum seitlichen Anschluss von Schränken oder Abzügen bis zur Wand, inkl. UK

Höhe: bis ca. 2.900 mm
Breite: bis ca. 300 mm
Ausführung: Anpassung vor Ort
Kanten: PP-Dünnkante
Menge: 1,000 St

**3.175.40 Deckelblende Schrank, b/t = 900 / 300 mm**
Deckelblende aus Korpusmaterial d = ca. 20 mm zum horizontalen Verschließen des Hohlraumes hinter Schränken bis zur Wand, inkl.UK

Breite: 900 mm
Tiefe: ca. 300 mm
Ausführung: Anpassung vor Ort
Kanten: PP-Dünnkante
Menge: 1,000 St

#### 3.176 N-OG02-R019 (II13.50) Probenvorbereitung Organik 2 Zeile A

**3.176.10 Medieneinspeisepunkt: Tragkonstruktion mit Verkleidung**
Medienzuführung am Medieneinspeisepunkt zur Laborzeile

Tragkonstruktion mit horizontalen Halteschienen zur Befestigung der vorgesehenen Sanitär- und Elektromedien ab Oberkante Laborzeile bis zur Übergabehöhe der Medien gem. Vorbemerkungen/Plänen, die Breite der Konstruktion beträgt 800 mm, revisionierbare Verkleidung
Menge: 1,000 St

**3.176.20 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 2,000 St

**3.176.30 Bestückung Medienzelle/-ampel/-kanal: Elektrokleinverteiler**
Elektrokleinverteiler zur Absicherung der Steckdosen in Medienzelle / -ampel / -kanal, mit 1 x Fi-Schalter, 4-pol., 40 A/30 mA, LSS anteilig in der Bestückung enthalten
Menge: 1,000 St

**3.176.40 Bestückung Medienzelle/-ampel/-kanal: Elektro 230V**
Steckdose Elektro 230V, 3 x 2,5 mm², inkl. Zuleitung ab MEP bzw. ab Elektrokleinverteiler, LSS anteilig
Menge: 4,000 St

**3.176.50 Bestückung Medienzelle/-ampel/-kanal: Elektro 230V Untertisch**
Steckdose Elektro 230V, 3 x 2,5 mm², inkl. Zuleitung ab MEP bzw. ab Elektrokleinverteiler, LSS anteilig, Positionierung Untertisch, inkl. Unterkonstruktion
Menge: 2,000 St

**3.176.60 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 1,000 St

**3.176.70 Tischplatte: Arbeitsplatte TK/Wulst, b = 1.200 mm**
Zur vorbeschriebenen Laborzeile (Pos. 3.176.60): Arbeitsplatte Steinzeug

Abmessungen: b = 1.200 mm
Arbeitsplatte: Steinzeug mit umlaufendem Wulstrand, am Übergang zu angrenzenden Steinzeugplatten ohne Wulstrand
Menge: 1,000 St

**3.176.80 Laborspüle, TK, b/t/h = 1.200 / 900 / 900 mm, Sockelunterbau, FT**
Laborspüle inkl. aller Ver- und Entsorgungsleitungen, sowie Anschluss an Medienverrohrung vorab beschriebener Medienzelle

Abmessungen: b/t = 1.200 / 900 mm
Arbeitshöhe: 900 mm
Maße Spülbecken: b/t/h = 400 / 400 / 250 mm
Tragkonstruktion:
- Sockelunterbauten fest eingebaut
- 2 Flügeltüren, Anschlag nach Zeichnung
Arbeitsplatte Spüle:
- Steinzeug mit umlaufendem Wulstrand und Ablaufrillen
- 1 x Beckenausschnitt
- 2 x Tischbohrungen für Armaturen
- 1 x Tischbohrungen für Augendusche
Spülbecken: 1 x Becken aus Techn. Keramik, von oben in die Arbeitsplatte eingesetzt
Armaturen:
- Standarmaturen
- 1 x WNC/WNH Armhebel-Mischbatterie, Perlator
- 1 x WDC, Schlauchtülle
Zubehör:
- 1 x Standrohr
- 1 x Augendusche untemperiert, einstrahlig, inkl. Druckminderer in den Zuleitung der Augendusche zur Mengenreduzierung und deren Einregulierung im Rahmen der Inbetriebnahme
- Festanschluss Kondensatableitung unterhalb der Spüle sowie Steigrohr bis OK Möbel mit Trichter
Menge: 1,000 St

**3.176.90 Spüle: Durchlauferhitzer 11 KW, Untertischmontage**
Durchlauferhitzer inkl. Anschlussmaterial und Zuleitung, zum Einbau in vorbezeichnete Spüle (Pos. 3.176.80)

Gerät: Durchlauferhitzer zur Warmwassererzeugung
Ausführung: Untertischgerät, druckfeste Ausführung, Blankdraht-Heizelemente
Leistung: 11 KW
Temperaturbereich: ca. 30°C - 60°C
Leistung: ca. 5  l / min
Regelung: elektronisch geregelt, Temperatur stufenlos einstellbar
Energieeffizienzklasse: A
Stromversorgung: 400V 16A,  inkl. Zuleitung ab MEP bzw. ab Elektrokleinverteiler, LSS anteilig

angeboten wird:

Fabrikat / Typ: '................

........................' vom Bieter einzutragen
Menge: 1,000 St

**3.176.100 Spüle: Seifen- / Desinfektionsmittel- / Papierhandtuchspender, Edelstahl**
Für vorbeschriebene Spüle (Pos. 3.176.80):

1 x Seifenspender 500 ml, Edelstahl
1 x Desinfektionsmittelspender 500 ml, Edelstahl
1 x Spender Hautpflegemittel  500 ml, Edelstahl

angeboten wird:

Fabrikat / Typ: '................

........................' vom Bieter einzutragen

1 x Papierhandtuchspender, 500-800 Blatt, Edelstahl

angeboten wird:

Fabrikat / Typ: '................

........................' vom Bieter einzutragen
Menge: 1,000 St

**3.176.110 Spüle: Abfallsammler für Papierhandtücher im Spülenunterbau**
Für vorbeschriebener Spüle (Pos. 3.176.80): Abfallsammler im Spülenunterbau zum Sammeln von Papierhandtüchern:
- eine Flügeltür des Spülenunterbau mit Ausschnitt, oval, als Einwurf für benutzte Papierhandtücher
- 1 x Abfallsammler für benutzte Papierhandtücher, Metallkorb, beschichtet, zum Einstellen in den Spülenunterbau
Menge: 1,000 St

**3.176.120 Spüle: Abtropfboard, klein**
Für vorbeschriebene Spüle (Pos. 3.176.80): 1 x Abtropfboard mit ca. 18 Abtropfstäben, mit Abtropfrinne und Ablaufschlauch, Abtropfboard und -stäbe aus Polypropylen
Menge: 1,000 St

**3.176.130 Oberschrank, b/t = 1.200 / 350 mm, FT**
Hängeschrank, geschlossen, Montage an Wänden oder Medienzellen

Abmessungen: b/t/h= 1.200 / 350 / 720 mm
Ausführung: 2 Flügeltüren, Mittelwand
Ausstattung: 2x1 Fachboden, höhenverstellbar
bei Montage an Medienzellen inkl. Ständerverlängerungen und Traversen als Unterkonstruktion
Menge: 2,000 St

**3.176.140 Laborabzug, b = 1.200 mm**
Laborabzug als Abluftabzug gemäß DIN EN 14175, inkl.
- Querverrohrung und Verkabelung aller aufgeführten Medien, sowie der durchlaufenden Medien gem. Grundriss und/oder Ansicht, bzw. weiteren anschließenden LV-Positionen
- Durchführen bauseitiger Zuleitungen
- Anbindung an bauseitige Medien (Ver- und Entsorgung), bzw. bereits angebundene Medienträger

Ausführung: Tischabzug
Tragkonstruktion: H-Fuß-Gestell aus Stahlrohr
Arbeitsplatte: Technische Keramik mit umlaufendem Wulstrand
Abmessungen: b/t/h= 1.200 / 900 / 2.700 mm
Arbeitshöhe: 900 mm
Innenauskleidung: Melamin
Medien: in separater Position

Ausstattung:
- FAZ / Funktionsüberwachung
- verglastes Kopfteil
- geteilter Querschieber
Menge: 2,000 St

**3.176.150 Abzug: Gruppencontroller je Raum**
Für vorbeschriebene Abzügen mit Volumenstromregler und Regelung in Raum N-OG02-R019:

Der Gruppencontroller erfasst die jeweiligen Einzelabluftmengen der abgesaugten Einheiten im Laborraum, um daraus eine Gesamtabluftmenge zu bilden, die dann der übergeordneten Lüftungssteuerung zur Verfügung steht. An den Gruppencontroller können min. bis zu 10 Volumenstromregler angebunden werden.

Schnittstellen:
- bidirektionale Anbindung der Volumenstromregler
- frei parametrierbare digitale und analoge Ein- und Ausgänge
- Parametrierung gem. Vorgabe AG

Standardsignale MSR:
- Ausgang Signal Summe aktueller Abluftbedarf
- Eingang Signal Nachtabsenkung
- Ausgang Signal Sammelstörmeldung

Raumadditionsmodul:
- laufende Ermittlung des aktueller Abluftbedarf (Ist-Wert) basierend auf der Summe der Einzelwerten aller angeschlossenen Volumenstromregler und der fest hinterlegten konstanten Verbraucher wie z.B. Sicherheitsstauräume

die Leistung beinhaltet:
- Auflegen der bauseitigen Steuerleitungen
- Auflegen der bauseitigen Spannungsversorgung
- Lieferung und Verlegung der erforderlichen Kabel zwischen den Volumenstromreglern / Controllern innerhalb einer Laborzeile
- Inbetriebnahme

Die Lieferung und Verlegung der erforderlichen Kabel zwischen den Laborzeilen erfolgen gemäß Angabe AN (Kabelzugliste) bauseits.

angeboten wird:

Fabrikat / Typ: '................

........................' vom Bieter einzutragen
Menge: 1,000 St

**3.176.160 Abzug: Volumenstromregler mit Regelung, PP**
Für vorbeschriebenen Abzug (Pos. 3.176.140):
schnelllaufender variabler Volumenstromregler mit Steuerung zum Betrieb des Abzugs mit variablem Luftstrom nach DIN EN 14175, zur Montage am Abluftstutzen des vorbezeichneten Abzuges, mit integrierter Funktionsüberwachung nach EN 14175. Preisunterschied gegenüber Ausführung mit FAZ / Funktionsüberwachung.

Bestandteile:
- Netzteil 230 V und Pufferbatterie
- Bedientableau mit Einbau in der Abzugsblende
- mikroprozessorgesteuerte Regelung
- Volumenstromregler
- Sensorik Luftmengenerfassung
- Sensorik Fenstererfassung vertikal
- Sensorik für die Erfassung der horizontalen Querschieber

Schnittstellen:
- frei parametrierbare digitale und analoge Ein- und Ausgänge
- Parametrierung gem. Vorgabe AG
- Schnittstelle Anbindung Gruppencontroller
- Steuerung Ventilator bei Abzügen mit Stützstrahltechnik

Standardsignale MSR:
- Ausgang Signal aktueller Abluftbedarf
- Eingang Signal Nachtabsenkung
- Ausgang Signal Störmeldung

Regelungsart:
- vollvariable Regelung

Funktionen Bedientableau:
- Betriebszustand (max, reduziert, aus)
- akustischer und optischer Alarm
- Reset-Taste zur Quittierung des akustischen Alarms
- Licht ein/aus

Volumenstromregler:
- Material Polypropylen (PP)
- lageunabhängig
- Drosselklappe mit Motor-Rohrregler Abluft
- Stellgeschwindigkeit der Regelklappe max. 3 sek für 90 Grad
- sehr hohe Mess- und Regelgenauigkeit (besser als 5%)
- mit Flansch / Muffe je nach Einbausituation

die Leistung beinhaltet:
- Verkabelung zwischen allen Komponenten
- Auflegen der bauseitigen Steuerleitungen
- Auflegen der bauseitigen Spannungsversorgung
- Inbetriebnahme

angeboten wird:

Fabrikat / Typ: '................

........................' vom Bieter einzutragen

Funktionsbeschreibung Sensorik (Art der Messwerterfassung, z.B.
Luftgeschwindigkeit, Druckdifferenz, etc.):

Wert: '................

........................' vom Bieter einzutragen
Menge: 2,000 St

**3.176.170 Abzug: Schließeinrichtung für Frontschieber, mit Bewegungsmelder**
Für vorbeschriebenen Abzug  (Pos. 3.176.160): automatische Schließeinrichtung für das Front-Schiebefenster, inkl:
- Schiebefenster-Controller / Steuerung
- Motor-Getriebe-Einheit
- Positionsgeber
- Verkabelung
- PIR-Bewegungsmelder
Bei 2-teiligen Schiebern muss die Schließeinrichtung auf beide Schieberteile wirken und das Front-Schiebefenster in ganzer Höhe öffnen bzw. schließen. Die automatische Schließeinrichtung wirkt nicht auf die Querschieber.
Menge: 2,000 St

**3.176.180 Bestückung Abzug: Elektro 230V**
Steckdose Elektro 230V, 3 x 2,5 mm², inkl. Zuleitung ab MEP bzw. ab Elektrokleinverteiler, Einbau in der Abzugsrückwand, von außen schaltbar, LSS anteilig
Menge: 8,000 St

**3.176.190 Bestückung Abzug: Elektro 230V, Abzugsfront**
Steckdose Elektro 230V, 3 x 2,5 mm², inkl. Zuleitung ab MEP bzw. ab Elektrokleinverteiler, Einbau in die Abzugsfront, LSS anteilig
Menge: 8,000 St

**3.176.200 Bestückung Abzug: Entnahmearmatur Reinstgas**
Entnahmearmatur Reinstgas gem. Plan, Reinheit bis 5.5, bestehend aus Vorabsperrung und Druckregler mit Manometer, sowie Feinregulierung, Einbau in der Abzugsrückwand, Armatur/Druckregler in der Abzugsblende, inkl. Zuleitung ab MEP bzw. Anbindung an das Verteilnetz
Menge: 1,000 St

**3.176.210 Bestückung Abzug: WPC/WNC + Trichterbecken**
WNC-Entnahme mit Schlauchtülle, Trichterbecken, Einbau in der Abzugsrückwand, Armatur in der Abzugsblende, inkl. Zuleitung ab MEP bzw. Anbindung an das Verteilnetz
Menge: 1,000 St

**3.176.220 Unterbau Abzug: Sicherheitsschrank Typ90, passive Lagerung, b = RM 600 mm, HA**
Sicherheitsschrank nach DIN EN 14470-1 und DIN EN 14727 als Unterschrank zur Lagerung von Gefahrstoffen in Arbeitsräumen zum Einbau unter Abzügen

Abmessungen: b/t/h = RM 600 (ca. 550) / ca. 600 / ca. 600 mm
Arbeitshöhe Abzug: 900 mm

Ausführung:
- Schublade als Hochauszug mit Auszugswanne, im Brandfall selbstschließend
- Auszugswanne mit Lochblecheinsatz
- Korpus und Türen/Auszug: Stahlblech, pulverbeschichtet
- Innenkorpus: Innenausstattung Stahlblech, pulverbeschichtet
- Typ90 (Feuerwiderstand 90 Minuten / feuerbeständig)
- abschließbar (min. 3 Schlüssel)
- Sockel (ca. 30 - 35 mm) mit Rollen und Lüftungsschlitzen
- inkl. Anschluss Potentialausgleich/Erdung
- inkl. Steigkanal zum Anschluss an das bauseitige Lüftungssystem
- Volumenstromregler bauseits bzw. in separater Position

angeboten wird:

Fabrikat / Typ: '................

........................' vom Bieter einzutragen
Menge: 4,000 St

#### 3.177 N-OG02-R019 (II13.50) Probenvorbereitung Organik 2 Zeile B

**3.177.10 Medieneinspeisepunkt: Tragkonstruktion mit Verkleidung**
Medienzuführung am Medieneinspeisepunkt zur Laborzeile

Tragkonstruktion mit horizontalen Halteschienen zur Befestigung der vorgesehenen Sanitär- und Elektromedien ab Oberkante Laborzeile bis zur Übergabehöhe der Medien gem. Vorbemerkungen/Plänen, die Breite der Konstruktion beträgt 500 mm, revisionierbare Verkleidung
Menge: 1,000 St

**3.177.20 Medienzelle Doppelarbeitstisch, b/h = 1.200 / 1.800 mm**
Medienzelle freistehend für Doppelarbeitstisch, beidseitig für Medienbestückung ausgelegt, beidseitig Labortische anstellbar, inkl.
- Querverrohrung und Verkabelung aller aufgeführten Medien, sowie der durchlaufenden Medien gem. Grundriss und/oder Ansicht, bzw. weiteren daran anschließenden LV-Positionen
- Durchführen bauseitiger Zuleitungen

Höhe: ca. 1.800 mm
Arbeitshöhe: 900 / 750 mm
Breite: 1.200 mm
Tiefe: ca. 90 mm
Ausführung: teilverblendet S2
Zubehör: 2 x Glasplatte beidseitig als Reagenzienablage inkl. Ausleger und Stativhalter
Medienausstattung: in separater Position
Menge: 2,000 St

**3.177.30 Bestückung Medienzelle/-ampel/-kanal: Elektrokleinverteiler**
Elektrokleinverteiler zur Absicherung der Steckdosen in Medienzelle / -ampel / -kanal, mit 1 x Fi-Schalter, 4-pol., 40 A/30 mA, LSS anteilig in der Bestückung enthalten
Menge: 1,000 St

**3.177.40 Bestückung Medienzelle/-ampel/-kanal: Elektro 230V**
Steckdose Elektro 230V, 3 x 2,5 mm², inkl. Zuleitung ab MEP bzw. ab Elektrokleinverteiler, LSS anteilig
Menge: 8,000 St

**3.177.50 Bestückung Medienzelle/-ampel/-kanal: Elektro 230V Untertisch**
Steckdose Elektro 230V, 3 x 2,5 mm², inkl. Zuleitung ab MEP bzw. ab Elektrokleinverteiler, LSS anteilig, Positionierung Untertisch, inkl. Unterkonstruktion
Menge: 2,000 St

**3.177.60 Bestückung Medienzelle/-ampel/-kanal: Leerdose EDV**
Leerdose für EDV oder andere bauseitige Einbauteile
Menge: 1,000 St

**3.177.70 Bestückung Medienzelle/-ampel/-kanal: Entnahmearmatur Reinstgas**
Entnahmearmatur Reinstgas gem. Plan, Reinheit bis 5.5, bestehend aus Vorabsperrung und Druckregler mit Manometer, sowie Feinregulierung, inkl. Zuleitung ab MEP bzw. Anbindung an das Verteilnetz
Menge: 1,000 St

**3.177.80 Bestückung Medienzelle/-ampel/-kanal: Entnahmearmatur techn. Gas**
Entnahmearmatur technisches Gas oder Druckluft gem. Plan, bestehend aus Vorabsperrung und Druckregler mit Manometer, sowie Feinregulierung, inkl. Zuleitung ab MEP bzw. Anbindung an das Verteilnetz
Menge: 1,000 St

**3.177.90 Bestückung Medienzelle: Elektro 230V in Seitenblende**
Steckdose Elektro 230V, 3 x 2,5 mm², inkl. Zuleitung ab MEP bzw. ab Elektrokleinverteiler, LSS anteilig
Ausführung: in Seitenblende der Medienzelle
Menge: 2,000 St

**3.177.100 Bestückung Medienzelle: Elektro 230V NE in Seitenblende**
Steckdose Elektro 230V, Farbe nach Abstimmung mit Nutzer
Ausführung: in Seitenblende der Medienzelle
Menge: 2,000 St

**3.177.110 Bestückung Medienzelle: Leerdose EDV in Seitenblende**
Leerdose für EDV oder andere bauseitige Einbauteile
Ausführung: in Seitenblende der Medienzelle
Menge: 1,000 St

**3.177.120 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 2,000 St

**3.177.130 Tischplatte: Arbeitsplatte TK/Wulst, b = 1.200 mm**
Zur vorbeschriebenen Laborzeile (Pos. 3.177.120): Arbeitsplatte Steinzeug

Abmessungen: b = 1.200 mm
Arbeitsplatte: Steinzeug mit umlaufendem Wulstrand, am Übergang zu angrenzenden Steinzeugplatten ohne Wulstrand
Menge: 2,000 St

**3.177.140 Oberschrank, b/t = 1.200 / 350 mm, FT**
Hängeschrank, geschlossen, Montage an Wänden oder Medienzellen

Abmessungen: b/t/h= 1.200 / 350 / 720 mm
Ausführung: 2 Flügeltüren, Mittelwand
Ausstattung: 2x1 Fachboden, höhenverstellbar
bei Montage an Medienzellen inkl. Ständerverlängerungen und Traversen als Unterkonstruktion
Menge: 1,000 St

**3.177.150 Rollunterbau, b = RM 600 mm, AH 900 mm, FT**
rollbarer Unterbau als Stauraum zu vorbezeichneter Labortischzeile

Breite: RM 600 mm (je nach Einbauort ca. 550 - 600 mm)
Tiefe: ca. 550 mm
Höhe: ca. 850 mm (Einbau unter Labortisch mit AH 900 mm)
Ausführung:
- rollbar
- 1 Flügeltür
Ausstattung:
- 4 Lenkrollen
- 2 Fachböden, höhenverstellbar
Menge: 1,000 St

**3.177.160 Rollunterbau, b = RM 600 mm, AH 900 mm, 4 SK**
rollbarer Unterbau als Stauraum zu vorbezeichneter Labortischzeile

Breite: RM 600 mm (je nach Einbauort ca. 550 - 600 mm)
Tiefe: ca. 550 mm
Höhe: ca. 850 mm (Einbau unter Labortisch mit AH 900 mm)
Ausführung:
- rollbar
- 4 Schubkästen
Ausstattung:
- 4 Lenkrollen
Menge: 1,000 St

#### 3.178 N-OG02-R019 (II13.50) Probenvorbereitung Organik 2 Zeile C

**3.178.10 Bestückung Medienzelle/-ampel/-kanal: Elektrokleinverteiler**
Elektrokleinverteiler zur Absicherung der Steckdosen in Medienzelle / -ampel / -kanal, mit 1 x Fi-Schalter, 4-pol., 40 A/30 mA, LSS anteilig in der Bestückung enthalten
Menge: 1,000 St

**3.178.20 Bestückung Medienzelle/-ampel/-kanal: Elektro 230V**
Steckdose Elektro 230V, 3 x 2,5 mm², inkl. Zuleitung ab MEP bzw. ab Elektrokleinverteiler, LSS anteilig
Menge: 8,000 St

**3.178.30 Bestückung Medienzelle/-ampel/-kanal: Elektro 230V Untertisch**
Steckdose Elektro 230V, 3 x 2,5 mm², inkl. Zuleitung ab MEP bzw. ab Elektrokleinverteiler, LSS anteilig, Positionierung Untertisch, inkl. Unterkonstruktion
Menge: 2,000 St

**3.178.40 Bestückung Medienzelle/-ampel/-kanal: Leerdose EDV**
Leerdose für EDV oder andere bauseitige Einbauteile
Menge: 1,000 St

**3.178.50 Bestückung Medienzelle/-ampel/-kanal: Entnahmearmatur Reinstgas**
Entnahmearmatur Reinstgas gem. Plan, Reinheit bis 5.5, bestehend aus Vorabsperrung und Druckregler mit Manometer, sowie Feinregulierung, inkl. Zuleitung ab MEP bzw. Anbindung an das Verteilnetz
Menge: 1,000 St

**3.178.60 Bestückung Medienzelle/-ampel/-kanal: Entnahmearmatur techn. Gas**
Entnahmearmatur technisches Gas oder Druckluft gem. Plan, bestehend aus Vorabsperrung und Druckregler mit Manometer, sowie Feinregulierung, inkl. Zuleitung ab MEP bzw. Anbindung an das Verteilnetz
Menge: 1,000 St

**3.178.70 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 3,000 St

**3.178.80 Tischplatte: Arbeitsplatte TK/Wulst, b = 1.200 mm**
Zur vorbeschriebenen Laborzeile (Pos. 3.178.70): Arbeitsplatte Steinzeug

Abmessungen: b = 1.200 mm
Arbeitsplatte: Steinzeug mit umlaufendem Wulstrand, am Übergang zu angrenzenden Steinzeugplatten ohne Wulstrand
Menge: 3,000 St

**3.178.90 Oberschrank, b/t = 1.200 / 350 mm, FT**
Hängeschrank, geschlossen, Montage an Wänden oder Medienzellen

Abmessungen: b/t/h= 1.200 / 350 / 720 mm
Ausführung: 2 Flügeltüren, Mittelwand
Ausstattung: 2x1 Fachboden, höhenverstellbar
bei Montage an Medienzellen inkl. Ständerverlängerungen und Traversen als Unterkonstruktion
Menge: 1,000 St

**3.178.100 Rollunterbau, b = RM 600 mm, AH 900 mm, FT**
rollbarer Unterbau als Stauraum zu vorbezeichneter Labortischzeile

Breite: RM 600 mm (je nach Einbauort ca. 550 - 600 mm)
Tiefe: ca. 550 mm
Höhe: ca. 850 mm (Einbau unter Labortisch mit AH 900 mm)
Ausführung:
- rollbar
- 1 Flügeltür
Ausstattung:
- 4 Lenkrollen
- 2 Fachböden, höhenverstellbar
Menge: 1,000 St

**3.178.110 Rollunterbau, b = RM 600 mm, AH 900 mm, 4 SK**
rollbarer Unterbau als Stauraum zu vorbezeichneter Labortischzeile

Breite: RM 600 mm (je nach Einbauort ca. 550 - 600 mm)
Tiefe: ca. 550 mm
Höhe: ca. 850 mm (Einbau unter Labortisch mit AH 900 mm)
Ausführung:
- rollbar
- 4 Schubkästen
Ausstattung:
- 4 Lenkrollen
Menge: 1,000 St

#### 3.179 N-OG02-R019 (II13.50) Probenvorbereitung Organik 2 Zeile D

**3.179.10 Medieneinspeisepunkt: Tragkonstruktion mit Verkleidung**
Medienzuführung am Medieneinspeisepunkt zur Laborzeile

Tragkonstruktion mit horizontalen Halteschienen zur Befestigung der vorgesehenen Sanitär- und Elektromedien ab Oberkante Laborzeile bis zur Übergabehöhe der Medien gem. Vorbemerkungen/Plänen, die Breite der Konstruktion beträgt 400 mm, revisionierbare Verkleidung
Menge: 1,000 St

**3.179.20 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 1,000 St

**3.179.30 Bestückung Medienzelle/-ampel/-kanal: Elektrokleinverteiler**
Elektrokleinverteiler zur Absicherung der Steckdosen in Medienzelle / -ampel / -kanal, mit 1 x Fi-Schalter, 4-pol., 40 A/30 mA, LSS anteilig in der Bestückung enthalten
Menge: 1,000 St

**3.179.40 Bestückung Medienzelle/-ampel/-kanal: Elektro 230V**
Steckdose Elektro 230V, 3 x 2,5 mm², inkl. Zuleitung ab MEP bzw. ab Elektrokleinverteiler, LSS anteilig
Menge: 4,000 St

**3.179.50 Bestückung Medienzelle/-ampel/-kanal: Elektro 230V Untertisch**
Steckdose Elektro 230V, 3 x 2,5 mm², inkl. Zuleitung ab MEP bzw. ab Elektrokleinverteiler, LSS anteilig, Positionierung Untertisch, inkl. Unterkonstruktion
Menge: 2,000 St

**3.179.60 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 1,000 St

**3.179.70 Tischplatte: Arbeitsplatte TK/Wulst, b = 1.200 mm**
Zur vorbeschriebenen Laborzeile (Pos. 3.179.60): Arbeitsplatte Steinzeug

Abmessungen: b = 1.200 mm
Arbeitsplatte: Steinzeug mit umlaufendem Wulstrand, am Übergang zu angrenzenden Steinzeugplatten ohne Wulstrand
Menge: 1,000 St

**3.179.80 Oberschrank, b/t = 1.200 / 350 mm, FT**
Hängeschrank, geschlossen, Montage an Wänden oder Medienzellen

Abmessungen: b/t/h= 1.200 / 350 / 720 mm
Ausführung: 2 Flügeltüren, Mittelwand
Ausstattung: 2x1 Fachboden, höhenverstellbar
bei Montage an Medienzellen inkl. Ständerverlängerungen und Traversen als Unterkonstruktion
Menge: 1,000 St

**3.179.90 Laborabzug, b = 1.200 mm**
Laborabzug als Abluftabzug gemäß DIN EN 14175, inkl.
- Querverrohrung und Verkabelung aller aufgeführten Medien, sowie der durchlaufenden Medien gem. Grundriss und/oder Ansicht, bzw. weiteren anschließenden LV-Positionen
- Durchführen bauseitiger Zuleitungen
- Anbindung an bauseitige Medien (Ver- und Entsorgung), bzw. bereits angebundene Medienträger

Ausführung: Tischabzug
Tragkonstruktion: H-Fuß-Gestell aus Stahlrohr
Arbeitsplatte: Technische Keramik mit umlaufendem Wulstrand
Abmessungen: b/t/h= 1.200 / 900 / 2.700 mm
Arbeitshöhe: 900 mm
Innenauskleidung: Melamin
Medien: in separater Position

Ausstattung:
- FAZ / Funktionsüberwachung
- verglastes Kopfteil
- geteilter Querschieber
Menge: 2,000 St

**3.179.100 Abzug: Volumenstromregler mit Regelung, PP**
Für vorbeschriebenen Abzug (Pos. 3.179.90):
schnelllaufender variabler Volumenstromregler mit Steuerung zum Betrieb des Abzugs mit variablem Luftstrom nach DIN EN 14175, zur Montage am Abluftstutzen des vorbezeichneten Abzuges, mit integrierter Funktionsüberwachung nach EN 14175. Preisunterschied gegenüber Ausführung mit FAZ / Funktionsüberwachung.

Bestandteile:
- Netzteil 230 V und Pufferbatterie
- Bedientableau mit Einbau in der Abzugsblende
- mikroprozessorgesteuerte Regelung
- Volumenstromregler
- Sensorik Luftmengenerfassung
- Sensorik Fenstererfassung vertikal
- Sensorik für die Erfassung der horizontalen Querschieber

Schnittstellen:
- frei parametrierbare digitale und analoge Ein- und Ausgänge
- Parametrierung gem. Vorgabe AG
- Schnittstelle Anbindung Gruppencontroller
- Steuerung Ventilator bei Abzügen mit Stützstrahltechnik

Standardsignale MSR:
- Ausgang Signal aktueller Abluftbedarf
- Eingang Signal Nachtabsenkung
- Ausgang Signal Störmeldung

Regelungsart:
- vollvariable Regelung

Funktionen Bedientableau:
- Betriebszustand (max, reduziert, aus)
- akustischer und optischer Alarm
- Reset-Taste zur Quittierung des akustischen Alarms
- Licht ein/aus

Volumenstromregler:
- Material Polypropylen (PP)
- lageunabhängig
- Drosselklappe mit Motor-Rohrregler Abluft
- Stellgeschwindigkeit der Regelklappe max. 3 sek für 90 Grad
- sehr hohe Mess- und Regelgenauigkeit (besser als 5%)
- mit Flansch / Muffe je nach Einbausituation

die Leistung beinhaltet:
- Verkabelung zwischen allen Komponenten
- Auflegen der bauseitigen Steuerleitungen
- Auflegen der bauseitigen Spannungsversorgung
- Inbetriebnahme

angeboten wird:

Fabrikat / Typ: '................

........................' vom Bieter einzutragen

Funktionsbeschreibung Sensorik (Art der Messwerterfassung, z.B.
Luftgeschwindigkeit, Druckdifferenz, etc.):

Wert: '................

........................' vom Bieter einzutragen
Menge: 2,000 St

**3.179.110 Abzug: Schließeinrichtung für Frontschieber, mit Bewegungsmelder**
Für vorbeschriebenen Abzug (Pos. 3.179.110): automatische Schließeinrichtung für das Front-Schiebefenster, inkl:
- Schiebefenster-Controller / Steuerung
- Motor-Getriebe-Einheit
- Positionsgeber
- Verkabelung
- PIR-Bewegungsmelder
Bei 2-teiligen Schiebern muss die Schließeinrichtung auf beide Schieberteile wirken und das Front-Schiebefenster in ganzer Höhe öffnen bzw. schließen. Die automatische Schließeinrichtung wirkt nicht auf die Querschieber.
Menge: 2,000 St

**3.179.120 Bestückung Abzug: Elektro 230V**
Steckdose Elektro 230V, 3 x 2,5 mm², inkl. Zuleitung ab MEP bzw. ab Elektrokleinverteiler, Einbau in der Abzugsrückwand, von außen schaltbar, LSS anteilig
Menge: 8,000 St

**3.179.130 Bestückung Abzug: Elektro 230V, Abzugsfront**
Steckdose Elektro 230V, 3 x 2,5 mm², inkl. Zuleitung ab MEP bzw. ab Elektrokleinverteiler, Einbau in die Abzugsfront, LSS anteilig
Menge: 8,000 St

**3.179.140 Bestückung Abzug: Entnahmearmatur Reinstgas**
Entnahmearmatur Reinstgas gem. Plan, Reinheit bis 5.5, bestehend aus Vorabsperrung und Druckregler mit Manometer, sowie Feinregulierung, Einbau in der Abzugsrückwand, Armatur/Druckregler in der Abzugsblende, inkl. Zuleitung ab MEP bzw. Anbindung an das Verteilnetz
Menge: 1,000 St

**3.179.150 Bestückung Abzug: WPC/WNC + Trichterbecken**
WNC-Entnahme mit Schlauchtülle, Trichterbecken, Einbau in der Abzugsrückwand, Armatur in der Abzugsblende, inkl. Zuleitung ab MEP bzw. Anbindung an das Verteilnetz
Menge: 1,000 St

**3.179.160 Unterbau Abzug: Sicherheitsschrank Typ90, passive Lagerung, b = RM 600 mm, HA**
Sicherheitsschrank nach DIN EN 14470-1 und DIN EN 14727 als Unterschrank zur Lagerung von Gefahrstoffen in Arbeitsräumen zum Einbau unter Abzügen

Abmessungen: b/t/h = RM 600 (ca. 550) / ca. 600 / ca. 600 mm
Arbeitshöhe Abzug: 900 mm

Ausführung:
- Schublade als Hochauszug mit Auszugswanne, im Brandfall selbstschließend
- Auszugswanne mit Lochblecheinsatz
- Korpus und Türen/Auszug: Stahlblech, pulverbeschichtet
- Innenkorpus: Innenausstattung Stahlblech, pulverbeschichtet
- Typ90 (Feuerwiderstand 90 Minuten / feuerbeständig)
- abschließbar (min. 3 Schlüssel)
- Sockel (ca. 30 - 35 mm) mit Rollen und Lüftungsschlitzen
- inkl. Anschluss Potentialausgleich/Erdung
- inkl. Steigkanal zum Anschluss an das bauseitige Lüftungssystem
- Volumenstromregler bauseits bzw. in separater Position

angeboten wird:

Fabrikat / Typ: '................

........................' vom Bieter einzutragen
Menge: 2,000 St

**3.179.170 Unterbau Abzug: Säure/Laugen, b/t/h = RM 1.200 / 650 / 600 mm, FT**
Säure-/Laugenunterbau zum Einbau unter Abzügen

Abmessungen: b/t/h = RM 1.200 (ca. 1.100) / ca. 650 / ca. 600 mm
Arbeitshöhe Abzug: 900 mm

Ausführung:
- eingeschobener Sockelunterbau
- 2 Flügeltüren
- alle verwendeten Bauteile und Oberflächen korrosionsbeständig, insbesondere auch alle Auszüge und Beschläge
- 2 x 2 Fachböden herausziehbar mit PP-Auffangwannen
- abschließbar
- inkl. Steigkanal zum Anschluss an das bauseitige Lüftungssystem
- Volumenstromregler bauseits bzw. in separater Position
Menge: 1,000 St

**3.179.180 Sicherheitsschrank Typ90, passive Lagerung, b/h = 1.200 / 2.000 mm**
Sicherheitsschrank nach DIN EN 14470-1 zur Lagerung von Gefahrstoffen in Arbeitsräumen

Abmessungen: b/t/h = 1.200 / 600 / 2.000 mm

Ausführung:
- 2 Flügeltüren, im Brandfall selbstschließend
- Korpus und Türen: Stahlblech, pulverbeschichtet
- Innenkorpus: Innenausstattung Stahlblech, pulverbeschichtet
- Typ90 (Feuerwiderstand 90 Minuten / feuerbeständig)
- abschließbar (min. 3 Schlüssel)
- inkl. Anschluss an Absaugung und Potentialausgleich/Erdung

Ausstattung:
- 3 Wannenböden ausziehbar, Stahlblech pulverbeschichtet, ausziehbar
- 1 Bodenwanne mit Lochblecheinsatz, Stahlblech pulverbeschichtet

angeboten wird:

Fabrikat / Typ: '................

........................' vom Bieter einzutragen
Menge: 1,000 St

#### 3.180 N-OG02-R029 (II13.53) Bereich AAS Zeile A

**3.180.10 Medieneinspeisepunkt: Tragkonstruktion mit Verkleidung**
Medienzuführung am Medieneinspeisepunkt zur Laborzeile

Tragkonstruktion mit horizontalen Halteschienen zur Befestigung der vorgesehenen Sanitär- und Elektromedien ab Oberkante Laborzeile bis zur Übergabehöhe der Medien gem. Vorbemerkungen/Plänen, die Breite der Konstruktion beträgt 1100 mm, revisionierbare Verkleidung
Menge: 1,000 St

**3.180.20 Medienzelle wandständig, b/h = 900 / 1.800 mm**
Medienzelle wandständig inkl.
- Querverrohrung und Verkabelung aller aufgeführten Medien, sowie der durchlaufenden Medien gem. Grundriss und/oder Ansicht, bzw. weiteren daran anschließenden LV-Positionen
- Durchführen bauseitiger Zuleitungen

Höhe: ca. 1.800 mm
Arbeitshöhe: 900 / 750 mm
Breite: 900 mm
Tiefe: ca.75 mm
Ausführung: teilverblendet S2
Zubehör: 2 x Glasplatte als Reagenzienablage inkl. Ausleger und Stativhalter
Medienausstattung: in separater Position
Menge: 1,000 St

**3.180.30 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 5,000 St

**3.180.40 Bestückung Medienzelle/-ampel/-kanal: Elektrokleinverteiler**
Elektrokleinverteiler zur Absicherung der Steckdosen in Medienzelle / -ampel / -kanal, mit 1 x Fi-Schalter, 4-pol., 40 A/30 mA, LSS anteilig in der Bestückung enthalten
Menge: 1,000 St

**3.180.50 Bestückung Medienzelle/-ampel/-kanal: Elektro 230V**
Steckdose Elektro 230V, 3 x 2,5 mm², inkl. Zuleitung ab MEP bzw. ab Elektrokleinverteiler, LSS anteilig
Menge: 15,000 St

**3.180.60 Bestückung Medienzelle/-ampel/-kanal: Elektro 230V NE Untertisch**
Steckdose Elektro 230V, Farbe nach Abstimmung mit Nutzer,
Positionierung Untertisch, inkl. Unterkonstruktion
Menge: 1,000 St

**3.180.70 Bestückung Medienzelle/-ampel/-kanal: Elektro 230V Untertisch**
Steckdose Elektro 230V, 3 x 2,5 mm², inkl. Zuleitung ab MEP bzw. ab Elektrokleinverteiler, LSS anteilig, Positionierung Untertisch, inkl. Unterkonstruktion
Menge: 6,000 St

**3.180.80 Bestückung Medienzelle/-ampel/-kanal: Entnahmearmatur Reinstgas**
Entnahmearmatur Reinstgas gem. Plan, Reinheit bis 5.5, bestehend aus Vorabsperrung und Druckregler mit Manometer, sowie Feinregulierung, inkl. Zuleitung ab MEP bzw. Anbindung an das Verteilnetz
Menge: 3,000 St

**3.180.90 Bestückung Medienzelle/-ampel/-kanal: Entnahmearmatur techn. Gas**
Entnahmearmatur technisches Gas oder Druckluft gem. Plan, bestehend aus Vorabsperrung und Druckregler mit Manometer, sowie Feinregulierung, inkl. Zuleitung ab MEP bzw. Anbindung an das Verteilnetz
Menge: 1,000 St

**3.180.100 Bestückung Medienzelle/-ampel/-kanal: Leerdose EDV**
Leerdose für EDV oder andere bauseitige Einbauteile
Menge: 2,000 St

**3.180.110 Laborarbeitstisch, Melamin, b/t = 900 / 900, AH 900 mm**
Laborarbeitstisch inkl. Tragkonstruktion

Abmessungen:
- b = 900 mm
- t = 900 mm als Systemtiefe
t = 900 mm bei Ausführung ohne rückseitige Medienzelle, vor Medienzellen Gesamttiefe inkl. Zelle t = 900 mm mit Tischplatte jedoch min. t = 800 mm
- Arbeitshöhe: 900 mm
Tragkonstruktion: C bzw. H-Fuß-Gestell aus Stahlrohr gem. Plan
Arbeitsplatte: Melamin mit PP-Kante
Ausstattung: Tiefenanschlag für Rollcontainer
Menge: 1,000 St

**3.180.120 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 4,000 St

**3.180.130 Tischplatte: Arbeitsplatte TK/Wulst, b = 900 mm**
Zur vorbeschriebenen Laborzeile (Pos. 3.180.110): Arbeitsplatte Steinzeug

Abmessungen: b = 900 mm
Arbeitsplatte: Steinzeug mit umlaufendem Wulstrand, am Übergang zu angrenzenden Steinzeugplatten ohne Wulstrand
Menge: 1,000 St

**3.180.140 Tischplatte: Arbeitsplatte TK/Wulst, b = 1.200 mm**
Zur vorbeschriebenen Laborzeile (Pos. 3.180.120): Arbeitsplatte Steinzeug

Abmessungen: b = 1.200 mm
Arbeitsplatte: Steinzeug mit umlaufendem Wulstrand, am Übergang zu angrenzenden Steinzeugplatten ohne Wulstrand
Menge: 3,000 St

**3.180.150 Laborspüle, TK, b/t/h = 1.200 / 900 / 900 mm, Sockelunterbau, FT**
Laborspüle inkl. aller Ver- und Entsorgungsleitungen, sowie Anschluss an Medienverrohrung vorab beschriebener Medienzelle

Abmessungen: b/t = 1.200 / 900 mm
Arbeitshöhe: 900 mm
Maße Spülbecken: b/t/h = 400 / 400 / 250 mm
Tragkonstruktion:
- Sockelunterbauten fest eingebaut
- 2 Flügeltüren, Anschlag nach Zeichnung
Arbeitsplatte Spüle:
- Steinzeug mit umlaufendem Wulstrand und Ablaufrillen
- 1 x Beckenausschnitt
- 2 x Tischbohrungen für Armaturen
- 1 x Tischbohrungen für Augendusche
Spülbecken: 1 x Becken aus Techn. Keramik, von oben in die Arbeitsplatte eingesetzt
Armaturen:
- Standarmaturen
- 1 x WNC/WNH Armhebel-Mischbatterie, Perlator
- 1 x WDC, Schlauchtülle
Zubehör:
- 1 x Standrohr
- 1 x Augendusche untemperiert, einstrahlig, inkl. Druckminderer in den Zuleitung der Augendusche zur Mengenreduzierung und deren Einregulierung im Rahmen der Inbetriebnahme
- Festanschluss Kondensatableitung unterhalb der Spüle sowie Steigrohr bis OK Möbel mit Trichter
Menge: 2,000 St

**3.180.160 Spüle: Durchlauferhitzer 11 KW, Untertischmontage**
Durchlauferhitzer inkl. Anschlussmaterial und Zuleitung, zum Einbau in vorbezeichnete Spüle (Pos. 3.180.150)

Gerät: Durchlauferhitzer zur Warmwassererzeugung
Ausführung: Untertischgerät, druckfeste Ausführung, Blankdraht-Heizelemente
Leistung: 11 KW
Temperaturbereich: ca. 30°C - 60°C
Leistung: ca. 5  l / min
Regelung: elektronisch geregelt, Temperatur stufenlos einstellbar
Energieeffizienzklasse: A
Stromversorgung: 400V 16A,  inkl. Zuleitung ab MEP bzw. ab Elektrokleinverteiler, LSS anteilig

angeboten wird:

Fabrikat / Typ: '................

........................' vom Bieter einzutragen
Menge: 1,000 St

**3.180.170 Spüle: Seifen- / Desinfektionsmittel- / Papierhandtuchspender, Edelstahl**
Für vorbeschriebene Spüle (Pos. 3.180.150):

1 x Seifenspender 500 ml, Edelstahl
1 x Desinfektionsmittelspender 500 ml, Edelstahl
1 x Spender Hautpflegemittel  500 ml, Edelstahl

angeboten wird:

Fabrikat / Typ: '................

........................' vom Bieter einzutragen

1 x Papierhandtuchspender, 500-800 Blatt, Edelstahl

angeboten wird:

Fabrikat / Typ: '................

........................' vom Bieter einzutragen
Menge: 1,000 St

**3.180.180 Halterung für Seifen- und Desinfektionsmittelspender zur Befestigung an Spritzschutz**
Halterung für Seifen- und Desinfektionsmittelspender

Ausführung:
HPL-Platte (Höhe und Breite bündig mit Seifen- und Desinfektionsmittelspender)
Art der Befestigung:
Die Halterung wird über den Spritzschutz gehängt und mittels Stellschrauben verklemmt
Menge: 1,000 St

**3.180.190 Spüle: Spritzschutz Glastrennwand, t = 700 mm**
Glastrennwand als Spritzschutz zur Abtrennung vorbezeichneter Laborspüle  (Pos. 3.180.150) vom danebenliegenden Laborarbeitstisch

Abmessungen: t/h = ca. 700 / ca. 500 mm
Material: Sicherheitsglas 5 mm
Ausführung: Ecken abgerundet
Menge: 1,000 St

**3.180.200 Spüle: Abfallsammler für Papierhandtücher im Spülenunterbau**
Für vorbeschriebene Spüle (Pos. 3.180.150): Abfallsammler im Spülenunterbau zum Sammeln von Papierhandtüchern:
- eine Flügeltür des Spülenunterbau mit Ausschnitt, oval, als Einwurf für benutzte Papierhandtücher
- 1 x Abfallsammler für benutzte Papierhandtücher, Metallkorb, beschichtet, zum Einstellen in den Spülenunterbau
Menge: 2,000 St

**3.180.210 Spüle: Abtropfboard, klein**
Für vorbeschriebene Spüle (Pos. 3.180.150): 1 x Abtropfboard mit ca. 18 Abtropfstäben, mit Abtropfrinne und Ablaufschlauch, Abtropfboard und -stäbe aus Polypropylen
Menge: 1,000 St

**3.180.220 Punktabsaugung mit Absaugarm, Rohrdurchmesser = 50 mm**
Punktabsaugung mit Absaugarm

- je Einbauort gem. Plan entweder für Decken- oder Montage an Wand bzw. Medienzelle
- bei Deckenmontage: inkl. Deckensockelkasten bzw. Deckenhalterung mit integrierter Abluftführung, Länge Deckenhalterung nach baulicher Erfordernis gem. Einbauposition, Abluftanschluss DN 75
- bei Wandmontage: inkl. Halterung für Montage an Wand oder Medienzelle, inkl. Steigekanal und Abluftanschluss DN 75
- bei Montage an Medienzelle: inkl. Halterung für Montage an Medienzelle, inkl. Ständerverlängerung und UK für die Montage von Halterung und Steigekanal, inkl. Steigekanal und Abluftanschluss DN 75
- Absauggelenkarm mit Drehgelenk horizontal min. 180 Grad schwenkbar und mit 3 integrierten Gelenken einstellbar
- Rohre zur Abluftführung aus eloxiertes Aluminium
- Gelenke aus Polypropylen (PP), Gewindestange und Federn aus rostfreiem, säurebeständigem Stahl
- Saugstrahlreduzierung mit Drosselklappe
- Volumenstromregler bauseits bzw. in separater Position
- Einbauhöhe: ca. 2.200 mm über OKF (Höhe Drehgelenk)
- Reichweite Höhe:  min. 700 mm über OKF - 2.000 mm über OKF
- Reichweite Radius: min. 900 mm bei AH 900
- Rohrleitungssystem d = ca. 50 mm
- Abluftuftmenge bis zu ca. 50-75 m3/h

- Absaughaube rund, Durchmesser 400 mm, transparent

angeboten wird:

Fabrikat / Typ: '................

........................' vom Bieter einzutragen
Menge: 3,000 St

**3.180.230 Rollunterbau, b = RM 600 mm, AH 900 mm, FT**
rollbarer Unterbau als Stauraum zu vorbezeichneter Labortischzeile

Breite: RM 600 mm (je nach Einbauort ca. 550 - 600 mm)
Tiefe: ca. 550 mm
Höhe: ca. 850 mm (Einbau unter Labortisch mit AH 900 mm)
Ausführung:
- rollbar
- 1 Flügeltür
Ausstattung:
- 4 Lenkrollen
- 2 Fachböden, höhenverstellbar
Menge: 1,000 St

**3.180.240 Rollunterbau, b = RM 600 mm, AH 900 mm, 4 SK**
rollbarer Unterbau als Stauraum zu vorbezeichneter Labortischzeile

Breite: RM 600 mm (je nach Einbauort ca. 550 - 600 mm)
Tiefe: ca. 550 mm
Höhe: ca. 850 mm (Einbau unter Labortisch mit AH 900 mm)
Ausführung:
- rollbar
- 4 Schubkästen
Ausstattung:
- 4 Lenkrollen
Menge: 2,000 St

**3.180.250 Oberschrank, b/t = 900 / 350 mm, FT**
Hängeschrank, geschlossen, Montage an Wänden oder Medienzellen

Abmessungen: b/t/h= 900 / 350 / 720 mm
Ausführung: 2 Flügeltüren
Ausstattung: 1 Fachboden, höhenverstellbar
bei Montage an Medienzellen inkl. Ständerverlängerungen und Traversen als Unterkonstruktion
Menge: 1,000 St

**3.180.260 Oberschrank, b/t = 1.200 / 350 mm, FT**
Hängeschrank, geschlossen, Montage an Wänden oder Medienzellen

Abmessungen: b/t/h= 1.200 / 350 / 720 mm
Ausführung: 2 Flügeltüren, Mittelwand
Ausstattung: 2x1 Fachboden, höhenverstellbar
bei Montage an Medienzellen inkl. Ständerverlängerungen und Traversen als Unterkonstruktion
Menge: 3,000 St

**3.180.270 Laborschrank, b/t/h = 900 / 550 / 2.000 mm, FT mit Glasfüllung**
Laborhochschrank

Breite: 900 mm
Tiefe: ca. 550 mm
Höhe: ca. 2.000 mm
Ausführung: 2 Flügeltüren mit Glasfüllung
Ausstattung: 4 Fachböden, höhenverstellbar
Menge: 1,000 St

#### 3.181 N-OG02-R029 (II13.53) Bereich AAS Zeile B

**3.181.10 Medieneinspeisepunkt: Tragkonstruktion mit Verkleidung**
Medienzuführung am Medieneinspeisepunkt zur Laborzeile

Tragkonstruktion mit horizontalen Halteschienen zur Befestigung der vorgesehenen Sanitär- und Elektromedien ab Oberkante Laborzeile bis zur Übergabehöhe der Medien gem. Vorbemerkungen/Plänen, die Breite der Konstruktion beträgt 700 mm, revisionierbare Verkleidung
Menge: 1,000 St

**3.181.20 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 1,000 St

**3.181.30 Medienkanal wandhängend, lfdm**
Medienkanal wandhängend inkl.
- Anschlüssen und Entnahmestellen gem. separater Positionen
- Querverrohrung und Verkabelung aller aufgeführten Medien, sowie der durchlaufenden Medien gem. Grundriss und/oder Ansicht, bzw. weiteren daran anschließenden LV-Positionen
- Durchführen bauseitiger Zuleitungen
- Anbindung an bauseitige Medien (Ver- und Entsorgung) und Medienschacht

Montagehöhe: bis UK 2,2 m über OKFF
Medienausstattung: in separater Position
Menge: 1,800 m

**3.181.40 Bestückung Medienzelle/-ampel/-kanal: Elektrokleinverteiler**
Elektrokleinverteiler zur Absicherung der Steckdosen in Medienzelle / -ampel / -kanal, mit 1 x Fi-Schalter, 4-pol., 40 A/30 mA, LSS anteilig in der Bestückung enthalten
Menge: 1,000 St

**3.181.50 Bestückung Medienzelle/-ampel/-kanal: Elektro 230V**
Steckdose Elektro 230V, 3 x 2,5 mm², inkl. Zuleitung ab MEP bzw. ab Elektrokleinverteiler, LSS anteilig
Menge: 9,000 St

**3.181.60 Bestückung Medienzelle/-ampel/-kanal: Elektro 230V NE**
Steckdose Elektro 230V, Farbe nach Abstimmung mit Nutzer
Menge: 1,000 St

**3.181.70 Bestückung Medienzelle/-ampel/-kanal: Leerdose EDV**
Leerdose für EDV oder andere bauseitige Einbauteile
Menge: 1,000 St

**3.181.80 Bestückung Medienzelle/-ampel/-kanal: Entnahmearmatur Reinstgas**
Entnahmearmatur Reinstgas gem. Plan, Reinheit bis 5.5, bestehend aus Vorabsperrung und Druckregler mit Manometer, sowie Feinregulierung, inkl. Zuleitung ab MEP bzw. Anbindung an das Verteilnetz
Menge: 3,000 St

**3.181.90 Bestückung Medienzelle/-ampel/-kanal: Entnahmearmatur techn. Gas**
Entnahmearmatur technisches Gas oder Druckluft gem. Plan, bestehend aus Vorabsperrung und Druckregler mit Manometer, sowie Feinregulierung, inkl. Zuleitung ab MEP bzw. Anbindung an das Verteilnetz
Menge: 2,000 St

**3.181.100 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 1,000 St

**3.181.110 Tischplatte: Arbeitsplatte TK/Wulst, b = 1.200 mm**
Zur vorbeschriebenen Laborzeile (Pos. 3.181.100): Arbeitsplatte Steinzeug

Abmessungen: b = 1.200 mm
Arbeitsplatte: Steinzeug mit umlaufendem Wulstrand, am Übergang zu angrenzenden Steinzeugplatten ohne Wulstrand
Menge: 1,000 St

**3.181.120 Oberschrank, b/t = 1.200 / 350 mm, FT**
Hängeschrank, geschlossen, Montage an Wänden oder Medienzellen

Abmessungen: b/t/h= 1.200 / 350 / 720 mm
Ausführung: 2 Flügeltüren, Mittelwand
Ausstattung: 2x1 Fachboden, höhenverstellbar
bei Montage an Medienzellen inkl. Ständerverlängerungen und Traversen als Unterkonstruktion
Menge: 1,000 St

#### 3.182 N-OG02-R018 (II13.55) Messraum ICP/MS + AFS Zeile C

**3.182.10 Medieneinspeisepunkt: Tragkonstruktion mit Verkleidung**
Medienzuführung am Medieneinspeisepunkt zur Laborzeile

Tragkonstruktion mit horizontalen Halteschienen zur Befestigung der vorgesehenen Sanitär- und Elektromedien ab Oberkante Laborzeile bis zur Übergabehöhe der Medien gem. Vorbemerkungen/Plänen, die Breite der Konstruktion beträgt 600 mm, revisionierbare Verkleidung
Menge: 1,000 St

**3.182.20 Medienkanal an bauseitiger Tragkonstruktion, lfdm**
Medienkanal inkl.
- Anschlüssen und Entnahmestellen gem. separater Positionen
- Querverrohrung und Verkabelung aller aufgeführten Medien, sowie der durchlaufenden Medien gem. Grundriss und/oder Ansicht, bzw. weiteren daran anschließenden LV-Positionen
- Durchführen bauseitiger Zuleitungen
- Anbindung an bauseitige Medien (Ver- und Entsorgung) und Medienschacht

Montagehöhe: UK 2,3 m über OKFF
Medienausstattung: in separater Position
Menge: 2,700 m

**3.182.30 Medienkanal: Zwischenbrett, lfdm**
Für Medienkanal Pos.: 3.182.20
Zwischenbrett zur Montage an bauseitiger Tragkonstruktion, lfm

Höhe entsprechend Notwenigkeit der Befestigung des vorbeschriebenen Medienkanals an bauseitiger Tragkonstruktion, ca. 525mm

Material: Melaminbrett mit umlaufender PP-Kante

Dicke: ca. 22mm

Farbe: entsprechend Farbe des Medienkanals

Preis pro Laufmeter
Menge: 2,850 m

**3.182.40 Medienkanal: Zwischenbrett, lfdm**
Für Medienkanal Pos.: 3.182.20
Zwischenbrett zur Montage an bauseitiger Tragkonstruktion, lfm

Höhe entsprechend Notwenigkeit der Befestigung des vorbeschriebenen Medienkanals an bauseitiger Tragkonstruktion, ca. 525mm

Material: Melaminbrett mit umlaufender PP-Kante

Dicke: ca. 22mm

Farbe: entsprechend Farbe des Medienkanals

Preis pro Laufmeter
Menge: 0,350 m

**3.182.50 Bestückung Medienzelle/-ampel/-kanal: Elektrokleinverteiler**
Elektrokleinverteiler zur Absicherung der Steckdosen in Medienzelle / -ampel / -kanal, mit 1 x Fi-Schalter, 4-pol., 40 A/30 mA, LSS anteilig in der Bestückung enthalten
Menge: 1,000 St

**3.182.60 Bestückung Medienzelle/-ampel/-kanal: Elektro 230V**
Steckdose Elektro 230V, 3 x 2,5 mm², inkl. Zuleitung ab MEP bzw. ab Elektrokleinverteiler, LSS anteilig
Menge: 10,000 St

**3.182.70 Bestückung Medienzelle/-ampel/-kanal: Elektro 230V NE**
Steckdose Elektro 230V, Farbe nach Abstimmung mit Nutzer
Menge: 1,000 St

**3.182.80 Bestückung Medienzelle/-ampel/-kanal: Elektro 400V, 32A**
Steckdose Elektro 400V, 32A, 5 x 2,5 mm², inkl. Zuleitung ab MEP, Absicherung bauseits

TYP GECON 3 Phasen
Menge: 1,000 St

**3.182.90 Bestückung Medienzelle/-ampel/-kanal: Leerdose EDV**
Leerdose für EDV oder andere bauseitige Einbauteile
Menge: 2,000 St

**3.182.100 Bestückung Medienzelle/-ampel/-kanal: Entnahmearmatur Reinstgas**
Entnahmearmatur Reinstgas gem. Plan, Reinheit bis 5.5, bestehend aus Vorabsperrung und Druckregler mit Manometer, sowie Feinregulierung, inkl. Zuleitung ab MEP bzw. Anbindung an das Verteilnetz
Menge: 2,000 St

**3.182.110 Bestückung Medienzelle/-ampel/-kanal: Entnahmearmatur techn. Gas**
Entnahmearmatur technisches Gas oder Druckluft gem. Plan, bestehend aus Vorabsperrung und Druckregler mit Manometer, sowie Feinregulierung, inkl. Zuleitung ab MEP bzw. Anbindung an das Verteilnetz
Menge: 1,000 St

**3.182.120 Laborarbeitstisch, Melamin, b/t = 900 / 900, AH 900 mm**
Laborarbeitstisch inkl. Tragkonstruktion

Abmessungen:
- b = 900 mm
- t = 900 mm als Systemtiefe
t = 900 mm bei Ausführung ohne rückseitige Medienzelle, vor Medienzellen Gesamttiefe inkl. Zelle t = 900 mm mit Tischplatte jedoch min. t = 800 mm
- Arbeitshöhe: 900 mm
Tragkonstruktion: C bzw. H-Fuß-Gestell aus Stahlrohr gem. Plan
Arbeitsplatte: Melamin mit PP-Kante
Ausstattung: Tiefenanschlag für Rollcontainer
Menge: 1,000 St

**3.182.130 Laborarbeitstisch, Melamin, b/t = 1.200 / 900, AH 900 mm**
Laborarbeitstisch inkl. Tragkonstruktion

Abmessungen:
- b = 1.200 mm
- t = 900 mm als Systemtiefe
t = 900 mm bei Ausführung ohne rückseitige Medienzelle, vor Medienzellen Gesamttiefe inkl. Zelle t = 900 mm mit Tischplatte jedoch min. t = 800 mm
- Arbeitshöhe: 900 mm
Tragkonstruktion: H-Fuß-Gestell aus Stahlrohr gem. Plan
Arbeitsplatte: Melamin mit PP-Kante
Ausstattung: Tiefenanschlag für Rollcontainer
Menge: 2,000 St

**3.182.140 Rollunterbau, b = RM 600 mm, AH 900 mm, FT**
rollbarer Unterbau als Stauraum zu vorbezeichneter Labortischzeile

Breite: RM 600 mm (je nach Einbauort ca. 550 - 600 mm)
Tiefe: ca. 550 mm
Höhe: ca. 850 mm (Einbau unter Labortisch mit AH 900 mm)
Ausführung:
- rollbar
- 1 Flügeltür
Ausstattung:
- 4 Lenkrollen
- 2 Fachböden, höhenverstellbar
Menge: 1,000 St

**3.182.150 Rollunterbau, b = RM 600 mm, AH 900 mm, 4 SK**
rollbarer Unterbau als Stauraum zu vorbezeichneter Labortischzeile

Breite: RM 600 mm (je nach Einbauort ca. 550 - 600 mm)
Tiefe: ca. 550 mm
Höhe: ca. 850 mm (Einbau unter Labortisch mit AH 900 mm)
Ausführung:
- rollbar
- 4 Schubkästen
Ausstattung:
- 4 Lenkrollen
Menge: 1,000 St

#### 3.183 N-OG02-R018 Zeile D

**3.183.10 Medieneinspeisepunkt: Tragkonstruktion mit Verkleidung**
Medienzuführung am Medieneinspeisepunkt zur Laborzeile

Tragkonstruktion mit horizontalen Halteschienen zur Befestigung der vorgesehenen Sanitär- und Elektromedien ab Oberkante Laborzeile bis zur Übergabehöhe der Medien gem. Vorbemerkungen/Plänen, die Breite der Konstruktion beträgt 600 mm, revisionierbare Verkleidung
Menge: 1,000 St

**3.183.20 Medienzelle wandständig, b/h = 1.200 / 1.800 mm**
Medienzelle wandständig inkl.
- Querverrohrung und Verkabelung aller aufgeführten Medien, sowie der durchlaufenden Medien gem. Grundriss und/oder Ansicht, bzw. weiteren daran anschließenden LV-Positionen
- Durchführen bauseitiger Zuleitungen

Höhe: ca. 1.800 mm
Arbeitshöhe: 900 / 750 mm
Breite: 1.200 mm
Tiefe: ca. 75 mm
Ausführung: teilverblendet S2
Zubehör: 2 x Glasplatte als Reagenzienablage inkl. Ausleger und Stativhalter
Medienausstattung: in separater Position
Menge: 2,000 St

**3.183.30 Bestückung Medienzelle/-ampel/-kanal: Elektrokleinverteiler**
Elektrokleinverteiler zur Absicherung der Steckdosen in Medienzelle / -ampel / -kanal, mit 1 x Fi-Schalter, 4-pol., 40 A/30 mA, LSS anteilig in der Bestückung enthalten
Menge: 1,000 St

**3.183.40 Bestückung Medienzelle/-ampel/-kanal: Elektro 230V**
Steckdose Elektro 230V, 3 x 2,5 mm², inkl. Zuleitung ab MEP bzw. ab Elektrokleinverteiler, LSS anteilig
Menge: 8,000 St

**3.183.50 Bestückung Medienzelle/-ampel/-kanal: Elektro 230V Untertisch**
Steckdose Elektro 230V, 3 x 2,5 mm², inkl. Zuleitung ab MEP bzw. ab Elektrokleinverteiler, LSS anteilig, Positionierung Untertisch, inkl. Unterkonstruktion
Menge: 4,000 St

**3.183.60 Mediensäule, l = 900 mm**
wandhängende Mediensäule

Abmessungen: b/t = ca. 150 / 150 mm
Länge: 900 mm
Unterkante Mediensäule: 0,90 m üOKFF
Medienbestückung: in gesonderter Position

Vorgerüstet für die Aufnahme von Sanitärentnahmen, IT und Elektro-Anschlüssen inkl. der Vorrüstung für erforderliche Verteiler. Front zur Erstaufnahme und Nachrüstung von Installationen und Medienbestückungen mit Segmenten von h = max. 600 mm elementiert.

Einbaulage:
wandhängend, die Mediensäule wird verdeckt an die Wände geschraubt
Menge: 1,000 St

**3.183.70 Bestückung Mediensäule: Entnahmearmatur Reinstgas**
Entnahmearmatur Reinstgas gem. Plan, Reinheit bis 5.5, bestehend aus Vorabsperrung und Druckregler mit Manometer, sowie Feinregulierung, inkl. Zuleitung ab MEP bzw. Anbindung an das Verteilnetz, Führung der Zuleitung über das Mediengrid / Medienjoch inkl. Befestigungsmittel.
Menge: 2,000 St

**3.183.80 Bestückung Mediensäule: Entnahmearmatur techn. Gas**
Entnahmearmatur technisches Gas oder Druckluft gem. Plan, bestehend aus Vorabsperrung und Druckregler mit Manometer, sowie Feinregulierung, inkl. Zuleitung ab MEP bzw. Anbindung an das Verteilnetz, Führung der Zuleitung über das Mediengrid / Medienjoch inkl. Befestigungsmittel.
Menge: 1,000 St

**3.183.90 Elektrokanal aus Aluminium, pulverbeschichtet, 1-zügig**
Elektrokanal aus Aluminium, pulverbeschichtet, Farbe weiß, 1-zügig, mit Trennsteg

Höhe: ca. 170 mm
Montagehöhe: bis UK 2,2 m über OKFF
Ausführung: mit Trennsteg
Bestückung: gem. gesonderten Positionen
Absicherung: gem. gesonderter Position, sonst bauseits abgesichert
Abdeckung: an die Bestückung anzupassen
Menge: 2,400 m

**3.183.100 Bestückung Elektrokanal: Elektro 230V**
Steckdose Elektro 230V, 3 x 2,5 mm², inkl. Zuleitung ab MEP bzw. ab Elektrokleinverteiler, LSS anteilig
Menge: 7,000 St

**3.183.110 Bestückung Elektrokanal: Leerdose EDV**
Leerdose für EDV oder andere bauseitige Einbauteile
Menge: 1,000 St

**3.183.120 Bestückung Elektrokanal: Elektro 230V NE**
Steckdose Elektro 230V, Farbe nach Abstimmung mit Nutzer
Menge: 1,000 St

**3.183.130 Bestückung Elektrokanal: Leerdose für bauseitige Steckdose**
Leerdose für bauseitige Steckdose
Menge: 1,000 St

**3.183.140 Laborarbeitstisch, Melamin, b/t = 1.200 / 900, AH 900 mm**
Laborarbeitstisch inkl. Tragkonstruktion

Abmessungen:
- b = 1.200 mm
- t = 900 mm als Systemtiefe
t = 900 mm bei Ausführung ohne rückseitige Medienzelle, vor Medienzellen Gesamttiefe inkl. Zelle t = 900 mm mit Tischplatte jedoch min. t = 800 mm
- Arbeitshöhe: 900 mm
Tragkonstruktion: C bzw. H-Fuß-Gestell aus Stahlrohr gem. Plan
Arbeitsplatte: Melamin mit PP-Kante
Ausstattung: Tiefenanschlag für Rollcontainer
Menge: 2,000 St

**3.183.150 Rollunterbau, b = RM 600 mm, AH 900 mm, 4 SK**
rollbarer Unterbau als Stauraum zu vorbezeichneter Labortischzeile

Breite: RM 600 mm (je nach Einbauort ca. 550 - 600 mm)
Tiefe: ca. 550 mm
Höhe: ca. 850 mm (Einbau unter Labortisch mit AH 900 mm)
Ausführung:
- rollbar
- 4 Schubkästen
Ausstattung:
- 4 Lenkrollen
Menge: 1,000 St

**3.183.160 Oberschrank, b/t = 1.200 / 350 mm, FT**
Hängeschrank, geschlossen, Montage an Wänden oder Medienzellen

Abmessungen: b/t/h= 1.200 / 350 / 720 mm
Ausführung: 2 Flügeltüren, Mittelwand
Ausstattung: 2x1 Fachboden, höhenverstellbar
bei Montage an Medienzellen inkl. Ständerverlängerungen und Traversen als Unterkonstruktion
Menge: 1,000 St

#### 3.184 N-OG02-R030 (II13.56) Technikraum ICP Zeile A

**3.184.10 Laborschrank, b/t/h = 1.200 / 550 / 2.000 mm, FT mit Glasfüllung**
Laborhochschrank

Breite: 1.200 mm
Tiefe: ca. 550 mm
Höhe: ca. 2.000 mm
Ausführung: 2 Flügeltüren mit Glasfüllung
Ausstattung: 4 Fachböden, höhenverstellbar
Menge: 2,000 St

**3.184.20 Laborschrank, b/t/h = 600 / 550 / 2.000 mm, FT mit Glasfüllung**
Laborhochschrank

Breite: 600 mm
Tiefe: ca. 550 mm
Höhe: ca. 2.000 mm
Ausführung: 1 Flügeltür mit Glasfüllung
Ausstattung: 4 Fachböden, höhenverstellbar
Menge: 1,000 St

**3.184.30 Wandanschlussblende Schrank/Abzug, h / b = bis 2.900 / 300 mm**
Wandanschlussblende aus Korpusmaterial d = ca. 20 mm zum seitlichen Anschluss von Schränken oder Abzügen bis zur Wand, inkl. UK

Höhe: bis ca. 2.900 mm
Breite: bis ca. 300 mm
Ausführung: Anpassung vor Ort
Kanten: PP-Dünnkante
Menge: 1,000 St

**3.184.40 Deckelblende Schrank, b/t = 900 / 300 mm**
Deckelblende aus Korpusmaterial d = ca. 20 mm zum horizontalen Verschließen des Hohlraumes hinter Schränken bis zur Wand, inkl.UK

Breite: 900 mm
Tiefe: ca. 300 mm
Ausführung: Anpassung vor Ort
Kanten: PP-Dünnkante
Menge: 1,000 St

#### 3.185 N-OG02-R030 (II13.56) Technikraum ICP Zeile B

**3.185.10 Medieneinspeisepunkt: Tragkonstruktion mit Verkleidung**
Medienzuführung am Medieneinspeisepunkt zur Laborzeile

Tragkonstruktion mit horizontalen Halteschienen zur Befestigung der vorgesehenen Sanitär- und Elektromedien ab Oberkante Laborzeile bis zur Übergabehöhe der Medien gem. Vorbemerkungen/Plänen, die Breite der Konstruktion beträgt 900 mm, revisionierbare Verkleidung
Menge: 1,000 St

**3.185.20 Medienzelle wandständig, b/h = 1.500 / 1.800 mm**
Medienzelle wandständig inkl.
- Querverrohrung und Verkabelung aller aufgeführten Medien, sowie der durchlaufenden Medien gem. Grundriss und/oder Ansicht, bzw. weiteren daran anschließenden LV-Positionen
- Durchführen bauseitiger Zuleitungen

Höhe: ca. 1.800 mm
Arbeitshöhe: 900 / 750 mm
Breite: 1.500 mm
Tiefe: ca. 75 mm
Ausführung: teilverblendet S2
Zubehör: 2 x Glasplatte als Reagenzienablage inkl. Ausleger und Stativhalter
Medienausstattung: in separater Position
Menge: 1,000 St

**3.185.30 Bestückung Medienzelle/-ampel/-kanal: Elektrokleinverteiler**
Elektrokleinverteiler zur Absicherung der Steckdosen in Medienzelle / -ampel / -kanal, mit 1 x Fi-Schalter, 4-pol., 40 A/30 mA, LSS anteilig in der Bestückung enthalten
Menge: 1,000 St

**3.185.40 Bestückung Medienzelle/-ampel/-kanal: Elektro 230V**
Steckdose Elektro 230V, 3 x 2,5 mm², inkl. Zuleitung ab MEP bzw. ab Elektrokleinverteiler, LSS anteilig
Menge: 4,000 St

**3.185.50 Bestückung Medienzelle/-ampel/-kanal: Leerdose EDV**
Leerdose für EDV oder andere bauseitige Einbauteile
Menge: 1,000 St

**3.185.60 Elektrokanal aus Aluminium, pulverbeschichtet, 1-zügig, als Steigekanal**
Elektrokanal aus Aluminium, pulverbeschichtet, Farbe weiß, 1-zügig, mit Trennsteg, als Steigekanal ab ca. 1 m über OKFF bzw. ab OK des horizontalen Elektrokanals bis zum MEP
Höhe: ca. 170 mm
Ausführung:
- mit Trennsteg
- Enddeckel mit Kabeleinführung oben
- Enddeckel bzw. Übergang zum horizontalen Elektrokanal unten
Montagehöhe: bis 3 m über OKFF
Menge: 1,000 St

**3.185.70 Bestückung Elektrokanal: Elektro 230V**
Steckdose Elektro 230V, 3 x 2,5 mm², inkl. Zuleitung ab MEP bzw. ab Elektrokleinverteiler, LSS anteilig
Menge: 6,000 St

**3.185.80 Bestückung Elektrokanal: Elektro 230V NE**
Steckdose Elektro 230V, Farbe nach Abstimmung mit Nutzer
Menge: 2,000 St

**3.185.90 Laborspüle, TK, b/t/h = 600 / 900 / 900 mm, Sockelunterbau, FT**
Laborspüle inkl. aller Ver- und Entsorgungsleitungen, sowie Anschluss an Medienverrohrung vorab beschriebener Medienzelle

Abmessungen: b/t = 600 / 900 mm
Arbeitshöhe: 900 mm
Maße Spülbecken: b/t/h = 400 / 400 / 250 mm
Tragkonstruktion:
- Sockelunterbauten fest eingebaut
- 1 x Flügeltür, Anschlag nach Zeichnung
Arbeitsplatte Spüle:
- Steinzeug mit umlaufendem Wulstrand und Ablaufrillen
- 1 x Beckenausschnitt
- 2 x Tischbohrungen für Armaturen
- 1 x Tischbohrungen für Augendusche
Spülbecken: 1 x Becken aus Techn. Keramik, von oben in die Arbeitsplatte eingesetzt
Armaturen:
- Standarmaturen
- 1 x WNC/WNH Armhebel-Mischbatterie, Perlator
- 1 x WDC, Schlauchtülle
Zubehör:
- 1 x Standrohr
- 1 x Augendusche untemperiert, einstrahlig, inkl. Druckminderer in den Zuleitung der Augendusche zur Mengenreduzierung und deren Einregulierung im Rahmen der Inbetriebnahme
- Festanschluss Kondensatableitung unterhalb der Spüle sowie Steigrohr bis OK Möbel mit Trichter
Menge: 1,000 St

**3.185.100 Spüle: Durchlauferhitzer 11 KW, Untertischmontage**
Durchlauferhitzer inkl. Anschlussmaterial und Zuleitung, zum Einbau in vorbezeichnete Spüle (Pos. 3.185.90)

Gerät: Durchlauferhitzer zur Warmwassererzeugung
Ausführung: Untertischgerät, druckfeste Ausführung, Blankdraht-Heizelemente
Leistung: 11 KW
Temperaturbereich: ca. 30°C - 60°C
Leistung: ca. 5  l / min
Regelung: elektronisch geregelt, Temperatur stufenlos einstellbar
Energieeffizienzklasse: A
Stromversorgung: 400V 16A,  inkl. Zuleitung ab MEP bzw. ab Elektrokleinverteiler, LSS anteilig

angeboten wird:

Fabrikat / Typ: '................

........................' vom Bieter einzutragen
Menge: 1,000 St

**3.185.110 Spüle: Seifen- / Desinfektionsmittel- / Papierhandtuchspender, Edelstahl**
Für vorbeschriebene Spüle (Pos. 3.185.90):

1 x Seifenspender 500 ml, Edelstahl
1 x Desinfektionsmittelspender 500 ml, Edelstahl
1 x Spender Hautpflegemittel  500 ml, Edelstahl

angeboten wird:

Fabrikat / Typ: '................

........................' vom Bieter einzutragen

1 x Papierhandtuchspender, 500-800 Blatt, Edelstahl

angeboten wird:

Fabrikat / Typ: '................

........................' vom Bieter einzutragen
Menge: 1,000 St

**3.185.120 Halterung für Seifen- und Desinfektionsmittelspender zur Befestigung an Spritzschutz**
Halterung für Seifen- und Desinfektionsmittelspender

Ausführung:
HPL-Platte (Höhe und Breite bündig mit Seifen- und Desinfektionsmittelspender)
Art der Befestigung:
Die Halterung wird über den Spritzschutz gehängt und mittels Stellschrauben verklemmt
Menge: 1,000 St

**3.185.130 Spüle: Spritzschutz Glastrennwand, t = 700 mm**
Glastrennwand als Spritzschutz zur Abtrennung vorbezeichneter Laborspüle (Pos. 3.185.90) vom danebenliegenden Laborarbeitstisch

Abmessungen: t/h = ca. 700 / ca. 500 mm
Material: Sicherheitsglas 5 mm
Ausführung: Ecken abgerundet
Menge: 1,000 St

**3.185.140 Spüle: Abfallsammler für Papierhandtücher im Spülenunterbau**
Für vorbeschriebene Spüle (Pos. 3.185.90): Abfallsammler im Spülenunterbau zum Sammeln von Papierhandtüchern:
- eine Flügeltür des Spülenunterbau mit Ausschnitt, oval, als Einwurf für benutzte Papierhandtücher
- 1 x Abfallsammler für benutzte Papierhandtücher, Metallkorb, beschichtet, zum Einstellen in den Spülenunterbau
Menge: 1,000 St

**3.185.150 Laborarbeitstisch, Melamin, b/t = 900 / 900, AH 900 mm**
Laborarbeitstisch inkl. Tragkonstruktion

Abmessungen:
- b = 900 mm
- t = 900 mm als Systemtiefe
t = 900 mm bei Ausführung ohne rückseitige Medienzelle, vor Medienzellen Gesamttiefe inkl. Zelle t = 900 mm mit Tischplatte jedoch min. t = 800 mm
- Arbeitshöhe: 900 mm
Tragkonstruktion: C bzw. H-Fuß-Gestell aus Stahlrohr gem. Plan
Arbeitsplatte: Melamin mit PP-Kante
Ausstattung: Tiefenanschlag für Rollcontainer
Menge: 1,000 St

#### 3.186 Möblierung sonstige

**3.186.10 Spüle: Spritzschutz Glastrennwand, t = 700 mm**
Glastrennwand als Spritzschutz zur Abtrennung von Laborspülen vom danebenliegenden Laborarbeitstischen

Abmessungen: t/h = ca. 700 / ca. 500 mm
Material: Sicherheitsglas 5 mm
Ausführung: Ecken abgerundet
Menge: 5,000 St

**3.186.20 Spüle: Seifen- / Desinfektionsmittel- / Papierhandtuchspender, Edelstahl**
Für diverse Spülen:

1 x Seifenspender 500 ml, Edelstahl
1 x Desinfektionsmittelspender 500 ml, Edelstahl
1 x Spender Hautpflegemittel  500 ml, Edelstahl

angeboten wird:

Fabrikat / Typ: '................

........................' vom Bieter einzutragen

1 x Papierhandtuchspender, 500-800 Blatt, Edelstahl

angeboten wird:

Fabrikat / Typ: '................

........................' vom Bieter einzutragen
Menge: 3,000 St

**3.186.30 Wandanschlussblende Schrank/Abzug, h / b = bis 2.900 / 300 mm**
Wandanschlussblende aus Korpusmaterial d = ca. 20 mm zum seitlichen Anschluss von Schränken oder Abzügen bis zur Wand, inkl. UK

Höhe: bis ca. 2.900 mm
Breite: bis ca. 300 mm
Ausführung: Anpassung vor Ort
Kanten: PP-Dünnkante
Menge: 5,000 St

**3.186.40 Deckelblende Schrank, b/t = 900 / 300 mm**
Deckelblende aus Korpusmaterial d = ca. 20 mm zum horizontalen Verschließen des Hohlraumes hinter Schränken bis zur Wand, inkl.UK

Breite: 900 mm
Tiefe: ca. 300 mm
Ausführung: Anpassung vor Ort
Kanten: PP-Dünnkante
Menge: 1,000 St

**3.186.50 Tischplatten: Kabel- bzw. Schlauchdurchführung**
Für Tischplatten: Kabel- bzw. Schlauchdurchführung für Labortische, Tischplatten Melamin, Vollkern, PP, Edelstahl etc., Durchmesser 80 mm inkl. drehbaren Verschluss.
Menge: 20,000 St

**3.186.60 zusätzliche Steckdosen 230V**
Steckdosen 230V, 3 x 2,5 mm², zum Einbau in Medienzelle, Elektrokanal oder Abzug, inkl. Zuleitung ab MEP bzw. ab Elektrokleinverteiler, LSS anteilig, Zulage im Rahmen der Zeichnungsgenehmigung
Menge: 10,000 St

**3.186.70 zusätzliche Steckdosen 400V, 16A**
Steckdosen 400V, 16A, 5 x 2,5 mm², zum Einbau in Medienzelle, Elektrokanal oder Abzug,  inkl. Zuleitung ab MEP bzw. ab Elektrokleinverteiler, LSS anteilig, Zulage im Rahmen der Zeichnungsgenehmigung
Menge: 10,000 St

**3.186.80 Rollbrett für USV-Batterie**
Rollbrett für USV-Batterie mit vier Rollen, zwei davon feststellbar

Abmessungen b/t = ca. 60/55 cm

Material: abwischbar, S2-tauglich
Menge: 35,000 St

**3.186.90 Medienzelle: Bodenabsaugung**
Für Medienzellen
1 x Bodenabsaugung, Ausführung als Zellenabsaugung
- Material: PPs
- Durchmesser: DN 50
- Anschluss: DN 50 - DN 90
- Volumenstromregler: bauseits
- Integration des Steigkanals in die Medienzelle
- Integration der Ansaugung in den Sockel der Medienzelle bzw. des Stauraums
Menge: 4,000 St

**3.186.100 Garderobenleiste, b = ca. 1.100 mm, 5 Haken, Hakenabstand 250 mm**
Garderobenleiste zum Aufhängen von Laborkitteln, für Bereiche mit erhöhten Hygieneanforderungen
Maße: b = ca. 1.100 mm
Ausführung: 4 Haken einreihig, Abstand RM 250 mm
Material Leiste: HPL
Haken: Stabförmige Haken mit dickerem Kopf, Durchmesser ca 12 mm, Länge ca. 40 mm. Edelstahl massiv, matt
inkl. Montage der Garderobenleiste je nach Position an Wänden bzw. Einrichtungselementen
Menge: 12,000 St

**3.186.110 Spüle: Augendusche zweistrahlig**
Für Spülen: Preisunterschied für Ausführung Augendusche zweistrahlig statt einstrahlig, bestehend aus:
- Einhand-Augendusche mit Gummi-Augenschutz
- Druckschlauch 1.500 mm
Menge: 5,000 St

**3.186.120 automatische Spüleinrichtung für Trinkwassernetz WPC**
Für vorbeschriebenen Installation für WPC:

automatisches Hygienespülsystem mit DVGW Zulassung für gesteuert ausgelöste Spülungen zum Erhalt der Trinkwassergüte entsprechend der Trinkwasserverordnung und der geltenden Normen und Vorschriften für die Auslegung und Installation von Trinkwasseranlagen:

- Einbau in der Laborzeile Untertisch
- Einbau endständig im Leitungsstrang
- Spülstrang mit Magnetventil und Volumenstromsensor
- freier Auslauf nach EN 1717 zum Anschluss an das Abwassernetz
- elektronische Steuerung mit frei anpassbaren Parametern und Protokollfunktion, geeignet für die gleichzeitige Nutzung folgender Steuerungen:
     - intervallgesteuerte Spülung in zeitlichen Abständen
     - zeitgesteuerte Spülung zu bestimmten Uhrzeiten
     - temperaturgesteuerte Spülung beim Überschreiten einer bestimmten Temperatur im Trinkwassernetz
- Programmierung der Steuerung über eine Software mit drahtlosem Zugriff über Bluetooth

Die Leistung beinhaltet:
- Einbindung in das Trinkwassersystem
- Anschluss an das Abwassersystem
- Einbau und Kalibrierung Temperatursensor
- Erstprogrammierung der Steuerung nach Vorgaben AG
- Anschluss an die Stromversorgung der Laborzeile, LSS anteilig
- Übergabe notwendiger Software, die für die spätere Anpassung der Steuerung und das Auslesen der Protokollfunktion durch den AG erforderlich ist.

angeboten wird:

Fabrikat / Typ: '................

........................' vom Bieter einzutragen
Menge: 8,000 St

#### 3.187 Weitere Leistungen

**3.187.10 Schutz der Bodenflächen und anderer Bauteile**
Schutz der Bodenflächen und anderer bauseitiger Bauteile, wie in den Vorbemerkungen beschrieben, für die Zeit der Montage und bis zur Abnahme. Preis pro m2 zu schützender Fläche für Labore und Logistikwege.

Siehe hierzu auch Punkt 21.1 "Bodenflächen und andere Gewerke" der allgemeinen technischen Vorbemerkungen.

bauseitiger Bodenbelag in den Laboren: Kautschuk
bauseitiger Bodenbelag in den Fluren/Transportwegen: Kautschuk

Als Abdeckvlies angeboten wird:

Fabrikat / Typ: '................

........................' vom Bieter einzutragen
Menge: 1939,400 m2

**3.187.20 Inbetriebnahmen**
Durchführen der erforderlichen Inbetriebnahmen gemeinsam mit den Haustechnikgewerken. Das erforderliche Personal für diese Arbeiten ist einzukalkulieren. Preis inkl. An- und Abreise.
Menge: 2,000 St

**3.187.30 Nutzereinweisungen**
Durchführen von Einweisungen der Nutzer und des Betriebspersonals vor Ort nach Abschluss der Montagearbeiten und Inbetriebnahme. Je Einweisung ist eine Anreise der erforderlichen Mitarbeiter sowie eine Einweisung von ca. 2 - 3 Stunden zu kalkulieren. Die Termine sind zu protokollieren. Anzugeben ist der Preis je Einweisungstermin.
Menge: 2,000 St

#### 3.188 Dokumentation

**3.188.10 Erstellung Revisionsunterlagen**
Erstellung der Revisionsunterlagen in der in den Vorbemerkungen definierten Qualität.
Menge: 1,000 St

### 4 Stundenleistungen

#### 4.1 Stundenlohnarbeiten

*Hinweis: Hinweis Stundenlohnarbeiten*
Hinweis zu Stundenlohnarbeiten

Stundenlohnarbeiten werden nach Stundenverrechnungssätzen, in denen Lohn- und Gehaltskosten, Lohn- und Gehaltsnebenkosten, Sozialkassenbeiträge, Vermögenswirksame Leistungen und Gewinn enthalten sind, vergütet.

Zuschläge für Mehr-, Nacht-, Sonntags- und Feiertagsarbeit sowie Erschwerniszuschläge sind nicht in die Stundenverrechnungssätze mit einzubeziehen, sondern - sofern sie nicht schon als Teilleistungspositionen im Leistungsverzeichnis enthalten sind - im Bedarfsfall zu vereinbaren und gesondert nachzuweisen.

Der Bieter erklärt, dass der Stundenverrechnungssatz unter Beachtung der preisrechtlichen Vorschriften ermittelt wurde und unabhängig von der Anzahl der abgerechneten Stunden gilt. Stundenlohnarbeiten werden nur vergütet, wenn deren Ausführung von der Bauleitung angeordnet wurde (zu § 2 Nr. 10 VOB/B).

**4.1.10 Stundensatz Projektleiter**
Arbeiten, welche nicht in den Positionen erfasst sind und gegen Nachweis zur Ausführung kommen. Ausführung nur nach Aufforderung. Stundensatz inkl. aller Nebenkosten, wie Auslöse und Anreise.
Menge: 50,000 h

**4.1.20 Stundensatz Obermonteur / Vorarbeiter**
Arbeiten, welche nicht in den Positionen erfasst sind und gegen Nachweis zur Ausführung kommen. Ausführung nur nach Aufforderung. Stundensatz inkl. aller Nebenkosten, wie Auslöse, Anreise und Kleingeräteeinsatz.
Menge: 50,000 h

**4.1.30 Stundensatz Monteur / Facharbeiter**
Arbeiten, welche nicht in den Positionen erfasst sind und gegen Nachweis zur Ausführung kommen. Ausführung nur nach Aufforderung. Stundensatz inkl. aller Nebenkosten, wie Auslöse, Anreise und Kleingeräteeinsatz.
Menge: 50,000 h

**4.1.40 Stundensatz Servicemitarbeiter**
Arbeiten bei der Inbetriebnahme und Einregulierung, die nicht durch das Montagepersonal ausgeführt werden können und welche nicht in den Positionen erfasst sind und gegen Nachweis zur Ausführung kommen. Ausführung nur nach Aufforderung. Stundensatz inkl. aller Nebenkosten, wie Auslöse, Anreise und Kleingeräteeinsatz.
Menge: 20,000 h
